# OERTLI Produkte 2016
Leistungsbeschreibung (GAEB 90, DA81)
Währung: EUR

## OERTLI Produkte 2016
Datum: 29.03.16

### 1 Wärmebereitstellung Heizung u.Warmwasser

#### 1.1 Heizkesselanlagen - Betrieb m. Erdgas

##### 1.1.1 Gas-Brennwertgerät GMR

**1.1.1.1 OERTLI Optimat GMR 5045 Condens Gas-Brennwertkessel mit OE-Control**
OERTLI Optimat 5045 Condens
Gas-Brennwertkessel mit
netzstromunabhängiger
Service-Innenbeleuchtung
von 8,9 - 43 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  8,0 - 40,0 kW
bei tV / tR 40 / 30°:  8,9 - 43,0 kW

Typ:  Optimat 5045
Nennwärmebelastung (Hu): 8,2 - 41,2 kW
Kesselwirkungsgrad (Hu)
75/60°C (Volllast - Teillast): bis 99 %
40/30°C (Volllast - Teillast): bis 110 %
Normnutzungsgrad, 75/60°C:  105,9 %
Normnutzungsgrad, 40/30°C:  110 %
Gasvordruck Erdgas:  18 - 25 mbar
Gasvordruck Flüssiggas:  18 - 50 mbar
Schadstoffemission NOx:  < 37 mg/kWh
Verfügbarer Förderdruck Volllast: 150 Pa
Abgasmassenstrom Volllast: 0,0192 kg/Sek
Abgasmassenstrom Teillast: 0,0039 kg/Sek
Abgastemperatur Volllast (75/60°C):65°C

Bestell-Nr.  :  100016211
Menge: 1,000 Stck

**1.1.1.2 OERTLI Optimat GMR 5065 Condens Gas-Brennwertkessel mit OE-Control**
OERTLI Optimat 5065 Condens
Gas-Brennwertkessel mit
netzstromunabhängiger
Service-Innenbeleuchtung
von 13,3 - 65 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  12,0-61,0  kW
bei tV / tR 40 / 30°:  13,3-65,0kW

Typ:  Optimat 5065
Nennwärmebelastung (Hu): 12,2 - 62 kW
Kesselwirkungsgrad (Hu)
75/60°C (Volllast-Teillast): bis 98,3 %
40/30°C (Volllast-Teillast): bis 108,9 %
Gasvordruck Erdgas:  17 - 30 mbar
Gasvordruck Flüssiggas:  37 - 50 mbar
Schadstoffemission NOx:  < 32 mg/kWh
Verfügbarer Förderdruck Volllast: 100 Pa
Abgasmassenstrom : 21-104 kg/h
Abgastemperatur:  30-68°C

Bestell-Nr.  :  100016212
Menge: 1,000 Stck

**1.1.1.3 OERTLI Optimat GMR 5090 Condens Gas-Brennwertkessel mit OE-Control**
OERTLI Optimat 5090 Condens
Gas-Brennwertkessel mit
netzstromunabhängiger
Service-Innenbeleuchtung
von 15,8 - 89,5 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  14,1-84,2kW
bei tV / tR 40 / 30°:  15,8-89,5 kW

Typ:  Optimat 5090
Nennwärmebelastung (Hu): 14,6-86 kW
Normnutzungsgrad, 75/60°C:  96,6 %
Normnutzungsgrad, 40/30°C:  108,1 %
Gasvordruck Erdgas:  17 -30 mbar
Gasvordruck Flüssiggas:  37- 50 mbar
Schadstoffemission NOx:  < 45 mg/kWh
Verfügbarer Förderdruck Volllast: 160 Pa
Abgasmassenstrom  28-138 kg/h
Abgastemperatur Volllast (75/60°C):30-
67°C

Bestell-Nr.  :  100016213
Menge: 1,000 Stck

**1.1.1.4 OERTLI Optimat GMR 5115 Condens Gas-Brennwertkessel mit OE-Control**
OERTLI Optimat 5110 Condens
Gas-Brennwertkessel mit
netzstromunabhängiger
Service-Innenbeleuchtung
von 18,4 - 114 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  16,6- 107,0 kW
bei tV / tR 40 / 30°:  18,4 - 114 kW

Typ:  Optimat 5115
Nennwärmebelastung (Hu): 17,2-110,2kW
Kesselwirkungsgrad (Hi)
75/60°C (Volllast-Teillast): bis 96,6 %
40/30°C (Volllast-Teillast): bis 107,1 %
Gasvordruck Erdgas:  17 - 30 mbar
Gasvordruck Flüssiggas:  37 - 50 mbar
Schadstoffemission NOx:  < 46 mg/kWh
Verfügbarer Förderdruck Volllast: 220 Pa
Abgasmassenstrom Volllast: 36-178 kg/h
Abgastemperatur Volllast (75/60°C):72°C

Bestell-Nr.  :  100016214
Menge: 1,000 Stck

**1.1.1.5 OERTLI Optimat GMR 5045 Condens Gas-Brennwertkessel mit OE-tronic 4**
OERTLI Optimat 5045 Condens
Gas-Brennwertkessel mit
netzstromunabhängiger
Service-Innenbeleuchtung
von 8,9 - 43 kW mit OE-tronic 4
- Gas- Brennwert- Wandheizgerät für
  geschlossene Warmwasserzentralheizungsanlagen mit einer max.
  Betriebstemperatur bis 90°C
  einstellbar
- Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  8,0 - 40,0 kW
bei tV / tR 40 / 30°:  8,9 - 43,0 kW

Typ:  Optimat 5045
Nennwärmebelastung (Hu): 8,2 - 41,2 kW

Bestell-Nr.  :  100016215
Menge: 1,000 Stck

**1.1.1.6 OERTLI Optimat GMR 5065 Condens Gas-Brennwertkessel mit OE-tronic 4**
OERTLI Optimat 5065 Condens
Gas-Brennwertkessel mit
netzstromunabhängiger
Service-Innenbeleuchtung
von 13,3 - 65 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  12,0-61,0  kW
bei tV / tR 40 / 30°:  13,3-65,0kW

Typ:  Optimat 5065
Nennwärmebelastung (Hu): 12,2 - 62 kW
Kesselwirkungsgrad (Hu)
75/60°C (Volllast-Teillast): bis 98,3 %
40/30°C (Volllast-Teillast): bis 108,9 %
Gasvordruck Erdgas:  17 - 30 mbar
Gasvordruck Flüssiggas:  37 - 50 mbar
Schadstoffemission NOx:  < 32 mg/kWh
Verfügbarer Förderdruck Volllast: 100 Pa
Abgasmassenstrom : 21-104 kg/h
Abgastemperatur:  30-68°C

Bestell-Nr.  :  100016216
Menge: 1,000 Stck

**1.1.1.7 OERTLI Optimat GMR 5090 Condens Gas-Brennwertkessel mit OE-tronic 4**
OERTLI Optimat 5090 Condens
Gas-Brennwertkessel mit
netzstromunabhängiger
Service-Innenbeleuchtung
von 15,8 - 89,5 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  14,1-84,2kW
bei tV / tR 40 / 30°:  15,8-89,5 kW

Typ:  Optimat 5090
Nennwärmebelastung (Hu): 14,6-86 kW
Normnutzungsgrad, 75/60°C:  96,6 %
Normnutzungsgrad, 40/30°C:  108,1 %
Gasvordruck Erdgas:  17 -30 mbar
Gasvordruck Flüssiggas:  37- 50 mbar
Schadstoffemission NOx:  < 45 mg/kWh
Verfügbarer Förderdruck Volllast: 160 Pa
Abgasmassenstrom  28-138 kg/h
Abgastemperatur Volllast (75/60°C):30-
67°C

Bestell-Nr.  :  100016217
Menge: 1,000 Stck

**1.1.1.8 OERTLI Optimat GMR 5115 Condens Gas-Brennwertkessel mit OE-tronic 4**
OERTLI Optimat 5110 Condens
Gas-Brennwertkessel mit
netzstromunabhängiger
Service-Innenbeleuchtung
von 18,4 - 114 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat
verpackt
Produkt-ID-Nr. Nr. 0063

Nennwärmeleistung:
bei tV / tR 75 / 60°:  16,6- 107,0 kW
bei tV / tR 40 / 30°:  18,4 - 114 kW

Typ:  Optimat 5115
Nennwärmebelastung (Hu): 17,2-110,2kW
Kesselwirkungsgrad (Hi)
75/60°C (Volllast-Teillast): bis 96,6 %
40/30°C (Volllast-Teillast): bis 107,1 %
Gasvordruck Erdgas:  17 - 30 mbar
Gasvordruck Flüssiggas:  37 - 50 mbar
Schadstoffemission NOx:  < 46 mg/kWh
Verfügbarer Förderdruck Volllast: 220 Pa
Abgasmassenstrom Volllast: 36-178 kg/h
Abgastemperatur Volllast (75/60°C):72°C

Bestell-Nr.  :  100016218
Menge: 1,000 Stck

**1.1.1.9 OERTLI Kondensatfalle DN 80/125 für GMR 5045 und GSR 140-45**
OERTLI Kondensatfalle für
Gasbrennwertkessel
raumluftunabhängiger Anschluss
DN 80/125
Kolli DY916
Einbaulage wahlweise waagerecht oder
senkrecht
Länge: 140 mm
Kondensatablauf:
Stutzen, Aussengewinde M20

Bestell-Nr.: 100018981
Menge: 1,000 Stck

**1.1.1.10 OERTLI Kondensatfalle DN 110/150 für GMR 5065 und GSR 140-65 (DY918)**
OERTLI Kondensatfalle für
Gasbrennwertkessel
raumluftunabhängiger Anschluss
DN 110/150
Kolli DY918
Einbaulage wahlweise waagerecht oder
senkrecht
Länge: 140 mm
Kondensatablauf:
Stutzen, Aussengewinde M20

Bestell-Nr.: 100018984
Menge: 1,000 Stck

**1.1.1.11 OERTLI GMR 3015 Condens Wärmebelastung 3,1 bis 15,0 kW**
OERTLI Gas-Brennwertkessel
OPTIMAT GMR 3015 Condens
- Brennwert-Wandheizkessel für
  geschlossene Warmwasserzentralheizungsanlagen mit einer maximalen
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C:  96,5 %
bei 50 / 30°C: 105,3 %
Hilfsenergiebedarf : Standby 4 Watt,
Werkseinstellung 63 Watt.
pH-Wert Kondensat: 4,5
Abgastemperatur bei
80 / 60°C max. Leistung: 65 °C
40 / 30°C min. Leistung:  30 °C
Maximal nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733

Paket Bestell-Nr.: 192041
Menge: 1,000 Stck

**1.1.1.12 OERTLI GMR 3025 Condens Wärmebelastung 5,2 bis 25,0 kW**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximal nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733

Paket Bestell-Nr.: 192042
Menge: 1,000 Stck

**1.1.1.13 OERTLI GMR 3035 Condens Wärmebelastung 6,5 bis 35,1 kW**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximal nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733

Paket Bestell-Nr.: 192043
Menge: 1,000 Stck

**1.1.1.14 OERTLI GMR 3025 Combi Condens Wärmebelastung 5,2 bis 25,0 kW**
OERTLI Gas-Brennwertkessel
OPTIMAT GMR 3025 Combi Condens
- Brennwert-Wandheizkessel für
  geschlossene Warmwasserzentralheizungsanlagen mit einer max.
  Betriebstemperatur von 90°C
- Optimat GMR 3025 Combi mit einem
  integrierten 3 Wege Umschaltventil
  für Heiz- und Warmwasserbetrieb und
  einem Platten Wärmetauscher für
  hocheffiziente Brauchwasserbereitung
- Produkt-Ident-Nr.: 0063BT3444
- Gasgeräte-Kategorie: II2ELL3P
- Betriebsarten nach DVGW-TRGI: B23p,
  B33, C13X, C33X, C43X, C53, C63X,
  C83X und C93X
- Betriebsbedingungen:
  zul. Betriebsüberdruck Heizung: 3 bar
  Warmwasserseitig (Platten WT): 8 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Combi Condens
Wärmeleistung 80/60° C HZ: 5,0 - 24,1 kW
Wärmeleistung 50/30° C HZ: 5,6 - 25,5 kW
Nennwärmebelastung HZ:  5,2 - 25,0 kW
Wärmeleistung 80/60°C WW:5,0 - 28,6 kW
Nennwärmebelastung WW:  5,2 - 28,0 kW
Normnutzungsgrad nach DIN 4702-8
bei 80 / 60°C HZ:  96,1 %
bei 50 / 30°C HZ:  108,0 %
Kesselwirkungsgrad bezogen auf Hi
bei 80 / 60°C HZ:  96,3 %
bei 50 / 30°C HZ:  102,0 %
Hilfsenergiebedarf : Standby 4 Watt,
Werkseinstellung 86 Watt.
pH-Wert Kondensat: 4,5
Abgastemperatur bei
80 / 60°C max. Leistung: 85 °C
40 / 30°C min. Leistung:  30 °C
Maximaler nutzbarer Abgas
Restförderdruck (Booster): 120 Pa (130)
Abgasmassenstrom (Booster) nach
DIN 4705 T1 für Erdgas E bei
80 / 60°C: 8,9-42,1 (47,1) kg/h
CO2-Gehalt:
Erdgas E:  max.  8,8% / min. 8,4%
Erdgas LL: max.  8,8% / min. 8,4%
Propan:  max. 10,3% / min. 9,9%
Wasserinhalt (Primärkreis): 1,80 Liter
Wasserinhalt Trinkwasser: 0,33 Liter
Mindestwasser-Umlaufmenge:  keine
Restförderdruck der Pumpe = 295 mbar
bei 20 Kelvin Temperaturdifferenz
Abmessungen H/H mit Verrohrung/B/T
690/820/450/450 mm
Abgasanschluss: DN 80 / 125
Leistungsaufnahme und maximale
Zapfleistung in 10 Minuten:
28 kW für max. 137 l / 10 Minuten
bei einer Warmwasseraustrittstemperatur
von 40°C, einer Kaltwassereintrittstemperatur
von 10°C  und einer Kesseltemperatur von 80°C.
Transportgewicht: 44 kg
Kolli: HR 22
Bestell-Nr.: 100013630
Zubehör Paket besteht aus:
1 x Gasanschlussrohr mit 15 mm,
1 x Vorlauf und Rücklauf Rohr je 22 mm,
  Warm- und Kaltwasser Rohr je 15mm,
1 x Abgasanschluss DN 80 / 125 mm,
1 x Gasabsperrhahn 15 mm auf DN15 IG.
Bestell-Nr.: 192162
Unterlagen Paket GMR 3025 Combi
Condens bestehend aus:
Installations- und Wartungsanleitung,
Bedienungsanleitung
Bestell-Nr.: 192004

Paket Bestell-Nr.: 192044
Menge: 1,000 Stck

**1.1.1.15 OERTLI GMR 3025 CS Condens Wärmebelastung**
OERTLI Gas-Brennwertkessel
OPTIMAT GMR 3025 CS Condens
- Brennwert-Wandheizkessel für
  geschlossene Warmwasserzentralheizungsanlagen mit einer max.
  Betriebstemperatur von 90°C
- Optimat GMR 3025 CS mit integriertem
  3 Wege Umschaltventil für Heiz- und
  Warmwasserbetrieb, Edelstahl-
  Schichtenspeichersystem und
  Plattenwärmetauscher für
  Warmwasserbetrieb.
- Produkt-Ident-Nr.: 0063BT3444
- Gasgeräte-Kategorie: II2ELL3P
- Betriebsarten nach DVGW-TRGI: B23p,
  B33, C13X, C33X, C43X, C53, C63X,
  C83X und C93X
- Betriebsbedingungen:
  zul. Betriebsüberdruck Heizung: 3 bar
  Warmwasserseitig (Speicher): 8 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
- 12 Liter Ausdehnungsgefäß (Heizkreis)
- Schallisolierte Geräteverkleidung in
  RAL 9010.
- 40 Liter Trinkwasserspeicher in
  3 Behältern mit Speicherfühler WS.
- Plattenwärmetauscher für
  Trinkwassererwärmung und
  Brauchwasserfühler TS für
  die Brennermodulation.
- Speicherladepumpe UPO 1-Stufig
- Trinkwasser Sicherheitsventil 7 bar
- Trinkwasser Ausdehnungsgefäß 2 Liter
- Typ : Optimat GMR 3025 CS Condens
Wärmeleistung 80/60° C HZ: 5,0 - 24,1 kW
Wärmeleistung 50/30° C HZ: 5,6 - 25,5 kW
Nennwärmebelastung HZ:  5,2 - 25,0 kW
Wärmeleistung 80/60°C WW:5,0 - 29,9 kW
Nennwärmebelastung WW:  5,2 - 29,3 kW
Normnutzungsgrad nach DIN 4702-8
bei 80 / 60 °C HZ:  96,1 %
bei 50 / 30 °C HZ:  108,0 %
Kesselwirkungsgrad bezogen auf Hi
bei 80 / 60 °C HZ:  96,3 %
bei 50 / 30 °C HZ:  102,0 %
Hilfsenergiebedarf : Standby 4 Watt,
Werkseinstellung 100 Watt.
pH-Wert Kondensat: 4,5
Abgastemperatur bei
80 / 60°C max. Leistung: 85 °C
40 / 30°C min. Leistung:  30 °C
Maximaler nutzbarer Abgas
Restförderdruck (Booster): 120 Pa (130)
Abgasmassenstrom (Booster) nach
DIN 4705 T1 für Erdgas E
bei 80 / 60°C: 8,9-42,1 (49,3) kg/h
CO2-Gehalt:
Erdgas E:  max.  8,8% / min. 8,4%
Erdgas LL: max.  8,8% / min. 8,4%
Propan:  max. 10,3% / min. 9,9%
Wasserinhalt (Primärkreis): 1,80 Liter
Wasserinhalt Trinkwasser: 40,5 Liter
Mindestwasser-Umlaufmenge:  keine
Restförderdruck der Pumpe = 295 mbar
bei 20 Kelvin Temperaturdifferenz
Abmessungen H/H mit Verrohrung/B/T
900/1030/600/500 mm
Abgasanschluss: DN 80 / 125
Leistungsaufnahme und maximale
Zapfleistung in 10 Minuten:
29,3 kW für max. 200 l / 10 Minuten
bei einer Warmwasseraustrittstemperatur von 40°C,
einer Kaltwassereintrittstemperatur von 10°C und
einer Kesseltemperatur von 80°C.
Transportgewicht: 70 kg
Geräuschpegel in 1 Meter Entfernung
bei maximaler Leistung: 44 dB (A)
Kolli: HR 26
Bestell-Nr.: 100013634
Zubehör Paket besteht aus:
1 x Gasanschlussrohr mit 15 mm,
1 x Vorlauf und Rücklauf Rohr je 22 mm,
  Warm- und Kaltwasser Rohr je 15mm,
1 x Abgasanschluss DN 80 / 125 mm,
1 x Gasabsperrhahn 15 mm auf DN15 IG.
Bestell-Nr.: 192162
Unterlagen Paket GMR 3025 CS Condens
besteht aus:
Installations- und Wartungsanleitung,
Bedienungsanleitung
Bestell-Nr.: 191939

Paket Bestell-Nr.: 192045
Menge: 1,000 Stck

**1.1.1.16 OERTLI Gas-Brennwertkessel GMR 2025 Condens, 5,5-24,8 kW, wandhängend, RS200**
OERTLI Gas-Brennwertkessel
OPTIMAT GMR 2025 Condens
- Brennwert-Wandheizkessel für
  geschlossene Warmwasserzentralheizungsanlagen mit einer max.
  Betriebstemperatur von 90°C
- Optimat GMR 2025 mit integriertem
  3 Wege Umschaltventil für Heiz- und
  Warmwasserbetrieb
- Produkt-Ident-Nr.: 0063CM3019
- Gasgeräte-Kategorie: II2ELL3B/P
- Betriebsarten nach DVGW-TRGI: B23,
  B23p, B33, C13X, C33X, C43X, C53,
  C63X, C83X, C93X
- Betriebsbedingungen:
  zul. Betriebsüberdruck: 3 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung RS 200,
  Serviceregler oder Recom Software.
- Für äußerst energiesparenden und
  emissionsarmen Betrieb mit Erdgas E,
  LL und Flüssiggas B, P geeignet.
  Die Geräte sind werksseitig auf Erdgas E
  voreingestellt.
- Einsetzbar für den raumluftun- bzw. -
  abhängigen Betrieb, serienmäßig für die
  Mehrfachbelegung vorbereitet.
- Serienmäßig mit Hocheffizienz-
  Heizungsumwälzpumpe der
  Energieeffizienzklasse A,
  Schnellentlüfter, Kondenswassersiphon,
  Sicherheitsventil 3 bar,
  8 Liter Ausdehnungsgefäß.
- Schallisolierte Geräteverkleidung in
  RAL 9010
- Typ: Optimat GMR 2025 Condens
Wärmeleistung 80/60° C: 5,5 bis 23,4 kW
Wärmeleistung 50/30° C: 6,1 bis 24,8 kW
Nennwärmebelastung:  5,6 bis 24,0 kW
Normnutzungsgrad nach DIN 4702-8
bei 50 / 30°C:  109,2 %
Kesselwirkungsgrad bezogen auf Hi
Volllast bei 80 / 60°C:  97,6 %
Volllast bei 50 / 30°C: 103,3 %
Teil-Last bei 80 / 60°C:  97,8 %
Hilfsenergiebedarf : Standby 3 Watt,
minimal 24 Watt und maximal 78 Watt.
Abgastemperatur bei
80 / 60°C max. Leistung: 78 °C
40 / 30°C min. Leistung:  32 °C
Maximal nutzbarer
Restförderdruck: 80 Pa
Abgasmassenstrom bei 80 / 60°C:
Volllast 38,7 kg/h, Teil-Last 9,4 kg/h.
CO2-Gehalt:
Erdgas E:  max.  9,3% / min. 8,9%
Erdgas LL: max.  9,3% / min. 8,9%
Propan:  max. 10,3% / min. 9,9%
Wasserinhalt (Primärkreis): 1,4 Liter
Mindestwasser-Umlaufmenge:  keine
Restförderdruck der Pumpe = 212 mbar
bei 20 Kelvin Temperaturdifferenz
Abmessungen ohne Verrohrung
H / B / T:  541 / 368 / 364 mm
Abgasanschluss: DN 80 / 125
Leergewicht gesamt: 25 kg
Leergewicht ohne Frontverkleidung: 23 kg
Geräuschpegel in 1 Meter Entfernung
bei maximaler Leistung: 40 dB (A)
OERTLI Außenfühler FM 46
für alle GMR 2000 Condens
OERTLI Dialog Fernbedienung RS 200-3
für alle GMR 1000 und GMR 2000
Gasbrennwertkessel zum Ändern von
Steuerbefehlen und zur Fernkontrolle
der Heizung vom Wohnraum aus,
Temperatur- und
Betriebsartenverstellung Komfort-,
Warmwasser Funktion,
Schaltzeitenprogramme.
2-Draht Anschluss
Vormontagerahmen mit Vorlauf und Rücklauf
Absperrung, keine Absperrung zum Speicher,
Gaseckabsperrhahn mit TAS, Manometer,
Fülleinrichtung, mit Rohranschlussset 22 mm
für Heizung, 15 mm für die Speicherladung
und DN 20 IG für Gas, nur für den
GMR 2025 Condens.
Speicherfühler als Zubehör.

Bestell-Nr.: 192491
Menge: 1,000 Stck

**1.1.1.17 OERTLI Gas-Brennwertkessel GMR 2025 Combi Condens, 27,5 kW, m. RS200**
OERTLI Gas-Brennwertkessel
OPTIMAT GMR 2025 Combi Condens
- Brennwert-Wandheizkessel für
  geschlossene Warmwasserzentralheizungsanlagen mit einer max.
  Betriebstemperatur von 90°C
- Optimat GMR 2025 Combi mit
  integriertem 3 Wege Umschaltventil
  für Heiz- und Warmwasserbetrieb und
  einem Platten Wärmetauscher für
  hocheffiziente Brauchwasserbereitung
- Produkt-Ident-Nr.: 0063CM3019
- Gasgeräte-Kategorie: II2ELL3B/P
- Betriebsarten nach DVGW-TRGI: B23,
  B23p, B33, C13X, C33X, C43X, C53X,
  C63X,  C83X, C93X
- Betriebsbedingungen:
  zul. Betriebsüberdruck Heizung: 3 bar
  Warmwasserseitig (Platten WT): 8 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung RS 200,
  Serviceregler oder Recom Software.
- Für äußerst energiesparenden und
  emissionsarmen Betrieb mit Erdgas E,
  LL und Flüssiggas B, P geeignet.
  Die Geräte sind werksseitig auf Erdgas E
  voreingestellt.
- Einsetzbar für den raumluftun- bzw. -
  abhängigen Betrieb, serienmäßig für die
  Mehrfachbelegung vorbereitet.
- Serienmäßig mit Hocheffizienz-
  Heizungsumwälzpumpe der Energieeffizienzklasse A, Schnellentlüfter,
  Kondenswassersiphon, Sicherheitsventil 3 bar, 8 Liter Ausdehnungsgefäß.
- Schallisolierte Geräteverkleidung in
  RAL 9010
- Typ: Optimat GMR 2025 Combi Condens
Wärmeleistung 80/60° C: 5,5 bis 23,4 kW
Wärmeleistung 50/30° C: 6,1 bis 24,8 kW
Nennwärmebelastung:  5,6 bis 24,0 kW
Wärmeleistung Booster:  5,5 bis 27,5 kW
Normnutzungsgrad nach DIN 4702-8
bei 50 / 30°C:  109,2 %
Kesselwirkungsgrad bezogen auf Hi
Volllast bei 80 / 60°C:  97,6 %
Volllast bei 50 / 30°C: 103,3 %
Teil-Last bei 80 / 60°C:  97,8 %
Hilfsenergiebedarf : Standby 3 Watt,
minimal 24 Watt und maximal 80 Watt.
Abgastemperatur bei
80 / 60°C max. Leistung: 84 °C
40 / 30°C min. Leistung:  32 °C
Maximal nutzbarer
Restförderdruck: 80 Pa (WW 116 Pa)
Abgasmassenstrom bei 80 / 60°C:
Volllast 38,7 kg/h Heizung,
Volllast 45,5 kg/h WW, Teil-Last 9,4 kg/h.
CO2-Gehalt:
Erdgas E:  max.  9,3% / min. 8,9%
Erdgas LL: max.  9,3% / min. 8,9%
Propan:  max. 10,3% / min. 9,9%
Wasserinhalt (Primärkreis): 1,6 Liter
Wasserinhalt Trinkwasser: 0,16 Liter
Mindestwasser-Umlaufmenge:  keine
Restförderdruck der Pumpe = 203 mbar
bei 20 Kelvin Temperaturdifferenz
Abmessungen ohne Verrohrung
H / B / T:  541 / 368 / 364 mm
Abgasanschluss: DN 80 / 125
Leergewicht gesamt: 26 kg
Leergewicht ohne Frontverkleidung: 24 kg
Geräuschpegel in 1 Meter Entfernung
bei maximaler Leistung: 42 dB (A)
OERTLI Außenfühler FM 46
für alle GMR 2000 Condens
OERTLI Dialog Fernbedienung RS 200-3
für alle GMR 1000 und GMR 2000
Gasbrennwertkessel zum Ändern von
Steuerbefehlen und zur Fernkontrolle
der Heizung vom Wohnraum aus,
Temperatur- und
Betriebsartenverstellung Komfort-,
Warmwasser Funktion,
Schaltzeitenprogramme.
2-Draht Anschluss Vormontagerahmen
mit Vorlauf und Rücklauf Absperrung,
nur Kaltwasserabsperrung,
Gaseckabsperrhahn mit TAS, Manometer,
Fülleinrichtung, mit Rohranschlussset
22 mm für Heizung, 15 mm für Kalt-
und Warmwasser, DN 20 IG für Gas,
nur für den GMR 2025 Combi Condens

Bestell-Nr.: 192492
Menge: 1,000 Stck

**1.1.1.18 OERTLI Gas-Brennwertkessel GMR 2025 Condens, 5,5-24,8 kW, wandhängend, RS200**
OERTLI Gas-Brennwertkessel
OPTIMAT GMR 2025 Condens
- Brennwert-Wandheizkessel für
  geschlossene Warmwasserzentralheizungsanlagen mit einer max.
  Betriebstemperatur von 90°C
- Optimat GMR 2025 mit integriertem
  3 Wege Umschaltventil für Heiz- und
  Warmwasserbetrieb
- Produkt-Ident-Nr.: 0063CM3019
- Gasgeräte-Kategorie: II2ELL3B/P
- Betriebsarten nach DVGW-TRGI: B23,
  B23p, B33, C13X, C33X, C43X, C53,
  C63X, C83X, C93X
- Betriebsbedingungen:
  zul. Betriebsüberdruck: 3 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung RS 200,
  Serviceregler oder Recom Software.
- Für äußerst energiesparenden und
  emissionsarmen Betrieb mit Erdgas E,
  LL und Flüssiggas B, P geeignet.
  Die Geräte sind werksseitig auf Erdgas E
  voreingestellt.
- Einsetzbar für den raumluftun- bzw. -
  abhängigen Betrieb, serienmäßig für die
  Mehrfachbelegung vorbereitet.
- Serienmäßig mit Hocheffizienz-
  Heizungsumwälzpumpe der
  Energieeffizienzklasse A,
  Schnellentlüfter, Kondenswassersiphon,
  Sicherheitsventil 3 bar,
  8 Liter Ausdehnungsgefäß.
- Schallisolierte Geräteverkleidung in
  RAL 9010
- Typ: Optimat GMR 2025 Condens
Wärmeleistung 80/60° C: 5,5 bis 23,4 kW
Wärmeleistung 50/30° C: 6,1 bis 24,8 kW
Nennwärmebelastung:  5,6 bis 24,0 kW
Normnutzungsgrad nach DIN 4702-8
bei 50 / 30°C:  109,2 %
Kesselwirkungsgrad bezogen auf Hi
Volllast bei 80 / 60°C:  97,6 %
Volllast bei 50 / 30°C: 103,3 %
Teil-Last bei 80 / 60°C:  97,8 %
Hilfsenergiebedarf : Standby 3 Watt,
minimal 24 Watt und maximal 78 Watt.
Abgastemperatur bei
80 / 60°C max. Leistung: 78 °C
40 / 30°C min. Leistung:  32 °C
Maximal nutzbarer
Restförderdruck: 80 Pa
Abgasmassenstrom bei 80 / 60°C:
Volllast 38,7 kg/h, Teil-Last 9,4 kg/h.
CO2-Gehalt:
Erdgas E:  max.  9,3% / min. 8,9%
Erdgas LL: max.  9,3% / min. 8,9%
Propan:  max. 10,3% / min. 9,9%
Wasserinhalt (Primärkreis): 1,4 Liter
Mindestwasser-Umlaufmenge:  keine
Restförderdruck der Pumpe = 212 mbar
bei 20 Kelvin Temperaturdifferenz
Abmessungen ohne Verrohrung
H / B / T:  541 / 368 / 364 mm
Abgasanschluss: DN 80 / 125
Leergewicht gesamt: 25 kg
Leergewicht ohne Frontverkleidung: 23 kg
Geräuschpegel in 1 Meter Entfernung
bei maximaler Leistung: 40 dB (A)
OERTLI Außenfühler FM 46
für alle GMR 2000 Condens
OERTLI Funk-Dialog Fernbedienung
RS 200-3 Funk für alle GMR 1000
und GMR 2000 Gasbrennwertkessel
zum Ändern von Steuerbefehlen und
zur Fernkontrolle der Heizung vom
Wohnraum aus Temperatur- und
Betriebsartenverstellung Komfort-
Warmwasser Funktion,
Schaltzeitenprogramme.
Funk-Kesselmodul als Empfänger
im Lieferumfang enthalten
Vormontagerahmen mit Vorlauf und Rücklauf
Absperrung, keine Absperrung zum Speicher,
Gaseckabsperrhahn mit TAS, Manometer,
Fülleinrichtung, mit Rohranschlussset 22 mm
für Heizung, 15 mm für die Speicherladung und
DN 20 IG für Gas, nur für den GMR 2025 Condens.
Speicherfühler als Zubehör.

Bestell-Nr.: 192495
Menge: 1,000 Stck

**1.1.1.19 OERTLI Gas-Brennwertkessel OPTIMAT GMR 2025 Combi Condens, 5,5-27,5 kW, RS 200**
OERTLI Gas-Brennwertkessel
OPTIMAT GMR 2025 Combi Condens
- Brennwert-Wandheizkessel für
  geschlossene Warmwasserzentralheizungsanlagen mit einer max.
  Betriebstemperatur von 90°C
- Optimat GMR 2025 Combi mit
  integriertem 3 Wege Umschaltventil
  für Heiz- und Warmwasserbetrieb und
  einem Platten Wärmetauscher für
  hocheffiziente Brauchwasserbereitung
- Produkt-Ident-Nr.: 0063CM3019
- Gasgeräte-Kategorie: II2ELL3B/P
- Betriebsarten nach DVGW-TRGI: B23,
  B23p, B33, C13X, C33X, C43X, C53X,
  C63X,  C83X, C93X
- Betriebsbedingungen:
  zul. Betriebsüberdruck Heizung: 3 bar
  Warmwasserseitig (Platten WT): 8 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung
  RS 200, Serviceregler oder Recom Software.
- Für äußerst energiesparenden und
  emissionsarmen Betrieb mit Erdgas E,
  LL und Flüssiggas B, P geeignet.
  Die Geräte sind werksseitig auf Erdgas E
  voreingestellt.
- Einsetzbar für den raumluftun- bzw. -
  abhängigen Betrieb, serienmäßig für die
  Mehrfachbelegung vorbereitet.
- Serienmäßig mit Hocheffizienz-
  Heizungsumwälzpumpe der Energieeffizienzklasse A, Schnellentlüfter,
  Kondenswassersiphon, Sicherheitsventil 3 bar, 8 Liter Ausdehnungsgefäß.
- Schallisolierte Geräteverkleidung in
  RAL 9010
- Typ: Optimat GMR 2025 Combi Condens
Wärmeleistung 80/60° C: 5,5 bis 23,4 kW
Wärmeleistung 50/30° C: 6,1 bis 24,8 kW
Nennwärmebelastung:  5,6 bis 24,0 kW
Wärmeleistung Booster:  5,5 bis 27,5 kW
Normnutzungsgrad nach DIN 4702-8
bei 50 / 30°C:  109,2 %
Kesselwirkungsgrad bezogen auf Hi
Volllast bei 80 / 60°C:  97,6 %
Volllast bei 50 / 30°C: 103,3 %
Teil-Last bei 80 / 60°C:  97,8 %
Hilfsenergiebedarf : Standby 3 Watt,
minimal 24 Watt und maximal 80 Watt.
Abgastemperatur bei
80 / 60°C max. Leistung: 84 °C
40 / 30°C min. Leistung:  32 °C
Maximal nutzbarer
Restförderdruck: 80 Pa (WW 116 Pa)
Abgasmassenstrom bei 80 / 60°C:
Volllast 38,7 kg/h Heizung,
Volllast 45,5 kg/h WW,
Teil-Last 9,4 kg/h.
CO2-Gehalt:
Erdgas E:  max.  9,3% / min. 8,9%
Erdgas LL: max.  9,3% / min. 8,9%
Propan:  max. 10,3% / min. 9,9%
Wasserinhalt (Primärkreis): 1,6 Liter
Wasserinhalt Trinkwasser: 0,16 Liter
Mindestwasser-Umlaufmenge:  keine
Restförderdruck der Pumpe = 203 mbar
bei 20 Kelvin Temperaturdifferenz
Abmessungen ohne Verrohrung
H / B / T:  541 / 368 / 364 mm
Abgasanschluss: DN 80 / 125
Leergewicht gesamt: 26 kg
Leergewicht ohne Frontverkleidung 24 kg
Geräuschpegel in 1 Meter Entfernung
bei maximaler Leistung: 42 dB (A)
OERTLI Außenfühler FM 46
für alle GMR 2000 Condens
OERTLI Funk-Dialog Fernbedienung
RS 200-3 Funk für alle GMR 1000
und GMR 2000 Gasbrennwertkessel
zum Ändern von Steuerbefehlen und
zur Fernkontrolle der Heizung vom
Wohnraum aus Temperatur- und
Betriebsartenverstellung Komfort-
Warmwasser Funktion,
Schaltzeitenprogramme.
Funk-Kesselmodul als Empfänger
im Lieferumfang enthalten
Vormontagerahmen mit Vorlauf
und Rücklauf Absperrung,
nur Kaltwasserabsperrung,
Gaseckabsperrhahn mit TAS, Manometer,
Fülleinrichtung, mit Rohranschlussset,
22 mm für Heizung, 15 mm für Kalt-
und Warmwasser, DN 20 IG für Gas,
nur für den GMR 2025 Combi Condens

Bestell-Nr.: 192496
Menge: 1,000 Stck

**1.1.1.20 OERTLI Gas-Brennwertgerät GMR 1024 Condens, draht-RS200**
OERTLI Gas-Brennwertgerät
GMR 1024 Condens
- Wandhängend
- Modulierender Brenner
- Raumluftab- und unabhängig
- Von 6 bis 24 kW
Optimat GMR 1024 Condens
Gas-Brennwert-Wandkessel für Erdgas E,
LL, Flüssiggas Propan mit Edelstahl-
Wärmetauscher, Gerätesyphon,
Sicherheitsventil und Manometer im
Lieferumfang enthalten.
Ausdehnungsgefäß 8 Liter eingebaut.
Die Wartungshähne und der Gasgeräte -
Absperrhahn incl. TAS 3/4" gehören
ebenfalls zum Lieferumfang.
Der GMR 1024 Condens ist Heizungsseitig
mit Kupfer Glattrohr-Anschlüssen 22 mm /
Speicher Anschlussseitig mit 15 mm
Kupferrohr ausgestattet.
Alle Geräte haben eine eingebaute A-Klasse Pumpe und
ein Umschaltventil für die Umschaltung zwischen Heizung
und Warmwasser.
Der Außenfühler zur witterungsgeführten
Regelung und die Fernbedienung RS 200
ob Draht gebunden oder als Funk Variante,
sind im Lieferumfang der jeweiligen
Paket Nummer enthalten.
Betriebsarten nach DVGW-TRGI:
B23-C13x-C33x-C43x-C53-C63x-C83x-C93x
Gerätekategorie: II2ELL3P
Betriebsbedingungen:
zul. Betriebsüberdruck (Heizung):  3 bar
min. Betriebsüberdruck (Heizung): 0,8 bar
Sicherheitstemperaturbegrenzer:  110 °C
Typ :  Optimat GMR 1024 Condens
Nennbelastung  :  5,8-24,0 kW
Nennleistung 80/60:  5,5-23,6 kW
Nennleistung 40/30:  6,3-25,0 kW
Abgasanschluss  :  80 / 125 mm
Norm-Nutzungsgrad 40 / 30 °C,
bei 30 % Leistung:  108,7 %
Gasdurchsatz Heizbetrieb max.
Erdgas E  :  2,3 m3/h
Erdgas LL  :  2,7 m3/h
Flüssiggas Propan  :  0,9 m3/h
Förderhöhe der Umwälzpumpe 240 mbar
bei 20 Kelvin Temperaturdifferenz
Ausdehnungsgefäß  :  8 l
Vordruck MAG  :  1,0 bar
Wasserinhalt  :  1,7 l
Gewicht  :  29
kg
Abgastemp. 80/60 Max./Min.: 78 / 65 °C
Restförderdruck Abgas:  50 Pa
Elektroanschluss  :  230 V
Aufgenommene Leistung Gesamt:  85 W
Aufgenommene Leistung Pumpe:  60 W
Schutzart  :  IPX4D
ErP Informationen:
Klasse ErP für Raumheizung:  A
Wärmenennleistung Prated:  24
Energieeffi. Raumheizung Jahreszeit.: 93 %
Schallleistungspegel Innenraum:  49 dB
OERTLI Abgasanschluss konzentrisch
DN 80 / 125 mm für GMR 1000,
GMR 3000 und GSCR
OERTLI Außenfühler
für alle GMR 1024
OERTLI Dialog Fernbedienung RS 200-3
für alle GMR 1000 und GMR 2000
Gasbrennwertkessel zum Ändern von
Steuerbefehlen und zur Fernkontrolle
der Heizung vom Wohnraum aus,
Temperatur- und
Betriebsartenverstellung Komfort-,
Warmwasser Funktion,
Schaltzeitenprogramme.
2-Draht Anschluss

Paket Bestell-Nr.: 192995
Menge: 1,000 Stck

**1.1.1.21 OERTLI Gas-Brennwertgerät GMR 1024 Combi Condens, draht-RS200**
OERTLI Gas-Brennwertgerät
GMR 1024 Combi Condens
- Wandhängend
- Modulierender Brenner
- Raumluftab- und unabhängig
- Von 6 bis 24 kW
- Mit eingebautem Platten-WT für
  die Warmwasserbereitung
- Warmwasser Booster 27,4 kW
Optimat GMR 1024 Combi Condens
Gas-Brennwert-Wandkessel für Erdgas E,
LL, Flüssiggas Propan mit Edelstahl-
Wärmetauscher, Edelstahl-Platten-
Wärmetauscher für die Warmwasser
Erwärmung, Gerätesyphon,
Sicherheitsventil und Manometer im
Lieferumfang enthalten.
Ausdehnungsgefäß 8 Liter eingebaut.
Die Wartungshähne und der Gasgeräte -
Absperrhahn incl. TAS 3/4" gehören
ebenfalls zum Lieferumfang.
Der GMR 1024 Combi ist Heizungsseitig
mit Kupfer Glattrohr-Anschlüssen 22 mm /
Trinkwasserseitig mit 15 mm Kupferrohr
ausgestattet. Alle Geräte haben eine
eingebaute A-Klasse Pumpe und ein
Umschaltventil für die Umschaltung
zwischen Heizung und Warmwasser.
Der Außenfühler zur witterungsgeführten
Regelung und die Fernbedienung RS 200
ob Draht gebunden oder als Funk Variante,
sind im Lieferumfang der jeweiligen
Paket Nummer enthalten.
Betriebsarten nach DVGW-TRGI:
B23-C13x-C33x-C43x-C53-C63x-C83x-C93x
Gerätekategorie: II2ELL3P
Betriebsbedingungen:
zul. Betriebsüberdruck (Heizung):  3 bar
min. Betriebsüberdruck (Heizung ): 0,8 bar
zul. Betriebsüberdruck (WW):  8 bar
min. Betriebsüberdruck (WW ):  1,4 bar
Sicherheitstemperaturbegrenzer:  110 ° C
Typ : Optimat GMR 1024 Combi Condens
Nennbelastung Heizung  :  5,8-24,0 kW
Nennleistung 80/60 Heizung: 5,5-23,6 kW
Nennleistung 40/30 Heizung: 6,3-25,0 kW
Nennbelastung WW  :  5,8-28,0 kW
Nennleistung WW-Booster:  27,4 kW
WW-Leistung bei Delta T 30 K: 14 l / min
Abgasanschluss  :  80 / 125 mm
Norm-Nutzungsgrad 40 / 30 °C,
bei 30 % Leistung  :  108,7 %
Gasdurchsatz Heizbetrieb max.
Erdgas E (Heizung)  : 3,0 (2,4) m3/h
Erdgas LL (Heizung)  : 3,5 (2,8) m3/h
Flüssiggas Propan (Heiz.)  : 1,2 (0,9) m3/h
Restförderdruck der Pumpe 240 mbar
bei 20 Kelvin Temperaturdifferenz
Ausdehnungsgefäß:  8 l
Vordruck MAG  :  1,0 bar
Wasserinhalt  :  1,8 l
Gewicht  :  31,0 kg
Abgastemp. 80/60 Max./Min.: 78 / 65 °C
Restförderdruck Abgas: 50 Pa Heizung
und 100 Pa Warmwasser Betrieb
Elektroanschluss :  230 V
Aufgenommene Leistung Gesamt:  85 W
Aufgenommene Leistung Pumpe:  60 W
Schutzart:  IPX4D
ErP Informationen:
Lastprofil Warmwasserbereitung:  XL
Klasse ErP für Raumheizung:  A
Klasse ErP für Warmwasserbereitung:  A
Wärmenennleistung Prated:  24
Warmwasserbereitung jährlicher
Energieverbrauch: kWh = 34, GJ = 18
Energieeffi. Raumheizung Jahreszeit.: 93 %
Energieeffi. Warmwasserbereitung:  81 %
Schallleistungspegel Innenraum:  49 dB
OERTLI Abgasanschluss konzentrisch
DN 80 / 125 mm für GMR 1000,
GMR 3000 und GSCR,
OERTLI Außenfühler für alle GMR 1024
OERTLI Dialog Fernbedienung RS 200-3
für alle GMR 1000 und GMR 2000
Gasbrennwertkessel zum Ändern von
Steuerbefehlen und zur Fernkontrolle
der Heizung vom Wohnraum aus,
Temperatur- und
Betriebsartenverstellung Komfort-,
Warmwasser Funktion,
Schaltzeitenprogramme.
2-Draht Anschluss

Paket Bestell-Nr.: 192996
Menge: 1,000 Stck

**1.1.1.22 OERTLI Gas-Brennwertgerät GMR 1024 CS Condens, draht-RS200**
OERTLI Gas-Brennwertgerät
GMR 1024 CS Condens
- Wandhängend mit integriertem
  40 l Edelstahlspeicher und eingebautem
  Platten-WT für die Warmwasserbereitung
- Modulierender Brenner
- Raumluftab- und unabhängig
- Von 6 bis 24 kW
- Warmwasser Booster 27,4 kW
Optimat GMR 1024 CS Condens
Gas-Brennwert-Wandkessel für Erdgas E,
LL, Flüssiggas Propan mit Edelstahl-
Wärmetauscher, Edelstahl-Platten-
Wärmetauscher und integriertem 40 Liter
Edelstahlspeicher für eine größere
Warmwasser Zapfleistung als beim Combi Kessel,
Gerätesyphon, Manometer, Sicherheitsventil für Heizung
und Warmwasser sind im Lieferumfang enthalten.
Ausdehnungsgefäß 8 Liter eingebaut. Die Wartungshähne
und der Gasgeräte - Absperrhahn incl. TAS 3/4"
gehören ebenfalls zum Lieferumfang.
Der GMR 1024 CS ist Heizungsseitig
mit Kupfer Glattrohr-Anschlüssen 22 mm
/ Trinkwasserseitig mit 15mm Kupferrohr ausgestattet.
Alle Geräte haben eine eingebaute A-Klasse Pumpe
und ein Umschaltventil für die Umschaltung
zwischen Heizung und Warmwasser.
Der Außenfühler zur witterungsgeführten
Regelung und die Draht gebundene Fernbedienung RS 200,
ist im Lieferumfang der jeweiligen Paket  Nummer
enthalten.
Betriebsarten nach DVGW-TRGI:
B23-C13x-C33x-C43x-C53-C63x-C83x-C93x
Gerätekategorie: II2ELL3P
Betriebsbedingungen:
zul. Betriebsüberdruck (Heizung):  3 bar
min. Betriebsüberdruck (Heizung): 0,8 bar
zul. Betriebsüberdruck (WW):  8 bar
min. Betriebsüberdruck (WW):  0,5 bar
Sicherheitstemperaturbegrenzer:  110 °C
Typ : Optimat GMR 1024 CS Condens
Nennbelastung Heizung  : 5,8-24,0 kW
Nennleistung 80/60 Heizung: 5,5-23,6 kW
Nennleistung 50/30 Heizung: 6,3-25,0 kW
Nennbelastung WW  : 5,8-28,0 kW
Nennleistung WW-Booster:  27,4 kW
WW-Leistung bei Delta T 30 K:  18 l / min
Abgasanschluss :  80 / 125 mm
Norm-Nutzungsgrad 40/30,
bei 30% Leistung:  108,7 %
Gasdurchsatz Heizbetrieb max.
Erdgas E (Heizung)  : 3,0 (2,4) m3/h
Erdgas LL (Heizung)  : 3,5 (2,8) m3/h
Flüssiggas Propan (Heizung): 1,2 (0,9)m3/h
Restförderdruck der Pumpe 240 mbar
bei 20 Kelvin Temperaturdifferenz
Ausdehnungsgefäß:  8 l
Vordruck MAG:  1,0 bar
Wasserinhalt :  1,8
l
Gewicht:  67
kg
Abgastemp. 80/60 Max./Min.:  95 / 75 °C
Restförderdruck Abgas:  50 (100 WW) Pa
Elektroanschluss:  230 V
Aufgen. Leistung Gesamt:  130 W
Aufgen. Leistung Heizungs Pumpe:  60 W
Auf. Leistung Warmwasser Pumpe:  45 W
Schutzart:
IPX4D
ErP Informationen:
Lastprofil Warmwasserbereitung:  XL
Klasse ErP für Raumheizung:  A
Klasse ErP für Warmwasserbereitung:  A
Wärmenennleistung Prated:  24
Warmwasserbereitung jährlicher
Energieverbrauch:  kWh = 34, GJ = 18
Energieeffi. Raumheizung Jahreszeit.: 93 %
Energieeffi. Warmwasserbereitung:  81 %
Schallleistungspegel Innenraum:  49 dB
OERTLI Abgasanschluss konzentrisch
DN 80 / 125 mm für GMR 1000,
GMR 3000 und GSCR,
OERTLI Außenfühler für alle GMR 1024,
OERTLI Dialog Fernbedienung RS 200-3
für alle GMR 1000 und GMR 2000
Gasbrennwertkessel zum Ändern von
Steuerbefehlen und zur Fernkontrolle
der Heizung vom Wohnraum aus,
Temperatur- und
Betriebsartenverstellung Komfort-,
Warmwasser Funktion,
Schaltzeitenprogramme.
2-Draht Anschluss

Bestell-Nr.: 192997
Menge: 1,000 Stck

**1.1.1.23 OERTLI Gas-Brennwertgerät GMR 1024 Condens, funk-RS200**
OERTLI Gas-Brennwertgerät
GMR 1024 Condens
- Wandhängend
- Modulierender Brenner
- Raumluftab- und unabhängig
- Von 6 bis 24 kW
Optimat GMR 1024 Condens
Gas-Brennwert-Wandkessel für Erdgas E,
LL, Flüssiggas Propan mit Edelstahl-
Wärmetauscher, Gerätesyphon,
Sicherheitsventil und Manometer im
Lieferumfang enthalten.
Ausdehnungsgefäß 8 Liter eingebaut.
Die Wartungshähne und der Gasgeräte -
Absperrhahn incl. TAS 3/4" gehören
ebenfalls zum Lieferumfang.
Der GMR 1024 Condens ist Heizungsseitig
mit Kupfer Glattrohr-Anschlüssen 22 mm /
Speicher Anschlussseitig mit 15 mm Kupferrohr
ausgestattet.
Alle Geräte haben eine
eingebaute A-Klasse Pumpe und ein
Umschaltventil für die Umschaltung
zwischen Heizung und Warmwasser.
Der Außenfühler zur witterungsgeführten
Regelung und die Fernbedienung RS 200
ob Draht gebunden oder als Funk Variante,
sind im Lieferumfang der jeweiligen
Paket Nummer enthalten.
Betriebsarten nach DVGW-TRGI:
B23-C13x-C33x-C43x-C53-C63x-C83x-C93x
Gerätekategorie: II2ELL3P
Betriebsbedingungen:
zul. Betriebsüberdruck (Heizung):  3 bar
min. Betriebsüberdruck (Heizung): 0,8 bar
Sicherheitstemperaturbegrenzer:  110 °C
Typ :  Optimat GMR 1024 Condens
Nennbelastung  :  5,8-24,0 kW
Nennleistung 80/60:  5,5-23,6 kW
Nennleistung 40/30:  6,3-25,0 kW
Abgasanschluss  :  80 / 125 mm
Norm-Nutzungsgrad 40 / 30 °C,
bei 30 % Leistung:  108,7 %
Gasdurchsatz Heizbetrieb max.
Erdgas E  :  2,3 m3/h
Erdgas LL  :  2,7 m3/h
Flüssiggas Propan  :  0,9 m3/h
Förderhöhe der Umwälzpumpe 240 mbar
bei 20 Kelvin Temperaturdifferenz
Ausdehnungsgefäß  :  8 l
Vordruck MAG  :  1,0 bar
Wasserinhalt  :  1,7 l
Gewicht  :  29
kg
Abgastemp. 80/60 Max./Min.: 78 / 65 °C
Restförderdruck Abgas:  50 Pa
Elektroanschluss  :  230 V
Aufgenommene Leistung Gesamt:  85 W
Aufgenommene Leistung Pumpe:  60 W
Schallemission  :  49 dB(A)
Schutzart  :  IPX4D
OERTLI Abgasanschluss konzentrisch
DN 80 / 125 mm für GMR 1000,
GMR 3000 und GSCR,
OERTLI Außenfühler für alle GMR 1024
OERTLI Funk-Dialog Fernbedienung
RS 200-3 Funk für alle GMR 1000
und GMR 2000 Gasbrennwertkessel
zum Ändern von Steuerbefehlen und
zur Fernkontrolle der Heizung vom
Wohnraum aus Temperatur- und
Betriebsartenverstellung Komfort-
Warmwasser Funktion,
Schaltzeitenprogramme.
Funk-Kesselmodul als Empfänger
im Lieferumfang enthalten

Paket Bestell-Nr.: 192998
Menge: 1,000 Stck

**1.1.1.24 OERTLI Gas-Brennwertgerät GMR 1024 Combi Condens, funk-RS200**
OERTLI Gas-Brennwertgerät
GMR 1024 Combi Condens
- Wandhängend
- Modulierender Brenner
- Raumluftab- und unabhängig
- Von 6 bis 24 kW
- Mit eingebautem Platten-WT für
  die Warmwasserbereitung
- Warmwasser Booster 27,4 kW
Optimat GMR 1024 Combi Condens
Gas-Brennwert-Wandkessel für Erdgas E,
LL, Flüssiggas Propan mit Edelstahl-
Wärmetauscher, Edelstahl-Platten-
Wärmetauscher für die Warmwasser
Erwärmung, Gerätesyphon,
Sicherheitsventil und Manometer im
Lieferumfang enthalten.
Ausdehnungsgefäß 8 Liter eingebaut.
Die Wartungshähne und der Gasgeräte -
Absperrhahn incl. TAS 3/4" gehören
ebenfalls zum Lieferumfang.
Der GMR 1024 Combi ist Heizungsseitig
mit Kupfer Glattrohr-Anschlüssen 22 mm /
Trinkwasserseitig mit 15 mm Kupferrohr
ausgestattet. Alle Geräte haben eine
eingebaute A-Klasse Pumpe und ein
Umschaltventil für die Umschaltung
zwischen Heizung und Warmwasser.
Der Außenfühler zur witterungsgeführten
Regelung und die Fernbedienung RS 200
ob Draht gebunden oder als Funk Variante,
sind im Lieferumfang der jeweiligen
Paket Nummer enthalten.
Betriebsarten nach DVGW-TRGI:
B23-C13x-C33x-C43x-C53-C63x-C83x-C93x
Gerätekategorie: II2ELL3P
Betriebsbedingungen:
zul. Betriebsüberdruck (Heizung):  3 bar
min. Betriebsüberdruck (Heizung ): 0,8 bar
zul. Betriebsüberdruck (WW):  8 bar
min. Betriebsüberdruck (WW ):  1,4 bar
Sicherheitstemperaturbegrenzer:  110 ° C
Typ : Optimat GMR 1024 Combi Condens
Nennbelastung Heizung  :  5,8-24,0 kW
Nennleistung 80/60 Heizung: 5,5-23,6 kW
Nennleistung 40/30 Heizung: 6,3-25,0 kW
Nennbelastung WW  :  5,8-28,0 kW
Nennleistung WW-Booster:  27,4 kW
WW-Leistung bei Delta T 30 K: 14 l / min
Abgasanschluss  :  80 / 125 mm
Norm-Nutzungsgrad 40 / 30 °C,
bei 30 % Leistung  :  108,7 %
Gasdurchsatz Heizbetrieb max.
Erdgas E (Heizung)  : 3,0 (2,4) m3/h
Erdgas LL (Heizung)  : 3,5 (2,8) m3/h
Flüssiggas Propan (Heiz.)  : 1,2 (0,9) m3/h
Restförderdruck der Pumpe 240 mbar
bei 20 Kelvin Temperaturdifferenz
Ausdehnungsgefäß:  8 l
Vordruck MAG  :  1,0 bar
Wasserinhalt  :  1,8 l
Gewicht  :  31,0 kg
Abgastemp. 80/60 Max./Min.: 78 / 65 °C
Restförderdruck Abgas: 50 Pa Heizung
und 100 Pa Warmwasser Betrieb
Elektroanschluss :  230 V
Aufgenommene Leistung Gesamt:  85 W
Aufgenommene Leistung Pumpe:  60 W
Schallemission:  49 dB(A)
Schutzart:  IPX4D
OERTLI Abgasanschluss konzentrisch
DN 80 / 125 mm für GMR 1000,
GMR 3000 und GSCR,
OERTLI Außenfühler für alle GMR 1024
OERTLI Funk-Dialog Fernbedienung
RS 200-3 Funk für alle GMR 1000
und GMR 2000 Gasbrennwertkessel
zum Ändern von Steuerbefehlen und
zur Fernkontrolle der Heizung vom
Wohnraum aus Temperatur- und
Betriebsartenverstellung Komfort-
Warmwasser Funktion,
Schaltzeitenprogramme.
Funk-Kesselmodul als Empfänger
im Lieferumfang enthalten

Paket Bestell-Nr.: 192999
Menge: 1,000 Stck

**1.1.1.25 OERTLI Gas-Brennwertkessel OPTIMAT GMR 3025 Combi Condens**
OERTLI Gas-Brennwertkessel
OPTIMAT GMR 3025 Combi Condens
- Brennwert-Wandheizkessel für
  geschlossene Warmwasserzentralheizungsanlagen mit einer max.
  Betriebstemperatur von 90°C
- Optimat GMR 3025 Combi mit einem
  integrierten 3 Wege Umschaltventil
  für Heiz- und Warmwasserbetrieb und
  einem Platten Wärmetauscher für
  hocheffiziente Brauchwasserbereitung
- Produkt-Ident-Nr.: 0063BT3444
- Gasgeräte-Kategorie: II2ELL3P
- Betriebsarten nach DVGW-TRGI: B23p,
  B33, C13X, C33X, C43X, C53, C63X,
  C83X und C93X
- Betriebsbedingungen:
  zul. Betriebsüberdruck Heizung: 3 bar
  Warmwasserseitig (Platten WT): 8 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Combi Condens
Wärmeleistung 80/60° C HZ: 5,0 - 24,1 kW
Wärmeleistung 50/30° C HZ: 5,6 - 25,5 kW
Nennwärmebelastung HZ:  5,2 - 25,0 kW
Wärmeleistung 80/60°C WW:5,0 - 28,6 kW
Nennwärmebelastung WW:  5,2 - 28,0 kW
Normnutzungsgrad nach DIN 4702-8
bei 80 / 60°C HZ:  96,1 %
bei 50 / 30°C HZ:  108,0 %
Kesselwirkungsgrad bezogen auf Hi
bei 80 / 60°C HZ:  96,3 %
bei 50 / 30°C HZ:  102,0 %
Hilfsenergiebedarf : Standby 4 Watt,
Werkseinstellung 86 Watt.
pH-Wert Kondensat: 4,5
Abgastemperatur bei
80 / 60°C max. Leistung: 85 °C
40 / 30°C min. Leistung:  30 °C
Maximaler nutzbarer Abgas
Restförderdruck (Booster): 120 Pa (130)
Abgasmassenstrom (Booster) nach
DIN 4705 T1 für Erdgas E bei
80 / 60°C: 8,9-42,1 (47,1) kg/h
CO2-Gehalt:
Erdgas E:  max.  8,8% / min. 8,4%
Erdgas LL: max.  8,8% / min. 8,4%
Propan:  max. 10,3% / min. 9,9%
Wasserinhalt (Primärkreis): 1,80 Liter
Wasserinhalt Trinkwasser: 0,33 Liter
Mindestwasser-Umlaufmenge:  keine
Restförderdruck der Pumpe = 295 mbar
bei 20 Kelvin Temperaturdifferenz
Abmessungen H/H mit Verrohrung/B/T
690/820/450/450 mm
Abgasanschluss: DN 80 / 125
Leistungsaufnahme und maximale
Zapfleistung in 10 Minuten:
28 kW für max. 137 l / 10 Minuten
bei einer Warmwasseraustrittstemperatur
von 40°C, einer Kaltwassereintrittstemperatur
von 10°C  und einer Kesseltemperatur von 80°C.
Transportgewicht: 44 kg
Kolli: HR 22
Bestell-Nr.: 100013630
Zubehör Paket besteht aus:
1 x Gasanschlussrohr mit 15 mm,
1 x Vorlauf und Rücklauf Rohr je 22 mm,
  Warm- und Kaltwasser Rohr je 15mm,
1 x Abgasanschluss DN 80 / 125 mm,
1 x Gasabsperrhahn 15 mm auf DN15 IG.
Bestell-Nr.: 192162
Unterlagen Paket GMR 3025 Combi
Condens bestehend aus:
Installations- und Wartungsanleitung,
Bedienungsanleitung
Bestell-Nr.: 192004
OERTLI Dialog Fernbedienung RS 400
für OE-tronic 4 mit 2 Draht Anschluss
zum Ändern von Steuerbefehlen und
zur Fernkontrolle der Heizung vom
Wohnraum aus, Temperatur- und
Betriebsartenverstellung,
Komfort-Warmwasser-Funktion,
und Schaltzeitenprogramme.
Kolli: AD 257
Bestell-Nr.: 100013477

Paket Bestell-Nr.: 193114
Menge: 1,000 Stck

**1.1.1.26 OERTLI Gas-Brennwertkessel OPTIMAT GMR 3025 CS Condens**
OERTLI Gas-Brennwertkessel
OPTIMAT GMR 3025 CS Condens
- Brennwert-Wandheizkessel für
  geschlossene Warmwasserzentralheizungsanlagen mit einer max.
  Betriebstemperatur von 90°C
- Optimat GMR 3025 CS mit integriertem
  3 Wege Umschaltventil für Heiz- und
  Warmwasserbetrieb, Edelstahl-
  Schichtenspeichersystem und
  Plattenwärmetauscher für
  Warmwasserbetrieb.
- Produkt-Ident-Nr.: 0063BT3444
- Gasgeräte-Kategorie: II2ELL3P
- Betriebsarten nach DVGW-TRGI: B23p,
  B33, C13X, C33X, C43X, C53, C63X,
  C83X und C93X
- Betriebsbedingungen:
  zul. Betriebsüberdruck Heizung: 3 bar
  Warmwasserseitig (Speicher): 8 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
- 12 Liter Ausdehnungsgefäß (Heizkreis)
- Schallisolierte Geräteverkleidung in
  RAL 9010.
- 40 Liter Trinkwasserspeicher in
  3 Behältern mit Speicherfühler WS.
- Plattenwärmetauscher für
  Trinkwassererwärmung und
  Brauchwasserfühler TS für
  die Brennermodulation.
- Speicherladepumpe UPO 1-Stufig
- Trinkwasser Sicherheitsventil 7 bar
- Trinkwasser Ausdehnungsgefäß 2 Liter
- Typ : Optimat GMR 3025 CS Condens
Wärmeleistung 80/60° C HZ: 5,0 - 24,1 kW
Wärmeleistung 50/30° C HZ: 5,6 - 25,5 kW
Nennwärmebelastung HZ:  5,2 - 25,0 kW
Wärmeleistung 80/60°C WW:5,0 - 29,9 kW
Nennwärmebelastung WW:  5,2 - 29,3 kW
Normnutzungsgrad nach DIN 4702-8
bei 80 / 60 °C HZ:  96,1 %
bei 50 / 30 °C HZ:  108,0 %
Kesselwirkungsgrad bezogen auf Hi
bei 80 / 60 °C HZ:  96,3 %
bei 50 / 30 °C HZ:  102,0 %
Hilfsenergiebedarf : Standby 4 Watt,
Werkseinstellung 100 Watt.
pH-Wert Kondensat: 4,5
Abgastemperatur bei
80 / 60°C max. Leistung: 85 °C
40 / 30°C min. Leistung:  30 °C
Maximaler nutzbarer Abgas
Restförderdruck (Booster): 120 Pa (130)
Abgasmassenstrom (Booster) nach
DIN 4705 T1 für Erdgas E
bei 80 / 60°C: 8,9-42,1 (49,3) kg/h
CO2-Gehalt:
Erdgas E:  max.  8,8% / min. 8,4%
Erdgas LL: max.  8,8% / min. 8,4%
Propan:  max. 10,3% / min. 9,9%
Wasserinhalt (Primärkreis): 1,80 Liter
Wasserinhalt Trinkwasser: 40,5 Liter
Mindestwasser-Umlaufmenge:  keine
Restförderdruck der Pumpe = 295 mbar
bei 20 Kelvin Temperaturdifferenz
Abmessungen H/H mit Verrohrung/B/T
900/1030/600/500 mm
Abgasanschluss: DN 80 / 125
Leistungsaufnahme und maximale
Zapfleistung in 10 Minuten:
29,3 kW für max. 200 l / 10 Minuten
bei einer Warmwasseraustrittstemperatur von 40°C,
einer Kaltwassereintrittstemperatur von 10°C und
einer Kesseltemperatur von 80°C.
Transportgewicht: 70 kg
Geräuschpegel in 1 Meter Entfernung
bei maximaler Leistung: 44 dB (A)
Kolli: HR 26
Bestell-Nr.: 100013634
Zubehör Paket besteht aus:
1 x Gasanschlussrohr mit 15 mm,
1 x Vorlauf und Rücklauf Rohr je 22 mm,
  Warm- und Kaltwasser Rohr je 15mm,
1 x Abgasanschluss DN 80 / 125 mm,
1 x Gasabsperrhahn 15 mm auf DN15 IG.
Bestell-Nr.: 192162
Unterlagen Paket GMR 3025 CS Condens
besteht aus:
Installations- und Wartungsanleitung,
Bedienungsanleitung
Bestell-Nr.: 191939
OERTLI Dialog Fernbedienung RS 400
für OE-tronic 4 mit 2 Draht Anschluss
zum Ändern von Steuerbefehlen und
zur Fernkontrolle der Heizung vom
Wohnraum aus, Temperatur- und
Betriebsartenverstellung,
Komfort-Warmwasser-Funktion,
und Schaltzeitenprogramme.
Kolli: AD 257
Bestell-Nr.: 100013477

Paket Bestell-Nr.: 193115
Menge: 1,000 Stck

##### 1.1.2 Gas-Brennwertgerät GMR

**1.1.2.1 OERTLI Ersatzteilkoffer GMR 5000 Condens als Ergänzung**
OERTLI Ersatzteilkoffer GMR 5000 als Ergänzung für
Kunden die schon einen GMR 4000 und GMR 3000
Ersatzteilkoffer haben,
Gebläse und Gasventil nur von 45 bis
90 kW im GMR 4000 Koffer enthalten

Bestellnummer: 200021426
Menge: 1,000 Stck

**1.1.2.2 OERTLI Ersatzteilkoffer für GMR 5000**
Ersatzteilkoffer für den GMR 5000
mit allen Bauteilen (Gebläse und
Gasventil nur von 45 bis 65 kW)
im Koffer enthalten

Bestell-Nr.: 200023329
Menge: 1,000 Stck

##### 1.1.3 Gas-Brennwertkessel GSR

**1.1.3.1 OERTLI Gas-Brennwertkessel GSR 140-45 Condens, Standgerät, 8,2 - 43 kW**
OERTLI Gas-Brennwertkessel
GSR 140-45 Condens

Stand-Gas-Brennwertkessel mit
modulierendem Voll-Vormischbrenner.
Kompakter Kessel, ausgestattet mit:
- einem Kondensat-Siphon
- einem Druckmanometer
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-45 Condens
Wärmeleistung 40/30° C: 8,9 bis 43 kW
Wärmeleistung 80/60° C :8,2 bis 41,2 kW

Abgasmassenstrom : 0,0039-0,0192 kg/s
Am Stutzen verfügbarer Druck: 200 Pa
Wasserinhalt: 5,5 l
Leergewicht: 70 kg

Bestell-Nr. 100009941
Menge: 1,000 Stck

**1.1.3.2 OERTLI Gas-Brennwertkessel GSR 140-65 Condens, Standgerät, 12,2 - 65 kW**
OERTLI Gas-Brennwertkessel
GSR 140-65 Condens

Stand-Gas-Brennwertkessel mit
modulierendem Voll-Vormischbrenner.
Kompakter Kessel, ausgestattet mit:
- automatischen Entlüftern
- einem Kondensat-Siphon
- einem Druckmanometer
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-65 Condens
Wärmeleistung 40/30° C: 13,3 bis 65 kW
Wärmeleistung 80/60° C :12,2 bis 62 kW

Abgasmassenstrom : 0,0058-0,0288 kg/s
Am Stutzen verfügbarer Druck: 200 Pa
Wasserinhalt: 6,5 l
Leergewicht: 75 kg

Bestell-Nr. 100009942
Menge: 1,000 Stck

**1.1.3.3 OERTLI Gas-Brennwertkessel GSR 140-90 Condens, Standgerät, 14,6 - 89,5 kW**
OERTLI Gas-Brennwertkessel
GSR 140-90 Condens

Stand-Gas-Brennwertkessel mit
modulierendem Voll-Vormischbrenner.
Kompakter Kessel, ausgestattet mit:
- automatischen Entlüftern
- einem Kondensat-Siphon
- einem Druckmanometer
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-90 Condens
Wärmeleistung 40/30° C: 15,8 - 89,5 kW
Wärmeleistung 80/60° C :14,6 - 86,0 kW

Abgasmassenstrom : 0,0063-0,0383 kg/s
Am Stutzen verfügbarer Druck: 200 Pa
Wasserinhalt: 7,5 l
Leergewicht: 95 kg

Bestell-Nr. 100009943
Menge: 1,000 Stck

**1.1.3.4 OERTLI Gas-Brennwertkessel GSR 140-115 Condens, Standgerät, 17,2 - 114 kW**
OERTLI Gas-Brennwertkessel
GSR 140-115 Condens

Stand-Gas-Brennwertkessel mit
modulierendem Voll-Vormischbrenner.
Kompakter Kessel, ausgestattet mit:
- automatischen Entlüftern
- einem Kondensat-Siphon
- einem Druckmanometerr
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-115 Condens
Wärmeleistung 40/30° C: 18,4 - 114,0 kW
Wärmeleistung 80/60° C :17,2 - 111,0 kW

Abgasmassenstrom : 0,0081-0,0494 kg/s
Am Stutzen verfügbarer Druck: 200 Pa
Wasserinhalt: 7,5 l
Leergewicht: 95 kg

Bestell-Nr. 100009944
Menge: 1,000 Stck

**1.1.3.5 OERTLI Gas-Brennwertk. GSR 234 cond. Erdgas E / LL, 26-129 kW**
OERTLI Gas-Brennwertkessel GSR 234 cond.
( Erdgas E / LL ) mit 26-129 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Geräteabmessungen:
B/T/H:  mm 1190/450/1290
Abgasanschluss:  mm 150
Normnutzungsgrad: % 108,1
Gewicht:  kg 150

Bestell-Nr.  115769
Menge: 1,000 Stck

**1.1.3.6 OERTLI Gas-Brennwertkessel GSR 235 cond. Erdgas E / LL, 36-179 kW**
OERTLI Gas-Brennwertkessel GSR 235 cond.
( Erdgas E / LL ) mit 36-179 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Betriebsbedingungen:
max.Vorlauftemperatur:  90 °C
max. Betriebsüberdruck: 6,0 bar
min. Betriebsüberdruck: 0,8 bar

Abmesungen/Anschlüsse:
Breite/Höhe/Tiefe:  1190/1290/450 mm
Vorlauf:  1 1/4" AG
Rücklauf:  1 1/4" AG
Gasanschluss:  1 1/4" AG
Abgasanschluss Ø:  150 mm
Zuluftanschluss Ø:  150 mm
2.NT Rücklaufanschluss: 1 1/4" AG
Kondenswasser-Ablauf Ø: 32 mm

Bestell-Nr.:  115770
Menge: 1,000 Stck

**1.1.3.7 OERTLI Gas-Brennwertkessel GSR 236 cond. Erdgas E / LL, 45-217 kW**
OERTLI Gas-Brennwertkessel
GSR 236 Condens
( Erdgas E / LL ) mit 45-217 kW
Wärmetauscher aus Aluminium / Silizium
- hohe Korrosionsfestigkeit
- zylindrischer Vormischbrenner mit
  Metallvlies-Oberfläche mit extrem
  schadstoffarmer Verbrennung
- Gas-Luft-Verbundregelung mit
  modulierender Betriebsweise
- Modulationsverhältnis 1:5
- komplett zusammengebaute Gassicherheits- und Regelarmatur mit
  Gasfeuerungsautomat in
  Microprozessortechnik
- Das Schaltfeld ist mit einer
  witterungsgeführten Regelung
  OE-tronic 3 ausgestattet. Diese
  steuert 1 direkten Heizkreis
  und 1 Warmwasserkreis
 (Speicherfühler als Zubehör).
Durch Anschluss eines Vorlauffühlers (AD 199) kann der
1. Mischerkreis aktiviert werden. Durch den Einbau
einer
zusätzlichen Mischerplatine (AD 196)
kann ein 2. Mischerkreis angesteuert werden. Eine oder
mehrere Fernbedienungen AD 194 ermöglichen  die
Veränderung von Parametern vom
Wohnraum aus.
Der Brennwertkessel verfügt außerdem
über einen 0-10 Volt Eingang, so dass
man diesen auch in eine Gebäudeleit-technik integrieren
kann.
Es können bis zu 10 Kessel in Kaskade
geregelt werden. Dazu benötigt man
lediglich die entsprechende Anzahl
von BUS-Kabeln (AD 134) und einen
Tauchfühler als Summenvorlauffühler
(Speicherfühler AD 212)
- Kessel wird komplett montiert und
  anschlussfertig geliefert

Geräteabmessungen
Breite/Höhe/Tiefe  mm  1190/1305/450
Abgasanschluss  mm  150
Normnutzungsgrad:  %  108
Gewicht:  kg  200

Bestell-Nr.  :  115771
Menge: 1,000 Stck

**1.1.3.8 OERTLI Gasbrennwertkessel GSR 330-5 Condens, 285 kW, Standkessel**
OERTLI Gasbrennwertkessel
GSR 330-5 Condens.
Nennleistung 285 kW

Beschreibung
- Gasbrennwert- Standkessel für
  geschlossene
  Warmwasserzentralheizungsanlagen
- Maximale Betriebstemperatur bis 90°C
  einstellbar.
- Bedienfeld wahlweise nach rechts, vorn
  oder links zugänglich montierbar.
- Hohes Modulationsverhältnis
  zwischen 20% und 100%.
- Höchste Energieausnutzung und
  emissionsarmer Betrieb über den
  gesamten Leistungsbereich.
- Normnutzungsgrad bis zu 109,6%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente
  Gas-/Luftverbundregelung für
  gleichbleibende, optimierte
  Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den steckerfertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./ max./Stand-by: 46W / 279W / 6W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-5 Condens
Nennwärmeleistung
bei tV / tR 80 / 60°C:  51 - 261 kW
bei tV / tR 50 / 30°C:  56 - 279 kW
Nennwärmebelastung (Hi): 54 - 266 kW
Kesselwirkungsgrad (Hi)
80/60°C (Volllast-Teillast): bis 98%
50/30°C (Volllast-Teillast): bis 104,8%
Jahresnutzungsgrad G20 (O2=0) nach
DIN 4702, Teil 8: 109,6%
Bereitschaftsverluste(Ps)(dT=25K): 0,17%
Gasvordruck Erdgas:  17 - 30  mbar
Gasdurchsatz:  28,1 m3/h
NOx- Emission G20 (O2=0) nach
DIN 4702, Teil 8:  48,9 mg/kWh
Verfügbarer Abgasförderdruck
Volllast: 130 Pa
Abgasmassenstrom min.-max.: 91-448 kg/h
Wasserinhalt:  49 l
Wasserseitiger Widerstand (dT=20K):  113 mbar
Leergewicht:  364 kg

Bestell-Nr. : 90751
Menge: 1,000 Stck

**1.1.3.9 OERTLI Gasbrennwertkessel GSR 330-6 Condens, 355 kW, Standkessel**
OERTLI Gasbrennwertkessel
GSR 330-6 Condens.
Nennleistung 355 kW

Beschreibung
- Gasbrennwert- Standkessel für
  geschlossene
  Warmwasserzentralheizungsanlagen
- Maximale Betriebstemperatur bis 90°C
  einstellbar.
- Bedienfeld wahlweise nach rechts, vorn
  oder links zugänglich montierbar.
- Hohes Modulationsverhältnis
  zwischen 20% und 100%.
- Höchste Energieausnutzung und
  emissionsarmer Betrieb über den
  gesamten Leistungsbereich.
- Normnutzungsgrad bis zu 109,5%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den steckerfertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min/max: 0,8 / 6 bar
- Sicherheitstemperaturbegrenzer: 110 °C
- Elektroanschluss 230 V AC / 50 Hz,
- Elektr. Leistungsaufnahme
  min./ max./Stand-by: 46W / 334W / 6W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-6 Condens
Nennwärmeleistung
bei tV / tR 80 / 60°C:  65 - 327 kW
bei tV / tR 50 / 30°C:  71 - 350 kW
Nennwärmebelastung (Hi):  68 - 333 kW
Kesselwirkungsgrad (Hi)
80/60°C (Volllast-Teillast): bis 98,1%
50/30°C (Volllast-Teillast): bis 105,2%
Jahresnutzungsgrad G20 (O2=0) nach DIN 4702, Teil 8:
109,5%
Bereitschaftsverluste(Ps)(dT=25K): 0,16%
Gasvordruck Erdgas:  17 - 30  mbar
Gasdurchsatz:  35,2 m3/h
NOx- Emission G20 (O2=0) nach
DIN 4702, Teil 8:  51,2 mg/kWh
Verfügbarer Abgas- Förderdruck
Volllast: 120 Pa
Abgasmassenstrom min.-max.: 114-560kg/h
Wasserinhalt:  60 Liter
Wasserseitiger
  Widerstand (dT=20K): 110 mbar
Leergewicht:  398 kg

Bestell-Nr. : 90752
Menge: 1,000 Stck

**1.1.3.10 OERTLI Gasbrennwertkessel GSR 330-7 Condens, 430 kW, Standkessel**
OERTLI Gasbrennwertkessel
GSR 330-7 Condens.
Nennleistung 430 kW

Beschreibung
- Gasbrennwert- Standkessel für
  geschlossene
  Warmwasserzentralheizungsanlagen
- Maximale Betriebstemperatur bis 90°C
  einstellbar.
- Bedienfeld wahlweise nach rechts, vorn
  oder links zugänglich montierbar.
- Hohes Modulationsverhältnis
  zwischen 20% und 100%.
- Höchste Energieausnutzung und
  emissionsarmer Betrieb über den
  gesamten Leistungsbereich.
- Normnutzungsgrad bis zu 109,4%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den steckerfertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./ max./Stand-by: 58W / 426W / 6W
- Schutzart IP 20

Lieferumfang:
- Komplett montiert auf Bodengestell mit
  Laufrädern und Stehbolzen,
- Hydraulische Anschlüsse links oder
  rechts bei Bestellung angeben.
- Kesselschaltfeld mit Heizungsmanager
  und Bedienfeld GLT möglich
- OE-Tronic 4 (Optional) für 2
  Mischkreise, Warmwasser und
  Kaskadensteuerung
- Wassermangelsicherung mittels
  Temperaturkontrollfunktion
- Manometer, Thermometer,
  Frostschutzeinrichtung, Siphon.

Typ:  GSR 330-7 Condens
Nennwärmeleistung
bei tV / tR 80 / 60°C:  79 - 395 kW
bei tV / tR 50 / 30°C:  84 - 425 kW
Nennwärmebelastung (Hi):  82 - 402 kW
Kesselwirkungsgrad (Hi)
80/60°C (Volllast-Teillast):  bis 98,2%
50/30°C (Volllast-Teillast):  bis 105,6%
Jahresnutzungsgrad G20 (O2=0) nach
DIN 4702, Teil 8: 109,4%
Bereitschaftsverluste(Ps)(dT=25K): 0,16%
Gasvordruck Erdgas:  17-100  mbar
Gasdurchsatz:  42,5 m3/h
NOx- Emission G20 (O2=0) nach
DIN 4702, Teil 8:  53,8 mg/kWh
Verfügbarer Abgas- Förderdruck
Volllast:  130 Pa
Abgasmassenstrom min.-max.: 138-676kg/h
Wasserinhalt:  71 Liter
Wasserseitiger Widerstand(dT=20K):  120 mbar
Leergewicht:  433 kg

Bestell-Nr. :  90753
Menge: 1,000 Stck

**1.1.3.11 OERTLI Gasbrennwertkessel GSR 330-8 Condens, 500 kW, Standkessel**
OERTLI Gasbrennwertkessel
GSR 330-8 Condens.
Nennleistung 500 kW

Beschreibung
- Gasbrennwert- Standkessel für
  geschlossene
  Warmwasserzentralheizungsanlagen
- Maximale Betriebstemperatur bis 90°C
  einstellbar.
- Bedienfeld wahlweise nach rechts, vorn
  oder links zugänglich montierbar.
- Hohes Modulationsverhältnis
  zwischen 20% und 100%.
- Höchste Energieausnutzung und
  emissionsarmer Betrieb über den
  gesamten Leistungsbereich.
- Normnutzungsgrad bis zu 109,3%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./ max./Stand-by: 61W / 543W / 6W
- Schutzart IP 20

Lieferumfang:
- Komplett montiert auf Bodengestell mit
  Laufrädern und Stehbolzen,
- Hydraulische Anschlüsse links oder
  rechts bei Bestellung angeben.
- Kesselschaltfeld mit Heizungsmanager
  und Bedienfeld GLT möglich
- OE-Tronic 4 (Optional) für 2
  Mischkreise, Warmwasser und
  Kaskadensteuerung
- Wassermangelsicherung mittels
  Temperaturkontrollfunktion
- Manometer, Thermometer,
  Frostschutzeinrichtung, Siphon.

Typ:  GSR 330-8 Condens
Nennwärmeleistung
bei tV / tR 80 / 60°C:  92 - 461 kW
bei tV / tR 50 / 30°C:  98 - 497 kW
Nennwärmebelastung (Hi):  95 - 469 kW
Kesselwirkungsgrad (Hi)
80/60°C (Volllast-Teillast): bis 98,3%
50/30°C (Volllast-Teillast): bis 106,0%
Jahresnutzungsgrad G20 (O2=0) nach
DIN 4702, Teil 8: 109,3%
Bereitschaftsverluste(Ps)(dT=25K): 0,14%
Gasvordruck Erdgas:  17 - 100  mbar
Gasdurchsatz:  49,6 m3/h
NOx- Emission G20 (O2=0) nach
DIN 4702, Teil 8:  56,4 mg/kWh
Verfügbarer Abgas- Förderdruck
Volllast:  150 Pa
Abgasmassenstrom min.-max.: 60-789 kg/h
Wasserinhalt:  82 Liter
Wasserseitiger Widerstand (dT=20K):  110 mbar
Leergewicht:  495 kg

Bestell-Nr. : 90754
Menge: 1,000 Stck

**1.1.3.12 OERTLI Gasbrennwertkessel GSR 330-9 Condens, 575 kW, Standkessel**
OERTLI Gasbrennwertkessel
GSR 330-9 Condens.
Nennleistung 575 kW

Beschreibung
- Gasbrennwert- Standkessel für
  geschlossene
  Warmwasserzentralheizungsanlagen
- Maximale Betriebstemperatur bis 90°C
  einstellbar.
- Bedienfeld wahlweise nach rechts, vorn
  oder links zugänglich montierbar.
- Hohes Modulationsverhältnis
  zwischen 20% und 100%.
- Höchste Energieausnutzung und
  emissionsarmer Betrieb über den
  gesamten Leistungsbereich.
- Normnutzungsgrad bis zu 109,2%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente
  Gas-/Luftverbundregelung
  für gleichbleibende, optimierte
  Verbrennung
- Neuer, digitaler Heizungsmanager mit
  brennwert-optimierter Steuerlogik,
  kontinuierliche Sensor-,  Flammen-,
  und Leistungsüberwachung.
- Der neue Heizungsmanager ist für lange
  Brennerlaufzeiten mit hohem
  Nutzungsgrad optimiert und passt den
  Betrieb an die jeweilige
  Anlagensituation an, so werden für den
  Kessel ungefährliche Situationen
  erkannt und führen lediglich zu
  Regelabschaltungen mit anschließendem,
  automatischen Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./ max./Stand-by: 62W / 763W / 6W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-9 Condens
Nennwärmeleistung
bei tV / tR 80 / 60°C:  106 - 530 kW
bei tV / tR 50 / 30°C:  113 - 574 kW
Nennwärmebelastung (Hi):  109 - 539 kW
Kesselwirkungsgrad (Hi)
80/60°C (Volllast-Teillast) : bis 98,4%
50/30°C (Volllast-Teillast) : bis 106,4%
Jahresnutzungsgrad G20 (O2=0) nach
DIN 4702, Teil 8  : 109,2%
Bereitschaftsverluste(Ps)(dT=25K): 0,12%
Gasvordruck Erdgas:  17 - 100  mbar
Gasdurchsatz:  57 m3/h
NOx- Emission G20 (O2=0) nach
DIN 4702, Teil 8:  59,1 mg/kWh
Verfügbarer Abgas- Förderdruck
Volllast  : 150 Pa
Abgasmassenstrom min.-max.: 183-907kg/h
Wasserinhalt  : 93 Liter
Wasserseitiger
  Widerstand (dT=20K)  : 125 mbar
Leergewicht  : 531 kg

Bestell-Nr. : 90755
Menge: 1,000 Stck

**1.1.3.13 OERTLI Gasbrennwertkessel GSR 330-10 Condens, 650 kW, Standkessel**
OERTLI Gasbrennwertkessel
GSR 330-10 Condens.
Nennleistung 650 kW

Beschreibung
- Gasbrennwert- Standkessel für
  geschlossene
  Warmwasserzentralheizungsanlagen
- Maximale Betriebstemperatur bis 90°C
  einstellbar.
- Bedienfeld wahlweise nach rechts, vorn
  oder links zugänglich montierbar.
- Hohes Modulationsverhältnis
  zwischen 20% und 100%.
- Höchste Energieausnutzung und
  emissionsarmer Betrieb über den
  gesamten Leistungsbereich.
- Normnutzungsgrad bis zu 109,1%
- Geeignet für raumluftabhängigen und
  raumluftunabhängigen Betrieb.
- Ausgezeichnet geeignet für
  Kaskadenbetrieb an
  Überdruckabgassystemen
- Keine zusätzliche Rückstromsicherung
  erforderlich
- Geräuscharm, keine zusätzlichen
  Schallschutzmaßnahmen erforderlich.
- Äußerst platzsparend, (nur 1,5 qm
  bis 0,5 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./ max./Stand-by: 55W / 723W / 7W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-10 Condens
Nennwärmeleistung
bei tV / tR 80 / 60°C:  119 - 601 kW
bei tV / tR 50 / 30°C:  128 - 651 kW
Nennwärmebelastung (Hi):  122 - 610 kW
Kesselwirkungsgrad (Hi)
80/60°C (Volllast-Teillast):  bis 98,5%
50/30°C (Volllast-Teillast):  bis 106,8%
Jahresnutzungsgrad G20 (O2=0) nach
DIN 4702, Teil 8: 109,1%
Bereitschaftsverluste(Ps)(dT=25K): 0,11%
Gasvordruck Erdgas:  17 - 30  mbar
Gasdurchsatz:  64,6 m3/h
NOx- Emission G20 (O2=0) nach
DIN 4702, Teil 8:  47,6 mg/kWh
Verfügbarer Abgas- Förderdruck
Volllast:  150 Pa
Abgasmassenstrom min-max:205-1026kg/h
Wasserinhalt:  104 Liter
Wasserseitiger
  Widerstand (dT=20K): 130 mbar
Leergewicht:  568 kg

Bestell-Nr. :  90756
Menge: 1,000 Stck

**1.1.3.14 OERTLI Gasbrennwertkessel GSR 330-5 DUO Condens, 570 kW, 2 x Standkessel**
OERTLI Gasbrennwertkessel
GSR 330-5 DUO Condens.
Nennleistung 570 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,6%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min/max.: 0,8/6 bar
- Sicherheitstemperaturbegrenzer: 110 °C
- Elektroanschluss 230 V AC / 50 Hz,
- Elektr. Leistungsaufnahme
  min./max./Stand-by: 92W / 558W / 12W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-5 Condens
Nennwärmeleistung
bei tV / tR 80 / 60°C:  69 - 522 kW
bei tV / tR 50 / 30°C:  74 - 558 kW
Nennwärmebelastung (Hi):  72 - 532 kW
Kesselwirkungsgrad (Hi)
80/60°C (Volllast-Teillast): bis 98%
50/30°C (Volllast-Teillast): bis 104,8%
Jahresnutzungsgrad G20 (O2=0) nach
DIN 4702, Teil 8: 109,6%
Bereitschaftsverluste(Ps)(dT=25K): 0,17%
Gasvordruck Erdgas:  17 - 30  mbar
Gasdurchsatz:  56,2 m3/h
NOx- Emission G20 (O2=0) nach
DIN 4702, Teil 8:  48,9 mg/kWh
Verfügbarer Abgas- Förderdruck
Volllast:  130 Pa
Abgasmassenstrom min-max.: 182-896 kg/h
Wasserinhalt:  98 Liter
Wasserseitiger
  Widerstand (dT=20K): 113 mbar
Leergewicht:  707 kg

Bestell-Nr. : 90757
Menge: 1,000 Stck

**1.1.3.15 OERTLI Gasbrennwertkessel GSR 330-6 DUO Condens, 710 kW, 2 x Standkessel**
OERTLI Gasbrennwertkessel
GSR 330-6 DUO Condens.
Nennleistung 710 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,5%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./max./Stand-by: 92W / 668W / 12W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-6 Condens
Nennwärmeleistung
bei tV / tR 80 / 60°C:  87 - 654 kW
bei tV / tR 50 / 30°C:  94 - 700 kW
Nennwärmebelastung (Hi):  91 - 666 kW
Kesselwirkungsgrad (Hi)
80/60°C (Volllast-Teillast):  bis 98,1%
50/30°C (Volllast-Teillast):  bis 105,2%
Jahresnutzungsgrad G20 (O2=0) nach
DIN 4702, Teil 8: 109,5%
Bereitschaftsverluste(Ps)(dT=25K): 0,16%
Gasvordruck Erdgas:  17 - 30  mbar
Gasdurchsatz:  70,4 m3/h
NOx- Emission G20 (O2=0) nach
DIN 4702, Teil 8:  51,2 mg/kWh
Verfügbarer Abgas- Förderdruck
Volllast:  120 Pa
Abgasmassenstrom min-max: 228-1120 kg/h
Wasserinhalt:  120 Liter
Wasserseitiger
  Widerstand(dT=20K): 110 mbar
Leergewicht:  771 kg

Bestell-Nr. : 90758
Menge: 1,000 Stck

**1.1.3.16 OERTLI Gasbrennwertkessel GSR 330-7 DUO Condens, 860 kW, 2 x Standkessel**
OERTLI Gasbrennwertkessel
GSR 330-7 DUO Condens.
Nennleistung 860 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,4%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./max./Stand-by: 116W / 852W / 12W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-7 Condens
Nennwärmeleistung
bei tV / tR 80 / 60°C:  123 - 790 kW
bei tV / tR 50 / 30°C:  131 - 850 kW
Nennwärmebelastung (Hi):  128 - 804 kW
Kesselwirkungsgrad (Hi)
80/60°C (Volllast-Teillast):  bis 98,2%
50/30°C (Volllast-Teillast):  bis 105,6%
Jahresnutzungsgrad G20 (O2=0) nach
DIN 4702, Teil 8: 109,4%
Bereitschaftsverluste(Ps)(dT=25K): 0,16%
Gasvordruck Erdgas:  17 - 100  mbar
Gasdurchsatz:  85,0 m3/h
NOx- Emission G20 (O2=0) nach
DIN 4702, Teil 8:  53,8 mg/kWh
Verfügbarer Abgas- Förderdruck
Volllast:  130 Pa
Abgasmassenstrom min.-max.:276-1352 kg/h
Wasserinhalt:  142 Liter
Wasserseitiger
  Widerstand (dT=20K): 120 mbar
Leergewicht:  837 kg

Bestell-Nr. : 90759
Menge: 1,000 Stck

**1.1.3.17 OERTLI Gasbrennwertkessel GSR 330-8 DUO Condens, 1000 kW, 2 x Standkessel**
OERTLI Gasbrennwertkessel
GSR 330-8 DUO Condens.
Nennleistung 1000 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,3%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./max./Stand-by:122W / 1086W / 12W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-8 Condens
Nennwärmeleistung
bei tV / tR 80 / 60°C:  122 - 922 kW
bei tV / tR 50 / 30°C:  130 - 994 kW
Nennwärmebelastung (Hi):  127 - 938 kW
Kesselwirkungsgrad (Hi)
80/60°C (Volllast-Teillast): bis 98,3%
50/30°C (Volllast-Teillast): bis 106,0%
Jahresnutzungsgrad G20 (O2=0) nach
DIN 4702, Teil 8: 109,3%
Bereitschaftsverluste(Ps)(dT=25K): 0,14%
Gasvordruck Erdgas:  17 - 100  mbar
Gasdurchsatz:  99,2 m3/h
NOx- Emission G20 (O2=0) nach
DIN 4702, Teil 8:  56,4 mg/kWh
Verfügbarer Abgas- Förderdruck
Volllast:  130 Pa
Abgasmassenstrom min-max.: 320-1578 kg/h
Wasserinhalt:  164 Liter
Wasserseitiger Widerstand (dT=20K):  110 mbar
Leergewicht:  1025 kg

Bestell-Nr.: 90760
Menge: 1,000 Stck

**1.1.3.18 OERTLI Gasbrennwertkessel GSR 330-9 DUO Condens, 1150 kW, 2 x Standkessel**
OERTLI Gasbrennwertkessel
GSR 330-9 DUO Condens.
Nennleistung 1150 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,2%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige Anlagensituation an, so werden für den Kessel
  ungefährliche Situationen erkannt und
  führen lediglich zu Regelabschaltungen
  mit anschließendem, automatischen
  Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./max./Stand-by:124W / 1526W / 12W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-9 Condens
Nennwärmeleistung
bei tV / tR 80 / 60°C:  148 - 1060 kW
bei tV / tR 50 / 30°C:  156 - 1148 kW
Nennwärmebelastung (Hi):  170 - 1078 kW
Kesselwirkungsgrad (Hi)
80/60°C (Volllast-Teillast): bis 98,4%
50/30°C (Volllast-Teillast): bis 106,4%
Jahresnutzungsgrad G20 (O2=0) nach
DIN 4702, Teil 8: 109,2%
Bereitschaftsverluste(Ps)(dT=25K): 0,12%
Gasvordruck Erdgas:  17 - 100  mbar
Gasdurchsatz:  114 m3/h
NOx- Emission G20 (O2=0) nach
DIN 4702, Teil 8:  59,1 mg/kWh
Verfügbarer Abgas- Förderdruck
Volllast:  130 Pa
Abgasmassenstrom min-max.: 366-1814 kg/h
Wasserinhalt:  186 Liter
Wasserseitiger Widerstand (dT=20K):  125 mbar
Leergewicht:  1025 kg

Bestell-Nr.: 90761
Menge: 1,000 Stck

**1.1.3.19 OERTLI Gasbrennwertkessel GSR 330-10 DUO Condens, 1300 kW, 2 x Standkessel**
OERTLI Gasbrennwertkessel
GSR 330-10 DUO Condens.
Nennleistung 1300 kW

Beschreibung
- Gasbrennwert- Standkessel für
  geschlossene
  Warmwasserzentralheizungsanlagen
- Zwei Einzelkesselmodule einer
  kompakten Doppelkesselanlage
  zusammengefasst.
- Maximale Betriebstemperatur bis 90°C
  einstellbar.
- Bedienfeld wahlweise nach rechts, vorn
  oder links zugänglich montierbar.
- Hohes Modulationsverhältnis
  zwischen 15% und 100%.
- Höchste Energieausnutzung und
  emissionsarmer Betrieb über den
  gesamten Leistungsbereich.
- Normnutzungsgrad bis zu 109,1%
- Geeignet für raumluftabhängigen und
  raumluftunabhängigen Betrieb.
- Ausgezeichnet geeignet für
  Kaskadenbetrieb an
  Überdruckabgassystemen
- Keine zusätzliche Rückstromsicherung
  erforderlich
- Geräuscharm, keine zusätzlichen
  Schallschutzmaßnahmen erforderlich.
- Äußerst platzsparend, (nur 3,1 qm
  bis 1,2 MW)
- Für Erdgas E, und LL geeignet.
- Komplett montiert und funktionsgeprüft
  geliefert.
- Einbringung um 90° Ecken durch Flure
  mit nur 1m Breite (GSR 330-5/6 u. 7)

Ausstattungsmerkmale
- Hochleistungs- Wärmetauscher aus
  Al /Si-Gussgliedern mit hoher
  Korrosionsfestigkeit. Von vorn einfach
  zugänglich über Kontroll- und
  Wartungsklappe.
- Kondensat Sammler aus schlag- und
  korrosionsfestem Spezialkunststoff
- Edelstahl Vormisch-Brenner mit
  Metallvliesoberfläche
- Hoch effiziente Gas-/Luftverbund-
  regelung für gleichbleibende,
  optimierte Verbrennung
- Neuer, digitaler Heizungsmanager mit
  brennwert-optimierter Steuerlogik,
  kontinuierliche Sensor-,  Flammen-,
  und Leistungsüberwachung.
- Der neue Heizungsmanager ist für lange
  Brennerlaufzeiten mit hohem
  Nutzungsgrad optimiert und passt den
  Betrieb an die jeweilige
  Anlagensituation an, so werden für den
  Kessel ungefährliche Situationen
  erkannt und führen lediglich zu
  Regelabschaltungen mit anschließendem,
  automatischen Neustart.
- Das Kesselschaltfeld ist vorbereitet
  für den Stecker fertigen Einbau einer
  witterungsgeführten Regelung
  OE-Tronic 4 DIN.
- Wahlweise Ansteuerung über GLT mittels
  2-Punkt Regler oder
  0-10 V Modulationssignal.
- Zweiter Rücklaufanschluss als Option
- Einfache Einbringung in den Heizraum
  durch werkseitig in den Kesselrahmen
  montierte Transportrollen

Betriebsbedingungen:
- Produkt-ID-Nr. 0063CL3613
- Gas-Kategorie II2 ELL. (auf Erdgas E,
  Wobbe - Index 15,0 kWh/m3
  voreingestellt).
- Gasgerätearten nach DVGW-TRGI:
  B23P, C33(x), C43(x), C53, C63(x),
  C83(x) und C93(x).
- Betriebsüberdruck min./max.: 0,8/6 bar
- Sicherheitstemperaturbegrenzer: 110 °C
- Elektroanschluss 230 V AC / 50 Hz,
- Elektr. Leistungsaufnahme
  min./max./Stand-by:110W / 1446W / 14W
- Schutzart IP 20

Lieferumfang:
- Komplett montiert auf Bodengestell mit
  Laufrädern und Stehbolzen,
- Hydraulische Anschlüsse links oder
  rechts bei Bestellung angeben.
- Kesselschaltfeld mit Heizungsmanager
  und Bedienfeld GLT möglich
- OE-Tronic 4 (Optional) für 2
  Mischkreise,
  Warmwasser und Kaskadensteuerung
- Wassermangelsicherung mittels
  Temperaturkontrollfunktion
- Manometer, Thermometer,
  Frostschutzeinrichtung, Siphon.

Typ:  GSR 330-10 Condens
Nennwärmeleistung
bei tV / tR 80 / 60°C:  158 - 1202 kW
bei tV / tR 50 / 30°C:  166 - 1303 kW
Nennwärmebelastung (Hi):  162 - 1220 kW
Kesselwirkungsgrad (Hi)
80/60°C (Volllast-Teillast): bis 98,5%
50/30°C (Volllast-Teillast): bis 106,8%
Jahresnutzungsgrad G20 (O2=0) nach
DIN 4702, Teil 8: 109,1%
Bereitschaftsverluste(Ps)(dT=25K): 0,11%
Gasvordruck Erdgas:  17 - 30  mbar
Gasdurchsatz:  129,2 m3/h
NOx- Emission G20 (O2=0) nach
DIN 4702, Teil 8:  47,6 mg/kWh
Verfügbarer Abgas- Förderdruck
Volllast:  150 Pa
Abgasmassenstrom min-max.: 410-2052 kg/h
Wasserinhalt:  208 Liter
Wasserseitiger Widerstand (dT=20K):  130 mbar
Leergewicht:  1095 kg

Bestell-Nr.: 90762
Menge: 1,000 Stck

##### 1.1.4 Gas-Brennwertkessel GSCR

**1.1.4.1 OERTLI OEnoviaTower Gas GSCR 15 Kompakt, modul. Voll-Vormischbrenner**
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Abgas Druck am Stutzen verfügbar: 80 Pa
Wasserinhalt: 1,9 L
Wasser-Minimaldurchsatz: keiner
Restförderdruck der Pumpe = 545 mbar bei 20 Kelvin
Temperaturdifferenz
Leergewicht: 56 kg
Geräuschpegel in 1 Meter Entfernung
bei maximaler Leistung: 35 dB (A)
Kolli: JA 21

Bestell-Nr. 100017756
Menge: 1,000 Stck

**1.1.4.2 OERTLI OEnoviaTower Gas GSCR 25 Kompakt, modul. Voll-Vormischbrenner**
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei 20 Kelvin
Temperaturdifferenz
Leergewicht: 56 kg
Geräuschpegel in 1 Meter Entfernung
bei maximaler Leistung: 42 dB (A)
Kolli: JA 22

Bestell-Nr. 100017757
Menge: 1,000 Stck

**1.1.4.3 OERTLI OEnoviaTower Gas GSCR 35 Kompakt, modul. Voll-Vormischbrenner**
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei 20 Kelvin
Temperaturdifferenz
Leergewicht: 58 kg
Geräuschpegel in 1 Meter Entfernung
bei maximaler Leistung: 45 dB (A)
Kolli: JA 23

Bestell-Nr. 100017758
Menge: 1,000 Stck

##### 1.1.5 Zubehör für GSCR

**1.1.5.1 OERTLI Einbau Dreiwegemischer f. GSCR 15-25-35 Condens**
OERTLI Einbau Dreiwegemischer
mit eigener Pumpe für
GSCR 15-25-35 Condens
zur Installation innerhalb der
Geräteverkleidung inklusive Verrohrung,
Vorlauffühler und elektrischen Steckverbindungen
für diesen einen gemischten Heizkreis.
Die interne Verrohrung im GSCR
führt die Anschlüsse an die Kesselrückwand.
Mit dem Anschlussset JA 35
(Flexschläuche und Absperrventile)
Artikel 100017827, kann man die Rohre
bis zu den Anschluss-Sets mit Hähnen
JA 26, 27, 28 und 36 verlängern.
Kolli: JA 6

Bestell-Nr.: 100017389
Menge: 1,000 Stck

**1.1.5.2 OERTLI Anschlusssatz für mehrere Mischerkreise (JA7)**
Anschlusssatz für GSCR 15-25-35 Condens
(ohne Mischer, ohne Pumpe)
zur Verrohrung innerhalb der
Geräteverkleidung für mehrere
gemischte externe Heizkreise
an einem Verteiler mit zwei oder
mehr gemischten Heizkreisen.
Die interne Verrohrung im GSCR
führt die Anschlüsse an die
Kesselrückwand.
Mit dem Anschlussset JA 35
(Flexschläuche und Absperrventile)
Artikel 100017827, kann man die Rohre
bis zu den Anschluss-Sets mit Hähnen
JA 26, 27, 28 und 36 verlängern.
Kolli: JA 7

Bestell-Nr.: 100017390
Menge: 1,000 Stck

**1.1.5.3 OERTLI Verrohrung intern für externen Speicher (JA10)**
OERTLI Verrohrung für externen
nebenstehenden Warmwasserspeicher
der nicht aus dem OEnoviaTower
Programm ist.
Die interne Verrohrung im GSCR
führt die Anschlüsse an die
Kesselrückwand.
Mit dem Anschlussset JA 35
(Flexschläuche und Absperrventile)
Artikel 100017827, kann man die Rohre
bis zum Anschluss-Set mit Hähnen JA 36
Artikel 100017996 verlängern.
Kolli: JA 10

Bestell-Nr.: 100017393
Menge: 1,000 Stck

**1.1.5.4 OERTLI Anschlussverrohrung mit Wartungshähnen JA26**
OERTLI Anschlussverrohrung mit
Wartungshähnen,
Trinkwasser Sicherheitsventil,
Manometer,
Gas-Absperrhahn mit TAS,
alle Anschlüsse oben, für Speicher 100
HL,
160 SL und 220 SHL, nur für GVCR als
OEnoviaTower Gas GVCR.
Kolli: JA 26

Bestell-Nr.: 100017761
Menge: 1,000 Stck

**1.1.5.5 OERTLI Anschlussverrohrung mit Wartungshähnen, Anschlüsse links**
OERTLI Anschlussverrohrung mit Wartungshähnen,
Trinkwasser Sicherheitsventil, Manometer,
Gas-Absperrhahn mit TAS,
alle Anschlüsse nach links, für Speicher 100 HL,
160 SL und 220 SHL, nur für GVCR als
OEnoviaTower Gas GVCR.
Kolli: JA 27

Bestell-Nr.: 100017762
Menge: 1,000 Stck

**1.1.5.6 OERTLI Anschlussverrohrung mit Wartungshähnen, Anschlüsse rechts**
OERTLI Anschlussverrohrung mit
Wartungshähnen,
Trinkwasser Sicherheitsventil,
Manometer,
Gas-Absperrhahn mit TAS,
alle Anschlüsse nach rechts, für
Speicher 100 HL, 160 SL und 220 SHL, nur
für GVCR als OEnoviaTower Gas GVCR.
Kolli: JA 28

Bestell-Nr.: 100017763
Menge: 1,000 Stck

**1.1.5.7 OERTLI Anschlussverrohrung mit Wartungshähnen, Anschlüsse oben**
OERTLI Anschlussverrohrung mit
Wartungshähnen für Vorlauf- und Rücklauf
Kreis A und Gasabsperrhahn mit TAS,
alle Anschlüsse oben, auch als Halterung
für die Verrohrung von Kreis B mit Zubehör
(JA 6), (JA 83), (JA 7) und  Kolli JA 35
als Halterung der Verrohrung für die
Speicherladung eines externen Speichers
mit Zubehör (JA 10) und (JA 35) möglich.
Kolli: JA 36

Bestell-Nr.: 100017996
Menge: 1,000 Stck

**1.1.5.8 OERTLI Flüssiggas-Umrüstset JA 39 für GSCR 15 Condens**
OERTLI Umrüstsatz Flüssiggas mit
Drosselscheibe 2,95 mm für
GSCR 15 und GMR 3015 Condens
in Verbindung mit Gasventil S101507
Kolli: JA 39

Bestell-Nr.: 100018164
Menge: 1,000 Stck

**1.1.5.9 OERTLI Flüssiggas-Umrüstset JA 40 für GSCR 25 Condens**
OERTLI Umrüstsatz Flüssiggas mit
Drosselscheibe 3,95 mm für
GSCR 25 und GMR 3025 Condens
in Verbindung mit Gasventil S101507
Kolli: JA 40

Bestell-Nr.: 100018165
Menge: 1,000 Stck

**1.1.5.10 OERTLI Flüssiggas-Umrüstset JA 41 für GSCR 35 Condens**
OERTLI Umrüstsatz Flüssiggas mit
Drosselscheibe 4,40 mm für
GSCR 35 und GMR 3035 Condens
in Verbindung mit Gasventil S101507
Kolli: JA 41

Bestell-Nr.: 100018166
Menge: 1,000 Stck

**1.1.5.11 OERTLI Einbau Dreiwegemischer für GSCR 15-25-35 Condens, mit A-Pumpe**
OERTLI Einbau Dreiwegemischer
mit eigener A Klasse Pumpe für
GSCR 15-25-35 Condens
zur Installation innerhalb der
Geräteverkleidung
inklusive Verrohrung, Vorlauffühler und
elektrischer Steckverbindungen für
diesen einen gemischten Heizkreis.
Die interne Verrohrung im GSCR
führt die Anschlüsse an die Kesselrückwand.
Mit dem Anschlussset JA 35
(Flexschläuche und Absperrventile)
Artikel 100017827, kann man die Rohre
bis zu den Anschluss-Sets mit Hähnen
JA 26, 27, 28 und 36 verlängern.
Kolli: JA 83

Bestell-Nr.: 7602811
Menge: 1,000 Stck

##### 1.1.6 Gasgebläsebrenner OEN mit Zubehör

**1.1.6.1 OERTLI Gasgebläsebrenner OEN 352 GI für Erdgas von 55-180 kW**
OERTLI Gasgebläsebrenner OEN 352 GI
für Erdgas von 55-180 kW

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
Verpackung 1 Paket
Brenner werksseitig komplett montiert
(Verbrennungskopf) und voreingestellt.
Gasregelstrecke mitgeliefert.

Gas-Absperrhahn incl. TAE ist bauseitig
zu stellen

Typ:  OEN 352 GI
Leistung: 55 bis 180 kW
Gasdruck: 20/25 -300 mbar
Durchs. Erdgas E: 5,82-19,05 m3/h
Durchs. Erdgas LL: 6,77-22,15 m3/h
Voreinstellg. min/max:  65/130 kW
Aufgenommene el. Leistung: 550 W
Gasregelstrecken-Typ: MB-VEF 407
Anschluß-Durchmesser : 3/4"
Versandgewicht: 32 kg

Bestell-Nr.: 100004995
Menge: 1,000 Stck

**1.1.6.2 OERTLI Gasgebläsebrenner OEN 353 GI für Erdgas von 60-250 kW**
OERTLI Gasgebläsebrenner OEN 353 GI
für Erdgas von 60-250 kW

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
- Schiebeflansch
- Trägerplatine mit Schnellverschluss-
  Schrauben und Service-Halterung
- Brennstoff : Erdgas E/LL 20 mbar
- Kategorie : I2Esi
 Verpackung 1 Paket
Brenner werksseitig komplett montiert
(Verbrennungskopf) und voreingestellt.
Gasregelstrecke mitgeliefert.

Gas-Absperrhahn incl. TAE ist bauseitig
zu stellen

Typ:  OEN 353 GI
Leistung: 60 bis 250 kW
Gasdruck: 20/25 -300 mbar
Durchs. Erdgas E: 6,35-26,46 m3/h
Durchs. Erdgas LL: 7,38-30,77 m3/h
Voreinstellg. min/max:  90/200 kW
Aufgenommene el. Leistung: 550 W
Gasregelstrecken-Typ: MB-VEF 412
Anschluß-Durchmesser : 1 1/4"
Versandgewicht: 33 kg

Bestell-Nr.: 100004996
Menge: 1,000 Stck

**1.1.6.3 OERTLI Gasgebläsebrenner OEN 355 GI für Erdgas von 165-370 kW (20/25 mbar)**
OERTLI Gasgebläsebrenner OEN 355 GI
für Erdgas von 165-370 kW (20/25 mbar)

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
 Verpackung 1 Paket
Brenner werksseitig komplett montiert
(Verbrennungskopf) und voreingestellt.
Gasregelstrecke mitgeliefert.

Gas-Absperrhahn incl. TAE ist bauseitig
zu stellen

Typ:  OEN 355 GI (20/25 mbar)
Leistung: 165 bis 370 kW
Gasdruck: 20/25 mbar
Durchs. Erdgas E: 17,46-39,15 m3/h
Durchs. Erdgas LL: 20,3-45,51 m3/h
Voreinstellg. min/max:  185/300 kW
Aufgenommene el. Leistung: 1000 W
Gasregelstrecken-Typ: MB-VEF 412
Anschluß-Durchmesser : 1 1/2"
Versandgewicht: 40 kg

Bestell-Nr.: 100004997
Menge: 1,000 Stck

**1.1.6.4 OERTLI Umrüstsatz Flüssiggas OEN 255 G**
OERTLI Umrüstsatz Flüssiggas
für Gasbrenner OEN 255 G

Bestell-Nr.: 200001978
Menge: 1,000 Stck

**1.1.6.5 OERTLI Rückführpotentiometer-Set für OEN 352/353 GI**
OERTL Rückführpotentiometer-Set für
OEN 352/353 GI
( zum Auslesen des Modulationsgrades )

Bestell-Nr.: 200005580
Menge: 1,000 Stck

**1.1.6.6 OERTLI Rückführpotentiometer-Set für OEN 355 und OEN 440 GI**
OERTL Rückführpotentiometer-Set für
OEN 355 und OEN 440 GI
( zum Auslesen des Modulationsgrades )

Bestell-Nr.: 200005582
Menge: 1,000 Stck

**1.1.6.7 OERTLI Rückführpotentiometer-Set für OEN 255 GI**
OERTL Rückführpotentiometer-Set für
OEN 255 GI
( zum Auslesen des Modulationsgrades )

Bestell-Nr.: 200005584
Menge: 1,000 Stck

**1.1.6.8 OERTLI RWF 55 für Gasgebläsebrenner OEN 330/440 GI**
OERTLI  RWF 55
für Gasgebläsebrenner OEN 330/440 GI

Zur modulierenden 3-Punkt-Ansteuerung
des Brenners ohne externe Regelung inklusive
Kesselfühler QAZ 21 und Außenfühler QAC 21

Bestell-Nr.:  7626036
Menge: 1,000 Stck

##### 1.1.7 Gasgebläsebrenner OES

**1.1.7.1 OERTLI Gas-Gebläsebrenner OES 441-2GI, vollautom., voreingestellt**
OERTLI Gas-Gebläsebrenner
OES 441-2GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-2 GI
Feuerungswärmeleistung  kW : 210 -630
max. Feuerraumgegendruck  mbar :
Durchsatz
 Erdgas E  qm/h : 22,2 /
  31,7-65 ,6
 Erdgas LL  qm/h : 25,4 /
  36,4-75 ,1
Voreinstellung  kW :
Leistungsaufnahme  W : 750
  230 V /
  1 N 50Hz
  Wechselstrom
Abmessungen
 Breite  mm : 420
 + Gasarmatur  mm : 317
 Gesamt-Tiefe  mm : 1108
 Länge Flammrohr  mm : 300
 Gesamt-Höhe  mm : 491
 Durchm. Flammrohr  mm : 168
 Gewicht  kg : 68
Bestell-Nr.: 106401
Menge: 1,000 Stck

**1.1.7.2 OERTLI Gas-Gebläsebrenner OES 441-3GM, vollautom., voreingestellt**
OERTLI Gas-Gebläsebrenner
OES 441-3GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-3 GI
Feuerungswärmeleistung  kW : 210 -680
max. Feuerraumgegendruck  mbar :
Durchsatz
 Erdgas E  qm/h : 22,2 /
  31,7-68 ,8
 Erdgas LL  qm/h : 25,4 /
  36,4-78 ,8
Voreinstellung  kW :
Leistungsaufnahme  W : 1500
  230 V /
  400 V 3N
  50Hz
  Wechselst
Abmessungen
 Breite  mm : 420
 + Gasarmatur  mm : 317
 Gesamt-Tiefe  mm : 1108
 Länge Flammrohr  mm : 300
 Gesamt-Höhe  mm : 491
 Durchm. Flammrohr  mm : 168
 Gewicht  kg : 68
Bestell-Nr.: 106402
Menge: 1,000 Stck

**1.1.7.3 OERTLI Gas-Gebläsebrenner OES 443 GI, vollautom., voreingestellt**
OERTLI Gas-Gebläsebrenner
OES 443 GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 443 GI
Feuerungswärmeleistung  kW : 330 -1000
max. Feuerraumgegendruck  mbar :
Durchsatz
 Erdgas E  qm/h : 34,9 /
  63,5-105,8
 Erdgas LL  qm/h : 40,0 /
  72,7-121,2
Voreinstellung  kW :
Leistungsaufnahme  W : 2200
  230 V /
  400 V 3N
  50Hz
  Wechselst
Abmessungen
 Breite  mm : 420
 + Gasarmatur  mm : 317
 Gesamt-Tiefe  mm : 1239
 Länge Flammrohr  mm : 300
 Gesamt-Höhe  mm : 492
 Durchm. Flammrohr  mm : 220
 Gewicht  kg : 73
Bestell-Nr.: 106404
Menge: 1,000 Stck

**1.1.7.4 OERTLI Gasbrenner OES 151 GE ELIOS einstuf. Gebläsebrenner, 15-45 kW**
OERTLI Gasbrenner OES 151 GE ELIOS
Kompakter vollautomatischer einstufiger
Gasgebläsebrenner
Werkseitig eingestellt
- Schnellschlussschrauben und senkrechte
  Wartungsposition
- Elektromotor 230 V ( Wechselspannung )
- Gebläsesystem DUOPRESS
- Automatische Luftabschlussklappe
- Elektronischer Zündtrafo
- Steuergerät
- Flammenüberwachung mittels
  Ionisatuionselektrode
- Brennerschutzhaube
- Elektr. Anschluss mittels Euro-
Normsteckbuchse
- Kompakte Gasregelstrecke links
oder rechts anschliessbar

Typ:OES 151 GE
Feuerungswärmeleistung :15-45 kW
max. Gasdurchsatz
  Erdgas E :1,5-4,5 m3/h
Erdgas LL : 1,74-5,23 m3/h
Voreingestellt auf : 25 kW
elektrische
  Leistungsaufnahme : 140 W
Elektrischer Anschluss :
  230 V/50 Hz / Wechselstrom
Abmessungen:
Breite  :  259 mm
Gesamt-Tiefe:  485 mm
Anschluss-Gasventil: ½ Zoll
Gewicht  : 14 kg

Bestell-Nr.  : 107580
Menge: 1,000 Stck

**1.1.7.5 OERTLI Gasbrenner Feuerungswärmeleistung : 40-70 kW**
OERTLI Gasbrenner OES 155 GE ELIOS
Kompakter vollautomatischer einstufiger
Gasgebläsebrenner
Werkseitig eingestellt
- Schnellschlussschrauben und senkrechte
  Wartungsposition
- Elektromotor 230 V ( Wechselspannung )
- Gebläsesystem DUOPRESS
- Automatische Luftabschlussklappe
- Elektronischer Zündtrafo
- Steuergerät
- Flammenüberwachung mittels
  Ionisatuionselektrode
- Brennerschutzhaube
- Elektr. Anschluss mittels Euro-
  Normsteckbuchse
- Kompakte Gasregelstrecke links
oder rechts anschliessbar

Typ :  OES 155 GE
Feuerungswärmeleistung :  40-70 kW
max. Gasdurchsatz
  Erdgas E :  4,0-7,0 m3/h
  Erdgas LL :  4,65-8,14 m3/h
Voreingestellt auf :  50 kW
elektrische
  Leistungsaufnahme :  190 W
Elektrischer Anschluss :  230 V/50 Hz
  Wechselstrom
Abmessungen:
Breite :  259 mm
Gesamt-Tiefe :  485 mm
Anschluss-Gasventil :  1/2 "
Gewicht :  14 kg

Bestell-Nr. :  107590
Menge: 1,000 Stck

**1.1.7.6 OERTLI Gasgebläsebrenner OES 255 GE Erdgas E/LL, 60-100 kW, 1-stufig**
OERTLI Gasgebläsebrenner OEN 255 GE
Kompakter vollautomatischer 1-stufiger
Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff: Erdgas E/LL 20/25 mbar
Kategorie : I2ELL
Der Brenner kann mittels eines
Umbausets, auf Flüssiggas umgebaut
werden.
Verpackung 1 Paket
- Vollständiger werksseitig voreingestellter Brenner

Durchsatz
  Erdgas E  m3/h : 6,3 bis 11,6
  Erdgas LL  m3/h : 7,4 bis 13,5
Voreinstellung
  für Erdgas E  kW : 60-100
Aufgenommene elektrische
  Leistung  W : 215
Gasregelstrecken-Typ  : CG 15 R03 D
Durchmesser  : 3/4 Zoll
Versandgewicht  kg : 24

Bestell-Nr.  : 108534
Menge: 1,000 Stck

**1.1.7.7 OERTLI Gasgebläsebrenner OES 255 GI Erdgas E/LL, 60-100 kW, 2-stufig**
OERTLI Gasgebläsebrenner OEN 255 GI
Kompakter vollautomatischer modulierender oder 2-stufig gleitender Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff : Erdgas E/LL 20/25 mbar
Kategorie  : I2ELL
Der Brenner kann mittels einem Umbauset,
auf Flüssiggas umgebaut werden.
Verpackung 1 Paket
- Vollständiger werksseitig voreingestellter Brenner

Durchsatz
  Erdgas E  m3/h : 6,3 bis 11,6
  Erdgas LL  m3/h : 7,4 bis 13,5
Voreinstellung
für Erdgas E  kW : 60-100
Aufgenommene elektrische
  Leistung  W : 215
Gasregelstrecken-Typ  : CG 15 R03 D
Durchmesser  : 3/4 Zoll
Versandgewicht  kg : 24

Bestell-Nr.  : 108535
Menge: 1,000 Stck

##### 1.1.8 Gas-Schwimmbadheizer GX mit Zubehör

**1.1.8.1 OERTLI Inbetriebnahme Schwimmbadheizer zzgl. Anfahrtspauschale (max. 8 Std.)**
OERTLI Inbetriebnahme Schwimmbadheizer
GX 01 ( pro Mann ) inkl. Anfahrt
innerhalb Deutschlands
Es wird davon ausgegangen, dass der
Schwimmbadheizer zusammengebaut und der
Schaltschrank (so weit vorhanden)
angeschlossen ist.  Die Pumpen sind
funktionsfähig, Schwimmbecken sind
gefüllt, Gasstrecke ist angeschlossen,
Gasdruck vorhanden.

Bestell-Nr.: 199009
Menge: 1,000 Stck

**1.1.8.2 OERTLI Abgasrohr 1500 mm lang für Schwimmbadheizer GX 01 400-800**
OERTLI Abgasrohr 1500 mm lang
Für Schwimmbadheizer GX 01 400-800
-aus EDELSTAHL

Bestell-Nr.:  384342
Menge: 1,000 Stck

**1.1.8.3 OERTLI Abgasrohr 1500 mm lang für Schwimmbadheizer GX 01 150 + 250**
OERTLI Abgasrohr 1500 mm lang
Für Schwimmbadheizer GX 01 150 + 250
-aus EDELSTAHL

Bestell-Nr.:  408222
Menge: 1,000 Stck

**1.1.8.4 OERTLI Druckerhöhungspumpe GG zu GX 01 150**
Druckerhöhungspumpe GG zu GX 01 150

In Blockbauweise mit direkt angeflanschtem Drehstrommotor 400 V, Schutzart
IP 44, Gehäuse: GG, Welle: Niro
Förderleistung  cbm/h : 7,5
Förderhöhe  mWS : 30
Motorleistung  kW : 2,2
Drehzahl  l/min : 2840
Bestell-Nr.  : 45803
Menge: 1,000 Stck

**1.1.8.5 OERTLI Druckerhöhungspumpe GG zu GX 01 250**
Druckerhöhungspumpe GG zu GX 01 250

In Blockbauweise mit direkt angeflanschtem Drehstrommotor 400 V, Schutzart
IP 44, Gehäuse: GG, Welle: Niro
Förderleistung  cbm/h : 12,5
Förderhöhe  mWS : 32
Motorleistung  kW : 3,0
Drehzahl  l/min : 2840
Bestell-Nr.  : 45805
Menge: 1,000 Stck

**1.1.8.6 OERTLI Druckerhöhungspumpe GG zu GX 01 400**
Druckerhöhungspumpe GG zu GX 01 400

In Blockbauweise mit direkt angeflanschtem Drehstrommotor 400 V, Schutzart
IP 44, Gehäuse: GG, Welle: Niro
Förderleistung  cbm/h : 20,0
Förderhöhe  mWS : 30
Motorleistung  kW : 4,0
Drehzahl  l/min : 2840
Bestell-Nr.  : 45807
Menge: 1,000 Stck

**1.1.8.7 OERTLI Druckerhöhungspumpe zu GX 01 600 IP 44, Gehäuse: GG, Welle: Niro**
OERTLI Druckerhöhungspumpe
GG zu GX 01 600

In Blockbauweise mit direkt angeflanschtem Drehstrommotor 400 V, Schutzart
IP 44, Gehäuse: GG, Welle: Niro
Förderleistung  cbm/h : 30,0
Förderhöhe  mWS : 30
Motorleistung  kW : 5,5
Drehzahl  l/min : 2840

Bestell-Nr.  : 45809
Menge: 1,000 Stck

**1.1.8.8 OERTLI Druckerhöhungspumpe GG zu GX 01 800**
Druckerhöhungspumpe GG zu GX 01 800

In Blockbauweise mit direkt angeflanschtem Drehstrommotor 400 V, Schutzart
IP 44, Gehäuse: GG, Welle: Niro
Förderleistung  cbm/h : 40,0
Förderhöhe  mWS : 35
Motorleistung  kW : 7,5
Drehzahl  l/min : 2840
Bestell-Nr.  : 45811
Menge: 1,000 Stck

**1.1.8.9 OERTLI Rückführpumpe GG zu GX 01 150 IP 44, Gehäuse: GG, Welle: Niro**
Rückführpumpe GG zu GX 01 150

In Blockbauweise mit direkt angeflanschtem Drehstrommotor 400 V, Schutzart
IP 44, Gehäuse: GG, Welle: Niro
Förderleistung  cbm/h : 7,5
Förderhöhe  mWS : 10
Motorleistung  kW : 0,55
Drehzahl  l/min : 1420
Bestell-Nr.  : 45813
Menge: 1,000 Stck

**1.1.8.10 OERTLI Rückführpumpe zu GX 01 250 IP 44, Gehäuse: GG, Welle: Niro**
Rückführpumpe GG zu GX 01 250

In Blockbauweise mit direkt angeflanschtem Drehstrommotor 400 V, Schutzart
IP 44, Gehäuse: GG, Welle: Niro
Förderleistung  cbm/h : 12,5
Förderhöhe  mWS : 11
Motorleistung  kW : 1,1
Drehzahl  l/min : 1420
Bestell-Nr.  : 45815
Menge: 1,000 Stck

**1.1.8.11 OERTLI Rückführpumpe GG zu GX 01 400 IP 44, Gehäuse: GG, Welle: Niro**
Rückführpumpe GG zu GX 01 400

In Blockbauweise mit direkt angeflanschtem Drehstrommotor 400 V, Schutzart
IP 44, Gehäuse: GG, Welle: Niro
Förderleistung  cbm/h : 20,0
Förderhöhe  mWS : 10
Motorleistung  kW : 1,5
Drehzahl  l/min : 1420
Bestell-Nr.  : 45817
Menge: 1,000 Stck

**1.1.8.12 OERTLI Rückführpumpe GG zu GX 01 600 IP 44, Gehäuse: GG, Welle: Niro**
Rückführpumpe GG zu GX 01 600

In Blockbauweise mit direkt angeflanschtem Drehstrommotor 400 V, Schutzart
IP 44, Gehäuse: GG, Welle: Niro
Förderleistung  cbm/h : 30,0
Förderhöhe  mWS : 10
Motorleistung  kW : 1,5
Drehzahl  l/min : 1420
Bestell-Nr.  : 45819
Menge: 1,000 Stck

**1.1.8.13 OERTLI Rückführpumpe GG zu GX 01 800 IP 44, Gehäuse: GG, Welle: Niro**
Rückführpumpe GG zu GX 01 800

In Blockbauweise mit direkt angeflanschtem Drehstrommotor 400 V, Schutzart
IP 44, Gehäuse: GG, Welle: Niro
Förderleistung  cbm/h : 40,0
Förderhöhe  mWS : 10
Motorleistung  kW : 2,2
Drehzahl  l/min : 1420
Bestell-Nr.  : 45821
Menge: 1,000 Stck

**1.1.8.14 OERTLI Gas-Schwimmbadheizer Brennwertgerät GX 01/150 Erdgas**
OERTLI-Rohleder
Gas-Schwimmbadheizer
Brennwertgerät GX 01/150 Erdgas E/LL
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 150
Nennwärmeleistung  kW : 174
Gas-Anschlußwert:
 - Erdgas E (HUB: 9,5 kWh/m³): 18 m³/h
 - Erdgas LL (HUB: 8,4 kWh/m³): 20 m³/h
Wasserinhalt: 200 ltr.
Mindestumlaufwassermenge: 7,5 m³/h
Breite  mm : 900
Höhe  mm : 2300
Tiefe  mm : 1500
Gewicht  kg : 580
Produkt-ID-Nr.  CE : 0085 AQ 0872

Verpackung:
1 Holzschlitten - Geräte-Unterteil / 435
kg
1 Palette - Geräte-Oberteil / 122 kg
        - Meidinger Scheibe +
Zubehör / 23 kg

Bestell-Nr.  : 9126002
Menge: 1,000 Stck

**1.1.8.15 OERTLI Gas-Schwimmbadheizer Brennwertgerät GX 01/150 Propan**
OERTLI-Rohleder
Gas-Schwimmbadheizer
Brennwertgerät GX 01/150 Flüssiggas
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 150
Nennwärmeleistung  kW : 174
Flüssiggas-Anschlußwert
 (HUB: 12,8 kWh/m³) : 13 kg/h
Wasserinhalt: 200 ltr.
Mindestumlaufwassermenge: 7,5 m³/h
Breite  mm : 900
Höhe  mm : 2300
Tiefe  mm : 1500
Gewicht  kg : 580
Produkt-ID-Nr.  CE : 0085 AQ 0872

Verpackung:
1 Holzschlitten - Geräte-Unterteil / 435
kg
1 Palette - Geräte-Oberteil / 122 kg
        - Meidinger Scheibe +
Zubehör / 23 kg

Bestell-Nr.  : 9126004
Menge: 1,000 Stck

**1.1.8.16 OERTLI Schwimmbadheizer Brennwertgerät GX01/250 Erdgas**
OERTLI-Rohleder
Gas-Schwimmbadheizer
Brennwertgerät GX 01/250 Erdgas E/LL
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 250
Nennwärmeleistung  kW :  291
Gas-Anschlußwert:
 - Erdgas E (HUB: 9,5 kWh/m3): 30 m3/h
 - Erdgas LL (HUB: 8,4 kWh/m3): 34 m3/h
Wasserinhalt: 200 ltr.
Mindestumlaufwassermenge: 12,5 m3/h
Breite  mm : 900
Höhe  mm : 2300
Tiefe  mm : 1500
Gewicht  kg :  600
Produkt-ID-Nr.  : 0085AQ0872

Verpackung:
1 Holzschlitten - Geräte-Unterteil / 441
kg
1 Palette - Geräte-Oberteil / 125 kg
        - Meidinger Scheibe +
Zubehör / 24 kg

Bestell-Nr.  : 9126102
Menge: 1,000 Stck

**1.1.8.17 OERTLI Gas-Schwimmbadheizer Brennwertgerät GX 01/250 Propan**
OERTLI-Rohleder
Gas-Schwimmbadheizer
Brennwertgerät GX 01/250 Flüssiggas
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 250
Nennwärmeleistung  kW :  291
Flüssiggas-Anschlußwert
 (HUB: 12,8 kWh/m³) : 22 kg/h
Wasserinhalt: 200 ltr.
Mindestumlaufwassermenge: 12,5 m³/h
Breite  mm : 900
Höhe  mm : 2300
Tiefe  mm : 1500
Gewicht  kg :  600
Produkt-ID-Nr.  : 0085AQ0872

Verpackung:
1 Holzschlitten - Geräte-Unterteil / 441
kg
1 Palette - Geräte-Oberteil / 125 kg
        - Meidinger Scheibe +
Zubehör / 24 kg

Bestell-Nr.  : 9126104
Menge: 1,000 Stck

**1.1.8.18 OERTLI Gas-Schwimmbadheizer Brennwertgerät GX 01/400 Erdgas**
OERTLI-Rohleder
Gas-Schwimmbadheizer
Brennwertgerät GX 01/400 Erdgas E/LL
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 400
Nennwärmeleistung  kW :  465
Gas-Anschlußwert:
 - Erdgas E (HUB: 9,5 kWh/m³): 46 m³/h
 - Erdgas LL (HUB: 8,4 kWh/m³): 54 m³/h
Wasserinhalt: 500 ltr.
Mindestumlaufwassermenge: 20 m³/h
Breite  mm : 1400
Höhe  mm : 2800
Tiefe  mm : 2300
Gewicht  kg : 1020
Produkt-ID-Nr.  CE : 0085 AQ 0872

Verpackung:
1 Holzschlitten - Geräte-Unterteil / 750
kg
1 Palette - Geräte-Oberteil / 205 kg
        - Meidinger Scheibe +
Zubehör / 65 kg

Bestell-Nr.  : 9126202
Menge: 1,000 Stck

**1.1.8.19 OERTLI Gas-Schwimmbadheizer Brennwertgerät GX 01/400 Propan**
OERTLI-Rohleder
Gas-Schwimmbadheizer
Brennwertgerät GX 01/400 Flüssiggas
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 400
Nennwärmeleistung  kW :  465
Flüssiggas-Anschlußwert
 (HUB: 12,8 kWh/m³) : 35 kg/h
Wasserinhalt: 500 ltr.
Mindestumlaufwassermenge: 20 m³/h
Breite  mm : 1400
Höhe  mm : 2800
Tiefe  mm : 2300
Gewicht  kg : 1020
Produkt-ID-Nr.  CE : 0085 AQ 0872

Verpackung:
1 Holzschlitten - Geräte-Unterteil / 750
kg
1 Palette - Geräte-Oberteil / 205 kg
        - Meidinger Scheibe +
Zubehör / 65 kg

Bestell-Nr.  : 9126204
Menge: 1,000 Stck

**1.1.8.20 OERTLI Schwimmbadheizer Brennwertgerät GX01/600 Erdgas**
OERTLI-Rohleder
Gas-Schwimmbadheizer
Brennwertgerät GX 01/600 Erdgas E/LL
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 600
Nennwärmeleistung  kW :  698
Gas-Anschlußwert:
 - Erdgas E (HUB: 9,5 kWh/m³): 71 m³/h
 - Erdgas LL (HUB: 8,4 kWh/m³): 81 m³/h
Wasserinhalt: 500 ltr.
Mindestumlaufwassermenge: 30 m³/h
Breite  mm : 1400
Höhe  mm : 2800
Tiefe  mm : 2300
Gewicht  kg : 1060
Produkt-ID-Nr.  : 0085AQ0872

Verpackung:
1 Holzschlitten - Geräte-Unterteil / 785
kg
1 Palette - Geräte-Oberteil / 205 kg
        - Meidinger Scheibe +
Zubehör / 70 kg

Bestell-Nr.  : 9126302
Menge: 1,000 Stck

**1.1.8.21 OERTLI Schwimmbadheizer Brennwertgerät GX01/600 Propan**
OERTLI-Rohleder
Gas-Schwimmbadheizer
Brennwertgerät GX 01/600 Flüssiggas
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 600
Nennwärmeleistung  kW :  698
Flüssiggas-Anschlußwert
 (HUB: 12,8 kWh/m³) : 53 kg/h
Wasserinhalt: 500 ltr.
Mindestumlaufwassermenge: 30 m³/h
Breite  mm : 1400
Höhe  mm : 2800
Tiefe  mm : 2300
Gewicht  kg : 1060
Produkt-ID-Nr.  : 0085AQ0872

Verpackung:
1 Holzschlitten - Geräte-Unterteil / 785
kg
1 Palette - Geräte-Oberteil / 205 kg
        - Meidinger Scheibe +
Zubehör / 70 kg

Bestell-Nr.  : 9126304
Menge: 1,000 Stck

**1.1.8.22 OERTLI Schwimmbadheizer Brennwertgerät GX01/800 Erdgas**
OERTLI-Rohleder
Gas-Schwimmbadheizer
Brennwertgerät GX 01/800 Erdgas E/LL
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 800
Nennwärmeleistung  kW :  930
Gas-Anschlußwert:
 - Erdgas E (HUB: 9,5 kWh/m³): 95 m³/h
 - Erdgas LL (HUB: 8,4 kWh/m³): 107 m³/h
Wasserinhalt: 500 ltr.
Mindestumlaufwassermenge: 40 m³/h
Breite  mm : 1400
Höhe  mm : 2800
Tiefe  mm : 2300
Gewicht  kg : 1080
Produkt-ID-Nr.  : 0085AQ0872

Verpackung:
1 Holzschlitten - Geräte-Unterteil / 805
kg
1 Palette - Geräte-Oberteil / 205 kg
        - Meidinger Scheibe +
Zubehör / 70 kg

Bestell-Nr.  : 9126402
Menge: 1,000 Stck

**1.1.8.23 OERTLI Schwimmbadheizer Brennwertgerät GX01/800 Propan**
OERTLI-Rohleder
Gas-Schwimmbadheizer
Brennwertgerät GX 01/800 Flüssiggas
Unterteil gummiert, in quadratischer
Ausführung mit eingebauter,
wassergekühlter Brennkammer aus
korrosions- und hitzebeständigem
Werkstoff. Oberteil, beschichtet
in zylindrischer Ausführung als
Wärmetauscher, mit oberem Abgasstutzen.
Gasbrennereinrichtung als Flächenbrenner

mit Gas-Einzelbrennern sowie
Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 800
Nennwärmeleistung  kW :  930
Flüssiggas-Anschlußwert
 (HUB: 12,8 kWh/m³) : 71 kg/h
Wasserinhalt: 500 ltr.
Mindestumlaufwassermenge: 40 m³/h
Breite  mm : 1400
Höhe  mm : 2800
Tiefe  mm : 2300
Gewicht  kg : 1080
Produkt-ID-Nr.  : 0085AQ0872

Verpackung:
1 Holzschlitten - Geräte-Unterteil / 805
kg
1 Palette - Geräte-Oberteil / 205 kg
        - Meidinger Scheibe +
Zubehör / 70 kg

Bestell-Nr.  : 9126404
Menge: 1,000 Stck

##### 1.1.9 GSR Zubehör

**1.1.9.1 OERTLI Speicherfühler f. Oetronic 3 u. 4**
OERTLI Speicherfühler
für OETRONIC 3 und 4
für die Kombination mit Unterstell-
oder Beistellspeichern
(nicht für OBD 150)
bestehend aus:
- Speicherfühler mit 5m Kabel
- Simulationsstecker für
  die Fremdstromanode
- Stecker für Speicherladepumpe
- Einbauanleitung
Kolli: AD 212

Bestell-Nr.: 100000030
Menge: 1,000 Stck

**1.1.9.2 OERTLI Zuluftfilter GSR230 condens mit Zuluftstutzen**
OERTLI Zuluftfilter GSR230 Condens
mit Zuluftstutzen
z.B. für die Baustellenaufstellung mit
Schwebepartikeln in der Verbrennungsluft
Kolli: GR 8

Bestell-Nr.:100002445
Menge: 1,000 Stck

**1.1.9.3 OERTLI Speicherladeset f. GSR 140-45, OBA150, UPS 15-50 130**
OERTLI Speicherladeset
für GSR 140-45 bis 115 kW Condens
mit OBA 150 Speicher
mit Pumpe UPS 15-50 130,
Rückschlagklappe,
zwei Flexrohren, Übergängen
Kolli: EA 122

Bestell-Nr.: 100009192
Menge: 1,000 Stck

**1.1.9.4 OERTLI Abgasdruckwächter für GSR 230 condens, GV 21**
OERTLI Abgasdruckwächter
für GSR 230 condens
GV 21

Bestell-Nr.: 100011030
Menge: 1,000 Stck

**1.1.9.5 OERTLI Gasdruckwächter mini für GSR 234 condens, GV 22**
OERTLI Gasdruckwächter mini für  GSR 233-234
Condens (zusätzlich
wird immer der Kolli GW 5,
Anschlussplatine SCU-01 benötigt.)
Kolli: GV 22

Bestell-Nr.: 100011031
Menge: 1,000 Stck

**1.1.9.6 OERTLI Anschlusskreuze ORION II Kombination von Pumpengr., Verbindungsl.**
OERTLI Anschlusskreuze
Für die Kombination von
Pumpengruppen, Verbindungsleitung und Gaskessel
ORION II

( Achtung: Anschlusskreuze
sind im Speicherladeset
Nr. 122109 enthalten )

Bestell-Nr.: 122030
Menge: 1,000 Stck

**1.1.9.7 OERTLI Außenfühler f. GMR 1024 Condens**
OERTLI Außenfühler
für alle GMR 1024 Condens
Kolli: AD 225

Bestell-Nr.: 129521
Menge: 1,000 Stck

**1.1.9.8 OERTLI 2. NT Rücklaufanschluss für GSR 200 condens**
OERTLI 2. NT-Rücklaufanschluss
für GSR 230 condens

Bitte bei der Bestellung immer angeben!

Bestell-Nr.: 190490
Menge: 1,000 Stck

**1.1.9.9 OERTLI Kesselanschluss-Stück von 2 x DN 150 auf 150/210 GSR 230 cond.**
OERTLI Kesselanschluss-Stück
für den raumluftunabhängigen Betrieb
der OERTLI Kesselserie
GSR 230 condens

Adapter aus Edelstahl zum Übergang
vom Kessel Abgas- und Zuluftanschluss
2x NW 150 mm auf konzentrisches
Edelstahlabgasrohr NW 150/210 mm

Bestell-Nr.: 190932
Menge: 1,000 Stck

**1.1.9.10 OERTLI Pufferfühler PT 500 für OE 3 mit Stecker**
OERTLI Pufferfühler  PT 500 für OE 3
mit Stecker

Bestell Nr.: 191569
Menge: 1,000 Stck

**1.1.9.11 OERTLI Anschlussgruppe links, 2 x HK Mischer, für Gaskessel GSR 140 N**
OERTLI Anschlussgruppe links am Kessel für zwei
Heizkreise mit Mischer
für Gaskessel GSR 140 N:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 54
- Verbindungsrohre Links zum Kessel
Kolli: EA 89
- ohne Anschlusskreuze ( sind im SLS )

Bestell-Nr.: 1915801
Menge: 1,000 Stck

**1.1.9.12 OERTLI Anschlussgruppe rechts, 2 x HK Mischer, für Gaskessel GSR 140 N**
OERTLI Anschlussgruppe rechts am Kessel für zwei
Heizkreise mit Mischer
für Gaskessel GSR 140 N:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 54
- Verbindungsrohre Rechts zum Kessel
Kolli: EA 90
- ohne Anschlusskreuze ( sind im SLS )

Bestell-Nr.: 1915841
Menge: 1,000 Stck

**1.1.9.13 OERTLI Regelung OE-tronic 4 DIN für GSR 300 Condens**
OERTLI OE-tronic 4 DIN
witterungsgeführte Regelung zur
Ansteuerung eines Brenners über
Open-Therm-Bus oder Modbus
- Mit 1direkten Heizkreis und 2
  gemischten Heizkreisen
- mit Speichervorrangschaltung.
- Einschließlich Bedienfeld HMI

- 1 Kabelbaum Art.Nr. 10015063
- 1 Tauchfühler KVT 60/5
- 2 Anlegefühler Art. Nr. 163176
- 1 Aussenfühler AF 60 184183
- 1 Interface 62293

Bestell-Nr.: 192149
Menge: 1,000 Stck

**1.1.9.14 OERTLI Interface Bausatz zum Einbau in zweiten GSR330**
OERTLI Interface Bausatz für den ersten Folgekessel
OHNE OE-tronic 4 DIN

Bestehend aus:
1 x AD 287, 100018921 = Platine - OTH/Modbus
1 x 88017835 = Busverbindungskabel 10m, Eine Seite Mini
DIN andere Seite 2 Adrig mit Aderendhülsen

Bestell-Nr.: 192419
Menge: 1,000 Stck

**1.1.9.15 OERTLI Interface Bausatz zum Einbau in dritten, weiteren GSR330**
OERTLI Interface Bausatz für den ersten Folgekessel
OHNE OE-tronic 4 DIN

Bestehend aus;
1 x AD 287, 100018921 = Platine OTH/Modbus
1 x AD 134, 161114 = Busverbindungskabel beidseitig
Mini DIN

Bestell-Nr.: 192420
Menge: 1,000 Stck

**1.1.9.16 OERTLI Schrägdachpfanne mit Bleischürze 5-25 Grad, DN 110/150, schwarz**
OERTLI  Schrägdachpfanne
mit Bleischürze, SCHWARZ
Maße: 500x500
Dachneigungsbereich 5° - 25°
für Dachdurchführungen in DN 110/150

Bestell-Nr.:  192422
Menge: 1,000 Stck

**1.1.9.17 OERTLI Kesseltauchhülse für Einbau CD Modulo in GSR200 cond.**
OERTLI Kesseltauchhülse f.
Einbau CD Modulo in GSR200 cond.

Bestell-Nr.: 436341
Menge: 1,000 Stck

**1.1.9.18 OERTLI Wartungssatz für den GSR 200 und 210 Condens**
OERTLI Wartungssatz
für den GSR 200 und 210 Condens

Bestell-Nr.: 703033
Menge: 1,000 Stck

**1.1.9.19 OERTLI Trenntrafo GSR 330**
OERTLI Trenntrafo f. GSR 330

Bestell-Nr.: 85147122
Menge: 1,000 Stck

**1.1.9.20 OERTLI Umrüstsatz LL-Gas GM 31 f. GSR 140**
OERTLI Umrüstsatz LL-Gas
für GSR 140
Kolli GM 31

Bestell-Nr.: 85197004
Menge: 1,000 Stck

**1.1.9.21 OERTLI Umrüstsatz Flüssiggas GM 32 f. GSR 140**
OERTLI Umrüstsatz Flüssig-Gas
für GSR 140
Kolli GM 32

Bestell-Nr.: 85197005
Menge: 1,000 Stck

**1.1.9.22 OERTLI Bus-Verbindung 10 m, geschirmt für Kaskaden GSR 330 Condens**
OERTLI Buskabel geschirmt,
10 Meter lang,
für Kesselkaskaden von mehreren Kesseln
mit Schaltfeld OE-tronic 4.
Verbindungskabel bei GSR 330 Condens.

Bestell-Nr.: 88017835
Menge: 1,000 Stck

**1.1.9.23 OERTLI Gasdruckregler GDJ50 300 mbar bis 1400 kW, für GSR 330/330 DUO Condens**
OERTLI Gasdruckregler 300 mbar
für GSR 330 und 330 DUO Condens

Typ: GDJ50
Druckminderer für Gasanschlussdrücke
50 bis 300 mbar, zur Reduzierung des
Gasvordruckes auf den max. zulässigen
Geräteanschlussdruck.

Max. Gasdurchsatz: 140 m³/h
(ca. 1.400 kW)

Bestell-Nr.: 88027177
Menge: 1,000 Stck

**1.1.9.24 OERTLI Verbindungswinkel GSR 145/146 für Hochschrankmontage**
OERTLI Verbindungswinkel
für Hochschrankmontage von
GSR 145/146 mit OBD 150
Kolli EA 82

Bestell-Nr.: 89527720
Menge: 1,000 Stck

**1.1.9.25 OERTLI Verbindungsrohre nach links von GSR 130/140 zur Pumpengruppe**
OERTLI  Verbindungsrohre
von GSR 130/140 zur Pumpengruppe
nach links
Kolli EA 89

Bestell-Nr.: 89997046
Menge: 1,000 Stck

**1.1.9.26 OERTLI Verbindungsrohre nach rechts von GSR 130/140 zur Pumpengruppe**
OERTLI  Verbindungsrohre
GSR 130/140 Pumpengruppe
nach rechts
Kolli EA 90

Bestell-Nr.: 89997047
Menge: 1,000 Stck

##### 1.1.10 GSR Zubehör

**1.1.10.1 OERTLI Umrüstsatz Flüssiggas für GSR 234 condens, GV 23**
OERTLI Umrüstsatz Flüssiggas
GSR 234 condens
GV 23

Bestell-Nr.: 100011032
Menge: 1,000 Stck

**1.1.10.2 OERTLI Abgasrückströmsicherung mit Motor für alle GSR 230 condens**
OERTLI Abgasrückströmsicherung mit Motor für alle GSR
230 Condens (zusätzlich wird immer der Kolli GW 5,
Anschlussplatine SCU-01 benötigt.)
Kolli: GV 24

Bestell-Nr.: 100011033
Menge: 1,000 Stck

**1.1.10.3 OERTLI Gasdruckwächter mini für GSR 235-236 condens, GV 25**
OERTLI Gasdruckwächter mini für  GSR 235-236
Condens (zusätzlich
wird immer der Kolli GW 5,
Anschlussplatine SCU-01 benötigt.)
Kolli: GV 25

Bestell-Nr.: 100011034
Menge: 1,000 Stck

**1.1.10.4 OERTLI Druckdichtheitskontrolle für GSR 235 und 236 condens, GV 26**
OERTLI Gasdichtheitskontrolle für  GSR 235-236
Condens (zusätzlich
wird immer der Kolli GW 5,
Anschlussplatine SCU-01 benötigt.)
Kolli: GV 26

Bestell-Nr.: 100011035
Menge: 1,000 Stck

**1.1.10.5 OERTLI Umrüstsatz Flüssiggas für GSR 235-236 condens, GV 27**
OERTLI Umrüstsatz Flüssiggas
GSR 235-236 condens
GV 27

Bestell-Nr.: 100011036
Menge: 1,000 Stck

**1.1.10.6 OERTLI Anschlussplatine SCU-01 für GSR für GSR 230 condens GW 5**
OERTLI Anschlussplatine SCU-S01
für GSR 230 Condens als Betriebs-
und Störmeldeplatine, wird benötigt
für die Minimalgasdruckwächter,
Gasdichtheitskontrolle und
die Abgasrückströmsicherung
Kolli: GW  5

Bestell-Nr.: 100011037
Menge: 1,000 Stck

**1.1.10.7 OERTLI Gasdruckregler GDJ25 300 mbar bis 700 kW, für GSR 330/330 DUO Condens**
OERTLI Gasdruckregler 300 mbar
für GSR 330 und 330 DUO Condens

Typ: GDJ25
Druckminderer für Gasanschlussdrücke
50 bis 300 mbar, zur Reduzierung des
Gasvordruckes auf den max. zulässigen
Geräteanschlussdruck.

Max. Gasdurchsatz: 70 m³/h (ca. 700 kW)

Bestell-Nr.: 100011223
Menge: 1,000 Stck

**1.1.10.8 OERTLI Sicherheitsarmarturenbalken für GSR300**
OERTLI Sicherheitsarmaturenbalken
Vorlauf für GSR 300 Condens

Beinhaltet:
Druckbegrenzer min., Druckbegrenzer max.,
Sicherheitstemperaturbegrenzer

Zum waagerechten oder senkrechten Einbau

Best.-Nr.: 100016229
Menge: 1,000 Stck

**1.1.10.9 OERTLI Sicherheitsarmarturenbalken 3bar für GSR230**
OERTLI Sicherheitsarmaturenbalken 3 bar
für GSR 230 Condens

Best.-Nr.: 100016230
Menge: 1,000 Stck

**1.1.10.10 OERTLI Interface Modbus-Opentherm für GSR 330/330 DUO / OE-tronic 4**
OERTLI Interface Modbus-Opentherm
für GSR 330/330 DUO
in Verbindung mit OE-tronic4
Kolli: AD 287

Bestell-Nr.: 100018921
Menge: 1,000 Stck

**1.1.10.11 OERTLI Wartungssatz für GSR 300 Condens**
OERTLI Wartungssatz GSR 300 Condens
Inhalt: Dichtung, Elektrode
Cordel

Bestell-Nr.: S100198
Menge: 1,000 Stck

**1.1.10.12 OERTLI Wartungssatz für GSR 330 Condens Dichtungen, Verschlussdeckel etc.**
OERTLI Wartungssatz für GSR 330 Condens
Dichtungen, Verschlussdeckel etc.

Bestell-Nr.:  S100490
Menge: 1,000 Stck

**1.1.10.13 OERTLI Wartungssatz f. GSR 230 cond.**
Wartungssatz für den
GSR 230 Condens
Dichtungen, Zündelektroden

Bestell-Nr.: S100637
Menge: 1,000 Stck

**1.1.10.14 OERTLI Steuerplatine für mod. Pumpe SCU-X03, für GSR 330**
OERTLI  Steuerplatine für mod.Pumpe SCU-X03
0-10 Volt oder PWM (Wilo oder Grundfos)
Für GSR 330 mit Standard HMI

Bestell-Nr.: S101635
Menge: 1,000 Stck

**1.1.10.15 OERTLI Gasdichtheitskontrolle f.10 Glied f.GSR 330/10 u. GSR 330/10 DUO Condens**
OERTLI Gasdichtheitskontrolle
für GSR 330/10 und GSR 330/10 DUO Condens
für 10 Glieder

Bestell-Nr.: S101724
Menge: 1,000 Stck

**1.1.10.16 OERTLI Adapterflansch 4 auf 8 Löcher für Kesselpumpe an GSR 330/330 DUO cond.**
OERTLI Adapterflansch 4 auf 8 Löcher
zum Anschluss einer Kesselpumpe
an GSR 330 oder GSR 330 DUO Condens

Schrauben und Dichtungen im
Lieferumfang

Für GSR 330 DUO Condens sind zwei
Adapter erforderlich

Bestell-Nr.: S101775
Menge: 1,000 Stck

**1.1.10.17 OERTLI 2-er Rücklaufanschluss für GSR 330-5 Condens**
OERTLI 2-er Rücklaufanschluss
GSR 330-5 Condens

Bestehend aus:
1x Strömungsrohr Wärmetauscher
1x Rücklaufrohr Kesselanschluss
1x Satz Dichtungen und Schrauben

Bestell-Nr.: S101776
Menge: 1,000 Stck

**1.1.10.18 OERTLI 2-er Rücklaufanschluss für GSR 330-6 Condens**
OERTLI 2-er Rücklaufanschluss
GSR 330-6 Condens

Bestehend aus:
1x Strömungsrohr Wärmetauscher
1x Rücklaufrohr Kesselanschluss
1x Satz Dichtungen und Schrauben

Bestell-Nr.: S101777
Menge: 1,000 Stck

**1.1.10.19 OERTLI 2-er Rücklaufanschluss für GSR 330-7 Condens**
OERTLI 2-er Rücklaufanschluss
GSR 330-7 Condens

Bestehend aus:
1x Strömungsrohr Wärmetauscher
1x Rücklaufrohr Kesselanschluss
1x Satz Dichtungen und Schrauben

Bestell-Nr.: S101778
Menge: 1,000 Stck

**1.1.10.20 OERTLI 2-er Rücklaufanschluss für GSR 330-8 Condens**
OERTLI 2-er Rücklaufanschluss
GSR 330-8 Condens

Bestehend aus:
1x Strömungsrohr Wärmetauscher
1x Rücklaufrohr Kesselanschluss
1x Satz Dichtungen und Schrauben

Bestell-Nr.: S101779
Menge: 1,000 Stck

**1.1.10.21 OERTLI 2-er Rücklaufanschluss für GSR 330-9 Condens**
OERTLI 2-er Rücklaufanschluss
GSR 330-9 Condens

Bestehend aus:
1x Strömungsrohr Wärmetauscher
1x Rücklaufrohr Kesselanschluss
1x Satz Dichtungen und Schrauben

Bestell-Nr.: S101780
Menge: 1,000 Stck

**1.1.10.22 OERTLI 2-er Rücklaufanschluss für GSR 330-10 Condens**
OERTLI 2-er Rücklaufanschluss
GSR 330-10 Condens

Bestehend aus:
1x Strömungsrohr Wärmetauscher
1x Rücklaufrohr Kesselanschluss
1x Satz Dichtungen und Schrauben

Bestell-Nr.: S101781
Menge: 1,000 Stck

**1.1.10.23 OERTLI Wasserdrucksensor für GSR 330 Condens**
OERTLI Wasserdruckschalter zur
Überwachung des Anlagendruckes
für GSR 330 und GSR 330 DUO condens

Bestell-Nr.: S101784
Menge: 1,000 Stck

**1.1.10.24 OERTLI Gasdruckwächter 10 Glieder für GSR 330 und GSR 330 DUO condens**
OERTLI Gasdruckwächter
Für GSR 330 und GSR 330 DUO condens
Für Kesselgrößen 10 Glieder

Bestell-Nr.: S101805
Menge: 1,000 Stck

**1.1.10.25 OERTLI Isolierung Wärmetauscher für GSR 330-5 Condens**
OERTLI Isolierung für Wärmetauscher
GSR 330-5 Condens

Bestell-Nr.: S101806
Menge: 1,000 Stck

**1.1.10.26 OERTLI Isolierung Wärmetauscher für GSR 330-6 Condens**
OERTLI Isolierung für Wärmetauscher
GSR 330-6 Condens

Bestell-Nr.: S101807
Menge: 1,000 Stck

##### 1.1.11 GSR Zubehör

**1.1.11.1 OERTLI Abgaswächter für GSR 330**
OERTLI Abgaswächter f. GSR 330

Bestell-Nr.: 603438
Menge: 1,000 Stck

**1.1.11.2 OERTLI Zuluftsammler Alu-Anschlussatz NW350 auf 2x250, für GSR 330 DUO Condens**
OERTLI Zuluftsammler
1x NW 350 auf 2x NW 250
für GSR 330 DUO Condens

Bestell-Nr.: S103128
Menge: 1,000 Stck

**1.1.11.3 OERTLI Reduzierung von NW 250 auf 200 Aluminium, geeignet auch für ES-Abgasr.**
OERTLI Reduzierung
Abgas von NW 250 auf NW 200
Material Aluminium
geeignet auch für Edelstahlabgasrohre
ADAPTER FÜR GSR 330 CONDENS

Bestell-Nr.: S103179
Menge: 1,000 Stck

**1.1.11.4 OERTLI Wartungssatz für GSR 330 Condens Inhalt: Dichtungen, Zündelektroden etc.**
OERTLI Wartungssatz für GSR 330 Condens
Inhalt: Dichtungen, Zündelektroden etc.

Bestell-Nr.:  S103294
Menge: 1,000 Stck

**1.1.11.5 OERTLI Gasdichtheitskontrolle 5-9 Glied. Für GSR 330 und GSR 330 DUO condens**
OERTLI Gasdichtheitskontrolle
Für GSR 330 und GSR 330 DUO condens
Condens Ausführung 5-9 Glieder

Bestell-Nr.: S103305
Menge: 1,000 Stck

**1.1.11.6 OERTLI Gasdruckwächter 5-9 Glieder für GSR 330 und GSR 330 DUO condens**
OERTLI Gasdruckwächter
für GSR 330 und GSR 330 DUO condens
für Kesselgrößen 5-9 Glieder

Bestell-Nr.: S103306
Menge: 1,000 Stck

**1.1.11.7 OERTLI Isolierung Wärmetauscher für GSR 330-7 Condens**
OERTLI Isolierung für Wärmetauscher
GSR 330-7 Condens

Bestell-Nr.: S103307
Menge: 1,000 Stck

**1.1.11.8 OERTLI Isolierung Wärmetauscher für GSR 330-8 Condens**
OERTLI Isolierung für Wärmetauscher
GSR 330-8 Condens

Bestell-Nr.: S103308
Menge: 1,000 Stck

**1.1.11.9 OERTLI Isolierung Wärmetauscher für GSR 330-9 Condens**
OERTLI Isolierung für Wärmetauscher
GSR 330-9 Condens

Bestell-Nr.: S103309
Menge: 1,000 Stck

**1.1.11.10 OERTLI Isolierung für Wärmetauscher GSR 330-10 Condens**
OERTLI Isolierung für Wärmetauscher
GSR 330-10 Condens

Bestell-Nr.: S103310
Menge: 1,000 Stck

**1.1.11.11 OERTLI Neutralisationsbox bis 1100 kW für GSR 330 und GSR 330 DUO Condens**
OERTLI Neutralisationsbox NTG 2
Gasbrennwertkessel GSR 330
und GSR 330 DUO Condens
bis 1100 kW

Bestell-Nr.: S103333
Menge: 1,000 Stck

**1.1.11.12 OERTLI Reinigungsmesser L=460mm für GMR 5090/5115/GSR210 condens**
OERTLI Reinigungsmesser GSR 210
 Zur Reinigung der Lamellen des
Wärmetauschers GMR 5090/5115
GSR 210 und GSR 230 von vorn

Länge: 460 mm

Bestell-Nr.: S58286
Menge: 1,000 Stck

**1.1.11.13 OERTLI Reinigungsmesser L=560 mm, für GSR 300 condens**
OERTLI Reinigungsmesser
GSR 300 condens

Zur Reinigung der Lamellen des
Wärmetauschers von vorn

Länge: 560 mm

Bestell-Nr.: S58823
Menge: 1,000 Stck

**1.1.11.14 OERTLI Luftfiltereinsatz für GSR 300 condens**
OERTLI Luftfiltereinsatz zur Vermeidung
von Brennerverschmutzungen in der
Bauphase für GSR 300 condens

Technische Daten:
Anschlussdurchmesser  250
Länge  1m
Luftwiderstand  70Pa

Bestell-Nr.: S59212
Menge: 1,000 Stck

##### 1.1.12 Inbetriebnahme Öl-Kessel

**1.1.12.1 OERTLI Inbetriebnahme zzgl. Anfahrt Ölbrenner/Gasbrenner bis 70 kW**
OERTLI Inbetriebnahme zzgl. Anfahrt
Ölbrenner/Gasbrenner bis 70 kW

Bestell-Nr.:  198001
Menge: 1,000 Stck

**1.1.12.2 OERTLI Inbetriebnahme zzgl. Anfahrt Gasbrenner 70 kW bis 300 kW**
OERTLI Inbetriebnahme zzgl. Anfahrt
Gasbrenner 70 kW bis 300 kW
Bestell-Nr.:  198003
Menge: 1,000 Stck

**1.1.12.3 OERTLI Inbetriebnahme zzgl. Anfahrt Gasbrenner300 kW bis 800 kW**
Inbetriebnahme zzgl. Anfahrt Gasbrenner
300 kW bis 800 kW
Menge: 1,000 Stck

**1.1.12.4 OERTLI Inbetriebnahme zzgl. Anfahrt Gasbrenner über 800 kW**
OERTLI Inbetriebnahme zzgl. Anfahrt
Gasbrenner über 800 kW
Bestell-Nr.:  198007
Menge: 1,000 Stck

**1.1.12.5 OERTLI Inbetriebnahme für Brennwert bis 35 kW, GKR, GSR, GSH,GS**
OERTLI Inbetriebnahme für
Brennwert bis 35 kW, GKR, GSR, GSH,GS

zzgl. Anfahrtspauschale

Bestell-Nr.: 199000
Menge: 1,000 Stck

**1.1.12.6 OERTLI Inbetriebnahme Optimat Brennwertger. 35-115 kW zzgl. Anfahrtsp.**
OERTL Inbetriebnahme Optimat
Brennwertgeräte 35-115 kW
zzgl. Anfahrtspauschale

Bestell-Nr.: 199001
Menge: 1,000 Stck

**1.1.12.7 OERTLI Inbetriebnahme für Ölkleinkessel ÖK, ÖSB**
OERTLI Inbetriebnahme für
Ölkleinkessel ÖK, ÖSB

zzgl. Anfahrtspauschale

Bestell-Nr.: 199002
Menge: 1,000 Stck

**1.1.12.8 OERTLI Inbetriebnahme für GSR 230/330 ( Kellerkessel )**
OERTLI Inbetriebnahme für
GSR 230 / 330 Condens
( Kellerkessel )
zzgl. Anfahrtspauschale

Bestell-Nr.: 199004
Menge: 1,000 Stck

**1.1.12.9 OERTLI Inbetriebnahme PURN/PUSN/ÖK**
Inbetriebnahme PURN/PUSN/ÖK

Bestell-Nr.:  199024
Menge: 1,000 Stck

**1.1.12.10 OERTLI Inbetriebnahme Brennwertgeräte GSR 300/300DUO condens, zzgl. Anfahrtsp.**
OERTLI Inbetriebnahme Brennwertgeräte
Inbetriebnahme und Einregulierung der
Gasbrennwertkessel
GSR 330/330DUO condens
zzgl. Anfahrtspauschale

Bestell-Nr.: 199025
Menge: 1,000 Stck

**1.1.12.11 OERTLI Entfernungspauschale Kundendienst 30 - 100 km**
OERTLI Entfernungspauschale
Kundendienst 30 - 100 km

Bestell-Nr.:  199027
Menge: 1,000 Stck

**1.1.12.12 OERTLI Entfernungspauschale Kundendienst 101 - 200 km**
OERTLI Entfernungspauschale
Kundendienst 101 - 200 km

Bestell-Nr.:  199028
Menge: 1,000 Stck

**1.1.12.13 OERTLI Entfernungspauschale Kundendienst 201 - 300 km**
OERTLI Entfernungspauschale
Kundendienst 201 - 300 km

Bestell-Nr.:  199029
Menge: 1,000 Stck

**1.1.12.14 OERTLI Entfernungspauschale Kundendienst mehr als 300 km**
OERTLI Entfernungspauschale
Kundendienst mehr als 300 km

Bestell-Nr.:  199030
Menge: 1,000 Stck

##### 1.1.13 Millivoltkessel GS

**1.1.13.1 OERTLI Millivoltkessel GS 144 NU Nennleistung : 12kW, Versandgew.: 100kg**
OERTLI Millivoltkessel GS 144 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 144 NU
Nennleistung :  12 kW
Nennwärmebelastung :  13,4kW
Wasser-Inhalt :  8,8 Liter
Wassers.
Widerst. bei delta t=15K:  8 mbar
Zugbedarf :  3 Pa
Abgasmassenstrom Erdgas E:  13,9 g/s
Abgastemperatur:  80 °C
CO2-Gehalt:  4,0 %
Gasdurchsatz mit Erdgas E : 1,29 m3/h
Gasdurchsatz mit Erdgas LL: 1,46 m3/h
Versandgewicht:  100 kg

Bestell-Nr.:  190477
Menge: 1,000 Stck

**1.1.13.2 OERTLI Millivoltkessel GS 145 NU Nennleistung: 18kW, Versandgew.: 118kg**
OERTLI Millivoltkessel GS 145 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 145 NU
Nennleistung:  18 kW
Nennwärmebelastung:  20,1 kW
Wasser-Inhalt:  10,5 L
Wassers.Widerst.
bei delta t =15K:  14 mbar
Zugbedarf:  3 Pa
Abgasmassenstrom Erdgas E:  15,3 g/s
Abgastemperatur :  80 °C
CO2-Gehalt:  5,0 %
Gasdurchsatz mit Erdgas E : 2,12 m3/h
Gasdurchsatz mit Erdgas LL: 2,39 m3/h
Versandgewicht:  118 kg

Bestell-Nr.:  190478
Menge: 1,000 Stck

**1.1.13.3 OERTLI Millivoltkessel GS 146NU Nennleistung: 24kW, Versandgew.: 135kg**
OERTLI Millivoltkessel GS 146NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 146 NU
Nennleistung:  24 kW
Nennwärmebelastung:  26,7 kW
Wasser-Inhalt:  12,2 Liter
Wassers. Widerst.
bei delta t =15K:  22 mbar
Zugbedarf:  3 Pa
Abgasmassenstrom Erdgas E:  18,1 g/s
Abgastemperatur:  90 °C
CO2-Gehalt:  5,5 %
Gasdurchsatz mit Erdgas E:  2,81 m3/h
Gasdurchsatz mit Erdgas LL: 3,18 m3/h
Versandgewicht:  135 kg

Bestell-Nr.:  190479
Menge: 1,000 Stck

**1.1.13.4 OERTLI Millivoltkessel GS 147 NU Nennleistung: 30kW, Versandgew.: 150kg**
OERTLI Millivoltkessel GS 147 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 147 NU
Nennleistung:  30 kW
Nennwärmebelastung:  33,3 kW
Wasser-Inhalt:  13,92 Liter
Wassers.Widerst.
bei delta t =15K:  30 mbar
Zugbedarf:  3 Pa
Abgasmassenstrom Erdgas E:  22,2 g/s
Abgastemperatur:  90 °C
CO2-Gehalt:  5,5 %
Gasdurchsatz mit Erdgas E : 3,51 m3/h
Gasdurchsatz mit Erdgas LL: 3,96 m3/h
Versandgewicht:  150 kg

Bestell-Nr.:  190480
Menge: 1,000 Stck

**1.1.13.5 OERTLI Millivoltkessel GS 148 NU Nennleistung: 36kW, Versandgew.: 168kg**
OERTLI Millivoltkessel GS 148 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 148 NU
Nennleistung:  36 kW
Nennwärmebelastung:  39,9 kW
Wasser-Inhalt:  15,6 Liter
Wassers. Widerst.
bei delta t =15K:  39 mbar
Zugbedarf:  3 Pa
Abgasmassenstrom Erdgas E:  26,4 g/s
Abgastemperatur:  100 °C
CO2-Gehalt:  5,5 %
Gasdurchsatz mit Erdgas E : 4,20 m3/h
Gasdurchsatz mit Erdgas LL: 4,75 m3/h
Versandgewicht:  168 kg

Bestell-Nr.:  190481
Menge: 1,000 Stck

**1.1.13.6 OERTLI Millivoltkessel GS 149 NU Nennleistung: 42kW, Versandgew.: 183kg**
OERTLI Millivoltkessel GS 149 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 149 NU
Nennleistung:  42 kW
Nennwärmebelastung :  46,4 kW
Wasser-Inhalt:  17,3 Liter
Wassers. Widerst.
bei delta t =15K:  55 mbar
Zugbedarf:  3 Pa
Abgasmassenstrom Erdgas E:  30,6 g/s
Abgastemperatur:  100 °C
CO2-Gehalt:  5,5 %
Gasdurchsatz mit Erdgas E : 4,88 m3/h
Gasdurchsatz mit Erdgas LL: 5,52 m3/h
Versandgewicht:  183 kg

Bestell-Nr.:  190482
Menge: 1,000 Stck

**1.1.13.7 OERTLI Zirkulationsbausatz GS-Speicher für GS 35-90 ( nicht für GS 57 )**
OERTLI Zirkulationsbausatz GS-Speicher
für GS 35-90 ( nicht für GS 57 )
Die interne Zirkulation sorgt für eine
Durchladung des Speichers und kann
zeitgesteuert auch zur thermischen
Desinfektion gegen Legionellen verwendet
werden.

Bestell-Nr.: 190865
Menge: 1,000 Stck

**1.1.13.8 OERTLI Anschlussgruppe links, 1 x HK o. Mischer, für Gaskessel GS 140 N**
OERTLI Anschlussgruppe links am Kessel für einen
Heizkreis ohne Mischer
für Gaskessel GS 140 N:
Pumpengruppe ohne Mischer
- mit Umwälzpumpe Yonos Para,
  Energieeffizienzklasse A
  elektronisch geregelt
- komplett vormontiert und getestet
- mit Wärmedämmung
- 2 Absperr-Kugelhähne mit
  integriertem Thermometer
- Schwerkraftbremse im Vorlauf
- Überströmventil
Kolli: EA 143
- Sicherheitsset mit Schnellentlüfter,
  Manometer und Sicherheitsventil
Kolli: EA 54
- Verbindungsrohre Links zum Kessel
Kolli: EA 89
- ohne Anschlusskreuze ( sind im SLS )

Bestell-Nr.: 1915771
Menge: 1,000 Stck

**1.1.13.9 OERTLI Anschlussgruppe links, 1 x HK Mischer, für Gaskessel GS 140 N**
OERTLI Anschlussgruppe links am Kessel für einen
Heizkreis mit Mischer
für Gaskessel GS 140 N:
Pumpengruppe mit Mischer
- mit Umwälzpumpe Yonos Para,
  Energieeffizienzklasse A
  elektronisch geregelt
- 3-Wege-Mischer mit vormontiertem
  Stellmotor
- komplett vormontiert und getestet
- mit Wärmedämmung
- 2 Absperr-Kugelhähne mit
  integriertem Thermometer
- Schwerkraftbremse im Vorlauf
- Stufenlos einstellbarer Bypass
Kolli: EA 144
- Sicherheitsset mit Schnellentlüfter,
  Manometer und Sicherheitsventil
Kolli: EA 54
- Verbindungsrohre Links zum Kessel
Kolli: EA 89
- ohne Anschlusskreuze ( sind im SLS )

Bestell-Nr.: 1915781
Menge: 1,000 Stck

**1.1.13.10 OERTLI Anschlussgruppe links, 1 x HK Mischer, für Gaskessel GS 140 N**
OERTLI Anschlussgruppe links am Kessel für einen
Heizkreis mit Mischer und einen Heizkreis ohne Mischer
für Gaskessel GS 140 N:
Pumpengruppe ohne Mischer
- mit Umwälzpumpe Yonos Para,
  Energieeffizienzklasse A
  elektronisch geregelt
- komplett vormontiert und getestet
- mit Wärmedämmung
- 2 Absperr-Kugelhähne mit
  integriertem Thermometer
- Schwerkraftbremse im Vorlauf
- Überströmventil
Kolli: EA 143
Pumpengruppe mit Mischer
- mit Umwälzpumpe Yonos Para,
  Energieeffizienzklasse A
  elektronisch geregelt
- 3-Wege-Mischer mit vormontiertem
  Stellmotor
- komplett vormontiert und getestet
- mit Wärmedämmung
- 2 Absperr-Kugelhähne mit
  integriertem Thermometer
- Schwerkraftbremse im Vorlauf
- Stufenlos einstellbarer Bypass
Kolli: EA 144
OERTLI Verteilerbalken für 2 Heizkreise
- incl. Blockisolierung zum Anschluss
  von zwei Oertli Pumpengruppen
Kolli: EA 140
- Sicherheitsset mit Schnellentlüfter,
  Manometer und Sicherheitsventil
Kolli: EA 54
- Verbindungsrohre Links zum Kessel
Kolli: EA 89
- ohne Anschlusskreuze ( sind im SLS )

Bestell-Nr.: 1915791
Menge: 1,000 Stck

**1.1.13.11 OERTLI Anschlussgruppe rechts, 1 x HK o. Mischer, für Gaskessel GS 140 N**
OERTLI Anschlussgruppe rechts am Kessel für einen
Heizkreis ohne Mischer
für Gaskessel GS 140 N:
Pumpengruppe ohne Mischer
- mit Umwälzpumpe Yonos Para,
  Energieeffizienzklasse A
  elektronisch geregelt
- komplett vormontiert und getestet
- mit Wärmedämmung
- 2 Absperr-Kugelhähne mit
  integriertem Thermometer
- Schwerkraftbremse im Vorlauf
- Überströmventil
Kolli: EA 143
- Sicherheitsset mit Schnellentlüfter,
  Manometer und Sicherheitsventil
Kolli: EA 54
- Verbindungsrohre Rechts zum Kessel
Kolli: EA 90
- ohne Anschlusskreuze ( sind im SLS )

Bestell-Nr.: 1915811
Menge: 1,000 Stck

**1.1.13.12 OERTLI Anschlussgruppe rechts, 1 x HK Mischer, für Gaskessel GS 140 N**
OERTLI Anschlussgruppe rechts am Kessel für einen
Heizkreis mit Mischer
für Gaskessel GS 140 N:
Pumpengruppe mit Mischer
- mit Umwälzpumpe Yonos Para,
  Energieeffizienzklasse A
  elektronisch geregelt
- 3-Wege-Mischer mit vormontiertem
  Stellmotor
- komplett vormontiert und getestet
- mit Wärmedämmung
- 2 Absperr-Kugelhähne mit
  integriertem Thermometer
- Schwerkraftbremse im Vorlauf
- Stufenlos einstellbarer Bypass
Kolli: EA 144
- Sicherheitsset mit Schnellentlüfter,
  Manometer und Sicherheitsventil
Kolli: EA 54
- Verbindungsrohre Rechts zum Kessel
Kolli: EA 90
- ohne Anschlusskreuze ( sind im SLS )

Bestell-Nr.: 1915821
Menge: 1,000 Stck

**1.1.13.13 OERTLI Anschlussgruppe rechts, 1 x HK Mischer, für Gaskessel GS 140 N**
OERTLI Anschlussgruppe rechts am Kessel für einen
Heizkreis mit Mischer und einen Heizkreis ohne Mischer
für Gaskessel GS 140 N:
Pumpengruppe ohne Mischer
- mit Umwälzpumpe Yonos Para,
  Energieeffizienzklasse A
  elektronisch geregelt
- komplett vormontiert und getestet
- mit Wärmedämmung
- 2 Absperr-Kugelhähne mit
  integriertem Thermometer
- Schwerkraftbremse im Vorlauf
- Überströmventil
Kolli: EA 143
Pumpengruppe mit Mischer
- mit Umwälzpumpe Yonos Para,
  Energieeffizienzklasse A
  elektronisch geregelt
- 3-Wege-Mischer mit vormontiertem
  Stellmotor
- komplett vormontiert und getestet
- mit Wärmedämmung
- 2 Absperr-Kugelhähne mit
  integriertem Thermometer
- Schwerkraftbremse im Vorlauf
- Stufenlos einstellbarer Bypass
Kolli: EA 144
OERTLI Verteilerbalken für 2 Heizkreise
- incl. Blockisolierung zum Anschluss
  von zwei Oertli Pumpengruppen
Kolli: EA 140
- Sicherheitsset mit Schnellentlüfter,
  Manometer und Sicherheitsventil
Kolli: EA 54
- Verbindungsrohre Rechts zum Kessel
Kolli: EA 90
- ohne Anschlusskreuze ( sind im SLS )

Bestell-Nr.: 1915831
Menge: 1,000 Stck

**1.1.13.14 OERTLI Brenner u. Zirkulationspumpensteuerung m.Zeitschaltuhr/Wochenpr**
OERTLI Brenner u. Zirkulationspumpensteuerung m.Zeitschaltuhr/Wochenpr
2-Kanal-Digitaluhr, 2 Betriebsschalter
Bestell-Nr.  : 484191
Menge: 1,000 Stck

**1.1.13.15 OERTLI Zirkulationszubehör GS 18-20 Rohrdoppelnippel R 1", Tauchrohr**
Zirkulationszubehör GS 18 - 20
bestehend aus:
-Rohrdoppelnippel  R 1"
-Tauchrohr
Bestell-Nr.  : 49150
Menge: 1,000 Stck

**1.1.13.16 OERTLI CORREX-Fremdstrom-Anode zu GS 35 - 70**
OERTLI CORREX-Fremdstrom-Anode
zu GS 35 - 70
mit Stecker-Potentiostat, für Anschluß
an 230 V/50 Hz und Verbindungskabel
3,5 Meter. Ausführung mit einer Anode.
Anschlußgewinde  R" : 3/4
Bestell-Nr.  : 51146
Menge: 1,000 Stck

**1.1.13.17 OERTLI CORREX-Fremdstrom-Anode zu GS 90**
OERTLI CORREX-Fremdstrom-Anode
zu GS 90
mit Stecker-Potentiostat, für Anschluß
an 230 V/50 Hz und Verbindungskabel
3,5 Meter. Ausführung mit zwei Anoden.
Anschlußgewinde  R" : 3/4
Bestell-Nr.  : 51147
Menge: 1,000 Stck

**1.1.13.18 OERTLI Soloschaltung für GS 18-20 (EZ)**
OERTLI Soloschaltung
für GS 18-20 (EZ)
Der Heizkessel geht außer Betrieb,
wenn der Warmwasserspeicher Wärme
anfordert.

Bestell-Nr.  : 52546
Menge: 1,000 Stck

**1.1.13.19 OERTLI Abgasüberwachung GS 35 C (EC) - 90 C (EC)**
OERTLI Abgasüberwachung
GS 35 C (EC) - 90 C (EC)
Bestell-Nr.  : 60065
Menge: 1,000 Stck

**1.1.13.20 OERTLI Abgasüberwachung GS 18-20**
OERTLI Abgasüberwachung
GS 18-20
Bestell-Nr.  : 60068
Menge: 1,000 Stck

**1.1.13.21 OERTLI Sparautomatik zu GS 35 - 90**
OERTLI Sparautomatik
zu GS 35 - 90
Automatisch gesteuerte Abgasklappe zur
Vermeidung von Auskühlverlusten während
der Stillstandszeiten.
Bestehend aus:
- Abgasstutzen mit Klappe
- Antriebs- und Steuergerät
  mit Kabel und Stecker

Höhe  mm : 100
Bestell-Nr.  : 60897
Menge: 1,000 Stck

##### 1.1.14 Standbrennwertkessel GVR und Zubehör

**1.1.14.1 OERTLI Speicherfühler nur für GMR 1024**
OERTLI Speicherfühler 5 m langes Kabel für GMR 1024 und
GMR 2025 Condens
Kolli: AD 226

Bestell-Nr.: 129522
Menge: 1,000 Stck

**1.1.14.2 OERTLI Service Regler, für GMR 2000**
OERTLI Service Regler für den
GMR 2000, nur nötig wenn die
RS 200-2 Fernbedienung nicht in der Nähe des GMR 2000
montiert ist.
Handdisplay für den Service Monteur.
Kolli: HR 83

Bestell-Nr.: S101739
Menge: 1,000 Stck

**1.1.14.3 OERTLI Platine und Brauchwassermischer für GMR2000+Solar**
OERTLI Verbindungsset mit Fühler für die Messung der
Eingangstemperatur in den GMR 2025 Combi
Plattenwärmetauscher, SCU S03 Platine,
Brauchwassermischer, Durchfluss Drossel je nach
Kesselleistung im Kaltwasser vor dem Solarspeicher und
Filtereinsatz, nur für GMR 2025 Combi
Kolli: HR 84

Bestell-Nr.: S102991
Menge: 1,000 Stck

##### 1.1.15 Zubehör für GMR

**1.1.15.1 OERTLI Isolierung Sammler für GMR 5000 größer 350 kW, HC 215**
OERTLI Isolierung Sammler
für GMR 5000 größer 350 kW
Kolli HC 215

Bestell-Nr.: 111067
Menge: 1,000 Stck

**1.1.15.2 OERTLI Isolierung für Verteilerbalken GMR 5000 ( bei RG nur f. vordere Kessel)**
OERTLI Isolierung für Verteilerbalken
für GMR 5000
(bei RG nur für die Anzahl der vorderen
Kessel erforderlich )

Bestell-Nr.:  111069
Menge: 1,000 Stck

**1.1.15.3 OERTLI Isolierung für Bogen 90 Grd für GMR 5000**
OERTLI Isolierung für Bogen 90 Grd
für GMR 5000
Kolli HC 216

Bestell-Nr.: 111167
Menge: 1,000 Stck

**1.1.15.4 OERTLI Gasfilter 50 mm GMR 5000, HC 207**
OERTLI Gasfilter  DN 50
für GMR 5000 Kaskade
Kolli HC 207

Bestell.-Nr.  111779
Menge: 1,000 Stck

**1.1.15.5 OERTLI Gasfilter 65 mm für GMR 5000, HC 208**
OERTLI Gasfilter DN 65
für GMR 5000 Kaskade

Bestell-Nr.  111780
Menge: 1,000 Stck

**1.1.15.6 OERTLI Bogen 65 mm für GMR 5000, HC 209**
OERTLI Bogen 90 Grd
DN 65 für GMR 5000 Kaskadenanlagen
Kolli HC 209

Bestell-Nr. 111788
Menge: 1,000 Stck

**1.1.15.7 OERTLI Bogen 100 mm für GMR 5000, HC 210**
OERTLI Bogen 90 Grd
DN 100 für GMR 5000 Kaskadenanlagen
Kolli HC 210

Bestell.-Nr. 111790
Menge: 1,000 Stck

**1.1.15.8 OERTLI Verlängerungsrohr für Gasfilter 50 mm für GMR 5000, HC 211**
OERTLI Gasfilter-Verlängerungsrohr DN 50

für GMR 5000 Kaskade
Kolli HC 211

Bestell-Nr.  111805
Menge: 1,000 Stck

**1.1.15.9 OERTLI Verlängerungsrohr für Gasfilter 65 mm für GMR 5000, HC 212**
OERTLI Gasfilter-Verlängerungsrohr DN 65

für GMR 5000 Kaskade
Kolli HC 212

Bestell.-Nr.  111806
Menge: 1,000 Stck

**1.1.15.10 OERTLI Fuß höhenverstellbar für Kaskadengestell GMR 5000, HC 219**
OERTLI Stellfuß
für GMR 5000 Kaskade
( 1 Stück )
Kolli HC 219

Bestell.-Nr. 111807
Menge: 1,000 Stck

**1.1.15.11 OERTLI Anschluss-Flansche DN 65 für GMR 5000 Kaskade**
OERTLI Anschlussflansch Wasser DN 65
für GMR 5000 Kaskade
Kolli: HC 217

Bestell-Nr.:  112632
Menge: 1,000 Stck

**1.1.15.12 OERTLI Anschlussflansche DN 100 für GMR 5000, HC 218**
OERTLI Anschlussflansch Wasser DN 100
für GMR 5000 Kaskade
Kolli: HC 218

Bestell-Nr.:  112633
Menge: 1,000 Stck

**1.1.15.13 OERTLI Isolierung Sammler für GMR 5000 kleiner 350 kW, HC 224**
OERTLI Isolierung Sammler
für GMR 5000 kleiner 350 kW
Kolli HC 224

Bestell-Nr.: 115269
Menge: 1,000 Stck

**1.1.15.14 OERTLI Gabelschlüssel SW 34 Montagehilfe für GMR 1024 Condens**
Gabelschlüssel SW 34
Montagehilfe für alle
GMR 1024 Condens

Bestell-Nr.: 115307
Menge: 1,000 Stck

**1.1.15.15 OERTLI Wandabstandsrahmen für GMR 1024 und Combi (nicht CS)**
OERTLI Wandabstandsrahmen
für GMR 1024 und Combi,
nicht für CS, zur Montage der
Anschlussrohre nach oben
Kolli: HG 75

Bestell-Nr.: 117422
Menge: 1,000 Stck

**1.1.15.16 OERTLI Abdeckblende unten für GMR 1024 CS Condens**
OERTLI Abdeckblende unten
für GMR 1024 CS Condens
zum Abdecken der Geräteanschlüsse
unten am Gerät
Kolli: HG 76

Bestell-Nr.: 117433
Menge: 1,000 Stck

**1.1.15.17 OERTLI Isolierung vorn Kessel-Anschlussgruppe GMR 5000 HC 252**
OERTLI Isolierung vorn
für Kessel-Anschlussgruppe GMR 5000
Kolli HC 252

Bestell-Nr.: 122441
Menge: 1,000 Stck

**1.1.15.18 OERTLI Isolierung hinten Kessel-Anschlussgruppe GMR 5000 HC 243**
OERTLI Isolierung hinten
für Kessel-Anschlussgruppe GMR 5000
Kolli HC 243

Bestell-Nr.: 123182
Menge: 1,000 Stck

**1.1.15.19 OERTLI Verteilbalken mit hydr. Abgleich HydroFixx für 2 Kreise**
OERTLI Verteilbalken BW-HydroFixx
kpl. mit Isolierung und Wandkonsolen
für 2 Heizkreise, Verteilerbalken
mit integriertem hydraulischen Abgleich,
geeignet für Brennwertsysteme bis 50 KW.
Verwendbar anstelle einer hydraulischen
Weiche,  Kesselkreispumpe erforderlich
(Durchsatz bis 3,5 m3/h)
zur Aufnahme v. 2 OERTLI-Rohleder-
Pumpenbaugruppen
Anschlüsse zu den Pumpenbaugruppen mit
Schweißbördel und Überwurfmutter 1 1/2"
flachdichtend im unteren Bereich
Primäranschlüsse 1 1/2" AG
in flachdichtender Ausführung
einschl. 2 Messmuffen zur Aufnahme v.
erforderlichen Fühlern
Rasterabstand: 125 mm

Bestell-Nr.: 191099
Menge: 1,000 Stck

**1.1.15.20 OERTLI Verteilbalken mit hydr. Abgleich HydroFixx für 3 Kreise**
OERTLI Verteilbalken BW-HydroFixx
kpl. mit Isolierung und Wandkonsolen
für 3 Heizkreise, Verteilerbalken
mit integriertem hydraulischen Abgleich,
geeignet für Brennwertsysteme bis 50 KW.
Verwendbar anstelle einer hydraulischen
Weiche,  Kesselkreispumpe erforderlich
(Durchsatz bis 3,5 m3/h)
zur Aufnahme v. 3 OERTLI-Rohleder-
Pumpenbaugruppen
Anschlüsse zu den Pumpenbaugruppen mit
Schweißbördel und Überwurfmutter 1 1/2"
flachdichtend im unteren Bereich
Primäranschlüsse 1 1/2" AG
in flachdichtender Ausführung
einschl. 2 Messmuffen zur Aufnahme v.
erforderlichen Fühlern
Rasterabstand: 125 mm

Bestell-Nr.  :  191102
Menge: 1,000 Stck

**1.1.15.21 OERTLI Hydraulik Kaskadensystem für Wandbefestig. LW.0120.3000, f. 3xGMR5045**
OERTLI Hydraulik Kaskadensystem  für
Wandbefestigung
LW.0120kW.3000
( ohne Isolierung )
bestehend aus hydraulischem Verteiler
Kesselanschluss-Sammler DN 65
Gasverteilerrohr DN 50
Kesselkreispumpen
Multifunktions-Rücklaufhahn,
Absperrventil, Rückschlagventil,
Sicherheitsventil 3 bar und
Anschluss für Ausdehnungsgefäß
Vorlaufhahn mir Absperrventil
Tauchhülse mit Vorlauffühler
Bus Verbindungskabel zwischen den
Kesseln
Wasser-Durchsatz 5,14 m3/h bei 20 K
Temp. Diff
Bausatz für 3 GMR 5045

Nomenklatur:
LW.0120kW.3000

Bestell-Nr.:  191326
Menge: 1,000 Stck

**1.1.15.22 OERTLI Hydraulik Kaskadensystem für Wandbefestigung LW.0183.0300 f.3xGMR5065**
OERTLI Hydraulik Kaskadensystem  für
Wandbefestigung
LW.0183kW.0300
( ohne Isolierung )
bestehend aus hydraulischem Verteiler
Kesselanschluss-Sammler DN 65
Gasverteilerrohr DN 50
Kesselkreispumpen
Multifunktions-Rücklaufhahn,
Absperrventil, Rückschlagventil,
Sicherheitsventil 3 bar und
Anschluss für Ausdehnungsgefäß
Vorlaufhahn mir Absperrventil
Tauchhülse mit Vorlauffühler
Bus Verbindungskabel zwischen den
Kesseln
Wasser-Durchsatz 7,84 m3/h bei 20 K
Temp. Diff
Bausatz für 3 GMR 5065

Nomenklatur:
LW.01833kW.0300

Bestell-Nr.:  191327
Menge: 1,000 Stck

**1.1.15.23 OERTLI Hydraulik Kaskadensystem für Wandbefestigung LW.0160.4000 f.4xGMR5045**
OERTLI Hydraulik Kaskadensystem  für
Wandbefestigung
LW.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
LW.0160kW.4000

Bestell-Nr.:  191328
Menge: 1,000 Stck

**1.1.15.24 OERTLI Hydraulik Kaskadensystem für Wandbefestigung LW.0244.0400,f.4xGMR5065**
OERTLI Hydraulik Kaskadensystem  für
Wandbefestigung
LW.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
LW.0244kW.0400

Bestell-Nr.:  191329
Menge: 1,000 Stck

**1.1.15.25 OERTLI Hydraulik Kaskadensystem für Bodenaufstell. LV.0120.3000, f.3xGMR5045**
OERTLI Hydraulik Kaskadensystem  für
Bodenaufstellung
LV.0120kW.3000
( ohne Isolierung )
bestehend aus hydraulischem Verteiler
Kesselanschluss-Sammler DN 65
Gasverteilerrohr DN 50
Kesselkreispumpen
Multifunktions-Rücklaufhahn,
Absperrventil, Rückschlagventil,
Sicherheitsventil 3 bar und
Anschluss für Ausdehnungsgefäß
Vorlaufhahn mir Absperrventil
Tauchhülse mit Vorlauffühler
Bus Verbindungskabel zwischen den
Kesseln
Wasser-Durchsatz 5,14 m3/h bei 20 K
Temp. Diff
Bausatz für  3 GMR 5045

Nomenklatur:
LV.0120kW.3000

Bestell-Nr.:  191330
Menge: 1,000 Stck

**1.1.15.26 OERTLI Hydraulik Kaskadensystem für Bodenaufstell. LV.0183.0300, f.3xGMR5065**
OERTLI Hydraulik Kaskadensystem  für
Bodenaufstellung
LV.0183kW.0300
( ohne Isolierung )
bestehend aus hydraulischem Verteiler
Kesselanschluss-Sammler DN 65
Gasverteilerrohr DN 50
Kesselkreispumpen
Multifunktions-Rücklaufhahn,
Absperrventil, Rückschlagventil,
Sicherheitsventil 3 bar und
Anschluss für Ausdehnungsgefäß
Vorlaufhahn mir Absperrventil
Tauchhülse mit Vorlauffühler
Bus Verbindungskabel zwischen den
Kesseln
Wasser-Durchsatz 7,84 m3/h bei 20 K
Temp. Diff
Bausatz für  3 GMR 5065

Nomenklatur:
LV.0183kW.0300

Bestell-Nr.:  191331
Menge: 1,000 Stck

##### 1.1.16 Zubehör für GMR

**1.1.16.1 OERTLI Alarm- und Steuermodul AM35 für Optimat GMR 4000 condens**
OERTLI  Alarm- und Steuermodul AM35
für Optimat GMR 4000 condens

Kolli GR 12

Bestell-Nr.:  0279592
Menge: 1,000 Stck

**1.1.16.2 OERTLI Hydraulik Kaskadensystem für Bodenaufstell. LV.0160.4000, f.4xGMR5045**
OERTLI Hydraulik Kaskadensystem  für
Bodenaufstellung
LV.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
LV.0160kW.4000

Bestell-Nr.:  191332
Menge: 1,000 Stck

**1.1.16.3 OERTLI Hydraulik Kaskadensystem für Bodenaufstell. LV.0244.0400, f.4xGMR5065**
OERTLI Hydraulik Kaskadensystem  für
Bodenaufstellung
LV.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
LV.0244kW.0400

Bestell-Nr.:  191333
Menge: 1,000 Stck

**1.1.16.4 OERTLI Hydraulik Kaskadensystem für Bodenaufst. Rücken an Rücken f.4xGMR5045**
OERTLI Hydraulik Kaskadensystem  für
Bodenaufstellung Rücken an Rücken
RG.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
RG.0160kW.4000

Bestell-Nr.:  191334
Menge: 1,000 Stck

**1.1.16.5 OERTLI Hydraulik Kaskadensystem für Bodenaufst. Rücken an Rücken f.4xGMR5065**
OERTLI Hydraulik Kaskadensystem  für
Bodenaufstellung Rücken an Rücken
RG.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
RG.0244kW.0400

Bestell-Nr.:  191335
Menge: 1,000 Stck

**1.1.16.6 OERTLI Kesselanschluss-Adapter für GMR 5065, konzentrisch, PPH/ES**
OERTLI  Kesselanschluss- Adapter
Reduzierung DN 100/150 auf DN 80/125
Nur für gerade Abgasführung bis max. 4m
Nur für GMR 5065 in Dachheizzentrale
geeignet.
Innenmontage, konzentrisch
PPH/Edelstahl
Prod. Ident.: CE 0036 CPD 9165 001

Bestell-Nr.:  191730
Menge: 1,000 Stck

**1.1.16.7 OERTLI Kesselanschluss-Adapter für GMR 5065, 5090 und 5115**
OERTLI Kesselanschluss- Adapter für
den Anschluss konzentrischer LIB
Abgasrohrsysteme DN 110/160 an
OPTIMAT GMR 5065, 5090 und 5115

Innenmontage, konzentrisch
PPH/Edelstahl
Prod. Ident.: CE 0036 CPD 9165 001

Bestell-Nr.:  191745
Menge: 1,000 Stck

**1.1.16.8 OERTLI Solares Anschlusset f. Combi Kessel 5, Schneidring, D= 15mm**
Hydraulisches Verbindungsset für Solar
Betrieb mit Brauchwassermischer
bei zusätzlich genutzter Solaranlage zur
Brauchwassererwärmung für
GMR 1024, 2025 und 3025 Combi Condens

Bestell-Nr.: 191866
Menge: 1,000 Set

**1.1.16.9 OERTLI Zuluft-T-Stück DN 110 / DN 160 für OPTIMAT GMR 5065-5115**
OERTLI Zuluft-T-Stück für C53x mit Zuluftstutzen in DN
110
Abgas DN 110 PPH / DN 160 Verbrennungsluft Außenrohr
Stahl weiß pulverbeschichtet
Abgasrohrsysteme an OPTIMAT GMR 5065-5115

Bestell-Nr.: 192239
Menge: 1,000 Stck

**1.1.16.10 OERTLI LIL-Kesselanschluss 100/150mm für GMR 5065, 5090, 5115**
OERTLI Kesselanschluss- Adapter für
den Anschluss konzentrischer LIB
Abgasrohrsysteme DN 110/160 an
OPTIMAT GMR 5065, 5090 und 5115

Innenmontage, konzentrisch
PPH/Stahl, weiß beschichtet
Prod. Ident.: CE 0036 CPD 9165 001

Bestell-Nr.:  192306
Menge: 1,000 Stck

**1.1.16.11 OERTLI Vormontagerahmen für GMR 2025 Combi Condens**
Vormontagerahmen mit Vorlauf und Rücklauf
Absperrung, nur Kaltwasserabsperrung,
Gaseckabsperrhahn, Manometer,
Fülleinrichtung, nur für den
GMR 2025 Combi Condens

Bestell-Nr.: 7600371
Menge: 1,000 Stck

**1.1.16.12 OERTLI Vormontagerahmen nur für den GMR 2025 Condens**
OERTLI Vormontagerahmen
mit Vorlauf und Rücklauf Absperrung, keine Absperrung
zum Speicher,
Gaseckabsperrhahn, Manometer,
Fülleinrichtung,
nur für den GMR 2025 Condens

Bestell-Nr.: 7600374
Menge: 1,000 Stck

**1.1.16.13 OERTLI Rohranschlusset auf Vaillant mit Montagerahmen u. TAS**
OERTLI Rohranschlussset Vaillant für
GMR 2025 und GMR 2025 Combi
Unterputz für Vormontagerahmen
7600374 und 7600371
Kupferrohre mit zwei Umlenkungen:
2 x Heizungsanschlüsse mit
  DN 20 AG (22mm),
2 x Speicherladung oder Trinkwasser mit
  DN 15 AG (15 mm),
1 x Gasanschluss mit Verschraubung
  15 mm auf DN 20 IG auf
  TAS mit DN 20 AG und DN 20 IG auf
  einen Doppelnippel mit DN 15 AG
  zur Unterputzkonsole.
Der Ablaufsammler S100238 muss wenn
gewünscht separat bestellt werden.

Bestell-Nr.: 7600411
Menge: 1,000 Stck

**1.1.16.14 OERTLI Rohranschlusset auf Junkers mit Montagerahmen u. TAS**
OERTLI Rohranschlussset Junkers für
GMR 2025 und GMR 2025 Combi
Aufputz für Vormontagerahmen
7600374 und 7600371
Kupferrohre mit einer Umlenkung:
2 x Heizungsanschlüsse mit
  DN 20 IG (22mm),
2 x Speicherladung oder Trinkwasser mit
  DN 15 IG (15 mm),
1 x Gasanschluss mit Verschraubung
  15 mm auf DN 20 IG auf
  TAS mit DN 20 AG und DN 20 IG.
Der Ablaufsammler S100238 muss wenn
gewünscht separat bestellt werden.

Bestell-Nr.: 7600412
Menge: 1,000 Stck

**1.1.16.15 OERTLI Speicher-Anschluss-Set für GMR 2000 mit Speicher OBU 130**
OERTLI Speicher-Anschluss-Set
für GMR 2025 Condens mit
Unterstellspeicher OBU 130
Kolli: HR 92

Bestell-Nr.: 7600413
Menge: 1,000 Stck

**1.1.16.16 OERTLI Rohranschlussset GMR 2000 Condens mit 90°-Bögen und TAS**
OERTLI Rohranschlussset GMR 2000 Condens für
Vormontagerahmen 7600374 und 7600371.
Kupferrohre mit 90° Bogen:
2 x Heizungsanschlüsse in 22 mm,
1 x Gas 15 mm und 2 x Speicherladung oder Trinkwasser
mit 15 mm. Gasanschluss mit Verschraubung 15 mm auf DN
20 IG und TAS mit DN 20 AG zur Verschraubung und DN 20
IG zur Verbindung in die Gasleitung.
Im Lieferumfang ist auch ein Ablaufsammler enthalten.

Bestell-Nr.: 7600628
Menge: 1,000 Stck

**1.1.16.17 OERTLI Rohranschlussset f. GMR 2000 Cond für Wandabstandsrahmen mit TAS**
OERTLI Rohranschlussset für Wandabstandsrahmen S103219
mit TAS für alle GMR 2000 Condens Kupferrohre und
verchromte Rohre, die gerade zur Wand gehen und dann
mit einem 90° Bogen nach oben: 2 x Heizungsanschlüsse
in 22 mm verchromt, 1 x Gas 15 mm verchromt und 2 x
Speicherladung oder Trinkwasser mit 15 mm Kupferrohr.
Gasanschluss mit Verschraubung 15 mm auf DN 20 IG zum
TAS. Anbindung an das System über der Oberkante des GMR
2000 Condens.

Bestell-Nr.: 7600819
Menge: 1,000 Stck

**1.1.16.18 OERTLI Abdeckblende für Anschlusset (Junkers/Vaillant), weiß**
OERTLI Abdeckblende in weiß
für GMR 2025 und GMR 2025 Combi
zur Abdeckung der Rohranschlüsse
von Anschlussset 7600411 und 7600412
Kolli: HR 73

Bestell-Nr.: 7601016
Menge: 1,000 Stck

**1.1.16.19 OERTLI Wartungssatz C nur für GMR 2025 Combi Condens**
OERTLI Wartungssatz C nur für den
Optimat GMR 2025 Combi
Inhalt: Durchflussbegrenzer auf
10 Liter/min mit drei flachen O-Ringen,
Brennerdichtung 207x82mm,
Dichtung 23,8x17,2mm für Gasarmatur.
Dichtungssatz für Abgasrohr und
Abgasanschluss am Kondensatbehälter,
Abdichtring Siphon, Zünd- und
Ionisationselektrode mit Dichtung.

Bestell-Nr.: 7602138
Menge: 1,000 Stck

**1.1.16.20 OERTLI Vormontagerahmen VL/RL-Absp. für GMR 2025 Condens HR105**
OERTLI Vormontagerahmen mit Vorlauf und Rücklauf
Absperrung, keine Absperrung zum Speicher,
Gaseckabsperrhahn mit TAS, Manometer, Fülleinrichtung,
mit Rohr-anschlussset 22 mm für Heizung, 15 mm für die
Speicherladung und DN 20 IG für Gas, nur für den GMR
2025 Condens
Kolli: HR 105

Bestell-Nr.: 7603782
Menge: 1,000 Stck

**1.1.16.21 OERTLI Vormontagerahmen VL/RL-Absp. für GMR2025 Combi Condens**
OERTLI Vormontagerahmen mit Vorlauf und Rücklauf
Absperrung,
nur Kaltwasserabsperrung,
Gaseckabsperrhahn mit TAS, Manometer,
Fülleinrichtung, mit Rohranschlussset
22 mm für Heizung, 15 mm für Kalt-
und Warmwasser, DN 20 IG für Gas,
nur für den GMR 2025 Combi Condens.
Kolli: HR 106

Bestell-Nr.: 7603922
Menge: 1,000 Stck

**1.1.16.22 OERTLI Ersatzteilkoffer für GMR 2000 Condens**
OERTLI Ersatzteilkoffer GMR 2000
mit Gas-/Lufteinheit in separatem Karton

Bestell-Nr.: 7606009
Menge: 1,000 Stck

**1.1.16.23 OERTLI Umrüstsatz Flüssiggas für GMR 5090 Condens**
OERTLI Umrüstsatz Flüssiggas
für GMR 5090 Condens

Bestell-Nr.: 7606393
Menge: 1,000 Stck

**1.1.16.24 OERTLI Hocheffizienzpumpe Grundfos UPML 25/95 - 130 mm**
Hocheffizienzpumpe nach ErP-Richtlinie,
Grundfos UPML 25/95 - 130,
130 mm lang für
GMR 4090 - 4115 und GSR 140 90-115

Bestell-Nr.: 7608382
Menge: 1,000 Stck

**1.1.16.25 OERTLI Hocheffizienzpumpe Grundfos UPML 25/105 - 130 mm**
Hocheffizienzpumpe nach ErP-Richtlinie,
Grundfos UPML 25/105 - 130,
130 mm lang für GMR 5090-5115.

Bestell-Nr.: 7608398
Menge: 1,000 Stck

**1.1.16.26 OERTLI Funk-Dialog Fernbedienung RS 200-3, für alle GMR 1000/2000**
OERTLI Funk-Dialog Fernbedienung
RS 200-3 Funk für alle GMR 1000
und GMR 2000 Gasbrennwertkessel
zum Ändern von Steuerbefehlen und
zur Fernkontrolle der Heizung vom
Wohnraum aus Temperatur- und
Betriebsartenverstellung Komfort-
Warmwasser Funktion,
Schaltzeitenprogramme.
Funk-Kesselmodul als Empfänger
im Lieferumfang enthalten
Kolli: AD 305

Bestell-Nr.: 7609764
Menge: 1,000 Stck

##### 1.1.17 Zubehör für GMR

**1.1.17.1 OERTLI Anschluss-Set Optimat 5045 - 5115**
OERTLI Anschluss - Set
für GMR 5045 - 5115 mit Vor-/
Rücklaufansperrhähnen 11/4" IG,
Sicherheitsventil, TAS - Gas -
Absperrhahn 1" (HC 140)

Bestell-Nr.: 100002311
Menge: 1,000 Stck

**1.1.17.2 OERTLI Pufferspeicherfühler AD 216 für GMR 4000 mit OETRONIC 3**
OERTLI Pufferspeicherfühler
für GMR 4000 mit OETRONIC 3
mit 5m Kabel für die Anlagen-
Kombination mit Pufferspeicher

Kolli AD 216

bestehend aus:
- Pufferspeicherfühler
- Brückenstecker
- Einbauanleitung

Bestell-Nr.: 100005130
Menge: 1,000 Stck

**1.1.17.3 OERTLI Wandabstandsrahmen zur Montage der Anschlussrohre nach oben, HG 19**
OERTLI Wandabstandsrahmen
für GMR 1024 und Combi,
nicht für CS, zur Montage der
Anschlussrohre nach oben
Kolli: HG 19

Bestell-Nr.: 100005628
Menge: 1,000 Stck

**1.1.17.4 OERTLI Abdeckblende unten für GMR 1024, 1024 Combi**
OERTLI Abdeckblende unten
für GMR 1024 und GMR 1024 Combi
zum Abdecken der Geräteanschlüsse
unten am Gerät
Kolli: HG 21

Bestell-Nr.: 100005630
Menge: 1,000 Stck

**1.1.17.5 OERTLI Abgas-Trennstück DN 80/125 80/125 auf 2x80, f. GMR 1000, 3000, GSCR**
OERTLI Abgas-Trennstück für alle
GMR 1000, GMR 3000 und
GSCR Condens.
Von DN 80 / 125 auf 2 x DN 80
Kolli: DY 868

Bestell-Nr.: 100005825
Menge: 1,000 Stck

**1.1.17.6 OERTLI Speicherladeset GMR 5000 o. GSR140, OBL/OBP 150-300, UPS15-50 130**
OERTLI Speicherladeset GMR 5000
bzw. GSR 140 Condens
mit OBL/OBP 150-300
mit Pumpe UPS 15-50 130,
Rückschlagklappe,
zwei Flexrohren, Übergängen
Kolli: EA 121

Bestell-Nr.: 100007827
Menge: 1,000 Stck

**1.1.17.7 OERTLI Speicherladeset GMR 1024 Condens mit OBU 130, HG 57**
OERTLI Speicher-Anschluss-Set
für GMR 1000 Condens mit
Unterstellspeicher OBU 130
Kolli: HG 57

Bestell-Nr.: 100011288
Menge: 1,000 Stck

**1.1.17.8 OERTLI Montageplatte für GMR 1024 incl. Rohrtrenner für Vormontage HG 58**
OERTLI Montageplatte für GMR 1024
Condens nur Heizungsleitungen
mit Wartungshähnen und
Rohrtrenner bei separater Lieferung
Kolli: HG 58

Bestell-Nr.: 100011289
Menge: 1,000 Stck

**1.1.17.9 OERTLI Montageplatte f. GMR1024 Combi**
OERTLI Montageplatte für GMR 1024
Combi Condens für Heizung- und
Trinkwasserleitungen
mit Wartungshähnen und
Rohrtrenner bei separater Lieferung
Kolli: HG 59

Bestell-Nr.: 100011290
Menge: 1,000 Stck

**1.1.17.10 OERTLI Rohrsatz f. Anschluss nach oben, HG 19 o 75 nötig**
OERTLI Rohrsatz zum Anschluss
nach oben für alle GMR 1024 Condens
Kolli HG 19 oder HG 75 sind
zwingend erforderlich !
Kolli: HG 64

Bestell-Nr.: 100011295
Menge: 1,000 Stck

**1.1.17.11 OERTLI Abgasklappe Rückstromsicherung, f. GMR 1024 Condens**
OERTLI Abgasklappe als
Rückstromsicherung für
Mehrfachbelegung und
Kaskade für alle
GMR 1024 Condens
mit bis zu 4 Geräten
übereinander.
Kolli: DY 884

Bestell-Nr.:  100011367
Menge: 1,000 Stck

**1.1.17.12 OERTLI Verbindungs-Set f. Anschluss von BS 60 an GMR 3000**
OERTLI Verbindungs-Set zum Anschluss
von Speicher BS 60 an den GMR 3000
Kolli: EA 138

Bestell-Nr.: 100013746
Menge: 1,000 Stck

**1.1.17.13 OERTLI Speicher BS 60 für GMR 3000, nebenhängend**
OERTLI Speicher BS 60
Brauchwasserrohrschlangenspeicher,
nebenhängend links oder rechts,
formschöne Außenverkleidung passend
zum Gasbrennwertkessel  GMR 3000.
Zum Anschluss an den GMR 3000 ist das
Zubehör (EA 138) nötig.
Hochwertige FCKW-freie PU-Hartschaum-
Isolierung, Aufhängeschiene,
Speicherfühler und Fremdstromanode
im Lieferumfang.
Betriebsbedingungen:
Maximale Betriebstemperatur: 90°C
für Heizungswasser und Trinkwasser
Maximaler Betriebsdruck:
- Warmwasserseitig (Behälter): 10 bar
- Heizungsseite (Rohrschlange): 3 bar
Technische Daten:
Typ : BS 60
Inhalt Rohrschlange: 3,5 Liter
Heizfläche: 0,70 m2
Wasserinhalt: 60 Liter
Leistungsaufnahme und maximale
Zapfleistung in 10 Minuten ist abhängig
von der Kesselleistung:
GMR 3015 max. 125 l/10 Minuten
GMR 3025 max. 145 l/10 Minuten
GMR 3035 max. 150 l/10 Minuten
(die Warmwasserleistung muss beim
GMR 3035 Condens auf 25 kW reduziert werden)
bei einer Warmwasseraustrittstemperatur von 40°C,
einer Kaltwassereintrittstemperatur von 10°C und
einer Kesseltemperatur von 80°C.
Dauer Zapfleistung bei einer Temperatur
Differenz von 35 Kelvin (Kesseltemperatur 80°C,
Kaltwassereintrittstemperatur 10°C,
Warmwasseraustrittstemperatur 45°C und
einer Speichertemperatur von 60°C):
15 kW  355 l/h
25 kW  485 l/h
35 kW  580 l/h
Alle Anschlüsse R 3/4" (DN 20) Außengewinde.
Versandgewicht: 50 kg
Kolli: EE 54

Bestell-Nr.: 100013755
Menge: 1,000 Stck

**1.1.17.14 OERTLI Ersatzteilkoffer für GMR 1000 Condens**
OERTLI Ersatzteilkoffer für GMR 1000

Bestell-Nr.: 200007170
Menge: 1,000 Stck

**1.1.17.15 OERTLI Ersatzteilkoffer GMR 4000 Condens**
OERTLI Ersatzteilkoffer GMR 4000

Bestell-Nr.: 200009060
Menge: 1,000 Stck

**1.1.17.16 OERTLI Ersatzteilkoffer GMR 3000 Condens**
OERTLI Ersatzteilkoffer nur GMR 3015 und 3025.

Bestell-Nr.: 200017681
Menge: 1,000 Stck

**1.1.17.17 OERTLI Dialog Fernbedienung RS200-3 für alle GMR 1000/2000, 2-Draht-Anschl.**
OERTLI Dialog Fernbedienung RS 200-3
für alle GMR 1000 und GMR 2000
Gasbrennwertkessel zum Ändern von
Steuerbefehlen und zur Fernkontrolle
der Heizung vom Wohnraum aus,
Temperatur- und
Betriebsartenverstellung Komfort-,
Warmwasser Funktion,
Schaltzeitenprogramme.
2-Draht Anschluss
Reine Raumregelung
auch ohne Außenfühler möglich
Kolli: AD 306

Bestell-Nr.: 7609765
Menge: 1,000 Stck

**1.1.17.18 OERTLI Flüssiggas-Umstellbausatz Umrüstsatz Optimat 4090 GSR 140-90**
OERTLI Flüssiggas-Umstellbausatz
für GMR 4090

Bestell-Nr.: 9959076
Menge: 1,000 Stck

**1.1.17.19 OERTLI Wartungssatz für GMR 4115**
OERTLI Wartungssatz GMR 4115

Bestell-Nr.: S100066
Menge: 1,000 Stck

**1.1.17.20 OERTLI Anschluss-Trennstück nur für Optimat GMR 5045 Condens**
OERTLI Anschluss-Trennstück
nur für Optimat GMR 5045 Condens
zum raumluftunabhängigen Betrieb
des Brennwertgerätes mittels
2 Rohren DN 80

Bestell-Nr.: S100250
Menge: 1,000 Stck

**1.1.17.21 OERTLI Reinigungsset Plattenwärmet. f. GMR 1024 Combi u. CS**
OERTLI Reinigungssatz
Plattenwärmetauscher für
GMR 1024 Combi und CS

Bestell-Nr.: S100269
Menge: 1,000 Stck

**1.1.17.22 OERTLI Abgastemperaturfühler für GMR 3000und GMR 5000**
OERTLI Abgastemperaturfühler bis 105°C
zum Nachrüsten für alle GMR 3000
außer GMR 3025 CS Condens
und alle GMR 5000 Condens
Kolli: HR 43

Bestell-Nr.: S100310
Menge: 1,000 Stck

**1.1.17.23 OERTLI Wartungssatz für GMR 4035-4090**
OERTLI Wartungssatz
für GMR 4035-4090

Bestell-Nr.: S100493
Menge: 1,000 Stck

**1.1.17.24 OERTLI Flüssiggas-Umrüstset für GMR 1000**
OERTLI Flüssiggas-Umrüstset
für alle GMR 1000 Condens
Drosselscheibe mit 5,3 mm Bohrung
Kolli: HG 44

Bestell-Nr.: S100525
Menge: 1,000 Stck

**1.1.17.25 OERTLI Abstandsrahmen für GMR 3000**
OERTLI Wandabstandsrahmen für GMR 3015,
GMR 3025, GMR 3025 Combi und GMR 3035,
ermöglicht die Montage der
Anschlussrohre (HR 41) hinter dem Kessel
nach oben
Kolli: HR 39

Bestell-Nr.: S100675
Menge: 1,000 Stck

**1.1.17.26 OERTLI Abdeckblende unten für GMR 3000, 3025, 3025 Combi, 3025 CS**
OERTLI Abdeckblende unten
für GMR 3015, GMR 3025,
GMR 3025 Combi und GMR 3035
zur Abdeckung der Rohranschlüsse
Kolli: HR 42

Bestell-Nr.: S100676
Menge: 1,000 Stck

##### 1.1.18 Zubehör für GMR

**1.1.18.1 OERTLI Abdeckplatte bei externer Pumpe f. GMR 3000**
OERTLI Abdeckplatte für GMR 3000
welche die kesselinterne Primärpumpe
als Distanzstück ersetzt.
Dieses ist erforderlich, sofern eine
externe Primärpumpe eingesetzt wird.

Bestell-Nr.: S100704
Menge: 1,000 Stck

**1.1.18.2 OERTLI Reinigungsset Plattenwärmetauscher f. GMR3025 Combi/CS**
Reinigungssatz Plattenwärmetauscher
für GMR 3025 CS und Combi
Kolli: HR 44

Bestell-Nr.: S100761
Menge: 1,000 Stck

**1.1.18.3 OERTLI Abgasanschluss 60/100 f. GMR 1000, 3000, GSCR, konzentrisch**
OERTLI Abgasanschluss konzentrisch
DN 60 / 100 mm für GMR 1000,
GMR 3000 und GSCR
Kolli: HR 49

Bestell-Nr.: S100765
Menge: 1,000 Stck

**1.1.18.4 OERTLI Reinigungsset f. Wärmetauscher f. GMR 3000, GSCR**
OERTLI Reinigungsset,
für Wärmetauscher GMR 3000
und GSCR mit Staubsauger-Aufsatzstück
und Bürste zum Reinigen des
Wärmetauschers
Kolli: HR 45

Bestell-Nr.: S100931
Menge: 1,000 Stck

**1.1.18.5 OERTLI Verrohrungssatz für GMR 3000 Abstandsrahmen, nur m. Rahm**
OERTLI Verrohrungssatz für alle
GMR 3000 Wandabstandsrahmen.
Ermöglicht, die Rohre hinter
dem Kessel nach oben zu ziehen.
Achtung: Montage nur in  Verbindung
mit Wandabstandsrahmen
(HR 39 und HR 51) möglich.
Kolli: HR 41

Bestell-Nr.: S100934
Menge: 1,000 Stck

**1.1.18.6 OERTLI Abdeckblende unten nur für GMR 3025 CS**
OERTLI Abdeckblende unten
nur für GMR 3025 CS zur
Abdeckung der Rohranschlüsse
Kolli: HR 52

Bestell-Nr.: S101205
Menge: 1,000 Stck

**1.1.18.7 OERTLI Abgasfühler bis 105 °C z.Nachrüsten, nur f. GMR 3025 CS Condens**
OERTLI Abgastemperaturfühler bis 105°C
zum Nachrüsten
nur für GMR 3025 CS Condens
Kolli: HR 53

Bestell-Nr.: S101232
Menge: 1,000 Stck

**1.1.18.8 OERTLI Wandabstandsrahmen HR50 f. GMR 3025 CS**
OERTLI  Wandabstandsrahmen
nur für GMR 3025 CS, ermöglicht
die Montage der Anschlussrohre
(HR 41) hinter dem Kessel nach oben
Kolli: HR 50

Bestell-Nr.: S101239
Menge: 1,000 Stck

**1.1.18.9 OERTLI Rücklaufhahn mit 2 Sicherheitsv. für GMR 5115 / GSR 140-115**
OERTLI Rücklaufhahn mit 2
Sicherheitsventilen 3/4"
für  GMR 5115 /  GSR 140-115

Bestell-Nr.: S101286
Menge: 1,000 Stck

**1.1.18.10 OERTLI Wartungssatz B für Optimat GMR 3015, 3025, GSCR 15, 25**
OERTLI Wartungssatz B nur für den Optimat GMR 3015,
3025, GSCR 15, 25
Inhalt: Brennerdichtung 212x84mm,
Dichtung 23,8x17,2mm für Gasarmatur,
O-Ring 18x2,8mm und Haarnadelfeder 18mm
für Vor- und Rücklaufschlauch,
Abdichtring Siphon, Zünd- und
Ionisationselektrode mit Dichtung.

Bestell-Nr.: S101341
Menge: 1,000 Stck

**1.1.18.11 OERTLI Wartungssatz C nur für GMR 3025 Combi Condens**
OERTLI Wartungssatz C nur für den
Optimat GMR 3025 Combi
Inhalt: Patrone 8,5 l/min ohne Hallsensor,
Abdichtung rund 83 mm mit Klappe 25 kW
Brennerdichtung 212x84mm,
Dichtung 23,8x17,2mm für Gasarmatur,
O-Ring 18x2,8mm und Haarnadelfeder 18mm
für Vor- und Rücklaufschlauch,
Abdichtring Siphon, Zünd- und
Ionisationselektrode mit Dichtung.

Bestell-Nr.: S101342
Menge: 1,000 Stck

**1.1.18.12 OERTLI Wartungssatz B nur für den Optimat GMR 3035, GSCR 35**
OERTLI Wartungssatz B
nur für den Optimat GMR 3035, GSCR 35
Inhalt: Brennerdichtung 298x99mm,
Dichtung 23,8x17,2mm für Gasarmatur,
O-Ring 18x2,8mm und Haarnadelfeder 18mm
für Vor- und Rücklaufschlauch,
Abdichtring Siphon, Zünd- und
Ionisationselektrode mit Dichtung.

Bestell-Nr.: S101453
Menge: 1,000 Stck

**1.1.18.13 OERTLI Steuerplatine SCU-X03 für GMR 3000 und GMR 5000**
OERTLI Interface für Wandmontage
SC-X03
für die Ansteuerung einer modulierenden
Pumpe (Grundfoss oder Wilo) mit
0-10V, 4-20mA oder PWM Signal.
Die Pumpenleistung moduliert in
Abhängigkeit der Kesselleistung
Geeignet für GMR 3000 und GMR 5000

Bestell-Nr.: S101477
Menge: 1,000 Stck

**1.1.18.14 OERTLI Hocheffizienzpumpe "A" UPM 25-70 f. GMR 5045-5065, L=130 mm**
Hocheffizienzpumpe der Klasse "A",
Grundfos UPM 25-70 130,
130 mm lang für GMR 5045-5065.

Bestell-Nr.: S101614
Menge: 1,000 Stck

**1.1.18.15 OERTLI Abgas-Trennstück 2xDN 100 für Optimat GMR 5065-5115 Condens**
OERTLI Anschluss-Trennstück
für Optimat GMR 5065-5115 Condens
zum raumluftunabhängigen Betrieb
des Brennwertgerätes mittels
2 Rohren DN 100

Bestell-Nr.: S101626
Menge: 1,000 Stck

**1.1.18.16 OERTLI Wartungssatz für GMR 5045-5115**
OERTLI Wartungssatz B
für GMR 5045-5115

Bestell-Nr.: S101674
Menge: 1,000 Stck

**1.1.18.17 OERTLI Platine für ext. 3-Wege-Ventil, für GMR 2025 Condens**
Platine zum Anschluss für ein externes
Drei Wege Umschaltventil oder für eine
externe Speicherladepumpe,
nur für GMR 2025 Condens
Kolli: HR 86

Bestell-Nr.: S101693
Menge: 1,000 Stck

**1.1.18.18 OERTLI Reinigungsset für Wärmetauscher GMR 2000**
OERTLI Reinigungsset,
für Wärmetauscher GMR 2000
mit Staubsauger-Aufsatzstück und
Bürste zum Reinigen des Wärmetauschers
Kolli: HR 81

Bestell-Nr.: S101707
Menge: 1,000 Stck

**1.1.18.19 OERTLI Reinigungsset PWT für GMR 2025 Combi**
OERTLI Reinigungssatz Plattenwärmetauscher
für GMR 2025 Combi, der ausgebaute
Wärmetauscher wird auf dem
Reinigungsset aufgeschraubt
Kolli: HR 82

Bestell-Nr.: S101708
Menge: 1,000 Stck

**1.1.18.20 OERTLI Wartungssatz B für Optimat GMR 2000**
OERTLI Wartungssatz B
für Optimat GMR 2000
Inhalt: Brennerdichtung 207x82mm,
Dichtung 23,8x17,2mm für Gasarmatur.
Dichtungssatz für Abgasrohr und
Abgasanschluss am Kondensatbehälter,
Abdichtring Siphon, Zünd- und
Ionisationselektrode mit Dichtung.

Bestell-Nr.: S102994
Menge: 1,000 Stck

**1.1.18.21 OERTLI Wandabstandsrahmen 40mm für alle GMR 2000 Condens**
OERTLI Wandabstandsrahmen für alle
GMR 2000 Condens, erzeugt 40 mm Wandabstand, der
passende Rohrsatz mit TAS hat die Artikelnummer
7600819.
Kolli: HR 79

Bestell-Nr.: S103219
Menge: 1,000 Stck

**1.1.18.22 OERTLI Abdeckblende unten, weiß für GMR 2025 und GMR 2025 Combi**
OERTLI Abdeckblende in Weiss
für GMR 2025 und GMR 2025 Combi
zur Abdeckung der Rohranschlüsse
nach unten von Anschlussset 7600628
Kolli: HR 72

Bestell-Nr.: S103361
Menge: 1,000 Stck

**1.1.18.23 OERTLI Reinigungsmesser L= 360 mm**
OERTLI Reinigungsmesser
für GSCR 15-35, GMR 2025, 3015-3035,
und GMR 5045-5065, GMR 2000
Länge = 360 mm
Kolli: HC 246

Bestell-Nr.: S52484
Menge: 1,000 Stck

**1.1.18.24 OERTLI Anschluss-Trennstück 2 x DN 80 für Optimat GMR 5045 condens**
OERTLI Anschluss-Trennstück
für Optimat GMR 5045 condens zum
raumluftunabhängigen Betrieb des
Brennwertgerätes mittels 2 Rohren DN 80

Bestell-Nr.: S54750
Menge: 1,000 Stck

**1.1.18.25 OERTLI Anschluss-Trennstück 2 x DN 110 für Optimat GMR 5065-5090 condens**
OERTLI Anschluss-Trennstück
für Optimat GMR 5065-5090 condens zum
raumluftunabhängigen Betrieb des
Brennwertgerätes mittels 2 Rohren DN 100

Bestell-Nr.: S54763
Menge: 1,000 Stck

**1.1.18.26 OERTLI Reinigungsbürste f. Wärmetauscher GMR 1000**
OERTLI Reinigungsbürste für
Wärmetauscher GMR 1000

Bestell-Nr.: S59580
Menge: 1,000 Stck

##### 1.1.19 Zubehör für GMR

**1.1.19.1 OERTLI Verbindungssatz GMR 2000 Combi an Trinkwasserspeicher**
OERTLI Verbindungssatz

zur Verbindung eines
GMR 2000 Combi mit einem
vorgewärmten Trinkwasserspeicher
die Geräteleistung wird aufgrund der
Eingangstemperatur und der
Durchflussmenge angepasst.

Anschlussplatine, Durchflusssensor,
Eingangs-Temperatursensor und
Durchflussmengenbegrenzung im
Set enthalten, Brauchwassermischer
wird separat benötigt.

für GMR 2025 Combi Condens

Bestell-Nr.: 7603940
Menge: 1,000 Stck

**1.1.19.2 OERTLI Außenfühler FM 46 für GVX 124 SUN Condens**
OERTLI Außenfühler FM 46
für alle GMR 2000 Condens
Kolli: FM 46

Bestell-Nr.: 85757741
Menge: 1,000 Stck

**1.1.19.3 OERTLI RECOM-Software f. GMR 1000, 3000, 5000, GSR 230**
OERTLI Recom Kommunikationsprogramm
Für GMR 1000, 2000, 3000, 5000, GSR 230,
GSR 330, GSCR OSCR und OTWH.
Service-Programm für den Fachbetrieb.
Das Recom Kommunikationsprogramm erlaubt
das Einlesen von Kessel-Parametern und
ihre Veränderung über einen direkt an
der PCU angeschlossenen PC.

Im Lieferumfang enthalten:
1x USB Stick mit Service-Software Recom
1x Interface 123956 mit USB Anschluss
  für den PC und Telefonstecker für den
  Anschluss an die PCU

Bestell-Nr.: S59582
Menge: 1,000 Stck

**1.1.19.4 OERTLI Wartungssatz für GMR 1024 Condens**
Wartungssatz für Optimat GMR 1000
Inhalt: Brennerdichtung,
Dichtung Gasarmatur und andere Dichtungen,
selbsttätiger Entlüfter und verschiedene Klammern,
O-Ring Dichtungen und verschiedene Muttern,
Zünd- und Ionisationselektrode mit Dichtung.

Bestell-Nr.: S62782
Menge: 1,000 Stck

##### 1.1.20 Zubehör Gasgebläsebrenner OES

**1.1.20.1 OERTLI Gasregelstrecke MB-VEF 415 S12 f. OES 440 GI/GIR, 10kg**
OERTLI Gasregelstrecke MB-VEF 415 S12
für Gebläsebrenner OES 440 GI/GIR
- Gas-Magnetventil
- Gasdruckwächter
- Anschlussmöglichkeit für Ventildichtheitskontrolle
- Anschlusspunkt Feuerraumgegendruck
- Anschlussgröße 2 Zoll
- Gewicht 10 kg

Bestell-Nr.: 100019541
Menge: 1,000 Stck

**1.1.20.2 OERTLI Gasregelstrecke DMV-VEF 420 S12 f. OES 440 GM/GI/GIR, 10kg, ggf. FRS 520**
OERTLI Gasregelstrecke MB-VEF 420 S12
Für Gebläsebrenner OES 440 GM/GI/GIR
- Gas-Magnetventil
- Gasdruckwächter
- Anschlussmöglichkeit für Ventildichtheitskontrolle
- Anschlusspunkt Feuerraumgegendruck
- Anschlussgrösse 2 Zoll
- Gewicht 10 kg

Bei Vordrücken über 55 mbar ist immer ein
Druckregler FRS 520 zu verwenden !!

Bestell-Nr.: 100019542
Menge: 1,000 Stck

**1.1.20.3 OERTLI Gasregelstrecke DMV-VEF 425 S12 f. OES 440 GM/GI/GIR, 15kg, ggf. FRS 520**
OERTLI Gasregelstrecke MB-VEF 425 S12
Für Gebläsebrenner OES 440 GM/GI/GIR
- Gas-Magnetventil
- Gasdruckwächter
- Anschlussmöglichkeit für Ventildichtheitskontrolle
- Anschlusspunkt Feuerraumgegendruck
- Anschlussgrösse 2 Zoll
- Gewicht 15 kg

Bei Vordrücken über 55 mbar ist immer ein
Druckregler FRS 520 zu verwenden !!

Bestell-Nr.: 100019543
Menge: 1,000 Stck

**1.1.20.4 OERTLI zusätzl. Schalldämmhaube für OES 440 Öl / Gas Dämpfung 20-25dB(A)**
OERTLI zusätzl. Schalldämmhaube
für OES 440 Öl / Gas
Dämpfung 6-11dB (A)
Bestell-Nr.: 106660
Menge: 1,000 Stck

**1.1.20.5 OERTLI Separater Luftansaugstutzen für Gebläsebrenner OES 150 L**
OERTLI  Separater Luftansaugstutzen für Gebläsebrenner OES 150 L

Bestell-Nr.: 107875
Menge: 1,000 Stck

**1.1.20.6 OERTLI Umbauset Flüssiggas für OES 151 GE mit 20-52 kW**
OERTLI  Umbauset Flüssiggas
für OES 151 GE mit 20-52 kW

Bestell-Nr.:  107954
Menge: 1,000 Stck

**1.1.20.7 OERTLI Umbauset Flüssiggas für OES 155 GE mit 38-79 kW**
OERTLI  Umbauset Flüssiggas
für OES 155 GE mit 38-79 kW

Bestell-Nr.:  107955
Menge: 1,000 Stck

**1.1.20.8 Satro-pen (Zur Abfrage des Störcodes des Steuergerätes)**
OERTLI Satro-Pen II
zur Abfrage des Störcodes aller
elektronischen Satronic-Steuergeräte

Bestell-Nr.:  130590
Menge: 1,000 Stck

**1.1.20.9 OERTLI Manometer 0 - 60 mbar für Gasgebläsebrenner OES 440**
OERTLI Manometer 0 - 60 mbar
für Gasgebläsebrenner OES 440

Bestell-Nr.: 800539
Menge: 1,000 Stck

##### 1.1.21 Zubehör Gasheizkessel

**1.1.21.1 OERTLI Alarm- und Steuermodul AM35 GMR4000, GSR140 35-90, GSR 230 condens**
OERTLI  Alarm- und Steuermodul AM35
für Optimat GMR 4000, GSR 140 35-90
condens und GSR 230 condens
Kolli GR 12

Bestell-Nr.: 100003347
Menge: 1,000 Stck

**1.1.21.2 OERTLI Ventilüberwachungssystem VPS 504 (passend zu allen MB-Gasstraßen)**
OERTLI Ventilüberwachungssystem VPS 504
(passend zu allen MB-Gasstraßen)

Bestell-Nr.:  104729
Menge: 1,000 Stck

**1.1.21.3 OERTLI Anschlußset für Gebläsebrenner bei einem Druck größer 30 mbar**
OERTLI Anschlußset für Gebläsebrenner
- bei einem Druck größer 30 mbar

Bestell-Nr.: 106522
Menge: 1,000 Stck

**1.1.21.4 OERTLI Fernentriegelung für Gebläsebrenner**
OERTLI Fernentriegelung
für Gebläsebrenner
Bestell-Nr.: 120555
Menge: 1,000 Stck

**1.1.21.5 OERTLI Sicherheits-Set für Gaskessel ORION II**
OERTLI Sicherheits-Set
für Gaskessel ORION II

bestehend aus:
- Anschlussrohr starr, isoliert
- Kleinverteiler mit Isolierung
- Manometer
- Sicherheitsventil 3 bar
- Schnellentlüfter

Bestell-Nr.: 122111
Menge: 1,000 Stck

**1.1.21.6 OERTLI Neutralisationsbox DU 15 mit Kondensathebepumpe**
OERTLI Neutralisationsbox DU 15
mit Kondensathebepumpe
für Anlagen grösser 350 kW

incl. Granulatfüllung

Bestell-Nr.: 129766
Menge: 1,000 Stck

**1.1.21.7 OERTLI Neutralisationsgranulat 10 Liter**
OERTLI  Neutralisationsgranulat
10 Liter
für alle gängigen Neutralisationsanlagen, die auf Granulatbasis
betrieben werden

Bestell-Nr.: 180566
Menge: 1,000 Stck

**1.1.21.8 OERTLI Umstellbausatz von Erdauf Flüssiggas für GSH 134 und GSH 164**
OERTLI Umstellbausatz von Erdauf Flüssiggas für GSH 134 und GSH 164

Bestell-Nr.: 190145
Menge: 1,000 Stck

**1.1.21.9 OERTLI Umstellbausatz von Erdauf Flüssiggas für GSH/GSW 204**
OERTLI Umstellbausatz von Erdauf Flüssiggas für GSH/GSW 204

Bestell-Nr.: 190146
Menge: 1,000 Stck

**1.1.21.10 OERTLI Kondensathebepumpe 5/4 für Optimat, 4,9 l/min, 4,3 m**
OERTLI Kondensathebepumpe 5/4
für Optimat

Fördermenge l/min : 4,9
Förderhöhe  m : 4,3

Bestell-Nr.  : 190366
Menge: 1,000 Stck

**1.1.21.11 OERTLI Temperaturmessumformer PT 100 für Gasübergabestationen, 4-20 mA**
OERTLI Temperaturmessumformer PT 100
für Gasübergabestationen, 4-20 mA

Bestell-Nr.: 191447
Menge: 1,000 Stck

**1.1.21.12 OERTLI Opentherm-Schnittstelle ZIF 250 f. GMR4000/GSR230 Condens u. PM 2972 OGZ**
OERTLI Opentherm-Schnittstelle ZIF 250
zum Einbau in GMR 4000 /GSR 230 Condens,
zur Ansteuerung durch OE tronic PM 2972
OGZ. Für jeden Kessel ist eine ZIF 250
notwendig. Je Regler können max. 8
ZIF250 angesteuert werden.

Im Lieferumfang enthalten :
- Kabelsatz ZLS 202+,ZLS 201
- Kabelsatz zu Stecker P11

Bestell-Nr.: 191510
Menge: 1,000 Stck

**1.1.21.13 OERTLI Netzteil für Schaltschrankeinbau Eingang 230 VAC, Ausgang 24 VDC, 1,6A**
OERTLI Netzteil für Schaltschrankeinbau
Eingang  230 VAC
Ausgang 24 VDC  1,6A
geglättet

Bestell-Nr.: 191567
Menge: 1,000 Stck

**1.1.21.14 OERTLI Minimalauswerter MV-min Eingang: 2x 4-20mA, Ausgang: 0-10V**
OERTLI Minimalauswerter  MV-min
Eingang:  2x 4-20mA
Ausgang:  0-10V
Versorgung: 24VDC

Bestell-Nr.:  191568
Menge: 1,000 Stck

**1.1.21.15 OERTLI Kondensathebepumpe SI 1802 2 l Vorratstank, 230 V, max. 500 l/h**
Kondensathebepumpe SI 82

Monoblockzentrifugalpumpe mit
2 Liter Auffangbehälter
Für Kondensate aus Gas Brennwertkesseln
Alarmkontakt stromlos geschlossen
(auf stromlos geöffnet umsteckbar)

Betriebsspannung 230V~ 50Hz
Leistungsaufnahme- 70 W - 0.67A
Betriebsart: Aussetzbetrieb 30% (3s/7s)
Maximale Fördermenge 500 l/h
Maximale Förderhöhe 5.0m
Maximaldruck 5.4 m (Fördermenge t=0)
Geräuschniveau 45dB(A) auf 1 m Abstand
Max. Kondensattemperatur 65°C (kurzzeitig 80°C)
pH-Wert pH>2.5 (Gas Brennwertkessel)
Alarmkontakt Öffner 4 A ohmsche Last,
250 V
Schutzart IP 20

Lieferumfang
- Pumpe mit integriertem 2 l Behälter
- integriertes Rückschlagventil
- Stromkabel 2 m mit Schukostecker
- Kabel für Alarmkontakt: 2-adrig, 1 m lang
  (Öffnerkontakt/auf Schließer umsteckbar)
- Installationskit: 2 Schrauben mit Dübeln
- 5 m transp. PVC-Schlauch, Ø 10 mm
- 3-stufiger Zulaufadapter Ø 24, 32,40 mm

Bestell-Nr.: 192265
Menge: 1,000 Stck

**1.1.21.16 OERTLI Hydraulische Weiche 160/80 bis 230 kW, Typ I DN 65 PN6**
OERTLI Hydraulische Weiche 160/80
Typ I DN 65 PN6

Vierkant-Profil St.37-2, Vier seitliche
Stutzen, 2"-Gewindestutzen zur
Entschlammung; 1/2"-Muffe für
Temperaturfühler; Standfuß mit
Bohrungen für Bodenbefestigung
Werkseitig druckgeprüft und grundiert
Durchsatz bis 10 m³/h
Anschlusswert:
- bis 115 KW (bei Delta T 10K)
- bis 230 KW (bei Delta T 20K)
Einsatzbereich: max. 110°C, max. 6 bar

Bestell- Nr.: 192511
Menge: 1,000 Stck

**1.1.21.17 OERTLI Isolierung für hydraulische Weiche 160/180**
OERTLI Isolierung
für hydraulische Weiche 160/180

Bestell-Nr.: 192514
Menge: 1,000 Stck

**1.1.21.18 OERTLI Hydraulische Weiche 200/120 bis 420 kW, Typ I DN 80 PN6**
OERTLI Hydraulische Weiche 200/120
Typ I DN 80 PN6

Vierkant-Profil St.37-2, Vier seitliche
Stutzen, 2"-Gewindestutzen zur
Entschlammung; 1/2"-Muffe für
Temperaturfühler; Standfuß mit
Bohrungen für Bodenbefestigung
Werkseitig druckgeprüft und grundiert
Durchsatz bis 18 m³/h
Leistung bei Delta T 20K bis 420 KW
Einsatzbereich: max. 110°C, max. 6 bar

Bestell- Nr.: 192513
Menge: 1,000 Stck

**1.1.21.19 OERTLI Isolierung Typ ALGR für hydraulische Weiche 200/120**
OERTLI Isolierung
für hydraulische Weiche 200/120,
Typ ALGR

bestehend aus zwei Halbschalen mit
Ausschnitten für alle Stutzen.
65 mm PUR-Schaum im Alu-Blechmantel
(Isolierstärke entspricht EnEV v. 01.10.09)

Bestell-Nr.: 192514
Menge: 1,000 Stck

**1.1.21.20 OERTLI Hydraulische Weiche 250/150 bis 630 kW, Typ I DN 100 PN6**
Hydraulische Weiche 250/150
Typ I DN 100 PN6

Vierkant-Profil St.37-2, Vier seitliche
Stutzen, 2"-Gewindestutzen zur
Entschlammung; 1/2"-Muffe für
Temperaturfühler; Standfuß mit
Bohrungen für Bodenbefestigung
Werkseitig druckgeprüft und grundiert
Durchsatz bis 27 m³/h
Anschlusswert:
- bis 315 KW (bei Delta T 10K)
- bis 630 KW (bei Delta T 20K)
Einsatzbereich: max. 110°C, max. 6 bar

Bestell- Nr.: 192515
Menge: 1,000 Stck

**1.1.21.21 OERTLI Isolierung Typ ALGR für hydraulische Weiche 250/150**
OERTLI  Isolierung Typ ALGR
für hydraulische Weiche 250/150,

bestehend aus zwei Halbschalen mit
Ausschnitten für alle Stutzen.
65 mm PUR-Schaum im Alu-Blechmantel
(Isolierstärke entspricht EnEV v. 01.10.09)

Bestell-Nr.: 192516
Menge: 1,000 Stck

**1.1.21.22 OERTLI Hydraulische Weiche 300/200 bis 1.000 kW, Typ I DN 125 PN6**
Hydraulische Weiche 300/200
Typ I DN 125 PN6

Vierkant-Profil St.37-2, Vier seitliche
Stutzen, 2"-Gewindestutzen zur
Entschlammung; 1/2"-Muffe für
Temperaturfühler; Standfuß mit
Bohrungen für Bodenbefestigung
Werkseitig druckgeprüft und grundiert
Durchsatz bis 43 m³/h
Anschlusswert:
- bis 500 KW (bei Delta T 10K)
- bis 1.000 KW (bei Delta T 20K)
Einsatzbereich: max. 110°C, max. 6 bar

Bestell- Nr.: 192517
Menge: 1,000 Stck

**1.1.21.23 OERTLI Isolierung Typ ALGR für hydraulische Weiche 300/200**
OERTLI Isolierung
für hydraulische Weiche 300/200
Typ ALGR

bestehend aus zwei Halbschalen mit
Ausschnitten für alle Stutzen.
65 mm PUR-Schaum im Alu-Blechmantel
(Isolierstärke entspricht EnEV v. 01.10.09)

Bestell-Nr.: 192518
Menge: 1,000 Stck

**1.1.21.24 OERTLI Hydraulische Weiche 400/200 bis 1.300 kW, Typ I DN 150 PN6**
OERTLI Hydraulische Weiche 400/200
Typ I DN 150 PN6

Vierkant-Profil St.37-2, Vier seitliche
Stutzen, 2"-Gewindestutzen zur
Entschlammung; 1/2"-Muffe für
Temperaturfühler; Standfuß mit
Bohrungen für Bodenbefestigung
Werkseitig druckgeprüft und grundiert
Durchsatz bis 57 m³/h
Anschlusswert:
- bis 650 KW (bei Delta T 10K)
- bis 1.300 KW (bei Delta T 20K)
Einsatzbereich: max. 110°C, max. 6 bar

Bestell- Nr.: 192519
Menge: 1,000 Stck

**1.1.21.25 OERTLI Zirkulationssatz für Speicher 100 HL mit GSCR JA 26-28**
Zirkulationssatz für den Speicher 100 HL
zur Verbindung mit dem
GSCR JA 26-28 Anschluss Set
Kolli: JA 114

Art. Nr.: 7624109
Menge: 1,000 Stck

**1.1.21.26 OERTLI Zirkulationssatz für 160 SL u. 220 SHL mit GSCR JA 26-28**
Zirkulationssatz für die Speicher 160 SL, 220 SHL
zur Verbindung mit dem
GSCR JA 26-28 Anschluss Set
Kolli: JA 116

Art. Nr.: 7626531
Menge: 1,000 Stck

##### 1.1.22 Zubehör Gasheizkessel

**1.1.22.1 OERTLI Hydraulikkaskade LW.0080.2000 Wandbefestigung, für Optimat 5000**
OERTLI Hydraulik Kaskadensystem  für
Wandbefestigung

bestehend aus:
hydraulischem Verteiler
Kesselanschluss-Sammler DN 65
Gasverteilerrohr DN 50
Kesselkreispumpen
Multifunktions-Rücklaufhahn,
Absperrventil, Rückschlagventil,
Sicherheitsventil 3 bar und
Anschluss für Ausdehnungsgefäß
Vorlaufhahn mir Absperrventil
Tauchhülse mit Vorlauffühler
Bus Verbindungskabel zwischen den
Kesseln
Wasser-Durchsatz 3,43 m3/h bei 20 K
Temp. Diff
Bausatz für 2 GMR 5045
Ohne Isolierung !
Nomenklatur: LW.0080.200

Bestell-Nr.:  100008510
Menge: 1,000 Stck

**1.1.22.2 OERTLI Hydraulikkaskade LW.0122.0200 Wandbefestigung, für Optimat 5000**
OERTLI Hydraulik Kaskadensystem  für
Wandbefestigung

bestehend aus:
hydraulischem Verteiler
Kesselanschluss-Sammler DN 65
Gasverteilerrohr DN 50
Kesselkreispumpen
hochwertige Blockisolierung
Multifunktions-Rücklaufhahn,
Absperrventil, Rückschlagventil,
Sicherheitsventil 3 bar und
Anschluss für Ausdehnungsgefäß
Vorlaufhahn mir Absperrventil
Tauchhülse mit Vorlauffühler
Bus Verbindungskabel zwischen den
Kesseln
Ohne Isolierung !
Bausatz für 2x GMR 5065

Nomenklatur: LW.0122.0200

Bestell-Nr.:  100008513
Menge: 1,000 Stck

**1.1.22.3 OERTLI Hydraulikkaskade LW.0214.0002 Wandbefestigung, für Optimat 5000**
OERTLI Hydraulik Kaskadensystem  für
Wandbefestigung
 LW.0168.0020 oder LW.0214.0002
( ohne Isolierung )
bestehend aus hydraulischem Verteiler
Kesselanschluss-Sammler DN 65
Gasverteilerrohr DN 50
Kesselkreispumpen
hochwertige Blockisolierung
Multifunktions-Rücklaufhahn,
Absperrventil, Rückschlagventil,
Sicherheitsventil 3 bar und
Anschluss für Ausdehnungsgefäß
Vorlaufhahn mir Absperrventil
Tauchhülse mit Vorlauffühler
Bus Verbindungskabel zwischen den
Kesseln 2 GMR 5115 oder 2 GMR 5090
Wasser-Durchsatz 9,2 m3/h bei 20 K
Termp.Diff.

Nomenklatur:
LW.0168.0020 oder LW.0214.0002

Bestell-Nr.:  100008517
Menge: 1,000 Stck

**1.1.22.4 OERTLI Hydraulikkaskade LW.0321.0003 Wandbefestigung, für Optimat 5000**
OERTLI Hydraulik Kaskadensystem  für
Wandbefestigung
LW.0252.0030 oder LW.0321.0003
( ohne Isolierung )
bestehend aus hydraulischem Verteiler
Kesselanschluss-Sammler DN 65
Gasverteilerrohr DN 50
Kesselkreispumpen
hochwertige Blockisolierung
Multifunktions-Rücklaufhahn,
Absperrventil, Rückschlagventil,
Sicherheitsventil 3 bar und
Anschluss für Ausdehnungsgefäß
Vorlaufhahn mir Absperrventil
Tauchhülse mit Vorlauffühler
Bus Verbindungskabel zwischen den
Kesseln
Wasser-Durchsatz 13,8 m3/h bei 20 K
Temp. Diff
Bausatz für 3 GMR 5115 oder
3 GMR 5090

Nomenklatur:
LW.0252.0030 oder LW.0321.0003

Bestell-Nr.:  100008522
Menge: 1,000 Stck

**1.1.22.5 OERTLI Hydraulikkaskade LW.0428.0004 Wandbefestigung, für Optimat 5000**
OERTLI Hydraulik Kaskadensystem  für
Wandbefestigung
LW.0336.0040 + LW.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115 oder
4 GMR 5090

Nomenklatur:
LW.0336.0040 oder LW.0428.0004

Bestell-Nr.:  100008527
Menge: 1,000 Stck

**1.1.22.6 OERTLI Hydraulikkaskade LV.0080.2000 Bodenaufstellung, für Optimat 5000**
OERTLI Hydraulik Kaskadensystem  für
Bodenaufstellung

bestehend aus:
hydraulischem Verteiler
Kesselanschluss-Sammler DN 65
Gasverteilerrohr DN 50
Kesselkreispumpen
Ohne  Blockisolierung
Multifunktions-Rücklaufhahn,
Absperrventil, Rückschlagventil,
Sicherheitsventil 3 bar und
Anschluss für Ausdehnungsgefäß
Vorlaufhahn mir Absperrventil
Tauchhülse mit Vorlauffühler
Bus Verbindungskabel zwischen den
Kesseln
Wasser-Durchsatz 3,43 m3/h bei 20 K
Temp. Diff
Bausatz für 2 GMR 5045
Nomenklatur: LV.0080.200

Bestell-Nr.:  100008528
Menge: 1,000 Stck

**1.1.22.7 OERTLI Hydraulikkaskade LV.0122.0200 Bodenaufstellung, für Optimat 5000**
OERTLI Hydraulik Kaskadensystem  für
Bodenaufstellung

bestehend aus:
hydraulischem Verteiler
Kesselanschluss-Sammler DN 65
Gasverteilerrohr DN 50
Kesselkreispumpen
Multifunktions-Rücklaufhahn,
Absperrventil, Rückschlagventil,
Sicherheitsventil 3 bar und
Anschluss für Ausdehnungsgefäß
Vorlaufhahn mir Absperrventil
Tauchhülse mit Vorlauffühler
Bus Verbindungskabel zwischen den
Kesseln
Ohne Isolierung
Bausatz für 2x GMR 5065

Nomenklatur: LV.0122.0200

Bestell-Nr.:  100008530
Menge: 1,000 Stck

**1.1.22.8 OERTLI Hydraulikkaskade LV.0214.0002 Bodenaufstellung, für Optimat 5000**
OERTLI Hydraulik Kaskadensystem  für
Bodenaufstellung
LV.0168.0020 oder LV.0214.0002
( ohne Isolierung )
bestehend aus hydraulischem Verteiler
Kesselanschluss-Sammler DN 65
Gasverteilerrohr DN 50
Kesselkreispumpen
hochwertige Blockisolierung
Multifunktions-Rücklaufhahn,
Absperrventil, Rückschlagventil,
Sicherheitsventil 3 bar und
Anschluss für Ausdehnungsgefäß
Vorlaufhahn mir Absperrventil
Tauchhülse mit Vorlauffühler
Bus Verbindungskabel zwischen den
Kesseln 2 GMR 5115 oder 2 GMR 5090
Wasser-Durchsatz 9,2 m3/h bei 20 K
Termp.Diff.

Nomenklatur:
LV.0168.0020 oder LV.0214.0002

Bestell-Nr.:  100008534
Menge: 1,000 Stck

**1.1.22.9 OERTLI Hydraulikkaskade LV.0321.0003 Bodenaufstellung, für Optimat 5000**
OERTLI Hydraulik Kaskadensystem  für
Bodenaufstellung
LV.0252.0030 oder LV.0321.0003
( ohne Isolierung )
bestehend aus hydraulischem Verteiler
Kesselanschluss-Sammler DN 65
Gasverteilerrohr DN 50
Kesselkreispumpen
hochwertige Blockisolierung
Multifunktions-Rücklaufhahn,
Absperrventil, Rückschlagventil,
Sicherheitsventil 3 bar und
Anschluss für Ausdehnungsgefäß
Vorlaufhahn mir Absperrventil
Tauchhülse mit Vorlauffühler
Bus Verbindungskabel zwischen den
Kesseln
Wasser-Durchsatz 13,8 m3/h bei 20 K
Temp. Diff
Bausatz für  3 GMR 5115
oder 3 GMR 5090

Nomenklatur:
LV.0252.0030 oder LV.0321.0003

Bestell-Nr.:  100008539
Menge: 1,000 Stck

**1.1.22.10 OERTLI Hydraulikkaskade LV.0428.0004 Bodenaufstellung, für Optimat 5000**
OERTLI Hydraulik Kaskadensystem  für
Bodenaufstellung
LV.0336.0040 oder LV.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115
oder 4 GMR 5090

Nomenklatur:
LV.0336.0040 oder LV.0428.0004

Bestell-Nr.:  100008594
Menge: 1,000 Stck

**1.1.22.11 OERTLI Hydraulikkaskade RG.0120.3000 Bodenaufstellung, für Optimat 5000**
OERTLI Hydraulik Kaskadensystem  für
Bodenaufstellung Rücken an Rücken
 ( ohne Isolierung )
bestehend aus hydraulischem Verteiler
Kesselanschluss-Sammler DN 65
Gasverteilerrohr DN 50
Kesselkreispumpen
hochwertige Blockisolierung
Multifunktion-Rücklaufhahn,
Absperrventil, Rückschlagventil,
Sicherheitsventil 3 bar und
Anschluss für Ausdehnungsgefäß
Vorlaufhahn mir Absperrventil
Tauchhülse mit Vorlauffühler
Bus Verbindungskabel zwischen den
Kesseln
Wasser-Durchsatz 5,1 m3/h bei 20 K
Temp. Diff
Bausatz für 3 GMR 5045

Nomenklatur: RG.0120.3000

Bestell-Nr.:  100008595
Menge: 1,000 Stck

**1.1.22.12 OERTLI Hydraulikkaskade RG.0183.0300 Bodenaufstellung, für Optimat 5000**
OERTLI Hydraulik Kaskadensystem  für
Bodenaufstellung Rücken an Rücken
 ( ohne Isolierung )
bestehend aus hydraulischem Verteiler
Kesselanschluss-Sammler DN 65
Gasverteilerrohr DN 50
Kesselkreispumpen
hochwertige Blockisolierung
Multifunktion-Rücklaufhahn,
Absperrventil, Rückschlagventil,
Sicherheitsventil 3 bar und
Anschluss für Ausdehnungsgefäß
Vorlaufhahn mir Absperrventil
Tauchhülse mit Vorlauffühler
Bus Verbindungskabel zwischen den
Kesseln
Wasser-Durchsatz  7,/8m3/h bei 20 K
Temp. Diff
3 GMR 5065

Nomenklatur: RG.0183.0300

Bestell-Nr.:  100008598
Menge: 1,000 Stck

**1.1.22.13 OERTLI Hydraulikkaskade RG.0321.0003 Bodenaufstellung, für Optimat 5000**
OERTLI Hydraulik Kaskadensystem  für
Bodenaufstellung Rücken an Rücken
RG.0252.0030 oder RG.0321.0003
( ohne Isolierung )
bestehend aus hydraulischem Verteiler
Kesselanschluss-Sammler DN 65
Gasverteilerrohr DN 50
Kesselkreispumpen
hochwertige Blockisolierung
Multifunktions-Rücklaufhahn,
Absperrventil, Rückschlagventil,
Sicherheitsventil 3 bar und
Anschluss für Ausdehnungsgefäß
Vorlaufhahn mir Absperrventil
Tauchhülse mit Vorlauffühler
Bus Verbindungskabel zwischen den
Kesseln
Wasser-Durchsatz  13,8m3/h bei 20 K
Temp. Diff
für 3 GMR 5115 oder 3 GMR 5090

Nomenklatur:
RG.0252.0030 oder RG.0321.0003

Bestell-Nr.:  100008604
Menge: 1,000 Stck

**1.1.22.14 OERTLI Hydraulikkaskade RG.0428.0004 Bodenaufstellung, für Optimat 5000**
OERTLI Hydraulik Kaskadensystem  für
Bodenaufstellung Rücken an Rücken
RG.0336.0040 oder RG.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115
oder 4 GMR 5090

Nomenklatur:
RG.0336.0040 oder RG.0428.0004

Bestell-Nr.:  100008609
Menge: 1,000 Stck

**1.1.22.15 OERTLI Flüssiggas Umstellsatz HE 38 für GMR 4115 und GSR 140-115 condens**
OERTLI Flüssiggas Umstellsatz
für GMR 4115 und GSR 140-115 condens
mit Gasdruckregler
Kolli HE 38

Bestell-Nr.: 100013072
Menge: 1,000 Stck

**1.1.22.16 OERTLI Abgastemperaturfühler HR 38 bis 105°C, f. GSCR 15-25-35 Condens**
OERTLI Abgastemperaturfühler bis 105°C
zum Nachrüsten für
GSCR 15-25-35 Condens
Kolli: HR 38

Bestell-Nr.: 100018163
Menge: 1,000 Stck

**1.1.22.17 OERTLI Temperaturmessumformer 2xPT 100 für Gasübergabestationen, 2 x 4-20 mA**
OERTLI Temperaturmessumformer 2xPT 100
für Gasübergabestationen, 2 x 4-20 mA

Bestell-Nr.: 1914471
Menge: 1,000 Stck

**1.1.22.18 OERTLI Isolierung Typ ALGR für hydraulische Weiche 400/200**
OERTLI Isolierung
für hydraulische Weiche 400/200
Typ ALGR

bestehend aus zwei Halbschalen mit
Ausschnitten für alle Stutzen.
65 mm PUR-Schaum im Alu-Blechmantel
(Isolierstärke entspricht EnEV v. 01.10.09)

Bestell-Nr.: 192520
Menge: 1,000 Stck

**1.1.22.19 OERTLI Ersatzteilkoffer als Ergänzung für GMR 3000 Koffer**
OERTLI Ersatzteilkoffer für GSCR, OEnoviaTower
Speicher, GMR 3035, GMR 3025 Combi, GMR 3025 CS als
Ergänzung für den  GMR 3000 Ersatzteilkoffer.

Bestell-Nr.: 200023147
Menge: 1,000 Stck

**1.1.22.20 OERTLI Umstellbausatz Flüssiggas f.GVR 140-25C, Optimat 2000 4-20/3025 LP**
OERTLI Umstellbausatz Flüssiggas
für Brennwertkessel GVR 140-25
Condens Kolli HC 32,
Optimat 2000 4-20, Optimat 3025 LP

Bestell-Nr.  :  287076
Menge: 1,000 Stck

**1.1.22.21 OERTLI Wartungssatz Optimat3000, GSR140/25, GVR140/15-25**
OERTLI Wartungssatz Optimat 3000, GSR 140 25-P,
GVR 140-15 und GVR 140-25 Condens
Inhalt: Silicondichtung Kondensatwanne,
Dichtung Brenner zu Wärmetauscher,
Dichtung Gasarmatur,
Zünd- und Ionisationselektrode mit Dichtung.

Bestell-Nr.: 295220
Menge: 1,000 Stck

**1.1.22.22 OERTLI Hocheffizienzpumpe Grundfos UPM(2) 25/70 - 130**
Hocheffizienzpumpe nach ErP-Richtlinie,
Grundfos UPM(2) 25/70 - 130,
130 mm lang für
GMR 4035 - 4065 und GSR 140 35-65

Bestell-Nr.: 7607369
Menge: 1,000 Stck

**1.1.22.23 OERTLI X-Schaltfeld GS / GV**
OERTLI Schaltfeld X
für Gaskessel GS / GV 140
mit Thermostaten, ohne
Aussentemperatursteuerung

Bestell-Nr.: 85197000
Menge: 1,000 Stck

**1.1.22.24 OERTLI Regelungsschaltfeld (R) für GS / GV (Gaskessel)**
OERTLI Regelungsschaltfeld ( R )
für GS / GV ( Gaskessel )

Bestell-Nr.: 85197001
Menge: 1,000 Stck

**1.1.22.25 OERTLI Vorlauftemperaturbegrenzer TM 11 Anlegethermostat zum Schutz von**
OERTLI Vorlauftemperaturbegrenzer TM 11
Anlegethermostat zum Schutz von
Fußbodenheizungen gegen Überhitzung.
Bestell-Nr.:  980397
Menge: 1,000 Stck

**1.1.22.26 OERTLI RECOM-Software für GMR 4000/GSR 210/GSR 230/300 Condens**
OERTLI Recom Kommunikationsprogramm
GMR 4000/GSR 210/GSR 230/300 Condens
Service-Programm für den Fachbetrieb.
Das Recom Kommunikationsprogramm erlaubt
das Einlesen von Kessel-Parametern und
ihre Veränderung über einen direkt an
den MCBA angeschlossenen PC.

Im Lieferumfang enthalten:
1x USB Stick mit Service-Software Recom
1x Interface GMI 1414 Rev.5 auf RS232
Anschluss
1x Flachbandkabel zum MCBA
1x RS232 Anschlusskabel 2x female 9pol

Bestell-Nr.: S58900
Menge: 1,000 Stck

##### 1.1.23 Zubehör Gasheizkessel

**1.1.23.1 OERTLI PRUEFSOCKEL UP 711 PASSEND ZU STEUERGERAET TF 801,802**
OERTLI Prüfsockel UP711
Passend zu Steuergerät TF 801/802

Bestell-Nr.:  076437
Menge: 1,000 Stck

**1.1.23.2 OERTLI Druckknopfhahn**
Druckkopfhahn

Bestell-Nr.: 084143
Menge: 1,000 Stck

**1.1.23.3 OERTLI SATROCOM PC Adapter incl. Kabel und Software**
OERTLI SATROCOM
PC Adapter
incl. Kabel und Software
zur Übertragung von Störungsdiagnosen
bei SATRONIC- Feuerungsautomaten
auf den PC

Bestell-Nr.: 130748
Menge: 1,000 Stck

**1.1.23.4 OERTLI SATROCOM Terminal (PALM III) incl. Kabel und Software**
OERTLI SATROCOM
TERMINAL ( PALM III )
incl. Kabel und Software
zur Übertragung von Störungsdiagnosen
bei SATRONIC- Feuerungsautomaten
auf den Palm- Organiser

Bestell-Nr.: 130861
Menge: 1,000 Stck

**1.1.23.5 Remeha Smart Service Tool für GMR/GSR,GSCR/OSCR**
Remeha Smart Service Tool für
GMR 1000, 2000, 3000, 5000, GSR 230,
GSR 330, GSCR und OSCR.
Service-Programm für den Fachbetrieb.
Das SmartService Tool erlaubt
das Einlesen von Kessel-Parametern und
ihre Veränderung über Wi-Fi mit einem
Android oder IOS Smartphone oder Tablet.
Im Lieferumfang enthalten:
1x kleiner Koffer
1x Wi-Fi Funkmodul mit Anschluss an USB-Kabel
  zum 230 Volt Stecker und LAN Anschluss
1x LAN Kabel für Funkmodul und Telefonstecker
  für den Anschluss an die PCU der oben
  aufgeführten Kessel

Bestell-Nr.: 7603387
Menge: 1,000 Stck

**1.1.23.6 OERTLI Anschlussverrohrung für GVCR mit Speicher 100HL/160SL/220SHL**
OERTLI Anschlussverrohrung mit Wartungshähnen
für die Vormontage nur am GVCR. Nur möglich bei den
Speichern 100 HL, 160 SL und 220 SHL, nicht einsetzbar
am L 160 SL. Systemtrenner zum Nachfüllen der
Heizungsanlage. Mit Kaltwasser Sicherheitsventil 7 Bar.
Kolli: JA 68

Bestell-Nr.: 7603547
Menge: 1,000 Stck

**1.1.23.7 OERTLI OEco Service Tool Service-Programm für den Fachbetrieb**
OERTLI OEco Service Tool für
GMR 1000, 2000, 3000, 5000, GSR 230,
GSR 330, GSCR und OSCR.
Service-Programm für den Fachbetrieb.
Das OEco Service Tool erlaubt
das Einlesen von Kessel-Parametern und
ihre Veränderung über Wi-Fi mit einem
Android oder IOS Smartphone oder Tablet.
Im Lieferumfang enthalten:
1x kleiner Koffer
1x Wi-Fi Funkmodul mit Anschluss an USB-Kabel
  zum 230 Volt Stecker und LAN Anschluss
1x LAN Kabel für Funkmodul und Telefonstecker
  für den Anschluss an die PCU der oben
  aufgeführten Kessel

Bestell-Nr.: 7640418
Menge: 1,000 Stck

#### 1.2 Heizkesselanlagen - Betrieb m. Heizöl

##### 1.2.1 Oel NT-Kessel OECOIL

**1.2.1.1 OERTLI NT-Kessel OEcOil FS 22 Gussglieder, ohne Brenner, 22,4 kW**
OEcOil FS 22
Gussglieder NT-Kessel ohne Brenner
ohne Regelung
Höhe  = 834 mm
Tiefe  = 806 mm
Breite  = 600 mm
Nennwärmeleistung:
Hi 80/60 °C  = 22,4 kW
Wasserinhalt  = 24,5 Liter
Abgastemperatur = <160 °C
Abgasanschluss  = 125 mm
Gewicht  = 175 kg

Bestell-Nr. :  7624147
Menge: 1,000 Stck

**1.2.1.2 OERTLI NT-Kessel OEcOil FSB 22 Gussglieder, mit Brenner, 22,4 kW**
OEcOil FSB 22
Gussglieder NT-Kessel mit Brenner
ohne Regelung
Höhe  = 834 mm
Tiefe  = 970 mm
Breite  = 600 mm
Nennwärmeleistung:
Hi 80/60 °C  = 22,4 kW
Wasserinhalt  = 24,5 Liter
Abgastemperatur = <160 °C
Abgasanschluss  = 125 mm
Gewicht  = 185 kg

Bestell-Nr. :  7624149
Menge: 1,000 Stck

**1.2.1.3 OERTLI NT-Kessel OEcOil FSB 29 Gussglieder, mit Brenner, 29,8 kW**
OEcOil FSB 29
Gussglieder NT-Kessel mit Brenner
ohne Regelung
Höhe  = 834 mm
Tiefe  = 1097 mm
Breite  = 600 mm
Nennwärmeleistung:
Hi 80/60 °C  = 29,8 kW
Wasserinhalt  = 30,0 Liter
Abgastemperatur = <160 °C
Abgasanschluss  = 125 mm
Gewicht  = 203 kg

Bestell-Nr. :  7624151
Menge: 1,000 Stck

**1.2.1.4 OERTLI NT-Kessel OEcOil FS 29 Gussglieder, ohne Brenner, 29,8 kW**
OEcOil FS 29
Gussglieder NT-Kessel ohne Brenner
ohne Regelung
Höhe  = 834 mm
Tiefe  = 933 mm
Breite  = 600 mm
Nennwärmeleistung:
Hi 80/60 °C  = 29,8 kW
Wasserinhalt  = 30,0 Liter
Abgastemperatur = <160 °C
Abgasanschluss  = 125 mm
Gewicht  = 202 kg

Bestell-Nr. :  7624152
Menge: 1,000 Stck

**1.2.1.5 OERTLI NT-Kessel OEcOil FSBR 22 Gussglieder mit Brenner, 22,4 kW**
OEcOil FSBR 22
Gussglieder NT-Kessel mit Brenner
mit Regelung R-Schaltfeld (MK2),
ohne Außenfühler (siehe Zubehör)
Höhe  = 834 mm
Tiefe  = 970 mm
Breite  = 600 mm
Nennwärmeleistung:
Hi 80/60 °C  = 22,4 kW
Wasserinhalt  = 24,5 Liter
Abgastemperatur = <160 °C
Abgasanschluss  = 125 mm
Gewicht  = 185 kg

Bestell-Nr. :  7633551
Menge: 1,000 Stck

**1.2.1.6 OERTLI NT-Kessel OEcOil FSBR 29 Gussglieder mit Brenner, 29,8 kW**
OEcOil FSBR 29
Gussglieder NT-Kessel mit Brenner
mit Regelung R-Schaltfeld (MK2),
ohne Außenfühler (siehe Zubehör)
Höhe  = 834 mm
Tiefe  = 1097 mm
Breite  = 600 mm
Nennwärmeleistung:
Hi 80/60 °C  = 29,8 kW
Wasserinhalt  = 30,0 Liter
Abgastemperatur = <160 °C
Abgasanschluss  = 125 mm
Gewicht  = 203 kg

Bestell-Nr. :  7633552
Menge: 1,000 Stck

**1.2.1.7 OECOIL OEL-NT-UNIT-Kessel FSBR.36 mit Brenner und Regelung OETROCOM 2**
OECOIL OEL-NT-UNIT-KESSEL FSBR.36
MIT BRENNER + REGELUNG OETROCOM 2,
OHNE AUSSENFÜHLER

Bestell-Nr. :  7633553
Menge: 1,000 Stck

**1.2.1.8 OECOIL OEL-NT-UNIT-KesselFSBR.46 mit Brenner und Regelung OETROCOM 2**
OECOIL OEL-NT-UNIT-KESSEL FSBR.46
MIT BRENNER + REGELUNG OETROCOM 2,
OHNE AUSSENFÜHLER

Bestell-Nr. :  7633554
Menge: 1,000 Stck

**1.2.1.9 OERTLI OECOIL OEL UNIT FVBR.22/EL 110SL mit Brenner und R-Schaltfeld**
OECOIL OEL UNIT FVBR.22 / EL 110SL
MIT BRENNER UND R-SCHALTFELD
OETROKOM 2 (MK2), OHNE AUßENFÜHLER,
MIT SPEICHER EL 110 SL,
MIT SPEICHERLADESET UND
SPEICHERLADEPUMPE

Bestell-Nr. :  7633555
Menge: 1,000 Stck

**1.2.1.10 OERTLI OECOIL OEL UNIT FVBR.22/EL 160SL mit Brenner und R-Schaltfeld**
OECOIL OEL UNIT FVBR.22 / EL 160SL
MIT BRENNER UND R-SCHALTFELD
OETROKOM 2 (MK2), OHNE AUßENFÜHLER,
MIT SPEICHER EL 160 SL,
MIT SPEICHERLADESET UND
SPEICHERLADEPUMPE

Bestell-Nr. :  7633557
Menge: 1,000 Stck

**1.2.1.11 OERTLI OECOIL OEL UNIT FVBR.29/EL 160SL mit Brenner und R-Schaltfeld**
OECOIL OEL UNIT FVBR.29 / EL 160SL
MIT BRENNER UND R-SCHALTFELD
OETROKOM 2 (MK2), OHNE AUßENFÜHLER,
MIT SPEICHER EL 160 SL,
MIT SPEICHERLADESET UND
SPEICHERLADEPUMPE

Bestell-Nr. :  7633561
Menge: 1,000 Stck

**1.2.1.12 OECOIL OEL NT Kessel FSR.22 22 ohne Brenner, mit Regelung OETROCOM 2**
OECOIL OEL NT KESSEL FSR.22  22 kW
OHNE BRENNER MIT REGELUNG OETROCOM 2,
OHNE AUßENFÜHLER

Bestell-Nr. :  7633627
Menge: 1,000 Stck

**1.2.1.13 OECOIL OEL NT Kessel FSR.29 ohne Brenner, mit Regelung OETROCOM 2**
OECOIL OEL NT KESSEL FSR.29
OHNE BRENNER, MIT REGELUNG OETROCOM 2,
OHNE AUßENFÜHLER

Bestell-Nr. :  7633628
Menge: 1,000 Stck

**1.2.1.14 OECOIL OEL-NT-Kessel FSR.36 ohne Brenner, mit Regelung OETROCOM 2**
OECOIL OEL-NT-KESSEL FSR.36
OHNE BRENNER MIT REGELUNG OETROCOM 2,
OHNE AUSSENFÜHLER

Bestell-Nr. :  7633629
Menge: 1,000 Stck

**1.2.1.15 OECOIL OEL-NT-Kessel FSR.46 ohne Brenner, mit Regelung OETROCOM 2**
OECOIL OEL-NT-KESSEL FSR.46
OHNE BRENNER MIT REGELUNG OETROCOM 2,
OHNE AUSSENFÜHLER

Bestell-Nr. :  7633630
Menge: 1,000 Stck

**1.2.1.16 OERTLI OECOIL OEL UNIT FSR.22 ohne Brenner mit R-Schaltfeld**
OECOIL OEL UNIT FSR.22  22 kW
OHNE BRENNER MIT R-SCHALTFELD
OETROKOM 2 (MK2), OHNE AUßENFÜHLER,
MIT SPEICHER EL 110 SL,
MIT SPEICHERLADESET UND
SPEICHERLADEPUMPE

Bestell-Nr. :  7633632
Menge: 1,000 Stck

**1.2.1.17 OERTLI OECOIL OEL UNIT FVR.22/EL 160SL ohne Brenner mit R-Schaltfeld**
OECOIL OEL UNIT FVR.22 / EL 160SL
OHNE BRENNER MIT R-SCHALTFELD
OETROKOM 2 (MK2), OHNE AUßENFÜHLER,
MIT SPEICHER EL 160 SL,
MIT SPEICHERLADESET UND
SPEICHERLADEPUMPE

Bestell-Nr. :  7633635
Menge: 1,000 Stck

**1.2.1.18 OERTLI OECOIL OEL UNIT FVR.29/EL 160SL ohne Brenner mit R-Schaltfeld**
OECOIL OEL UNIT FVR.29 / EL 160SL
OHNE BRENNER MIT R-SCHALTFELD
OETROKOM 2 (MK2), OHNE AUßENFÜHLER,
MIT SPEICHER EL 160 SL,
MIT SPEICHERLADESET UND
SPEICHERLADEPUMPE

Bestell-Nr. :  7633636
Menge: 1,000 Stck

##### 1.2.2 Öl-Brennwertgerät OBCR und Zubehör

**1.2.2.1 OERTLI OEnoviaTower Öl OBCR OSCR 18 LS, 220SHL**
OERTLI OEnoviaTower Öl
Kessel und Speicher nebenstehend
als OEnoviaTower Öl OBCR mit 220 SHL
bestehend aus:

Stand-Öl-Brennwertkessel OSCR 18 LS
aus Edelstahl mit schadstoffarmen
modulierendem Oertli Oelbrenner
Modulationsbereich von 60 bis 100%
(ausgestattet mit:
- einer modulierenden Heizungspumpe
  Energieeffizienzklasse A
- Sicherheitsventil 3 bar
- einem elektronischen Manometer
- automatischem Entlüfter
- einem Kondensat-Siphon
- einem Druckwächter
- OE-tronic 4-Schaltfeld
Kessel-Typenbezeichnung :  OSCR 18 LS
Nennwärmebelastung (Hi)  kW:  10-18 kW
Modulationsbereich:  %  60-100%
Normnutzungsgras  %  105,3%
Wasserinhalt  Liter:  47
NOx Emission  <mg/kwh  90
Heizöl.  Heizöl schwefelarm
  Heizöl mit 10%
Bioanteil
Restförderdruck  Pa:  30
Geräuschpegel in 1 m dB(A)  44-52
Abmessungen: H/B/T mm  1130/600/685
Anschluss HV/HR  G  1"
Speichervorlauf/Rücklauf  3/4"
Leergewicht: 117 kg

OEcaLoad 220 SHL Kolli ER 220
WW-Rohrschlangenspeicher
ausgestattet mit:
- Fremdstromanode
- Speicherfühler
- FCKW-freie HartschaumIsolierung
Technische Daten:
Typ: 220 SHL
Inhalt Rohrschlange: 8,4 Liter
Heizfläche: 1,25 m2
Wasserinhalt: 220 Liter
Leistungskennzahl NL : 1,7
Leistungsaufnahme und maximale
Zapfleistung in 10 Minuten sind abhängig
von der Kesselleistung:
OSCR 18  18 kW max. 210 l/10 Minuten
bei einer Warmwasseraustrittstemperatur von 40°C,
einer Kaltwassereintrittstemperatur von 10°C und
einer Kesseltemperatur von 80°C.
Dauer Zapfleistung bei einer Temperatur
Differenz von 35 Kelvin (Kesseltemperatur 80°C,
Kaltwassereintrittstemperatur 10°C,
Warmwasseraustrittstemperatur 45°C und
einer Speichertemperatur von 60°C):
OSCR 18 kW  440 l/h
Versandgewicht: 124 kg

Verbindungsleitung Kessel/Speicher
220 SHL untergestellt, Kolli MV 11
mit Speicherladepumpe, Rückschlagventil
Speicherabdeckblech

Solarausdehnungsgefäß mit
12 Liter Nennvolumen und
max. zulässigem Betriebsüberdruck
von 10 bar für OEcaLoad 220 SHL.
Kolli: ER 229

Bestell-Nr. 192335
Menge: 1,000 Stck

**1.2.2.2 OERTLI OEnoviaTower Öl OBCR OSCR 24 LS, 220SHL**
OERTLI OEnoviaTower Öl
Kessel und Speicher nebenstehend
als OEnoviaTower Öl OBCR mit 220 SHL
bestehend aus:

Stand-Öl-Brennwertkessel OSCR 24 LS
aus Edelstahl mit schadstoffarmen
modulierendem Oertli Oelbrenner
Modulationsbereich von 60 bis 100%
(ausgestattet mit:
- einer modulierenden Heizungspumpe
  Energieeffizienzklasse A
- Sicherheitsventil 3 bar
- einem elektronischen Manometer
- automatischem Entlüfter
- einem Kondensat-Siphon
- einem Druckwächter
- OE-tronic 4-Schaltfeld
Kessel-Typenbezeichnung :  OSCR 24LS
Feuerungsleistung (Hi)  kW:  14-24 kW
Modulationsbereich:  %  60-100%
Normnutzungsgras  %  105,1%
Wasserinhalt  Liter:  47
NOx Emission  <mg/kwh  90
Heizöl.  Heizöl schwefelarm
  Heizöl mit 10%
Bioanteil
Restförderdruck  Pa:  50
Geräuschpegel in 1 m dB(A)  44-52
Abmessungen: H/B/T mm  1130/600/685
Anschluss HV/HR  G  1"
Speichervorlauf/Rücklauf  3/4"
Gewicht:  kg  117

OEcaLoad 220 SHL Kolli ER 220
WW-Rohrschlangenspeicher
ausgestattet mit:
- Fremdstromanode
- Speicherfühler
- FCKW-freie HartschaumIsolierung
Technische Daten:
Typ: 220 SHL
Inhalt Rohrschlange: 8,4 Liter
Heizfläche: 1,25 m2
Wasserinhalt: 220 Liter
Leistungskennzahl NL : 2,2
Leistungsaufnahme und maximale
Zapfleistung in 10 Minuten sind abhängig
von der Kesselleistung:
OSCR 24  24 kW max. 240 l/10 Minuten
bei einer Warmwasseraustrittstemperatur von 40°C,
einer Kaltwassereintrittstemperatur von 10°C und
einer Kesseltemperatur von 80°C.
Dauer Zapfleistung bei einer Temperatur
Differenz von 35 Kelvin (Kesseltemperatur 80°C,
Kaltwassereintrittstemperatur 10°C,
Warmwasseraustrittstemperatur 45°C und
einer Speichertemperatur von 60°C):
OSCR 24 kW  590 l/h
Versandgewicht: 124 kg

Verbindungsleitung Kessel/Speicher
220 SHL untergestellt, Kolli MV 11
mit Speicherladepumpe, Rückschlagventil
Speicherabdeckblech

Solarausdehnungsgefäß mit
12 Liter Nennvolumen und
max. zulässigem Betriebsüberdruck
von 10 bar für OEcaLoad 220 SHL.
Kolli: ER 229

Bestell-Nr. 192336
Menge: 1,000 Stck

**1.2.2.3 OERTLI Öl Brennwertkessel OBCR 18 LS Con Paket mit WW-Speicher 160 SL**
Öl Brennwertkessel OBCR 18 LS Condens mit
nebenstehendem WW-Speicher 160 SL

-Öl Brennwertkessel mit Edelstahl Monoblock für
schwefelarmes Heizöl.
-Großer Verbrennungsraum mit innovativer Wasserführung.
-Modulierender Low NOx Öl Gebläsebrenner mit
gleichbleibendem  Öl/Luftverhältnis für extrem
saubere Verbrennung über den gesamten
Modulationsbereich zwischen 50 und 100%.
-Serienmäßige witterungsgeführte Regelung OE-tronic 4
mit Außenfühler, zur  Ansteuerung von einem
ungemischten Heizkreis, einen gemischten  Heizkreis
sowie eines WW-Speicher.
-Hocheffizienz Energiespar Heizungsumwälzpumpe für
einen ungemischten  Heizkreis schon im Kessel
integriert.
-WW-Speicher  160 SL zur nebenstehende Aufstellung.
-Speicherverbindungsset inklusive Speicherladepumpe.
-Heizungsrücklauffilter TF1 zum Schutz des Edelstahl
Monoblock.
-Neutralisationsanlage RNA Komfort.

Zubehör:
-Abgassystem DN 80/125 für raumluftunabhängigen Betrieb
oder DN 80 für  raumluftabhängigen Betrieb.
-Integrierbarer Anschlusssatz für einen Mischerkreis
(MV 5).
-Vorlauffühler für Mischerkreis (AD 199).
-Kondensathebepumpe.

Paket Bestell-Nr.: 999192308
Menge: 1,000 Stck

**1.2.2.4 OERTLI Öl Brennwertkessel OBCR 24 mit nebenstehendem WW-Speicher 160 SL**
Öl Brennwertkessel OBCR 24 LS Condens mit
nebenstehendem WW-Speicher 160 SL

-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-WW-Speicher  160 SL zur nebenstehende Aufstellung.
-Speicherverbindungsset inklusive Speicherladepumpe.
-Heizungsrücklauffilter TF1 zum Schutz des Edelstahl
Monoblock.
-Neutralisationsanlage RNA Komfort.

Zubehör:
-Abgassystem DN 80/125 für raumluftunabhängigen Betrieb
oder DN 80 für  raumluftabhängigen Betrieb.
-Integrierbarer Anschlusssatz für einen Mischerkreis
(MV 5).
-Vorlauffühler für Mischerkreis (AD 199).
-Kondensathebepumpe.

Paket Bestell-Nr.: 999192309
Menge: 1,000 Stck

**1.2.2.5 OERTLI Öl Brennwertkessel OVCR 24 LS mit L100 SL**
Öl Brennwertkessel OVCR 24 LS Condens mit WW-Speicher L
160SL übereinander.

-Öl Brennwertkessel mit Edelstahl Monoblock für
schwefelarmes Heizöl.
-Großer Verbrennungsraum mit innovativer Wasserführung.
-Modulierender Low NOx Öl Gebläsebrenner mit
gleichbleibendem  Öl/Luftverhältnis für extrem
saubere Verbrennung über den gesamten
Modulationsbereich zwischen 50 und 100%.
-Serienmäßige witterungsgeführte Regelung OE-tronic 4
mit Außenfühler, zur
 Ansteuerung von einem ungemischten Heizkreis, einen
gemischten  Heizkreis sowie eines WW-Speichers.
-Hocheffizienz Energiespar Heizungsumwälzpumpe für
einen ungemischten  Heizkreis schon im Kessel
integriert.
-WW-Speicher L 160SL zur Aufstellung übereinander.
-Speicherverbindungsset inklusive Speicherladepumpe.
-Heizungsrücklauffilter TF1 zum Schutz des Edelstahl
Monoblock.
-Neutralisationsanlage RNA Komfort.

Zubehör:
-Abgassystem DN 80/125 für raumluftunabhängigen Betrieb
oder DN 80 für
 raumluftabhängigen Betrieb.
-Integrierbarer Anschlusssatz für einen Mischerkreis
(MV 5).
-Vorlauffühler für Mischerkreis (AD 199).
-Kondensathebepumpe.

Paket Bestell-Nr.: 999192311
Menge: 1,000 Stck

**1.2.2.6 OERTLI Öl Brennwertkessel OBCR 18 LS mit 220 SHL und Solar**
Öl Brennwertkessel OBCR 18 LS Condens mit
nebenstehendem
Solar WW-Speicher 220 SHL

-Öl Brennwertkessel mit Edelstahl Monoblock
Wärmetauscher für  schwefelarmes Heizöl.
-Großer Verbrennungsraum mit innovativer Wasserführung.
-Modulierender Low NOx Öl Gebläsebrenner mit
gleichbleibendem  Öl/Luftverhältnis für extrem saubere
Verbrennung über den gesamten  Modulationsbereich
zwischen 50 und 100%.
-Serienmäßige witterungsgeführte Regelung OE-tronic 4
mit Außenfühler, zur
 Ansteuerung von einem ungemischten Heizkreis, einen
gemischten  Heizkreis sowie eines WW-Speicher.
-Hocheffizienz Energiespar Heizungsumwälzpumpe für
einen ungemischten  Heizkreis schon im Kessel
integriert.
-Solar WW-Speicher 220 SHL zur nebenstehende
Aufstellung mit
 integrierter Brauchwasserthermostat. Schichtenspeicher
für 10 bar  Betriebsdruck, integrierte Solarregelung
die mit der Kesselregelung
 OE-tronic 4 kommuniziert, 12 l Solarausdehnungsgefäß,
Thermostatisches-Brauchwasserventil, Fremdstromanode
 für wirkungsvollen Korrosionsschutz, Solarpumpengruppe
mit  Plattenwärmetauscher, Glykolauffangbehälter.
-Speicherverbindungsset inklusive Speicherladepumpe.
-2 Hochleistungsflachkollektoren SUN D 230 komplett mit
Montagezubehör für
 Aufdachmontage.
-Solarflüssigkeit.
-Heizungsrücklauffilter TF1 zum Schutz des Edelstahl
Monoblock.
-Neutralisationsanlage RNA Komfort.

Besonderes Highlight: In Kombination mit dem
Solarspeicher 220 HL besteht eine Kommunikation
zwischen Solarregelung und Kesselregelung. Diese neue
Technik erlaubt eine Verzögerung des Kesselstarts in
dem Moment, in dem Solarenergie in den Speicher
eingebracht wird, womit die Solarausbeute maximiert
wird.

Zubehör:
-Abgassystem DN 80/125 für raumluftunabhängigen Betrieb
oder DN 80 für  raumluftabhängigen Betrieb.
-Integrierbarer Anschlusssatz für einen Mischerkreis
(MV 5).
-Solar-Verbindungsleitung DUO-Tubes, hochwertig
isoliert, mit integrierter  Fühlerleitung
-Vorlauffühler für Mischerkreis (AD 199).
-Kondensathebepumpe.

Paket Bestell-Nr.: 999192312
Menge: 1,000 Stck

**1.2.2.7 OERTLI Öl Brennwertkessel OBCR 24 LS mit 220 SHL und Solar**
Öl Brennwertkessel OBCR 24 LS Condens mit
nebenstehendem
Solar WW-Speicher 220 SHL

-Öl Brennwertkessel mit Edelstahl Monoblock
Wärmetauscher für  schwefelarmes Heizöl.
-Großer Verbrennungsraum mit innovativer Wasserführung.
-Modulierender Low NOx Öl Gebläsebrenner mit
gleichbleibendem  Öl/Luftverhältnis für extrem
saubere Verbrennung über den gesamten
Modulationsbereich zwischen 50 und 100%.
-Serienmäßige witterungsgeführte Regelung OE-tronic 4
mit Außenfühler, zur
 Ansteuerung von einem ungemischten Heizkreis, einen
gemischten  Heizkreis sowie eines WW-Speicher.
-Hocheffizienz Energiespar Heizungsumwälzpumpe für
einen ungemischten  Heizkreis schon im Kessel
integriert.
-Solar WW-Speicher 220 SHL zur nebenstehende
Aufstellung mit
 integrierter Brauchwasserthermostat. Schichtenspeicher
für 10 bar  Betriebsdruck, integrierte Solarregelung
die mit der Kesselregelung
 OE-tronic 4 kommuniziert, 12 l Solarausdehnungsgefäß,
 Thermostatisches-Brauchwasserventil, Fremdstromanode
 für wirkungsvollen Korrosionsschutz, Solarpumpengruppe
mit  Plattenwärmetauscher, Glykolauffangbehälter.
-Speicherverbindungsset inklusive Speicherladepumpe.
-2 Hochleistungsflachkollektoren SUN D 230 komplett mit
Montagezubehör für
 Aufdachmontage.
-Solarflüssigkeit.
-Heizungsrücklauffilter TF1 zum Schutz des Edelstahl
Monoblock.
-Neutralisationsanlage RNA Komfort.

Besonderes Highlight: In Kombination mit dem
Solarspeicher 220 HL besteht eine Kommunikation
zwischen Solarregelung und Kesselregelung. Diese neue
Technik erlaubt eine Verzögerung des Kesselstarts in
dem Moment, in dem Solarenergie in den Speicher
eingebracht wird, womit die Solarausbeute maximiert
wird.

Zubehör:
-Abgassystem DN 80/125 für raumluftunabhängigen Betrieb
oder DN 80 für  raumluftabhängigen Betrieb.
-Integrierbarer Anschlusssatz für einen Mischerkreis
(MV 5).
-Solar-Verbindungsleitung DUO-Tubes, hochwertig
isoliert, mit integrierter  Fühlerleitung.
-Vorlauffühler für Mischerkreis (AD 199).
-Kondensathebepumpe.

Paket Bestell-Nr.: 999192314
Menge: 1,000 Stck

##### 1.2.3 Öl-Brennwertkessel CURN/PURN

**1.2.3.1 OERTLI Öl-Brennwertkessel PURN 265 cond 40-50 kW, Guss, 2-stufiger Brenner**
OERTLI Öl-Brennwertkessel PURN 265 cond
von 40 bis 50 kW
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 8 Kolli
- 1 Kolli Gusskesselblock
- 1 Kolli Kesselverkleidung
- 1 Kolli Schaltfeld
- 1 Kolli Platine für 2-stuf. Brenner
- 1 Kolli Abgaswärmetauscher
- 1 Kolli Verkleidung für AWT
- 1 Kolli Ölgebläsebrenner OEN 265P

Technische Dokumente
Betriebsbedingungen:
- zul. Vorlauftemperatur : 100°C
- zul. Betriebsüberdruck : 3 bar
- Kesselthermostat von 30 bis 90°C
- Sicherheitstemperaturbegrenzer : 110°C

Technische Daten:
Nennwärmeleistung 80/60: 37,7-47,1 kW
Nennwärmeleistung 50/30: 40,0-50,0 kW
Nennwärmebelastung: 39,2-49,0 kW
Normnutzungsgrad 80/60 (1):  96,2 %
Normnutzungsgrad 50/30 (1): 102,1 %

Gesamttiefe: 1395 mm ohne Brenner
Gesamttiefe: 1734 mm mit Brenner
Breite: 520 mm
Höhe: 1065 mm
Abgasdurchmesser: DN 125

Bestell-Nr.: 100019188
Menge: 1,000 Stck

**1.2.3.2 OERTLI Öl-Brennwertkessel PURN 266 cond 50-67 kW, Guss, 2-stufiger Brenner**
OERTLI Öl-Brennwertkessel PURN 266 cond
von 50 bis 67 kW
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 8 Kolli
- 1 Kolli Gusskesselblock
- 1 Kolli Kesselverkleidung
- 1 Kolli Schaltfeld
- 1 Kolli Platine für 2-stuf. Brenner
- 1 Kolli Abgaswärmetauscher
- 1 Kolli Verkleidung für AWT
- 1 Kolli Ölgebläsebrenner OEN 266P

Technische Dokumente
Betriebsbedingungen:
- zul. Vorlauftemperatur : 100°C
- zul. Betriebsüberdruck : 3 bar
- Kesselthermostat von 30 bis 90°C
- Sicherheitstemperaturbegrenzer : 110°C

Technische Daten:
Nennwärmeleistung 80/60: 47,1-63,3 kW
Nennwärmeleistung 50/30: 50,0-67,0 kW
Nennwärmebelastung: 48,8-65,6 kW
Normnutzungsgrad 80/60 (1):  96,6 %
Normnutzungsgrad 50/30 (1): 102,5 %

Gesamttiefe: 1522 mm ohne Brenner
Gesamttiefe: 1921 mm mit Brenner
Breite: 520 mm
Höhe: 1065 mm
Abgasdurchmesser: DN 125

Bestell-Nr.: 100019189
Menge: 1,000 Stck

**1.2.3.3 OERTLI Öl-Brennwertkessel PURN 267 cond 67-85 kW, Guss, 2-stufiger Brenner**
OERTLI Öl-Brennwertkessel PURN 267 cond
von 67 bis 85 kW
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 8 Kolli
- 1 Kolli Gusskesselblock
- 1 Kolli Kesselverkleidung
- 1 Kolli Schaltfeld
- 1 Kolli Platine für 2-stuf. Brenner
- 1 Kolli Abgaswärmetauscher
- 1 Kolli Verkleidung für AWT
- 1 Kolli Ölgebläsebrenner OEN 266P

Technische Dokumente
Betriebsbedingungen:
- zul. Vorlauftemperatur : 100°C
- zul. Betriebsüberdruck : 3 bar
- Kesselthermostat von 30 bis 90°C
- Sicherheitstemperaturbegrenzer : 110°C

Technische Daten:
Nennwärmeleistung 80/60: 63,1-80,6 kW
Nennwärmeleistung 50/30: 67,0-85,0 kW
Nennwärmebelastung: 65,2-83,6 kW
Normnutzungsgrad 80/60 (1):  96,6 %
Normnutzungsgrad 50/30 (1): 102,5 %

Gesamttiefe: 1649 mm ohne Brenner
Gesamttiefe: 2068 mm mit Low NOx Brenner
Breite: 520 mm
Höhe: 1065 mm
Abgasdurchmesser: DN 125

Bestell-Nr.: 100019190
Menge: 1,000 Stck

**1.2.3.4 OERTLI Öl-Brennwertkessel PURN 265 cond 40 bis 50 kW, Guss, in losen Gliedern**
OERTLI Öl-Brennwertkessel PURN 265 cond
von 40 bis 50 kW Kessel in losen
Gliedern
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 9 Kolli
- 1 Kolli 1 Front, 1 Hinter-, 3
  Mittelglieder
- 1 Kolli Zubehörteile lose Glieder
- 1 Kolli Kesselverkleidung
- 1 Kolli Schaltfeld
- 1 Kolli Platine für 2-stuf. Brenner
- 1 Kolli Abgaswärmetauscher
- 1 Kolli Verkleidung für AWT
- 1 Kolli Ölgebläsebrenner OEN 265P

Technische Dokumente
Betriebsbedingungen:
- zul. Vorlauftemperatur : 100°C
- zul. Betriebsüberdruck : 3 bar
- Kesselthermostat von 30 bis 90°C
- Sicherheitstemperaturbegrenzer : 110°C

Technische Daten:
Nennwärmeleistung 80/60: 37,7-47,1 kW
Nennwärmeleistung 50/30: 40,0-50,0 kW
Nennwärmebelastung: 39,2-49,0 kW
Normnutzungsgrad 80/60 (1):  96,2 %
Normnutzungsgrad 50/30 (1): 102,1 %

Gesamttiefe: 1382 mm ohne Brenner
Gesamttiefe: 1734 mm mit Brenner
Breite: 520 mm
Höhe: 1065 mm
Abgasdurchmesser: DN 125

Bestell-Nr.: 100019361
Menge: 1,000 Stck

**1.2.3.5 OERTLI Öl-Brennwertkessel PURN 266 cond 50 bis 67 kW, in losen Gliedern, Guiss**
OERTLI Öl-Brennwertkessel PURN 266 cond
von 50 bis 67 kW Kessel in losen
Gliedern
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 9 Kolli
- 1 Kolli 4 Mittel-, 1 Front-, 1
  Hinterglied
- 1 Satz Ankerstangen
- 1 Satz Zubehörteile für lose Glieder
- 1 Kolli Kesselverkleidung
- 1 Kolli Schaltfeld
- 1 Kolli Platine für 2-stuf. Brenner
- 1 Kolli Abgaswärmetauscher
- 1 Kolli Verkleidung für AWT
- 1 Kolli Ölgebläsebrenner OEN 266P

Technische Dokumente
Betriebsbedingungen:
- zul. Vorlauftemperatur : 100°C
- zul. Betriebsüberdruck : 3 bar
- Kesselthermostat von 30 bis 90°C
- Sicherheitstemperaturbegrenzer : 110°C

Technische Daten:
Nennwärmeleistung 80/60: 47,1-63,3 kW
Nennwärmeleistung 50/30: 50,0-67,0 kW
Nennwärmebelastung: 48,8-65,6 kW
Normnutzungsgrad 80/60 (1):  96,6 %
Normnutzungsgrad 50/30 (1): 102,5 %

Gesamttiefe: 1509 mm ohne Brenner
Gesamttiefe: 1921 mm mit Brenner
Breite: 520 mm
Höhe: 1065 mm
Abgasdurchmesser: DN 125

Bestell-Nr.: 100019362
Menge: 1,000 Stck

**1.2.3.6 OERTLI Öl-Brennwertkessel PURN 267 cond 67 bis 85 kW, in losen Gliedern, Guss**
OERTLI Öl-Brennwertkessel PURN 267 cond
von 67 bis 85 kW, Kessel in losen
Gliedern
- Öl-Stand-Brennwertkessel bestehend aus
  einem Hauptkörper aus Gusseisen und
  einem nachgeschaltetem Keramik-Abgas-
  wärmetauscher,
- Hohe Energieausnutzung mit einem
  Normnutzungsgrad bis zu 102,8 %,
- Geeignet für Heizöl EL und
  schwefelarmes Heizöl,
- mit integriertem speziell
  schadstoffreduziertem 2-stufigem
  OECONOx( Öl-Brenner
- Einschubschaltfeld mit einer
  OE-tronic 3 Regelung ausgestattet
  Platine für 2-stufigen Brennerbetrieb
Die Abgastemperatur kann bestimmungsgemäß 120°C nicht übersteigen!
 Lieferumfang: 9 Kolli
- 1 Kolli 1 Front- 1 Hinter- 5
Mittelglieder
- 1 Kolli Zubehörteile 7 Glieder
- 1 Satz Ankerstangen
- 1 Kolli Kesselverkleidung
- 1 Kolli Schaltfeld
- 1 Kolli Platine für 2-stuf. Brenner
- 1 Kolli Abgaswärmetauscher
- 1 Kolli Verkleidung für AWT
- 1 Kolli Ölgebläsebrenner OEN 266P

Technische Dokumente
Betriebsbedingungen:
- zul. Vorlauftemperatur : 100°C
- zul. Betriebsüberdruck : 3 bar
- Kesselthermostat von 30 bis 90°C
- Sicherheitstemperaturbegrenzer : 110°C

Technische Daten:
Nennwärmeleistung 80/60: 63,1-80,6 kW
Nennwärmeleistung 50/30: 67,0-85,0 kW
Nennwärmebelastung: 65,2-83,6 kW
Normnutzungsgrad 80/60 (1):  96,6 %
Normnutzungsgrad 50/30 (1): 102,5 %

Gesamttiefe: 1636 mm ohne Brenner
Gesamttiefe: 2068 mm mit Low NOx Brenner
Breite: 520 mm
Höhe: 1065 mm
Abgasdurchmesser: DN 125

Bestell-Nr.: 100019363
Menge: 1,000 Stck

##### 1.2.4 Öl-Brennwertkessel OSCR und Zubehör

**1.2.4.1 OERTLI Ausdehnungsgefäß f. OSCR 18 und 24, mit Halterung**
OERTLI Ausdehnungsgefäß für
Ölbrennwertkessel OSCR 18 und 24
komplett mit Halterung zur Montage an
der Kesselrückwand.

Inhalt  :  18  Liter
Vordruck:  1,5 bar

Bestell-Nr.: 100016432
Menge: 1,000 Stck

**1.2.4.2 OERTLI Anschlusssatz f.OSCR 18-24-30 Con., f. ext. Mischerkr.**
OERTLI  Anschlusssatz für OSCR 18-24-30
Condens (ohne Mischer, ohne Pumpe)
zur Verrohrung innerhalb der
Geräteverkleidung für mehrere
gemischte externe Heizkreise
an einem Verteiler mit zwei oder
mehr gemischten Heizkreisen.
Die interne Verrohrung im OSCR
führt die Anschlüsse an die
Kesselrückwand.

Bestell-Nr.: 100016490
Menge: 1,000 Stck

**1.2.4.3 OERTLI Verbindungssatz Kessel/Speicher für OEcaFlow 160SL / OSCR nebeneinander**
OERTLI Verbindungssatz Kessel/Speicher
OSCR mit nebenstehendem Speicher
OEcaFlow 160 SL, komplett mit weiß
lackierter Blech Speicherabdeckung
als OEnoviaTower Öl/OSCR 160 SL.
Die interne Verrohrung ist im
Lieferumfang enthalten.
Kolli: MV 8

Bestell-Nr.: 100016492
Menge: 1,000 Stck

**1.2.4.4 OERTLI Abdeckung oben OSCR (MV9), Bogen 90°/DN 80**
OERTLI  Verschlußblech oben für
Abgasanschluss am Ölbrennwertkessel OSCR
wenn der Abgasanschluss am Kessel
hinten erfolgen soll. Inklusive Bogen
90°/DN 80

Bestell-Nr.: 100017720
Menge: 1,000 Stck

**1.2.4.5 OERTLI Thermostatisches Mischventil f. direkt angeschl. NT-Kreis bei OCSR**
OERTLI Thermostatisches Mischventil für
einen direkt angeschlossenen
Niedertemperatur kreis (Fußboden) beim
Ölbrennwertkessel OCSR

Bestell-Nr.: 100017736
Menge: 1,000 Stck

**1.2.4.6 OERTLI Verbindungssatz Kessel/Speicher für 220SHL / OSCR nebeneinander**
OERTLI Verbindungssatz Kessel/Speicher
OSCR mit nebenstehendem Speicher
OEcaLoad 220 SHL, komplett mit weiß
lackierter Blech Speicherabdeckung
als OEnoviaTower Öl OSCR 220 SHL.
Die interne Verrohrung ist im
Lieferumfang enthalten.
Kolli: MV 11

Bestell-Nr.: 100017738
Menge: 1,000 Stck

**1.2.4.7 OERTLI OEnovia Öl OSCR 18 LS (MV19), Öl-Brennwertkessel aus Edelstahl**
OEnoviaTower Oil Baureihe OSCR
Öl-Brennwertkessel aus Edelstahl,
großer Verbrennungsraum und innovative
Wasserführung
Modulierender Öl-Gebläsebrenner mit
gleichbleibendem Öl/Luftverhältnis für extrem
saubere Verbrennung über den gesamten
Modulationsbereich. Die längeren
Brennerlaufzeiten und geringere Feuerbelastung
sichern eine optimale Brennwertnutzung, und
reduzieren den ON/OFF Verschleiß.
Extrem leiser Betrieb. 44bis 52 dB(A)
Die patentierte Verbindung zwischen der
Ölpumpe und dem Hochleistungs-Boost-
System ermöglichen einen modulierenden
Brennerbetrieb zwischen 60 und 100%.
Serienmäßig integrierte witterungsgeführte
Regelung OE-tronic 4 mit automatischer
Sommer/Winter Umschaltung, Ansteuerung
von bis zu 3 Heizkreisen (1xdirekt und 2x
gemischt) und Warmwasservorrangschaltung.
(Vorlauffühler für den 1 gemischten Kreis und
Mischerplatine für 2. Kreis, und Speicherfühler
sind Zubehör) Individuelle Zeitprogramme für
alle Kreise,
5 Zeilen Display mit verständlichen Endkunden-
Informationen, einschl. Störanzeige. Das
Display ist je nach Aufstellungsart nach oben
oder unten schwenkbar.
Hocheffizienz Energiespar Heizungsumwälzpumpe
der Klasse "A" serienmäßig im Lieferumfang.
Für den 1. gemischten Heizkreis kann innerhalb der
Kesselverkleidung ein Bausatz Motormischer mit
Umwälzpumpe eingebaut werden.
Wahlweise ist raumluftabhängige oder raumluftunabhängige Betriebsweise möglich.
Zum Öl-Brennwerkessel passende Warmwasser-
Speicher als Schichtenladespeicher mit 100L oder
im Design passende nebenstehende Rohrschlangen
Speicher mit 160 l oder als Solarspeicher mit 220l
als Zubehör.

Kessel-Typenbezeichnung :  OSCR 18 LS
Nennwärmebelastung (Hi)  kW:  10-18 kW
Modulationsbereich:  %  60-100%
Normnutzungsgras  %  105,3%
Wasserinhalt  Liter:  47
NOx Emission  <mg/kwh  90
Heizöl.  Heizöl schwefelarm
  Heizöl mit 10%
Bioanteil
Restförderdruck  Pa:  30
Geräuschpegel in 1 m dB(A)  44-52
Abmessungen: H/B/T mm  1130/600/685
Anschluss HV/HR  G  1"
Speichervorlauf/Rücklauf  3/4"
Leergewicht: 117 kg

Bestell-Nr.:  100019265
Menge: 1,000 Stck

**1.2.4.8 OERTLI OEnovia Öl OSCR 24 LS (MV20), Öl-Brennwertkessel aus Edelstahl**
OEnoviaTower Oil Baureihe OSCR
Öl-Brennwertkessel aus Edelstahl,
großer Verbrennungsraum und innovative
Wasserführung
Modulierender Öl-Gebläsebrenner mit
gleichbleibendem Öl/Luftverhältnis für extrem
saubere Verbrennung über den gesamten
Modulationsbereich. Die längeren
Brennerlaufzeiten und geringere Feuerbelastung
sichern eine optimale Brennwertnutzung, und
reduzieren den ON/OFF Verschleiß.
Extrem leiser Betrieb. 44bis 52 dB(A)
Die patentierte Verbindung zwischen der
Ölpumpe und dem Hochleistungs-Boost-
System ermöglichen einen modulierenden
Brennerbetrieb zwischen 60 und 100%.
Serienmäßig integrierte witterungsgeführte
Regelung OE-tronic 4 mit automatischer
Sommer/Winter Umschaltung, Ansteuerung
von bis zu 3 Heizkreisen (1xdirekt und 2x
gemischt) und Warmwasservorrangschaltung.
(Vorlauffühler für den 1 gemischten Kreis und
Mischerplatine für 2. Kreis, und Speicherfühler
sind Zubehör) Individuelle Zeitprogramme für
alle Kreise,
5 Zeilen Display mit verständlichen Endkunden-
Informationen, einschl. Störanzeige. Das
Bedienfeld ist nach oben oder unten schwenkbar
Hocheffizienz Energiespar Heizungsumwälzpumpe
der Klasse "A" serienmäßig im Lieferumfang.
Für den 1. gemischten Heizkreis kann innerhalb der
Kesselverkleidung ein Bausatz Motormischer mit
Umwälzpumpe eingebaut werden.
Wahlweise ist raumluftabhängige oder raumluftunabhängige Betriebsweise möglich.
Zum Öl-Brennwerkessel passende Warmwasser-
Speicher als Schichtenladespeicher mit 100L oder
im Design passende nebenstehende Rohrschlangen
Speicher mit 160 l oder als Solarspeicher mit 220l
als Zubehör.

Kessel-Typenbezeichnung :  OSCR 24LS
Feuerungsleistung (Hi)  kW:  14-24 kW
Modulationsbereich:  %  60-100%
Normnutzungsgras  %  105,1%
Wasserinhalt  Liter:  47
NOx Emission  <mg/kwh  90
Heizöl.  Heizöl schwefelarm
  Heizöl mit 10%
Bioanteil
Restförderdruck  Pa:  50
Geräuschpegel in 1 m dB(A)  44-52
Abmessungen: H/B/T mm  1130/600/685
Anschluss HV/HR  G  1"
Speichervorlauf/Rücklauf  3/4"
Gewicht:  kg  117

Bestell-Nr.:  100019266
Menge: 1,000 Stck

**1.2.4.9 OERTLI OEnovia Öl OSCR 30 (MV21), Öl-Brennwertkessel aus Edelstahl**
OEnoviaTower Oil Baureihe OSCR
Öl-Brennwertkessel aus Edelstahl,
großer Verbrennungsraum und innovative
Wasserführung
Modulierender Öl-Gebläsebrenner mit
gleichbleibendem Öl/Luftverhältnis für extrem
saubere Verbrennung über den gesamten
Modulationsbereich. Die längeren
Brennerlaufzeiten und geringere Feuerbelastung
sichern eine optimale Brennwertnutzung, und
reduzieren den ON/OFF Verschleiß.
Extrem leiser Betrieb. 44bis 52 dB(A)
Die patentierte Verbindung zwischen der
Ölpumpe und dem Hochleistungs-Boost-
System ermöglichen einen modulierenden
Brennerbetrieb zwischen 60 und 100%.
Serienmäßig integrierte witterungsgeführte
Regelung OE-tronic 4 mit automatischer
Sommer/Winter Umschaltung, Ansteuerung
von bis zu 3 Heizkreisen (1xdirekt und 2x
gemischt) und Warmwasservorrangschaltung.
(Vorlauffühler für den 1 gemischten Kreis und
Mischerplatine für 2. Kreis, und Speicherfühler
sind Zubehör) Individuelle Zeitprogramme für
alle Kreise,
5 Zeilen Display mit verständlichen Endkunden-
Informationen, einschl. Störanzeige. Das
Bedienfeld ist nach oben oder unten Schwenkbar.
Hocheffizienz Energiespar Heizungsumwälzpumpe
der Klasse "A" serienmäßig im Lieferumfang.
Für den 1. gemischten Heizkreis kann innerhalb der
Kesselverkleidung ein Bausatz Motormischer mit
Umwälzpumpe eingebaut werden.
Wahlweise ist raumluftabhängige oder raumluftunabhängige Betriebsweise möglich.
Zum Öl-Brennwerkessel passende Warmwasser-
Speicher als Schichtenladespeicher mit 100L oder
im Design passende nebenstehende Rohrschlangen
Speicher mit 160 l oder als Solarspeicher mit 220l
als Zubehör.

Kessel-Typenbezeichnung :  OSCR 30 LS
Feuerungsleistung (Hi)  kW:  17-29 kW
Modulationsbereich:  %  60-100%
Normnutzungsgrad  %  105,%
Wasserinhalt  Liter:  58
NOx Emission  <mg/kwh  90
Heizöl.  Heizöl schwefelarm
  Heizöl mit 10%
Bioanteil
Restförderdruck  Pa:  70
Geräuschpegel in 1 m dB(A)  44-52
Abmessungen: H/B/T mm  1200/600/685
Anschluss HV/HR  G  1"
Speichervorlauf/Rücklauf  3/4"
Gewicht:  kg  135

Bestell-Nr.:  100019268
Menge: 1,000 Stck

**1.2.4.10 OERTLI Heizungsfilter Absperrvent. 3/4" TF 1, f. Kessel - 35kW**
OERTLI Hydrozyklon- und
Magnetleitungsfilter komplett mit
Absperrventilen 3/4", Type TF 1
Zuverlässige Entfernung von Magnetit und
Schlamm aus dem Heizungssystem,
zum Einbau in den Heizungs Rücklauf
für alle Kessel bis zu 35 kW,
je nach Anlagen Hydraulik.

Bestell-Nr.: 192212
Menge: 1,000 Stck

**1.2.4.11 OERTLI Wartungspaket Granulat für RNA Komfort**
OERTLI Wartungspaket zu
Neutralisationsanlage
RNA Komfort
-Granulat 2,6 kg
-Absorberfließ

Bestell-Nr.:  192261
Menge: 1,000 Stck

**1.2.4.12 OERTLI Wartungspaket (bis 500 kW) Neutralisationsanl. RNA Komfort XL**
OERTLI Wartungspaket zu
Neutralisationsanlage RNA Komfort XL
-Granulat 7,0 kg
-Absorberfließ

Bestell-Nr.:  192322
Menge: 1,000 Stck

**1.2.4.13 OERTLI Grundbausatz Kessel Schacht DN 80 f. OSCR condens**
OERTLI Verbindungsleitung Kessel-
Schacht für Öl-Brennwertkessel
OSCR condens
PPs DN 80 Kesselanschluss unten

bestehend aus:
- Revisionsstück gerade
- Rohrstück 500 mm
- Belüftungsblende
- 1 Tube Gleitmittel

Bestell-Nr.: 192373
Menge: 1,000 Stck

**1.2.4.14 OERTLI Ersatzteilkoffer für OSCR Öl Brennwertkessel**
OERTLI Ersatzteilkoffer
für OSCR Öl Brennwertkessel

Bestell-Nr.: 200023108
Menge: 1,000 Stck

**1.2.4.15 OERTLI Anschlusssatz f. Mischerkreis mit A-Pumpe (MV31)**
OERTLI Einbau Dreiwege Motor-Mischer
mit eigener A-Klasse Pumpe für
OSCR 18-24-30 Condens
zur Installation innerhalb der
Geräteverkleidung
inkl. Verrohrung und
el. Steckverbindungen für
einen gemischten Heizkreis.
Die interne Verrohrung im OSCR
führt die Anschlüsse an die Kesselrückwand.
Kolli: MV 31

Bestell-Nr.: 7608112
Menge: 1,000 Stck

**1.2.4.16 OERTLI Verbindungssatz Kessel/Speicher 160SL - OBCR mit A-Pumpe (MV32)**
OERTLI Verbindungssatz Kessel/Speicher
OSCR für nebenstehendem Speicher
OEcaFlow 160 SL, komplett mit weiß
lackierter Blech Speicherabdeckung.
Die interne Verrohrung  inkl. A-Klasse
Speicherladepumpe ist im Lieferumfang
enthalten.
Kolli: MV 32

Bestell-Nr.: 7608113
Menge: 1,000 Stck

**1.2.4.17 OERTLI Verrohrung f. ext. WW-Speicher mit A-Pumpe (MV33)**
OERTLI Verrohrung für externen
nebenstehenden Warmwasserspeicher
der nicht aus dem OEnoviaTower
Programm ist.
Die interne Verrohrung im OSCR
führt die Anschlüsse an die Kesselrückwand.
die A-Klasse Speicherladepumpe mit
Rückschlagventil gehört zum
Lieferumfang.

Bestell-Nr.: 7608114
Menge: 1,000 Stck

**1.2.4.18 OERTLI Verbindungssatz Kessel/Speicher 220SHL - OBCR mit A-Pumpe (MV35)**
OERTLI Verbindungssatz Kessel/Speicher
OSCR mit nebenstehendem Speicher
OEcaLoad 220 SHL, komplett mit weiß
lackierter Blech Speicherabdeckung.
Die interne Verrohrung inklusive der
A-Klasse Speicherladepumpe ist im
Lieferumfang enthalten.
Kolli: MV 35

Bestell-Nr.: 7611256
Menge: 1,000 Stck

**1.2.4.19 OERTLI Öl Brennwertkessel OSCR 18 LS mit Verrohrung für ext. WW-Speicher**
OERTLI Öl Brennwertkessel OSCR 18 LS Condens für
externen WW-Speicher.

-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 18).
-Heizungsrücklauffilter TF1 zum Schutz des Edelstahl
Monoblock.
-Neutralisationsanlage RNA Komfort.

Zubehör:
-Abgassystem DN 80/125 für raumluftunabhängigen Betrieb
oder DN 80 für  raumluftabhängigen Betrieb.
-Externer WW-Speicher.
-Integrierbarer Anschlusssatz für einen Mischerkreis
(MV 5).
-Vorlauffühler für Mischerkreis (AD 199).
-Kondensathebepumpe.

Paket Bestell-Nr.: 999192301
Menge: 1,000 Stck

**1.2.4.20 OERTLI Öl Brennwertkessel OSCR 24 LS mit Verrohrung für ext. WW-Speicher**
Öl Brennwertkessel OSCR 24 LS Condens für externen
WW-Speicher.

-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 18).
-Heizungsrücklauffilter TF1 zum Schutz des Edelstahl
Monoblock.
-Neutralisationsanlage RNA Komfort.

Zubehör:
-Abgassystem DN 80/125 für raumluftunabhängigen Betrieb
oder DN 80 für  raumluftabhängigen Betrieb.
-Externer WW-Speicher.
-Integrierbarer Anschlusssatz für einen Mischerkreis
(MV 5).
-Vorlauffühler für Mischerkreis (AD 199).
-Kondensathebepumpe.

Paket Bestell-Nr.: 999192302
Menge: 1,000 Stck

**1.2.4.21 OERTLI Öl Brennwertkessel OSCR 30 LS mit Verrohrung für ext. WW-Speicher**
Öl Brennwertkessel OSCR 30 LS Condens für externen
WW-Speicher.

-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 18).
-Heizungsrücklauffilter TF1 zum Schutz des Edelstahl
Monoblock.
-Neutralisationsanlage RNA Komfort.

Zubehör:
-Abgassystem DN 80/125 für raumluftunabhängigen Betrieb
oder DN 80 für  raumluftabhängigen Betrieb.
-Externer WW-Speicher.
-Integrierbarer Anschlusssatz für einen Mischerkreis
(MV 5).
-Vorlauffühler für Mischerkreis (AD 199).
-Kondensathebepumpe.

Paket Bestell-Nr.: 999192303
Menge: 1,000 Stck

##### 1.2.5 Öl-Brennwertkessel OVCR

**1.2.5.1 OERTLI Speicher-Verbindungs-Set OSCR ist auf OEcaLoad / OEcaFlow**
Speicher-Verbindungs-Set
OSCR ist auf OEcaLoad 100HL bzw.
OEcaFlow L 160 SL gestellt,
nur für OEnoviaTower ÖL OVCR 100HL
bzw. für OEnoviaTower ÖL OVCR L 160 SL
Kolli: MV 7

Bestell-Nr.: 100016491
Menge: 1,000 Stck

**1.2.5.2 OERTLI Speicher-Verbindungs-Set 100HL L160SL - OVCR, A-Pumpe (MV34)**
Speicher-Verbindungs-Set mit A-Klasse
Speicherladepumpe.
Der OSCR ist dabei auf den
OEcaLoad 100HL oder
OEcaFlow L 160SL gestellt,
nur für OEnoviaTower ÖL OVCR 100HL
und OVCR L 160SL
Kolli: MV 34

Bestell-Nr.: 7611211
Menge: 1,000 Stck

**1.2.5.3 OERTLI Öl Brennwertkessel OVCR 18 LS mit WW-Speicher 100 HL, übereinander**
Öl Brennwertkessel OVCR 18 LS Condens mit WW-Speicher
100 HL übereinander.

-Öl Brennwertkessel mit Edelstahl Monoblock für
schwefelarmes Heizöl.
-Großer Verbrennungsraum mit innovativer Wasserführung.
-Modulierender Low NOx Öl Gebläsebrenner mit
gleichbleibendem  Öl/Luftverhältnis für extrem
saubere Verbrennung über den gesamten
Modulationsbereich zwischen 50 und 100%.
-Serienmäßige witterungsgeführte Regelung OE-tronic 4
mit Außenfühler, zur
 Ansteuerung von einem ungemischten Heizkreis, einen
gemischten  Heizkreis sowie eines WW-Speichers.
-Hocheffizienz Energiespar Heizungsumwälzpumpe für
einen ungemischten  Heizkreis schon im Kessel
integriert.
-WW-Speicher  100 HL zur Aufstellung übereinander.
-Speicherverbindungsset inklusive Speicherladepumpe.
-Heizungsrücklauffilter TF1 zum Schutz des Edelstahl
Monoblock.
-Neutralisationsanlage RNA Komfort.

Zubehör:
-Abgassystem DN 80/125 für raumluftunabhängigen Betrieb
oder DN 80 für
 raumluftabhängigen Betrieb.
-Integrierbarer Anschlusssatz für einen Mischerkreis
(MV 5).
-Vorlauffühler für Mischerkreis (AD 199).
-Kondensathebepumpe.

Paket Bestell-Nr.: 999192304
Menge: 1,000 Stck

**1.2.5.4 OERTLI Öl Brennwertkessel OVCR 24 LS mit WW-Speicher 100 HL, übereinander**
Öl Brennwertkessel OVCR 24 LS Condens mit WW-Speicher
100 HL übereinander.

-Öl Brennwertkessel mit Edelstahl Monoblock für
schwefelarmes Heizöl.
-Großer Verbrennungsraum mit innovativer Wasserführung.
-Modulierender Low NOx Öl Gebläsebrenner mit
gleichbleibendem  Öl/Luftverhältnis für extrem
saubere Verbrennung über den gesamten
Modulationsbereich zwischen 50 und 100%.
-Serienmäßige witterungsgeführte Regelung OE-tronic 4
mit Außenfühler, zur
 Ansteuerung von einem ungemischten Heizkreis, einen
gemischten  Heizkreis sowie eines WW-Speichers.
-Hocheffizienz Energiespar Heizungsumwälzpumpe für
einen ungemischten  Heizkreis schon im Kessel
integriert.
-WW-Speicher  100 HL zur Aufstellung übereinander.
-Speicherverbindungsset inklusive Speicherladepumpe.
-Heizungsrücklauffilter TF1 zum Schutz des Edelstahl
Monoblock.
-Neutralisationsanlage RNA Komfort.

Zubehör:
-Abgassystem DN 80/125 für raumluftunabhängigen Betrieb
oder DN 80 für
 raumluftabhängigen Betrieb.
-Integrierbarer Anschlusssatz für einen Mischerkreis
(MV 5).
-Vorlauffühler für Mischerkreis (AD 199).
-Kondensathebepumpe.

Paket Bestell-Nr.: 999192305
Menge: 1,000 Stck

##### 1.2.6 Ölbrennwertkessel PUR

**1.2.6.1 OERTLI Siphon für Öl-Brennwertkessel PUR 350 Condens**
OERTLI Siphon
für Öl-Brennwertkessel PUR 350 Condens

Kolli MD 217

Bestell-Nr.: 10002250
Menge: 1,000 Stck

**1.2.6.2 OERTLI Rücklaufanhebung f.Öl-Brennwertkessel PUR 355-359 Condens**
OERTLI Rücklaufanhebung
für Öl-Brennwertkessel
PUR 354-359 Condens
Kolli MD 218

Bestell-Nr.: 100012251
Menge: 1,000 Stck

**1.2.6.3 OERTLI Neutrabox MD 225 Öl-Brennwert für PUR 350 condens bis 300 kW**
OERTLI Neutrabox Öl-Brennwert
Geeignet für:
PUR 350 condens bis 300 kW
incl. Granulat und Aktivkohlefilter

Kolli MD 225

Bestell-Nr.: 100012385
Menge: 1,000 Stck

**1.2.6.4 OERTLI Ölbrennwertkessel PUR 355 condens 90-115 kW, Guss, lose Glieder,Schaltfeld**
OERTLI Ölbrennwertkessel PUR 355 condens
lose Glieder, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 351 LZ-P
- hydraulische Verbindungsleitungen

max. Betriebsdruck  : 6 bar
max. Betriebstemperatur  : 100 Grad C
Sicherheitsthermostat  : 110 Grad C

Typ:  PUR 355 condens
Nennwärmeleistung  80/60°C : 90-115 kW
Nennwärmeleistung  50/30°C : 94-120 kW
Wirkungsgrad bei RL 30 K 100%  101,4%
Abgasanschluss:  DN 160
Abgastemperatur:  55°C
Abgasmassenstrom:  191 kg/h
Anzahl Glieder:  5
Wasserinhalt:  133 l
Versandgewicht:  802 kg

witterungsgeführte Regelung ist Zubehör

Bestell-Nr.: 100012740
Menge: 1,000 Stck

**1.2.6.5 OERTLI Ölbrennwertkessel PUR 356 condens 115-150 kW, Guss lose Glieder,Schaltfeld**
OERTLI Ölbrennwertkessel PUR 356 condens
lose Glieder, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 356 condens
Nennwärmeleistung  80/60°C: 115-150 kW
Nennwärmeleistung  50/30°C: 120-157 kW
Wirkungsgrad bei RL 30 K 100%  101,1%
Abgasanschluss:  DN 160
Abgastemperatur:  61°C
Abgasmassenstrom:  248 kg/h
Anzahl Glieder:  6
Wasserinhalt:  153 l
Versandgewicht:  912 kg
Produkt Ident Nr.:  CE 1312BTI175R

witterungsgeführte Regelung ist Zubehör

Bestell-Nr.: 100012741
Menge: 1,000 Stck

**1.2.6.6 OERTLI Ölbrennwertkessel PUR 357 condens 150-180 kW, Guss lose Glieder,Schaltfeld**
OERTLI Ölbrennwertkessel PUR 357 condens
lose Glieder, m. REA vorber. Schaltfeld,
 Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 357 condens
Nennwärmeleistung  80/60°C: 150-185 kW
Nennwärmeleistung  50/30°C: 155-192 kW
Wirkungsgrad bei RL 30 K 100%  102,2%
Abgasanschluss:  DN 200
Abgastemperatur:  62°C
Abgasmassenstrom:  306 kg/h
Anzahl Glieder:  7
Wasserinhalt:  177 l
Versandgewicht:  1117 kg
Produkt Ident Nr.:  CE 1312BTI175R

witterungsgeführte Regelung ist Zubehör

Bestell-Nr.: 100012742
Menge: 1,000 Stck

**1.2.6.7 OERTLI Ölbrennwertkessel PUR 358 condens 185-230 kW, Guss lose Glieder,Schaltfeld**
OERTLI Ölbrennwertkessel PUR 358 condens
lose Glieder, m.REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 354 LZ-P
- hydraulische Verbindungsleitungen

max. Betriebsdruck  : 6 bar
max. Betriebstemperatur  : 100 Grad C
Sicherheitsthermostat  : 110 Grad C

Typ:  PUR 358 condens
Nennwärmeleistung  80/60°C: 185-230 kW
Nennwärmeleistung  50/30°C: 192-240 kW
Wirkungsgrad bei RL 30 K 100%  101,8%
Abgasanschluss:  DN 200
Abgastemperatur:  63 °C
Abgasmassenstrom:  381 kg/h
Anzahl Glieder:  8
Wasserinhalt:  197 l
Versandgewicht:  1117 kg
Produkt Ident Nr.:  CE 1312BTI175R

witterungsgeführte Regelung ist Zubehör

Bestell-Nr: 100012743
Menge: 1,000 Stck

**1.2.6.8 OERTLI Ölbrennwertkessel PUR 359 condens 230-280 kW, Guss lose Glieder,Schaltfeld**
OERTLI Ölbrennwertkessel PUR 359 condens
lose Glieder, m. REA vorber. Schaltfeld
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 355 LZ-P
- hydraulische Verbindungsleitungen

max. Betriebsdruck  : 6 bar
max. Betriebstemperatur  : 100 Grad C
Sicherheitsthermostat  : 110 Grad C

Typ:  PUR 359 condens
Nennwärmeleistung  80/60°C: 230-280 kW
Nennwärmeleistung  50/30°C: 238-290 kW
Wirkungsgrad bei RL 30 K 100%  101,5%
Abgasanschluss:  DN 200
Abgastemperatur:  64 °C
Abgasmassenstrom:  463 kg/h
Anzahl Glieder:  9
Wasserinhalt:  217 l
Versandgewicht:  1366 kg
Produkt Ident Nr.:  CE 1312BTI175R

witterungsgeführte Regelung ist Zubehör

Bestell-Nr.: 100012744
Menge: 1,000 Stck

**1.2.6.9 OERTLI Ölbrennwertkessel PUR 355 condens 90-115 kW, Guss, geblockt, Schaltfeld**
OERTLI Ölbrennwertkessel PUR 355 condens
geblockt, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 351 LZ-P
- hydraulische Verbindungsleitungen

max. Betriebsdruck  : 6 bar
max. Betriebstemperatur  : 100 Grad C
Sicherheitsthermostat  : 110 Grad C

Typ:  PUR 355 condens
Nennwärmeleistung  80/60°C : 90-115 kW
Nennwärmeleistung  50/30°C : 94-120 kW
Wirkungsgrad bei RL 30 K 100%  101,4%
Abgasanschluss:  DN 160
Abgastemperatur:  55°C
Abgasmassenstrom:  191 kg/h
Anzahl Glieder:  5
Wasserinhalt:  133 l
Versandgewicht:  802 kg

witterungsgeführte Regelung ist Zubehör

Bestell-Nr.: 100012750
Menge: 1,000 Stck

**1.2.6.10 OERTLI Ölbrennwertkessel PUR 356 condens 115-150 kW, Guss, geblockt, Schaltfeld**
OERTLI Ölbrennwertkessel PUR 356 condens
geblockt, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 356 condens
Nennwärmeleistung  80/60°C: 115-150 kW
Nennwärmeleistung  50/30°C: 120-157 kW
Wirkungsgrad bei RL 30 K 100%  101,1%
Abgasanschluss:  DN 160

Abgastemperatur:  61°C
Abgasmassenstrom:  248 kg/h
Anzahl Glieder:  6
Wasserinhalt:  153 l
Versandgewicht:  912 kg
Produkt Ident Nr.:  CE 1312BTI175R

witterungsgeführte Regelung ist Zubehör

Bestell-Nr.: 100012751
Menge: 1,000 Stck

**1.2.6.11 OERTLI Ölbrennwertkessel PUR 357 condens 150-185 kW, Guss, geblockt, Schaltfeld**
OERTLI Ölbrennwertkessel PUR 357 condens
geblockt, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 357 condens
Nennwärmeleistung  80/60°C: 150-185 kW
Nennwärmeleistung  50/30°C: 155-192 kW
Wirkungsgrad bei RL 30 K 100%  102,2%
Abgasanschluss:  DN 200
Abgastemperatur:  62°C
Abgasmassenstrom:  306 kg/h
Anzahl Glieder:  7
Wasserinhalt:  177  L
Versandgewicht:  1117 kg
Produkt Ident Nr.:  CE 1312BTI175R

witterungsgeführte Regelung ist Zubehör

Bestell-Nr.: 100012752
Menge: 1,000 Stck

**1.2.6.12 OERTLI Ölbrennwertkessel PUR 358 condens 185-230 kW, Guss, geblockt, Schaltfeld**
OERTLI Ölbrennwertkessel PUR 358 condens
geblockt, m.REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 354 LZ-P
- hydraulische Verbindungsleitungen

max. Betriebsdruck  : 6 bar
max. Betriebstemperatur  : 100 Grad C
Sicherheitsthermostat  : 110 Grad C

Typ:  PUR 358 condens
Nennwärmeleistung  80/60°C: 185-230 kW
Nennwärmeleistung  50/30°C: 192-240 kW
Wirkungsgrad bei RL 30 K 100%  101,8%
Abgasanschluss:  DN 200
Abgastemperatur:  63 °C
Abgasmassenstrom:  381 kg/h
Anzahl Glieder:  8
Wasserinhalt:  197 l
Versandgewicht:  1117 kg
Produkt Ident Nr.: CE 1312BTI175R

witterungsgeführte Regelung ist Zubehör

Bestell-Nr: 100012753
Menge: 1,000 Stck

**1.2.6.13 OERTLI Ölbrennwertkessel PUR 359 condens 230-280 kW, Guss, geblockt, Schaltfeld**
OERTLI Ölbrennwertkessel PUR 359 condens
geblockt, m. REA vorber. Schaltfeld
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 355 LZ-P
- hydraulische Verbindungsleitungen

max. Betriebsdruck  : 6 bar
max. Betriebstemperatur  : 100 Grad C
Sicherheitsthermostat  : 110 Grad C

Typ:  PUR 359 condens
Nennwärmeleistung  80/60°C: 230-280 kW
Nennwärmeleistung  50/30°C: 238-290 kW
Wirkungsgrad bei RL 30 K 100%  101,5%
Abgasanschluss:  DN 200
Abgastemperatur:  64 °C
Abgasmassenstrom:  463 kg/h
Anzahl Glieder:  9
Wasserinhalt:  217 l
Versandgewicht:  1366 kg
Produkt Ident Nr.:  CE 1312BTI175R

witterungsgeführte Regelung ist Zubehör

Bestell-Nr.: 100012754
Menge: 1,000 Stck

**1.2.6.14 OERTLI Ölbrennwertkessel PUR 354 condens 55-90 kW, lose Glieder, Guss, m.Schaltf.**
OERTLI Ölbrennwertkessel PUR 354 condens
ose Glieder, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 255 LZ-P
- hydraulische Verbindungsleitungen

max. Betriebsdruck  :  6 bar
max. Betriebstemperatur  :  100 Grad C
Sicherheitsthermostat  :  110 Grad C

Typ: PUR 354 condens
Nennwärmeleistung 80/60°C: 55-90 kW
Nennwärmeleistung 50/30°C: 56,7-93,4 kW
Wirkungsgrad bei RL 30 K:  101,4%
Abgasanschluss  DN 160
Abgastemperatur  55°C
Abgasmassenstrom:  149 kg/h
Anzahl Glieder :  4
Wasserinhalt  :  113 l
Versandgewicht :  678 kg

witterungsgeführte Regelung ist Zubehör

Bestell-Nr.: 100013095
Menge: 1,000 Stck

**1.2.6.15 OERTLI Ölbrennwertkessel PUR 354 condens 55-90 kW, geblockt, Guss, m. Schaltfeld**
OERTLI Ölbrennwertkessel PUR 354 condens

geblockt, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock zusammengebaut
- Verkleidung und Isolierung
- Oertli Ölgebläsebrenner OES 255 LZ-P
- hydraulische Verbindungsleitungen

max. Betriebsdruck  : 6 bar
max. Betriebstemperatur  : 100 Grad C
Sicherheitsthermostat  : 110 Grad C

Typ: PUR 354 condens
Nennwärmeleistung 80/60°C: 55-90 kW
Nennwärmeleistung 50/30°C: 56,7-93,4 kW
Wirkungsgrad bei RL 30 K 100%  101,4%
Abgasanschluss:  DN 160
Abgastemperatur:  55°C
Abgasmassenstrom:  149 kg/h
Anzahl Glieder :  4
Wasserinhalt :  113 l
Versandgewicht :  678 kg

witterungsgeführte Regelung ist Zubehör

Bestell-Nr.: 100013097
Menge: 1,000 Stck

##### 1.2.7 Ölgebläsebrenner OEN

**1.2.7.1 OERTLI Ölgebläsebrenner OEN 161 LEV ELIOS, schadstoffarm, 16-21 kW**
OERTLI Ölgebläsebrenner OEN 161 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN161 LEV ELIOS
Feuerungswärmeleis. kW : 16 - 21
max. Feuerraumgegendruck  mbar : 1,0
Öldurchsatz  kg/h : 1,4  -1,8
Voreinstellung  kW : 20
Vormontierte Düse Usgph: 0,5/80Grd S
  (Danfoss)
Leistungsaufnahme  W : 210
Abmessungen
 Breite  mm : 260
 Gesamt-Tiefe  mm : 575
 Länge Flammenrohr  mm : 210 - 260
 Gesamt-Höhe  mm : 3334
 Durchm.Flammenrohr mm : 100
 Gewicht  kg : 15

Bestell-Nr.  : 100008870
Menge: 1,000 Stck

**1.2.7.2 OERTLI Ölgebläsebrenner OEN 162 LEV ELIOS, schadstoffarm, 21-27 kW**
OERTLI Ölgebläsebrenner OEN 162 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN162 LEV ELIOS
Feuerungswärmeleis. kW : 21 - 27
max. Feuerraumgegendruck  mbar : 1,0
Öldurchsatz  kg/h : 1,8  - 2,3
Voreinstellung  kW : 25
Vormontierte Düse Usgph: 0,55/80Grd S
  (Danfoss)
Leistungsaufnahme  W : 210
Abmessungen
 Breite  mm : 260
 Gesamt-Tiefe  mm : 575
 Länge Flammenrohr  mm : 210 - 260
 Gesamt-Höhe  mm : 3334
 Durchm.Flammenrohr mm : 100
 Gewicht  kg : 15

Bestell-Nr.  : 100008871
Menge: 1,000 Stck

**1.2.7.3 OERTLI Ölgebläsebrenner OEN 163 LEV ELIOS f. Heizöl EL, schadst.arm, 27-33kW**
OERTLI Ölgebläsebrenner OEN 163 LEV
ELIOS für Heizöl EL, schadstoffarm
nach RAL-UZ 9, EN 267 geprüft
- automatischer Kompaktölbrenner mit
  druckseitiger Luftregulierung zur
  Verbrennungsoptimierung
- komplett mit Druckzerstäuberdüse
  Simplex, werkseitig voreingestellt
- Schnellschlussschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN 163 LEV ELIOS
Feuerungswärmeleist. kW : 27 - 33
max. Feuerraumgegendruck  mbar : 1,4
Öldurchsatz  kg/h : 2,3  - 2,8
Voreinstellung  kW : 32
Vormontierte Düse  Usgph: 0,65/60Grd SF
Leistungsaufnahme  W : 210
Abmessungen
 Breite  mm : 260
 Gesamt-Tiefe  mm : 575
 Länge Flammenrohr  mm : 210 - 260
 Gesamt-Höhe  mm : 3334
 Durchm.Flammenrohr  mm : 100
 Gewicht  kg : 15

Bestell-Nr.  : 100008872
Menge: 1,000 Stck

**1.2.7.4 OERTLI Sockel für Nachbelüftungs- Steuergerät für Gebläsebrenner OEN 150 L**
OERTLI  Sockel für Nachbelüftungs-
Steuergerät für Gebläsebrenner OEN 150 L

Bestell-Nr.: 107156
Menge: 1,000 Stck

**1.2.7.5 OERTLI Ölgebläsebrenner OEN 251 LE für Heizöl EL, 40 - 72 kW**
OERTLI Ölgebläsebrenner OEN 251 LE
- 1-stufiger automatischer Kompaktölbrenner mit druckseitiger
  Luftregulierung zur Verbrennungsoptimierung
- komplett mit Druckzerstäuberdüse
  simplex, werkseitig vor eingestellt
- Schnellschlußschrauben und senkrechte
  Wartungsposition zur schnellen und
  sauberen Wartung
- Elektromotor 230 V (Wechselspannung)
- Gebläsesystem DUOPRESS(r)
- automatische Luftabschlußklappe
- Flammkopf sekundärseitig einstellbar
  zur optimalen Verbrennung mittels
  optimierten Flammkopfs
- elektronischer Zündtransformator
- Steuergerät
- Flammenüberwachung mittels Infrarot-
  Flackerdetektor
- Ölpumpe mit integrierten Magnetventil
- Elektroanschluß mittels Euro-
  Normsteckbuchse nach DIN 4791
- Schiebeflansch, dadurch für alle
  marktgängigen Niedertemperaturkessel
  geeignet
- Flexible Ölanschlußleitungen
- vormontierte Düse

Verpackung:
1 Paket
Brenner komplett vormontiert (Flammkopf,
Düse, Zuleitungen) und werkseitig warm
voreingestellt (Düsenstock, Luftklappe,
Pumpendruck). Bitte beachten Sie
bei Installation dieser Brenner die
Richtlinien der BlmSchV.
Bei der Dimensionierung der Ölzuleitung
incl. Armaturen ist die max. Saughöhe zu
beachten, insbesondere bei Einbau eines
Antiheberventils (§ 19g WHG).
Betriebsart in der gesamten Baureihe
einstufig

Brennerleistung  kW: 40 - 72
Öldurchsatz  kg/h: 3,4 - 6,1
Aufgenommene elektrische
Leistung  : 245 W/230 V
  1N / 50 Hz
Schall bei 1 m Abstand  : 67 dB (A)
Gewicht  kg: 18
Bestell-Nr.  : 107188
Typ  : OEN-251 LE

Bestell-Nr.: 107188
Menge: 1,000 Stck

**1.2.7.6 OERTLI Ölgebläsebrenner OEN 155 LEV ELIOS für Heizöl EL, schadstoffarm**
OERTLI Ölgebl.brenner OEN 155 LEV
ELIOS für Heizöl EL, schadstoffarm
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  OEN155LEV ELIOS
Feuerungswärmeleis. kW : 30 -49
max. Feuerraumgegendruck  mbar : 0,6
Öldurchsatz  kg/h : 2,5  -4,1
Voreinstellung  kW : 39
Vormontierte Düse Usgph: 0,85/60Grd HF
  (Fluidics)
Leistungsaufnahme  W : 240
Abmessungen
 Breite  mm : 260
 Gesamt-Tiefe  mm : 455 -550
 Länge Flammenrohr  mm : 140 -235
 Gesamt-Höhe  mm : 325
 Durchm.Flammenrohr mm : 90
 Gewicht  kg : 15
Bestell-Nr.  : 107840
Menge: 1,000 Stck

**1.2.7.7 OERTLI Ölgebläsebrenner OEN 151-1LEV ELIOS für Heizöl EL, schadstoffarm, 20kW**
OERTLI Ölgebl.brenner OEN 151-1LEV
ELIOS für Heizöl EL, schadstoffarm
Umweltzeichen "Blauer Engel"
nach RAL-UZ 9
- automatischer Kompaktölbrenner mit
  druckseitiger Luftregulierung zur
  Verbrennungsoptimierung
- komplett mit Druckzerstäuberdüse
  Simplex, werkseitig voreingestellt
- Schnellschlußschrauben zur zeitsparenden Wartung
- senkrechte Wartungsposition
- Elektromotor 230 V (Wechselspannung)
- patentiertes Gebläsesystem DUOPRESS
- automatische Luftabschlussklappe
- Flammkopf sekundärseitig einstellbar
  zur optimalen Verbrennung mittels
  optimiertem Flammenkopf
- elektronischer Zündtransformator
- Steuergerät, Fotozelle als Flammenüberwachung
- Ölpumpe mit integriertem Magnetventil
- Elektroanschluss mittels EURO-Norm-
  steckbuchse nach DIN 4791
- sehr geräuscharmer Betrieb durch interne "Geräuschfalle"
- Schiebeflansch, dadurch für alle
  marktüblichen Niedertemperaturkessel
  geeignet
- flexible Ölanschlussleitungen

Typ  OEN151-1 LEV ELIOS
Feuerungswärmeleis. kW : 17 -33
max. Feuerraumgegendruck  mbar : 0,6
Öldurchsatz  kg/h : 1,4  -2,8
Voreinstellung  kW : 20
Vormontierte Düse Usgph: 0,5/60Grd HF
  (Fluidics)
Leistungsaufnahme  W : 250
Abmessungen
 Breite  mm : 260
 Gesamt-Tiefe  mm : 455 -550
 Länge Flammenrohr  mm : 140 -235
 Gesamt-Höhe  mm : 325
 Durchm.Flammenrohr mm : 90
 Gewicht  kg : 10
Bestell-Nr.  : 108786
Menge: 1,000 Stck

**1.2.7.8 OERTLI Inbetriebnahme zzgl. Anfahrt Ölbrenner 70 kW - 300 kW**
OERTLI Inbetriebnahme zzgl. Anfahrt
Ölbrenner 70 kW - 300 kW
Bestell-Nr.:  198002
Menge: 1,000 Stck

**1.2.7.9 OERTLI Inbetriebnahme zzgl. Anfahrt Ölbrenner 300 kW bis 800 kW**
OERTLI Inbetriebnahme zzgl. Anfahrt
Ölbrenner 300 kW bis 800 kW
Bestell-Nr.:  198004
Menge: 1,000 Stck

**1.2.7.10 OERTLI Inbetriebnahme zzgl. Anfahrt Ölbrenner über 800 kW**
OERTLI Inbetriebnahme zzgl. Anfahrt
Ölbrenner über 800 kW
Bestell-Nr.:  198006
Menge: 1,000 Stck

##### 1.2.8 Ölgebläsebrenner OES

**1.2.8.1 OERTLI Ölgebläsebrenner OES 351 LZ von 75-142 kW, OECOSTAR, 2-stufig**
OERTLI Ölgebläsebrenner OES 351 LZ
von 75-142 kW, OECOSTAR
Kompakter automatischer Ölbrenner mit
Gebläse :
- 2-stufiger Betrieb
- integrierte Serviceposition mit
  Schnellverschlüssen
- Elektromotor 230 V (Wechselspannung)
- Gebläse mit DUOPRESS(r)-System
- Luftabschlussklappe bei Stillstand
- verstellbare Primär- und Sekundär-
  Luft- Mischvorrichtung
- elektronischer Zündtrafo
- elektronisches Steuergerät
- Flammenüberwachung mittels Fotozelle
- rechtsdrehende Ölpumpe mit
  integriertem Magnetventil
- elektrischer Anschluss mittels
  Normsteckbuchse nach DIN 4791
  Ölzufuhrleitungen (paarweise)
- Befestigung mittels Schiebeflansch
- flexible Ölzufuhrleitungen (paarweise)
Bei der Dimensionierung der Ölzuleitung
incl. Armaturen ist die max. Saughöhe zu
beachten, insbesondere bei Einbau eines
Antiheberventils (Nach §19g WHG)
Brenner geprüft nach EN 267
Verpackung 1 Paket
- vollständiger Brenner mit Düse

Typ: OES 351 LZ
Leistung 1.Stufe min/max: 75/98 kW
Leistung 2. Stufe max. : 142 kW
Öldurchsatz : 6,3/8,2 - 12,0 kg/h
Vormontierte Düse:  2,25/45°S US Gal./h
Voreingestellte Kesselleist.: 90/130 kW
Leistungsaufnahme: 360 W
Gewicht: 25 kg

Bestell-Nr.: 100004983
Menge: 1,000 Stck

**1.2.8.2 OERTLI Ölgebläsebrenner OES 352 LZ von 79-160 kW, OECOSTAR, 2-stufig**
OERTLI Ölgebläsebrenner OES 352 LZ
von 79-160 kW, OECOSTAR
Kompakter automatischer Ölbrenner mit
Gebläse :
- 2-stufiger Betrieb
- integrierte Serviceposition mit
  Schnellverschlüssen
- Elektromotor 230 V (Wechselspannung)
- Gebläse mit DUOPRESS(r)-System
- Luftabschlussklappe bei Stillstand
- verstellbare Primär- und Sekundär-
  Luft-Mischvorrichtung
- elektronischer Zündtrafo
- elektronisches Steuergerät
- Flammenüberwachung mittels Fotozelle
- rechtsdrehende Ölpumpe mit
  integriertem Magnetventil
- elektrischer Anschluss mittels
  Normsteckbuchse nach DIN 4791
  Ölzufuhrleitungen (paarweise)
- Befestigung mittels Schiebeflansch
- flexible Ölzufuhrleitungen (paarweise)
Bei der Dimensionierung der Ölzuleitung
incl. Armaturen ist die max. Saughöhe zu
beachten, insbesondere bei Einbau eines
Antiheberventils (Nach §19g WHG)
Brenner geprüft nach EN 267
Verpackung 1 Paket
- vollständiger Brenner mit Düse

Typ: OES 352 LZ
Leistung 1.Stufe min/max: 79/117 kW
Leistung 2. Stufe max. : 160 kW
Öldurchsatz : 6,7/9,9 - 13,5 kg/h
Vormontiere Düse: 2,5/45°S US Gal./h
Voreingestellte Kesselleist.: 97/140 kW
Leistungsaufnahme: 260 W
Gewicht: 22 kg

Bestell-Nr.: 100004984
Menge: 1,000 Stck

**1.2.8.3 OERTLI Ölgebläsebrenner OES 353 LZ von 94-217 kW, OECOSTAR**
OERTLI Ölgebläsebrenner OES 353 LZ
von 94-217 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 353 LZ
Leistung 1.Stufe min/max: 94/181 kW
Leistung 2. Stufe max. : 217 kW
Öldurchsatz : 7,9/15,3 - 18,3 kg/h
Vormontiere Düse:  3,0/45°S US Gal./h
Voreingestellte Kesselleist.: 123/175 kW
Leistungsaufnahme: 380 W
Gewicht: 22 kg

Bestell-Nr.: 100004985
Menge: 1,000 Stck

**1.2.8.4 OERTLI Ölgebläsebrenner OES 354 LZ von 142-274 kW, OECOSTAR**
OERTLI Ölgebläsebrenner OES 354 LZ
von 142-274 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 354 LZ
Leistung 1.Stufe min/max: 142/192 kW
Leistung 2. Stufe max. : 274 kW
Öldurchsatz : 12,0/16,2 - 23,2 kg/h
Vormontiere Düse:  4,0/45°S US Gal./h
Voreingestellte Kesselleist.: 143/210 kW
Leistungsaufnahme: 380 W
Gewicht: 22 kg

Bestell-Nr.: 100004986
Menge: 1,000 Stck

**1.2.8.5 OERTLI Ölgebläsebrenner OES 355 LZ von 126-430 kW, OECOSTAR**
OERTLI Ölgebläsebrenner OES 355 LZ
von 126-430 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 355 LZ
Leistung 1.Stufe min/max: 126/202 kW
Leistung 2. Stufe max. : 430 kW
Öldurchsatz : 10,6/17,0 - 36,3 kg/h
Vormontiere Düse:  5,0/45°S US Gal./h
Voreingestellte Kesselleist.: 210/315 kW
Leistungsaufnahme: 650 W
Gewicht: 30 kg

Bestell-Nr.: 100004987
Menge: 1,000 Stck

**1.2.8.6 OERTLI Ölgebläsebrenner OES 356 LZ von 114-460 kW, OECOSTAR**
OERTLI Ölgebläsebrenner OES 356 LZ
von 114-460 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 356 LZ
Leistung 1.Stufe min/max: 114/179 kW
Leistung 2. Stufe max. : 460 kW
Öldurchsatz : 9,6/15,1 - 38,8 kg/h
Vormontiere Düse:  6,0/45°S US Gal./h
Voreingestellte Kesselleist.: 270/385 kW
Leistungsaufnahme: 650 W
Gewicht: 30 kg

Bestell-Nr.: 100004988
Menge: 1,000 Stck

**1.2.8.7 OERTLI Ölgebläsebrenner OES 153 LE ELIOS für Heizöl EL, 29-65 kW, beige**
OERTLI Ölgebläsebrenner
OES 153 LE  ELIOS für Heizöl EL

- automatischer Kompaktölbrenner mit
  druckseitiger Luftregulierung zur
  Verbrennungsoptimierung
- komplett mit Druckzerstäuberdüse
  Simplex, werkseitig voreingestellt
- Schnellschlussschrauben zur zeitsparenden Wartung
- senkrechte Wartungsposition
- Elektromotor 230 V (Wechselspannung)
- patentiertes Gebläsesystem DUOPRESS
- automatische Luftabschlussklappe
- Flammkopf sekundärseitig einstellbar
  zur optimalen Verbrennung mittels
  optimiertem Flammenkopf
- elektronischer Zündtransformator
- Steuergerät, Fotozelle als Flammenüberwachung
- Ölpumpe mit integriertem Magnetventil
- Elektroanschluß mittels EURO-Norm-
  steckbuchse nach DIN 4791
- sehr geräuscharmer Betrieb durch interne "Geräuschfalle"
- Schiebeflansch, dadurch für alle
  marktüblichen Niedertemperaturkessel
  geeignet
- flexible Ölanschlussleitungen
Typ  : OES153 LE

Feuerungswärmeleist. kW : 29-65
max. Feuerraumgegendruck  mbar : 0,7
Öldurchsatz  kg/h : 2,5-5,4
Voreinstellung  kW : 40
Vormontierte Düse Usgph: 0,75/60 Grd H
Leistungsaufnahme  W : 215
Abmessungen
 Breite  mm : 260
 Gesamt-Tiefe  mm : 465
 Länge Flammenrohr  mm : 90  -150
 Gesamt-Höhe  mm : 325
 Durchm.Flammenrohr mm : 90
 Gewicht  kg : 14

Bestell-Nr.:  : 100005322
Menge: 1,000 Stck

**1.2.8.8 OERTLI Ölgebläsebrenner OES 441-3LZ Feuerungsleistung: 200-625 kW**
OERTLI Öl-Gebläsebr.OES 441-3LZ
Feuerungsleistung: 200-625 kW
CE geprüft nach EN 267, Niederspannungsrichtlinie 79/23 EWG, EN 60335
EMV-Richtlinie 89/399 EWG,
für die Verbrennung von Heizöl EL nach
DIN 51603
Für einen Feuerraumgegendruck bis
max. 11 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :OES-441-3 LZ
Feuerungsleistung  :  200-625 kW
Öldurchsatz  :16,8-43,3 kg/h
minimal einstellbare
Vollast/Durchsatz  :  300 kW
  25,3 kg/h
elektrische
Leistungsaufnahme  :  1500 W
Elektrischer Anschluß  : 400 V/50 Hz
  Drehstrom

Bestell-Nr.  :  105518
Menge: 1,000 Stck

**1.2.8.9 OERTLI Ölgebläsebrenner OES 442 LZ Feuerungsleistung: 290-765 kW**
OERTLI Öl-Gebläsebr. OES 442 LZ
Feuerungsleistung: 290-765 kW
CE geprüft nach EN 267, Niederspannungsrichtlinie 79/23 EWG, EN 60335
EMV-Richtlinie 89/399 EWG,
für die Verbrennung von Heizöl EL nach
DIN 51603
Für einen Feuerraumgegendruck bis
max. 12 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :  OES-442 LZ
Feuerungsleistung  :  290-765 kW
Öldurchsatz  :24,4-64,5 kg/h
minimal einstellbare
Vollast/Durchsatz  :  465 kW
  39,2 kg/h
elektrische
Leistungsaufnahme  :  1500 W
Elektrischer Anschluß  : 400 V/50 Hz
  Drehstrom

Bestell-Nr.  :  105519
Menge: 1,000 Stck

**1.2.8.10 OERTLI Ölgebläsebrenner OES 443 LZ Feuerungsleistung: 360-1050 kW**
OERTLI Öl-Gebläsebr. OES 443 LZ
Feuerungsleistung: 360-1050 kW
CE geprüft nach EN 267, Niederspannungsrichtlinie 79/23 EWG, EN 60335
EMV-Richtlinie 89/399 EWG,
für die Verbrennung von Heizöl EL nach
DIN 51603
Für einen Feuerraumgegendruck bis
max. 14 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- Hochspannungs-Zündtransformator
- Luftüberwachung mittels Luftdruckwächter für dreiphasige Versorgung
- separater Ölpumpen-Elektromotor
- Brennerschutzhaube (schalldämmend)
- Gehäuseform mit optimierter Luftführung als Lärmfalle
- Ölschläuche (1,5 m)
- Ölpumpe mit integrierten Magnetventilen
- Elektrischer Anschluß mittels Steckbuchsen nach DIN 4791
- komplett verdrahtet

Typ  :  OES-443 LZ
Feuerungsleistung  : 360-1050 kW
Öldurchsatz  :30,3-88,5 kg/h
minimal einstellbare
Vollast/Durchsatz  :  550 kW
  46,4 kg/h
elektrische
Leistungsaufnahme  :  1500 W
Elektrischer Anschluß  : 400 V/50 Hz
  Drehstrom

Bestell-Nr.  :  105520
Menge: 1,000 Stck

**1.2.8.11 OERTLI Ölgebläsebrenner OES 441-1LZ Feuerungsleistung: 185- 515 kW**
OERTLI Öl-Gebläsebr.OES 441-1LZ
Feuerungsleistung: 185- 515 kW
CE geprüft nach EN 267, Niederspannungsrichtlinie 79/23 EWG, EN 60335
EMV-Richtlinie 89/399 EWG,
für die Verbrennung von Heizöl EL nach
DIN 51603
Für einen Feuerraumgegendruck bis
max. 8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett verdrahtet

Typ  :OES-441-1 LZ
Feuerungsleistung  : 185- 515 kW
Öldurchsatz  :15,6-43,3 kg/h
minimal einstellbare
Vollast/Durchsatz  :  285 kW
  24 kg/h
elektrische
Leistungsaufnahme  :  650 W
Elektrischer Anschluß  : 230 V/50 Hz
  Wechselstrom
Gewicht  :  60 kg

Bestell-Nr.  :  105617
Menge: 1,000 Stck

**1.2.8.12 OERTLI Ölgebläsebrenner OES 441-2 LZ 185-625 kW**
OERTLI Öl-Gebläsebrenner
OES 441-2 LZ
Kompakter Öl-Gebläsebrenner
CE geprüft nach EN 267
Niederspannungsrichtlinie 79/23 EWG,
EN 60335 EMV-Richtlinie 89/399 EWG
für die Verbrennung von Heizöl EL nach
DIN 51603
Für einen Feuerraumgegendruck bis max.
8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett
  verdrahtet
Typ  : OES-441-2 LZ
Feuerungsleistung  :  185-625 kW
Öldurchsatz  : 15,6-43,3 kg/h
minimal einstellbare
Vollast/Durchsatz  :  285 kW
  24 kg/h
elektrische
Leistungsaufnahme  :  750 W
Elektrischer Anschluß  :  230 V/50 Hz
  Wechselstrom

Bestell-Nr.  :  106124
Menge: 1,000 Stck

**1.2.8.13 OERTLI zusätzl. Schalldämmhaube für OES 440 Öl / Gas Dämpfung 20-25dB(A)**
OERTLI zusätzl. Schalldämmhaube
für OES 440 Öl / Gas
Dämpfung 6-11dB (A)
Bestell-Nr.: 106660
Menge: 1,000 Stck

**1.2.8.14 OERTLI Ölgebläsebrenner OES 151 LEV ELIO für Heizöl EL**
OERTLI Ölgebläsebrenner OES 151 LEV ELIO
für Heizöl EL
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LEVELIOS
Feuerungswärmeleis. kW : 16 -31
max. Feuerraumgegendruck  mbar : 0,6
Öldurchsatz  kg/h : 1,35 -2,60
Voreinstellung  kW : 22
Vormontierte Düse Usgph: 0,50/60GradS
Leistungsaufnahme  W : 250
Abmessungen
 Breite  mm : 260
 Gesamt-Tiefe  mm : 465
 Länge Flammenrohr  mm : 90  -150
 Gesamt-Höhe  mm : 325
 Durchm.Flammenrohr mm : 90
 Gewicht  kg : 10
Bestell-Nr.  : 107140
Menge: 1,000 Stck

**1.2.8.15 OERTLI Ölgebläsebrenner OES 151 LE ELIOS für Heizöl EL**
OERTLI Ölgebläsebrenner OES 151 LE ELIOS
für Heizöl EL
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LE ELIOS
Feuerungswärmeleis. kW : 22 -33
max. Feuerraumgegendruck  mbar : 0,7
Öldurchsatz  kg/h : 1,85 -2,8
Voreinstellung  kW : 30
Vormontierte Düse Usgph: 0,6/45 Grd S
Leistungsaufnahme  W : 190
Abmessungen
 Breite  mm : 260
 Gesamt-Tiefe  mm : 465
 Länge Flammenrohr  mm : 90  -150
 Gesamt-Höhe  mm : 325
 Durchm.Flammenrohr mm : 90
 Gewicht  kg : 10
Bestell-Nr.  : 107141
Menge: 1,000 Stck

**1.2.8.16 OERTLI Ölgebläsebrenner OES 152 LE/33 ELIOS für Heizöl EL, 29 47 kW**
OERTLI Ölgebläsebrenner
OES 152 LE/33 ELIOS für Heizöl EL

- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES152LE/33
ELIOS
Feuerungswärmeleis. kW : 29-47
max. Feuerraumgegendruck  mbar : 0,7
Öldurchsatz  kg/h : 2,45-4,0
Voreinstellung  kW : 33
Vormontierte Düse Usgph: 0,65/45 Grd S
Leistungsaufnahme  W : 190
Abmessungen
 Breite  mm : 260
 Gesamt-Tiefe  mm : 465
 Länge Flammenrohr  mm : 90  -150
 Gesamt-Höhe  mm : 325
 Durchm.Flammenrohr mm : 90
 Gewicht  kg : 14
Bestell-Nr.  : 107300
Menge: 1,000 Stck

**1.2.8.17 OERTLI Dichtung für separaten Luftansaugstutzen für OES 150 L**
OERTLI  Dichtung für separaten
Luftansaugstutzen für
Gebläsebrenner OES 150 L

Bestell-Nr.: 107696
Menge: 1,000 Stck

**1.2.8.18 OERTLI Ölgebläsebrenner OES 255 LE Heizöl, 60 - 120 kW, 1-stufig**
OERTLI  Ölgebläsebrenner OES 255 LE
- 1-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 60 - 120
Öldurchsatz  kg/h : 5,1 - 10,1
Aufgenommene elektrische
Leistung  : 245 W/230 V
  1N / 50 Hz
Schall bei 1 m Abstand  : 67 dB (A)
Gewicht  kg : 18
Bestell-Nr.  : 107936
Typ  : OES 255 L E
Menge: 1,000 Stck

**1.2.8.19 OERTLI Ölgebläsebrenner OES 255 LZ Heizöl, 53 - 120 kW, 2-stufig**
OERTLI Ölgebläsebrenner OES 255 LZ
- 2-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 53 - 120
Öldurchsatz  kg/h : 4,5  - 10,1
Aufgenommene elektrische
Leistung  : 250 W/230 V
  1N / 50 Hz
Schall bei 1 m Abstand  : 67 dB (A)
Gewicht  kg : 18
Bestell-Nr.  : 107938
Typ  : OES 255 L Z
Menge: 1,000 Stck

**1.2.8.20 OERTLI hitzebeständ. Flammrohr FKS 10 für Gebläsebrenner OES 151 LEV**
OERTLI  hitzebeständ. Flammrohr FKS 10
für Gebläsebrenner OES 151 LEV

Bestell-Nr.: 108765
Menge: 1,000 Stck

**1.2.8.21 OERTLI hitzebeständ. Flammrohr FKS 20/30 für Gebläsebrenner OES 151 LE**
OERTLI  hitzebeständ. Flammrohr FKS
20/30 für Gebläsebrenner OES 151 LE

Bestell-Nr.: 108766
Menge: 1,000 Stck

**1.2.8.22 OERTLI hitzebeständ. Flammrohr FKS 40 für Gebläsebrenner OES 152 LE**
OERTLI  hitzebeständ. Flammrohr FKS 40
für Gebläsebrenner OES 152 LE

Bestell-Nr.: 108767
Menge: 1,000 Stck

**1.2.8.23 Satro-pen (Zur Abfrage des Störcodes des Steuergerätes)**
OERTLI Satro-Pen II
zur Abfrage des Störcodes aller
elektronischen Satronic-Steuergeräte

Bestell-Nr.:  130590
Menge: 1,000 Stck

##### 1.2.9 REKORD Öl-Spezialheizkessel ÖK

**1.2.9.1 REKORD Öl-Spezialheizkessel mit vollautom. 2-Stufenbrenner ÖK 114-2**
REKORD Öl-Spezialheizkessel mit
vollautom. 2-Stufenbrenner ÖK 114-2
Stahlheizkessel mit vollautomatischem
2-Stufen-Ölverdampfungsbrenner,
frequenzgesteuerter Öldosierpumpe,
Brennerwächter, elektrische Glühzündung,
2-stufigem Gebläse plus Gebläsenachlaufstufe. Die beheizte Fläche muss mindestens
70 m² betragen
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
>ein zweistufiger Raum- Uhrenthermostat
(z. b. RS 813 Funk) ist zwingend erforderlich<
Manometer, Entlüftungsventile, Sicherheitsventil, Kesselfüll- und Entleerungshahn eingebaut.
Druckminderer und Schnellschlußventil
in serienmäßiger Kombidose montiert.
Einbindung der Ölzulaufleitung 8 mm über
Schneidringverschraubung am Schnellschlußventil.
Betriebsdruck  bar : 3
Nennleistung
1.Stufe  kW :  5,0
2.Stufe  kW : 11,0
Bauart-Kennzeichen  : Z-43.11-027
Breite  mm : 420
Tiefe  mm : 600
Höhe  mm : 850
Heizungsvorlauf  R" : 1
Heizungsrücklauf  R" : 1
Abgasanschluß  mm : 130
Zugbedarf  PA : 5-15
Wasserinhalt  ltr. : 15
Gewicht  kg : 155
Bestell-Nr.  : 185181
Typ  : ÖK 114-2
Menge: 1,000 Stck

**1.2.9.2 REKORD Öl-Spezialheizkessel mit vollautom. 2-Stufenbrenner ÖK 144-2**
REKORD Öl-Spezialheizkessel mit
vollautom. 2-Stufenbrenner ÖK 144-2
Stahlheizkessel mit vollautomatischem
2-Stufen-Ölverdampfungsbrenner,
frequenzgesteuerter Öldosierpumpe,
Brennerwächter, elektrische Glühzündung,
2-stufigem Gebläse plus Gebläsenachlaufstufe. Die beheizte Fläche muss mindestens
70 m² betragen
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
>ein zweistufiger Raum- Uhrenthermostat
(z. b. RS 813 Funk) ist zwingend erforderlich<
Manometer, Entlüftungsventile, Sicherheitsventil, Kesselfüll- und Entleerungshahn eingebaut.
Druckminderer und Schnellschlußventil
in serienmäßiger Kombidose montiert.
Einbindung der Ölzulaufleitung 8 mm über
Schneidringverschraubung am Schnellschlußventil.
Betriebsdruck  bar : 3
Nennleistung
1.Stufe  kW :  5,0
2.Stufe  kW : 14,0
Bauart-Kennzeichen  : Z-43.11-027
Breite  mm : 420
Tiefe  mm : 600
Höhe  mm : 850
Heizungsvorlauf  R" : 1
Heizungsrücklauf  R" : 1
Abgasanschluß  mm : 130
Zugbedarf  PA : 5-15
Wasserinhalt  ltr. : 15
Gewicht  kg : 155
Bestell-Nr.  : 185182
Typ  : ÖK 144-2
Menge: 1,000 Stck

**1.2.9.3 REKORD Öl-Spezialheizkessel mit vollautom. 2-Stufenbrenner ÖK-PE 114-2**
REKORD Öl-Spezialheizkessel mit
vollautom. 2-Stufenbrenner ÖK-PE 114-2
Stahlheizkessel mit vollautomatischem
2-Stufen-Ölverdampfungsbrenner,
frequenzgesteuerter Öldosierpumpe,
Brennerwächter, elektrische Glühzündung,
2-stufigem Gebläse plus Gebläsenachlaufstufe. Die beheizte Fläche muss mindestens
70 m² betragen.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
>ein zweistufiger Raum- Uhrenthermostat
(z. b. RS 813 Funk) ist zwingend erforderlich<
Manometer, Entlüftungsventile, Sicherheitsventil, Kesselfüll- und Entleerungshahn, Flachdruckausdehnungsgefäß
12 Liter und Heizungspumpe UPS 25-40
mit 130 mm Einbaulänge eingebaut.
Druckminderer und Schnellschlußventil
in serienmäßiger Kombidose montiert.
Einbindung der Ölzulaufleitung 8 mm über
Schneidringverschraubung am Schnellschlußventil.
Betriebsdruck  bar : 3
Nennleistung
1.Stufe  kW :  5,0
2.Stufe  kW : 11,0
Bauart-Kennzeichen  : Z-43.11-027
Breite  mm : 600
Tiefe  mm : 600
Höhe  mm : 850
Heizungsvorlauf  R" : 1
Heizungsrücklauf  R" : 1
Abgasanschluß  mm : 130
Zugbedarf  PA : 5-15
Wasserinhalt  ltr. : 15
Gewicht  kg : 190
Bestell-Nr.  : 185186
Typ  : ÖK-PE 114-2
Menge: 1,000 Stck

**1.2.9.4 REKORD Öl-Spezialheizkessel mit vollautom. 2-Stufenbrenner ÖK-PE 144-2**
REKORD Öl-Spezialheizkessel mit
vollautom. 2-Stufenbrenner ÖK-PE 144-2
Stahlheizkessel mit vollautomatischem
2-Stufen-Ölverdampfungsbrenner,
frequenzgesteuerter Öldosierpumpe,
Brennerwächter, elektrische Glühzündung,
2-stufigem Gebläse plus Gebläsenachlaufstufe. Die beheizte Fläche muss mindestens
70 m² betragen.
Abgasanschluß hinten, wahlweise bauseits
veränderbar auf seitlich links oder
seitlich rechts.
Hochwertige Wärmedämmung des Kesselblockes und der Verkleidungsteile.
Kesselverkleidung weiß einbrennlackiert,
Sockelverkleidung anthrazitgrau,
Fronttür ausklappbar, im Servicefall
aushängbar. Kunststoffarbeitsplatte
im Edelstahlrahmen.
Kesselschaltfeld mit Kesseltemperaturregler, Winter/Aus/Sommer-Betriebsarten-
wahlschalter, Netzleuchte, Kesselthermometer, STB, Kesseltemperatur-
Wächter, 2-stufigem Temperaturwächter,
Störleuchte und Speichervorrangschaltung
eingebaut und komplett verdrahtet.
>ein zweistufiger Raum- Uhrenthermostat
(z. b. RS 813 Funk) ist zwingend erforderlich<
Manometer, Entlüftungsventile, Sicherheitsventil, Kesselfüll- und Entleerungshahn, Flachdruckausdehnungsgefäß
12 Liter und Heizungspumpe UPS 25-40
mit 130 mm Einbaulänge eingebaut.
Druckminderer und Schnellschlußventil
in serienmäßiger Kombidose montiert.
Einbindung der Ölzulaufleitung 8 mm über
Schneidringverschraubung am Schnellschlußventil.
Betriebsdruck  bar : 3
Nennleistung
1.Stufe  kW :  5,0
2.Stufe  kW : 14,0
Bauart-Kennzeichen  : Z-43.11-027
Breite  mm : 600
Tiefe  mm : 600
Höhe  mm : 850
Heizungsvorlauf  R" : 1
Heizungsrücklauf  R" : 1
Abgasanschluß  mm : 130
Zugbedarf  PA : 5-15
Wasserinhalt  ltr. : 15
Gewicht  kg : 190
Bestell-Nr.  : 185187
Typ  : ÖK-PE 144-2
Menge: 1,000 Stck

##### 1.2.10 REKORD Öl-Spezialheizkessel ÖSB-PE

**1.2.10.1 REKORD Öl-Spezialheizkessel mit vollautom. 2-Stufenbrenner ÖSB-PE 114-2**
REKORD Öl-Spezialheizkessel mit
vollautom. 2-Stufenbrenner ÖSB-PE 114-2
Stahlheizkessel mit vollautomatischem
2-Stufen-Ölverdampfungsbrenner,
frequenzgesteuerter Öldosierpumpe,
Brennerwächter, elektrische Glühzündung,
2-stufigem Gebläse plus Gebläsenachlaufstufe. Die beheizte Fläche muss mindestens
70 m² betragen.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
>ein zweistufiger Raum- Uhrenthermostat
(z. b. RS 813 Funk) ist zwingend erforderlich<
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 11,0
Bauart-Kennzeichen  : Z-43.11-027
Breite  mm : 600
Tiefe  mm : 600
Höhe  mm : 1990
Heizungsvorlauf  R" : 1
Heizungsrücklauf  R" : 1
Abgasanschluß  mm : 130
Zugbedarf  PA : 5-15
Wasserinhalt  ltr. : 35
Gewicht  kg : 205
Speicher
Speicherinhalt  ltr. : 100
Betriebsdruck  bar : 6
Spitzenleistung
10/45° l/min  : 140
Bereitschaftswärmeaufwand 24h/60°  kW/h : 1,0
NL-Zahl  : 1,3
Bestell-Nr.  : 185086
Typ  : ÖSB-PE 114-2
Menge: 1,000 Stck

**1.2.10.2 REKORD Öl-Spezialheizkessel mit vollautom. 2-Stufenbrenner ÖSB-PE 144-2**
REKORD Öl-Spezialheizkessel mit
vollautom. 2-Stufenbrenner ÖSB-PE 144-2
Stahlheizkessel mit vollautomatischem
2-Stufen-Ölverdampfungsbrenner,
frequenzgesteuerter Öldosierpumpe,
Brennerwächter, elektrische Glühzündung,
2-stufigem Gebläse plus Gebläsenachlaufstufe. Die beheizte Fläche muss mindestens
70 m² betragen.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
>ein zweistufiger Raum- Uhrenthermostat
(z. b. RS 813 Funk) ist zwingend erforderlich<
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 14,0
Bauart-Kennzeichen  : Z-43.11-027
Breite  mm : 600
Tiefe  mm : 600
Höhe  mm : 1990
Heizungsvorlauf  R" : 1
Heizungsrücklauf  R" : 1
Abgasanschluß  mm : 130
Zugbedarf  PA : 5-15
Wasserinhalt  ltr. : 35
Gewicht  kg : 205
Speicher
Speicherinhalt  ltr. : 100
Betriebsdruck  bar : 6
Spitzenleistung
10/45° l/min  : 150
Bereitschaftswärmeaufwand 24h/60°  kW/h : 1,0
NL-Zahl  : 1,3
Bestell-Nr.  : 185087
Typ  : ÖSB-PE 144-2
Menge: 1,000 Stck

##### 1.2.11 Zubehör Ölkessel

**1.2.11.1 OERTLI automatischer Ölentlüfter FLOCOTOP**
OERTLI automatischer Ölentlüfter
FLOCOTOP

Bestell-Nr.:  100019100
Menge: 1,000 Stck

**1.2.11.2 OERTLI Brennerprüfgerät UP 716**
OERTLI Brennerprüfgerät UP 716

Bestell-Nr.:  106055
Menge: 1,000 Stck

**1.2.11.3 Universal-Brennerprüfgerät UP 940 geeignet zum Prüfen der Steuergerät-**
Universal-Brennerprüfgerät UP 940
geeignet zum Prüfen der Steuergerät-
Baureihen TF 700, 800 und MMD
Bestell-Nr.:  106056
Menge: 1,000 Stck

**1.2.11.4 OERTLI zusätzl. Schalldämmhaube für OES/OEN 330 L u. G, 15-18dB(A)**
OERTLI zusätzl. Schalldämmhaube
für OES/OEN 330 L u. G, 6-11dB(A)
Bestell-Nr.: 106446
Menge: 1,000 Stck

**1.2.11.5 OERTLI Einbauset Ölmengenzähler für ELIOS-Brenner ( ohne Zähler )**
OERTLI Einbauset Ölmengenzähler
für ELIOS-Brenner ( ohne Zähler )

Bestell-Nr.:  106795
Menge: 1,000 Stck

**1.2.11.6 OERTLI Steuergerät DKW 976 für Warmlufterzeuger**
OERTLI Steuergerät DKW 976
für Warmlufterzeuger

Bestell-Nr.: 106956
Menge: 1,000 Stck

**1.2.11.7 OERTLI Anschlusskreuze GBM 140 Kombination von Pumpengr., Verbindungsl.**
OERTLI Anschlusskreuze
Für die Kombination von
Pumpengruppen, Verbindungsleitung und Brennwertkessel
GBM 140

( Achtung: Anschlusskreuze
sind im Speicherladeset
Nr. 122130 enthalten )

Bestell-Nr.: 122031
Menge: 1,000 Stck

**1.2.11.8 OERTLI Sicherheits-Set für Ölkessel PKR / PURN / PURS**
OERTLI Sicherheits-Set
für Ölkessel
PKR / PURN / PURS

bestehend aus:
- Anschlussrohr starr, isoliert
- Kleinverteiler mit Isolierung
- Manometer
- Sicherheitsventil 3 bar
- Schnellentlüfter

Bestell-Nr.: 122033
Menge: 1,000 Stck

**1.2.11.9 OERTLI Set für 2-stufige Betriebsweise von OEN 330GI, OES 440 GI und OES 540 GI**
OERTLI Regelungsset zur 2-stuf.
Ansteuerung von mod. Gasbrennern
OES 330 GI, OES 440 GI, OES 540 GI

Bestell-Nr.:  131050
Menge: 1,000 Stck

**1.2.11.10 OERTLI Verbindungsleitung Kesselschacht für PURN / CURN condens, PPs DN 80**
OERTLI Verbindungsleitung Kessel-
Schacht für Öl-Brennwertkessel
PURN / CURN condens
PPs DN 80

bestehend aus:
- Reduzierung DN 110/DN80
- Revisionsstück gerade
- Rohrstück 500 mm
- Belüftungsblende
- 1 Tube Gleitmittel

Bestell-Nr.: 191149
Menge: 1,000 Stck

**1.2.11.11 OERTLI Verbindungsleitung Kesselschacht für PURN / CURN condens, PPs DN 110**
OERTLI Verbindungsleitung Kessel-
Schacht für Öl-Brennwertkessel
PURN / CURN condens
PPs DN 110

bestehend aus:
- Revisionsstück gerade
- Rohrstück 500 mm
- Belüftungsblende
- 1 Tube Gleitmittel

Bestell-Nr.: 191150
Menge: 1,000 Stck

**1.2.11.12 OERTLI Anschlussgruppe UKA links für PURN/CURN 150 Condens**
OERTLI Anschlussgruppe links am Kessel für einen
Heizkreis ohne Mischer
für Ölbrennwertkessel
PURN/CURN 150 Condens:
Pumpengruppe ohne Mischer
- mit Umwälzpumpe Yonos Para,
  Energieeffizienzklasse A
  elektronisch geregelt
- komplett vormontiert und getestet
- mit Wärmedämmung
- 2 Absperr-Kugelhähne mit
  integriertem Thermometer
- Schwerkraftbremse im Vorlauf
- Überströmventil
Kolli: EA 143
- Sicherheitsset mit Schnellentlüfter,
  Manometer und Sicherheitsventil
Kolli: EA 54
- Verbindungsrohre Links zum Kessel
Kolli: EA 98
- ohne Anschlusskreuze ( sind im SLS )

Bestell-Nr.: 1915931
Menge: 1,000 Stck

**1.2.11.13 OERTLI Anschlussgruppe UKA rechts für PURN/CURN 150 Conden**
OERTLI Anschlussgruppe rechts am Kessel für einen
Heizkreis ohne Mischer
für Ölbrennwertkessel
PURN/CURN 150 Condens:
Pumpengruppe ohne Mischer
- mit Umwälzpumpe Yonos Para,
  Energieeffizienzklasse A
  elektronisch geregelt
- komplett vormontiert und getestet
- mit Wärmedämmung
- 2 Absperr-Kugelhähne mit
  integriertem Thermometer
- Schwerkraftbremse im Vorlauf
- Überströmventil
Kolli: EA 143
- Sicherheitsset mit Schnellentlüfter,
  Manometer und Sicherheitsventil
Kolli: EA 54
- Verbindungsrohre Rechts zum Kessel
Kolli: EA 99
- ohne Anschlusskreuze ( sind im SLS )

Bestell-Nr.: 1915941
Menge: 1,000 Stck

**1.2.11.14 OERTLI Anschlussgruppe MKA links für PU / CU condens**
OERTLI Anschlussgruppe links am Kessel für einen
Heizkreis mit Mischer
für Ölbrennwertkessel
PURN/CURN 150 Condens:
Pumpengruppe mit Mischer
- mit Umwälzpumpe Yonos Para,
  Energieeffizienzklasse A
  elektronisch geregelt
- 3-Wege-Mischer mit vormontiertem
  Stellmotor
- komplett vormontiert und getestet
- mit Wärmedämmung
- 2 Absperr-Kugelhähne mit
  integriertem Thermometer
- Schwerkraftbremse im Vorlauf
- Stufenlos einstellbarer Bypass
Kolli: EA 144
- Sicherheitsset mit Schnellentlüfter,
  Manometer und Sicherheitsventil
Kolli: EA 54
- Verbindungsrohre Links zum Kessel
Kolli: EA 98
- ohne Anschlusskreuze ( sind im SLS )

Bestell-Nr.: 1915951
Menge: 1,000 Stck

**1.2.11.15 OERTLI Anschlussgruppe MKA rechts für PURN/CURN 150 Condens**
OERTLI Anschlussgruppe rechts am Kessel für einen
Heizkreis mit Mischer
für Ölbrennwertkessel
PURN/CURN 150 Condens:
Pumpengruppe mit Mischer
- mit Umwälzpumpe Yonos Para,
  Energieeffizienzklasse A
  elektronisch geregelt
- 3-Wege-Mischer mit vormontiertem
  Stellmotor
- komplett vormontiert und getestet
- mit Wärmedämmung
- 2 Absperr-Kugelhähne mit
  integriertem Thermometer
- Schwerkraftbremse im Vorlauf
- Stufenlos einstellbarer Bypass
Kolli: EA 144
- Sicherheitsset mit Schnellentlüfter,
  Manometer und Sicherheitsventil
Kolli: EA 54
- Verbindungsrohre Rechts zum Kessel
Kolli: EA 99
- ohne Anschlusskreuze ( sind im SLS )

Bestell-Nr.: 1915961
Menge: 1,000 Stck

**1.2.11.16 OERTLI Anschlussgruppe UKA+MKA links für PURN/CURN 150 Condens**
OERTLI Anschlussgruppe links am Kessel für einen
Heizkreis mit Mischer und einen Heizkreis ohne Mischer
für Ölbrennwertkessel
PURN/CURN 150 Condens:
Pumpengruppe ohne Mischer
- mit Umwälzpumpe Yonos Para,
  Energieeffizienzklasse A
  elektronisch geregelt
- komplett vormontiert und getestet
- mit Wärmedämmung
- 2 Absperr-Kugelhähne mit
  integriertem Thermometer
- Schwerkraftbremse im Vorlauf
- Überströmventil
Kolli: EA 143
Pumpengruppe mit Mischer
- mit Umwälzpumpe Yonos Para,
  Energieeffizienzklasse A
  elektronisch geregelt
- 3-Wege-Mischer mit vormontiertem
  Stellmotor
- komplett vormontiert und getestet
- mit Wärmedämmung
- 2 Absperr-Kugelhähne mit
  integriertem Thermometer
- Schwerkraftbremse im Vorlauf
- Stufenlos einstellbarer Bypass
Kolli: EA 144
OERTLI Verteilerbalken für 2 Heizkreise
- incl. Blockisolierung zum Anschluss
  von zwei Oertli Pumpengruppen
Kolli: EA 140
- Sicherheitsset mit Schnellentlüfter,
  Manometer und Sicherheitsventil
Kolli: EA 54
- Verbindungsrohre Links zum Kessel
Kolli: EA 98
- ohne Anschlusskreuze ( sind im SLS )

Bestell-Nr.: 1915971
Menge: 1,000 Stck

**1.2.11.17 OERTLI Anschlussgruppe UKA+MKA rechts für PURN/CURN 150 Condens**
OERTLI Anschlussgruppe rechts am Kessel für einen
Heizkreis mit Mischer und einen Heizkreis ohne Mischer
für Ölbrennwertkessel
PURN/CURN 150 Condens:
Pumpengruppe ohne Mischer
- mit Umwälzpumpe Yonos Para,
  Energieeffizienzklasse A
  elektronisch geregelt
- komplett vormontiert und getestet
- mit Wärmedämmung
- 2 Absperr-Kugelhähne mit
  integriertem Thermometer
- Schwerkraftbremse im Vorlauf
- Überströmventil
Kolli: EA 143
Pumpengruppe mit Mischer
- mit Umwälzpumpe Yonos Para,
  Energieeffizienzklasse A
  elektronisch geregelt
- 3-Wege-Mischer mit vormontiertem
  Stellmotor
- komplett vormontiert und getestet
- mit Wärmedämmung
- 2 Absperr-Kugelhähne mit
  integriertem Thermometer
- Schwerkraftbremse im Vorlauf
- Stufenlos einstellbarer Bypass
Kolli: EA 144
OERTLI Verteilerbalken für 2 Heizkreise
- incl. Blockisolierung zum Anschluss
  von zwei Oertli Pumpengruppen
Kolli: EA 140
- Sicherheitsset mit Schnellentlüfter,
  Manometer und Sicherheitsventil
Kolli: EA 54
- Verbindungsrohre Rechts zum Kessel
Kolli: EA 99
- ohne Anschlusskreuze ( sind im SLS )

Bestell-Nr.: 1915981
Menge: 1,000 Stck

**1.2.11.18 OERTLI Stütze m.Grundplatte 65-300 mm f. Stützbogen DN160+200, PU 350 Condens**
OERTStütze m.Grundplatte 65-300 mm hoch
für Stützbogen DN160+200
für PU 350 Condens

Bestell-Nr.: 191608
Menge: 1,000 Stck

**1.2.11.19 OERTLI Funk-Raum-Uhrenthermostat RS 813 2-stufig für ÖK/ÖSB Kessel**
OERTLI RS 813 Funk-Raum-Uhrenthermostat
2-stufig für ÖK/ÖSB Kessel
bestehend aus:
-Sender (Raumgerät)
-OT-Empfänger
-OT-Box mit Folgeschaltung

Bestell.Nr.  : 191865
Menge: 1,000 Stck

**1.2.11.20 OERTLI Neutralisationsanlage RNA bis 500kW ÖL/Gas-Kessel, m. Hebepumpe**
OERTLI Neutralisationsanlage RNA
Öl- und Gas-Brennwert bis 500 kW Kesselleistung,
mit Rückspüleinrichtung und eingebauter Kondensatpumpe
192 l/h, Förderhöhe mit Schlauch ca. 3,0 m,
-Höhe = 310 mm
-Breite = 330 mm
-Länge = 430 mm

geeignet für:
GSR 230 Condens, GSR 330 Condens,
Kaskaden mit GMR 5000

Bestell-Nr.:  192321
Menge: 1,000 Stck

**1.2.11.21 OERTLI Kondensathebepumpe 2 x SI 8200 230V, max. 500 l/h**
Kondensatdoppelhebeanlage
mit 2 x SI 82
- automatische Störumschaltung
und Abschaltkontakt bei Störung
der Hebepumpe 2

Betriebsspannung 230V~ 50Hz
Leistungsaufnahme: 2x 70 W - 0.67A
Betriebsart: Aussetzbetrieb 30% (3s/7s)
Maximale Fördermenge 500 l/h
Maximale Förderhöhe 5.0m
Maximaldruck 5.4 m (Fördermenge t=0)
Geräuschniveau 45dB(A) auf 1 m Abstand
Max. Kondensattemperatur 65°C (kurzzeitig 80°C)
pH-Wert pH>2.5 (Gas Brennwertkessel)
Alarmkontakt Öffner 4 A ohmsche Last,
250 V
Schutzart IP 20

Lieferumfang
- 2x Pumpe SI 82 einzusetzen in
- 10 Liter Auffangbehälter
- integriertes Rückschlagventil
- Stromkabel 2 m mit Schukostecker
- Kabel für Alarmkontakt: 2-adrig, 1 m lang
  (Öffnerkontakt/auf Schließer umsteckbar)
- Installationskit: 2 Schrauben mit Dübeln
- 5 m transp. PVC-Schlauch, Ø 10 mm
- 3-stufiger Zulaufadapter Ø 24, 32, 40 mm

Bestellnummer : 192453
Menge: 1,000 Stck

**1.2.11.22 OERTLI Neutralisationsanlage RNA bis 500kW ÖL/Gas-Brennwertkessel**
OERTLI Neutralisationsanlage
Öl- und Gas-Brennwert
mit Rückspüleinrichtung
-Höhe = 207 mm
-Breite = 330 mm
-Länge = 430 mm
-Höhe Kondensateintritt = 35 mm
-Anschluss = DN 25 mm
-Höhe Kondensataustritt = 160 mm
-Anschluss = DN 25 mm
mit Granulat und Absorberfließ

Bestell-Nr.:  192484
Menge: 1,000 Stck

**1.2.11.23 OERTLI Befestigungsset für OT-Box (RS 813 Funk)**
OERTLI Befestigungsset
für OT-Box (RS 813 Funk)

Bestell-Nr.  :  192958
Menge: 1,000 Stck

**1.2.11.24 OERTLI Filtereinsatz für Ölfilter 40u**
Filtereinsatz für Ölfilter 40u
Bestell-Nr.: 300027864
Menge: 1,000 Stck

**1.2.11.25 OERTLI Passstück für interne Heizungspumpe für OSCR (MV30)**
OERTLI Passstück für interne Heizungspumpe für OSCR
(MV30)

Bestell-Nr.: 7608024
Menge: 1,000 Stck

**1.2.11.26 OERTLI Ölfiltereinsatz 20 mü, Papierfilter, für OSCR 18 LS**
OERTLI Ölfiltereinsatz 20 mü (Papierfilter)
für OSCR 18 LS

Bestell-Nr.: 7612176
Menge: 1,000 Stck

##### 1.2.12 Zubehör Ölkessel

**1.2.12.1 OERTLI X Schaltfeld für Öl Kessel mit OECOPROTECT**
OERTLI Standard-Schaltfeld X
- Kessel- und Speichersteuerung für
  Raumführung
- für PK- und PU-150 - Kessel
- zur Ansteuerung der Fremdstromanode
  OECOPROTECT

Bestell-Nr.: 100002001
Menge: 1,000 Stck

**1.2.12.2 OERTLI Neutrasockel FM 157 für Öl-Brennwert**
OERTLI Neutrasockel FM 157
für Öl-Brennwert
Bestell-Nr.: 100004292
Menge: 1,000 Stck

**1.2.12.3 OERTLI Anschlussgruppe 2 x MKA links für Öl-Kessel PURN/CURN 150 Condens**
OERTLI Anschlussgruppe links am Kessel für zwei
Heizkreise mit Mischer
für Ölbrennwertkessel PURN/CURN 150 Condens:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 54
- Verbindungsrohre Links zum Kessel
Kolli: EA 98
- ohne Anschlusskreuze ( sind im SLS )

Bestell-Nr.: 1915991
Menge: 1,000 Stck

**1.2.12.4 OERTLI Anschlussgruppe 2 x MKA rechts für PURN/CURN 150 Condens**
OERTLI Anschlussgruppe rechts am Kessel für zwei
Heizkreise mit Mischer
für Ölbrennwertkessel
PURN/CURN 150 Condens:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 54
- Verbindungsrohre Rechts zum Kessel
Kolli: EA 99
- ohne Anschlusskreuze ( sind im SLS )

Bestell-Nr.: 1916001
Menge: 1,000 Stck

**1.2.12.5 OERTLI Neutralisationsanlage nach TVO und ENBW-Standard für GDRA Anl.**
Neutralisationsanlage
nach TVO und ENBW-Standard für GDRA Anlagen

bestehend aus :
2 Stück Filterpatronen
1 Stück motorisches Umschaltventil
1 Stück Überwachungseinrichtung (Sensor inkl.)mit
Schaltausgang
komplett verschlaucht.

Die Steuerung des Umschaltventil erfolgt durch den
mitgelieferten Steuerkasten .Die Steuerung stellt einen
potentialfreien Kontakt zur
Meldung des Austausches der verbrauchten Patrone zur
Verfügung.

Bestell-Nr.: 1919711
Menge: 1,000 Stck

**1.2.12.6 OERTLI Heizölförderpumpe PMD 22 mit Ölmangelsicherung**
OERTLI Heizölförderpumpe PMD 22

für intermittierenden oder Dauerläuferbetrieb mit Ölmangelsicherung.
Förderleistung  l/h : 10
Saughöhe  max. m : 3,0
Förderhöhe  m : 14

Bestell-Nr.  : 7090031
Menge: 1,000 Stck

**1.2.12.7 OERTLI Einbau-Set Heizungs-Umwälzpumpe**
OERTLI Einbau-Set
Heizungs-Umwälzpumpe
(Grundfos UPS 25-40 x 130)
mit 2 Absperrventilen zum Einbau
innerhalb der Kesselverkleidung bei
ÖK-SH0.

Bestell-Nr.  : 7110149
Menge: 1,000 Stck

**1.2.12.8 OERTLI Warmwasserbereiter unterliegend EL 110 SL, inkl. Speicherf.**
OERTLI Warmwasserbereiter
unterliegend EL 110 SL, inkl. Speicherf.

Bestell Nr.: 7609915
Menge: 1,000 Stck

**1.2.12.9 OERTLI Speicherladeset mit Ladepumpe zw. Kessel u. WW-Bereiter EL 160 SL**
OERTLI Speicherladeset mit Ladepumpe
zw. Kessel u. WW-Bereiter EL 160 SL

Bestell-Nr.: 7613082
Menge: 1,000 Stck

**1.2.12.10 OERTLI Speicherladeset mit Ladepumpe zw. Kessel u. WW-Bereiter EL 110SL**
OERTLI Speicherladeset mit Ladepumpe
zw. Kessel u. WW-Bereiter EL 110SL

Bestell-Nr.: 7613103
Menge: 1,000 Stck

**1.2.12.11 OERTLI Moduleinheit kompakt für OEcOil bestehend aus gem. und direkt. Heizkreis**
Kompakte moduleinheit für OEcOil
Isoliert
bestehend aus einem gemischten Heizkreis
und
einem direkten Heizkreis

Bestell-Nr.: 7616233
Menge: 1,000 Stck

**1.2.12.12 OERTLI Warmwasserbereiter unterliegend EL 160SL, inkl. Speicherf.**
OERTLI Warmwasserbereiter
unterliegend EL 160SL, inkl. Speicherf.

Bestell Nr.: 7616405
Menge: 1,000 Stck

**1.2.12.13 OERTLI Regelung Steuerung Mischerkreis, für OEtroCom-2**
OERTLI Regelung
Steuerung Mischerkreis, für OEtroCom-2

Bestell-Nr.: 7616602
Menge: 1,000 Stck

**1.2.12.14 OERTLI Tester für Magnesiumanode**
OERTLI Tester
für Magnesiumanode

Bestell-Nr.: 7619012
Menge: 1,000 Stck

**1.2.12.15 OERTLI OecoProtect Titanschutzanode**
OERTLI OecoProtect Titanschutzanode

Bestell-Nr.: 7622082
Menge: 1,000 Stck

**1.2.12.16 OERTLI Verbindungssatz für FSB, FVB, FS, FV, Rohranschl. rechts**
OERTLI Verbindungssatz
für FSB, FVB, FS, FV, Rohranschl. rechts

Bestell-Nr.: 7627062
Menge: 1,000 Stck

**1.2.12.17 OERTLI Sicherheitsset für OEcOil FSB, FVB, FS, FV**
OERTLI Sicherheitsset
für OEcOil FSB, FVB, FS, FV

Bestell-Nr.: 7627079
Menge: 1,000 Stck

**1.2.12.18 OERTLI Verbindungssatz für FSB, FVB, FS, FV, Rohranschl. links**
OERTLI Verbindungssatz
für FSB, FVB, FS, FV, Rohranschl. links

Bestell-Nr.: 7627192
Menge: 1,000 Stck

**1.2.12.19 OERTLI Verbindungssatz für FSB, FVB, FS, FV, flex. Schlauchans.**
OERTLI Verbindungssatz
für FSB, FVB, FS, FV, flex. Schlauchans.

Bestell-Nr.: 7627199
Menge: 1,000 Stck

**1.2.12.20 OERTLI Speicherladeset zu nebenst. WW-B. OBLC/OBPB**
OERTLI Speicherladeset
zu nebenst. WW-B. OBLC/OBPB

Bestell-Nr.: 7639559
Menge: 1,000 Stck

**1.2.12.21 OERTLI Außenfühler für OETROCOM 2 für OEcOil Kessel (FM46)**
OERTLI Außenfühler für OETROCOM 2
für OEcOil Kessel (FM46)

Bestell-Nr.: 83757741
Menge: 1,000 Stck

**1.2.12.22 OERTLI Anschlusskreuze mit Enlüftung 2 Stück (EA46)**
OERTLI Anschlusskreuze mit Enlüftung
2 Stück (EA46)

Bestell-Nr.: 89997001
Menge: 1,000 Stck

**1.2.12.23 OERTLI Sicherheitsmodul für OEcOil (EA47)**
OERTLI Sicherheitsmodul für OEcOil
(EA47)

Bestell-Nr.: 89997002
Menge: 1,000 Stck

**1.2.12.24 OERTLI Satz Verbindungsrohre li oben für Pumpengruppen an Ölkessel PK/PU/CU**
OERTLI Satz Verbindungsrohre
für den Anschluss der
Oertli - Pumpengruppen an
Ölkessel PK/PU/CU
 (Kolli EA 100)

Achtung: Pumpengruppe
befindet sich links oben
am Kessel

- bestehend aus 2 Rohren
- geeignet für Einzelanschluss der
  Pumpengruppe oder Verteilbalken
  mit 2 Kreisen

Bestell-Nr.: 89997060
Menge: 1,000 Stck

**1.2.12.25 OERTLI Satz Verbindungsrohre li/re für Pumpengruppen an Ölkessel PK/PU/CU**
OERTLI Satz Verbindungsrohre
für den Anschluss der
Oertli - Pumpengruppen an
Ölkessel PK/PU/CU
 (Kolli EA 101)

Achtung: Pumpengruppe
Kann wahlweise links oder rechts
am Kessel montiert werden

- bestehend aus 4 Rohren
- geeignet für Einzelanschluss der
  Pumpengruppe oder Verteilbalken
  mit 2 Kreisen

Bestell-Nr.: 89997061
Menge: 1,000 Stck

**1.2.12.26 OERTLI Sicherheitsset für Pumpengruppen an Ölkessel PK/PU/CU**
OERTLI Sicherheitsset
für die Kombination mit
Oertli - Pumpengruppen an
Ölkessel PK/PU/CU mit
Verteilbalken  mit 2 Kreisen
( Kolli EA 102 )

bestehend aus:
- automatischer Entlüfter
- Sicherheitsventil
- Manometer
- Blockisolierung
- Anschlussrohr auf Anschlusskreuz

Bestell-Nr.: 89997062
Menge: 1,000 Stck

##### 1.2.13 Zubehör Ölkessel

**1.2.13.1 OERTLI PRUEFSOCKEL UP 711 PASSEND ZU STEUERGERAET TF 801,802**
OERTLI Prüfsockel UP711
Passend zu Steuergerät TF 801/802

Bestell-Nr.:  076437
Menge: 1,000 Stck

**1.2.13.2 OERTLI 2-stufige Brennerplatine für Einbau in OE-tronic FT 63**
OERTLI 2-stufige Brennerplatine
für Einbau in OE-tronic FT 63

- Steuert Gebläsebrenner 2-stufig oder
  modulierend
- steuert 1 gemischten Heizkreis
  (Fühler AD 199 als Zubehör notwendig)

Kollo AD 217

Bestell-Nr.: 100004294
Menge: 1,000 Stck

**1.2.13.3 OERTLI Standard-Schaltfeld X2 2-stufiges Schaltfeld für PK- und PU-150**
OERTLI Standard-Schaltfeld X2
( Kolli FT 64 )
2-stufiges Schaltfeld
- Kessel- und Speichersteuerung für
  Raumführung
- für PK- und PU-150 - Kessel
- zur Ansteuerung der Fremdstromanode
  OECOPROTECT

Bestell-Nr.: 100004588
Menge: 1,000 Stck

**1.2.13.4 OERTLI Abgasthermostat f. Öl-Brennwertk. PURN Condens und CURN Condens**
OERTLI Abgasthermostat für
Öl-Brennwertkessel
PURN Condens und CURN Condens

Kolli FM 163

Bestell-Nr.: 100005760
Menge: 1,000 Stck

**1.2.13.5 OERTLI Speicherladset PK / PU 150 mit OBL/OBP 150-300**
OERTLI Speicherladset PK / PU 150
mit 150l-500l Speicher nebenstehend
OBS...N, OBPB, OBLC, Powersun,
Perfectsun

Kolli EA 116

Bestell-Nr.: 100007834
Menge: 1,000 Stck

**1.2.13.6 OERTLI automatischer Ölentlüfter TIGER LOOP**
OERTLI automatischer Ölentlüfter
TIGER LOOP

Bestell-Nr.:  100012500
Menge: 1,000 Stck

**1.2.13.7 OERTLI Nachfüllset Neutrabox Granulat(5 kg), Aktivkohle(0,5 kg)**
OERTLI  Nachfüllset Neutrabox
5,0 kg Granulat
0,5 kg Aktivkohle

Kolli FM 156

Bestell-Nr.: 100012685
Menge: 1,000 Stck

**1.2.13.8 OERTLI Anschlussgruppe gemischt f.OECODENS/OECOSUN 500+750**
OERTLI Anschlussgruppe gemischt
mit Energieeffizienzpumpe, Klasse A für
besonders stromsparenden Betrieb.

Für OECODENS 500 / OECOSUN 500
Achtung: Heizkreismodul-Rohranschlusset
Art.-Nr.: 100005978 (EC 296)
ist zusätzlich notwendig

und für

OECODENS 750 / OECOSUN 750
ohne weiteres Zubehör

Kolli ER 74

Bestell-Nr.: 100013448
Menge: 1,000 Stck

**1.2.13.9 OERTLI Abgasmessstück DN80/125 für OSCR Öl Brennwertkessel**
Abgasmessstück DN 80/125
für OSCR Öl Brennwertkessel
Abgasmessstutzen ausserhalb
der Kesselverkleidung
Kolli MV25

Bestell-Nr.: 100019734
Menge: 1,000 Stck

**1.2.13.10 OERTLI Elektroheizeinsatz 3,0 kW 230V, für OBLC und OBPB**
OERTLI Elektroheizeinsatz 3,0 kW
230 V
für OBLC und OBPB
Kolli ER 336

Bestell-Nr.: 100020083
Menge: 1,000 Stck

**1.2.13.11 OERTLI Verteilerbalken für 2 und 3 Heizkreise an Pumpengruppe**
OERTLI Verteilerbalken für 2 und 3 Heizkreise
incl. Blockisolierung zum Anschluss von
Oertli Pumpengruppen, der dritte Kreis wird
von unten angeschlossen. Der Durchfluss
ist maximal 2000 l/h, dies ergibt bei
20 Kelvin Spreizung eine maximale Leistung
von 45 kW.
Kolli: EA 140

Bestell-Nr.: 100020164
Menge: 1,000 Stck

**1.2.13.12 OERTLI Wandhalterung (EA 141) für Wandmontage von einer Pumpengruppe**
OERTLI Wandhalterung für die
Wandmontage des Verteilerbalkens
(EA140). An dem Verteilerbalken können
zwei bis drei passende Pumpengruppen
100020167 oder 100020168 angeschlossen
werden.
Kolli: EA 141

Bestell-Nr.: 100020165
Menge: 1,000 Stck

**1.2.13.13 OERTLI Wandhalterung (EA 142) für Wandmontage von einer Pumpengruppe**
OERTLI Wandhalterung für die
Wandmontage von einer Pumpengruppe,
die passende Pumpengruppe ist Artikel
100020167 oder 100020168.
Kolli: EA 142

Bestell-Nr.: 100020166
Menge: 1,000 Stck

**1.2.13.14 OERTLI Pumpengruppe für einen direkten Heizkreis**
OERTLI Pumpengruppe für einen direkten Heizkreis mit
Hocheffizienzpumpe der Energieeffizienzklasse A Yonos
Para, komplett vormontiert mit Isolierschalen,
Schwerkraftbremse im Rücklauf,  zwei
Absperrkugelhähne mit  integriertem Thermometer
Kolli Nr.: EA 143

Bestell-Nr.: 100020167
Menge: 1,000 Stck

**1.2.13.15 OERTLI Pumpengruppe für einen gemischten Heizkreis**
OERTLI Pumpengruppe DN 25 für einen
gemischten Heizkreis mit Hocheffizienzpumpe der Energieeffizienzklasse A
Yonos Para komplett vormontiert mit
Dreiwegemischer und Stellmotor,
Isolierschalen, Rückschlagklappe
im Rücklauf, zwei Absperrkugelhähne
mit integriertem Thermometer
Kolli: EA 144

Bestell-Nr.: 100020168
Menge: 1,000 Stck

**1.2.13.16 OERTLI SATROCOM PC Adapter incl. Kabel und Software**
OERTLI SATROCOM
PC Adapter
incl. Kabel und Software
zur Übertragung von Störungsdiagnosen
bei SATRONIC- Feuerungsautomaten
auf den PC

Bestell-Nr.: 130748
Menge: 1,000 Stck

**1.2.13.17 OERTLI SATROCOM Terminal (PALM III) incl. Kabel und Software**
OERTLI SATROCOM
TERMINAL ( PALM III )
incl. Kabel und Software
zur Übertragung von Störungsdiagnosen
bei SATRONIC- Feuerungsautomaten
auf den Palm- Organiser

Bestell-Nr.: 130861
Menge: 1,000 Stck

**1.2.13.18 OERTLI Ersatzteilkoffer OES/OEN 150/160 Öl**
OERTL Ersatzteilkoffer OES/OEN
150/160 Öl

Bestell-Nr.: 200010220
Menge: 1,000 Stck

**1.2.13.19 Remeha Smart Service Tool für GMR/GSR,GSCR/OSCR**
Remeha Smart Service Tool für
GMR 1000, 2000, 3000, 5000, GSR 230,
GSR 330, GSCR und OSCR.
Service-Programm für den Fachbetrieb.
Das SmartService Tool erlaubt
das Einlesen von Kessel-Parametern und
ihre Veränderung über Wi-Fi mit einem
Android oder IOS Smartphone oder Tablet.
Im Lieferumfang enthalten:
1x kleiner Koffer
1x Wi-Fi Funkmodul mit Anschluss an USB-Kabel
  zum 230 Volt Stecker und LAN Anschluss
1x LAN Kabel für Funkmodul und Telefonstecker
  für den Anschluss an die PCU der oben
  aufgeführten Kessel

Bestell-Nr.: 7603387
Menge: 1,000 Stck

**1.2.13.20 OERTLI OEco Service Tool Service-Programm für den Fachbetrieb**
OERTLI OEco Service Tool für
GMR 1000, 2000, 3000, 5000, GSR 230,
GSR 330, GSCR und OSCR.
Service-Programm für den Fachbetrieb.
Das OEco Service Tool erlaubt
das Einlesen von Kessel-Parametern und
ihre Veränderung über Wi-Fi mit einem
Android oder IOS Smartphone oder Tablet.
Im Lieferumfang enthalten:
1x kleiner Koffer
1x Wi-Fi Funkmodul mit Anschluss an USB-Kabel
  zum 230 Volt Stecker und LAN Anschluss
1x LAN Kabel für Funkmodul und Telefonstecker
  für den Anschluss an die PCU der oben
  aufgeführten Kessel

Bestell-Nr.: 7640418
Menge: 1,000 Stck

##### 1.2.14 Inbetriebnahme

**1.2.14.1 OERTLI Inbetriebnahme zzgl. Anfahrt Ölbrenner/Gasbrenner bis 70 kW**
OERTLI Inbetriebnahme zzgl. Anfahrt
Ölbrenner/Gasbrenner bis 70 kW

Bestell-Nr.:  198001
Menge: 1,000 Stck

**1.2.14.2 OERTLI Inbetriebnahme zzgl. Anfahrt Ölbrenner 70 kW - 300 kW**
OERTLI Inbetriebnahme zzgl. Anfahrt
Ölbrenner 70 kW - 300 kW
Bestell-Nr.:  198002
Menge: 1,000 Stck

**1.2.14.3 OERTLI Inbetriebnahme zzgl. Anfahrt Ölbrenner 300 kW bis 800 kW**
OERTLI Inbetriebnahme zzgl. Anfahrt
Ölbrenner 300 kW bis 800 kW
Bestell-Nr.:  198004
Menge: 1,000 Stck

**1.2.14.4 OERTLI Inbetriebnahme zzgl. Anfahrt Ölbrenner über 800 kW**
OERTLI Inbetriebnahme zzgl. Anfahrt
Ölbrenner über 800 kW
Bestell-Nr.:  198006
Menge: 1,000 Stck

**1.2.14.5 OERTLI Inbetriebnahme für Ölkleinkessel ÖK, ÖSB**
OERTLI Inbetriebnahme für
Ölkleinkessel ÖK, ÖSB

zzgl. Anfahrtspauschale

Bestell-Nr.: 199002
Menge: 1,000 Stck

**1.2.14.6 OERTLI Inbetriebnahme PURN/PUSN/ÖK**
Inbetriebnahme PURN/PUSN/ÖK

Bestell-Nr.:  199024
Menge: 1,000 Stck

#### 1.3 Heizkesselanlagen - Betrieb m. Pellets

##### 1.3.1 Pelletofen mit Zubehör

**1.3.1.1 OERTLI Designblenden für PKO 8 Signalblau RAL 5005 ( 2 Stück )**
OERTLI Designblenden PKO 8
Signalblau RAL 5005, ( 2 Stück )
und  2 Stück Flügelaufsätze
für Pelletkaminofen PKO 8

System: Borkum

Bestell-Nr.: 1000013231
Menge: 1,000 Stck

**1.3.1.2 OERTLI Designblenden für PKO 8 Rotviolett RAL 4002, ( 2 Stück )**
OERTLI Designblenden PKO 8
Rotviolett RAL 4002, ( 2 Stück )
und  2 Stück Flügelaufsätze
für Pelletkaminofen PKO 8

System: Helgoland

Bestell-Nr.: 1000013232
Menge: 1,000 Stck

**1.3.1.3 OERTLI Designblenden für PKO 8 Smaragdgrün RAL 6001, ( 2 Stück )**
OERTLI Designblenden PKO 8
Smaragdgrün RAL 6001, ( 2 Stück )
und  2 Stück Flügelaufsätze
für Pelletkaminofen PKO 8

System: Juist

Bestell-Nr.: 1000013233
Menge: 1,000 Stck

**1.3.1.4 OERTLI Designblenden für PKO 8 Verkehrsweiß RAL 9016, ( 2 Stück )**
OERTLI Designblenden PKO 8
Verkehrsweiß RAL 9016, ( 2 Stück )
und  2 Stück Flügelaufsätze
für Pelletkaminofen PKO 8

System: Sylt

Bestell-Nr.: 1000013234
Menge: 1,000 Stck

**1.3.1.5 OERTLI Designblenden für PKO 8 Sandgelb RAL 1002, ( 2 Stück )**
OERTLI Designblenden PKO 8
Sandgelb RAL 1002, ( 2 Stück )
und  2 Stück Flügelaufsätze
für Pelletkaminofen PKO 8

System: Norderney

Bestell-Nr.: 1000013235
Menge: 1,000 Stck

**1.3.1.6 OERTLI Designblenden für PKO 8 Achatgrau RAL 7038, ( 2 Stück )**
OERTLI Designblenden PKO 8
Achatgrau RAL 7038, ( 2 Stück )
und  2 Stück Flügelaufsätze
für Pelletkaminofen PKO 8

System: Wangerooge

Bestell-Nr.: 1000013236
Menge: 1,000 Stck

**1.3.1.7 OERTLI Designblenden für PKO 8 Schwarzbraun RAL 8022, ( 2 Stück )**
OERTLI Designblenden PKO 8
Schwarzbraun RAL 8022, ( 2 Stück )
und  2 Stück Flügelaufsätze
für Pelletkaminofen PKO 8

System: Amrum

Bestell-Nr.: 1000013237
Menge: 1,000 Stck

**1.3.1.8 OERTLI Designblenden für PKO 8 unlackiert, verzinkt ( 2 Stück )**
OERTLI Designblenden PKO 8
unlackiert, verzinkt ( 2 Stück )
und  2 Stück Flügelaufsätze
für Pelletkaminofen PKO 8

System: Föhr

Bestell-Nr.: 1000013238
Menge: 1,000 Stck

**1.3.1.9 OERTLI Designblenden für PKO 8 für Seitenteile (2 Stück)**
OERTLI  Zuschneidschablonen PKO 8
für Seitenteile (2 Stück)
und 2 Stück Zuschneidschablonen
für Flügelaufsätze
Zuschneidschablonen aus Keramik
System: Baltrum

Bestell-Nr.: 1000013239
Menge: 1,000 Stck

**1.3.1.10 OERTLI Temperaturfühler für Pufferspeicher und PKO 8**
OERTLI Temperaturfühler für
Pufferspeicher und PKO 8

Bestell-Nr.: 1000013250
Menge: 1,000 Stck

**1.3.1.11 OERTLI Pelletkaminofen PKO 8 für Wohnbereich, 3,7 bis 8,0 kW**
OERTLI Pelletkaminofen PKO 8
zur Aufstellung im Wohnbereich mit einer
Raumheizleistung (Strahlungswärme) von
ca. 1,6 kW und einer Wasserwärmeleistung
von ca. 6,3 kW.
Hydraulisch ist der PKO zwingend in die
geschlossene Warmwasserheizanlage
einzubinden. Die Verbrennungsluftzufuhr geschieht in der Regel
rauluftabhängig. Es besteht jedoch die
Möglichkeit, den Zuluftanschlussstutzten (DN 40) mit einer bauseitigen
Verbindungsleitung
(Metallrohr / maximale Länge 1 m) zu
nutzen. Damit kann die Verbrennungsluft
aus einem benachbartem Raum,  über den
Keller bzw. aus dem Außenbereich
angesaugt werden.
Der Kesselkörper ist aus Stahlblech. Die
massive Gusstür besitzt eine große
Panoramascheibe. Die Anschlüsse für
Kesselvor- und rücklauf sind rückseitig
und mit KFE-Hähnen versehen. Der PKO ist
werkseitig mit einem Raumgerät
ausgestattet, welches für die
modulierende Betriebsweise sorgt. Im
Kessel integriert ist des weiteren:
- Ausdehnungsgefäß
- Rücklauftemperaturanhebung
- Sicherheitsventil (3 bar)
- Sicherheitstemperaturbegrenzer
- Rückbrandsicherung
- Differenzdruckwächter
- Kesselkreispumpe
- Keramische Zündung
- Abgasgebläse
- Schneckenmotor

Für staubarme Holzpellets nach Ö-Norm M
7135 bzw. DIN plus.

Technische Daten:
Nennwärmeleistung:  3,7 bis 8,0 kW
Wasserleistung:  2,2 bis 6,3 kW
Raumheizleistung:  1,5 bis 1,7 kW
CO-Gehalt:  76 bis 235 mg/m²
bezogen auf 13% O2
Staubemissionen:  8,0 bis 13,9 mg/m²
bezogen auf 13% O2
NOx-Gehalt:  36 bis 60 ppm
Wirkungsgrad:  92,2 bis 90,4 %
(gesamt)
Pellet-Vorratsbehälter: 22 kg
Wasserinhalt:  10,5 Liter
max. Betriebsdruck:  3 bar
max. Betriebstemp.:  100°C
Kesselvorlauf:  3/4" (innen)
Kesselrücklauf:  3/4" (innen)
Abgasanschluss:  DN 100
Zugbedarf:  10 bis 12 Pa
Mittlere Abgastemp:  80 bis 125°C
Abgasmassenstrom
Vollast:  0,008 kg/s
Teillast:  0,006 kg/s
Gewicht:
  mit Designblenden  160 kg
  ohne Designblenden  130 kg

Verpackung:
Kessel auf Holzpalette im Karton
stehend, mit Kesselreinigungsbürste,
Elekto-Anschlusskabel und Raumgerät

Zusätzlich erforderlich:
Designblenden bzw. Zuschneideschablonen
für Designblenden.

Bestell-Nr.: 191508
Menge: 1,000 Stck

**1.3.1.12 OERTLI Pelletkaminofen PKO 8 mit Pufferfühler**
OERTLI Pelletkaminofen PKO 8
zur Aufstellung im Wohnbereich mit einer
Raumheizleistung (Strahlungswärme) von
ca. 1,6 kW und einer Wasserwärmeleistung
von ca. 6,3 kW.
Hydraulisch ist der PKO zwingend in die
geschlossene Warmwasserheizanlage
einzubinden. Die Verbrennungsluftzufuhr geschieht in der Regel
rauluftabhängig. Es besteht jedoch die
Möglichkeit, den Zuluftanschlussstutzten (DN 40) mit einer bauseitigen
Verbindungsleitung
(Metallrohr / maximale Länge 1 m) zu
nutzen. Damit kann die Verbrennungsluft
aus einem benachbartem Raum,  über den
Keller bzw. aus dem Außenbereich
angesaugt werden.
Der Kesselkörper ist aus Stahlblech. Die
massive Gusstür besitzt eine große
Panoramascheibe. Die Anschlüsse für
Kesselvor- und rücklauf sind rückseitig
und mit KFE-Hähnen versehen. Der PKO ist
werkseitig mit einem Raumgerät
ausgestattet, welches für die
modulierende Betriebsweise sorgt. Im
Kessel integriert ist des weiteren:
- Ausdehnungsgefäß
- Rücklauftemperaturanhebung
- Sicherheitsventil (3 bar)
- Sicherheitstemperaturbegrenzer
- Rückbrandsicherung
- Differenzdruckwächter
- Kesselkreispumpe
- Keramische Zündung
- Abgasgebläse
- Schneckenmotor

Für staubarme Holzpellets nach Ö-Norm M
7135 bzw. DIN plus.

Technische Daten:
Nennwärmeleistung:  3,7 bis 8,0 kW
Wasserleistung:  2,2 bis 6,3 kW
Raumheizleistung:  1,5 bis 1,7 kW
CO-Gehalt:  76 bis 235 mg/m²
bezogen auf 13% O2
Staubemissionen:  8,0 bis 13,9 mg/m²
bezogen auf 13% O2
NOx-Gehalt:  36 bis 60 ppm
Wirkungsgrad:  92,2 bis 90,4 %
(gesamt)
Pellet-Vorratsbehälter: 22 kg
Wasserinhalt:  10,5 Liter
max. Betriebsdruck:  3 bar
max. Betriebstemp.:  100°C
Kesselvorlauf:  3/4" (innen)
Kesselrücklauf:  3/4" (innen)
Abgasanschluss:  DN 100
Zugbedarf:  10 bis 12 Pa
Mittlere Abgastemp:  80 bis 125°C
Abgasmassenstrom
Vollast:  0,008 kg/s
Teillast:  0,006 kg/s
Gewicht:
  mit Designblenden  160 kg
  ohne Designblenden  130 kg

Verpackung:
Kessel auf Holzpalette im Karton
stehend, mit Kesselreinigungsbürste,
Elekto-Anschlusskabel und Raumgerät

Zusätzlich im Paket enthalten:
- Designblenden in schwarzbraun
- Pufferspecherfühler

Bestell-Nr.: 999192101
Menge: 1,000 Stck

#### 1.4 Heizkesselanl.-Betr. m. Festbrennstoffen

##### 1.4.1 REKORD Heizungsherd SH und Zubehör

**1.4.1.1 REKORD Heizungsherd SH 96/240 Abgasanschluß links weiß**
REKORD Heizungsherd
SH 96/240 Abgasanschluß links weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185752
Typ  : SH 96/240 links
Menge: 1,000 Stck

**1.4.1.2 REKORD Heizungsherd SH 96/240 Abgasanschluß links braun**
REKORD Heizungsherd
SH 96/240 Abgasanschluß links braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185753
Typ  : SH 96/240 links
Menge: 1,000 Stck

**1.4.1.3 REKORD Heizungsherd SH 96/240 Abgasanschluß rechts weiß**
REKORD Heizungsherd
SH 96/240 Abgasanschluß rechts weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschl. rechts mm : 150
Zugbedarf  PA : 18
Gewicht  kg : 215
Bestell-Nr.  : 185755
Typ  : SH 96/240
rechts
Menge: 1,000 Stck

**1.4.1.4 REKORD Heizungsherd SH 96/240 Abgasanschluß rechts braun**
REKORD Heizungsherd
SH 96/240 Abgasanschluß rechts braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max.4
Breite  mm : 550
Tiefe  mm : 600
Höhe  mm : 850
Abgasanschl. rechts mm : 150
Zugbedarf  PA : 18
Gewicht  kg : 215
Bestell-Nr.  : 185756
Typ  : SH 96/240
rechts
Menge: 1,000 Stck

**1.4.1.5 REKORD Heizungsherd SH 36/210 Abgasanschluß links weiß**
REKORD Heizungsherd
SH 36/210 Abgasanschluß links weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185852
Typ  : SH 36/210 links
Menge: 1,000 Stck

**1.4.1.6 REKORD Heizungsherd SH 36/210 Abgasanschluß links braun**
REKORD Heizungsherd
SH 36/210 Abgasanschluß links braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185853
Typ  : SH 36/210 links
Menge: 1,000 Stck

**1.4.1.7 REKORD Heizungsherd SH 36/210 Abgasanschluß rechts weiß**
REKORD Heizungsherd
SH 36/210 Abgasanschluß rechts weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschl. rechts mm : 150
Zugbedarf  PA : 18
Gewicht  kg : 260
Bestell-Nr.  : 185855
Typ  : SH 36/210
rechts
Menge: 1,000 Stck

**1.4.1.8 REKORD Heizungsherd SH 36/210 Abgasanschluß rechts braun**
REKORD Heizungsherd
SH 36/210 Abgasanschluß rechts braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max. 4
Breite  mm : 900
Tiefe  mm : 600
Höhe  mm : 850
Abgasanschl. rechts mm : 150
Zugbedarf  PA : 18
Gewicht  kg : 260
Bestell-Nr.  : 185856
Typ  : SH 36/210
rechts
Menge: 1,000 Stck

**1.4.1.9 REKORD Heizungsherd SH 36/250 Abgasanschluß links weiß**
REKORD Heizungsherd
SH 36/250 Abgasanschluß links weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185858
Typ  : SH 36/250 links
Menge: 1,000 Stck

**1.4.1.10 REKORD Heizungsherd SH 36/250 Abgasanschluß links braun**
REKORD Heizungsherd
SH 36/250 Abgasanschluß links braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185859
Typ  : SH 36/250 links
Menge: 1,000 Stck

**1.4.1.11 REKORD Heizungsherd SH 36/250 Abgasanschluß rechts weiß**
REKORD Heizungsherd
SH 36/250 Abgasanschluß rechts weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185861
Typ  : SH 36/250
  rechts
Menge: 1,000 Stck

**1.4.1.12 REKORD Heizungsherd SH 36/250 Abgasanschluß rechts braun**
REKORD Heizungsherd
SH 36/250 Abgasanschluß rechts braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185862
Typ  : SH 36/250
  rechts
Menge: 1,000 Stck

**1.4.1.13 REKORD engmaschiger Rost für Beheizung mit Holz/Holzbriketts für SH Kessel**
REKORD engmaschiger Rost für Beheizung
mit Holz/Holzbriketts für SH Kessel

Bestell-Nr.  : 1899181
Menge: 1,000 Stck

**1.4.1.14 OERTLI Isolierdeckel für SH36/250 550mm, weiß (2 Stück)**
OERTLI Isolierdeckel für SH36/250
550mm, weiß (2 Stück)

Bestell-Nr.: 190046
Menge: 1,000 Stck

**1.4.1.15 OERTLI Isolierdeckel für SH36/210 450mm, weiß (2 Stück)**
OERTLI Isolierdeckel für SH36/210
450mm, weiß (2 Stück)

Bestell-Nr.: 190047
Menge: 1,000 Stck

**1.4.1.16 REKORD Zwischenblende als Abstandshalter zu den Küchenmöbeln, 100 mm breit, weiß**
REKORD Zwischenblende als Abstandshalter
zu den Küchenmöbeln, 100 mm breit, weiß
Bestell-Nr.  : 7110831
Menge: 1,000 Stck

**1.4.1.17 REKORD Zwischenblende als Abstandshalter zu den Küchenmöbeln, 100 mm breit, braun**
REKORD Zwischenblende als Abstandshalter
zu den Küchenmöbeln, 100 mm breit, braun
Bestell-Nr.  : 7110832
Menge: 1,000 Stck

**1.4.1.18 REKORD Armaturenschrank SHZ 40 zur Komb.m. Heizungsherd. SH 86/96/36, weiß**
REKORD Armaturenschrank SHZ 40 zur
Komb.m. Heizungsherd. SH 86/96/36, weiß
Armaturenschrank komplett montiert mit
allen erforderlichen Heizungsarmaturen.
Bestehend aus:
- Regelbare Heizungspumpe
- 4-Wege-Mischer
- Fernthermometer
- Druckausdehnungsgefäß 18 Liter
- Füll- und Entleerungshahn
- Sicherheitsventil 2,5 bar
- Entlüftungsventil
- Pumpenschalter
Einschließlich Anschlußrohr-Set für die
Verbindung mit dem Kessel.
Breite  mm : 400
Tiefe  mm : 600
Höhe  mm : 850
Bestell-Nr.  : 7110837
Typ  : SHZ 40
Menge: 1,000 Stck

**1.4.1.19 REKORD Armaturenschrank SHZ 40 zur Komb.m. Heizungsherden SH 86/96/36, brau**
REKORD Armaturenschrank SHZ 40 zur
Komb.m. Heizungsherden SH 86/96/36, brau
Armaturenschrank komplett montiert mit
allen erforderlichen Heizungsarmaturen.
Bestehend aus:
- Regelbare Heizungspumpe
- 4-Wege-Mischer
- Fernthermometer
- Druckausdehnungsgefäß 18 Liter
- Füll- und Entleerungshahn
- Sicherheitsventil 2,5 bar
- Entlüftungsventil
- Pumpenschalter
Einschließlich Anschlußrohr-Set für die
Verbindung mit dem Kessel.
Breite  mm : 400
Tiefe  mm : 600
Höhe  mm : 850
Bestell-Nr.  : 7110838
Typ  : SHZ 40
Menge: 1,000 Stck

##### 1.4.2 Zubehör

**1.4.2.1 REKORD engmaschiger Rost für Beheizung mit Holz/Holzbriketts für SH Kessel**
REKORD engmaschiger Rost für Beheizung
mit Holz/Holzbriketts für SH Kessel

Bestell-Nr.  : 1899181
Menge: 1,000 Stck

**1.4.2.2 OERTLI Isolierdeckel für SH36/250 550mm, weiß (2 Stück)**
OERTLI Isolierdeckel für SH36/250
550mm, weiß (2 Stück)

Bestell-Nr.: 190046
Menge: 1,000 Stck

**1.4.2.3 OERTLI Isolierdeckel für SH36/210 450mm, weiß (2 Stück)**
OERTLI Isolierdeckel für SH36/210
450mm, weiß (2 Stück)

Bestell-Nr.: 190047
Menge: 1,000 Stck

**1.4.2.4 OERTLI Thermomix-Ventil zur Rücklaufanhebung, 1 1/2 Zoll**
OERTLI Thermomix-Ventil
Zur Rücklaufanhebung bei
Holz-, Kohle oder Pelletkesseln ab 26 kW
Anschluss 1 1/2 Zoll

Bei der Montage sind für spätere
Wartungsarbeiten 3 bauseitige
Absperrhähne vorzusehen.
Bestell-Nr.: 190781
Menge: 1,000 Stck

**1.4.2.5 OERTLI LIL-Rohr DN 110/160 L=500 mm PPH**
OERTLI Abgasrohr DN 110/160
PPH/Stahl weiß
Innenmontage, konzentrisch
Länge  500 mm

Ausführung nach EN 14471
T120 H1 O W 2 O 00 E E L0
Prod. Ident.: CE 0036 CPD 91309 001

Bestell-Nr.: 192024
Menge: 1,000 Stck

**1.4.2.6 OERTLI Revisionsrohr DN 110 gerade, L=80 mm PPH, transluzent**
OERTLI Revisionsrohr DN 110 PPH
transluzent, nicht UV-beständig

Zulassungsnummer
CE 0036 CPD 91309 001

Bestell-Nr.: 192128
Menge: 1,000 Stck

**1.4.2.7 OERTLI Rohr starr 2000mm PPH, DN110 mit Muffe**
OERTLI Abgasrohr starr DN 110 PPH
mit Muffe, transluzent, Länge 2000 mm

Ausführung nach EN 14471
T120 H1 O W 2 O 20 I E L
Prod. Ident.: CE 0036 CPD 91309 001

Bestell-Nr.: 192147
Menge: 1,000 Stck

**1.4.2.8 OERTLI Rohr DN 80 starr, L=500 mm PPH, transluzent**
OERTLI Abgasrohr starr DN 80 PPH mit
Muffe transluzent, Länge 500 mm

Ausführung nach EN 14471
T120 H1 O W 2 O 20 I E L
Zulassungsnummer
CE 0036 CPD 91309 001

Bestell-Nr.: 192163
Menge: 1,000 Stck

**1.4.2.9 OERTLI Rohr DN 110 starr, L=500 mm PPH, transluzent**
OERTLI Abgasrohr starr DN 110 PPH mit
Muffe transluzent, Länge 500 mm

Ausführung nach EN 14471
T120 H1 O W 2 O 20 I E L
Zulassungsnummer
CE 0036 CPD 91309 001

Bestell-Nr.: 192165
Menge: 1,000 Stck

**1.4.2.10 OERTLI Rohr starr 1000 mm PPH, DN110 mit Muffe**
OERTLI Abgasrohr starr DN 110 PPH
mit Muffe, transluzent, Länge 1000 mm

Ausführung nach EN 14471
T120 H1 O W 2 O 20 I E L
Prod. Ident.: CE 0036 CPD 91309 001

Bestell-Nr.: 192166
Menge: 1,000 Stck

**1.4.2.11 OERTLI Umlenk T-Stück, DN 110, PPH mit Muffe, Revisonsdeckel**
OERTLI Umlenk-T-Stück mit Muffe und
Revisionsdeckel DN 110
Einwandige PPH-Abgasrohrsysteme,
transluzent.

Ausführung nach EN 14471
T120 H1 O W 2 O 20 I E L
Prod. Ident.: CE 0036 CPD 91309 001

Bestell-Nr.: 192183
Menge: 1,000 Stck

**1.4.2.12 OERTLI Bogen 45°, DN110, PPH mit Muffe**
OERTLI Abgasbogen, starr DN 110 PPH
mit Muffe, transluzent, Bogen 45°

Ausführung nach EN 14471
T120 H1 O W 2 O 20 I E L
Prod. Ident.: CE 0036 CPD 91309 001

Bestell-Nr.: 192505
Menge: 1,000 Stck

**1.4.2.13 OERTLI Bogen 87°, DN110, PPH mit Muffe**
OERTLI Abgasbogen, starr DN 110 PPH
mit Muffe, transluzent, Bogen 87°

Ausführung nach EN 14471
T120 H1 O W 2 O 20 I E L
Prod. Ident.: CE 0036 CPD 91309 001

Bestell-Nr.: 192506
Menge: 1,000 Stck

**1.4.2.14 REKORD Zwischenblende als Abstandshalter zu den Küchenmöbeln, 100 mm breit, weiß**
REKORD Zwischenblende als Abstandshalter
zu den Küchenmöbeln, 100 mm breit, weiß
Bestell-Nr.  : 7110831
Menge: 1,000 Stck

**1.4.2.15 REKORD Zwischenblende als Abstandshalter zu den Küchenmöbeln, 100 mm breit, braun**
REKORD Zwischenblende als Abstandshalter
zu den Küchenmöbeln, 100 mm breit, braun
Bestell-Nr.  : 7110832
Menge: 1,000 Stck

**1.4.2.16 REKORD Armaturenschrank SHZ 40 zur Komb.m. Heizungsherd. SH 86/96/36, weiß**
REKORD Armaturenschrank SHZ 40 zur
Komb.m. Heizungsherd. SH 86/96/36, weiß
Armaturenschrank komplett montiert mit
allen erforderlichen Heizungsarmaturen.
Bestehend aus:
- Regelbare Heizungspumpe
- 4-Wege-Mischer
- Fernthermometer
- Druckausdehnungsgefäß 18 Liter
- Füll- und Entleerungshahn
- Sicherheitsventil 2,5 bar
- Entlüftungsventil
- Pumpenschalter
Einschließlich Anschlußrohr-Set für die
Verbindung mit dem Kessel.
Breite  mm : 400
Tiefe  mm : 600
Höhe  mm : 850
Bestell-Nr.  : 7110837
Typ  : SHZ 40
Menge: 1,000 Stck

**1.4.2.17 REKORD Armaturenschrank SHZ 40 zur Komb.m. Heizungsherden SH 86/96/36, brau**
REKORD Armaturenschrank SHZ 40 zur
Komb.m. Heizungsherden SH 86/96/36, brau
Armaturenschrank komplett montiert mit
allen erforderlichen Heizungsarmaturen.
Bestehend aus:
- Regelbare Heizungspumpe
- 4-Wege-Mischer
- Fernthermometer
- Druckausdehnungsgefäß 18 Liter
- Füll- und Entleerungshahn
- Sicherheitsventil 2,5 bar
- Entlüftungsventil
- Pumpenschalter
Einschließlich Anschlußrohr-Set für die
Verbindung mit dem Kessel.
Breite  mm : 400
Tiefe  mm : 600
Höhe  mm : 850
Bestell-Nr.  : 7110838
Typ  : SHZ 40
Menge: 1,000 Stck

#### 1.5 Wärmepumpenanlagen

##### 1.5.1 Brauchwasser-Wärmepumpe OTWH

**1.5.1.1 OERTLI Bogen 90 grd, DN 160, EH 77 für Typ OTWH 300 E und EH**
OERTLI Bogen 90°  D=160 mm
für den Anschluss von Zu-
bzw. Abluftleitung an die
Brauchwasserwärmepumpe
Typ OTWH 300 E und EH

Kolli: EH77

Bestell-Nr. 100007557
Menge: 1,000 Stck

**1.5.1.2 OERTLI Warmwasser-Wärmepumpe OTWH 300 E für Um- oder Abluftbetrieb**
OERTLI Brauchwasser-Wärmepumpe
OTWH 300 E für Um- oder Abluftbetrieb
- Bodenstehende Warmwasserwärmepumpe
  mit 300 Ltr. Inhalt
- RaumluftABhänging oder Raumluft
  Nabhängig
- Lufttemperatur  -5°C bis +35°C
- Innenbehälter aus emailliertem
  Stahlblech
- Hochwertige FCKW-freie Isolierung
- Korrosionsschutz: Fremdstromanode
- Integrierte Regelung zur
  Warmwasserbereitung mit
  Anti-Legionellen-Schaltung,
  Frostschutz-Funktion und
  Abtauautomatik.
- Sicherheits-Elektroheizeinsatz 2,4 kW

Technische Daten:
-Trinkwassespeicherinhalt: 285 ltr.
-Entleerung unten an allen Modellen
-Nennleistung Wärmepumpe*: 1700 W
-Stromverbrauch der Wärmepumpe*: 500 W
 * mittlerer Wert für eine Erwärmung
 von 15°C bis 51°C mit einer Lufteintritt-Temperatur von 15°C und 70% rel.F.
-Leistungskennziffer nach EN 255 mit
 45°C: 3,5
-Elektroanschluss: 230V AC, 50Hz
-Absicherung: 16 A
-Aufheizzeit von 15°C bis 60°C: 7 h
-Bereitschaftswärmeverlust bei Dt 45K:

 0,85 kWh/24h
-Luftdurchsatz: 385 m³/h
-Verfügbarer Luftdruck am
 Ausgangstutzen: 50 Pa
-Maximale Luftanschlusslänge Ø160mm: 10m
-Kältemittel R134A: 1,5 kg
-Versandgewicht: 105 kg

Betriebsbedingungen:
Maximaler Betriebsdruck:
- Wärmetauscher: 10 bar
- Behälter: 10 bar
  Maximale Betriebstemperatur:
- Wärmetauscher: 90°C
- Behälter:  90°C
  Lufttemperatur zum Betrieb der
Wärmepumpe: - 5°C bis + 35°C
  Warmwasser Austritt G 3/4"
  Kaltwasser Eintritt G 3/4"

Bestell-Nr.: 100017618
Menge: 1,000 Stck

**1.5.1.3 OERTLI Wärmepumpe OEcaHeat OTWH 300 EH 270 l, für WW, für Um-/ Abluftbetrieb**
OERTLI OEcaHeat, OTWH 300 EH
Brauchwasser-Wärmepumpe
Für Um- oder Abluftbetrieb
-Bodenstehende Warmwasserwärmepumpe
mit 300 Ltr. Inhalt und integriertem
Glattrohrwärmetauscher für
Fremdbeheizung
-RaumluftABhänging ODER
RaumluftUNabhängig
-Lufttemperatur  -5°C bis +35°C
-Innenbehälter aus emaillierter
Stahlblech
-Hochwertige FCKW-freie Isolierung
-Korrosionsschutz: Fremdstromanode
-Integrierte Regelung zur
Warmwasserbereitung
mit Anti-Legionella-Schaltung,
Frostschutz-Funktion
und Abtauautomatik.
-Sicherheits-Elektroheizeinsatz 1,8 kW

Technische Daten:
-Trinkwassespeicherinhalt: 270 ltr.
-Entleerung unten an allen Modellen
-Nennleistung Wärmepumpe*: 1700 W
-Stromverbrauch der Wärmepumpe*: 500 w
 * mittlerer Wert für eine Erwärmung
von 15°C bis 51°C mit einer
Lufteintritt-
Temperatur von 15°C und 70% rel.F.
-Leistungskennziffer nach EN 255 mit
45°C: 3,5
- Elektroanschluss: 230V AC, 50Hz
-Absicherung: 16 A
-Aufheizzeit von 15°C bis 60°C: 7 h
-Bereitschaftswärmeverlust bei deltat
45°K: 0,85 kWh/24h
-Luftdurchsatz: 385 m³/h
-Verfügbarer Luftdruck am
Ausgangstützen: 50 Pa
-Maximale Luftanschlusslänge Ø160mm: 10m
-Kältemittel R134A: 1,5 kg

Betriebsbedingungen:
Maximaler Betriebsdruck:
WW-Speicher  und Wärmetauscher 10 bar

Maximale Betriebstemperatur:
- Wärmetauscher: 90°C
- Behälter:  90°C
Lufttemperatur zum Betrieb der
Wärmepumpe: - 5°C bis + 35°C
Warmwasser Austritt G ¾"
Kaltwasser Eintritt G ¾"

Typ:  OTWH 300 EH
Inhalt:  270 l
Versandgewicht:  125 kg

Bestell-Nr.: 100017619
Menge: 1,000 Stck

**1.5.1.4 OERTLI Adapterstück, D=160 mm (EH205) für Typ OTWH 300 E und EH**
OERTLI Adapterstück D=160 mm
für den Anschluss von Zu-
bzw. Abluftleitung an die
Brauchwasserwärmepumpe
Typ OTWH 300 E und EH

Kolli: EH205

Bestell-Nr. 100017621
Menge: 1,000 Stck

**1.5.1.5 OERTLI Flexrohr D=160 mm 3m, wärmegedämmt, für OTWH 300 E und EH**
OERTLI Flexrohr 160 mm Durchmesser
3 m lang für Brauchwasser WP
OTWH 300 E und EH
kompl. mit Wärmedämmung
Länge: 3 m

Kolli: EH206

Bestell-Nr. 100017622
Menge: 1,000 Stck

**1.5.1.6 OERTLI Befestigungsschellen (EH207) D=160 mm, für OTWH 300 E und E ( 2 St.)**
OERTLI Befestigungsschelle für 160 mm
Zuluft/Abluftrohr für Brauchwasser-
Wärmepumpe OTWH 300 E und EH

Kolli:  EH 207

Bestell-Nr. 100017623
Menge: 1,000 Stck

**1.5.1.7 OERTLI Wanddurchführung (EH208) D=160 mm, für Typ OTWH 300 E und EH**
OERTLI Wanddurchführung  D=160 mm
für den Anschluss von Zu-
bzw. Abluftleitungen der
Brauchwasserwärmepumpe
Typ OTWH 300 E und EH

Kolli: EH208

Bestell-Nr. 100017624
Menge: 1,000 Stck

**1.5.1.8 OERTLI Außenluft-Ansauggitter (EH209) D=160 mm, für Typ OTWH 300 E und EH, Alu**
OERTLI Außenluft-Ansauggitter
D=160 mm
zur Zuluftleitung der
Brauchwasserwärmepumpe
Typ OTWH 300 E und EH
Material:  Aluminium

Kolli: EH209

Bestell-Nr. 100017625
Menge: 1,000 Stck

##### 1.5.2 Inbetriebnahme Wärmepumpe

**1.5.2.1 OERTLI Inbetriebnahme d. Wärmepumpe d. Werkskundendienst zzgl. Anfahrt, < 20kW**
OERTLI Inbetriebnahme einer OERTLI
Wärmepumpe kleiner 20 kW durch den
Werkskundendienst,  zzgl. Anfahrt

Bestell-Nr.:  191320
Menge: 1,000 Stck

**1.5.2.2 OERTLI Werkseitige Inbetriebnahme GAWP (ein Gerät, Anfahrt < 500 km)**
OERTLI Inbetriebnahme einer OERTLI
Gas-Absorptionswärmepumpe
GAWP 35 LW oder  GAWP 40 SW
durch den Werkskundendienst.

Anfahrt bis 500 km im Preis enthalten.

Bei mehr als 500 km Anfahrt (Bezugsstandort Stuttgart) siehe Art.-Nr.:
191931

Sind im Konzept mehr als eine GAWP 35 LW
eingebunden, so wird für jede weitere im

Konzept eingebundene GAWP 35 LW der
Mehrpreis siehe Art.-Nr.: 191930
erforderlich.

Bestell-Nr.:  191929
Menge: 1,000 Stck

**1.5.2.3 OERTLI Inbetriebnahme f. zusätzl. GAWP (zusätzliches Gerät, Anfahrt < 500 km)**
OERTLI Inbetriebnahme einer zusätzlich
im Konzept eingebundenen OERTLI
Gas-Absorptionswärmepumpe GAWP 35 LW
oder GAWP 40 SW durch den
Werkskundendienst.
Diese Position wird wirksam, sofern zwei

GAWP 35 LW in Kaskade vorgesehen wurden.

Bei drei Stück GAWP 35 LW in Kaskade,
wird diese Positon zweifach notwendig.

Anfahrt bis 500 km im Preis enthalten.

Bei mehr als 500 km Anfahrt
(Bezugsstandort Stuttgart) siehe Art.-
Nr.: 191931

Bestell-Nr.:  191930
Menge: 1,000 Stck

**1.5.2.4 OERTLI Anfahrtpauschale Inbetriebnahme GAWP, Anfahrt > 500 km**
Anfahrtpauschale zur Inbetriebnahme
einer OERTLI Gas-Absorptionswärmepumpe
GAWP 35 LW oder GAWP 40 SW durch den
Werkskundendienst.

Anfahrtpauschale für Anreise > 500 km
(Bezugsstandort Stuttgart)

Bestell-Nr.:  191931
Menge: 1,000 Stck

**1.5.2.5 OERTLI Service Inbertiebnahme einer OEnoviaPacComfort**
Inbetriebnahme einer OERTLI Split
Wärmepumpe OEnoviaPacComfort durch den
Werkskundendienst,  zzgl. Anfahrt.
Die Anlage muss elektrisch angeschlossen
sowie Kältekreis und Heizkreise müssen
befüllt und entlüftet sein.
Um Arbeiten am Kältekreis durchzuführen
ist ein Sachkundenachweis gemäß
ChemKlimaschutzV 303/2008 notwendig
(Kältemittelschein Kategorie 1).

Bestell-Nr.: 1992586
Menge: 1,000 Stck

##### 1.5.3 Luft/Wasser-Gas-Absorptionswärmep. GAWP

**1.5.3.1 OERTLI Gas-Absorptionswärmepumpe für GAWP 35 LW HT, 230V**
OERTLI uft/Wasser-Gas-Absorptions-
wärmepumpe in schallreduzierter,
betriebsfertiger Kompaktbauweise.
Betriebsfertige Abgasabführung, optional
verlängerbar.
Wetterfeste Ausführung zur Aufstellung
im Freien.
Beschichtet mit Einbrenn-Epoxydbeschich-
tung.
Kältemittelkreis aus hochlegiertem
Spezialstahl mit niedrigem Kohlenstoffanteil.
Kältemittel/Lösemittel: Ammoniak/Wasser
Geliefert mit:
- Integriertem, luftgekühlten
Wärmetauscher
- Vollautomatischer Abtaueinrichtung
ohne Betriebsunterbrechung
- Frostschutzfunktion
- Integriertem Abgaswärmetauscher zur
Brennwertnutzung

Nennspannung:  230 V/ 50 Hz
Elektr. Leistungsaufnahme:  1,09 kW
Leistung des Gasbrenners:  25,2 kW
Nominaler Gasverbrauch G 20: 2,72 m³/h
Flüssiggas:  2 kg/h
Leistungsdaten im Heizbetrieb:
Heizleistung nominal
  (A7/W50):  35,4 kW
Nominaler Warmwasserdurchsatz:  3,05 m³/h
Max. Vorlauftemperatur
  Heizbetrieb:  65 °C
Max. Rücklauftemperatur
  Heizbetrieb:  55 °C

Schalldruckpegel
  in 10 m Entfernung: 45 dB(A)
Gewicht (gefüllt):  400 kg

Abmessungen:
 Breite:  852 mm
 Tiefe:  1244 mm
 Höhe:  1515 mm

Anschlüsse:
 Wasser (VL / RL)  1 1/4"
 Gas:  3/4"

Abgas:
 Abgastemperatur max:  70 °C
 Abgasmassenstrom:  43 kg/h
 CO2  9 %
 NOx  31 ppm
 Abgasstutzen:  DN 80

Bestell-Nr.: 191873
Menge: 1,000 Stck

**1.5.3.2 OERTLI Schwingungsdämpfer-Set für GAWP 35 LW ( 4 Stck.)**
OERTLI Schwingungsdämpfer-Set
für GAWP 35 LW ( 4 Stck.)

Bestell-Nr.: 191906
Menge: 1,000 Set

**1.5.3.3 OERTLI Durchflussregelventil TACONOVA SD AV 23 DN 32 für GAWP 35 LE**
Durchflussregelventil
für Wärmepumpenmodule der Serie GAWP 35
LW HT/LT

Strangregulier- und Abgleichventil
(nicht dichtschließend) mit eingebautem
Durchflussmengenmesser mit direkter
Anzeige der eingestellten Durchflussmenge in Liter/Minute.
Geringer Druckverlust. Messteil mit
Schwebekörper und Gegenfeder.
Einstellskala in Bypassform automatisch
absperrend.
Messwerte am Schauglas ohne Tabellen,
Diagramme und Messgeräte direkt
einstell- und ablesbar.
Messgenauigkeit +-10 % vom Istwert.
Innengewinde Rp zylindrisch nach DIN
2999 / ISO 7.
Material Gehäuse: Messing
Material Innenteile: rostfreier Stahl
und Kunststoff
Material Sichtglas: wärmebeständiger,
schlagfester Kunststoff
Material Dichtungen: EPDM
Betriebstemperatur: TB 100°C
Betriebsdruck: PB 10 bar

Durchflussmenge: 20-70 l/min
kvs: 17 m³/h

Dimension: 11/4"
Modell: TACONOVA SETTER Bypass SD AV 23
DN 32

Bestell-Nr.: 191907
Menge: 1,000 Stck

**1.5.3.4 OERTLI Luftabscheider für GAWP 15 LW Typ: SPIROTECH SpiroVent L-DN32**
OERTLI Luftabscheider
für Wärmepumpenmodule der Serie GAWP 35
LW HT/LT

SpiroVent-Mikroluftblasenabscheider zur
kontinuierlichen Entfernung von Luft-und
Mikroluftblasen aus Heiz- u.
Kühlkreisläufen.
Medium Wasser und Wasser/Glykol (50/50%)
Gehäuse in Messingausführung.
Entgasung durch den Spirorohreinsatz bis
auf einen Restluftanteil v. 0,4 Prozent.
Entlüftung mit nicht absperrbarem permanent Entlüftungsventil.

Nennweite : DN 32
Ausführung : Messing
Rohranschluss: Innengewinde
Einbaulänge : 88 mm
Betriebsdruck: 10 bar max.
Temperatur : 110 Grad C max.
Durchsatz : 3,60 cbm/h
Fliessgeschw.: Druckverlust
0,50 m/s : 0,34 kPa
0,75 m/s : 0,74 kPa
1,00 m/s : 1,35 kPa
Inhalt : 0,25 Liter
Gewicht : 1,40 kg

Modell: SPIROTECH SpiroVent L-DN32

Bestell-Nr.: 191912
Menge: 1,000 Stck

**1.5.3.5 OERTLI Gas-Absorptionswärmepumpe für GAWP 35 LW LT, 230V**
OERTLI Luft/Wasser-Gas-Absorptionswärme-
pumpe in schallreduzierter,
betriebsfertiger Kompaktbauweise.
Betriebsfertige Abgasabführung, optional
verlängerbar.
Wetterfeste Ausführung zur Aufstellung
im Freien.
Beschichtet mit Einbrenn-Epoxydbeschich-
tung. Kältemittelkreis aus hochlegiertem
Spezialstahl mit niedrigem Kohlenstoffanteil.
Kältemittel/Lösemittel: Ammoniak/Wasser
Geliefert mit:
- Integriertem, luftgekühlten
  Wärmetauscher
- Vollautomatischer Abtaueinrichtung
  ohne Betriebsunterbrechung
- Frostschutzfunktion
- Integriertem Abgaswärmetauscher zur
  Brennwertnutzung

Nennspannung:  230 V/ 50 Hz
Elektr. Leistungsaufnahme:  1,09 kW
Leistung des Gasbrenners:  25,2 kW
Nominaler Gasverbrauch G 20: 2,72 m³/h
Flüssiggas:  2 kg/h
Leistungsdaten im Heizbetrieb:
Heizleistung nominal
  (A7/W50):  34,9 kW
Nominaler Warmwasserdurchsatz:  2,96 m³/h
Max. Vorlauftemperatur
  Heizbetrieb:  55 °C
Max. Rücklauftemperatur
  Heizbetrieb:  45 °C

Schalldruckpegel
  in 10 m Entfernung:  45 dB(A)
Gewicht (gefüllt):  400 kg

Abmessungen:
 Breite:  852 mm
 Tiefe:  1244 mm
 Höhe:  1515 mm

Anschlüsse:
 Wasser (VL / RL)  1 1/4"
 Gas:  3/4"

Abgas:
 Abgastemperatur max:  70 °C
 Abgasmassenstrom:  43 kg/h
 CO2  9 %
 NOx  31 ppm
 Abgasstutzen:  DN 80

Bestell-Nr.: 191913
Menge: 1,000 Stck

**1.5.3.6 OERTLI WILO STRATOS PARA 25 1-11 T1 f. GAWP 35 LW, GAWP 40 SW**
OERTLI Hocheffizienzpumpe
für Wärmepumpenmodule der
Serie GAWP 35 LW oder GAWP 40 SW

Hocheffizienzpumpe für Heiz- und
Kühlanwendungen
ausgestattet mit 0-10 Volt Eingang für
direkte Ansteuerung.
Alternative Betriebsweise mit
integrierter Differenzdruckregelung.

min. einstellbare Förderhöhe: 1m
max. einstellbare Förderhöhe: 11 m

max. Umgebungstemperatur: 40°C
Temperaturbereich des Fördermediums: -10
bis +110°C

Nennweite: DN 25

Schutzart: IP 44
Spannungsversorgung: 230 VAC 50 Hz
Nennleistung: 105 W

Modell: WILO Stratos Para 25 1-11

Bestellnr.: 191947
Menge: 1,000 Stck

**1.5.3.7 OERTLI Gas-Absorptionswärmepumpe GAWP 40 SW HT, Hochtemperatur**
OERTLI Sole/Wasser-Gas-Absorptionswärme-
pumpe in betriebsfertiger
Kompaktbauweise zur Innen- und Außenaufstellung (Ausführung: Hochtemperatur).
Abgasabführung optional verlängerbar.
Beschichtet mit Einbrenn-Epoxyd-
beschichtung.
Kältemittelkreis aus hochlegiertem
Spezialstahl mit niedrigem
Kohlenstoffanteil.
Kältemittel/Lösemittel: Ammoniak/Wasser
Geliefert mit:
- Vollautomatischer Abtaueinrichtung
ohne Betriebsunterbrechung
- Frostschutzfunktion
- Integriertem Abgaswärmetauscher zur
Brennwertnutzung

Nennspannung:  230 V/ 50 Hz
Elektr. Leistungsaufnahme:  0,47 kW
Leistung des Gasbrenners: 25,2 kW
Nominaler Gasverbrauch G 20: 2,72 m³/h
Flüssiggas: 2 kg/h
Leistungsdaten im Heizbetrieb:
Heizleistung nominal (S0/W35): 42,6 kW
Nominaler Warmwasserdurchsatz: 3,17 m³/h
Max. Vorlauftemperatur Heizbetrieb: 65°C
Max. Rücklauftemperatur Heizbetrieb:
55°C

Schalldruckpegel in 10 m Entfernung:  39
dB(A)
Gewicht (gefüllt):  300 kg

Abmessungen:
 Breite  :  848 mm
 Tiefe  :  690 mm
 Höhe  :  1278 mm

Anschlüsse:
 Wasser (VL / RL)  1 1/4"
 Gas:  3/4"

Abgas:
 Abgastemperatur max: 70 °C
 Abgasmassenstrom  : 43 kg/h
 CO2  9 %
 NOx  31 ppm
 Abgasstutzen:  DN 80

Bestell-Nr.: 192046
Menge: 1,000 Stck

**1.5.3.8 OERTLI Gas-Absorptionswärmepumpe GAWP 40 SW LT, Niedertemperatur**
OERTLI Sole/Wasser-Gas-
Absorptionswärmepumpe
in betriebsfertiger Kompaktbauweise zur
Innen- und  Außenaufstellung
(Ausführung: Niedertemperatur).
Abgasabführung optional verlängerbar.
Beschichtet mit Einbrenn-
Epoxydbeschichtung.
Kältemittelkreis aus hochlegiertem
Spezialstahl
mit niedrigem Kohlenstoffanteil.
Kältemittel/Lösemittel: Ammoniak/Wasser
Geliefert mit:
- Vollautomatischer Abtaueinrichtung
  ohne Betriebsunterbrechung
- Frostschutzfunktion
- Integriertem Abgaswärmetauscher zur
  Brennwertnutzung

Nennspannung:  230 V/50 Hz
Elektr. Leistungsaufnahme:  0,47 kW
Leistung des Gasbrenners:  25,2 kW
Nominaler Gasverbrauch G 20: 2,72 m³/h
Flüssiggas:  2 kg/h
Leistungsdaten im Heizbetrieb:
Heizleistung nominal (S0/W35): 42,6 kW
Nominaler Warmwasserdurchsatz: 3,25 m³/h
Max. Vorlauftemperatur
  Heizbetrieb:  55 °C
Max. Rücklauftemperatur
  Heizbetrieb:  45 °C

Schalldruckpegel
  in 10 m Entfernung:  39 dB(A)
Gewicht (gefüllt):  300 kg

Abmessungen:
 Breite:  848 mm
 Tiefe:  690 mm
 Höhe:  1278 mm

Anschlüsse:
 Wasser (VL / RL): 1 ¼"
 Gas:  ¾"

Abgas:
 Abgastemperatur max: 70 °C
 Abgasmassenstrom:  43 kg/h
 CO2  9 %
 NOx  31 ppm
 Abgasstutzen:  DN 80

Bestell-Nr.: 192047
Menge: 1,000 Stck

**1.5.3.9 OERTLI Abgasanschlussst. (Splitter) 2xDN 80 auf DN 80/125, für GAWP SW**
OERTLI Abgasanschlussstück
(Splitter) 2 x DN 80 auf DN 80/125
konzentrisch für Sole/Wasser
bzw. Wasser/Wasser Gas-
Absorptionswärmepumpen zur raumluftunabhängigen bzw. alternativ zur
raumluftabhängigen
betriebsweise.

Bestell-Nr.: 192053
Menge: 1,000 Stck

**1.5.3.10 OERTLI Abgasrückströmsicherung mechanisch, f. GAWP 40 SW**
OERTLI Abgasrückströmsicherung
für Gas-Absorptions Wärmepumpe
(GAWP 40 SW)

mechanische Abgasklappe als
Rückströmsicherung für Kaskaden Betrieb,
senkrechte Einbaulage

Steckmaß GAWP-Seite DN 80 erweitert auf
Muffenmaß DN 110.

Bestell-Nr.: 192241
Menge: 1,000 Stck

**1.5.3.11 OERTLI Pumpe Wilo Stratos PARA 25 1-12 T1**
OERTLI Hocheffizienzpumpe
für Wärmepumpenmodule der
Serie GAWP 35 LW oder GAWP 40 SW

Hocheffizienzpumpe für Heiz- und Kühlanwendungen
ausgestattet mit 0-10 Volt Eingang für direkte
Ansteuerung.
Alternative Betriebsweise mit integrierter
Differenzdruckregelung.

min. einstellbare Förderhöhe: 1m
max. einstellbare Förderhöhe: 12 m

max. Umgebungstemperatur: 40°C
Temperaturbereich des Fördermediums: -10 bis +110°C

Nennweite: DN 25

Schutzart: IP 44
Spannungsversorgung: 230 VAC 50 Hz
Nennleistung: 200 W

Modell: WILO Stratos Para 25 1-12

Bestellnr.: 192588
Menge: 1,000 Stck

**1.5.3.12 OERTLI Schaltschrank Schaltschrank f. GAWP**
OERTLI Schaltschrank für GAWP
mit Einspeisung 230V, 50 Hz.

OERTLI Schaltschrankgehäuse mit Betriebsstundenzähler
und Kesselsteuerung
(ohne Stufenschaltwerk und elektronische
Regelung) für max. 2 Kesselstufen,
Hand - 0 - Automatik-Schalter je
Schaltstufe.
Breite mm : 600
Höhe mm : 600
Tiefe mm : 300
Netzeinspeisung A/V : 16/400
Drehstrom : 3/N/PE, 50 Hz
Schutzart : IP 52
Bestell-Nr. : 47805

KLEINSPANNUNGSVERSORGUNG mit Trafo
230V/24V,100VA m. Steckdose u. Sicherung
OERTLI Kleinspannungsversorgung

CCI Schnittstellenregler für GAWP LW/SW
zum Schaltschrankeinbau (AD276)
OERTLI CCI Schnittstellenregler
für die GAWP LW bzw. SW.
Die CCI (Confort Control Interface) ist
ein Gerät, das für den Schaltschrankeinbau
gefertigt ist und ein grafisches
LCD-Display mit Hintergrundbeleuchtung
besitzt.
Die CCI übersetzt die Anforderungen der
jeweiligen Verbraucherkreise, die durch
die CD 30 LON modulo erfasst werden in
die CAN-Bus Übertragungstechnik.
Es können bis zu drei Absorptionswärmepumpen
aktiviert bzw.deaktiviert sowie
moduliert werden.
Die CCI kann Betriebs-, Status- bzw.
Fehlerzustände für jede einzelne
Einheit, mit der sie verbunden ist
anzeigen. Bedienung über einen
Drück/Drehknopf
0-10V Schnittstelle zur Kommunikation
mit GLT
Max.Leitungslänge zwischen den einzelnen
Modulen 200m mit optionalen ,geschirmten
Kabel (191923)
Versorgungsspannung: 24VAC,50Hz

LEUCHTMELDER zur zusätzlichen Anzeige
von Betriebs- und Störmeldungen
OERTLI Leuchtmelder 22,5 mm
Kalottenfarbe nach Wahl zur zusätzlichen
Anzeige von Betriebs- und
Störfunktionen.
Bestell-Nr. : 45741

Zusatzrelais für Schaltschrank
Zusatzrelais zum Einbau in den Schaltschrank
Art. Nr.: 192590

Artikel Nr. 192709
Menge: 1,000 Stck

**1.5.3.13 OERTLI Schaltschrank Schaltschrank f. GAWP u. Brennwertkessel**
Schaltschrankgehäuse 600x600x300 mm
mit Einspeisung 230V, 50 Hz.
OERTLI Schaltschrankgehäuse
Schaltschrankgehäuse mit Betriebsstundenzähler
und Kesselsteuerung
(ohne Stufenschaltwerk und elektronische
Regelung) für max. 2 Kesselstufen,
Hand - 0 - Automatik-Schalter je
Schaltstufe.
Breite mm : 600
Höhe mm : 600
Tiefe mm : 300
Netzeinspeisung A/V : 16/400

Schutzart : IP 52
Bestell-Nr. : 47805

KLEINSPANNUNGSVERSORGUNG mit Trafo
230V/24V
OERTLI Kleinspannungsversorgung

CCI Schnittstellenregler für GAWP LW/SW
zum Schaltschrankeinbau (AD276)
OERTLI CCI Schnittstellenregler
für die GAWP LW bzw. SW.
Die CCI (Confort Control Interface) ist
ein Gerät, das für den Schaltschrankeinbau
gefertigt ist und ein grafisches
LCD-Display mit Hintergrundbeleuchtung
besitzt.
Die CCI übersetzt die Anforderungen der
jeweiligen Verbraucherkreise, die durch
die CD 30 LON modulo erfasst werden in
die CAN-Bus Übertragungstechnik.
Es können bis zu drei Absorptionswärmepumpen
aktiviert bzw.deaktiviert sowie
moduliert werden.
Die CCI kann Betriebs-, Status- bzw.
Fehlerzustände für jede einzelne
Einheit, mit der sie verbunden ist
anzeigen. Bedienung über einen
Drück/Drehknopf
0-10V Schnittstelle zur Kommunikation
mit GLT
Max.Leitungslänge zwischen den einzelnen
Modulen 200m mit optionalen ,geschirmten
Kabel (191923)
Versorgungsspannung: 24VAC,50Hz

LEUCHTMELDER zur zusätzlichen Anzeige
von Betriebs- und Störmeldungen
OERTLI Leuchtmelder 22,5 mm
Kalottenfarbe nach Wahl zur zusätzlichen
Anzeige von Betriebs- und
Störfunktionen.
Bestell-Nr. : 45741

Zusatzrelais für Schaltschrank
Zusatzrelais zum Einbau in den Schaltschrank
Art. Nr.: 192590

Theta +N2233 BVVC Set
für Brennwertgerät mit variablem Ausgang
OERTLI Theta N 23 BC Zentralgerät
zur Ansteuerung von Kesseln mit 1-2
stufigem Brenner oder modulierende
Gasbrennwertkessel mit MCBA
(Kommunikation über Interface-
Schnittstelle #191840).
Witterungsgeführte Vorlauftemperaturregelung
für einen ungemischten, zwei
gemischten Heizkreis und Warmwasser.
Einfache und transparente Bedienung .
Standard- und Expertenbedienmodus.
Dreh-Drück-Knopf als zentrales
Bedienelement.
Großes, gut ablesbares LCD mit
Hinterleuchtung.
Klartext auf der Benutzerebene
(mehrsprachig).
Klare Strukturierung durch Trennung von
Benutzer-, Heizungsfachmann- und OEMEbene.
Übersichtliche Parameterstruktur.
Drucktasten mit gut fühlbarem Druckpunkt
Vorhandene Eingänge
Außenfühler, Wärmeerzeugerfühler,
Speicherfühler,
2 x Vorlauffühler, 3 x variabler
Eingang, Kollektorfühler
Kollektorspeicher-/Pufferfühler,
Impulseingang
Grundbedienung
Informationstaste mit allen Temperaturund
Statusinformationen, Funktionstasten
für direkten Zugriff der
Standardfunktionen, Emissionsmessung
vom Schornsteinfeger direkt über Taste
zugänglichSchaltzeitprogrammierung
Bis zu 3 digitale Uhrenkanäle.
Bis zu 3 Schaltzyklen pro Tag .
Pro Schaltzyklus individuelle Temperatur
einstellbar.
Leichte Einstellung der Schaltzeiten mit
Kopierfunktionen
Serviceunterstützung
Fehlerspeicher. Anzeige von
Störmeldungen.
Betriebsstundenzähler. Impulszähler.
Funktionsabhängiger Relaistest
Funktionsmerkmale Warmwasser
Warmwasser-Spartemperatur.
Legionellen- Schutzfunktion.
Verschiedene Betriebsarten (Parallel-,
Vorrang-,
bedingter oder witterungsgeführter
Vorrang,
Zwischenheizen, Vorrang-Trennschaltung).
Temperaturmessung über Fühler oder
Thermostat.
Intervallschaltung für
Zirkulationspumpe.
Funktionsmerkmale Heizkreis
Automatische Sommer-
Winterzeitumschaltung.
Auswahl zwischen Absenk- und Ecobetrieb.
Einfluß der Gebäudecharakteristik.
Schaltzeitenoptimierung mit und ohne
Raumeinfluß.
Heizkennlinienadaption .
Estrichtrocknungsfunktion.
Mittelwertbildung der Außentemperatur
durch
Einsatz eines zweiten Außenfühlers
Einbaumaße: 144x96x70 (LxBxT)

Zusatzmodul ZM 0-10V zu Oetronic T
Das ZM setz Eingangssignale Temp. oder
Leistungssollwert in Signale um
die die Oetronic T verarbeiten kann.Die ausgangssignale
werden auf
0-10V Ausgangssignale geändert,womit Wärmeerzeuger
direkt einen
Temp.-und Leistungssollwert geregelt werden können.
Je OetronicT ist nur ein ZM 0-10V adressierbar.

Artikel Nr. 192710
Menge: 1,000 Stck

##### 1.5.4 Luft-Wasser-Wärmepumpe WPLW

**1.5.4.1 OERTLI Luft-Wasser-Wärmepumpe WPLW 16 HG platzsparende Ausführung**
OERTLI Luft-Wasser-Wärmepumpe WPLW 16 HG
Platzsparende Ausführung
für Innenaufstellung. Dank dem Prinzip
der Heißgasentwärmung können im Kältekreislauf der Wärmepumpe 10% der
Leistung auf einem Temperaturniveau von
60-70°C mittels eines zweiten Plattenwärmetauschers genutzt werden.
Dies ermöglicht Brauchwassertemperaturen von bis zu 60°C ohne
Reduzierung der Leistungszahl.
Die Wärmegewinnung erfolgt durch
Ansaugen der Außenluft durch einen
Schlauch von 400 mm . Der Kältekreis ist
mit  dem Kältemittel R 404 A gefüllt und
die Wärmepumpe wird im Werk durch
Probelauf eingestellt und geprüft.
Das Stahlblechgehäuse ist lackiert und
für die Aufstellung im Innenraum
geräuschgedämmt und für den
Anschluss an ein Luftkanalsystem
geeignet.
Ein Radialgebläse mit EC Motoren
Technologie sorgt für sparsamen Betrieb
und größte Laufruhe.
Serienmäßig gehört die Speicherladepumpe
mit thermostatischem Regulierventil für
den Heißwasser-Vorlauf aus dem HG
Wärmetauscher zum Lieferumfang.
Das Elektro-Schaltfeld ist intern fix
und fertig verdrahtet mit den erforderlichen Schaltungen, Schutzrelais
internen Absicherungen und einem
Heizungsmanager für die witterungsgeführte Regelung eines Mischerkreises
für Heizung der Warmwasserbereitung und
Ein-Ausschalten eines Elektro-Heiz-
stabes mit Bivalentpunkt. Mit Außenfühler, Speicherfühler, Vorlauffühler
und Warmwasserfühler.
Vor- und Rücklauffühler sind in der
Wärmepumpe werksseitig integriert.

Abmessungen:
Höhe:  1620 mm
Breite:  780 mm
Tiefe:  850 mm
Leistung L10/W35:  19,2 kW LZ 4,4
Leistung L10/W45:  17,7 kW LZ 3,3
Leistung L  2/W35: 15,6 kW LZ 3,6
Leistung L  2/W45: 14,8 kW LZ 2,8
Leistung L-7/W 35: 11,6 kW LZ 2,7
Leistung L-7/W 45: 10,8 kW LZ 2,1

Wärmetauscheranschluss:  1 1/4"
Leistungsaufnahme:  kW 4,4 bei W 35
  kW 5,3 bei W 45
Absicherung  A träge 25
Gewicht:  kg 227
Verdampfer Luftdurchsatz:m³/h 3500
Schalldruckpegel:  dB(A) 48

Bestell-Nr.: 100011714
Menge: 1,000 Stck

**1.5.4.2 OERTLI Luft-Wasser-Wärmepumpe WPLW 7 HG platzsparende Ausführung für innen**
OERTLI Luft-Wasser-Wärmepumpe WPLW 7 HG
Platzsparende Ausführung für Innenaufstellung. Dank dem Prinzip der Heißgasentwärmung können im Kältekreislauf der
Wärmepumpe 10% der Leistung auf einem
Temperaturniveau von 60-70°C mittels
eines zweiten Plattenwärmetauschers
genutzt werden. Dies ermöglicht
Brauchwassertemperaturen von bis zu 60°C
ohne Reduzierung der Leistungszahl.
Die Wärmegewinnung erfolgt durch
Ansaugen der Außenluft durch einen
Schlauch DN  400. Der Kältekreis ist
mit  dem Kältemittel R 404 A gefüllt und
die Wärmepumpe wird im Werk durch
Probelauf eingestellt und geprüft.
Das Stahlblechgehäuse ist lackiert und
für die Aufstellung im Innenraum
geräuschgedämmt und für den Anschluss an
ein Luftkanalsystemgeeignet.
Ein Radialgebläse mit EC Motoren
Technologie sorgt für sparsamen Betrieb
und größte Laufruhe.
Serienmäßig gehört die Speicherladepumpe
mit thermostatischem Regulierventil für
den Heißwasser-Vorlauf aus dem HG
Wärmetauscher zum Lieferumfang.
Das Elektro-Schaltfeld ist intern fix
und fertig verdrahtet mit den erforderlichen Schaltungen, Schutzrelais
internen Absicherungen und einem
Heizungsmanager für die witterungsgeführte Regelung eines Mischerkreises
für Heizung der Warmwasserbereitung und
Ein-Ausschalten eines Elektro-Heiz-
stabes mit Bivalentpunkt. Mit Außenfühler, Speicherfühler, Vorlauffühler
und Warmwasserfühler.
Vor- und Rücklauffühler sind in der
Wärmepumpe werksseitig integriert.

Abmessungen:
Höhe  : 1320 mm
Breite : 780 mm
Tiefe  : 970 mm
Leistung L10/W35 : 9,2 kW COP 4,2
Leistung L10/W45 : 8,9 kW COP 3,4
Leistung L2/W35  : 7,1 kW COP 3,2
Leistung L2/W45  : 6,8 kW COP 2,6
Leistung L-7/W35 : 6,2 kW COP 2,8
Leistung L -7/W45: 5,6 kW COP 2,2
Wärmetauscheranschluss: 1"
Leistungsaufnahme: kW 2,2 bei W 35
  kW 2,6 bei W 45
Absicherung  A träge 16
Gewicht:  kg 255
Verdampfer Luftdurchsatz m³/h 2000
Schalldruckpegel:  dB(A) 49

Bestell-Nr.: 100012640
Menge: 1,000 Stck

**1.5.4.3 OERTLI Luft-Wasser-Wärmepumpe WPLW 9 HG platzsparende Ausführung für innen**
OERTLI Luft-Wasser-Wärmepumpe WPLW 9 HG
Platzsparende Ausführung für Innenaufstellung. Dank dem Prinzip der Heißgasentwärmung können im Kältekreislauf der
Wärmepumpe 10% der Leistung auf einem
Temperaturniveau von 60-70°C mittels
eines zweiten Plattenwärmetauschers
genutzt werden.
Dies ermöglicht Brauchwassertemperaturen
von bis zu 60°C ohne Reduzierung der
Leistungszahl.
Die Wärmegewinnung erfolgt durch
Ansaugen der Außenluft durch einen
Schlauch DN 400. Der Kältekreis ist
mit  dem Kältemittel R 404 A gefüllt und
die Wärmepumpe wird im Werk durch
Probelauf eingestellt und geprüft.
Das Stahlblechgehäuse ist lackiert und
für die Aufstellung im Innenraum
geräuschgedämmt und für den Anschluss an
ein Luftkanalsystem geeignet.
Ein Radialgebläse mit EC Motoren
Technologie sorgt für sparsamen Betrieb
und größte Laufruhe.
Serienmäßig gehört die Speicherladepumpe mit thermostatischem Regulierventil für den Heißwasser-Vorlauf aus
dem HG Wärmetauscher zum Lieferumfang.
Das Elektro-Schaltfeld ist intern fix
und fertig verdrahtet mit den erforderlichen Schaltungen, Schutzrelais
internen Absicherungen und einem
Heizungsmanager für die witterungsgeführte Regelung eines Mischerkreises
für Heizung der Warmwasserbereitung und
Ein-Ausschalten eines Elektro-Heizstabes
mit Bivalentpunkt. Mit Außenfühler,
Speicherfühler, Vorlauffühler und
Warmwasserfühler.
Vor- und Rücklauffühler sind in der
Wärmepumpe werksseitig integriert.

Abmessungen:
Höhe:  1320 mm
Breite: 780 mm
Tiefe:  970 mm
Leistung L10/W35: 12,7 kW COP 4,7
Leistung L10/W45: 11,9 kW COP 3,4
Leistung L  2/W35: 9,5 kW COP 3,4
Leistung L  2/W45: 9,1  kW COP 2,6
Leistung L-7/W 35: 7,8  kW COP 2,8
Leistung L -7/W45: 7,6 kW COP 2,2
Wärmetauscheranschluss: 1"
Leistungsaufnahme: kW 2,8 bei W 35
  kW 3,5 bei W 45
Absicherung  A träge 20
Gewicht:  kg 265
Verdampfer Luftdurchsatz:m³/h 2500
Schalldruckpegel:  dB(A) 49

Bestell-Nr.: 100012642
Menge: 1,000 Stck

**1.5.4.4 OERTLI Luft-Wasser-Wärmepumpe WPLW 13 HG platzsparende Ausführung für innen**
OERTLI Luft-Wasser-Wärmepumpe WPLW 13 HG
Platzsparende Ausführung für Innenaufstellung. Dank dem Prinzip der Heißgasentwärmung können im Kältekreislauf der
Wärmepumpe 10% der Leistung auf einem
Temperaturniveau von 60-70°C mittels
eines zweiten Platten-wärmetauschers
genutzt werden.
Dies ermöglicht Brauchwassertemperaturen
von bis zu 60°C ohne Reduzierung der
Leistungszahl.
Die Wärmegewinnung erfolgt durch
Ansaugen der Außenluft durch einen
Schlauch DN 400. Der Kältekreis ist
mit  dem Kältemittel R 404 A gefüllt und
die Wärmepumpe wird im Werk durch
Probelauf eingestellt und geprüft.
Das Stahlblechgehäuse ist lackiert und
für die Aufstellung im Innenraum
geräuschgedämmt und für den
Anschluss an ein Luftkanalsystem
geeignet.
Ein Radialgebläse mit EC Motoren
Technologie sorgt für sparsamen Betrieb
und größte Laufruhe.
Serienmäßig gehört die Speicherladepumpe mit thermostatischem
Regulierventil für den Heißwasser-
Vorlauf aus dem HG Wärmetauscher zum
Lieferumfang.
Das Elektro-Schaltfeld ist intern fix
und fertig verdrahtet mit den erforderlichen Schaltungen, Schutzrelais
internen Absicherungen und einem
Heizungsmanager für die witterungsgeführte Regelung eines Mischerkreises
für Heizung der Warmwasserbereitung und
Ein-Ausschalten eines Elektro-Heiz-
stabes mit Bivalentpunkt. Mit Außenfühler, Speicherfühler, Vorlauffühler
und Warmwasserfühler.
Vor- und Rücklauffühler sind in der
Wärmepumpe werksseitig integriert.

Abmessungen:
Höhe:  1320 mm
Breite: 780 mm
Tiefe:  970
Leistung L10/W35:  17,0 kW COP 4,6
Leistung L10/W45:  14,9 kW COP 3,2
Leistung L  2/W35: 12,6 kW COP 3,4
Leistung L  2/W45: 12,2 kW COP 2,6
Leistung L-7/W 35: 10,3 kW COP 2,8
Leistung L -7/W45: 9,7 kW COP 2,1
Wärmetauscheranschluss: 1"
Leistungsaufnahme: kW 3,7 bei W 35
  kW 4,7 bei W 45
Absicherung  A träge 20
Gewicht:  kg 280
Verdampfer Luftdurchsatz:m³/h 3000
Schalldruckpegel:  dB(A) 50

Bestell-Nr.: 100012643
Menge: 1,000 Stck

**1.5.4.5 OERTLI Luft-Wasser- Wärmepumpe Kompakt Inverter Außenmodul**
OERTLI Luft-Wasser- Wärmepumpe
Kompakt Inverter Außenmodul

Luft/Wasser-Wärmepumpe in monoblock-Bauweise mit außen-
und innengerät für Heizung und Trinkwassererwärmung.
Hohe Jahresarbeitszahl und COP durch
leistungsgeregelten Verdichter (inverter) Außeneinheit
PUHZ-W50 VHA
Arbeitsbereich bis  -15 bis 35 °C
Elektroanschluss einphasig
Außeneinheit:
Modulierender Doppel-Rollkolben Verdichter (DC Inverter
Technologie), Verdampfer mit Kupferrohren und
Aluminiumlamellen,
drehzahlgesteuertes Axialgebläse für einen
geräuscharmen Betrieb,
elektronisches Expansionsventil, Entfeuchtungsfilter,
Sicherheits- Hoch-und Niederdrucksensoren,
Anlaufstromminderer
Außeneinheit PUHZ-W50 VHA:
Höhe  : 740 mm
Breite : 950 mm
Tiefe  : 370 mm

Leistung heizen:
L10/W35:  5,10 kW/4,47 COP
L7/W35:  5,00 kW/4,10 COP
L2/W35:  5,00 kW/3,31 COP (DIN-Bezug)
L-7/W35:  4,60kW/ 2,78COP

Elektrische Leistungsaufnahme:
2,86 kW

Anschlussspannung
1 Phase, 230V, 50 Hz
Absicherung:
16 A
Gewicht:
64 kg
Verdampfer Luftdurchsatz Außeneinheit:
3000 m3/h
46 dB(A)
Kältemittel Inhalt R410A:
1,7 kg
Wärmetauscheranschluss:
 G1 AG

Max Sole Leitungslänge
 15m

Bestellnummer : 7607126
Menge: 1,000 Stck

**1.5.4.6 OERTLI Wärmepumpen Hybrid System f. Trinkwassererw. u. Heizungsunterstütz**
Wärmepumpen Hybrid System
Modular aufgebauter Frischwasser - Kombi - Zonen -
Speicher für Trinkwassererwärmung und
Heizungsunterstützung mit Luft Wasser Wärmepumpe und

Bestehend aus:
Frischwasserspeicher
aus Stahlblech mit Korrosionsschutz beschichtet
mit Edelstahl Wellrohrwärmetauscher  für die
Wärmepumpe,
Edelstahl - Trinkwasserschlange zur
Brauchwassererwärmung im Durchlaufprinzip
Thermosiphon Anschlüsse zur Verhinderung von in Rohr
Zirkulation
100 mm Vlies Isolierung mit weißem Polystyrol Mantel
Typ  :  Hybrid Plus 390

Pufferteil
Zul. Betriebsüberdruck:  6 bar
Max. zul. Speichertemp.:  95°C
Inhalt Pufferteil  :  352 L
Max. Nachheizleistung  : 25 kW

Edelstahl - Trinkwasserschlange
Inhalt WW-Teil  :  22 l
Fläche Edelstahl-
Trinkwasserschlange  : 4,30 m²
zul. Betriebsdruck
Trinkwasserschlange  :  10 bar
Max. zul. Temp.:  95°C
Dauerleistung bei
55°C/40°C/10°C  : 613 l/h
Spitzenzapfleistung bei
65°C/45°C/10°C  : 220 l / 10 min
Leistungskennzahl NL : 2,8
Wärmepumpenwärmetauscher
Heizfläche  : 2,0 m²
Inhalt  : 11 L
Tauscherschlange  max :  10 bar
Max. zul. Temp.:  90°C
Max. empfohlene
Kollektorfläche  : 12 m²

Durchmesser mit Isol.  :  750 mm
Isolationsstärke  :  100 mm
Kippmaß  :  1760 mm
Gewicht  :  125 kg

Anbaumodul mit Hydraulikset für Wärmepumpe und Regler
zur kostengünstigen Wärmeerzeugung
Der Regler ermittelt aufgrund der Außentemperatur den
günstigsten Weg wärme zu erzeugen, Wärmepumpe oder
konventioneller Kessel
Pumpengruppe für Glykolkreis zur Wärmepumpe
Membranausdehnungsgefäß für Glykolkreis zur Wärmepumpe
Auffangbehälter für Glykol
Abmessungen:
Breite  :  370 mm
Tiefe  :  350 mm
Höhe  :  1800 mm

OERTLI Luft-Wasser- Wärmepumpe
Kompakt Inverter Außenmodul

Luft/Wasser-Wärmepumpe in monoblock-Bauweise mit außen-
und innengerät für Heizung und Trinkwassererwärmung.
Hohe Jahresarbeitszahl und COP durch
leistungsgeregelten Verdichter (inverter) Außeneinheit
PUHZ-W50 VHA
Arbeitsbereich bis  -15 bis 35 °C
Elektroanschluss einphasig
Außeneinheit:
Modulierender Doppel-Rollkolben Verdichter (DC Inverter
Technologie), Verdampfer mit Kupferrohren und
Aluminiumlamellen,
drehzahlgesteuertes Axialgebläse für einen
geräuscharmen Betrieb,
elektronisches Expansionsventil, Entfeuchtungsfilter,
Sicherheits- Hoch-und Niederdrucksensoren,
Anlaufstromminderer
Außeneinheit PUHZ-W50 VHA:
Höhe  : 740 mm
Breite : 950 mm
Tiefe  : 370 mm

Leistung heizen:
L10/W35:  5,10 kW/4,47 COP
L7/W35:  5,00 kW/4,10 COP
L2/W35:  5,00 kW/3,31 COP (DIN-Bezug)
L-7/W35:  4,60kW/ 2,78COP

Elektrische Leistungsaufnahme:
2,86 kW

Anschlussspannung
1 Phase, 230V, 50 Hz
Absicherung:
16 A
Gewicht:
64 kg
Verdampfer Luftdurchsatz Außeneinheit:
3000 m3/h
46 dB(A)
Kältemittel Inhalt R410A:
1,7 kg
Wärmetauscheranschluss:
 G1 AG

Max Sole Leitungslänge
 15m  (nicht im Set Enthalten)

Bestell-Nr.:  7613239
Menge: 1,000 Stck

**1.5.4.7 OERTLI Kombi-Frischwasserspeicher FWS 390, aus Stahlbl., Korrosionsschutz**
OERTLI Kombi-Frischwasserspeicher
aus Stahlblech mit Korrosionsschutz beschichtet
mit Edelstahl Wellrohrwärmetauscher  für die
Wärmepumpe,
Edelstahl - Trinkwasserschlange zur
Brauchwassererwärmung im Durchlaufprinzip
Thermosiphon Anschlüsse zur Verhinderung von in Rohr
Zirkulation
100 mm Vlies Isolierung mit weißem Polystyrol Mantel
Typ  :  Hybrid Plus 390

Pufferteil
Zul. Betriebsüberdruck:  6 bar
Max. zul. Speichertemp.:  95°C
Inhalt Pufferteil  :  352 L
Max. Nachheizleistung  : 25 kW

Edelstahl - Trinkwasserschlange
Inhalt WW-Teil  :  22 l
Fläche Edelstahl-
Trinkwasserschlange  : 4,30 m²
zul. Betriebsdruck
Trinkwasserschlange  :  10 bar
Max. zul. Temp.:  95°C
Dauerleistung bei
55°C/40°C/10°C  : 613 l/h
Spitzenzapfleistung bei
65°C/45°C/10°C  : 220 l / 10 min
Leistungskennzahl NL : 2,8
Wärmepumpenwärmetauscher
Heizfläche  : 2,0 m²
Inhalt  : 11 L
Tauscherschlange  max :  10 bar
Max. zul. Temp.:  90°C
Max. empfohlene
Kollektorfläche  : 12 m²

Durchmesser mit Isol.  :  750 mm
Isolationsstärke  :  100 mm
Kippmaß  :  1760 mm
Gewicht  :  125 kg

Bestell-Nr.:  7613240
Menge: 1,000 Stck

**1.5.4.8 OERTLI Anbaumodul mit Hydraulikset für Wärmepumpe und Regler**
Anbaumodul mit Hydraulikset für Wärmepumpe und Regler
zur kostengünstigen Wärmeerzeugung
Der Regler ermittelt aufgrund der Außentemperatur den
günstigsten Weg wärme zu erzeugen, Wärmepumpe oder
konventioneller Kessel
Pumpengruppe für Glykolkreis zur Wärmepumpe
Membranausdehnungsgefäß für Glykolkreis zur Wärmepumpe
Auffangbehälter für Glykol
Abmessungen:
Breite  :  370 mm
Tiefe  :  350 mm
Höhe  :  1800 mm

Bestell-Nr. 7613243
Menge: 1,000 Stck

##### 1.5.5 Solarpumpengruppe DKP

**1.5.5.1 OERTLI Schneidringadapter (2St.) 3/4" AG auf 15mm f. Pumpenstationen DKP**
OERTLI Verschraubungsübergang für
solare Pumpenstationen DKP
Überwurfmutter 3/4 Zoll Übergang auf
Schneidringdurchm. 15 mm mit Klemmring
und Stützhülse.

Set besteht aus zwei Stück

Bestell-Nr.: 192469
Menge: 1,000 Stck

**1.5.5.2 OERTLI Schneidringadapter (2 St.) 3/4" AG auf 18 mm, f.Pumpenstationen DKP**
OERTLI Verschraubungsübergang für
solare Pumpenstationen DKP
Überwurfmutter 3/4 Zoll Übergang auf
Schneidringdurchm. 18 mm mit Klemmring
und Stützhülse.

Set besteht aus zwei Stück

Bestell-Nr.: 192470
Menge: 1,000 Set

**1.5.5.3 OERTLI Schneidringadapter (2 St.) 3/4" AG a. 22 mm, f. Pumpenstationen DKP**
OERTLI Verschraubungsübergang für
solare Pumpenstationen DKP
Überwurfmutter 3/4 Zoll Übergang auf
Schneidringdurchm. 22 mm mit Klemmring
und Stützhülse.

Set besteht aus zwei Stück

Bestell-Nr.: 192471
Menge: 1,000 Set

**1.5.5.4 OERTLI Solarpumpengruppe DKP 6-8 für SUN-Kollektoren, Pumpe 6 m**
OERTLI Solarpumpengruppe DKP 6-8
für bis zu 3 Kollektoren SUN 270 bzw.
4 Kollektoren SUN 210 bzw.
6 Kollektoren SUN 3000
mit 6-Meter-Pumpe und Sicherungsgruppe
Schneidringverschraubung auf 15mm
zum direkten Anbau an Solarspeicher
OBSB oder OBSP oder OBS-N

Die Regelung OETROSOL A ist Zubehör!

Kolli EC 156

Bestell-Nr.: 192472
Menge: 1,000 Stck

**1.5.5.5 OERTLI Solarpumpengruppe DKP 9-20 für SUN-Kollektoren, Pumpe 8 m**
OERTLI Solarpumpengruppe DKP 9-20
für bis zu 8 Kollektoren SUN 270 bzw.
10 Kollektoren SUN 210 bzw.
12 Kollektoren SUN 3000
mit 8-Meter-Pumpe
zum direkten Anbau an Kombipufferspeicher KS 750

Die Regelung OETROSOL A ist Zubehör!

Bestell-Nr.: 192481
Menge: 1,000 Stck

**1.5.5.6 OERTLI Solarpumpengruppe für FlexHybrid**
OERTLI Solarpumpengruppe
für FlexHybrid

als erweiterung um eine Solaranlage bis 10 m2 am
FlexHybrid zu betreiben

Bestell-Nr.: 7617186
Menge: 1,000 Stck

##### 1.5.6 Sole/Wasserwärmepumpe WPSW

**1.5.6.1 OERTLI Filter und Absperhahn für GSHP, (OEnoviaPac-GS) EH61**
OERTLI Filter + Absperhahn für GSHP,
(OEnoviaPac-GS) EH61

Bestell Nr.:100004417
Menge: 1,000 Stck

**1.5.6.2 OERTLI Sole/Wasserwärmepumpe WPSW 8 platzsparende Ausführung, Innenaufstell.**
OERTLI Sole/Wasserwärmepumpe WPSW 8
Platzsparende Ausführung zur Innenaufstellung.
Verdampfer und Kondensator aus
Edelstahl-Plattenwärmetauscher,
Vollhermetik Scroll-Kompressor mit
internem Wicklungsschutz und Überdrucksicherheitsventil, Netzüberwachung,
Kältekreisüberwachung mit Betriebszustandsanzeige, internen Absicherungen,
TEM Heizungsmanager SE 6001 WPC
mit Außenfühler, Speicherfühler,
Vorlauf- und Rücklauffühler für Regelung
eines direkten und eines Mischerkreises
für Heizung oder Passiv Kühlen, der
Brauchwassererwärmung und der Ein-/
Ausschaltung des Elektro-Heizstabes mit
Bivalentpunkt.
Abmessungen:
Höhe:  mm 725
Breite: mm 500
Tiefe  mm 500
Wärmetauscheranschluss:  1"
Heizleistung SOW35:  kW 7,5 COP 4,4
Heizleistung S0W40:  kW 7,2 COP 3,8
Heizleistung S0W45:  kW 6,9 COP 3,3
Heizleistung SOW50:  kW 6,6 COP 3,1
Leistungsaufnahme S0W35: kW 1,7
Leistungsaufnahme S0W40: kW 2,2
Leistungsaufnahme S0W45: kW 2,1
Leistungsaufnahme S0W50: kW 2,1
Elektroanschluss:  3/N/PE 50 HZ 400 V
Steuerstromanschluss: 1/N/PE 50 HZ 230 V
Absicherung:  A träge 16
Gewicht:  kg 135
Schalldruckpegel:  dB(A) 46

Bestell-Nr.: 100012952
Menge: 1,000 Stck

**1.5.6.3 OERTLI Sole/Wasserwärmepumpe WPSW 10 platzsparende Ausführung, Innenaufstell.**
OERTLI Sole/Wasserwärmepumpe WPSW 10
Platzsparende Ausführung zur Innenaufstellung.
Verdampfer und Kondensator aus
Edelstahl- Plattenwärmetauscher,
Vollhermetik-Scroll-Kompressor mit
internem Wicklungsschutz und Überdrucksicherheitsventil, Netzüberwachung,
Kältekreisüberwachung mit Betriebszustandsanzeige, internen Absicherungen,
TEM Heizungsmanager SE 6001 WPC
mit Außenfühler, Speicherfühler,
Vorlauf- und Rücklauffühler für Regelung
eines direkten und eines Mischerkreises
für Heizung oder Passiv Kühlen, der
Brauchwassererwärmung und der Ein-/
Ausschaltung des Elektro-Heizstabes mit
Bivalentpunkt.
Abmessungen:
Höhe:  mm 725
Breite: mm 500
Tiefe  mm 500
Wärmetauscheranschluss:  1"
Heizleistung SOW35:  kW 9,7 COP 4,4
Heizleistung S0W40:  kW 9,4 COP 3,7
Heizleistung S0W45:  kW 9,2 COP 3,2
Heizleistung SOW50:  kW 8,9 COP 3,0
Leistungsaufnahme S0W35: kW 2,3
Leistungsaufnahme S0W40: kW 2,3
Leistungsaufnahme S0W45: kW 2,9
Leistungsaufnahme S0W50: kW 3,0
Elektroanschluss:  3/N/PE 50 HZ 400 V
Steuerstromanschluss: 1/N/PE 50 HZ 230 V
Absicherung:  A träge 16
Gewicht:  kg 148
Schalldruckpegel:  dB(A) 48

Bestell.-Nr.: 100012953
Menge: 1,000 Stck

**1.5.6.4 OERTLI Sole/Wasserwärmepumpe WPSW 13 platzsparende Ausführung, Innenaufstell.**
OERTLI Sole/Wasserwärmepumpe WPSW 13
Platzsparende Ausführung
zur Innenaufstellung.
Verdampfer und Kondensator aus
Edelstahl- Plattenwärmetauscher,
Vollhermetik-Scroll-Kompressor mit
internem Wicklungsschutz und
Überdrucksicherheitsventil,
Netzüberwachung, Kältekreisüberwachung
mit Betriebszustandsanzeige, internen
Absicherungen,
TEM Heizungsmanager SE 6001 WPC
mit Außenfühler, Speicherfühler,
Vorlauf- und Rücklauffühler für Regelung
eines direkten und eines Mischerkreises
für Heizung oder Passiv Kühlen, der
Brauchwassererwärmung und der Ein-/
Ausschaltung des Elektro-Heizstabes mit
Bivalentpunkt.
Abmessungen:
Höhe:  mm 725
Breite: mm 500
Tiefe  mm 500
Wärmetauscheranschluss:  1 1/4"
Heizleistung SOW35: kW 13,4 COP 4,3
Heizleistung S0W40:  kW 13,1 COP 3,5
Heizleistung S0W45:  kW 12,8 COP 3,1
Heizleistung SOW50: kW 12,4 COP 2,9
Leistungsaufnahme S0W35: kW 3,0
Leistungsaufnahme S0W40: kW 4,0
Leistungsaufnahme S0W45: kW 4,1
Leistungsaufnahme S0W50: kW 4,3
Elektroanschluss: 3/N/PE 50 HZ 400 V
Steuerstromanschluss:
1/N/PE 50 HZ 230 V
Absicherung:  A träge 20
Gewicht:  kg 155
Schalldruckpegel: dB(A) 48

Bestell.-Nr.: 100012954
Menge: 1,000 Stck

**1.5.6.5 OERTLI Sole/Wasserwärmepumpe WPSW 16 platzsparende Ausführung, Innenaufstell.**
OERTLI Sole/Wasserwärmepumpe WPSW 16
Platzsparende Ausführung
zur Innenaufstellung.
Verdampfer und Kondensator aus
Edelstahl- Plattenwärmetauscher,
Vollhermetik-Scroll-Kompressor mit
internem Wicklungsschutz und
Überdrucksicherheitsventil,
Netzüberwachung, Kältekreisüberwachung
mit Betriebszustandsanzeige, internen
Absicherungen,
TEM Heizungsmanager SE 6001 WPC
mit Außenfühler, Speicherfühler,
Vorlauf- und Rücklauffühler für Regelung
eines direkten und eines Mischerkreises
für Heizung oder Passiv Kühlen, der
Brauchwassererwärmung und der Ein-/
Ausschaltung des Elektro-Heizstabes mit
Bivalentpunkt.
Abmessungen:
Höhe:  mm 725
Breite: mm 500
Tiefe  mm 500
Wärmetauscheranschluss:  1 1/4"
Heizleistung SOW35:  kW 16,2 COP 4,4
Heizleistung S0W40:  kW 15,9 COP 3,5
Heizleistung S0W45:  kW 15,7 COP 3,1
Heizleistung SOW50:  kW 15,4 COP 3,0
Leistungsaufnahme S0W35: kW 3,6
Leistungsaufnahme S0W40: kW 4,5
Leistungsaufnahme S0W45: kW 5,0
Leistungsaufnahme S0W50: kW 5,1
Elektroanschluss:  3/N/PE 50 HZ 400 V
Steuerstromanschluss: 1/N/PE 50 HZ 230 V
Absicherung:  A träge 20
Gewicht:  kg 160
Schalldruckpegel:  dB(A) 50

Bestell-Nr.: 100012955
Menge: 1,000 Stck

**1.5.6.6 OERTLI Sole/Wasserwärmepumpe WPSW 8 HG Heißgasentwärm., platzspar., Innenaufst.**
OERTLI Sole/Wasserwärmepumpe WPSW 8 HG
Platzsparende Ausführung zur Innenaufstellung.
Mit Heißgasentwärmung werden im
Kältekreislauf der Wärmepumpe 10% der
Leistung für die Brauchwassererwärmung
auf einem Temperaturniveau von 60-70°C
mittels zweitem Plattenwärmetauscher
genutzt. Dadurch hoher Warmwasserkomfort
ohne Reduzierung der Leistungszahl,
Speicherladepumpe und thermostatisches
Regulierventil eingebaut.
Verdampfer und Kondensator aus
Edelstahl Edelstahl- Plattenwärmetauscher, Vollhermetik Scroll-Kompressor
mit internem Wicklungsschutz und  Überdrucksicherheitsventil Netzüberwachung,
Kältekreisüberwachung mit Betriebszustandsanzeige, internen Absicherungen,
TEM Heizungsmanager SE 6001 WPC mit
Aussenfühler, Speicherfühler, Vorlauf-
und Rücklauffühler für Regelung eines
direkten und eines Mischerkreises für
Heizung oder Passiv Kühlen, der  Brauchwassererwärmung und der Ein-/Aus-
schaltung des Elektro-Heizstabes mit
Bivalentpunkt.
Kältekreislauf mit R407C (FCKW frei)
gefüllt und die Wärmepumpe wurde im
Werk durch Probelauf eingestellt und
geprüft.

Abmessungen:
Höhe:  mm 725
Breite: mm 500
Tiefe  mm 500
Wärmetauscheranschluss: 1"
Heizleistung S0W35: kW 7,5 COP 4,4
Heizleistung S0W40: kW 7,2 COP 3,8
Heizleistung S0W45: kW 6,9 COP 3,3
Heizleistung S0W50: kW 6,6 COP 3,1
Leistungsaufnahme S0W35 kW 1,7
Leistungsaufnahme S0W40 kW 2,2
Leistungsaufnahme S0W45 kW 2,1
Leistungsaufnahme S0W50 kW 2,1
Elektroanschluss:  3/N/PE 50 HZ 400 V
Steuerstromanschluss: 1/N/PE 50 HZ 230 V
Absicherung:  A träge 16
Gewicht:  kg 135
Schalldruckpegel: dB(A) 46

Bestell-Nr.: 100012957
Menge: 1,000 Stck

**1.5.6.7 OERTLI Sole/Wasserwärmepumpe WPSW 10 HG Heißgasentwärm., platzspar., Innenaufst.**
OERTLI Sole/Wasserwärmepumpe WPSW 10 HG
Platzsparende Ausführung zur Innenaufstellung.
Mit Heißgasentwärmung werden im
Kältekreislauf der Wärmepumpe 10% der
Leistung für die Brauchwassererwärmung
auf einem Temperaturniveau von 60-70°C
mittels zweitem Plattenwärmetauscher
genutzt. Dadurch hoher Warmwasserkomfort
ohne Reduzierung der Leistungszahl,
Speicherladepumpe und thermostatisches
Regulierventil eingebaut.
Verdampfer und Kondensator aus
Edelstahl Edelstahl-Plattenwärme-
tauscher, Vollhermetik-Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1"
Heizleistung S0W35: kW 9,7 COP 4,4
Heizleistung S0W40: kW 9,4 COP 3,7
Heizleistung S0W45: kW 9,2 COP 3,2
Heizleistung S0W50: kW 8,9 COP 3,0
Leistungsaufnahme S0W35 kW 2,3
Leistungsaufnahme S0W40 kW 2,3
Leistungsaufnahme S0W45 kW 2,9
Leistungsaufnahme S0W50 kW 3,0
Elektroanschluss:  3/N/PE 50 HZ 400 V
Steuerstromanschluss: 1/N/PE 50 HZ 230 V
Absicherung:  A träge 16
Gewicht:  kg 148
Schalldruckpegel:  dB(A) 48

Bestell-Nr.: 100012958
Menge: 1,000 Stck

**1.5.6.8 OERTLI Sole/Wasserwärmepumpe WPSW 13 HG Heißgasentwärm., platzspar., Innenaufst.**
OERTLI Sole/Wasserwärmepumpe WPSW 13 HG
Platzsparende Ausführung zur Innenaufstellung.
Mit Heißgasentwärmung  werden im
Kältekreislauf der Wärmepumpe 10% der
Leistung für die Brauchwassererwärmung
auf einem Temperaturniveau von 60-70°C
mittels zweitem Plattenwärmetauscher
genutzt. Dadurch hoher Warmwasserkomfort
ohne Reduzierung der Leistungszahl,
Speicherladepumpe und thermostatisches
Regulierventil eingebaut.
Verdampfer und Kondensator aus
Edelstahl, Edelstahl-Plattenwärme-
tauscher, Vollhermetik-Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1 1/4"
Heizleistung S0W35: kW 13,4 COP 4,3
Heizleistung S0W40: kW 13,1 COP 3,5
Heizleistung S0W45: kW 12,8 COP 3,1
Heizleistung S0W50: kW 12,4 COP 2,9
Leistungsaufnahme S0W35 kW 3,0
Leistungsaufnahme S0W40 kW 4,0
Leistungsaufnahme S0W45 kW 4,1
Leistungsaufnahme S0W50 kW 4,3
Elektroanschluss:  3/N/PE 50 HZ 400 V
Steuerstromanschluss: 1/N/PE 50 HZ 230 V
Absicherung:  A träge 20
Gewicht:  kg 155
Schalldruckpegel:  dB(A) 48

Bestell-Nr.: 100012959
Menge: 1,000 Stck

**1.5.6.9 OERTLI Sole/Wasserwärmepumpe WPSW 16 HG Heißgasentwärm., platzspar., Innenaufst.**
OERTLI Sole/Wasserwärmepumpe WPSW 16 HG
Platzsparende Ausführung zur Innenaufstellung.
Mit Heißgasentwärmung  werden im
Kältekreislauf der Wärmepumpe 10% der
Leistung für die Brauchwassererwärmung
auf einem Temperaturniveau von 60-70°C
mittels zweitem Plattenwärmetauscher
genutzt. Dadurch hoher Warmwasserkomfort
ohne Reduzierung der Leistungszahl,
Speicherladepumpe und thermostatisches
Regulierventil eingebaut.
Verdampfer und Kondensator aus
Edelstahl Edelstahl-Plattenwärme-
tauscher, Vollhermetik Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1 1/4"
Heizleistung S0W35: kW 16,2 COP 4,4
Heizleistung S0W40: kW 15,9 COP 3,5
Heizleistung S0W45: kW 15,7 COP 3,1
Heizleistung S0W50: kW 15,4 COP 3,0
Leistungsaufnahme S0W35 kW 3,6
Leistungsaufnahme S0W40 kW 4,5
Leistungsaufnahme S0W45 kW 5,0
Leistungsaufnahme S0W50 kW 5,1
Elektroanschluss:  3/N/PE 50 HZ 400 V
Steuerstromanschluss: 1/N/PE 50 HZ 230 V
Absicherung:  A träge 20
Gewicht:  kg 160
Schalldruckpegel:  dB(A) 50

Bestell-Nr.: 100012970
Menge: 1,000 Stck

**1.5.6.10 OERTLI Druckschlauch-Set 4 x 1" 1 m, f.Sole/Wasser Wärmepumpen WPSW7 -12**
OERTLI Druckschlauch-Set 4 x 1"
L = 1 m
für Sole/Wasser Wärmepumpen WPSW 7 - 12

Bestell-Nr.:  191311
Menge: 1,000 Stck

**1.5.6.11 OERTLI Druckschlauch-Set 4 x 11/4" 0,8m,f.Sole/Wasser Wärmepumpen WPSW15+19**
OERTLI Druckschlauch-Set
4 x 11/4" L = 0,8 m
für Sole/Wasser Wärmepumpen WPSW 15 + 19

Bestell-Nr.:  191312
Menge: 1,000 Stck

**1.5.6.12 OERTLI Sole/Wasserwärmepumpe OEnoviaPac GSHP 12 TR-E**
OERTLI OEnoviaPac
Sole/Wasserwärmepumpe
Typ GSHP 12 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,35
Elektrische
Leistungsaufnahme = 2,91 kW
Abgegebene
Heizleistung = 12,66 kW

Werte bei S0/W45:
COP = 3,42
Elektrische
Leistungsaufnahme = 3,57 kW
Abgegebene
Heizleistung = 12,21 kW

Werte bei S10/W35:
COP = 5,30
Elektrische
Leistungsaufnahme = 3,13 kW
Abgegebene
Heizleistung = 16,58 kW

Werte bei S10/W45:
COP = 4,20
Elektrische
Leistungsaufnahme = 3,80 kW
Abgegebene
Heizleistung = 15,94 kW

Einschaltstromstärke = <30 A
Maximale Stromstärke = 9,7 A
Schallleistung = 52 dB (A)
Kältemittel R410A = 1,80 kg
Gewicht = 143 kg

Bestell-Nr.  :  7615884
Menge: 1,000 Stck

**1.5.6.13 OERTLI Sole/Wasserwärmepumpe OEnoviaPac GSHP 5 MR-E**
OERTLI OEnoviaPac
Sole/Wasserwärmepumpe
Typ GSHP 5 MR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Einphasig 230V/50HZ
Werte bei S0/W35:
COP = 4,38
Elektrische
Leistungsaufnahme = 1,30 kW
Abgegebene
Heizleistung = 5,70 kW

Werte bei S0/W45:
COP = 3,31
Elektrische
Leistungsaufnahme = 1,63 kW
Abgegebene
Heizleistung = 5,39 kW

Werte bei S10/W35:
COP = 5,64
Elektrische
Leistungsaufnahme = 1,31 kW
Abgegebene
Heizleistung = 7,42 kW

Werte bei S10/W45:
COP = 4,25
Elektrische
Leistungsaufnahme = 1,65 kW
Abgegebene
Heizleistung = 7,01 kW

Einschaltstromstärke = <30 A
Maximale Stromstärke = 12,8 A
Schallleistung = 49 dB (A)
Kältemittel R410A = 1,50 kg
Gewicht = 127 kg

Bestell-Nr.  :  7617624
Menge: 1,000 Stck

**1.5.6.14 OERTLI Sole/Wasserwärmepumpe OEnoviaPac GSHP 5 TR-E**
OERTLI OEnoviaPac
Sole/Wasserwärmepumpe
Typ GSHP 5 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,38
Elektrische
Leistungsaufnahme = 1,30 kW
Abgegebene
Heizleistung = 5,70 kW

Werte bei S0/W45:
COP = 3,31
Elektrische
Leistungsaufnahme = 1,63 kW
Abgegebene
Heizleistung = 5,39 kW

Werte bei S10/W35:
COP = 5,64
Elektrische
Leistungsaufnahme = 1,31 kW
Abgegebene
Heizleistung = 7,42 kW

Werte bei S10/W45:
COP = 4,25
Elektrische
Leistungsaufnahme = 1,65 kW
Abgegebene
Heizleistung = 7,01 kW

Einschaltstromstärke = <30 A
Maximale Stromstärke = 4,8 A
Schallleistung = 49 dB (A)
Kältemittel R410A = 1,70 kg
Gewicht = 127 kg

Bestell-Nr.  :  7617626
Menge: 1,000 Stck

**1.5.6.15 OERTLI Sole/Wasserwärmepumpe OEnoviaPac Typ GSHP 9 MR-E**
OERTLI OEnoviaPac
Sole/Wasserwärmepumpe
Typ GSHP 9 MR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Einphasig 230V/50HZ
Werte bei S0/W35:
COP = 4,39
Elektrische
Leistungsaufnahme = 2,25 kW
Abgegebene
Heizleistung = 9,88 kW

Werte bei S0/W45:
COP = 3,43
Elektrische
Leistungsaufnahme = 2,74 kW
Abgegebene
Heizleistung = 9,41 kW

Werte bei S10/W35:
COP = 5,52
Elektrische
Leistungsaufnahme = 2,34 kW
Abgegebene
Heizleistung = 12,95 kW

Werte bei S10/W45:
COP = 4,37
Elektrische
Leistungsaufnahme = 2,86 kW
Abgegebene
Heizleistung = 12,51 kW

Einschaltstromstärke = <30 A
Maximale Stromstärke = 22,8 A
Schallleistung = 53 dB (A)
Kältemittel R410A = 1,50 kg
Gewicht = 143 kg

Bestell-Nr.  :  7618122
Menge: 1,000 Stck

**1.5.6.16 OERTLI Sole/Wasserwärmepumpe OEnoviaPac Typ GSHP 9 TR-E**
OERTLI OEnoviaPac
Sole/Wasserwärmepumpe
Typ GSHP 9 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,39
Elektrische
Leistungsaufnahme = 2,25 kW
Abgegebene
Heizleistung = 9,88 kW

Werte bei S0/W45:
COP = 3,43
Elektrische
Leistungsaufnahme = 2,74 kW
Abgegebene
Heizleistung = 9,41 kW

Werte bei S10/W35:
COP = 5,52
Elektrische
Leistungsaufnahme = 2,34 kW
Abgegebene
Heizleistung = 12,95 kW

Werte bei S10/W45:
COP = 4,37
Elektrische
Leistungsaufnahme = 2,68 kW
Abgegebene
Heizleistung = 12,51 kW

Einschaltstromstärke = <30 A
Maximale Stromstärke = 7,4 A
Schallleistung = 53 dB (A)
Kältemittel R410A = 1,70 kg
Gewicht = 143 kg

Bestell-Nr.  :  7618123
Menge: 1,000 Stck

**1.5.6.17 OERTLI Sole/Wasserwärmepumpe OEnoviaPac Typ GSHP 12 MR-E**
OERTLI OEnoviaPac
Sole/Wasserwärmepumpe
Typ GSHP 12 MR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Einphasig 230V/50HZ
Werte bei S0/W35:
COP = 4,35
Elektrische
Leistungsaufnahme = 2,91 kW
Abgegebene
Heizleistung = 12,66 kW

Werte bei S0/W45:
COP = 3,42
Elektrische
Leistungsaufnahme = 3,57 kW
Abgegebene
Heizleistung = 12,21 kW

Werte bei S10/W35:
COP = 5,30
Elektrische
Leistungsaufnahme = 3,13 kW
Abgegebene
Heizleistung = 16,58 kW

Werte bei S10/W45:
COP = 4,20
Elektrische
Leistungsaufnahme = 3,80 kW
Abgegebene
Heizleistung = 15,94 kW

Einschaltstromstärke = <30 A
Maximale Stromstärke = 27,9 A
Schallleistung = 52 dB (A)
Kältemittel R410A = 1,80 kg
Gewicht = 143 kg

Bestell-Nr.  :  7618124
Menge: 1,000 Stck

**1.5.6.18 OERTLI Sole/Wasserwärmepumpe OEnoviaPac Typ GSHP 15 TR-E**
OERTLI OEnoviaPac
Sole/Wasserwärmepumpe
Typ GSHP 15 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,50
Elektrische
Leistungsaufnahme = 3,80 kW
Abgegebene
Heizleistung = 17,09 kW

Werte bei S0/W45:
COP = 3,53
Elektrische
Leistungsaufnahme = 4,63 kW
Abgegebene
Heizleistung = 16,35 kW

Werte bei S10/W35:
COP = 5,38
Elektrische
Leistungsaufnahme = 4,14 kW
Abgegebene
Heizleistung = 22,27 kW

Werte bei S10/W45:
COP = 4,27
Elektrische
Leistungsaufnahme = 5,02 kW
Abgegebene
Heizleistung = 21,44 kW

Einschaltstromstärke = <30 A
Maximale Stromstärke = 13 A
Schallleistung = 51 dB (A)
Kältemittel R410A = 2,50 kg
Gewicht = 161 kg

Bestell-Nr.  :  7618125
Menge: 1,000 Stck

**1.5.6.19 OERTLI Sole/Wasserwärmepumpe OEnoviaPac Typ GSHP 19 TR-E**
OERTLI OEnoviaPac
Sole/Wasserwärmepumpe
Typ GSHP 19 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,28
Elektrische
Leistungsaufnahme = 4,76 kW
Abgegebene
Heizleistung = 20,40 kW

Werte bei S0/W45:
COP = 3,43
Elektrische
Leistungsaufnahme = 5,84 kW
Abgegebene
Heizleistung = 20,05 kW

Werte bei S10/W35:
COP = 5,14
Elektrische
Leistungsaufnahme = 5,47 kW
Abgegebene
Heizleistung = 28,11 kW

Werte bei S10/W45:
COP = 4,12
Elektrische
Leistungsaufnahme = 6,54 kW
Abgegebene
Heizleistung = 26,95 kW

Einschaltstromstärke = <30 A
Maximale Stromstärke = 15,3 A
Schallleistung = 53 dB (A)
Kältemittel R410A = 2,54 kg
Gewicht = 147,5 kg

Bestell-Nr.  :  7618126
Menge: 1,000 Stck

**1.5.6.20 OERTLI Sole/Wasserwärmepumpe OEnoviaPac Typ GSHP 27 TR-E**
OERTLI OEnoviaPac
Sole/Wasserwärmepumpe
Typ GSHP 27 TR-E

Die Wärmepumpen der Reihe OENOVIAPAC haben die
folgenden Eigen
schaften:
-Kompaktes, anschlussfertiges Gerät.
-Einphasen- oder Drehstromversorgung.
-Integriertes Ausdehnungsgefäß (Modelle: GS 5 MR-E, GS
5 TR-E, GS 9
 MR-E,GS 9 TR-E,GS 12 MR-E, GS 12 TR-E, GS 15 TR-E).
-Reversible Wärmepumpe.
-Nur für Innenaufstellung vorgesehen.
-Besonders leiser Betrieb.
-Gehäuse aus geräuschdämmendem, einbrennlackiertem
Stahlblech.
-2 Plattenwärmetauscher.
-Schaltfeld mit integriertem Regelungssystem OE-tronik
4.

Stromversorgung: Drehstrom 400V/50HZ
Werte bei S0/W35:
COP = 4,10
Elektrische
Leistungsaufnahme = 6,83 kW
Abgegebene
Heizleistung = 27,99 kW

Werte bei S0/W45:
COP = 3,28
Elektrische
Leistungsaufnahme = 8,17 kW
Abgegebene
Heizleistung = 26,82 kW

Werte bei S10/W35:
COP = 4,71
Elektrische
Leistungsaufnahme = 7,49 kW
Abgegebene
Heizleistung = 35,25 kW

Werte bei S10/W45:
COP = 3,90
Elektrische
Leistungsaufnahme = 8,83 kW
Abgegebene
Heizleistung = 34,40 kW

Einschaltstromstärke = <30 A
Maximale Stromstärke = 21,6 A
Schallleistung = 50 dB (A)
Kältemittel R410A = 3,18 kg
Gewicht = 161,5 kg

Bestell-Nr.  :  7618127
Menge: 1,000 Stck

**1.5.6.21 OERTLI Sole/Wasserwärmepumpe OEnoviaPac GSHP 5 MR-E, 200GHL nebeneinander**
OERTLI OEnoviaPac
Sole/Wasserwärmepumpe
Typ GSHP 5 MR-E mit
WW-Speicher 200GHL
nebeneinander

Bestell-Nr.  :  7638403
Menge: 1,000 Stck

**1.5.6.22 OERTLI Sole/Wasserwärmepumpe OEnoviaPac GSHP 5 MR-E, 200GHL übereinander**
OERTLI OEnoviaPac
Sole/Wasserwärmepumpe
Typ GSHP 5 MR-E mit
WW-Speicher 200GHL
übereinander

Bestell-Nr.  :  7638404
Menge: 1,000 Stck

**1.5.6.23 OERTLI Sole/Wasserwärmepumpe OEnoviaPac GSHP 5 TR-E, 200GHL nebeneinander**
OERTLI OEnoviaPac
Sole/Wasserwärmepumpe
Typ GSHP 5 TR-E mit
WW-Speicher 200GHL
nebeneinander

Bestell-Nr.  :  7638405
Menge: 1,000 Stck

**1.5.6.24 OERTLI Sole/Wasserwärmepumpe OEnoviaPac GSHP 5 TR-E, 200GHL übereinander**
OERTLI OEnoviaPac
Sole/Wasserwärmepumpe
Typ GSHP 5 TR-E mit
WW-Speicher 200GHL
übereinander

Bestell-Nr.  :  7638406
Menge: 1,000 Stck

**1.5.6.25 OERTLI Sole/Wasserwärmepumpe OEnoviaPac GSHP 9 MR-E, 200GHL nebeneinander**
OERTLI OEnoviaPac
Sole/Wasserwärmepumpe
Typ GSHP 9 MR-E mit
WW-Speicher 200GHL
nebeneinander

Bestell-Nr.  :  7638407
Menge: 1,000 Stck

**1.5.6.26 OERTLI Sole/Wasserwärmepumpe OEnoviaPac GSHP 9 MR-E, 200GHL übereinander**
OERTLI OEnoviaPac
Sole/Wasserwärmepumpe
Typ GSHP 9 MR-E mit
WW-Speicher 200GHL
übereinander

Bestell-Nr.  :  7638408
Menge: 1,000 Stck

##### 1.5.7 Sole/Wasserwärmepumpe WPSW

**1.5.7.1 OERTLI Sole/Wasserwärmepumpe OEnoviaPac GSHP 9 TR-E, 200GHL nebeneinander**
OERTLI OEnoviaPac
Sole/Wasserwärmepumpe
Typ GSHP 9 TR-E mit
WW-Speicher 200GHL
nebeneinander

Bestell-Nr.  :  7638409
Menge: 1,000 Stck

**1.5.7.2 OERTLI Sole/Wasserwärmepumpe OEnoviaPac GSHP 9 TR-E, 200GHL übereinander**
OERTLI OEnoviaPac
Sole/Wasserwärmepumpe
Typ GSHP 9 TR-E mit
WW-Speicher 200GHL
übereinander

Bestell-Nr.  :  7638410
Menge: 1,000 Stck

**1.5.7.3 OERTLI Sole/Wasserwärmepumpe OEnoviaPac GSHP 12 MR-E, 200GHL nebeneinander**
OERTLI OEnoviaPac
Sole/Wasserwärmepumpe
Typ GSHP 12 MR-E mit
WW-Speicher 200GHL
nebeneinander

Bestell-Nr.  :  7638411
Menge: 1,000 Stck

**1.5.7.4 OERTLI Sole/Wasserwärmepumpe OEnoviaPac GSHP 12 MR-E, 200GHL übereinander**
OERTLI OEnoviaPac
Sole/Wasserwärmepumpe
Typ GSHP 12 MR-E mit
WW-Speicher 200GHL
übereinander

Bestell-Nr.  :  7638412
Menge: 1,000 Stck

**1.5.7.5 OERTLI Sole/Wasserwärmepumpe OEnoviaPac GSHP 12 TR-E, 200GHL nebeneinander**
OERTLI OEnoviaPac
Sole/Wasserwärmepumpe
Typ GSHP 12 TR-E mit
WW-Speicher 200GHL
nebeneinander

Bestell-Nr.  :  7638413
Menge: 1,000 Stck

**1.5.7.6 OERTLI Sole/Wasserwärmepumpe OEnoviaPac GSHP 12 TR-E, 200GHL übereinander**
OERTLI OEnoviaPac
Sole/Wasserwärmepumpe
Typ GSHP 12 TR-E mit
WW-Speicher 200GHL
übereinander

Bestell-Nr.  :  7638414
Menge: 1,000 Stck

**1.5.7.7 OERTLI Sole/Wasserwärmepumpe OEnoviaPac GSHP 15 TR-E, 200GHL nebeneinander**
OERTLI OEnoviaPac
Sole/Wasserwärmepumpe
Typ GSHP 15 TR-E mit
WW-Speicher 200GHL
nebeneinander

Bestell-Nr.  :  7638415
Menge: 1,000 Stck

**1.5.7.8 OERTLI Sole/Wasserwärmepumpe OEnoviaPac GSHP 15 TR-E, 200GHL übereinander**
OERTLI OEnoviaPac
Sole/Wasserwärmepumpe
Typ GSHP 15 TR-E mit
WW-Speicher 200GHL
übereinander

Bestell-Nr.  :  7638416
Menge: 1,000 Stck

**1.5.7.9 OERTLI Sole/Wasserwärmepumpe OEnoviaPac GSHP 5 MR-E, 200GSHL nebeneinander**
OERTLI OEnoviaPac
Sole/Wasserwärmepumpe
Typ GSHP 5 MR-E mit
Solar WW-Speicher 200GSHL
nebeneinander

Bestell-Nr.  :  7638417
Menge: 1,000 Stck

**1.5.7.10 OERTLI Sole/Wasserwärmepumpe OEnoviaPac GSHP 5 MR-E, 200GSHL übereinander**
OERTLI OEnoviaPac
Sole/Wasserwärmepumpe
Typ GSHP 5 MR-E mit
Solar WW-Speicher 200GSHL
übereinander

Bestell-Nr.  :  7638418
Menge: 1,000 Stck

**1.5.7.11 OERTLI Sole/Wasserwärmepumpe OEnoviaPac GSHP 5 TR-E, 200GSHL nebeneinander**
OERTLI OEnoviaPac
Sole/Wasserwärmepumpe
Typ GSHP 5 TR-E mit
Solar WW-Speicher 200GSHL
nebeneinander

Bestell-Nr.  :  7638419
Menge: 1,000 Stck

**1.5.7.12 OERTLI Sole/Wasserwärmepumpe OEnoviaPac GSHP 5 TR-E, 200GSHL übereinander**
OERTLI OEnoviaPac
Sole/Wasserwärmepumpe
Typ GSHP 5 TR-E mit
Solar WW-Speicher 200GSHL
übereinander

Bestell-Nr.  :  7638420
Menge: 1,000 Stck

**1.5.7.13 OERTLI Sole/Wasserwärmepumpe OEnoviaPac GSHP 9 MR-Em, 200GSHL nebeneinander**
OERTLI OEnoviaPac
Sole/Wasserwärmepumpe
Typ GSHP 9 MR-E mit
Solar WW-Speicher 200GSHL
nebeneinander

Bestell-Nr.  :  7638421
Menge: 1,000 Stck

**1.5.7.14 OERTLI Sole/Wasserwärmepumpe OEnoviaPac GSHP 9 MR-E, 200GSHL übereinander**
OERTLI OEnoviaPac
Sole/Wasserwärmepumpe
Typ GSHP 9 MR-E mit
Solar WW-Speicher 200GSHL
übereinander

Bestell-Nr.  :  7638422
Menge: 1,000 Stck

**1.5.7.15 OERTLI Sole/Wasserwärmepumpe OEnoviaPac GSHP 9 TR-E, 200GSHL nebeneinander**
OERTLI OEnoviaPac
Sole/Wasserwärmepumpe
Typ GSHP 9 TR-E mit
Solar WW-Speicher 200GSHL
nebeneinander

Bestell-Nr.  :  7638423
Menge: 1,000 Stck

**1.5.7.16 OERTLI Sole/Wasserwärmepumpe OEnoviaPac GSHP 9 TR-E, 200GSHL übereinander**
OERTLI OEnoviaPac
Sole/Wasserwärmepumpe
Typ GSHP 9 TR-E mit
Solar WW-Speicher 200GSHL
übereinander

Bestell-Nr.  :  7638424
Menge: 1,000 Stck

**1.5.7.17 OERTLI Sole/Wasserwärmepumpe OEnoviaPac GSHP 12 MR-E, 200GSHL nebeneinander**
OERTLI OEnoviaPac
Sole/Wasserwärmepumpe
Typ GSHP 12 MR-E mit
Solar WW-Speicher 200GSHL
nebeneinander

Bestell-Nr.  :  7638425
Menge: 1,000 Stck

**1.5.7.18 OERTLI Sole/Wasserwärmepumpe OEnoviaPac GSHP 12 MR-E, 200GSHL übereinander**
OERTLI OEnoviaPac
Sole/Wasserwärmepumpe
Typ GSHP 12 MR-E mit
Solar WW-Speicher 200GSHL
übereinander

Bestell-Nr.  :  7638426
Menge: 1,000 Stck

**1.5.7.19 OERTLI Sole/Wasserwärmepumpe OEnoviaPac GSHP 12 TR-E, 200GSHL nebeneinander**
OERTLI OEnoviaPac
Sole/Wasserwärmepumpe
Typ GSHP 12 TR-E mit
Solar WW-Speicher 200GSHL
nebeneinander

Bestell-Nr.  :  7638427
Menge: 1,000 Stck

**1.5.7.20 OERTLI Sole/Wasserwärmepumpe OEnoviaPac GSHP 12 TR-E, 200GSHL übereinander**
OERTLI OEnoviaPac
Sole/Wasserwärmepumpe
Typ GSHP 12 TR-E mit
Solar WW-Speicher 200GSHL
übereinander

Bestell-Nr.  :  7638428
Menge: 1,000 Stck

**1.5.7.21 OERTLI Sole/Wasserwärmepumpe OEnoviaPac GSHP 15 TR-E, 200GSHL nebeneinander**
OERTLI OEnoviaPac
Sole/Wasserwärmepumpe
Typ GSHP 15 TR-E mit
Solar WW-Speicher 200GSHL
nebeneinander

Bestell-Nr.  :  7638429
Menge: 1,000 Stck

**1.5.7.22 OERTLI Sole/Wasserwärmepumpe OEnoviaPac GSHP 15 TR-E, 200GSHL übereinander**
OERTLI OEnoviaPac
Sole/Wasserwärmepumpe
Typ GSHP 15 TR-E mit
Solar WW-Speicher 200GSHL
übereinander

Bestell-Nr.  :  7638430
Menge: 1,000 Stck

##### 1.5.8 Split-Luft-Wasser Wärmepumpe AWHP

**1.5.8.1 OERTLI Wandhalterung und Schwingungsdämpfer zu AWHP 8 MR**
OERTLI Wandhalterung und Schwingungsdämpfer zu AWHP 8
MR

Bestell-Nr.: 100011222
Menge: 1,000 Stck

**1.5.8.2 OERTLI Kondensatwanne für Wandhalterung zu AWHP 8 MR / 16 TR**
OERTLI Kondensatwanne
für Wandhalterung  zu AWHP 8 MR
und Wandhalterung zu AWHP 16 TR

Bestell-Nr.: 100012532
Menge: 1,000 Stck

**1.5.8.3 OERTLI Bodenbefestigung für AWHP 8 MR und AWHP 16 TR**
OERTLI Bodenbefestignug
für AWHP 8 MR und AWHP 16 TR

Bestell-Nr.: 100012533
Menge: 1,000 Stck

**1.5.8.4 OERTLI Verbindungsrohrsatz Innenmodul MHR-IN und Warmwasserbereiter**
OERTLI Verbindungsrohrsatz zwischen Innenmodul MHR-IN
und Warmwasserbereiter

Bestell-Nr.: 100015468
Menge: 1,000 Stck

**1.5.8.5 OERTLI Dreiwegemischer und Hydraulikset zum Einbau in das Innenmodul MHR-IN**
OERTLI Dreiwegemischer und Hydraulikset für MHR-IN
(HK21)

Driewegemischer mit Stellantrieb, Hydraulikanschlussset
und Hocheffizenzpumpe zum Einbau in die Inneneinheit
MHR-IN, mit Vorlauffühler

Bestell-Nr.: 100017830
Menge: 1,000 Stck

**1.5.8.6 OERTLI Hydraulikset für MHR-IN zum Anschluss eines externen Mischers (HK22)**
OERTLI Hydraulikset für MHR-IN  zum Anschluss eines
externen Mischers (HK22)

Hydraulikanschlussset zum Einbau in die Inneneinheit um
einen externen Mischer anzuschließen.

Bestell-Nr.: 100017832
Menge: 1,000 Stck

**1.5.8.7 OERTLI Split-Luft-Wasser- Wärmepumpe Einheiten: MHR-IN/E 6-8 + AWHP 8MR**
OERTLI Luft-Wasser- Wärmepumpe
Split Inverter

Modulierend geregelte Luft/Wasser Split Wärmepumpe,
Außeneinheit AWHP und Inneneinheit MHR-IN-2/E,
Arbeitsbereich bis  -20°C
reversibel, Möglichkeit zum kühlen (über
Fußbodenheizung oder Ventil- Konvektoren),
Elektroanschluss einphasig für MR und dreiphasig für TR
Ausführung
Außeneinheit:
Modulierender Doppel-Rollkolben oder Scroll Verdichter
(DC Inverter Technologie), Verdampfer mit Kupferrohren
und Aluminiumlamellen,
ein oder zwei drehzahlgesteuerte Axialgebläse für einen
geräuscharmen Betrieb,
elektronisches Expansionsventil, Entfeuchtungsfilter,
Sicherheits- Hoch-und Niederdrucksensoren,
Anlaufstromminderer
Inneneinheit MHR-IN/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 8 MR-2:
Höhe  : 943 mm
Breite : 950 mm
Tiefe  : 370 mm

Leistung heizen:
AWHP 8MR-2
L7/W35:  8,26 kW/4,27 COP
L2/W35:  5,93 kW/3,20 COP (DIN-Bezug)

Elektrische Leistungsaufnahme:
2,10 kW

Leistung Kühlen:
AWHP 8MR-2
7,9 kW / ERR bei L35/W18 = 3,99

Wärmetauscheranschluss: G1"
Anschlussspannung

Absicherung:

AWHP 8MR-2 25A träge

Gewicht:
Inneneinheit MHR-IN-2: 72 kg
Außeneinheit AWHP 8 MR-2: 75 kg
Verdampfer Luftdurchsatz Außeneinheit:
AWHP 8 MR-2: 3000 m3/h
AWHP 8 MR-2: 65,2 dB(A)
bei 5 m Entfernung: 43,2 dB(A)
Vorgefüllter Kältemittel Inhalt:
AWHP 8 MR-2: 3,6 kg
für bis 10m

Durch nachfüllen erweiterbar bis
AWHP 8 MR-2: 40m

Da bei diesen Geräten arbeiten am Kältekreis notwendig
sind können wir diese Geräte nur an Fachbetriebe
liefern die eine Sachkundebescheinigung  nach
ChemKlimaschutzV 303/2008 Kategorie I vorweisen.

AWHP 8 MR
Bestell-Nr.: 100018360
Menge: 1,000 Stck

**1.5.8.8 OERTLI Split-Luft-Wasser- Wärmepumpe Einheiten: MHR-IN/E 11-16 + AWHP 16TR**
OERTLI Luft-Wasser- Wärmepumpe
Split Inverter

Modulierend geregelte Luft/Wasser Split Wärmepumpe,
Außeneinheit AWHP und Inneneinheit MHR-IN-2/E,
Arbeitsbereich bis  -20°C
reversibel, Möglichkeit zum kühlen (über
Fußbodenheizung oder Ventil- Konvektoren),
Elektroanschluss dreiphasig für TR Ausführung
Außeneinheit:
Modulierender Doppel-Rollkolben oder Scroll Verdichter
(DC Inverter Technologie), Verdampfer mit Kupferrohren
und Aluminiumlamellen,
ein oder zwei drehzahlgesteuerte Axialgebläse für einen
geräuscharmen Betrieb,
elektronisches Expansionsventil, Entfeuchtungsfilter,
Sicherheits- Hoch-und Niederdrucksensoren,
Anlaufstromminderer
Inneneinheit MHR-IN-2/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 16 TR-2:
Höhe  : 1338 mm
Breite : 1050 mm
Tiefe  : 370 mm

Leistung heizen:
AWHP 16TR-2
L7/W35:  14,19 kW 4,22 COP
L2/W35:  11,38 kW 3,27 COP (DIN-Bezug)

Elektrische Leistungsaufnahme:
4,03 kW

Leistung Kühlen:
AWHP 16TR-2
14,6kW / ERR bei L35/W18= 4,43

Wärmetauscheranschluss: G1"
Anschlussspannung

Absicherung:

AWHP 16MR-2 16A träge
Gewicht:
Inneneinheit MHR-IN-2: 72 kg
Außeneinheit AWHP 16 TR-2: 130 kg
Verdampfer Luftdurchsatz Außeneinheit:
AWHP 16 TR-2: 6000 m3/h
Geräuschleistung:
AWHP 16 TR-2: 69,4 dB(A)
bei 5 m Entfernung: 47,4 dB(A)
Vorgefüllter Kältemittel Inhalt:
AWHP 16 TR-2: 5 kg
für bis 10m

Durch nachfüllen erweiterbar bis
AWHP 16 TR-2: 75m

Da bei diesen Geräten arbeiten am Kältekreis notwendig
sind können wir diese Geräte nur an Fachbetriebe
liefern die eine Sachkundebescheinigung  nach
ChemKlimaschutzV 303/2008 Kategorie I vorweisen.

AWHP 16 TR
Bestell-Nr.: 100018372
Menge: 1,000 Stck

**1.5.8.9 OERTLI Wandhalterung und Schwingungsdämpfer zu AWHP 16**
OERTLI Wandhalterung und Schwingungsdämpfer zu AWHP 16

Bestell-Nr.: 100018409
Menge: 1,000 Stck

**1.5.8.10 OERTLI Wärmedämmung für Verrohrung des MHR-IN**
OERTLI Wärmedämmung MHR-IN  (HK24)
für den Rohr Satz im MHR-IN

Bestell-Nr.: 100018410
Menge: 1,000 Stck

**1.5.8.11 OERTLI Wärmedämmung für Mischer MHR-IN für internen 3-Wege Mischers (HK21)**
OERTLI Wärmedämmung für Mischer MHR-IN  (HK25) im Kolli
HK21

Bestell-Nr.: 100018411
Menge: 1,000 Stck

**1.5.8.12 OERTLI Kondensaterkennungssatz Taupunktfühler für Kühlbetr. des MHR-IN**
OERTLI Kondensaterkennungssatz (HK27)
Taupunktfühler für Kühlbetrieb des MHR-IN

Bestell-Nr.: 100019114
Menge: 1,000 Stck

**1.5.8.13 OERTLI Wärmepumpenpaket OEnoviaPac Comfort mit OBEPB**
OERTLI Luft-Wasser- Wärmepumpe
Split Inverter

Modulierend geregelte Luft/Wasser Split Wärmepumpe,
Außeneinheit AWHP und Inneneinheit MHR-IN/E,
Arbeitsbereich bis  -15°C bei 8 MR
reversibel, Möglichkeit zum kühlen (über
Fußbodenheizung oder Ventil- Konvektoren),
Elektroanschluss einphasig für MR Ausführung
Außeneinheit:
Modulierender Doppel-Rollkolben oder Scroll Verdichter
(DC Inverter Technologie), Verdampfer mit Kupferrohren
und Aluminiumlamellen,
ein oder zwei drehzahlgesteuerte Axialgebläse für einen
geräuscharmen Betrieb,
elektronisches Expansionsventil, Entfeuchtungsfilter,
Sicherheits- Hoch-und Niederdrucksensoren,
Anlaufstromminderer
Inneneinheit MHR-IN/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 8 MR:
Höhe : 943 mm
Breite : 950 mm
Tiefe  : 370 mm

Leistung heizen:
AWHP 8 MR
L10/W35: 9,00 kW 4,70 COP
L7/W35:  8,45 kW 4,01 COP
L2/W35:  7,50 kW 3,12 COP (DIN-Bezug)
L-7/W35:  7,00 kW 2,62 COP

Leistungsaufnahme:
kW 2,1 bei W 35

Leistung Kühlen:
AWHP 8 MR
7,90kW / ERR bei L35/W18: 4,0

Anschlussspannung:
Einphasig-230V

Absicherung:
Innenmodul MHR-IN = 10 A
Außenmodul AWHP 8 MR = 25 A

Gewicht:
Inneneinheit MHR-IN: 72 kg
Außeneinheit AWHP 8 MR: 75 kg
Verdampfer Luftdurchsatz Außeneinheit:
AWHP 8 MR: 3000 m3/h
Geräuschleistung:
AWHP 8 MR: 65,2 dB(A)
Vorgefüllter Kältemittel Inhalt:
AWHP 8 MR: 3,6 kg
für bis 30m

Durch nachfüllen erweiterbar bis
AWHP 8 MR: 50 m

OERTLI Warmwasserbereiter OBEPB 300 für
Hochleistung und Beistellung
für Wärmepumpen.
- Behälter aus emailliertem Stahlblech
- großzügig dimensionierte Heizschlange
  aus emailliertem Stahl
- Elektroheizeinsatz (3 kW) mit
  integriertem Thermostat
- Seitenflansch
- Magnesium-Anode
- Wärmedämmung 50 mm FCKW-freier
  PU-Hartschaum
- Außenverkleidung: lackiertes Stahlblech, Farbe weiß
- Thermometer
- verstellbare Füße 19 bis 29 mm

Verpackung: 1 Paket
- vollständig montierter Speicher

Betriebsbedingungen:
Maximaler Betriebsdruck:
- Primärseite (Wärmetauscher): 12 bar
- Sekundärseite (Behälter):  7 bar
Maximale Sicherheitstemperatur:
-Primärseite (Wärmetauscher):  110°C
- Sekundärseite (Behälter):  90°C

Typ:  OBEPB 300 weiß
Leistungsaufnahme:  44 kW
Inhalt:  300 l
Heizfläche:  2,50 m²
Bereitschaftswärmeverl.: 0,20 Wh/j/K/L
Primär-Durchsatz:  3,0 m3/h
Wassers. Widerstand primär: 210 mbar
Primär-Temperatur:  80 grd
Dauerleistung bei dt 35:  1080 l/h
Zapfleistung:  510 l/10min
Versandgewicht:  155 kg

Inklusive:
- 10 m Kältemittelleitung (EH 115)
- Wandhalterung + Schwingungsdämpfer
  (EH 95)
- Umschaltventil Heizung/Warmwasser
  (HK 23)
- Kondensatwanne für Wandhalterung
  (EH111)
- E-Heizer gegen Vereisung des Kondensat
  (EH 113)
- Einbau Mischerset (HK 21)
- Verrohrungssatz f. WW-Speicher
 (EH 149)
- Speicherfühler (AD 212)
- Vorlauffühler (AD 199)
- Systemfühler für Pufferspeicher
  (AD 250)
- Raumstation mit Raumfühler RS 400
  drahtgebunden (AD 257)
- Hydrozyklon- und Magnetleitungsfilter
  komplett mit Absperrventilen 3/4"
  Type TF 1

Da bei diesen Geräten arbeiten am Kältekreis notwendig
sind können wir diese Geräte nur an Fachbetriebe
liefern die eine Sachkundebescheinigung  nach
ChemKlimaschutzV 303/2008 Kategorie I vorweisen.

Bestell-Nr.: 192707
Menge: 1,000 Stck

**1.5.8.14 OERTLI Wärmepumpenpaket OEnoviaPac Comfort mit KS750**
OERTLI Luft-Wasser- Wärmepumpe
Split Inverter

Modulierend geregelte Luft/Wasser Split Wärmepumpe,
Außeneinheit AWHP und Inneneinheit MHR-IN/E,
Arbeitsbereich bis  -20°C 16TR
reversibel, Möglichkeit zum kühlen (über
Fußbodenheizung oder Ventil- Konvektoren),
Elektroanschluss dreiphasig für TR Ausführung
Außeneinheit:
Modulierender Doppel-Rollkolben oder Scroll Verdichter
(DC Inverter Technologie), Verdampfer mit Kupferrohren
und Aluminiumlamellen,
ein oder zwei drehzahlgesteuerte Axialgebläse für einen
geräuscharmen Betrieb,
elektronisches Expansionsventil, Entfeuchtungsfilter,
Sicherheits- Hoch-und Niederdrucksensoren,
Anlaufstromminderer
Inneneinheit MHR-IN/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 16 TR:
Höhe  : 1338 mm
Breite : 1050 mm
Tiefe  : 370 mm

Leistung heizen:
AWHP 16TR
L10/W35: 17,0 kW 4,38 COP
L7/W35:  15,1 kW 3,85 COP
L2/W35:  13,5 kW 3,10 COP (DIN-Bezug)
L-7/W35:  10,6 kW 2,39 COP

 Leistungsaufnahme:
 kW 3,45 bei W 35

Leistung Kühlen:
AWHP 16TR
13,9kW / ERR bei L35/W18: 2,5

Anschlussspannung:
Dreiphasig-400 V

Absicherung:
Innenmodul MHR-IN = 10 A
Außenmodul AWHP 16 TR = 16 A

Gewicht:
Inneneinheit MHR-IN: 72 kg
Außeneinheit AWHP 16 TR: 130 kg
Verdampfer Luftdurchsatz Außeneinheit:
AWHP 16 TR: 6000 m3/h
Geräuschleistung:
AWHP 16 TR: 69,4 dB(A)
Vorgefüllter Kältemittel Inhalt:
AWHP 16 TR: 5 kg
für bis 30m

Durch nachfüllen erweiterbar bis
AWHP 16 TR: 75m

OERTLI Kombi-Pufferspeicher KS 750
WEISS  RAL 9010, rund
- Innenbehälter aus emailliertem
  Stahlblech
- Pufferspeicher aus Stahlblech mit
  integriertem emaillierten
  Warmwasserspeicher
- Der Trinkwasserbehälter ist bis zum
  Speicherboden verlängert, so dass
  eine optimale Wärmeabgabe vom
  unteren Wärmetauscher an das
  Heizungswasser möglich ist.
- Das Tank-in-Tank-System ermöglicht
  eine platzsparende Installation mit
  geringem Montage- und  Regelungsaufwand
- 100 mm PU-Weichschaumisolierung
  FCKW-frei mit PVC-Schutzmantel
- Flanschdeckel oben für WW-Tank
- Magnesium-Schutzanode

Lieferung in 2 Kollis

Betriebsbedingungen:
Zul. Betriebsüberdruck:  10 bar
Zul. Speicherladetemp.:  95 grd C
Gesamtinhalt:  750 l
Puffervolumen:  525 l
Trinkwasservolumen:  225 l
Heizfläche Wärmetauscher:  2,3 m2
NL-Zahl:  3,3
Dauerleistung bei 10/45/80:  21 kW
  520 l/h
Abmessungen:
Durchmesser mit Isol.:  950 mm
Durchmesser ohne Isol.:  750 mm
Höhe:  2000 mm
Gewicht:  272 kg

Inklusive:
- 10 m Kältemittelleitung (EH 115)
- Bodenbefestigung (EH 112)
- Umschaltventil Heizung/Warmwasser
  (HK 23)
- Pumpengruppen mit Mischer (EA 144)
  2 Stück
- Verteiler zum Anbau von 2
  Mischermodulen (EA 140)
- Wandhalter für Verteiler (EA 141)
- Platine + Vorlauffühler f. zweiten
  Mischerkreis (AD 249)
- Speicherfühler (AD 212)
- Vorlauffühler (AD 199) 2 Stück
- Systemfühler für Pufferspeicher
  (AD 250)
- Raumstation mit Raumfühler RS 400
  drahtgebunden (AD 257)
- Hydrozyklon- und Magnetleitungsfilter
  komplett mit Absperrventilen 3/4"
  Type TF 1

Da bei diesen Geräten arbeiten am Kältekreis notwendig
sind können wir diese Geräte nur an Fachbetriebe
liefern die eine Sachkundebescheinigung  nach
ChemKlimaschutzV 303/2008 Kategorie I vorweisen.

Bestell-Nr.: 192708
Menge: 1,000 Stck

**1.5.8.15 OERTLI Luft-Wasser- Wärmepumpe Split Inverter**
OERTLI Luft-Wasser- Wärmepumpe
Split Inverter

Modulierend geregelte Luft/Wasser Split Wärmepumpe,
Außeneinheit AWHP und Inneneinheit MHR-IN/E,
Arbeitsbereich bis  -15°C bei 8 MR
reversibel, Möglichkeit zum kühlen (über
Fußbodenheizung oder Ventil- Konvektoren),
Elektroanschluss einphasig für MR Ausführung
Außeneinheit:
Modulierender Doppel-Rollkolben oder Scroll Verdichter
(DC Inverter Technologie), Verdampfer mit Kupferrohren
und Aluminiumlamellen,
ein oder zwei drehzahlgesteuerte Axialgebläse für einen
geräuscharmen Betrieb,
elektronisches Expansionsventil, Entfeuchtungsfilter,
Sicherheits- Hoch-und Niederdrucksensoren,
Anlaufstromminderer
Inneneinheit MHR-IN/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 8 MR:
Höhe : 943 mm
Breite : 950 mm
Tiefe  : 370 mm

Leistung heizen:
AWHP 8 MR
L10/W35: 9,00 kW 4,70 COP
L7/W35:  8,45 kW 4,01 COP
L2/W35:  7,50 kW 3,12 COP (DIN-Bezug)
L-7/W35:  7,00 kW 2,62 COP

Leistungsaufnahme:
kW 2,1 bei W 35

Leistung Kühlen:
AWHP 8 MR
7,90kW / ERR bei L35/W18: 4,0

Anschlussspannung:
Einphasig-230V

Absicherung:
Innenmodul MHR-IN = 10 A
Außenmodul AWHP 8 MR = 25 A

Gewicht:
Inneneinheit MHR-IN: 72 kg
Außeneinheit AWHP 8 MR: 75 kg
Verdampfer Luftdurchsatz Außeneinheit:
AWHP 8 MR: 3000 m3/h
Geräuschleistung:
AWHP 8 MR: 65,2 dB(A)
Vorgefüllter Kältemittel Inhalt:
AWHP 8 MR: 3,6 kg
für bis 30m

Durch nachfüllen erweiterbar bis
AWHP 8 MR: 50 m

OERTLI Warmwasserbereiter OBEPB 300 für
Hochleistung und Beistellung
für Wärmepumpen.
- Behälter aus emailliertem Stahlblech
- großzügig dimensionierte Heizschlange
  aus emailliertem Stahl
- Elektroheizeinsatz (3 kW) mit
  integriertem Thermostat
- Seitenflansch
- Magnesium-Anode
- Wärmedämmung 50 mm FCKW-freier
  PU-Hartschaum
- Außenverkleidung: lackiertes Stahlblech, Farbe weiß
- Thermometer
- verstellbare Füße 19 bis 29 mm

Verpackung: 1 Paket
- vollständig montierter Speicher

Betriebsbedingungen:
Maximaler Betriebsdruck:
- Primärseite (Wärmetauscher): 12 bar
- Sekundärseite (Behälter):  7 bar
Maximale Sicherheitstemperatur:
-Primärseite (Wärmetauscher):  110°C
- Sekundärseite (Behälter):  90°C

Typ:  OBEPB 300 weiß
Leistungsaufnahme:  44 kW
Inhalt:  300 l
Heizfläche:  2,50 m²
Bereitschaftswärmeverl.: 0,20 Wh/j/K/L
Primär-Durchsatz:  3,0 m3/h
Wassers. Widerstand primär: 210 mbar
Primär-Temperatur:  80 grd
Dauerleistung bei dt 35:  1080 l/h
Zapfleistung:  510 l/10min
Versandgewicht:  155 kg

Inklusive:
- 10 m Kältemittelleitung (EH 115)
- Wandhalterung + Schwingungsdämpfer (EH 95)
- Umschaltventil Heizung/Warmwasser (HK 23)
- Kondensatwanne für Wandhalterung (EH111)
- E-Heizer gegen Vereisung des Kondensat (EH 113)
- Einbau Mischerset (HK 21)
- Speicherfühler (AD 212)
- Vorlauffühler (AD 199)
- Systemfühler für Pufferspeicher (AD 250)
- Raumstation mit Raumfühler RS 400 drahtgebunden (AD
257)
- Hydrozyklon- und Magnetleitungsfilter komplett
  mit Absperrventilen 3/4"  Type TF 1

Da bei diesen Geräten arbeiten am Kältekreis notwendig
sind können wir diese Geräte nur an Fachbetriebe
liefern die eine Sachkundebescheinigung  nach
ChemKlimaschutzV 303/2008 Kategorie I vorweisen.

Bestell-Nr.: 999192035
Menge: 1,000 Stck

**1.5.8.16 OERTLI Luft-Wasser- Wärmepumpe Split Inverter**
OERTLI Luft-Wasser- Wärmepumpe
Split Inverter

Modulierend geregelte Luft/Wasser Split Wärmepumpe,
Außeneinheit AWHP und Inneneinheit MHR-IN/E,
Arbeitsbereich bis  -20°C 16TR
reversibel, Möglichkeit zum kühlen (über
Fußbodenheizung oder Ventil- Konvektoren),
Elektroanschluss dreiphasig für TR Ausführung
Außeneinheit:
Modulierender Doppel-Rollkolben oder Scroll Verdichter
(DC Inverter Technologie), Verdampfer mit Kupferrohren
und Aluminiumlamellen,
ein oder zwei drehzahlgesteuerte Axialgebläse für einen
geräuscharmen Betrieb,
elektronisches Expansionsventil, Entfeuchtungsfilter,
Sicherheits- Hoch-und Niederdrucksensoren,
Anlaufstromminderer
Inneneinheit MHR-IN/E
Schaltfeld mit Außentemperaturregelung O-tronic 4 sowie
BUS-Kommunikation zur Außeneinheit,
Verflüssiger in Plattenwärmetauscher Bauform,
40l hydraulisch Weiche und Pufferspeicher für
Elektroheizpatrone,
Hocheffizienz Heizkreispumpe EEI <0,23,
10l Ausdehnungsgefäß,
Sicherheitsventil, elektronisches Manometer,
automatischer Entlüfter, Durchflusskontrolle
Absperrhähne mit integriertem Filter,
Abmessungen:
Inneneinheit:
Höhe  : 900 mm
Breite : 600 mm
Tiefe  : 498 mm
Außeneinheit AWHP 16 TR:
Höhe  : 1338 mm
Breite : 1050 mm
Tiefe  : 370 mm

Leistung heizen:
AWHP 16TR
L10/W35: 17,0 kW 4,38 COP
L7/W35:  15,1 kW 3,85 COP
L2/W35:  13,5 kW 3,10 COP (DIN-Bezug)
L-7/W35:  10,6 kW 2,39 COP

 Leistungsaufnahme:
 kW 3,45 bei W 35

Leistung Kühlen:
AWHP 16TR
13,9kW / ERR bei L35/W18: 2,5

Anschlussspannung:
Dreiphasig-400 V

Absicherung:
Innenmodul MHR-IN = 10 A
Außenmodul AWHP 16 TR = 16 A

Gewicht:
Inneneinheit MHR-IN: 72 kg
Außeneinheit AWHP 16 TR: 130 kg
Verdampfer Luftdurchsatz Außeneinheit:
AWHP 16 TR: 6000 m3/h
Geräuschleistung:
AWHP 16 TR: 69,4 dB(A)
Vorgefüllter Kältemittel Inhalt:
AWHP 16 TR: 5 kg
für bis 30m

Durch nachfüllen erweiterbar bis
AWHP 16 TR: 75m

OERTLI Kombi-Pufferspeicher KS 750
WEISS  RAL 9010, rund
- Innenbehälter aus emailliertem
  Stahlblech
- Pufferspeicher aus Stahlblech mit
  integriertem emaillierten
  Warmwasserspeicher
- Der Trinkwasserbehälter ist bis zum
  Speicherboden verlängert, so dass
  eine optimale Wärmeabgabe vom
  unteren Wärmetauscher an das
  Heizungswasser möglich ist.
- Das Tank-in-Tank-System ermöglicht
  eine platzsparende Installation mit
  geringem Montage- und  Regelungsaufwand
- 100 mm PU-Weichschaumisolierung
  FCKW-frei mit PVC-Schutzmantel
- Flanschdeckel oben für WW-Tank
- Magnesium-Schutzanode

Lieferung in 2 Kollis

Betriebsbedingungen:
Zul. Betriebsüberdruck:  10 bar
Zul. Speicherladetemp.:  95 grd C
Gesamtinhalt:  750 l
Puffervolumen:  525 l
Trinkwasservolumen:  225 l
Heizfläche Wärmetauscher:  2,3 m2
NL-Zahl:  3,3
Dauerleistung bei 10/45/80:  21 kW
  520 l/h
Abmessungen:
Durchmesser mit Isol.:  950 mm
Durchmesser ohne Isol.:  750 mm
Höhe:  2000 mm
Gewicht:  272 kg

Inklusive:
- 10 m Kältemittelleitung (EH 115)
- Bodenbefestigung (EH 112)
- Umschaltventil Heizung/Warmwasser (HK 23)
- Pumpengruppen mit Mischer (EA 144) 2 Stück
- Verteiler zum Anbau von 2 Mischermodulen (EA 140)
- Wandhalter für Verteiler (EA 141)
- Platine + Vorlauffühler f. zweiten Mischerkreis (AD
249)
- Speicherfühler (AD 212)
- Vorlauffühler (AD 199) 2 Stück
- Systemfühler für Pufferspeicher (AD 250)
- Raumstation mit Raumfühler RS 400 drahtgebunden (AD
257)
- Hydrozyklon- und Magnetleitungsfilter komplett
  mit Absperrventilen 3/4"  Type TF 1

Da bei diesen Geräten arbeiten am Kältekreis notwendig
sind können wir diese Geräte nur an Fachbetriebe
liefern die eine Sachkundebescheinigung  nach
ChemKlimaschutzV 303/2008 Kategorie I vorweisen.

Bestell-Nr.: 999192036
Menge: 1,000 Stck

##### 1.5.9 Zubehör Wärmepumpen

**1.5.9.1 OERTLI Energiezähler Set HK29 zu GSHP**
Energiezähler Set HK29
zu GSHP

Bestell Nr.:  100020294
Menge: 1,000 Stck

**1.5.9.2 OERTLI Heißgasdruckschlauch 1m, f.Sole/Wasser Wärmepumpen, Ausf. HG**
OERTLI Heißgasdruckschlauch
L=1 m
für Sole/Wasser Wärmepumpen
Ausführung HG

Bestell-Nr.:  191313
Menge: 1,000 Stck

**1.5.9.3 OERTLI Messingverteiler 4-fach**
OERTLI Messingverteiler 4-fach
bestehend aus:
Vor- u. Rücklauf Stammrohr 2 1/4",
Kugelabsperrventil für Vor- und
Rücklauf, 2x KFE-Hahn, Schnellentlüfter,
Manometer, Sicherheitsventil, je Abgang
ein Kugelhahn 3/4", Klemmringverschraubungen für HD-PE-Rohr 20x2,0 oder
25x2,3, Wandhalterung.

Bestell-Nr.: 191409
Menge: 1,000 Stck

**1.5.9.4 OERTLI Messingverteiler 6-fach**
OERTLI Messingverteiler 6-fach
bestehend aus:
Vor- u. Rücklauf Stammrohr 2 1/4",
Kugelabsperrventil für Vor- und
Rücklauf, 2x KFE-Hahn, Schnellentlüfter,
Manometer, Sicherheitsventil, je Abgang
ein Kugelhahn 3/4", Klemmringverschraubungen für HD-PE-Rohr 20x2,0 oder
25x2,3, Wandhalterung.

Bestell-Nr.: 191410
Menge: 1,000 Stck

**1.5.9.5 OERTLI Messingverteiler 8-fach**
OERTLI Messingverteiler 8-fach
bestehend aus:
Vor- u. Rücklauf Stammrohr 2 1/4",
Kugelabsperrventil für Vor- und
Rücklauf, 2x KFE-Hahn, Schnellentlüfter,
Manometer, Sicherheitsventil, je Abgang
ein Kugelhahn 3/4", Klemmringverschraubungen für  HD-PE-Rohr 20x2,0 oder
25x2,3, Wandhalterung.

Bestell-Nr.: 191411
Menge: 1,000 Stck

**1.5.9.6 OERTLI Messingverteiler 10-fach**
OERTLI Messingverteiler 10-fach
bestehend aus:
Vor- u. Rücklauf Stammrohr 2 1/4",
Kugelabsperrventil für Vor- und
Rücklauf, 2x KFE-Hahn, Schnellentlüfter,
Manometer, Sicherheitsventil, je Abgang
ein Kugelhahn 3/4", Klemmringverschraubungen für HD-PE-Rohr 20x2,0 oder
25x2,3, Wandhalterung.

Bestell-Nr.: 191412
Menge: 1,000 Stck

**1.5.9.7 OERTLI Mehrpreis für Verschraubung 32 x 3,0**
OERTLI  Mehrpreis für
Verschraubung 32 x 3,0

Bestell-Nr.: 191413
Menge: 1,000 Stck

**1.5.9.8 OERTLI Flex Schlauch M/F 5/4"**
OERTLI Flex Schlauch 5/4"

Bestell.-Nr. 51816
Menge: 1,000 Stck

**1.5.9.9 OERTLI Flex.-Gasanschluss M/F 3/4"**
OERTLI FLEX.-Gasanschluss M/F3/4"

Bestell. Nr. 51817
Menge: 1,000 Stck

**1.5.9.10 OERTLI Warmwasserspreicher 200GSHL ER601 zu GSHP**
Warmwasserspreicher 200GSHL ER601
zu GSHP

Bestell Nr.:  7607389
Menge: 1,000 Stck

**1.5.9.11 OERTLI Pufferspeicher 200GT ER602 zu GSHP**
Pufferspeicher 200GT ER602
zu GSHP

Bestell Nr.:  7607396
Menge: 1,000 Stck

**1.5.9.12 OERTLI Gemischter Heizkreis für GSHP**
Gemischter Heizkreis für GSHP

Bestell Nr.:  7610411
Menge: 1,000 Stck

**1.5.9.13 OERTLI Direkter Heizkreis für GSHP, ER605**
Direkter Heizkreis für GSHP, ER605

Bestell Nr.:  7610412
Menge: 1,000 Stck

**1.5.9.14 OERTLI Verbindungsset für einen ext. HK, GSHP**
Verbindungsset für einen ext. HK, GSHP

Bestell Nr.:  7610667
Menge: 1,000 Stck

**1.5.9.15 OERTLI Anschlussset WW-Speicher 200GHL Wärmep./Speicher, übereinander ER610**
Anschlussset für WW-Speicher 200GHL
Wärmep./Speicher, übereinander ER610

Bestell Nr.:  7611488
Menge: 1,000 Stck

**1.5.9.16 OERTLI Anschlussset WW-Speicher 200GHL Wärmep./Speicher, nebeneinander ER611**
Anschlussset für WW-Speicher 200GHL
Wärmep./Speicher, nebeneinander ER611

Bestell Nr.:  7611489
Menge: 1,000 Stck

**1.5.9.17 OERTLI Warmwasserspreicher 200GHL ER600 zu GSHP**
Warmwasserspreicher 200GHL ER600
zu GSHP

Bestell Nr.:  7613947
Menge: 1,000 Stck

**1.5.9.18 OERTLI Umschaltventil Set GSHP 19 - 27 kW, HZ17**
Umschaltventil Set GSHP 19 - 27 kW
HZ17

Bestell Nr.:  7616429
Menge: 1,000 Stck

**1.5.9.19 OERTLI Elektroheizstab Set 9 kW GSHP 19 - 27 kW, HZ19**
Elektroheizstab Set 9 kW GSHP 19 - 27 kW
HZ19

Bestell Nr.:  7616643
Menge: 1,000 Stck

**1.5.9.20 OERTLI Elektroheizstab Set 9 kW GSHP 5 - 15 kW, HZ20**
Elektroheizstab Set 9 kW GSHP 5 - 15 kW
HZ20

Bestell Nr.:  7616429
Menge: 1,000 Stck

**1.5.9.21 OERTLI Trenn-Wärmetauscher Set GSHP 5 - 9 kW, HZ24**
Trenn-Wärmetauscher Set GSHP 5 - 9 kW
HZ24

Bestell Nr.:  7618061
Menge: 1,000 Stck

**1.5.9.22 OERTLI Trenn-Wärmetauscher Set GSHP 12 - 15 kW, HZ26**
Trenn-Wärmetauscher Set GSHP 12 - 15 kW
HZ26

Bestell Nr.:  7618063
Menge: 1,000 Stck

**1.5.9.23 OERTLI Trenn-Wärmetauscher Set GSHP 19 - 27 kW, HZ28**
Trenn-Wärmetauscher Set GSHP 19 - 27 kW
HZ28

Bestell Nr.:  7618065
Menge: 1,000 Stck

**1.5.9.24 OERTLI Kälteschutz Set ER581, zu GSHP**
Kälteschutz Set ER581
zu GSHP

Bestell Nr.:  7620436
Menge: 1,000 Stck

**1.5.9.25 OERTLI Pumpenset WILO PARA 25/1-8 HZ63 zu GSHP 19**
Pumpenset WILO PARA 25/1-8 HZ63
zu GSHP 19

Bestell Nr.:  7622062
Menge: 1,000 Stck

**1.5.9.26 OERTLI Temperaturbegrenzer Set für Fußbodenheizung HZ29, zu GSHP**
Temperaturbegrenzer Set
für Fußbodenheizung HZ29, zu GSHP

Bestell Nr.:  7622431
Menge: 1,000 Stck

##### 1.5.10 Zubehör Wärmepumpen

**1.5.10.1 OERTLI Elektrisches Heizband 150 W, 5 m gegen Vereisung des Kondensats f. WP**
OERTLI Elektrisches Heizband (EH113)

Zur Erwärmung der Kondensatwanne
gegen Vereisung. Für Splitwärmepumpen.
150 W
230 V
5m lang
1m Anschlussleitung
Thermostat 5°C

Bestell-Nr.: 100012534
Menge: 1,000 Stck

**1.5.10.2 OERTLI Adapterstück, D=160 mm (EH205) für Typ OTWH 300 E und EH**
OERTLI Adapterstück D=160 mm
für den Anschluss von Zu-
bzw. Abluftleitung an die
Brauchwasserwärmepumpe
Typ OTWH 300 E und EH

Kolli: EH205

Bestell-Nr. 100017621
Menge: 1,000 Stck

**1.5.10.3 OERTLI Flexrohr D=160 mm 3m, wärmegedämmt, für OTWH 300 E und EH**
OERTLI Flexrohr 160 mm Durchmesser
3 m lang für Brauchwasser WP
OTWH 300 E und EH
kompl. mit Wärmedämmung
Länge: 3 m

Kolli: EH206

Bestell-Nr. 100017622
Menge: 1,000 Stck

**1.5.10.4 OERTLI Befestigungsschellen (EH207) D=160 mm, für OTWH 300 E und E ( 2 St.)**
OERTLI Befestigungsschelle für 160 mm
Zuluft/Abluftrohr für Brauchwasser-
Wärmepumpe OTWH 300 E und EH

Kolli:  EH 207

Bestell-Nr. 100017623
Menge: 1,000 Stck

**1.5.10.5 OERTLI Wanddurchführung (EH208) D=160 mm, für Typ OTWH 300 E und EH**
OERTLI Wanddurchführung  D=160 mm
für den Anschluss von Zu-
bzw. Abluftleitungen der
Brauchwasserwärmepumpe
Typ OTWH 300 E und EH

Kolli: EH208

Bestell-Nr. 100017624
Menge: 1,000 Stck

**1.5.10.6 OERTLI Außenluft-Ansauggitter (EH209) D=160 mm, für Typ OTWH 300 E und EH, Alu**
OERTLI Außenluft-Ansauggitter
D=160 mm
zur Zuluftleitung der
Brauchwasserwärmepumpe
Typ OTWH 300 E und EH
Material:  Aluminium

Kolli: EH209

Bestell-Nr. 100017625
Menge: 1,000 Stck

**1.5.10.7 OERTLI Frostschutzmittel für Wärmepumpe 20 l Kanister**
OERTLI  Frostschutzmittel für Wärmepumpe
20 Liter Kanister

Bestell-Nr.: 191414
Menge: 1,000 Stck

**1.5.10.8 OERTLI Sole Füll- und Spülstation**
OERTLI Sole Füll- und Spülstation

Bestell-Nr.: 191415
Menge: 1,000 Stck

**1.5.10.9 OERTLI Rohrheizkörper 6 kW ES für Einbau VL zwischen WP und Speicher**
OERTLI Rohrheizkörper 6 kW
aus Edelstahl mit Entlüfter,
für den Einbau in den Vorlauf
zwischen Wärmepumpe und Pufferspeicher
Durchlauferhitzer als Zusatzheizung
400 V 600 W, Gesamtlänge ca. 600 mm
mit Wärmeisolierung Außendurchmesser
74 mm und 2 Rohranschlüssen G 1 Zoll
flach dichtend.
Mit Thermostat 30 - 75°C und Tb 98°C,
eingebaut in ein Kunststoffgehäuse.

Bestell-Nr.: 191416
Menge: 1,000 Stck

**1.5.10.10 OERTLI Schmutzfänger SPIROTECH Trap S DN 32, Filter 5 micrometer**
OERTLI Schmutzfänger
für Wärmepumpenmodule der Serie GAWP 35
LW HT/LT

Schlammabscheider zur kontinuierlichen
Entfernung von Schmutz- und
Schlammpartikeln aus Heiz- und Kuehlkreisläufen.
Medium Wasser und Wasser/Glykol (50/50%)
Gehaeuse in Messingausfuehrung.
Schlammabscheidung bis zu einer
Partikelgröße
von 5 Mikrometer. Ohne Betriebsunterbrechung abscheiden und abschlammen
durch den Spirorohreinsatz.
Mit abschraubbarem Gehäuseunterteil zu
Reinigungs- und Revisionsarbeiten.
Komplett mit Abschlammhahn.

Nennweite : DN 32
Ausführung : Messing
Rohranschluss: Innengewinde
Einbaulänge : 88 mm
Betriebsdruck: 10 bar max.
Temperatur : 110 Grad C max.
Durchsatz : 3,60 cbm/h
Fließgeschw.: Druckverlust
0,50 m/s : 0,34 kPa
0,75 m/s : 0,74 kPa
1,00 m/s : 1,35 kPa
Inhalt : 0,25 Liter
Gewicht : 1,30 kg

Modell: SPIROTECH SpiroTrap S-DN32

Bestell-Nr.: 191908
Menge: 1,000 Stck

**1.5.10.11 OERTLI Schnittstellenregler CCI für GAWP LW/SW**
OERTLI CCI Schnittstellenregler
für die GAWP LW bzw. SW.

Die CCI (Confort Control Interface) ist
ein  Gerät, das für den Schaltschrankeinbau gefertigt ist und ein grafisches
LCD-Display mit Hintergrundbeleuchtung
besitzt.

Die CCI übersetzt die Anforderungen der
jeweiligen Verbraucherkreise, die durch
die CD 30 LON modulo erfasst werden in
die CAN-Bus Übertragungstechnik.

Es können bis zu drei Absorptionswärmepumpen aktiviert bzw.deaktiviert sowie
moduliert werden.

Die CCI kann Betriebs-, Status- bzw.
Fehlerzustände für jede einzelne
Einheit, mit der sie verbunden ist
anzeigen. Bedienung über einen
Drück/Drehknopf

0-10V Schnittstelle zur Kommunikation
mit GLT

Max.Leitungslänge zwischen den einzelnen
Modulen 200m mit optionalen ,geschirmten

Kabel (191923)

Versorgungsspannung: 24VAC,50Hz
Maße(B/H/T): 190/180/80
Gewicht: 1,2kg

Bestell-Nr.: 191922
Menge: 1,000 Stck

**1.5.10.12 OERTLI Bus-Verbindungskabel, geschirmt für Wärmepumpenkaskaden**
OERTLI  Buskabel
für Wärmepumpenkaskaden
Meterpreis

- geschirmt

Bestell-Nr.:  191969
Menge: 1,000 m

**1.5.10.13 OERTLI Begleitheizband Set f. Kondensatneutralisation nach TVO**
Begleitheizbandset für
Kondensatneutralisation nach TVO
bestehend aus:

- Regler mit Sensor
- 2 m Begleitheizband
- An- und Endabschluss- Verbindungsset
- Aufkleber "elektr.beheizt"
- Klebeband

Art.Nr. 192264
Menge: 1,000 Stck

**1.5.10.14 OERTLI Doppelverbindungsstück für Kältemittelleitung 5/8"**
OERTLI Doppelverbindungsstück

für Kältemittelleitung  5/8"

Bestell-Nr.: 192653
Menge: 1,000 Stck

**1.5.10.15 OERTLI Doppelverbindungsstück für Kältemittelleitung 3/8"**
OERTLI Doppelverbindungsstück

für Kältemittelleitung  3/8"

Bestell-Nr.: 192654
Menge: 1,000 Stck

**1.5.10.16 OERTLI Überwurfstück für Kältemittelleitung 5/8"**
OERTLI Überwurfstück

für Kältemittelleitung  5/8"

Bestell-Nr.: 192653
Menge: 1,000 Stck

**1.5.10.17 OERTLI Überwurfstück für Kältemittelleitung 3/8"**
OERTLI Überwurfstück

für Kältemittelleitung  3/8"

Bestell-Nr.: 192656
Menge: 1,000 Stck

**1.5.10.18 OERTLI Fernbedienung FB 6104 HK Klartext Anzeige zur Beeinfl.**
OERTLI Fernbedienung FB 6104 HK
mit Klartext Anzeige zur Beeinflussung
des zugeordneten Heizkreises
für Wärmepumpen

Bestell-Nr.: 192670
Menge: 1,000 Stck

**1.5.10.19 OERTLI Fernbedienung FB 6204 mit Display für Wärmepumpen**
OERTLI Fernbedienung  FB 6204
mit Display für Wärmepumpen

Bestell-Nr.:  192671
Menge: 1,000 Stck

**1.5.10.20 OERTLI Winterkit für die GAWP LW**
OERTLI Winterkit
für die GAWP LW

je GAWP LW notwendig

zweites Heizelement für Gaslufteinheit
!! Parameter 194 darf nur auf 1 gestellt
werden, wenn beide Heizelemente
montiert und angeschlossen sind!!

Bestell-Nr.: 193091
Menge: 1,000 Stck

**1.5.10.21 OERTLI Vorlauffühler ZVF 210 (Anlegefühler) f.WPSW + WPLW + Gasregl.**
OERTLI  Vorlauffühler (Anlegefühler) ZVF
210 für WPSW + WPLW + Gasreglerstation

Bestell-Nr.: 704506
Menge: 1,000 Stck

#### 1.6 Fernwärmeübergabe Kompaktstationen

##### 1.6.1 Ferwnwärme Kompaktstationen

**1.6.1.1 OERTLI Kompaktstation Fernwärme Nw-Hi-Bi-SP, Leistung 20 kW**
OERTLI Kompaktstation Fernwärme
Typ  Nw-Hi-Bi-SP
Heizung indirekt  /  Brauchwassererwärmung indirekt
Leistung 20 kW
bei Primär 80/50°C und Sekundär 70/45 °C
Einbauteile Primärstrecke PN 16
Kugelhahn als Primärabsperrungen
Schmutzfänger mit Feinsieb
Thermo- Manometer mit Manometerabsperrventil
Entleerung / Entlüftung - Schwermodell
Entlüftung  - DN 15
Anschlussmuffe im VL für Wärmemengenzählerfühler
Wärmemengenzählerpassstück
Volumenstromregler mit Einstelldrossel und elektrischem
Stellmotor
Edelstahl-Hochleistungswärmetauscher
Einbauteile Sekundärstrecke
Manometer
Muffe zum Anschluss des Ausdehnungsgefäßes
Heizungsumwälzpumpe mit elektronischer
Leistungsregelung
Rückschlagventil
Thermometer 0-120 °C
Kugelhahn
Speicherladkreis bestehend aus
Heizungsumwälzpumpe mit elektronischer
Leistungsregelung
Rückschlagventil
Thermometer 0-120 °C
Kugelhahn
Mikroprozessorgesteuertes Regelgerät STOLZ MSR-MCC
mit der Option zur Erfassung der Wärmemengenzählerdaten
sowie Datenkommunikation zur Fernwartung und
Visualisierung
Regelgerät in stabilem Stahlblech-Schaltschrank
eingebaut
alle Betriebsparameter des Mikroprozessorreglers sind
werksseitig
voreingestellt
Funktionskontrolle im Herstellwerk durchgeführt
Station mit Abdeckhaube aus Stahl, pulverbeschichtet.

Bestell-Nr.:192716
Menge: 1,000 Stck

**1.6.1.2 OERTLI Kompaktstation Fernwärme Nw-Hi-Bi-SP, Leistung 35 kW**
OERTLI Kompaktstation Fernwärme
Typ  Nw-Hi-Bi-SP
Heizung indirekt  /  Brauchwassererwärmung indirekt
Leistung 35 kW
bei Primär 80/50°C und Sekundär 70/45 °C
Einbauteile Primärstrecke PN 16
Kugelhahn als Primärabsperrungen
Schmutzfänger mit Feinsieb
Thermo- Manometer mit Manometerabsperrventil
Entleerung / Entlüftung - Schwermodell
Entlüftung  - DN 15
Anschlussmuffe im VL für Wärmemengenzählerfühler
Wärmemengenzählerpassstück
Volumenstromregler mit Einstelldrossel und elektrischem
Stellmotor
Edelstahl-Hochleistungswärmetauscher
Einbauteile Sekundärstrecke
Manometer
Muffe zum Anschluss des Ausdehnungsgefäßes
Sicherheitsventil bauteilgeprüft - Abblasedruck 3,0 bar
Schmutzfänger mit Feinsieb
Entleerung / Entlüftung
Heizkreis bestehend aus
Heizungsumwälzpumpe mit elektronischer
Leistungsregelung
Rückschlagventil
Thermometer 0-120 °C
Kugelhahn
Speicherladkreis bestehend aus
Heizungsumwälzpumpe mit elektronischer
Leistungsregelung
Rückschlagventil
Thermometer 0-120 °C
Kugelhahn
Mikroprozessorgesteuertes Regelgerät STOLZ MSR-MCC
mit der Option zur Erfassung der Wärmemengenzählerdaten
sowie Datenkommunikation zur Fernwartung und
Visualisierung
Regelgerät in stabilem Stahlblech-Schaltschrank
eingebaut
alle Betriebsparameter des Mikroprozessorreglers sind
werksseitig
voreingestellt
Funktionskontrolle im Herstellwerk durchgeführt
Station mit Abdeckhaube aus Stahl, pulverbeschichtet

Bestell-Nr.:192717
Menge: 1,000 Stck

**1.6.1.3 OERTLI Kompaktstation Fernwärme Nw-Hi-Bi-SP, Leistung 50 kW**
OERTLI Kompaktstation Fernwärme
Typ  Nw-Hi-Bi-SP
Heizung indirekt  /  Brauchwassererwärmung indirekt
Leistung 50 kW
bei Primär 80/50°C und Sekundär 70/45 °C
Einbauteile Primärstrecke PN 16
Kugelhahn als Primärabsperrungen
Schmutzfänger mit Feinsieb
Thermo- Manometer mit Manometerabsperrventil
Entleerung / Entlüftung - Schwermodell
Entlüftung  - DN 15
Anschlussmuffe im VL für Wärmemengenzählerfühler
Wärmemengenzählerpassstück
Volumenstromregler mit Einstelldrossel und elektrischem
Stellmotor
Edelstahl-Hochleistungswärmetauscher
Einbauteile Sekundärstrecke
Manometer
Muffe zum Anschluss des Ausdehnungsgefäßes
Sicherheitsventil bauteilgeprüft - Abblasedruck 3,0 bar
Schmutzfänger mit Feinsieb
Entleerung / Entlüftung
Heizkreis bestehend aus
Heizungsumwälzpumpe mit elektronischer
Leistungsregelung
Rückschlagventil
Thermometer 0-120 °C
Kugelhahn
Speicherladkreis bestehend aus
Heizungsumwälzpumpe mit elektronischer
Leistungsregelung
Rückschlagventil
Thermometer 0-120 °C
Kugelhahn
Mikroprozessorgesteuertes Regelgerät STOLZ MSR-MCC
mit der Option zur Erfassung der Wärmemengenzählerdaten
sowie Datenkommunikation zur Fernwartung und
Visualisierung
Regelgerät in stabilem Stahlblech-Schaltschrank
eingebaut
alle Betriebsparameter des Mikroprozessorreglers sind
werksseitig
voreingestellt
Funktionskontrolle im Herstellwerk durchgeführt
Station mit Abdeckhaube aus Stahl, pulverbeschichtet

Bestell-Nr.:192718
Menge: 1,000 Stck

**1.6.1.4 OERTLI Kompaktstation Fernwärme Nw-Hi-Bi-SP, Leistung 80 kW**
OERTLI Kompaktstation Fernwärme
Typ  Nw-Hi-Bi-SP
Heizung indirekt  /  Brauchwassererwärmung indirekt
Leistung 80 kW
bei Primär 80/50°C und Sekundär 70/45 °C
Einbauteile Primärstrecke PN 16
Kugelhahn als Primärabsperrungen
Schmutzfänger mit Feinsieb
Thermo- Manometer mit Manometerabsperrventil
Entleerung / Entlüftung - Schwermodell
Entlüftung  - DN 15
Anschlussmuffe im VL für Wärmemengenzählerfühler
Wärmemengenzählerpassstück
Volumenstromregler mit Einstelldrossel und elektrischem
Stellmotor
Edelstahl-Hochleistungswärmetauscher
Einbauteile Sekundärstrecke
Manometer
Muffe zum Anschluss des Ausdehnungsgefäßes
Sicherheitsventil bauteilgeprüft - Abblasedruck 3,0 bar
Schmutzfänger mit Feinsieb
Entleerung / Entlüftung
Heizkreis bestehend aus
Heizungsumwälzpumpe mit elektronischer
Leistungsregelung
Rückschlagventil
Thermometer 0-120 °C
Kugelhahn
Speicherladkreis bestehend aus
Heizungsumwälzpumpe mit elektronischer
Leistungsregelung
Rückschlagventil
Thermometer 0-120 °C
Kugelhahn
Mikroprozessorgesteuertes Regelgerät STOLZ MSR-MCC
mit der Option zur Erfassung der Wärmemengenzählerdaten
sowie Datenkommunikation zur Fernwartung und
Visualisierung
Regelgerät in stabilem Stahlblech-Schaltschrank
eingebaut
alle Betriebsparameter des Mikroprozessorreglers sind
werksseitig
voreingestellt
Funktionskontrolle im Herstellwerk durchgeführt
Station mit Abdeckhaube aus Stahl, pulverbeschichtet

Bestell-Nr.:192719
Menge: 1,000 Stck

##### 1.6.2 Zubehör Kompaktstationen

**1.6.2.1 OERTLI Kompaktstation Heizkreis zusätzl. Heizkreis Pumpe Alpha2 15-40**
OERTLI Kompaktstation Heizkreis
In der Kompaktstation zusätzlich eingebauter Heizkreis
mit Mischer, Pumpe und Maximalthermostat
für den Betrieb eines Niedertemperaturheizkreises
Leistung 20 kW
bestehend aus
Dreiwege-Mischer mit Stellmotor
Heizungsumwälzpumpe mit elektronischer
Leistungsregelung
Rückschlagventil
Thermometer 0-120 °C
Kugelhahn
Maximalthermostat
Regelungserweiterung Mischkreis

Bestell-Nr.:192720
Menge: 1,000 Stck

**1.6.2.2 OERTLI Kompaktstation Heizkreis zusätzlicher Heizkreis Pumpe Magna 25-60**
OERTLI Kompaktstation Heizkreis
In der Kompaktstation zusätzlich eingebauter Heizkreis
mit Mischer, Pumpe und Maximalthermostat
für den Betrieb eines Niedertemperaturheizkreises
Leistung 35 kW
bestehend aus
Dreiwege-Mischer mit Stellmotor
Heizungsumwälzpumpe mit elektronischer
Leistungsregelung
Rückschlagventil
Thermometer 0-120 °C
Kugelhahn
Maximalthermostat
Regelungserweiterung Mischkreis

Bestell-Nr.:192716
Menge: 1,000 Stck

**1.6.2.3 OERTLI Kompaktstation Heizkreis zusätzli. Heizkreis Pumpe Magna 32-110**
OERTLI Kompaktstation Heizkreis
In der Kompaktstation zusätzlich eingebauter Heizkreis
mit Mischer, Pumpe und Maximalthermostat
für den Betrieb eines Niedertemperaturheizkreises
Leistung 50 kW
bestehend aus
Dreiwege-Mischer mit Stellmotor
Heizungsumwälzpumpe mit elektronischer
Leistungsregelung
Rückschlagventil
Thermometer 0-120 °C
Kugelhahn
Maximalthermostat
Regelungserweiterung Mischkreis

Bestell-Nr.:192722
Menge: 1,000 Stck

**1.6.2.4 OERTLI Kompaktstation Wärmedämmung Wärmedämmung Rohleitung f. 20 kW**
OERTLI Kompaktstation Wärmedämmung
Wärmedämmung aller Rohrleitungen
der Kompaktstation mit Leistung 20 kW

Bestell-Nr.:192723
Menge: 1,000 Stck

**1.6.2.5 OERTLI Kompaktstation Wärmedämmung Wärmedämmung Rohleitung f. 35 kW**
OERTLI Kompaktstation Wärmedämmung
Wärmedämmung aller Rohrleitungen
der Kompaktstation mit Leistung 35 kW

Bestell-Nr.:192724
Menge: 1,000 Stck

**1.6.2.6 OERTLI Kompaktstation Wärmedämmung Wärmedämmung Rohleitung f. 50 kW**
OERTLI Kompaktstation Wärmedämmung
Wärmedämmung aller Rohrleitungen
der Kompaktstation mit Leistung 50 kW

Bestell-Nr.:192725
Menge: 1,000 Stck

**1.6.2.7 OERTLI Kompaktstation Wärmedämmung Wärmedämmung Rohleitung f. 80 kW**
OERTLI Kompaktstation Wärmedämmung
Wärmedämmung aller Rohrleitungen
der Kompaktstation mit Leistung 80 kW

Bestell-Nr.:192726
Menge: 1,000 Stck

**1.6.2.8 OERTLI Kompaktstation Wärmemengenzähler Leistung 20 kW**
OERTLI Kompaktstation Wärmemengenzähler
In der Primärstrecke der Kompaktstation
eingebauter Ultraschall-Wärmemengenzähler
Leistung 20 kW
Zähler-Nenngröße qp 1,5

Bestell-Nr.:192727
Menge: 1,000 Stck

**1.6.2.9 OERTLI Kompaktstation Wärmemengenzähler Leistung 35 KW**
OERTLI Kompaktstation Wärmemengenzähler
In der Primärstrecke der Kompaktstation
eingebauter Ultraschall-Wärmemengenzähler
Leistung 35 kW
Zähler-Nenngröße qp 1,5

Bestell-Nr.:192728
Menge: 1,000 Stck

**1.6.2.10 OERTLI Kompaktstation Wärmemengenzähler Leistung 50 KW**
OERTLI Kompaktstation Wärmemengenzähler
In der Primärstrecke der Kompaktstation
eingebauter Ultraschall-Wärmemengenzähler
Leistung 50 kW
Zähler-Nenngröße qp 1,5

Bestell-Nr.:19279
Menge: 1,000 Stck

**1.6.2.11 OERTLI Kompaktstation Wärmemengenzähler Leistung 80 KW**
OERTLI Kompaktstation Wärmemengenzähler
In der Primärstrecke der Kompaktstation
eingebauter Ultraschall-Wärmemengenzähler
Leistung 80 kW
Zähler-Nenngröße qp 2,5

Bestell-Nr.:192730
Menge: 1,000 Stck

#### 1.7 Heizungswasserspeicher

##### 1.7.1 Frischwasserspeicher/Solarsp. OECOSUN

**1.7.1.1 OERTLI Heizkreismodul Rohranschluss-Set OECOSUN 500**
OERTLI Heizkreismodul
Rohranschluss-Set OECOSUN 500

Kolli EC 296

Bestell-Nr.: 100005978
Menge: 1,000 Stck

**1.7.1.2 OERTLI OECOSUN 500-10 Zonen-Combi Speicher, 500 l**
OERTLI OECOSUN 500 Zonen-Combi Speicher
zur Trinkwassererwärmung/Heizungs-
unterstützung, an den 4 verschiedene
Wärmeerzeuger angeschlossen werden
können. Zum Anschluss von bis zu 10 m²
Solarkollektorfläche
Bestehend aus folgenden Funktionsmodulen :
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und
  Verrohrung,
  Solarkreispumpe (bis 10 m2
  Kollektorfläche)
- 1 OETROSOL Ci-Regelung und
optional
  2 Heizkreis-Anschlussgruppen
- Wärmedämm-Ummantelung aus 100 mm
  starken Polyestervlies in einer
  Polystyrol-Außenhaut, plus 3 Isolier-
  Blenden als Frontverkleidung
- Ideal für den Aufbau innerhalb der
  thermischen Hülle z.B. im Hauswirtschatfsraum oder im Dachgeschoss
- Verschiedene Anschlussgruppen sind auf
  Wunsch lieferbar:
Anschlussgruppe für 1 ungemischten
Heizkreis, für 1 gemischten Heizkreis
oder 1 Festwerttemperatur- Anschlussgruppe.
Verpackung: mehrere Kollis

Betriebsbedingungen:
zul. Betriebsüberdruck
- Primär (Solar-WT):  6 bar
- Sekundär (Behälter): 6 bar
- Trinkwasserdurchlauferhitzer.:  10 bar
zul.Vorlauftemperatur
- Primär:  120 °C
- Sekundär:  95 °C
- Trinkwasserdurchlauferhitzer.:  95 °C
Abmessungen:
Höhe/Breite/Tiefe:  2020/750/1095 mm

Technische Daten:
Typ:  OECOSUN 500
Solarkollektor-Anschlussfläche: 10 m²
Inhalt Pufferspeicher:  470 l
Inhalt Trinkwasser:  27 l
Inhalt Solarwärmetauscher
  oben:  4,9 l
  unten:  8,8 l
Trinkwasser-WT-Fläche:  5 m2
Leistungsaufnahme
Trinkwassererzeugung:  42 kW
Dauerleistung bei Dt=35 K:  1030 l/h
Zapfleistung bei DT=30 K:  175 l/10min
Bereitschaftsverlust
  bei Dt=45K,Vges:  3,6 kWh/24h

Bestell-Nr.: 100006534
Menge: 1,000 Stck

##### 1.7.2 Kombispeicher FWS

**1.7.2.1 OERTLI OEcaClean FWS 625 Kombispeicher Inhalt 575l, Leistungskennzahl 2**
OERTLI Kombispeicher
OEcaClean FWS 625
mit Schichtbeladeeinrichtungen zur
Trinkwarmwassererwärmung und
Heizungsunterstützung. Konzipiert für
verschiedenste Wärmequellen (wie ÖL/Gas
NT-Kessel, Brennwertgeräte,
Festbrennstoffkessel, Wärmepumpen,
Solar sowie Kombinationen aus diesen
Wärmequellen). Trinkwasserbereitung mit
geringem Bevorratungsvolumen.
Ideal geeignet zur Erfüllung der neuen
Trinkwasserverordnung.

- Pufferbehälter aus Stahlblech,
  beschichtet
  mit schwarzem Rostschutzmittel.
- Eingebauter Glattrohr-
  Solarwärmetauscher
- Drei Speicherbereiche:
  Oben: Trinkwassererwärmungszone,
  Mitte: Heizungspufferbereich
  Unten: Solare Zone
- Thermosiphon-Anschlüsse zur
  Vermeidung von Rohr-in-Rohr
  Zirkulationen
- Edelstahl-Trinkwasserschlange zur
  Warmwasserbereitung im
  Durchlaufprinzip.
- Wärmedämmung aus 100 mm starkem
  FCKW-freiem Weichschaum mit weißer
  PVC-Hülle
- Wartungsfreundlich durch vorne
  angeordnete Solarausgänge.

Typ  :  FWS 626

Pufferteil
Zul. Betriebsüberdruck  :  3 bar
Max. zul. Speichertemp.  :  95°C
Inhalt Pufferteil  :  575 L
Max. Nachheizleistung  :  30 kW

Edelstahl - Trinkwasserschlange
Inhalt WW-Teil  :  27 L
Fläche Edelstahl-
Trinkwasserschlange  :  4,92 m²
zul. Betriebsdruck
Trinkwasserschlange  :  10 bar
Dauerleistung bei
55°C/40°C/10°C  :  715 l/h
Spitzenzapfleistung bei
65°C/45°C/10°C  :  200 l/10 min
Leistungskennzahl NL  :  2

Solarwärmetauscher
Heizfläche  :  2,0 m²
Wasserinhalt  :  10 L
Max. empfohlene
Kollektorfläche  :  12 m²

Durchmesser mit Isol.  :  950 mm
Isolationsstärke  :  100 mm
Gewicht  :  165 kg

Bestell-Nr.:  192323
Menge: 1,000 Stck

**1.7.2.2 OERTLI OEcaClean FWS 750 Kombispeicher Inhalt 700l, Leistungskennzahl 2,8**
OERTLI Kombispeicher
OEcaClean FWS 750
mit Schichtbeladeeinrichtungen zur
Trinkwarmwassererwärmung und
Heizungsunterstützung. Konzipiert für
verschiedenste Wärmequellen (wie ÖL/Gas
NT-Kessel, Brennwertgeräte,
Festbrennstoffkessel, Wärmepumpen,
Solar sowie Kombinationen aus diesen
Wärmequellen). Trinkwasserbereitung mit
geringem Bevorratungsvolumen.
Ideal geeignet zur Erfüllung der neuen
Trinkwasserverordnung.

- Pufferbehälter aus Stahlblech,
  beschichtet
  mit schwarzem Rostschutzmittel.
- Eingebauter Glattrohr-
  Solarwärmetauscher
- Drei Speicherbereiche:
  Oben: Trinkwassererwärmungszone,
  Mitte: Heizungspufferbereich
  Unten: Solare Zone
- Thermosiphon-Anschlüsse zur
  Vermeidung von Rohr-in-Rohr
  Zirkulationen
- Edelstahl-Trinkwasserschlange zur
  Warmwasserbereitung im
  Durchlaufprinzip.
- Wärmedämmung aus 100 mm starkem
  FCKW-freiem Weichschaum mit weißer
  PVC-Hülle
- Wartungsfreundlich durch vorne
  angeordnete Solarausgänge.

Typ  : FWS 750

Pufferteil
Zul. Betriebsüberdruck  : 3 bar
Max. zul. Speichertemp.  : 95°C
Inhalt Pufferteil  : 700 L
Max. Nachheizleistung  : 30 kW

Edelstahl - Trinkwasserschlange
Inhalt WW-Teil  : 27 L
Fläche Edelstahl-
Trinkwasserschlange  : 4,92 m²
zul. Betriebsdruck
Trinkwasserschlange  : 10 bar
Dauerleistung bei
55°C/40°C/10°C  : 715 l/h
Spitzenzapfleistung bei
65°C/45°C/10°C  : 240 l/10 min
Leistungskennzahl NL  : 2,8

Solarwärmetauscher
Heizfläche  : 2,6 m²
Wasserinhalt  : 13 L
Max. empfohlene
Kollektorfläche  : 14 m²

Durchmesser mit Isol.  : 950 mm
Isolationsstärke  : 100 mm
Gewicht  : 170 kg

Bestell-Nr.:  192324
Menge: 1,000 Stck

**1.7.2.3 OERTLI OEcaClean FWS 1000 Kombispeicher Inhalt 911l, Leistungskennzahl 4,5**
OERTLI Kombispeicher
OEcaClean FWS 1000
mit Schichtbeladeeinrichtungen zur
Trinkwarmwassererwärmung und
Heizungsunterstützung. Konzipiert für
verschiedenste Wärmequellen (wie ÖL/Gas
NT-Kessel, Brennwertgeräte,
Festbrennstoffkessel, Wärmepumpen,
Solar sowie Kombinationen aus diesen
Wärmequellen). Trinkwasserbereitung mit
geringem Bevorratungsvolumen.
Ideal geeignet zur Erfüllung der neuen
Trinkwasserverordnung.

- Pufferbehälter aus Stahlblech,
  beschichtet
  mit schwarzem Rostschutzmittel.
- Eingebauter Glattrohr-
  Solarwärmetauscher
- Drei Speicherbereiche:
  Oben: Trinkwassererwärmungszone,
  Mitte: Heizungspufferbereich
  Unten: Solare Zone
- Thermosiphon-Anschlüsse zur
  Vermeidung von Rohr-in-Rohr
  Zirkulationen
- Edelstahl-Trinkwasserschlange zur
  Warmwasserbereitung im
  Durchlaufprinzip.
- Wärmedämmung aus 100 mm starkem
  FCKW-freiem Weichschaum mit weißer
  PVC-Hülle
- Wartungsfreundlich durch vorne
  angeordnete Solarausgänge.

Typ  : FWS 1000

Pufferteil
Zul. Betriebsüberdruck : 3 bar
Max. zul. Speichertemp.: 95°C
Inhalt Pufferteil  : 911 L
Max. Nachheizleistung  : 30 kW

Edelstahl - Trinkwasserschlange
Inhalt WW-Teil  : 27 L
Fläche Edelstahl-
Trinkwasserschlange  : 4,92 m²
zul. Betriebsdruck
Trinkwasserschlange  : 10 bar
Dauerleistung bei
55°C/40°C/10°C  : 715 l/h
Spitzenzapfleistung bei
65°C/45°C/10°C  : 280 l/10 min
Leistungskennzahl NL  : 4,5

Solarwärmetauscher
Heizfläche  : 3,2 m²
Wasserinhalt  : 16 L
Max. empfohlene
Kollektorfläche  : 18 m²

Durchmesser mit Isol.  : 990 mm
Isolationsstärke  : 100 mm
Gewicht  : 205 kg

Bestell-Nr.:  192325
Menge: 1,000 Stck

**1.7.2.4 OERTLI Frischwasserspeicher OEcaClean FWS 230-2, 234 l**
OERTLI Frischwasserspeicher
OEcaClean FWS 230-2
Frischwasserspeicher mit zwei Ladezonen.
Im oberen Bereich für die Warmwassererwärmung
und im unteren Bereich wird die Pufferzone zur
Heizkreiserwärmung benutzt.
Trinkwasserbereitung mit geringem
Bevorratungsvolumen. Ideal geeignet zur Erfüllung
der neuen Trinkwasserverordnung.

- Edelstahl-Trinkwasserschlange zur Warmwasserbereitung
  im Durchlaufprinzip.
- Pufferbehälter aus Stahlblech, beschichtet mit
  schwarzem Rostschutzmittel.
- Zwei Ladezonen:
  Brauchwasserzone und Pufferteil
- Thermosiphon-Anschlüsse zur Vermeidung von
  Rohr-in-Rohr Zirkulationen
- Wärmedämmung aus 100 mm starkem Polyesterflies
  mit PS Polysterol Außenmantel
Typ  :  FWS 230-2
Inhalt  :  234 L
Pufferteil
Zul. Betriebsüberdruck:  3 bar
Max. zul. Speichertemperatur:  95°C
Inhalt Pufferteil  :  214 L
Max. Nachheizleistung:  25 /  50 kW
Edelstahl - Trinkwasserschlange
Inhalt WW-Teil  :  20 L
Fläche Edelstahl-
Trinkwasserschlange  :  4,93 m²
zul. Betriebsdruck
Trinkwasserschlange  :  8 bar
Dauerleistung bei  25 kW  /  50 kW
55°C/40°C/10°C:  715 l/h  / 1275l/h
Spitzenzapfleistung bei 65°C/45°C/10°:
  152 l/10 min / 260 l/10min
Leistungskennzahl NL: 1,5  /  4,1
Durchmesser mit Isolierung:  750 mm
Isolationsstärke  :  100 mm
Gewicht  :  80 kg

Bestell-Nr.:  192423
Menge: 1,000 Stck

##### 1.7.3 Pufferspeicher PS/SPS

**1.7.3.1 OERTLI Pufferspeicher PS 500 mit Solar-Wärmetauscher, 500 l**
OERTLI Pufferspeicher PS 500
mit Wärmetauscher
- Speicher-Behälter aus hochwertigem
  Stahlblech mit einem schwarzen
  Rostschutzmittel beschichtet
- Glattrohrwärmetauscher für Solar
  Anschluss Rp 1 Zoll
- Wärmedämmung aus 100 mm starkem
  Polyestervlies mit weißer
  umweltfreundlicher Polystyrol-
  Außenhaut

Inhalt  500 l
Heizfläche  1,3 m²
max. Koll. Fläche  7,5 m²
Bereitsch.-verlust
  bei t 45 K  3,1 kWh/24 h

Versandgewicht  141 kg
Zul. Betriebsüberdruck
  - Speicher  3 bar
  - Solar-Wärmetauscher  12 bar
zul. Vorlauftemperatur
  - Speicher  95 Grd C
  - Solar-Wärmetausche  95 Grd C
Gesamthöhe mit Isolierung  1780 mm
Gesamtdurchm. m. Isolierung 850 mm
Durchmesser ohne Isolierung 800 mm

Bestell-Nr.: 126975
Menge: 1,000 Stck

**1.7.3.2 OERTLI Pufferspeicher PS 800-2 800 l, weiß**
OERTLI Pufferspeicher PS 800-2
- Hochleistungs-Pufferspeicher
- Speicher-Behälter aus hochwertigem
  Stahlblech mit einem schwarzen
  Rostschutzmittel beschichtet
- Glattrohrwärmetauscher für Solar
  Anschluss Rp 1 Zoll
- Wärmedämmung aus 100 mm starkem
  Polyestervlies mit weißer
  umweltfreundlicher Polystyrol-
  Außenhaut

Inhalt  l : 800
Heizfläche(max. Koll. Fläche) m2: 2,8
(10 m2)
Bereitsch.-verlängerung
bei t 45 K  kWh/24 h : 3,3
Versandgewicht  kg : 162

Zul. Betriebsüberdruck
- Speicher  bar : 6
- Solar-Wärmetauscher  bar : 12
Zul.Vorlauftemperatur
- Speicher  Grd C : 95
- Solar-Wärmetauscher  Grd C : 95
Gesamthöhe mit Isolierung  mm : 1910
Gesamtdurchm. m. Isolierung  mm : 1000
Durchmesser ohne Isolierung  mm : 800

Bestell-Nr.  : 126976
Menge: 1,000 Stck

**1.7.3.3 OERTLI Pufferspeicher PS 1000-2 1000 l, weiß**
OERTLI Pufferspeicher PS 1000-2
- Hochleistungs-Pufferspeicher
- Speicher-Behälter aus hochwertigem
  Stahlblech mit einem schwarzen
  Rostschutzmittel beschichtet
- Glattrohrwärmetauscher für Solar
  Anschluss Rp 1 Zoll
- Wärmedämmung aus 100 mm starkem
  Polyestervlies mit weißer
  umweltfreundlicher Polystyrol-
  Außenhaut

Inhalt  l : 1000
Heizfläche(max. Koll. Fläche) m2: 3,0
(15 m2)
Bereitsch.-verlängerung
bei t 45 K  kWh/24 h : 3,7
Versandgewicht  kg : 195

Zul. Betriebsüberdruck
- Speicher  bar : 6
- Solar-Wärmetauscher  bar : 12
Zul.Vorlauftemperatur
- Speicher  Grd C : 95
- Solar-Wärmetauscher  Grd C : 95
Gesamthöhe mit Isolierung  mm : 2090
Gesamtdurchm. m. Isolierung  mm : 1000
Durchmesser ohne Isolierung  mm : 800

Bestell-Nr.  : 126977
Menge: 1,000 Stck

**1.7.3.4 OERTLI Pufferspeicher PS 1500-2 1500 l, weiß**
OERTLI Pufferspeicher PS 1500-2
- Hochleistungs-Pufferspeicher
- Speicher-Behälter aus hochwertigem
  Stahlblech mit einem schwarzen
  Rostschutzmittel beschichtet
- Glattrohrwärmetauscher für Solar
  Anschluss Rp 1 Zoll
- Wärmedämmung aus 125 mm starkem
  Polyestervlies mit weißer
  umweltfreundlicher Polystyrol-
  Außenhaut

Inhalt  l : 1500
Heizfläche(max. Koll. Fläche) m2: 4,2
(20 m2)
Bereitsch.-verlängerung
bei t 45 K  kWh/24 h : 4,7
Versandgewicht  kg : 223

Zul. Betriebsüberdruck
- Speicher  bar : 6
- Solar-Wärmetauscher  bar : 12
Zul.Vorlauftemperatur
- Speicher  Grd C : 95
- Solar-Wärmetauscher  Grd C : 95
Gesamthöhe mit Isolierung  mm : 2220
Gesamtdurchm. m. Isolierung  mm : 1250
Durchmesser ohne Isolierung  mm : 1000

Bestell-Nr.  : 126978
Menge: 1,000 Stck

**1.7.3.5 OERTLI Pufferspeicher PS 800-2 ohne eingebauten Wärmetauscher**
OERTLI Pufferspeicher PS 800-2
ohne eingebauten Wärmetauscher
- Hochleistungs-Pufferspeicher
- Speicher-Behälter aus hochwertigem
  Stahlblech mit einem schwarzen
  Rostschutzmittel beschichtet
- Wärmedämmung aus 100 mm starkem
  Polyestervlies mit weißer
  umweltfreundlicher Polystyrol-
  Außenhaut

Inhalt:  800 l
Bereitsch.-Verlust
bei t 45 K:  3,3 kWh/24h
Versandgewicht:  162 kg

Zul. Betriebsüberdruck
- Speicher:  6 bar
Zul.Vorlauftemperatur
- Speicher:  95°C
Gesamthöhe mit Isolierung:  1910 mm
Gesamtdurchm. m. Isolierung: 1000 mm
Durchmesser ohne Isolierung: 800 mm

Bestell-Nr.:  190466
Menge: 1,000 Stck

**1.7.3.6 OERTLI Pufferspeicher PS 1000-2 ohne eingebauten Wärmetauscher**
OERTLI Pufferspeicher PS 1000-2
ohne eingebauten Wärmetauscher
- Hochleistungs-Pufferspeicher
- Speicher-Behälter aus hochwertigem
  Stahlblech mit einem schwarzen
  Rostschutzmittel beschichtet
- Wärmedämmung aus 100 mm starkem
  Polyestervlies mit weißer
  umweltfreundlicher Polystyrol-
  Außenhaut

Inhalt:  1000 l
Bereitsch.-Verlust
bei t 45 K:  3,7 kWh/24h
Versandgewicht:  195 kg

Zul. Betriebsüberdruck
- Speicher:  6 bar
Zul.Vorlauftemperatur
- Speicher:  95°C
Gesamthöhe mit Isolierung:  2090 mm
Gesamtdurchm. m. Isolierung: 1000 mm
Durchmesser ohne Isolierung: 800 mm

Bestell-Nr.:  190467
Menge: 1,000 Stck

**1.7.3.7 OERTLI Pufferspeicher PS 1500-2 ohne eingebauten Wärmetauscher**
OERTLI Pufferspeicher PS 1500-2
ohne eingebauten Wärmetauscher
- Hochleistungs-Pufferspeicher
- Speicher-Behälter aus hochwertigem
  Stahlblech mit einem schwarzen
  Rostschutzmittel beschichtet
- Wärmedämmung aus 100 mm starkem
  Polyestervlies mit weißer
  umweltfreundlicher Polystyrol-
  Außenhaut

Inhalt:  1500 l
Bereitsch.-Verlust
bei t 45 K:  4,7 kWh/24h
Versandgewicht:  223 kg

Zul. Betriebsüberdruck
- Speicher:  6 bar
Zul.Vorlauftemperatur
- Speicher:  95°C
Gesamthöhe mit Isolierung:  2220 mm
Gesamtdurchm. m. Isolierung: 1200 mm
Durchmesser ohne Isolierung: 1000 mm

Bestell-Nr.:  190468
Menge: 1,000 Stck

**1.7.3.8 OERTLI Pufferspeicher PS 500 ohne Solar-Wärmetauscher, 500 l**
OERTLI Pufferspeicher PS 500
ohne Solar-Wärmetauscher
- Speicher-Behälter aus hochwertigem
  Stahlblech mit einem schwarzen
  Rostschutzmittel beschichtet
- Wärmedämmung aus 100 mm starkem
  Polyestervlies mit weißer
  umweltfreundlicher Polystyrol-
  Außenhaut

Inhalt  500 Liter
Bereitsch.-verlust
  bei t 45 K  3,1 kWh/24 h

Versandgewicht  141  kg

Zul. Betriebsüberdruck  3 bar
Zul. Vorlauftemperatur  95 Grd C
Gesamthöhe mit Isolierung  1780 mm
Gesamtdurchm. m. Isolierung 850 mm
Durchmesser ohne Isolierung 650 mm

Bestell-Nr.: 190944
Menge: 1,000 Stck

**1.7.3.9 OERTLI Pufferspeicher PS 800 WP f. Gasabsorptions Wärmepumpe**
OERTLI Pufferspeicher PS 800 WP
für Gasabsorptions Wärmepumpe
- Hochleistungs-Pufferspeicher mit
eingebauter und großdimensionierter
Heizschlange aus ovalem Glattrohr
- Speicher-Behälter aus hochwertigem
  Stahlblech mit einem schwarzen
  Rostschutzmittel beschichtet
- Wärmedämmung Thermodul+®
  100 mm stark - eine Kombination aus
Polyestervlies und EPS /
inkl. Bodenisolierung
  Oberfläche: Polystyrolplatte, 1 mm
stark
schlagzähe Ausführung, Weiß.

Puffer-Inhalt
ltr. : 800
Heizfläche Wärmetauscher  m² : 9,3
Inhalt Wärmetauscher  ltr. :
85,5
Wasserseitiger Widerstand
Wärmetauscher bei 4m³/h  bar : 1,3

Bereitschaftswärmeverlust
  bei t 45 K  kWh/24 h :
3,2
Versandgewicht  kg : 137

Zul. Betriebsüberdruck
- Speicher  bar : 6
- Wärmetauscher  bar : 12
Zul.Vorlauftemperatur
- Speicher  Grd C : 95
- Wärmetauscher  Grd C : 95
Druckverlust des Wärmetauschers bei
Gesamthöhe mit Isolierung  mm : 1910
Gesamtdurchm. m. Isolierung  mm : 1050
Durchmesser ohne Isolierung  mm : 800
Kippmaß Behälter  mm :
2071

Bestell-Nr.  : 191909

==============================
Menge: 1,000 Stck

**1.7.3.10 OERTLI Pufferspeicher PS 802 WP für Gas-Abs. WP**
OERTLI Pufferspeicher PS 802 WP
für Gas-abs.Wärmepumpe
- Hochleistungs-Pufferspeicher mit
eingebauter und großdimensionierter
Heizschlange aus ovalem Glattrohr
- Speicher-Behälter aus hochwertigem
  Stahlblech mit einem schwarzen
  Rostschutzmittel beschichtet

Puffer-Inhalt  ltr. : 800
Heizfläche
2 unabhängige stehende Wärmetauscher
mit jeweils  m² : 6,0
Äußerer WT aus Rohr  42,4x2,3
oval mit 23 Windungen
Innerer WT aus Rohr  42,4x2,3
oval mit 36 Windungen
Rohrlänge je WT  m  45
Wasserseitiger Widerstand
Wärmetauscher bei 4m³/h  bar : 0,8
Bereitschaftswärmeverlust
bei t 45 K  kWh/24 h : 3,2
Versandgewicht  kg : 175
Zul. Betriebsüberdruck
- Speicher  bar : 6
- Wärmetauscher  bar : 12
Zul. Vorlauftemperatur
- Speicher  Grd C : 95
- Wärmetauscher  Grd C : 95
Druckverlust des Wärmetauschers bei
Gesamthöhe mit Isolierung  mm : 1910
Gesamtdurchm. m. Isolierung  mm : 1050
Durchmesser ohne Isolierung  mm : 800
Kippmaß Behälter  mm : 1780

Bestell-Nr.  : 1919141
Menge: 1,000 Stck

**1.7.3.11 OERTLI Pufferspeicher PS 500 WP f. Gasabsorptions Wärmepumpe**
OERTLI Pufferspeicher PS 500 WP
für Gas-abs.Wärmepumpe
- Hochleistungs-Pufferspeicher mit
eingebauter und großdimensionierter
Heizschlange aus ovalem Glattrohr
- Speicher-Behälter aus hochwertigem
  Stahlblech mit einem schwarzen
  Rostschutzmittel beschichtet
 - Hochwertige Isolierung Thermodul +
Dämmstärke: 20 mm Polyesterfaservlies,
70/90 mm EPS als Kombination/ inkl.
Bodenisolierung
Oberfläche: Polystyrolplatte 1,0 mm
schlagzähe Ausführung in RAL 9016, glatt
Verschluß: Hakenverschluß mit
Abdeckleiste in schwarz
 - für nachträgliche Montage geeignet
Oberer Dämmabschluß: 100 mm Vleisrondele
mit Tiefziehhaube schwarz

Puffer-Inhalt
ltr. : 500
Heizfläche Wärmetauscher  m² : 5,4
Inhalt Wärmetauscher  ltr. :
48,2
Wasserseitiger Widerstand
Wärmetauscher bei 4m³/h  bar : 0,75

Bereitschaftswärmeverlust
  bei t 45 K  kWh/24 h :
3,2
Versandgewicht  kg : 104

Zul. Betriebsüberdruck
- Speicher  bar : 6
- Wärmetauscher  bar : 12
Zul.Vorlauftemperatur
- Speicher  Grd C : 95
- Wärmetauscher  Grd C : 95
Druckverlust des Wärmetauschers
bei 4m³/h  bar :  0,75
Gesamthöhe mit Isolierung  mm : 1770
Gesamtdurchm. m. Isolierung  mm : 850
Durchmesser ohne Isolierung  mm : 650
Kippmaß Behälter  mm :
1780

Bestell-Nr.  : 192006

==============================
Menge: 1,000 Stck

##### 1.7.4 Solarspeicher OBSP PERFECTSUN u. Zubehör

**1.7.4.1 OERTLI Fremdstromanode AJ 39 für POWERSUN 250/350**
OERTLI Fremdstromanode AJ 39
für POWERSUN 250/350

Bestell-Nr.: 128129
Menge: 1,000 Stck

##### 1.7.5 Speicherladeset PK mit Zubehör

**1.7.5.1 OERTLI Speicherladeset PK264/265 mit OBL/OBP**
OERTLI Speicherladeset PK264/265
mit 150l-500l Speicher nebenstehend
OBS...N, OBPB, OBLC, Powersun,
Perfectsun

Kolli EA 117

Bestell-Nr.: 100007835
Menge: 1,000 Stck

**1.7.5.2 OERTLI Speicherladeset PK266-268 mit OBL/OBP**
OERTLI Speicherladeset PK266-268
mit OBL/OBP

Kolli EA 118

Bestell-Nr.: 100007836
Menge: 1,000 Stck

**1.7.5.3 OERTLI Kesselkreispumpe für PK 340 bis 115 kW**
OERTLI Kesselkreispumpe
für PK 340 bis 115 kW
inkl. aller Verbindungsrohre

links oder rechts montierbar

Kolli FD 36

Bestell-Nr.:  160303
Menge: 1,000 Stck

**1.7.5.4 OERTLI Sicherheitsgruppe für PK 340 bis 115 kW**
OERTLI Sicherheitsgruppe
für PK 340 bis 115 kW
incl.:
- Kleinverteiler
- Sicherheitsventil
- Schnellentlüfter
- Manometer
Anschlussrohr Kessel

Kolli FD 39

Bestell-Nr.:  160304
Menge: 1,000 Stck

**1.7.5.5 OERTLI Sicherheitsgruppe für PK 340 bis 300 kW**
OERTLI Sicherheitsgruppe
für PK 340 bis 300 kW
incl.:
- Kleinverteiler
- Sicherheitsventil
- Schnellentlüfter
- Manometer
Anschlussrohr Kessel

Kolli FD 42

Bestell-Nr.:  160305
Menge: 1,000 Stck

**1.7.5.6 OERTLI Gegenflansche für PK 340 2" ( 2 Stück )**
OERTLI Gegenflansche für PK 340
2 Zoll ( 2 Stück )

Kolli FD 38

Bestell-Nr.: 160306
Menge: 1,000 Stck

**1.7.5.7 OERTLI Schlammentil-Satz für PK 340**
OERTLI Schlammentil-Satz für PK 340

Kolli FD 37

Bestell-Nr.: 160307
Menge: 1,000 Stck

**1.7.5.8 OERTLI Kesselkreispumpe für PK 340 bis 300 kW**
OERTLI Kesselkreispumpe
für PK 340 bis 300 kW
incl. aller Verbindungsrohre

links oder rechts montierbar

Kolli FD 46

Bestell-Nr.:  160308
Menge: 1,000 Stck

**1.7.5.9 OERTLI Speicherladeset für die Kombination von PK/PU 150**
OERTLI Speicherladeset
für die Kombination von PK/PU 150
mit Tiefspeichern OBC
incl. Anschlusskreuze.

Bestell-Nr.: 163175
Menge: 1,000 Stck

**1.7.5.10 OERTLI Anschlussgruppe für PK/PU/CU UKA links/rechts**
OERTLI Anschlussgruppe links oder rechts am Kessel
möglich, für einen Heizkreis ohne Mischer für Öl- und
Gasspezialheizkessel:
Pumpengruppe ohne Mischer
- mit Umwälzpumpe Yonos Para,
  Energieeffizienzklasse A
  elektronisch geregelt
- komplett vormontiert und getestet
- mit Wärmedämmung
- 2 Absperr-Kugelhähne mit
  integriertem Thermometer
- Schwerkraftbremse im Vorlauf
- Überströmventil
Kolli: EA 143
- Sicherheitsset mit Schnellentlüfter,
  Manometer und Sicherheitsventil
Kolli: EA 47
- Verbindungsrohre ermöglichen den Anschluss Links oder
Rechts vom Kessel
Kolli: EA 101
- ohne Anschlusskreuze ( sind im SLS )

Bestell-Nr.: 1915851
Menge: 1,000 Stck

**1.7.5.11 OERTLI Anschlussgruppe für 1 Heizkreis Mischer, f. PK/PU/CU MKA links/rechts**
OERTLI Anschlussgruppe links und rechts am Kessel für
einen Heizkreis mit Mischer für Öl- und
Gasspezialheizkessel:
Pumpengruppe mit Mischer
- mit Umwälzpumpe Yonos Para,
  Energieeffizienzklasse A
  elektronisch geregelt
- 3-Wege-Mischer mit vormontiertem
  Stellmotor
- komplett vormontiert und getestet
- mit Wärmedämmung
- 2 Absperr-Kugelhähne mit
  integriertem Thermometer
- Schwerkraftbremse im Vorlauf
- Stufenlos einstellbarer Bypass
Kolli: EA 144
- Sicherheitsset mit Schnellentlüfter,
  Manometer und Sicherheitsventil
Kolli: EA 47
- Verbindungsrohre ermöglichen den
  Anschluss Links oder Rechts vom Kessel
Kolli: EA 101
- ohne Anschlusskreuze ( sind im SLS )

Bestell-Nr.: 1915861
Menge: 1,000 Stck

**1.7.5.12 OERTLI Anschlussgruppe für 1 Heizkreis PK/PU/CU UKA+MKA links/rechts**
OERTLI Anschlussgruppe links und rechts am Kessel für
einen Heizkreis mit Mischer und einen Heizkreis ohne
Mischer für Öl- und Gasspezialheizkessel:
Pumpengruppe ohne Mischer
- mit Umwälzpumpe Yonos Para,
  Energieeffizienzklasse A
  elektronisch geregelt
- komplett vormontiert und getestet
- mit Wärmedämmung
- 2 Absperr-Kugelhähne mit
  integriertem Thermometer
- Schwerkraftbremse im Vorlauf
- Überströmventil
Kolli: EA 143
Pumpengruppe mit Mischer
- mit Umwälzpumpe Yonos Para,
  Energieeffizienzklasse A
  elektronisch geregelt
- 3-Wege-Mischer mit vormontiertem Stellmotor
- komplett vormontiert und getestet
- mit Wärmedämmung
- 2 Absperr-Kugelhähne mit
  integriertem Thermometer
- Schwerkraftbremse im Vorlauf
- Stufenlos einstellbarer Bypass
Kolli: EA 144
OERTLI Verteilerbalken für 2 Heizkreise
- incl. Blockisolierung zum Anschluss
  von zwei Oertli Pumpengruppen
Kolli: EA 140
- Sicherheitsset mit Schnellentlüfter,
  Manometer und Sicherheitsventil
Kolli: EA 102
- Verbindungsrohre ermöglichen den
  Anschluss Links oder Rechts vom Kessel
Kolli: EA 101
- ohne Anschlusskreuze ( sind im SLS )

Bestell-Nr.: 1915871
Menge: 1,000 Stck

**1.7.5.13 OERTLI Anschlussgruppe für 2 Heizkreise PK/PU/CU 2xMKA links/rechts**
OERTLI Anschlussgruppe links und rechts am Kessel für
zwei Heizkreise mit Mischer für Öl- und
Gasspezialheizkessel:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 102
- Verbindungsrohre ermöglichen den
  Anschluss Links oder Rechts vom Kessel
Kolli: EA 101
- ohne Anschlusskreuze ( sind im SLS )

Bestell-Nr.: 1915881
Menge: 1,000 Stck

**1.7.5.14 OERTLI Anschlussgruppe für 1 Heizkreis PK/PU/CU UKA zentral**
OERTLI Anschlussgruppe Zentral
am Kessel möglich, für einen
Heizkreis ohne Mischer für
Öl- und Gasspezialheizkessel:
Pumpengruppe ohne Mischer
- mit Umwälzpumpe Yonos Para,
  Energieeffizienzklasse A
  elektronisch geregelt
- komplett vormontiert und getestet
- mit Wärmedämmung
- 2 Absperr-Kugelhähne mit
  integriertem Thermometer
- Schwerkraftbremse im Vorlauf
- Überströmventil
Kolli: EA 143
- Sicherheitsset mit Schnellentlüfter,
  Manometer und Sicherheitsventil
Kolli: EA 47
- Verbindungsrohre ermöglichen den
  Anschluss Zentral (Oben links) vom
  Kessel
Kolli: EA 100
- ohne Anschlusskreuze ( sind im SLS )

Bestell-Nr.: 1915891
Menge: 1,000 Stck

**1.7.5.15 OERTLI Anschlussgruppe für 1 Heizkreis PK/PU/CU MKA zentral**
OERTLI Anschlussgruppe Zentral
am Kessel möglich, für einen
Heizkreis mit Mischer für
Öl- und Gasspezialheizkessel:
Pumpengruppe mit Mischer
- mit Umwälzpumpe Yonos Para,
  Energieeffizienzklasse A
  elektronisch geregelt
- 3-Wege-Mischer mit vormontiertem Stellmotor
- komplett vormontiert und getestet
- mit Wärmedämmung
- 2 Absperr-Kugelhähne mit
  integriertem Thermometer
- Schwerkraftbremse im Vorlauf
- Stufenlos einstellbarer Bypass
Kolli: EA 144
- Sicherheitsset mit Schnellentlüfter,
  Manometer und Sicherheitsventil
Kolli: EA 47
- Verbindungsrohre ermöglichen den
  Anschluss Zentral (Oben links) vom
  Kessel
Kolli: EA 100
- ohne Anschlusskreuze ( sind im SLS )

Bestell-Nr.: 1915901
Menge: 1,000 Stck

**1.7.5.16 OERTLI Anschlussgruppe für 1 Heizkreis PK/PU/CU UKA+MKA zentral**
OERTLI Anschlussgruppe Zentral
am Kessel für einen Heizkreis
mit Mischer und einen Heizkreis
ohne Mischer für
Öl- und Gasspezialheizkessel:
Pumpengruppe ohne Mischer
- mit Umwälzpumpe Yonos Para,
  Energieeffizienzklasse A
  elektronisch geregelt
- komplett vormontiert und getestet
- mit Wärmedämmung
- 2 Absperr-Kugelhähne mit
  integriertem Thermometer
- Schwerkraftbremse im Vorlauf
- Überströmventil
Kolli: EA 143
Pumpengruppe mit Mischer
- mit Umwälzpumpe Yonos Para,
  Energieeffizienzklasse A
  elektronisch geregelt
- 3-Wege-Mischer mit vormontiertem Stellmotor
- komplett vormontiert und getestet
- mit Wärmedämmung
- 2 Absperr-Kugelhähne mit
  integriertem Thermometer
- Schwerkraftbremse im Vorlauf
- Stufenlos einstellbarer Bypass
Kolli: EA 144
OERTLI Verteilerbalken für 2 Heizkreise
- incl. Blockisolierung zum Anschluss
  von zwei Oertli Pumpengruppen
Kolli: EA 140
- Sicherheitsset mit Schnellentlüfter,
  Manometer und Sicherheitsventil
Kolli: EA 102
- Verbindungsrohre ermöglichen den
  Anschluss Zentral (Oben links) vom
  Kessel
Kolli: EA 100
- ohne Anschlusskreuze ( sind im SLS )

Bestell-Nr.: 1915911
Menge: 1,000 Stck

**1.7.5.17 OERTLI Anschlussgruppe für 2 Heizkreise PK/PU/CU 2xMKA zentral**
OERTLI Anschlussgruppe Zentral
am Kessel für zwei Heizkreise mit Mischer für Öl- und
Gasspezialheizkessel:
2 x Pumpengruppe mit Mischer
- mit Umwälzpumpe Yonos Para,
  Energieeffizienzklasse A
  elektronisch geregelt
- 3-Wege-Mischer mit vormontiertem
  Stellmotor
- komplett vormontiert und getestet
- mit Wärmedämmung
- 2 Absperr-Kugelhähne mit
  integriertem Thermometer
- Schwerkraftbremse im Vorlauf
- Stufenlos einstellbarer Bypass
Kolli Nr.: EA 144
OERTLI Verteilerbalken für 2 Heizkreise
- incl. Blockisolierung zum Anschluss
  von zwei Oertli Pumpengruppen
Kolli: EA 140
- Sicherheitsset mit Schnellentlüfter,
  Manometer und Sicherheitsventil
Kolli: EA 102
- Verbindungsrohre ermöglichen den
  Anschluss Zentral (Oben links) vom
  Kessel
Kolli: EA 100
- ohne Anschlusskreuze ( sind im SLS )

Bestell-Nr.: 1915921
Menge: 1,000 Stck

##### 1.7.6 Warmwasserbereiter OBPB und Zubehör

**1.7.6.1 OERTLI Warmwasserbereiter OBPB 150 Beistellung, 29 kW, 150 l, weiß**
OERTLI Hochleistungs-Beistell-
Warmwasserbereiter OBPB 150
- Behälter aus emailliertem Stahlblech
- eingebaute Heizschlange aus
  emailliertem Stahl
- Seitenflansch
- Magnesium-Anode
- Wärmedämmung 75 mm FCKW-freier
  hochwertiger PU-Hartschaum
- Starre Außenverkleidung aus ABS,
  Farbe weiß
- Reinigungsdeckel
- Thermometer
- verstellbare Füße
- Entleerung unten

Verpackung: 1 Paket
- vollständig montierter Speicher

Betriebsbedingungen:
Maximaler Betriebsdruck:
- Primärseite (Wärmetauscher):  10 bar
- Sekundärseite (Behälter):  10 bar
Maximale Sicherheitstemperatur:
-Primärseite (Wärmetauscher):  110°C
- Sekundärseite (Behälter):  95°C

Typ:  OBPB 150
Leistungsaufnahme:  29 kW
Inhalt:  150 l
Durchmesser:  655mm
Höhe:  964mm
Heizfläche:  0,84 m2
Bereitschaftswärmeverlust dT45k:  1,8 kWh/24h
Primär-Durchsatz:  3,0 m3/h
Wassers. Widerstand primär:  120 mbar
Primär-Temperatur:  80 grd
Dauerleistung bei dt 35:  715 l/h
Zapfleistung dT 30k:  250 l/10min
NL-Zahl  2,5
Versandgewicht:  68 kg

Bestell-Nr.: 100019196
Menge: 1,000 Stck

**1.7.6.2 OERTLI Warmwasserbereiter OBPB 200 Beistellung, 39 kW, 200 l, weiß**
OERTLI Hochleistungs-Beistell-
Warmwasserbereiter OBPB 200
- Behälter aus emailliertem Stahlblech
- eingebaute Heizschlange aus
  emailliertem Stahl
- Seitenflansch
- Magnesium-Anode
- Wärmedämmung 75 mm FCKW-freier
  hochwertiger PU-Hartschaum
- Starre Außenverkleidung aus ABS,
  Farbe weiß
- Reinigungsdeckel
- Thermometer
- verstellbare Füße
- Entleerung unten

Verpackung: 1 Paket
- vollständig montierter Speicher

Betriebsbedingungen:
Maximaler Betriebsdruck:
- Primärseite (Wärmetauscher):  10 bar
- Sekundärseite (Behälter):  10 bar
Maximale Sicherheitstemperatur:
-Primärseite (Wärmetauscher):  110°C
- Sekundärseite (Behälter):  95°C

Typ:  OBPB 200
Leistungsaufnahme:  39 kW
Inhalt:  200 l
Durchmesser:  655mm
Höhe:  1234mm
Heizfläche:  1,20 m2
Bereitschaftswärmeverlust dT45k:  1,3 kWh/24h
Primär-Durchsatz:  3,0 m3/h
Wassers. Widerstand primär: 140 mbar
Primär-Temperatur:  80 grd
Dauerleistung bei dt 35:  960 l/h
Zapfleistung dT30k:  340 l/10min
NL-Zahl:  4,7
Versandgewicht:  85 kg

Bestell-Nr.: 100019197
Menge: 1,000 Stck

**1.7.6.3 OERTLI Warmwasserbereiter OBPB 300 Beistellung, 54 kW, 300 l, weiß**
OERTLI Hochleistungs-Beistell-
Warmwasserbereiter OBPB 300
- Behälter aus emailliertem Stahlblech
- eingebaute Heizschlange aus
  emailliertem Stahl
- Seitenflansch
- Magnesium-Anode
- Wärmedämmung 75 mm FCKW-freier
  hochwertiger PU-Hartschaum
- Starre Außenverkleidung aus ABS,
  Farbe weiß
- Reinigungsdeckel
- Thermometer
- verstellbare Füße
- Entleerung unten

Verpackung: 1 Paket
- vollständig montierter Speicher

Betriebsbedingungen:
Maximaler Betriebsdruck:
- Primärseite (Wärmetauscher):  10 bar
- Sekundärseite (Behälter):  10 bar
Maximale Sicherheitstemperatur:
-Primärseite (Wärmetauscher):  110°C
- Sekundärseite (Behälter):  95°C

Typ:  OBPB 300
Leistungsaufnahme:  54 kW
Inhalt:  300 l
Durchmesser:  655mm
Höhe:  1754mm
Heizfläche:  1,70 m2
Bereitschaftswärmeverlust dT45k:  1,6 kWh/24h
Primär-Durchsatz:  3,0 m3/h
Wassers. Widerstand primär: 170 mbar
Primär-Temperatur:  80 grd
Dauerleistung bei dt 35:  1330 l/h
Zapfleistung:  520 l/10min
NL-Zahl  11
Versandgewicht:  110 kg

Bestell-Nr.: 100019198
Menge: 1,000 Stck

**1.7.6.4 OERTLI Warmwasserbereiter OBPB 400 Beistellung, 68 kW, 400 l, weiß**
OERTLI Hochleistungs-Beistell-
Warmwasserbereiter OBPB 400
- Behälter aus emailliertem Stahlblech
- eingebaute Heizschlange aus
  emailliertem Stahl
- Seitenflansch
- Magnesium-Anode
- Wärmedämmung 75 mm FCKW-freier
  hochwertiger PU-Hartschaum
- Starre Außenverkleidung ABS,
  Farbe weiß
- Reinigungsdecke
- Thermometer
- verstellbare Füße
- Entleerung unten

Verpackung: 1 Paket
- vollständig montierter Speicher

Betriebsbedingungen:
Maximaler Betriebsdruck:
- Primärseite (Wärmetauscher):  10 bar
- Sekundärseite (Behälter):  10 bar
Maximale Sicherheitstemperatur:
-Primärseite (Wärmetauscher):  110°C
- Sekundärseite (Behälter):  95°C

Typ:  OBPB 400
Leistungsaufnahme:  68 kW
Inhalt:  400 l
Durchmesser:  755mm
Höhe:  1642mm
Heizfläche:  2,20 m2
Bereitschaftswärmeverlust dT45k:  1,4 kWh/24h
Primär-Durchsatz:  3,0 m3/h
Wassers. Widerstand primär: 200 mbar
Primär-Temperatur:  80 grd
Dauerleistung bei dt 35:  1650 l/h
Zapfleistung dT30k:  670 l/10min
NL-Zahl  16
Versandgewicht:  146 kg

Bestell-Nr.: 100019199
Menge: 1,000 Stck

**1.7.6.5 OERTLI Warmwasserbereiter OBPB 500 Beistellung, 86 kW, 500 l, weiß**
OERTLI Hochleistungs-Beistell-
Warmwasserbereiter OBPB 500
- Behälter aus emailliertem Stahlblech
- eingebaute Heizschlange aus
  emailliertem Stahl
- Seitenflansch
- Magnesium-Anode
- Wärmedämmung 75 mm FCKW-freier
  hochwertiger PU-Hartschaum
- Starre Außenverkleidung aus ABS,
  Farbe weiß
- Reinigungsdeckel
- Thermometer
- verstellbare Füße
- Entleerung unten

Verpackung: 1 Paket
- vollständig montierter Speicher

Betriebsbedingungen:
Maximaler Betriebsdruck:
- Primärseite (Wärmetauscher):  10 bar
- Sekundärseite (Behälter):  10 bar
Maximale Sicherheitstemperatur:
-Primärseite (Wärmetauscher):  110°C
- Sekundärseite (Behälter):  95°C

Typ:  OBPB 500
Leistungsaufnahme:  86 kW
Inhalt:  500 l
Durchmesser:  805mm
Höhe:  1760mm
Heizfläche:  3,10 m2
Bereitschaftswärmeverlust dT45k: 1,1 kWh/24h
Primär-Durchsatz:  3,0 m3/h
Wassers. Widerstand primär: 260 mbar
Primär-Temperatur:  80 grd
Dauerleistung bei dt 35:  2110 l/h
Zapfleistung dT30k:  800/10min
Versandgewicht:  173 kg
NL-Zahl  20

Bestell-Nr.: 100019200
Menge: 1,000 Stck

##### 1.7.7 Warmwasserbereiter OBS und Zubehör

**1.7.7.1 OERTLI Warmwasserbereiter OBS 500N SOLAR 24 kW, 500 l, weiß RAL 9010**
OERTLI Warmwasserbereiter OBS 500 N
SOLAR, weiß RAL 9010
Indirekt beheizter Speicher in stehender Ausführung
- Behälter aus Stahl emailliert
- 2 eingeschweißte Glattrohrwärmetauscher, thermoglasiert
- Revisionsflansch mit grauer Abdeckung
- Magnesium-Schutzanode
- Wärmeisolierung aus 50mm dickem
  FCKW-freiem Hartschaum
- Hart-PVC Außenmantel, weiß

Typ:  OBS 500 N SOLAR
max. Betriebsdruck
-ladeseitig(Wärmetaus.)  : 10 bar
-warmwasserseitig
  (Behälter)  : 10 bar
max. Betr.temperatur
-ladeseitig  : 110°
-warmwasserseitig  : 90°
Leistungsaufnahme Heizung : 24 kW
Solarwärmetauscher  : 1,9 m²
Höhe  : 1.787 mm
Speicherdurchmesser  : 755 mm
Inhalt Speicher  : 500 l
Versandgewicht  : 188 kg
NL-Zahl  : 3,5

Bestell-Nr.: 100019068
Menge: 1,000 Stck

**1.7.7.2 OERTLI Warmwasserbereiter OBS 300 SOLAR, weiß RAL 9010**
OERTLI Warmwasserbereiter OBS 300
SOLAR, weiß RAL 9010
Indirekt beheizter Speicher in stehender Ausführung
- Behälter aus Stahl emailliert
- 2 eingeschweißte Glattrohrwärmetauscher, thermoglasiert
- Revisionsflansch mit grauer Abdeckung
- Magnesium-Schutzanode
- Wärmeisolierung aus 50mm dickem
  FCKW-freiem Hartschaum
- Hart-PVC Außenmantel, weiß

Typ:  OBS 300 SOLAR
max. Betriebsdruck
-Ladeseitig (Wärmetauscher) bar : 12
-Warmwasserseitig
  (Behälter)  bar : 10
max. Betriebstemperatur
-Ladeseitig  : 95°
-Warmwasserseitig  : 90°
Leistungsaufnahme Heizung kW: 21
Solarwärmetauscher: m²  1,2
Höhe:  mm 1.720
Speicherdurchmesser mm  600
Inhalt Speicher  Liter : 300
Gewicht  kg : 100
Kolli: ER 95

Bestell-Nr.:  100019138
Menge: 1,000 Stck

**1.7.7.3 OERTLI Warmwasserbereiter OBS 400 SOLAR, weiß RAL 9010**
OERTLI Warmwasserbereiter OBS 400
SOLAR, weiß RAL 9010
Indirekt beheizter Speicher in stehender Ausführung
- Behälter aus Stahl emailliert
- 2 eingeschweißte Glattrohrwärmetauscher, thermoglasiert
- Revisionsflansch mit grauer Abdeckung
- Magnesium-Schutzanode
- Wärmeisolierung aus 50mm dickem
  FCKW-freiem Hartschaum
- Hart-PVC Außenmantel, weiß

Typ:  OBS 400 SOLAR
max. Betriebsdruck
-ladeseitig(Wärmetaus.) bar : 12
-warmwasserseitig
  (Behälter)  bar : 10
max. Betr.temperatur
-ladeseitig  : 95°
-warmwasserseitig  : 90°
Leistungsaufnahme Heizung kW : 23
Solarwärmetauscher: m²  1,2
Höhe:  mm 1.620
Speicherdurchmesser mm  750
Inhalt Speicher  ltr : 400
Gewicht  kg : 140

Bestell-Nr.:  100019139
Menge: 1,000 Stck

**1.7.7.4 OERTLI Warmwasserbereiter OBS 300N SOLAR 54 kW, 300 l, weiß RAL 9010**
OERTLI Warmwasserbereiter OBS 300 N
SOLAR, weiß RAL 9010
Indirekt beheizter Speicher in stehender Ausführung
- Behälter aus Stahl emailliert
- 2 eingeschweißte Glattrohrwärmetauscher, thermoglasiert
- Revisionsflansch mit grauer Abdeckung
- Magnesium-Schutzanode
- Wärmeisolierung aus 50mm dickem
  FCKW-freiem Hartschaum
- Hart-PVC Außenmantel, weiß

Typ:  OBS 300 N SOLAR
max. Betriebsdruck
-Ladeseitig (Wärmetauscher) : 10 bar
-Warmwasserseitig
  (Behälter)  : 10 bar
max. Betriebstemperatur
-Ladeseitig  : 110°
-Warmwasserseitig  : 95°
Leistungsaufnahme Heizung  : 24 kW
Solarwärmetauscher  : 1,2 m2
Höhe:  : 1.796 mm
Speicherdurchmesser  : 605mm
Inhalt Speicher  : 300 l
Versandgewicht  : 129 kg
NL- Zahl  : 1,2
Kolli: ER 95

Bestell-Nr.:  100019522
Menge: 1,000 Stck

**1.7.7.5 OERTLI Warmwasserbereiter OBS 400N SOLAR 24 kW, 400 l, weiß RAL 9010**
OERTLI Warmwasserbereiter OBS 400 N
SOLAR, weiß RAL 9010
Indirekt beheizter Speicher in stehender Ausführung
- Behälter aus Stahl emailliert
- 2 eingeschweißte Glattrohrwärmetauscher, thermoglasiert
- Revisionsflansch mit grauer Abdeckung
- Magnesium-Schutzanode
- Wärmeisolierung aus 50mm dickem
  FCKW-freiem Hartschaum
- Hart-PVC Außenmantel, weiß

Typ:  OBS 400 N SOLAR
max. Betriebsdruck
-ladeseitig(Wärmetaus.)  : 10 bar
-warmwasserseitig
  (Behälter)  : 10 bar
max. Betr.temperatur
-ladeseitig  : 110°
-warmwasserseitig  : 95°
Leistungsaufnahme Heizung  : 24 kW
Solarwärmetauscher  : 1,5 m²
Höhe  : 1.672 mm
Speicherdurchmesser  : 705 mm
Inhalt Speicher  : 500 l
Versandgewicht  : 156 kg
NL- Zahl  : 2,7

Bestell-Nr.: 100019526
Menge: 1,000 Stck

##### 1.7.8 Warmwasserspeicher KS/OB...

**1.7.8.1 OERTLI Kombi-Pufferspeicher KS 750 weiß RAL 9010, rund, 750 l**
OERTLI Kombi-Pufferspeicher KS 750
WEISS  RAL 9010, rund
- Innenbehälter aus emailliertem
  Stahlblech
- Pufferspeicher aus Stahlblech mit
  integriertem emaillierten
  Warmwasserspeicher
- Der Trinkwasserbehälter ist bis zum
  Speicherboden verlängert, so dass
  eine optimale Wärmeabgabe vom
  unteren Wärmetauscher an das
  Heizungswasser möglich ist.
- Das Tank-in-Tank-System ermöglicht
  eine platzsparende Installation mit
  geringem Montage- und  Regelungsaufwand
- 100 mm PU-Weichschaumisolierung
  FCKW-frei mit PVC-Schutzmantel
- Flanschdeckel oben für WW-Tank
- Magnesium-Schutzanode

Lieferung in 2 Kollis

Betriebsbedingungen:
Zul. Betriebsüberdruck:  10 bar
Zul. Speicherladetemp.:  95 grd C
Gesamtinhalt:  750 l
Puffervolumen:  525 l
Trinkwasservolumen:  225 l
Heizfläche Wärmetauscher:  2,3 m2
NL-Zahl:  3,3
Dauerleistung bei 10/45/80:  21 kW
  520 l/h
Abmessungen:
Durchmesser mit Isol.:  950 mm
Durchmesser ohne Isol.:  750 mm
Höhe:  2000 mm
Gewicht:  272 kg

Bestell-Nr.:  100005131
Menge: 1,000 Stck

**1.7.8.2 OERTLI Warmwasserbereiter OBEPB 300 für Wärmepumpen, zur Beistellung**
OERTLI Warmwasserbereiter OBEPB 300 für
Hochleistung und Beistellung
für Wärmepumpen.
- Behälter aus emailliertem Stahlblech
- großzügig dimensionierte Heizschlange
  aus emailliertem Stahl
- Elektroheizeinsatz (3 kW) mit
  integriertem Thermostat
- Seitenflansch
- Magnesium-Anode
- Wärmedämmung 50 mm FCKW-freier
  PU-Hartschaum
- Außenverkleidung: ABS Farbe weiß
- Thermometer
- verstellbare Füße 19 bis 29 mm

Verpackung: 1 Paket
- vollständig montierter Speicher

Betriebsbedingungen:
Maximaler Betriebsdruck:
- Primärseite (Wärmetauscher): 12 bar
- Sekundärseite (Behälter):  7 bar
Maximale Sicherheitstemperatur:
-Primärseite (Wärmetauscher):  110°C
- Sekundärseite (Behälter):  90°C

Typ:  OBEPB 300 weiß
Leistungsaufnahme:  44 kW
Inhalt:  300 l
Heizfläche:  2,50 m²
Bereitschaftswärmeverl.: 0,20 Wh/j/K/L
Primär-Durchsatz:  3,0 m3/h
Wassers. Widerstand primär: 210 mbar
Primär-Temperatur:  80 grd
Dauerleistung bei dt 35:  1080 l/h
Zapfleistung:  510 l/10min
Versandgewicht:  155 kg

Bestell-Nr.: 100007903
Menge: 1,000 Stck

**1.7.8.3 OERTLI Solarspeicher POWERSUN 350 zur Trinkwasserwärmung**
OERTLI Solarspeicher POWERSUN 350
zur Trinkwasserwärmung
Neu entwickelter, indirekt beheizter
Solar- Trinkwasserspeicher (bis 5,4 m²
Flachkollektor-Fläche einsetzbar) mit
1 Heizungs- und 2 Solar Wärmetauschern.
In Verbindung mit dem Kollektorkonzept
in Mäandertechnik und der intelligenten,
selbst regelnden Komplettstation
arbeitet die Solaranlage immer im
optimal möglichen Bereich.
Der zusätzliche dritte Wärmetauscher im
oberen Speicherbereich sorgt für
sofortiges warmes Wasser und reduziert
das Nachheizen durch den Heizkessel.
Der OERTLI POWERSUN Solar-Komplett-
speicher ist mit allen, unter der
schwenkbaren Abdeckhaube liegenden,
für den Anschluss und die Steuerung
einer Solaranlage notwendigen
Komponenten vollausgestattet.
Armaturen, Absperrorgane, Pumpengruppe
mit Entlüftungsventil, Ausdehnungsgefäß
8 Liter, Sicherheitsventil, Manometer,
Füll- und Entleerungshahn sind fertig
montiert und verdrahtet.
- Alle Anschlüsse sind nach hinten
  verlegt, das Plug & Heat-System
  verringert den Montage- und Anschluss-
  Aufwand erheblich
- Integrierte matched-flow-Regelung
  inkl. Umschaltelektronik
- Stahlblech-Druckbehälter mit
  Spezialemaillierung
- integrierte E-Heizung 3 kW
- Wärmedämmung aus 50 mm
  hochwertigen FCKW-freiem PU-
  Hartschaum, direkt im
  Speichermantel geschäumt.
- Das anspruchvolle Design sowie die
  komplette Ausstattung dieses neuen
  Solarspeichers erlauben die
  Aufstellung innerhalb der thermischen
  Hülle z.B. im Hauswirtschaftsraum

Betriebsbedingungen:
Zul. Betriebsüberdruck
- Primär (Wärmetauscher)  10 bar
- Sekundär (Behälter)  10 bar :
- Solar min./max.  2/6 bar :
Zul. Vorlauftemperatur
- Primär  90 Grd C
- Sekundär  90 Grd C
- Solar  120 Grd C
Technische Daten
 Heizungsseitig :
Vaux (Inh. Nachheizber.)  127 l
Wärmetauscherinhalt  4,9 l
Heizfläche Wärmetauscher  0,72 m2
Durchfluss Wärmetauscher  2 m3/h
Wasserseitiger Widerstand  33 mbar
Primärvorlauftemperatur  80 Grd C
Leistungsaufnahme  23 kW
Dauerl. b. dt = 35  565 l/h
Zapfl. bei dt = 30  230 l/10
min.
Bereitschaftsverluste bei dt = 45 K,
Vgesamt in  2,7 kWh/24h

Solarseitig:
Vsol (Inhalt Solarbereich): 223 l
Tauscherinh. (oben)  3,2 l
Tauscherinh. (unten)  4,9 l
Heizfl. Tauscher (oben)  0,48 m2
Heizfl. Tauscher (unten)  0,96 m2
Leergewicht  193 kg

Bestell-Nr.: 100008206
Menge: 1,000 Stck

**1.7.8.4 OERTLI Brauchwasserspeicher OBA 150 für GSR 140-35 P condens, 150 Liter**
OERTLI Brauchwasserspeicher OBA 150
Inhalt 150 Liter
OBA 150 passend zu GSR 140-35 P
condens mit Fremdstromanode zum
Anschluss an das Schaltfeld GSR 140
Hochwertige FCKW-freie Hartschaum-
Isolierung  mm : 50
Speicher mit Revisionsflansch vorn
Außenverkleidung aus Stahlblech, weiß
pulverbeschichtete Einbrennlackierung,
kratzfest
Verstellbare Füße
Speicherfühler für GSR 140

Betriebsbedingungen:
Maximaler Betriebsdruck:
- Ladeseitig (Wärmetauscher)  bar : 12
- Warmwasserseitig (Behälter)  bar : 10
Maximale Betriebstemperatur :
- Ladeseitig (Wärmetauscher) Grd C : 110
- Warmwasserseitig(Behälter) Grd C : 95

Technische Daten:
Typ :  OBA 150
Speicher Nenninhalt  l : 150
Leistungsaufnahme  kW : 28,5
Bereitschafts-Wärmeverlust  kWh/d : 1,4
Warmwasserdauerleistung  l/h : 700
Warmwasserspitzenl.  l/10 min : 255
Leistungskennzahl  NL : 2,6
Ladedurchfluss  m3/h : 3
Versandgewicht  kg : 100

Bestell-Nr.  :  100009972
Menge: 1,000 Stck

**1.7.8.5 OERTLI OBU 130 f. GMR 1000 und 3000 Condens**
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29

Bestell-Nr.:  120414
Menge: 1,000 Stck

**1.7.8.6 OERTLI Warmwasserspeicher, emailliert, VC 114 Inhalt 100 ltr.**
OERTLI Warmwasserspeicher,
emailliert, VC 114 Inhalt 100 ltr.
Brauchwasserspeicher, 2-fach emailliert,
mit eingeschweißtem Glattrohr-Wärme-
tauscher. Hochwertige PU-Isolierung aus
FCKW-freiem Hartschaum, Betriebsdruck
für Speicher und Heizschlange 10 bar.
Komplett mit Speicherladepumpe, Schwerkraftbremse, und Entlüftungsventil.
Schalterblende mit Regler und
Temperaturwächter. Verkleidung passend
zu Öl-Kleinkessel ÖK/ÖK-PE, SH0/SH0-PE
Gas-Küchenkessel KLN sowie Heizungsherd
SH.
Inhalt  ltr.: 100
Breite  mm: 600
Tiefe  mm: 600
Höhe  mm: 850
Dauerleistung 10/45 Grd.C kW: 23,5
Gewicht  kg: 90
Bestell-Nr.  : 178004
Typ  : VC 114
Menge: 1,000 Stck

**1.7.8.7 OERTLI Frischwasserspeicher OECOPOWER 750 Liter**
OERTLI Frischwasserspeicher OECOPOWER
750 Liter
mit Isolierung 120mm, ohne Montagebaum
Kombipufferspeicher mit drei Schichtbeladelanzen.
Unterteilung des Speichers in 4 Zonen.
Die Wärmebeladung und die Wärmeentnahme
aus - bzw. in den Speicher wird gezielt
in den  Ebenen vollzogen, die zum
Temperaturniveau des  Wärmeverbrauchers
bzw. des Wärmeerzeugers passt. Der
Trinkwasser-Edelstahlrohrwärmetauscher
befindet sich im Speicher und
kann bis zu 150 kW Wärmeleistung
aufnehmen. In diesem Fall können
Dauerzapfleistungen bis zu
3000 l/h realisiert werden.

Inhalt Speicher: 700 Liter
Inhalt Trinkwasser: 46 Liter
Speicherdurchmesser o. Isolierung: 750 mm
Isolierung :  120 mm
Speicherhöhe : 1990 mm
Trinkwasser WT - Fläche 6,6 m²
46 Liter Inhalt
Gewicht: 250 kg

Bestell-Nr.: 1911151
Menge: 1,000 Stck

**1.7.8.8 OERTLI Verbindungsleitungsset B DN 80/125 f. Öl-BW-Kessel PURN/CURN CONDENS**
OERTLI Verbindungsleitungsset B DN
80/125 für Ölbrennwertkessel PURN/CURN
CONDENS für Raumluftunabhängige
Betriebsweise

Set bestehend aus:
- 1x 189605 Revisionsstück 80/125 gerade
- 2x 189606 Rohr 80/125 Länge 500 mm
- 1x 189634 Abgastrennstück 80/125
  L=50-150 mm
- 1x 189635 Mauerblende D 125
- 1x 6002261 Gleitmittel, Tube

Bestell-Nr.: 191525
Menge: 1,000 Stck

##### 1.7.9 Warmwasserspeicher OB und Zubehör

**1.7.9.1 OERTLI Fremdstromanode AM7 für OB-Speicher**
OERTLI Fremdstromanode f. OB-Speicher
Kolli AM 7

Bestell-Nr.:  092945
Menge: 1,000 Stck

**1.7.9.2 OERTLI Kit OECOPROTECT für OB 150-200 zum Anschluss an Kessel**
OERTLI Kit OECOPROTECT
für OB 150-200 zum Anschluss an Kessel
mit OE-tronic 3 Schaltfeld
(Fremdstromanode an Stelle Mg-Anode)

Bestell-Nr.: 100010652
Menge: 1,000 Stck

**1.7.9.3 OERTLI Warmwasserspeicher OB-800 thermoglasiert**
OERTLI Hochleistungs-Beistell-
Warmwasserbereiter OB 800

-Behälter aus Qualitätsstahlblech,
hochwertig thermoglasiert.
-eingebaute Heizschlange
großdimensioniertovales Glattrohr aus emailliertem Stahl.
Die Größe der Heizfläche ermöglicht für
die Brennwerttechnik niedrigere
Rücklauf-
Temperaturen. Die spezielle Konstruktion
des
Wärmetauschers garantiert geringe
primärseitige
Druckverluste.
-Seitenflansch DN 280
-wartungsfreie CORREX-Fremdstromanode
-Thermometer zur Temperaturanzeige
in eingeschraubter Tauchhülse
-seitlicher Warmwasserabgang
-Zirkulationsanschluß
-Muffe zur Entlüftung, oben
-Wärmedämmung: hochwertiger 100 mm
FCKW-freier Polyestervlies
-Kunststoff Außenverkleidung, Farbe:
Weiss
-Reinigungsdeckel mit Möglichkeit zur
Aufnahme eines Elektroheizeinsatzes als
Option, Art. Nr. 190258

Verpackung: 2 Kollis
- Speicher auf Palette
- Wärmedämmung

Typ: OB 800

Betriebsbedingungen:
Maximaler Betriebsdruck:
  - Primärseite (Wärmetauscher): 12 bar
  - Sekundärseite (Behälter): 10 bar
Maximale Sicherheitstemperatur:
  - Primärseite (Wärmetauscher): 110°C
  - Sekundärseite (Behälter): 95°C
Bereitschaftwärmeverl.: 4,6 kWh/24h

-Speicherinhalt: 760 ltr.
-Heizfläche Wärmetauscher: 5,70 m²
-Primär-Durchsatz: 6,0 m³/h
-Wassers.Widerstand primär: 340 mbar
-Leistungsaufnahme: 158 kW
-Dauerleistung bei dT 35: 3870 ltr./h
Spitzenleistung bei dT 50: 1152 ltr./10
min.
NL-Zahl: 35

-Durchmesser (ohne Isolierung): Ø 800 mm
-Höhe (inkl. Entüftungsmuffe): 2115 mm
Kippmaß: 2261 mm
Durchmesser mit Isolierung: Ø1000 mm

Versandgewicht: 354 kg

Bestell-Nr.:  128130
Menge: 1,000 Stck

**1.7.9.4 OERTLI Warmwasserspeicher OB-1000 thermoglasiert**
OERTLI Hochleistungs-Beistell-
Warmwasserbereiter OB 1000

-Behälter aus Qualitätsstahlblech,
hochwertig thermoglasiert.
-eingebaute Heizschlange
großdimensioniertovales Glattrohr aus emailliertem Stahl.
Die Größe der Heizfläche ermöglicht für
die Brennwerttechnik niedrigere
Rücklauf-
Temperaturen. Die spezielle Konstruktion
des
Wärmetauschers garantiert geringe
primärseitige
Druckverluste.
-Seitenflansch DN 280
-wartungsfreie CORREX-Fremdstromanode
-Thermometer zur Temperaturanzeige
in eingeschraubter Tauchhülse
-seitlicher Warmwasserabgang
-Zirkulationsanschluß
-Muffe zur Entlüftung, oben
-Wärmedämmung: hochwertiger 100 mm
FCKW-freier Polyestervlies
-Kunststoff Außenverkleidung, Farbe:
Weiss
-Reinigungsdeckel mit Möglichkeit zur
Aufnahme eines Elektroheizeinsatzes als
Option, Art. Nr. 190258

Verpackung: 2 Kollis
- Speicher auf Palette
- Wärmedämmung

Typ:  OB 1000

Betriebsbedingungen:
Maximaler Betriebsdruck:
  - Primärseite (Wärmetauscher): 12 bar
  - Sekundärseite (Behälter): 10 bar
Maximale Sicherheitstemperatur:
  - Primärseite (Wärmetauscher): 110°C
  - Sekundärseite (Behälter): 95°C
Bereitschaftwärmeverl.: 4,8 kWh/24h

-Speicherinhalt: 960 ltr.
-Heizfläche Wärmetauscher: 6,70 m²
-Primär-Durchsatz: 6,0 m³/h
-Wassers.Widerstand primär: 348 mbar
-Leistungsaufnahme: 178 kW
-Dauerleistung bei dT 35: 4360 ltr./h
Spitzenleistung bei dT 50: 1430 ltr./10
min.
NL-Zahl: 45

-Durchmesser (ohne Isolierung): Ø 900 mm
-Höhe (inkl. Entüftungsmuffe): 2105 mm
Kippmaß: 2290 mm
Durchmesser mit Isolierung: Ø1100 mm

Versandgewicht: 459 kg

Bestell-Nr.:  128131
Menge: 1,000 Stck

**1.7.9.5 OERTLI Elektro-Heizflansch 1,2,3,4,6 kW für Warmwasserspeicher OB 800 - 1000**
OERTLI  Elektro-Heizflansch
für Warmwasserspeicher OB 800 - 1000
1,2,3,4 kW / 230 Volt oder
6 kW / 400 Volt

Bestell-Nr.  :  190258
Menge: 1,000 Stck

##### 1.7.10 Warmwasserspeicher OBC und Zubehör

**1.7.10.1 OERTLI Magnesium-Anode für OBC**
OERTLI Magnesium-Anode
für OBC 162/252-Speicher, Bausatz
- für Kessel ohne OE-tronic 3-Schaltfeld
- für alle OEnoviaTower Speicher
Kolli: EA 103

Bestell-Nr.: 100000492
Menge: 1,000 Stck

**1.7.10.2 OERTLI OBC 162 OECOPROTECT Unterstellwarmwasserspeicher, 160 l**
OERTLI OBC 162 OECOPROTECT
Unterstellwarmwasserspeicher
- mit Glattrohrwärmetauscher in
  spezieller Innenemaillierung
- für PKR 150, PURN 150, PURS 150
  Kessel
- mit Fremdstromanode OECOPROTECT
  zum Anschluss an das Schaltfeld
  OE-tronic 3 PK/PU 150
- Hochwertige FCKW-freie Hartschaum-
  Isolierung 50 mm
- Speicher mit Revisionsflansch vorn
- Eingebautes Thermometer
- Außenverkleidung aus Stahlblech, rot
  bzw. weiss pulverbeschichtete Einbrennlackierung,kratzfest
- Verstellbare Füße
- incl. Speicherfühler für PK/PU 150
- Design und Leistung abgestimmt auf das
  Heizkessel-Programm

Verpackung:
2 Kolli
- Brauchwasserspeicher 160 Liter
- Frontblech

Betriebsbedingungen:
Maximaler Betriebsdruck:
- Ladeseitig (Wärmetauscher)  12 bar
- Warmwasserseitig (Behälter) 10 bar
Maximale Betriebstemperatur :
- Ladeseitig (Wärmetauscher)  110°C
- Warmwasserseitig (Behälter) 95°C

Typ: OBC 162 OECOPROTECT
Speicher Nenninhalt:  160 l
Leistungsaufnahme:  28 kW
Bereitschafts-Wärmeverlust:  1,70 kWh/d
Warmwasserdauerleistung:  690 l/h
Warmwasserspitzenleistung:  255 l/10min
Leistungskennzahl NL:  2,6
Ladedurchfluss:  3 m3/h
Versandgewicht:  109 kg

Bestell-Nr.:  100002340
Menge: 1,000 Stck

**1.7.10.3 OERTLI OBC 252 OECOPROTECT Unterstellwarmwasserspeicher, 250 l**
OERTLI OBC 252 OECOPROTECT
Unterstellwarmwasserspeicher
- mit Glattrohrwärmetauscher in
  spezieller Innenemaillierung
- Unterstellwarmwasserspeicher für PKR
  150, PURN 150, PURS 150 und PKR 250
  Kessel
- mit Fremdstromanode OECOPROTECT
  zum Anschluss an das Schaltfeld OE-
  tronic 3 PK/PU 150
- Hochwertige FCKW-freie Hartschaum-
  Isolierung 50 mm
- Speicher mit Revisionsflansch vorn
- Eingebautes Thermometer
- Außenverkleidung aus Stahlblech, rot
- pulverbeschichtete Einbrennlackierung,
  kratzfest
- Verstellbare Füße
- OBC incl. Speicherfühler für PK/PU 150
- Design und Leistung abgestimmt auf das
  Heizkessel-Programm

Verpackung:
2 Kolli
- Brauchwasserspeicher 250 Liter
- Frontblech

Betriebsbedingungen:
Maximaler Betriebsdruck:
- Ladeseitig (Wärmetauscher)  12 bar
- Warmwasserseitig (Behälter) 10 bar
Maximale Betriebstemperatur :
- Ladeseitig (Wärmetauscher)  110°C
- Warmwasserseitig (Behälter) 95°C

Typ: OBC 252 OECOPROTECT
Speicher Nenninhalt:  250 l
Leistungsaufnahme:  36 kW
Bereitschafts-Wärmeverlust:  2,19 kWh/d
Warmwasserdauerleistung:  810 l/h
Warmwasserspitzenleistung:  385 l/10min
Leistungskennzahl NL:  5,2
Ladedurchfluss:  3 m3/h
Versandgewicht:  138 kg

Bestell-Nr.:  100002341
Menge: 1,000 Stck

**1.7.10.4 OERTLI E-Heizstab 2,4 kW für Tiefspeicher OBC 162/252**
OERTLI  E-Heizstab
für Tiefspeicher  OBC 162/252

Leistung 2,4 kW / 230 V

Bestell-Nr :  163178
Menge: 1,000 Stck

##### 1.7.11 Warmwasserspeicher OBLC und Zubehör

**1.7.11.1 OERTLI Warmwasserbereiter OBLC 150 EC614, 10 bar, 26 kW**
OERTLI Warmwasserbereiter OBLC 150
Hochleistungs-Beistell-Warmwasser-
bereiter
- Behälter aus emailliertem Stahlblech
- eingebaute Heizschlange aus
  emailliertem Stahl
- Seitenflansch
- Magnesium-Schutzanode
- Wärmedämmung: hochwertiger 50 mm
  FCKW-freier PU-Hartschaum
- Kunststoff Außenverkleidung,
  Farbe weiß
- Reinigungsdecke
- verstellbare Füße

Verpackung: 1 Paket
- vollständig montierter Speicher

Betriebsbedingungen:
Maximaler Betriebsdruck:
- Primärseite (Wärmetauscher):10 bar
- Sekundärseite (Behälter):  10 bar
Maximale Sicherheitstemperatur:
-Primärseite (Wärmetauscher): 110°C
- Sekundärseite (Behälter):  95°C

Typ:  OBLC 150 WEISS
Leistungsaufnahme:  26 kW
Inhalt:  150 l
Durchmesser:  605mm
Höhe:  944mm
Heizfläche:  0,76 m2
Bereitschaftswärmeverlust dT45k:  1,4 kWh/24h
Wassers. Widerstand bei  3 m³ 11 kPa
Primär-Temperatur:  80 grd
Dauerleistung bei dt 35: 640 l/h
Zapfleistung:  250 l/10min
NL-Zahl  2,5
Versandgewicht:  88 kg

Bestell-Nr.: 100018187
Menge: 1,000 Stck

**1.7.11.2 OERTLI Warmwasserbereiter OBLC 200 EC615, 10 bar, 33 kW**
OERTLI Warmwasserbereiter OBLC 200
Hochleistungs-Beistell-Warmwasser-
bereiter
- Behälter aus emailliertem Stahlblech
- eingebaute Heizschlange aus
  emailliertem Stahl
- Seitenflansch
- Magnesium-Schutzanode
- Wärmedämmung: hochwertiger 50 mm
  FCKW-freier PU-Hartschaum
- Kunststoff Außenverkleidung,
  Farbe weiß
- Reinigungsdeckel
- verstellbare Füße

Verpackung: 1 Paket
- vollständig montierter Speicher

Betriebsbedingungen:
Maximaler Betriebsdruck:
- Primärseite (Wärmetauscher): 10 bar
- Sekundärseite (Behälter):  10 bar
Maximale Sicherheitstemperatur:
-Primärseite (Wärmetauscher):  110°C
- Sekundärseite (Behälter):  95°C

Typ:  OBLC 200 WEISS
Leistungsaufnahme:  33 kW
Inhalt:  200 l
Durchmesser:  605 mm
Höhe:  1212 mm
Heizfläche:  0,93 m²
Bereitschaftswärmeverl. dT45k: 1,8 kWh/24h
Wassers. Widerstand bei 3m³ 12 kPa
Primär-Temperatur:  80 grd
Dauerleistung bei dt 35:  810 l/h
Zapfleistung:  340 l/10min
NL-Zahl  4,7
Versandgewicht:  105 kg
Kolli: EC 615

Bestell-Nr.: 100018188
Menge: 1,000 Stck

**1.7.11.3 OERTLI Warmwasserbereiter OBLC 300 EC616, 10 bar, 39 kW**
OERTLI Warmwasserbereiter OBLC 300
Hochleistungs-Beistell-Warmwasser-
bereiter
- Behälter aus emailliertem Stahlblech
- eingebaute Heizschlange aus
  emailliertem Stahl
- Seitenflansch
- Magnesium-Schutzanode
- Wärmedämmung: hochwertiger 50 mm
  FCKW-freier PU-Hartschaum
- Kunststoff Außenverkleidung,
  Farbe weiß
- Reinigungsdeckel
- verstellbare Füße

Verpackung: 1 Paket
- vollständig montierter Speicher

Betriebsbedingungen:
Maximaler Betriebsdruck:
- Primärseite (Wärmetauscher):  10 bar
- Sekundärseite (Behälter):  10 bar
Maximale Sicherheitstemperatur:
-Primärseite (Wärmetauscher):  110°C
- Sekundärseite (Behälter):  95°C

Typ:  OBLC 300 weiß
Leistungsaufnahme:  39 kW
Inhalt:  300 l
Durchmesser:  605mm
Höhe:  1734 mm
Heizfläche:  1,2 m²
Bereitschaftswärmeverlust dT45k:  2,2 kWh/24h
Wassers. Widerstand bei  3m³: 12kPa
Primär-Temperatur:  80 grd
Dauerleistung bei dt 35: 960 l/h
Zapfleistung:  520 l/10min
Versandgewicht:  125 kg

Bestell-Nr.: 100018189
Menge: 1,000 Stck

**1.7.11.4 OERTLI Warmwasserbereiter OBLC 400 EC617, 10 bar, 56 kW**
OERTLI Warmwasserbereiter OBLC 400
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher):  10 bar
- Sekundärseite (Behälter):  10 bar
Maximale Sicherheitstemperatur:
-Primärseite (Wärmetauscher):  110°C
- Sekundärseite (Behälter):  95°C

Typ:  OBLC 400 weiß
Leistungsaufnahme:  56 kW
Inhalt:  395 l
Durchmesser:  705 mm
Höhe:  1622 mm
Heizfläche:  1,8 m2
Bereitschaftswärmeverl.: 0,19 Wh/j/K/L
Wassers. Widerstand bei  3m³ 17kPa
Primär-Temperatur:  80 grd
Dauerleistung bei dt 35: 1380 l/h
Zapfleistung:  670 l/10min
NL-Zahl  2,6
Versandgewicht:  144 kg

Bestell-Nr.: 100018190
Menge: 1,000 Stck

**1.7.11.5 OERTLI Warmwasserbereiter OBLC 500 EC618, 10 bar, 66 kW**
OERTLI Warmwasserbereiter OBLC 500
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher):  10 bar
- Sekundärseite (Behälter):  10 bar
Maximale Sicherheitstemperatur:
-Primärseite (Wärmetauscher):  110°C
- Sekundärseite (Behälter):  95°C

Typ:  OBLC 500 weiß
Leistungsaufnahme:  66 kW
Inhalt:  500 l
Durchmesser:  755 mm
Höhe:  1740 mm
Heizfläche:  3,10 m2
Bereitschaftswärmeverl.: 0,15 Wh/j/K/L
Wassers. Widerstand bei  3m³/h 26 kPa
Primär-Temperatur:  80 grd
Dauerleistung bei dt 35: 1620 l/h
Zapfleistung:  800 l/10min
Versandgewicht:  171 kg

Bestell-Nr.: 100018191
Menge: 1,000 Stck

##### 1.7.12 Zubehör Warmwasserspeicher

**1.7.12.1 OERTLI Zirkulationsanschluss-Set 1" IG für Solar- Frischwasserkombispeicher**
OERTLI Zirkulationsanschluss-Set
für Solar- Frischwasserkombispeicher.
1" Innengewinde

Bestell-Nr.: 100015099
Menge: 1,000 Stck

**1.7.12.2 OERTLI Zirkulationszubehör ER219 f. OEcaFlow 160 SL u. OEcaLoad 220SHL**
OERTLI Zirkulationszubehör
für OEcaFlow 160 SL und
OEcaLoad 220 SHL.
Das gelieferte Rohr für die Zirkulation
am Speicher 160 SL beginnt
am Zirkulationsanschlussstutzen DN 20 AG
vorne rechts mittlere Höhe und geht bis
zur
Rückseite des Speichers 160 SL.
Das gelieferte Rohr für die Zirkulation
am Speicher 220 SHL beginnt
am Zirkulationsanschlussstutzen DN 20 AG
vorne links mittlere Höhe und geht bis
zur
Rückseite des Speichers 220 SHL.
Kolli: ER 219

Bestell-Nr.: 100017433
Menge: 1,000 Stck

**1.7.12.3 OERTLI Fremdstromanode für WW-Speicher OBC 162/252 und OB150-300**
OERTLI  Fremdstromanode für WW-Speicher
OBC 162/252 und OB150-300

Bestell-Nr.:  163179
Menge: 1,000 Stck

**1.7.12.4 OERTLI Soloschaltung für GSH / GSW**
OERTLI Soloschaltung
für GSH / GSW

Bestell-Nr.: 190048
Menge: 1,000 Stck

**1.7.12.5 OERTLI Brauchwasser-Mischeinrichtung 1" incl. Verschraubung 1"Gx3/4"R**
Brauchwasser-Mischeinrichtung Bausatz
als Verbrühungsschutz,
bestehend aus Brauchwassermischer 3x1"G,

(Außengewinde  flachdichtend) und 3 St.
Anschlußverschraubungen mit Dichtungen
1" G x 3/4" R
Einstellbereich:  35°C - 60°C.
Max.Eingangstemp: 95°C

Art. Nr. für einzelne Verschr.
inkl Dichtung : 191660
Art. Nr. für Brauchwassermischer
einzeln: 191659

Bestell-Nr.:  191661
Menge: 1,000 Stck

**1.7.12.6 OERTLI Anschluss-Set Ausdehnungsgefäß 3/4 Zoll für OECOSUN / OECODENS**
OERTLI Anschluss-Set Ausdehnungsgefäß
3/4 Zoll für OECOSUN / OECODENS

zum Anschluss eines Ausdehnungsgefäßes
bis 25 Liter

Kolli EC 118

Bestell-Nr.: 89807238
Menge: 1,000 Stck

#### 1.8 Ausdehnungsanlagen

##### 1.8.1 Brauchwasser

**1.8.1.1 OERTLI Brauchwasserausdehnungsgefäß (ER217) mit 12 Liter Nennvolumen**
OERTLI Brauchwasserausdehnungsgefäß
mit 12 Liter Nennvolumen und
max. zulässigem Betriebsüberdruck
von 8 bar für OEcaLoad 100 HL,
220 SHL und OEcaFlow 160 SL
Direkt durchströmt, mit Montage-
Material zur Befestigung an der Wand
in Verbindung mit den Rohranschlusssätzen JA26, JA27 und JA28 oder
zur bauseitigen Montage in das
Kaltwasserrohr.
Kolli: ER 217

Bestell-Nr.: 100019263
Menge: 1,000 Stck

#### 1.9 Kompaktregelungen für Heizungsanlagen

##### 1.9.1 Inbetriebname Regelungen

**1.9.1.1 OERTLI Inbetriebnahme Regelung REA/CD 20 (1 Heizkr. u./o.1 Mischerkr.) Aufpreis**
OERTLI Inbetriebnahme Regelung
REA/CD 20 (1 Heizkr. u./o.1 Mischerkr.)
in Verbindung mit der
Kesselinbetriebnahme (Aufpreis)

Bestell-Nr.: 197001
Menge: 1,000 Stck

**1.9.1.2 OERTLI Inbetriebnahme Regelung REA/CD 20 (1 Heizkr. u./o.2 Mischerkr.), Aufpreis**
OERTLI Inbetriebnahme Regelung
REA/CD 20 (1 Heizkr. u./o.2 Mischerkr.)
in Verbindung mit der
Kesselinbetriebnahme (Aufpreis)

Bestell-Nr.: 197002
Menge: 1,000 Stck

**1.9.1.3 OERTLI Inbetriebnahme Raumstation RS 30 in Verbindung mit Kesselinbetriebnahme**
OERTL Inbetriebnahme Raumstation RS
30 in Verbindung mit der
Kesselinbetriebnahme (Aufpreis)

Bestell-Nr.: 197003
Menge: 1,000 Stck

**1.9.1.4 OERTLI Inbetriebnahme Raumstation RS 30 u. Mischermodul MAB 30 E, Aufpreis**
OERTL Inbetriebnahme Raumstation RS 30
u. Mischermodul MAB 30 E in
Verbindung mit der Kesselinbetriebnahme
(Aufpreis)

Bestell-Nr.: 197004
Menge: 1,000 Stck

**1.9.1.5 OERTLI Inbetriebnahme Regelung CD 30 mit DUO Anlage, Aufpreis**
OERTL Inbetriebnahme Regelung CD 30
mit DUO Anlage in Verbindung mit der
Kesselinbetriebnahme (Aufpreis)

Bestell-Nr.: 197004
Menge: 1,000 Stck

##### 1.9.2 Regelungen

**1.9.2.1 OERTLI R-Schaltfeld OE-tronic 3 mit OECOPROTECT ( FT 63 ), schwarz**
OERTLI R-Schaltfeld OE-tronic 3
mit OECOPROTECT ( FT 63 )
- Gesteuert durch einen Mikroprozessor,
  beinhaltet das OE-tronic 3-Schaltfeld
  ab  Werk, eine programmierbare,
  witterungsgeführte Regelung zur
  Steuerung einstufiger Brenner
  (PK/PU/CU 150)
- Einbau einer Platine AD 217 möglich,
  die einen 2-stufigen oder
  modulierenden Brenner steuern kann und

  zusätzlich einen gemischten Heizkreis
  (Fühler AD 199 ist Zubehör )
- Die OE-tronic 3 ist vorprogrammiert
  und nach einer einfachen Zeiteinstellung betriebsbereit
- Außergewöhnlich bedienungsfreundlich
  erlaubt die OE-tronic 3 jederzeit die
  Änderung der Soll-Temperaturen,
  der Heizprogramme und vieler anderer
  Parameter
- Die Dialoganzeige der OE-tronic 3
  ermöglicht eine echte Kommunikation im
  Klartext - mehrsprachig - und steuert
  von der einfachsten bis zur aufwendigsten Heizungsanlage
- Das Schaltfeld ist mit einem
  Potentiostaten ausgestattet, der die
  Fremdstromanode OECOPROTECT
  ansteuern kann. Wird ein Speicher ohne
  OECOPROTECT verwendet, muss lediglich

  der entsprechende Parameter
  deaktiviert werden.

Bestell-Nr.: 100004587
Menge: 1,000 Stck

**1.9.2.2 OERTLI REA-131 B/1 -Analogregelung- Mikroprozessorgesteuertes Regelgerät**
OERTLI REA-131 B/1 -Analogregelung-
Mikroprozessorgesteuertes Regelgerät
für 1-stufige Brenner mit witterungsgeführter Vorlauftemperaturregelung für
einen ungemischten, einen gemischten
Kreis und Warmwasser.

Die Regelung verfügt über:
- Automatische Sommer-/Winter-Schaltung
- Wochenheizprogramm für Heizkreis
- Wochenheizprogramm für Warmwasseraufbereitung
- Dauernder Tagbetrieb oder Absenkbetr.
- Frostschutzsicherung, Pumpenantiblockierschaltung
- autom. Legionellenschutzschaltung,
  u. v. a. mehr!

Lieferumfang:
- Regelgerät REA 131 B/1
- Witterungsfühler
- Vorlauffühler (bei REA 232 B: 2 Stück)
- Kesselfühler
- Niederspannungs-Kabelbaum

Bestell-Nr.:  125394
Menge: 1,000 Stck

**1.9.2.3 OERTLI Regelung REA 232 B/1**
OERTLI Regelung REA 232 B/1

für 1- oder 2-stufige Brenner mit
witterungsgeführter Vorlauftemperaturregelung für einen ungemischten und zwei
gemischte Heizkreise und Warmwasser.

Die Regelung verfügt über:
- Automatische Sommer-/Winter-Schaltung
- Wochenheizprogramm für Heizkreis
- Wochenheizprogramm für Warmwasseraufbereitung
- Dauernder Tagbetrieb oder Absenkbetr.
- Frostschutzsicherung, Pumpenantiblockierschaltung
- autom. Legionellenschutzschaltung,
  u. v. a. mehr!

Lieferumfang:
- Regelgerät REA 232 B/1
- Witterungsfühler
- Vorlauffühler (bei REA 232 B: 2 Stück)
- Kesselfühler
- Niederspannungs-Kabelbaum

Bestell-Nr.:  125400
Menge: 1,000 Stck

**1.9.2.4 Raumgerät RFF 60 mit eingebautem Raumfühler- u. Betriebswahlschalter für**
Raumgerät RFF 60 mit eingebautem Raumfühler- u. Betriebswahlschalter für
Automatik-Betrieb, Dauernd-Normal-
Betrieb, Dauernd-Absenkbetrieb, Korrektur des Raumtemperatur-Sollwertes
+ 3,0 Grad C. Für jeden Heizkreis kann
ein Raumgerät eingesetzt werden. An-
schluß an REA-Regelung über eine
4-adrige, abgeschirmte Datenbusleitung
z. B. JY(St) 2x2x0,6. Bei Anschluß
mehrerer Raumgeräte an eine REA-Regelung
erhält jede RFF605 eine andere Adresse
mittels Codierschalter.
Bestell-Nr.:  126624
Menge: 1,000 Stck

**1.9.2.5 Kaskadenregler REA 532 B/1 Mikroprozessorgesteuertes Regelgerät für 2-stufige**
Kaskadenregler REA 532 B/1 Mikroprozessorgesteuertes Regelgerät für 2-stufige
oder modulierende Brenner, mit 2
Mischermodulen und Speicherlademodul.
Bei Mehrkesselanlagen wird für jeden
Kessel eine Regelung gebraucht.
Es können bis zu fünf Regelungen über
eine abgeschirmte 3-Drahtleitung miteinander verbunden werden, bei Einsatz
von einem Außenfühler. Mit Kesselfühler, Fühlerklemmleiste.
Außen-Vorlauf und Speicherfühler
siehe Zubehör.
Bestell-Nr.:  126645
Menge: 1,000 Stck

**1.9.2.6 OERTLI Raumgerät RFF 60 S/M für Fernsteuerung über ext. Modem**
OERTLI Raumgerät RFF 60 S/M
für Fernsteuerung über ext. Modem
mit Betriebswahlschalter für
Automatik-Betrieb, Dauernd-Normal-
Betrieb, Dauernd-Absenkbetrieb, Korrektur des Raumtemperatur-Sollwertes
+ 3,0 Grad C. Für jeden Heizkreis kann
ein Raumgerät eingesetzt werden. An-
schluß an REA-Regelung über eine
4-adrige, abgeschirmte Datenbusleitung
z. B. JY(St) 2x2x0,6. Bei Anschluß
mehrerer Raumgeräte an eine REA-Regelung
erhält jede RFF605 eine andere Adresse
mittels Codierschalter.

Bestell-Nr.:  190356
Menge: 1,000 Stck

**1.9.2.7 OERTLI Zentralgerät Theta N 23 BC zur Ansteuerung von Kesseln**
OERTLI OE-tronic T+N2233 BVVC
zur Ansteuerung von Kesseln mit 1-2
stufigem Brenner oder modulierende
Gasbrennwertkessel mit MCBA
(Kommunikation über Interface-
Schnittstelle #191840).
Witterungsgeführte Vorlauftemperaturregelung für einen ungemischten, zwei
gemischten Heizkreis und Warmwasser.

Einfache und transparente Bedienung .
Standard- und Expertenbedienmodus.
Dreh-Drück-Knopf als zentrales
Bedienelement.
Großes, gut ablesbares LCD mit
Hinterleuchtung.
Klartext auf der Benutzerebene
(mehrsprachig).
Klare Strukturierung durch Trennung von
Benutzer-, Heizungsfachmann- und OEM-
Ebene.
Übersichtliche Parameterstruktur.
Drucktasten mit gut fühlbarem Druckpunkt

Vorhandene Eingänge
Außenfühler, Wärmeerzeugerfühler,
Speicherfühler,
2 x Vorlauffühler, 3 x variabler
Eingang, Kollektorfühler
Kollektorspeicher-/Pufferfühler,
Impulseingang

Grundbedienung
Informationstaste mit allen Temperatur-
und Statusinformationen, Funktionstasten
für direkten Zugriff der
Standardfunktionen, Emissionsmessung
vom Schornsteinfeger direkt über Taste
zugänglich

Schaltzeitprogrammierung
Bis zu 3 digitale Uhrenkanäle.
Bis zu 3 Schaltzyklen pro Tag .
Pro Schaltzyklus individuelle Temperatur
einstellbar.
Leichte Einstellung der Schaltzeiten mit
Kopierfunktionen

Serviceunterstützung
Fehlerspeicher. Anzeige von
Störmeldungen.
Betriebsstundenzähler. Impulszähler.
Funktionsabhängiger Relaistest

Funktionsmerkmale Warmwasser
Warmwasser-Spartemperatur.
Legionellen- Schutzfunktion.
Verschiedene Betriebsarten (Parallel-,
Vorrang-,
bedingter oder witterungsgeführter
Vorrang,
Zwischenheizen, Vorrang-Trennschaltung).

Temperaturmessung über Fühler oder
Thermostat.
Intervallschaltung für
Zirkulationspumpe.

Funktionsmerkmale Heizkreis
Automatische Sommer-
Winterzeitumschaltung.
Auswahl zwischen Absenk- und Ecobetrieb.

Einfluß der Gebäudecharakteristik.
Schaltzeitenoptimierung mit und ohne
Raumeinfluß.
Heizkennlinienadaption .
Estrichtrocknungsfunktion.
Mittelwertbildung der Außentemperatur
durch
Einsatz eines zweiten Außenfühlers

Einbaumaße: 144x96x70 (LxBxT)

Bestell Nr.: 191436

Bestell-Nr.  :  191436
Menge: 1,000 Stck

**1.9.2.8 OERTLI OEtronic 4 MR in DIN Wandgehäuse, Mischerrweiterung**
OE-tronic 4 MR im DIN Wandgehäuse
witterungsgeführte Regelung zur
Ansteuerung von bis zu zwei gemischten
Heizkreisen für die OE-tronic 3 und 4.
bestehend aus:
Wandgehäuse Art.-Nr. 192152
Bedienfeld HMI Kolli AD 273 mit
Außenfühler, Art.-Nr. 100016095
Bus Verbindungskabel 12 m  AD 124,  Art.
-Nr. 161114
1 Vorlauf Anlegefühler AD 199,
Art.-Nr. 163176.
Zur Aktivierung des zweiten
Mischerkreises ist ein weiterer Vorlauf
Anlegefühler Art.-Nr. 163176 nötig.

Bestell-Nr.: 192150
Menge: 1,000 Stck

**1.9.2.9 OERTLI Raumfernbedienung für Oetronic T**
OERTLI  Raumstation RFF
zum Anschluss an OE-tronic t
- Betriebswahlschalter
- Wärmer/kälter

Bestell-Nr.:  192268
Menge: 1,000 Stck

**1.9.2.10 OERTLI Zentralsteuergerät Theta N 23 BC zur Ansteuerung von 1-stufigen Brennern**
OERTLI Theta N 23 BC Zentralgerät
zur Ansteuerung von Kesseln mit 1-
stufigem Brennern
Witterungsgeführte Vorlauftemperaturregelung für einen ungemischten, einen
gemischten Heizkreis und Warmwasser.
Einfache und transparente Bedienung .
Standard- und Expertenbedienmodus.
Dreh-Drück-Knopf als zentrales
Bedienelement.
Großes, gut ablesbares LCD mit
Hinterleuchtung.
Klartext auf der Benutzerebene
(mehrsprachig).
Klare Strukturierung durch Trennung von
Benutzer-, Heizungsfachmann- und OEM-
Ebene.
Übersichtliche Parameterstruktur.
Drucktasten mit gut fühlbarem Druckpunkt

Vorhandene Eingänge
Außenfühler, Wärmeerzeugerfühler,
Speicherfühler,
1 x Vorlauffühler

Grundbedienung
Informationstaste mit allen Temperatur-
und Statusinformationen, Funktionstasten
für direkten Zugriff der
Standardfunktionen, Emissionsmessung
vom Schornsteinfeger direkt über Taste
zugänglich

Schaltzeitprogrammierung
Bis zu 3 digitale Uhrenkanäle.
Bis zu 3 Schaltzyklen pro Tag .
Pro Schaltzyklus individuelle Temperatur
einstellbar.
Leichte Einstellung der Schaltzeiten mit
Kopierfunktionen

Serviceunterstützung
Fehlerspeicher. Anzeige von
Störmeldungen.
Betriebsstundenzähler. Impulszähler.
Funktionsabhängiger Relaistest

Funktionsmerkmale Warmwasser
Warmwasser-Spartemperatur.
Legionellen- Schutzfunktion.
Verschiedene Betriebsarten (Parallel-,
Vorrang-,
bedingter oder witterungsgeführter
Vorrang,
Zwischenheizen, Vorrang-Trennschaltung).

Temperaturmessung über Fühler oder
Thermostat.
Intervallschaltung für
Zirkulationspumpe.

Funktionsmerkmale Heizkreis
Automatische Sommer-
Winterzeitumschaltung.
Auswahl zwischen Absenk- und Ecobetrieb.

Einfluß der Gebäudecharakteristik.
Schaltzeitenoptimierung mit und ohne
Raumeinfluß.
Heizkennlinienadaption .
Estrichtrocknungsfunktion.
Mittelwertbildung der Außentemperatur
durch Einsatz eines zweiten Außenfühlers

Einbaumaße: 144x96x70 (LxBxT)

Bestell Nr.: 192389
Menge: 1,000 Stck

**1.9.2.11 OERTLI Oetronic 4 DIN Bausatz zum Einbau in ersten GSR330**
OERTLI OE-tronic 4 DIN
witterungsgeführte Regelung zur
Ansteuerung eines Brenners über
Open-Therm-Bus oder Modbus
- Mit 1direkten Heizkreis und 2'
  gemischten Heizkreisen
- mit Speichervorrangschaltung.
- Einschließlich Bedienfeld HMI

- Kabelbaum Art.Nr. 10015063
- 1 Anlegefühler Art. Nr. 163176
- 1  Aussenfühler AF 60 184183
- Adapter S101681
Für den 2. Gemischten Heizkreis und für
die Speichervorrangschaltung sind
weitere Fühler als Zubehör erforderlich.

Bestell-Nr.: 192418
Menge: 1,000 Stck

**1.9.2.12 OERTLI Raumstation OE-tronic T RS-XL für Regelgeräteserie OE-tronic T**
OERTLI Raumstation OE-tronic T RS-XL
Raumfernbedienungseinheit im formschönen Gehäuse (138
mm x 90 mm), vorgesehen zum
Anschluß an die Regelgeräteserie OE-tronic T über
2-Draht-Datenbus, mit menügeführter Bedienung über
Dreh-/Drückelement und großflächigem, hinterleuchtetem
LCD-Display, zur Anzeige- und Veränderungsmöglichkeit
aller Temperaturwerte und Betriebszustände, Tasten zur
Temperatur
-erhöhung und -reduzierung, Info-Taste.

Bestellnummer: 192465
Menge: 1,000 Stck

**1.9.2.13 OERTLI Theta N 23 BC Zentralgerät zur Ansteuerung von Kesseln**
OERTLI Theta N 23 BC Zentralgerät
zur Ansteuerung von Kesseln mit 1-
stufigem Brenner oder modulierende
Gasbrennwertkessel mit MCBA
(Kommunikation über Interface-
Schnittstelle #191840).
Open Therm Ausgang!
Witterungsgeführte Vorlauftemperaturregelung für einen ungemischten, einen
gemischten Heizkreis und Warmwasser.

Einfache und transparente Bedienung .
Standard- und Expertenbedienmodus.
Dreh-Drück-Knopf als zentrales
Bedienelement.
Großes, gut ablesbares LCD mit
Hinterleuchtung.
Klartext auf der Benutzerebene
(mehrsprachig).
Klare Strukturierung durch Trennung von
Benutzer-, Heizungsfachmann- und OEM-
Ebene.
Übersichtliche Parameterstruktur.
Drucktasten mit gut fühlbarem Druckpunkt

Vorhandene Eingänge
Außenfühler, Wärmeerzeugerfühler,
Speicherfühler,
1 x Vorlauffühler, 3 x variabler
Eingang, Kollektorfühler
Kollektorspeicher-/Pufferfühler,
Impulseingang

Grundbedienung
Informationstaste mit allen Temperatur-
und Statusinformationen, Funktionstasten
für direkten Zugriff der
Standardfunktionen, Emissionsmessung
vom Schornsteinfeger direkt über Taste
zugänglich

Schaltzeitprogrammierung
Bis zu 3 digitale Uhrenkanäle.
Bis zu 3 Schaltzyklen pro Tag .
Pro Schaltzyklus individuelle Temperatur
einstellbar.
Leichte Einstellung der Schaltzeiten mit
Kopierfunktionen

Serviceunterstützung
Fehlerspeicher. Anzeige von
Störmeldungen.
Betriebsstundenzähler. Impulszähler.
Funktionsabhängiger Relaistest

Funktionsmerkmale Warmwasser
Warmwasser-Spartemperatur.
Legionellen- Schutzfunktion.
Verschiedene Betriebsarten (Parallel-,
Vorrang-,
bedingter oder witterungsgeführter
Vorrang,
Zwischenheizen, Vorrang-Trennschaltung).

Temperaturmessung über Fühler oder
Thermostat.
Intervallschaltung für
Zirkulationspumpe.

Funktionsmerkmale Heizkreis
Automatische Sommer-
Winterzeitumschaltung.
Auswahl zwischen Absenk- und Ecobetrieb.

Einfluß der Gebäudecharakteristik.
Schaltzeitenoptimierung mit und ohne
Raumeinfluß.
Heizkennlinienadaption .
Estrichtrocknungsfunktion.
Mittelwertbildung der Außentemperatur
durch
Einsatz eines zweiten Außenfühlers

Einbaumaße: 144x96x70 (LxBxT)

Bestell Nr.: 192531

Bestell-Nr.  :  192531
Menge: 1,000 Stck

**1.9.2.14 OERTLI Steuergerät DKO 996 N Mod. 05 für Einsatz d. Brenners, Nachbefüll. 30s**
OERTLI  Steuergerät DKO 996 N Mod. 05
für den Einsatz des Brenners
mit Nachbelüftung 30 Sec.

Bestell-Nr.:  200023089
Menge: 1,000 Stck

**1.9.2.15 OERTLI Steuergerät DKO 996 N Mod. 21 für Einsatz d. Brenners, Nachbefüll. 90s**
OERTLI  Steuergerät DKO 996 N Mod. 21
für den Einsatz des Brenners
mit Nachbelüftung 90 Sec.

Bestell-Nr.:  200023090
Menge: 1,000 Stck

**1.9.2.16 OERTLI OETROCOM 2 (MK2) R-Schaltfeld Kolli MY410, o. Außenf., o. 1. Mischerkr**
OETROCOM 2 (MK2) R-Schaltfeld
Kolli MY410, ohne Außenfühler,
ohne 1. Mischerkreis

Bestell-Nr.: 7605715
Menge: 1,000 Stck

**1.9.2.17 OERTLI OETROCOM 1 (MK1) X-Schaltfeld Kolli MY409, ohne Außenfühler**
OETROCOM 1 (MK1) X-Schaltfeld
Kolli MY409, ohne Außenfühler

Bestell-Nr.: 7605717
Menge: 1,000 Stck

##### 1.9.3 Zubehör Regelungen

**1.9.3.1 OERTLI Vorlauffühler für REA 532 B**
OERTLI Vorlauffühler für REA 532 B

Bestell-Nr.:  120664
Menge: 1,000 Stck

**1.9.3.2 OERTLI Kesselfühler QAZ 21 für Brennermodulationsregelung RWF 40**
OERTLI Kesselfühler QAZ 21
für Brennermodulationsregelung RWF 40

Bestell-Nr.: 120742
Menge: 1,000 Stck

**1.9.3.3 OERTLI Digitale Raumstation für Heizungs-, Brauchwasserregelung**
Digitale Raumstation für Heizungs- und
Brauchwasserregelung mit Kommunikationsschnittstelle
zur
Kesselsteuerung, wahlweise mit oder
ohne Raumfühler zur Fernbedienung von
Heizungsanlagen mit Öl- oder Gaskessel
mit 3-Punkt-Mischerregelung.
Mehr-Kreisanlagen oder mehreren Heizzonen, für Betriebs-, Programm- und
Störungsinformationen sowie Veränderung
verschiedenster Kessel- und Anlagenparameter, zum Anschluß an abgeschirmte 4-Draht-Datenbusleitung
z. B. JY (St) 2 x 2 x 0,6.
Bestell-Nr.:  125355
Menge: 1,000 Stck

**1.9.3.4 Brauchwasserfühler KVT 20/5 z. Erfassung und Regelung der Warmwassertemperatur**
Brauchwasserfühler KVT 20/5 z. Erfassung
und Regelung der Warmwassertemperatur
Kabellänge 5 m, Anschluß an Stecker X 1
der REA-Regelung.
Bestell-Nr.:  125403
Menge: 1,000 Stck

**1.9.3.5 OERTLI Außenfühler (1 Stück )**
Außenfühler (1 Stück )

Bestell-Nr.:  125517
Menge: 1,000 Stck

**1.9.3.6 OERTLI Servicekabel für RES 11 und Regelung REA, zum Datenaustausch**
OERTLI Servicekabel für RES 11
und Regelung REA, zum Datenaustausch
Bestell-Nr.: 126075
Menge: 1,000 Stck

**1.9.3.7 OERTLI Digit. Raumstation DS 10 als Programm./Infoeinheit f. REA 532**
OERTLI Digit. Raumstation DS 10
als Programm./Infoeinheit f. REA 532
Programmierungs- und Infoeinheit für
Regelung REA 532 für Heizungs- und
Brauchwasserregelung mit Kommunikationsschnittstelle zur Kesselsteuerung,
wahlweise mit oder ohne Raumfühler zur
Fernbedienung von Heizungsanlagen mit
Öl- oder Gaskessel mit 3-Punkt-Mischer-
regelung.
Mehr-Kreisanlagen oder mehreren Heizzonen, für Betriebs-, Programm- und
Störungsinformationen sowie Veränderungen verschiedenster Kessel- und Anlagenparameter, zum Anschluß an abgeschirmte 4-Draht-Datenbusleitunge
z.B. JY (St) 2 x 2 x 0,6.

Bestell-Nr.: 126657
Menge: 1,000 Stck

**1.9.3.8 OERTLI Aussenfühler QAC 22 für Brennermodulationsregelung RWF 40**
OERTLI Aussenfühler QAC 22
für Brennermodulationsregelung RWF 40

Bestell-Nr.: 130894
Menge: 1,000 Stck

**1.9.3.9 OERTLI Telekommunikationsmodul TELCOM 2 Fernüberwachungsmodul**
OERTLI TELCOM 2
Telekommunikationsmodul

sprachgesteuertes Fernüberwachungsmodul zur Überwachung von z.B.
- Brenneralarm
- ext. Kontakt
- Netzspannung

Es können bis zu 5 Telefonnummern
hinterlegt werden.

Kolli AD 154

Bestell-Nr.: 161120
Menge: 1,000 Stck

**1.9.3.10 OERTLI Temperaturfühler PT 1000 für OETROSOL**
OERTLI Temperaturfühler
PT 1000 für alle OETROSOL
Solarregelungen
Kolli: EC 155

Bestell-Nr.: 190141
Menge: 1,000 Stck

**1.9.3.11 OERTLI Uhrenthermostat RAM 811 TOP**
OERTLI Uhrenthermostat RAM 811 TOP
für GKR 140 N

Bestell-Nr.: 190517
Menge: 1,000 Stck

**1.9.3.12 Reglererweiterung 2. MK für OECODENS**
Menge: 1,000 Stck

**1.9.3.13 OERTLI Fernmanagementsystem OECOCOM zur Fernüberwachung und Fernabfrage**
OERTLI Fernmanagementsystem OECOCOM
Fernüberwachung und Fernabfrage von
Störungen sowie Fernschaltungen von
Heizungsanlagen .
Mit Hilfe von integrierten Wählmodems
werden Störmeldungen über das
Telefonnetz ( GSM ) übertragen.
Über Internet kann auf verschiedene
Heizungsanlagen zugegriffen und
Informationen über Unregelmäßigkeiten
beim Betrieb abgerufen werden.
Fühlerwerte können aufgezeichnet und
grafisch dargestellt werden.  Die
Nutzung der Daten erfolgt über einen
Internet-fähigen PC. Der Fernbedienplatz
kann über eine permanente
Internetverbindung mit Flat-Rate mit dem
Datenbankserver verbunden werden.
Fernbedienen, Fernüberwachen,
Fernschalten, Konfigurieren von
Rufnummern und Meldetexten ermöglicht
OECODATA. Über potentialfreie
Relaiskontakte können auch bauseitige
Komponenten geschaltet werden

Bestell-Nr.: 191511
Menge: 1,000 Stck

**1.9.3.14 OERTLI Jährli. Nutzungsentgelt OECODATA für Servernutzung und die Systempflege**
OERTLI OECODATA
Jährliches Nutzungsentgelt für die
Servernutzung und die Systempflege
des Fernmanagementsystems

Bestell-Nr.: 191512
Menge: 1,000 Stck

**1.9.3.15 OERTLI Bedieneinheit MB 6100 Klartextanzeige, f. Oetronic SE 6302 OGZ**
OERTLI Bedieneinheit mit Klartextanzeige
Typ MB 6102 für Regler Oetronic SE 6302

Bestell Nr.: 191779
Menge: 1,000 Stck

**1.9.3.16 OERTLI Fernbedienung FB 6204 mit Display für SE 6324 OGZ für GDRA**
OERTLI Fernbedienung  FB 6204
mit Display für SE 6324 OGZ für GDRA

Bestell-Nr.:  192262
Menge: 1,000 Stck

**1.9.3.17 OERTLI Reduzierstücke DN 32 - DN 25 Pumpengruppe DN 25/Modulverteiler DN 32**
OERTLI Reduzierstücke DN 32 - DN 25
zur Montage einer Pumpengruppe DN 25
auf einen Modulverteiler DN 32
Set bestehend aus:
2x Gewindering 2" AG mit
Mutter auf 11/2" IG flachdicht.
mit Dichtungen

Bestell-Nr.: 192814
Menge: 1,000 Stck

**1.9.3.18 OERTLI Satz Reduzierflansche von DN 40 auf DN 32 für Pumpengr.**
OERTLI Satz Reduzierflansche
von DN 40 auf DN 32
für den Anschluß einer Pumpengruppe
DN 32 auf einen Modulverteiler DN 40
oder einer Pumpe DN 32 in eine
Pumpengruppe DN 40.
Flansch DN 40- PN 6, auf Flansch
für Überwurfmutter G = 2" flachdichtend.
Verringerung des Achsabstandes von
160 mm auf 125 mm,
Einbauhöhe je 35 mm

Bestell-Nr.: 192825
Menge: 1,000 Stck

**1.9.3.19 OERTLI Regelthermostat (Kessel-Min)**
OERTLI Regelthermostat
(Kessel-Min)
Bestell-Nr.:  800651
Menge: 1,000 Stck

##### 1.9.4 Zubehör Regelungen OE-tronic

**1.9.4.1 OERTLI Mischerplatine für Oetronic 4**
OERTLI Mischerplatine und Fühler
zur Steuerung des zweiten Mischerkreises
für Kessel mit Regelung OE-tronic 4.
Kolli: AD 249

Bestell-Nr.:  100013304
Menge: 1,000 Stck

**1.9.4.2 OERTLI System-Pufferfühler für Oetronic 4**
OERTLI Pufferfühler als
Pufferfühler und Summenvorlauffühler
in einer Kaskade für den Einsatz in
hydraulischen Weichen in Verbindung
mit OE-tronic 4.
Kolli: AD 250

Bestell-Nr.: 100013305
Menge: 1,000 Stck

**1.9.4.3 OERTLI Funk-Außenfühler für Oetronic 4**
OERTLI Funk-Außenfühler zur
drahtlosen Temperaturwertübertragung
für OE-tronic 4.
Funk-Kesselmodul AD 252 als Empfänger
zusätzlich erforderlich.
Kolli: AD 251

Bestell-Nr.: 100013306
Menge: 1,000 Stck

**1.9.4.4 OERTLI Funk-Kesselmodul für Oetronic 4**
OERTLI Funk-Kesselmodul Empfänger
für OE-tronic 4 als Verbindung zwischen
Kessel und Funk-Dialogfernbedienung
AD 255 und Funk-Außenfühler AD 251.
Kolli: AD 252

Bestell-Nr.:  100013307
Menge: 1,000 Stck

**1.9.4.5 OERTLI Funk Dialog-Fernbedienung RS 400R für Oetronic 4**
OERTLI Funk-Dialog Fernbedienung
RS 400 R
für OE-tronic 4 zum Ändern von
Steuerbefehlen und zur Fernkontrolle der
Heizung vom Wohnraum aus, Temperatur-
und Betriebsartenverstellung,
Komfort-Warmwasser-Funktion,
und Schaltzeitenprogramme.
Funk-Kesselmodul AD 252 als Empfänger
zusätzlich erforderlich.
Funk-Außenfühler AD 251 steht
als Zubehör zur Verfügung.
Kolli: AD 255

Bestell-Nr.: 100013472
Menge: 1,000 Stck

**1.9.4.6 OERTLI Dialog-Fernbedienung RS 400 für Oetronic 4**
OERTLI Dialog Fernbedienung RS 400
für OE-tronic 4 mit 2 Draht Anschluss
zum Ändern von Steuerbefehlen und
zur Fernkontrolle der Heizung vom
Wohnraum aus, Temperatur- und
Betriebsartenverstellung,
Komfort-Warmwasser-Funktion,
und Schaltzeitenprogramme.
Kolli: AD 257

Bestell-Nr.: 100013477
Menge: 1,000 Stck

**1.9.4.7 OERTLI Platine und Fühler für 1 Mischerkreis, für OE-tronic 3**
OERTLI  Platine und Fühler
für 1 Mischerkreis zum Einbau
in OE-tronic 3

Bestell-Nr.:  161113
Menge: 1,000 Stck

**1.9.4.8 OERTLI Buskabel 12 m, geschirmt, f. Oetronic 3 u. 4**
OERTLI Buskabel geschirmt,
12 Meter lang,
für Kesselkaskaden von mehreren
Kesseln und Mischererweiterung
für Schaltfeld OE-tronic 3 und 4.
Kolli: AD 134

Bestell-Nr.:  161114
Menge: 1,000 Stck

**1.9.4.9 OERTLI Solarfühler ( 2 Stück ) zum Anschluss an OE-tronic 3**
OERTLI  Solarfühler ( 2 Stück )
Zum Anschluss an OE-tronic 3

Bestell-Nr.:  161115
Menge: 1,000 Stck

**1.9.4.10 OERTLI Dialog-Fernbedienung zum Anschluss an OE-tronic 3**
OERTLI  Dialog-Fernbedienung
zum Anschluss an OE-tronic 3
- Betriebswahlschalter
- Wärmer / Kälter
- Wahl von Zeitprogrammen
- Diverse Anzeigen
Kolli: AD 194

Bestell-Nr.:  161118
Menge: 1,000 Stck

**1.9.4.11 OERTLI Abgasfühler für OE-tronic 3**
OERTLI  Abgasfühler
für OE-tronic 3

Bestell-Nr.:  163174
Menge: 1,000 Stck

**1.9.4.12 OERTLI Vorlauffühler Mischerkreis f. Oetronic 3, 4 u. 4 MR**
OERTLI  Vorlauffühler
zur Aktivierung des ersten
Mischerkreises
bei OE-tronic 3, 4 und 4 MR.
Bei der GAWP als Vor- oder
Rücklauffühler.
Kolli: AD 199

Bestell-Nr.:  163176
Menge: 1,000 Stck

**1.9.4.13 OERTLI Schaltfeldabdeckung für OE-Tronic 3**
OERTLI Schaltfeldabdeckung für OE-Tronic 3

Bestell-Nr.: 190829
Menge: 1,000 Stck

**1.9.4.14 OERTLI Wandgehäuse WG 500 für Oetronic T**
WANDGEHAEUSE WG 500 für OE-tronik T Regelung.

Stecker auf Sammelklemmen gezogen.
Sicherung.
Hauptschalter.
Buskabelverbindung als Zubehör erhältlich.
Schutzart IP65

Bestell-Nr.: 191438
Menge: 1,000 Stck

**1.9.4.15 OERTLI Zusatzmodul 0-10V Power Set für Oetronic T**
OERTLI Zusatzmodul ZM 0-10V
zu Oetronic T
Das ZM setz Eingangssignale Temp. oder
Leistungssollwert in Signale um
die die Oetronic T verarbeiten kann. Die
Ausgangssignale werden auf 0-10V Ausgangssignale
geändert,womit Wärmeerzeuger direkt einen Temp.-und
Leistungssollwert geregelt werden können.
Je Oetronic T ist nur ein ZM 0-10V adressierbar.

Bestell-Nr.:  192154
Menge: 1,000 Stck

**1.9.4.16 OERTLI Wandgehäuse kompakt MS-K-OE für OE-tronic T Regelung**
Wandgehäuse kompakt MS-K-OE für
OE-tronik T Regelung.

Kompaktes Wandgehäuse mit Stecksockel
für alle OE-tronic-T und REA- Typen.
Für REA Fühlerbelegung abweichend.
Kabeldurchführungen vorgestanzt,
wahlweise oben oder unten nutzbar.

Gehäusemaße:
B=281 mm, H= 94mm, T= 95mm
Elektr. AC 230V +/- 6%
Schaltleistung: 2(2) A
Schutzart: IP 30
(bei Wandmontage, sonst IP 20)

Bestell-Nr.: 192968
Menge: 1,000 Stck

#### 1.10 Abgasanlagen

##### 1.10.1 Abgasanlage GMR

**1.10.1.1 OERTLI Abgaswinkel Satz 60/100, 600 mm horiz. Rohr m. Blende, für GMR 2025**
Abgaswinkel Satz reduziert auf
60 / 100 mm und horizontales Abgasrohr 60 / 100 mm 600
mm lang, schwarze Abdeckblende für Außen und
weiße Abdeckblende Innen,
nur für den GMR 2025.

Bestell-Nr.: S101687
Menge: 1,000 Stck

**1.10.1.2 OERTLI Abgasanschluss konzentrisch DN60/100, f. GMR 2000 Condens**
OERTLI Abgasanschluss konzentrisch
DN 60 / 100 mm für alle GMR 2000
Condens mit Messöffnung
Kolli: HR 69

Bestell-Nr.: S101689
Menge: 1,000 Stck

**1.10.1.3 OERTLI Abgastemperaturfühler bis 105°C für GMR 2000 Condens**
OERTLI Abgastemperaturfühler
bis 105°C zum Nachrüsten
für GMR 2000 Condens
Kolli: HR 71

Bestell-Nr.: S101690
Menge: 1,000 Stck

**1.10.1.4 OERTLI Abgas-Trennstück f. GMR 2000 Cond von DN 60/100 auf 2 x DN80**
OERTLI Abgas-Trennstück für alle
GMR 2000 Condens, von DN 60 / 100
auf 2 x DN 80 mit Messöffnungen
Kolli: HR 70

Bestell-Nr.: S101711
Menge: 1,000 Stck

**1.10.1.5 OERTLI Abgaswinkel Satz 60/100 für GMR 2000 Condens**
Abgaswinkel Satz nur für GMR 2000
Condens, von 60 / 100 mm am
GMR 2000 weiter mit 60 / 100 mm, verringert die
Oberkante (Zuluftrohr) um 95 mm gegenüber der
Serienausführung mit 80 / 125 mm Bogen und 80 / 125 mm
Kesselanschluss.
Kolli: HR 67

Bestell-Nr.: S101712
Menge: 1,000 Stck

##### 1.10.2 Abgasanlage GSR

**1.10.2.1 OERTLI Abgassammler Alu-Anschlussatz für GSR 330 DUO Condens**
OERTLI Abgassammler
Abgashosenstück mit Anschlussrohren
2x NW 250 auf 1x NW 350 mit
Klemmband und Dichtungen
für GSR 330 DUO Condens

Bestell-Nr.: S103118
Menge: 1,000 Stck

##### 1.10.3 Abgasanlage LAB

**1.10.3.1 OERTLI Mündungsabschluss DN 160/225 mm, PPH/ES**
OERTLI Mündungsabschluss Edelstahl
DN 160/225 mm mit extra großem
Zuluftringspalt für
LAB-Außenwandsystem und
Dachheizzentrale
PPH/Edelstahl

Außenmaß Haube 360 mm

Bestell-Nr.: 191731
Menge: 1,000 Stck

**1.10.3.2 OERTLI LAB -Rohr mit Muffe DN 110/160 1000 mm**
OERTLI Außenwandrohr DN 110/160
PPH/Edelstahl,
Außenwandsystem, konzentrisch
Innenrohr aus PPH mit Lippendichtung
Außenrohr Edelstahl, blank mit Konus

Gesamtlänge: 1 m

Ausführung nach EN 14471
T120 H1 O W 2 O 00 E E L0
Prod. Ident.: CE 0036 CPD 91309 001

Bestell-Nr.: 192099
Menge: 1,000 Stck

**1.10.3.3 OERTLI LAB-Wand-Halterung verstärkt DN 110/160**
OERTLI  LAB-Wand-Halterung verstärkt DN
110/160

Bestell-Nr.: 192100
Menge: 1,000 Stck

**1.10.3.4 OERTLI LAB-Verlängerung der Wand-Halterung DN 110/160**
OERTLI  LAB-Verlängerung
der Wand-Halterung DN 110/160

Bestell-Nr.: 192101
Menge: 1,000 Stck

**1.10.3.5 OERTLI LAB-Revisions-T-Stück mit Zuluft DN 110/160**
OERTLI Abgas- Revisionsbauteil
LAB- Revisionsrohr DN 110/160
mit Zuluft- Deckel
PPH/Edelstahl
Aussenmontage, konzentrisch

Ausführung nach EN 14471
T120 H1 O W 2 O 00 E E L0
Prod. Ident.: CE 0036 CPD 91309 001

Bestell-Nr.: 192102
Menge: 1,000 Stck

**1.10.3.6 OERTLI LAB-Bogen 87° DN 110/160**
OERTLI LAB-Stützbogen DN 80/125
incl. Anschlußrohr 500 mm für
Übergang konisch auf zylindrisch
PPH/Edelstahl,
Außenwandsystem, konzentrisch

Ausführung nach EN 14471
T120 H1 O W 2 O 00 E E L0
Prod. Ident.: CE 0036 CPD 91309 001

Bestell-Nr.: 192103
Menge: 1,000 Stck

**1.10.3.7 OERTLI LAB -Wandkonsole mit Zuluftschlitzen DN 110/160**
OERTLI LAB-Wandkonsole DN 110/160
Außenwandsystem, konzentrisch
inkl. T-Stück mit Zuluftschlitzen
PPH/Edelstahl

Ausführung nach EN 14471
T120 H1 O W 2 O 00 E E L0
Zulassungsnummer CE 0036 CPD 91309 001

Bestell-Nr.: 192104
Menge: 1,000 Stck

**1.10.3.8 OERTLI LAB-Verlängerung der Wandkonsolen DN 110/160**
OERTLI LAB-Wandkonsolenverlängerung
von 50 bis 150 mm Länge für DN 110/160
PPH/Edelstahl

Ausführung nach EN 14471
T120 H1 O W 2 O 00 E E L0
Zulassungsnummer CE 0036 CPD 91309 001

Bestell-Nr.: 192105
Menge: 1,000 Stck

**1.10.3.9 OERTLI LAB-Abdeckblende zweiteilig DN 110/160**
OERTLI Abdeckblende für Rohr
DN 110/160
Edelstahl
LIB/LAB-System, konzentrisch

Prod. Ident.: CE 0036 CPD 91309 001

Bestell-Nr.: 192106
Menge: 1,000 Stck

**1.10.3.10 OERTLI LAB-Mündungsabschluss mit Zuluft DN 125/180**
OERTLI Mündungsabschluss Edelstahl
DN 125/180 mm mit Zuluftringspalt für
LAB-Außenwandsystem und
Dachheizzentrale
PPH/Edelstahl

Außendurchmesser ca. 200 mm

Prod. Ident.: CE 0036 CPD 91309 001

Bestell-Nr.: 192112
Menge: 1,000 Stck

**1.10.3.11 OERTLI LAB -Rohr mit Muffe 1m DN 125/180**
OERTLI Außenwandrohr DN 125/180
PPH/Edelstahl,
Außenwandsystem, konzentrisch
Innenrohr aus PPH mit Lippendichtung
Außenrohr Edelstahl, blank mit Konus

Gesamtlänge: 1 m

Ausführung nach EN 14471
T120 H1 O W 2 O 00 E E L0
Prod. Ident.: CE 0036 CPD 91309 001

Bestell-Nr.: 192113
Menge: 1,000 Stck

**1.10.3.12 OERTLI LAB-Wand-Halterung verstärkt DN 125/180**
OERTLI LAB-Wandhalterung DN 125/180
für Außenwandsystem, konzentrisch
Wandabstand 50 mm

Zulassungsnummer CE 0036 CPD 91309 001

Bestell-Nr.: 192114
Menge: 1,000 Stck

**1.10.3.13 OERTLI LAB-Verlängerung der Wand-Halterung DN 125/180**
OERTLI  LAB-Verlängerung
der Wand-Halterung
DN 125/180

Bestell-Nr.: 192115
Menge: 1,000 Stck

**1.10.3.14 OERTLI LAB-Revisions-T-Stück mit Zuluft DN 125/180**
OERTLI Abgas- Revisionsbauteil
LAB- Revisionsrohr DN 125/180
mit Zuluft- Deckel
PPH/Edelstahl
Aussenmontage, konzentrisch

Ausführung nach EN 14471
T120 H1 O W 2 O 00 E E L0
Prod. Ident.: CE 0036 CPD 91309 001

Bestell-Nr.: 192116
Menge: 1,000 Stck

**1.10.3.15 OERTLI LAB-Bogen 87° DN 125/180**
OERTLI LAB-Stützbogen DN 125/180
incl. Anschlußrohr 500 mm für
Übergang konisch auf zylindrisch
PPH/Edelstahl,
Außenwandsystem, konzentrisch

Ausführung nach EN 14471
T120 H1 O W 2 O 00 E E L0
Prod. Ident.: CE 0036 CPD 91309 001

Bestell-Nr.: 192117
Menge: 1,000 Stck

**1.10.3.16 OERTLI LAB -Wandkonsole mit Zuluftschlitzen DN 125/180**
OERTLI LAB-Wandkonsole DN 125/180
Außenwandsystem, konzentrisch
inkl. T-Stück mit Zuluftschlitzen
PPH/Edelstahl

Ausführung nach EN 14471
T120 H1 O W 2 O 00 E E L0
Zulassungsnummer CE 0036 CPD 91309 001

Bestell-Nr.: 192118
Menge: 1,000 Stck

**1.10.3.17 OERTLI LAB-Verlängerung der Wandkonsolen DN 125/180**
OERTLI LAB-Wandkonsolenverlängerung
von 50 bis 150 mm Länge für DN 125/180
PPH/Edelstahl

Ausführung nach EN 14471
T120 H1 O W 2 O 00 E E L0
Zulassungsnummer CE 0036 CPD 91309 001

Bestell-Nr.: 192119
Menge: 1,000 Stck

**1.10.3.18 OERTLI LAB-Abdeckblende zweiteilig DN 125/180**
OERTLI Wandrosette als
Abdeckblende für Rohr DN 125/180
Edelstahl
LIB/LAB-System, konzentrisch

Prod. Ident.: CE 0036 CPD 91309 001

Bestell-Nr.: 192120
Menge: 1,000 Stck

**1.10.3.19 OERTLI LAB-Wandkonsole mit Zuluftschlitzen, DN 160/225**
OERTLI LAB-Wandkonsole DN 160/225
Außenwandsystem, konzentrisch
inkl. T-Stück mit Zuluftschlitzen
PPH/Edelstahl

Ausführung nach EN 14471
T120 H1 O W 2 O 00 E E L0
Zulassungsnummer CE 0036 CPD 91309 001

Bestell-Nr.: 192156
Menge: 1,000 Stck

**1.10.3.20 OERTLI LAB-Wandhalterung DN 160/225 für Außenwandsystem, konzentrisch, 50 mm**
OERTLI LAB-Wandhalterung DN 160/225
für Außenwandsystem, konzentrisch
Wandabstand 50 mm

Zulassungsnummer CE 0036 CPD 91309 001

Bestell-Nr.: 192157
Menge: 1,000 Stck

**1.10.3.21 OERTLI Universaldachpfanne DN 110/160 für Dachneigungen 27- 48 Grd, ES**
OERTLI Universaldachpfanne DN 110/160
Edelstahl, für Dachneigungen 27°- 48°
inkl. Regenkragen und Bleischürze

Prod. Ident.: CE 0036 CPD 91309 001

Bestell-Nr.: 192192
Menge: 1,000 Stck

**1.10.3.22 OERTLI LAB-Rohr 1000mm, DN80/125 PPH/Edelstahl**
OERTLI Außenwandrohr DN 80/125
PPH/Edelstahl,
Außenwandsystem, konzentrisch
Innenrohr aus PPH mit Lippendichtung
Außenrohr Edelstahl, blank mit Konus

Gesamtlänge: 1 m

Ausführung nach EN 14471
T120 H1 O W 2 O 00 E E L0
Prod. Ident.: CE 0036 CPD 91309 001

Bestell-Nr.: 192194
Menge: 1,000 Stck

**1.10.3.23 OERTLI LAB-Wandhalter Verlängerung 50-390mm, DN80/125, PPH-Edelstahl, konz.**
OERTLI Universal- Verlängerung für
alle LAB Wandhalterungen
Edelstahl, Verstellbar 50-390 mm
Außenwandsystem, konzentrisch

Bestell-Nr.: 192195
Menge: 1,000 Stck

**1.10.3.24 OERTLI Verbindungsschelle f. LAB-Aussenwandrohr, DN 80/125, PPH/ES**
OERTLI Verbindungsschelle für
LAB-Aussenwandrohr
DN 80/125 PPH/Edelstahl,
Außenwandsystem, konzentrisch

Bestell-Nr.: 192196
Menge: 1,000 Stck

**1.10.3.25 OERTLI LAB-Abdeckblende DN80/125 Edelstahl, Außenwandsystem, konzentrisch**
OERTLI Abdeckblende für Rohr
DN 80/125
Edelstahl
LIB/LAB-System, konzentrisch

Prod. Ident.: CE 0036 CPD 91309 001

Bestell-Nr.: 192197
Menge: 1,000 Stck

**1.10.3.26 OERTLI Universaldachpfanne DN 80/125 für Dachneigungen 27 - 48 Grd, ES**
OERTLI Universaldachpfanne DN 80/125
Edelstahl, für Dachneigungen 27°- 48°
inkl. Regenkragen und Bleischürze

Prod. Ident.: CE 0036 CPD 91309 001

Bestell-Nr.: 192198
Menge: 1,000 Stck

##### 1.10.4 Abgasanlage LAB

**1.10.4.1 OERTLI LAB-Mündungsabschluss DN80/125 PPH/Edelstahl**
OERTLI Mündungsabschluss Edelstahl
DN 80/125 mm mit Zuluftringspalt für
LAB-Außenwandsystem und
Dachheizzentrale
PPH/Edelstahl

Außendurchmesser 150 mm

Prod. Ident.: CE 0036 CPD 91309 001

Bestell-Nr.: 192207
Menge: 1,000 Stck

**1.10.4.2 OERTLI LAB-Rohr 500mm, DN80/125 PPH/Edelstahl**
OERTLI Außenwandrohr DN 80/125
PPH/Edelstahl,
Außenwandsystem, konzentrisch
Innenrohr aus PPH mit Lippendichtung
Außenrohr Edelstahl, blank mit Konus

Gesamtlänge: 0,5 m

Ausführung nach EN 14471
T120 H1 O W 2 O 00 E E L0
Prod. Ident.: CE 0036 CPD 91309 001

Bestell-Nr.: 192209
Menge: 1,000 Stck

**1.10.4.3 OERTLI LAB-Flachdachdurchführung DN 80/125, Neigungswinkel 0°, ES**
OERTLI LAB-Flachdachdurchführung DN 80/125 mm
Edelstahl, Neigungswinkel 0°
incl. Regenkragen
Prod. Ident.: CE 0036 CPD 91309 001

Bestell-Nr.: 192210
Menge: 1,000 Stck

**1.10.4.4 OERTLI LAB-Mündungsabschluss DN 160/225 für AW-Abgassystem PPH/Edelstahl**
OERTLI LAB-Mündungsabschluss DN 160/225
Edelstahl
passend zu AW-Abgassystem PPH/Edelstahl

Bestell-Nr.: 192214
Menge: 1,000 Stck

**1.10.4.5 OERTLI Verbindungsschelle f. LAB-Aussenwandrohr, DN 160/225 PPH/ES**
OERTLI Verbindungsschelle für
LAB-Aussenwandrohr
DN 160/225 PPH/Edelstahl,
Außenwandsystem, konzentrisch

Bestell-Nr.: 192215
Menge: 1,000 Stck

**1.10.4.6 OERTLI LAB-Aussenwandrohr DN 160/225 L=500 mm, PPH/Edelstahl, konzentrisch**
OERTLI Aussenwandrohr DN 160/225
PPH/Edelstahl,
Außenwandsystem, konzentrisch
Länge  500 mm

Bestell-Nr.: 192216
Menge: 1,000 Stck

**1.10.4.7 OERTLI LBA-Aussenwandrohr DN 160/225 L=1000 mm, PPH/Edelstahl, konzentrisch**
OERTLI Aussenwandrohr DN 160/225
PPH/Edelstahl,
Außenwandsystem, konzentrisch
Länge  1000 mm

Bestell-Nr.: 192217
Menge: 1,000 Stck

**1.10.4.8 OERTLI LAB-Stützbogen DN 125/180 f. Überg. konisch auf zylindrisch, 500mm**
OERTLI LAB-Stützbogen DN 125/180
incl. Anschlußrohr 500 mm für
Übergang konisch auf zylindrisch
PPH/Edelstahl,
Außenwandsystem, konzentrisch

Ausführung nach EN 14471
T120 H1 O W 2 O 00 E E L0
Zulassungsnummer CE 0036 CPD 91309 001

Bestell-Nr.: 192249
Menge: 1,000 Stck

**1.10.4.9 OERTLI Regenkragen DN 225 für LAB-Rohr 160/225**
OERTLI Regenkragen
für LAB Nennweite DN 225 einsetzbar

Zulassungsnummer CE 0036 CPD 91309 001

Bestell-Nr.: 192250
Menge: 1,000 Stck

**1.10.4.10 OERTLI LAB-Wandhalterung 50mm, DN 80/125 für Außenwandsystem, konzentrisch**
OERTLI LAB-Wandhalterung DN 80/125
für Außenwandsystem, konzentrisch
Wandabstand 50 mm

Prod. Ident.: CE 0036 CPD 91309 001

Bestell-Nr.: 192277
Menge: 1,000 Stck

**1.10.4.11 OERTLI Verlängerung für Wandhalterung DN 160/225, Edelstahl, verst. 50-390 mm**
OERTLI Universal- Verlängerung für
alle LAB Wandhalterungen
Edelstahl, Verstellbar 50-390 mm
Außenwandsystem, konzentrisch

Bestell-Nr.: 192376
Menge: 1,000 Stck

**1.10.4.12 OERTLI LAB-Revisions-T-Stück, DN80/125 mit Zuluft- Deckel, PPH/ Edelstahl**
OERTLI Abgas- Revisionsbauteil
LAB- Revisionsrohr DN 80/125
mit Zuluft- Deckel
PPH/Edelstahl
Aussenmontage, konzentrisch

Ausführung nach EN 14471
T120 H1 O W 2 O 00 E E L0
Prod. Ident.: CE 0036 CPD 91309 001

Bestell-Nr.: 192407
Menge: 1,000 Stck

**1.10.4.13 OERTLI LAB-Stützbogen 87°, DN80/125 PPH/Edelstahl, Außenwandsystem, konzent.**
OERTLI LAB-Stützbogen DN 80/125
incl. Anschlußrohr 500 mm für
Übergang konisch auf zylindrisch
PPH/Edelstahl,
Außenwandsystem, konzentrisch

Ausführung nach EN 14471
T120 H1 O W 2 O 00 E E L0
Prod. Ident.: CE 0036 CPD 91309 001

Bestell-Nr.: 192408
Menge: 1,000 Stck

**1.10.4.14 OERTLI Außenwandrohr DN 160/225, PPH/Edelstahl**
OERTLI Außenwandrohr DN 160/225
PPH/Edelstahl,
Außenwandsystem, konzentrisch
Innenrohr aus PPH mit Lippendichtung
Außenrohr Edelstahl, blank mit Konus

Gesamtlänge: 250 mm

Ausführung nach EN 14471
T120 H1 O W 2 O 00 E E L0
Prod. Ident.: CE 0036 CPD 91309 001

Bestell-Nr.: 192429
Menge: 1,000 Stck

**1.10.4.15 OERTLI LAB-Rohr 500mm, DN110/160 PPH/Edelstahl**
OERTLI Außenwandrohr DN 110/160
PPH/Edelstahl,
Außenwandsystem, konzentrisch
Innenrohr aus PPH mit Lippendichtung
Außenrohr Edelstahl, blank mit Konus

Gesamtlänge: 0,5 m

Ausführung nach EN 14471
T120 H1 O W 2 O 00 E E L0
Prod. Ident.: CE 0036 CPD 91309 001

Bestell-Nr.: 192508
Menge: 1,000 Stck

**1.10.4.16 OERTLI LAB-Rohr 500 mm DN 125/180 PPH/Edelstahl**
OERTLI Außenwandrohr DN 125/180
PPH/Edelstahl,
Außenwandsystem, konzentrisch
Innenrohr aus PPH mit Lippendichtung
Außenrohr Edelstahl, blank mit Konus

Gesamtlänge: 0,5 m

Ausführung nach EN 14471
T120 H1 O W 2 O 00 E E L0
Prod. Ident.: CE 0036 CPD 91309 001

Bestell-Nr.: 192510
Menge: 1,000 Stck

**1.10.4.17 OERTLI Universaldachpfanne DN 125/180 für Dachneigungen 5 - 27 Grd, ES**
OERTLI Universaldachpfanne DN 125/180
Edelstahl, für Dachneigungen 5° - 27°
inkl. Regenkragen und Bleischürze

Prod. Ident.: CE 0036 CPD 91309 001

Bestell-Nr.: 192532
Menge: 1,000 Stck

**1.10.4.18 OERTLI Universaldachpfanne DN 125/180 für Dachneigungen 27 - 48 Grd, ES**
OERTLI Universaldachpfanne DN 125/180
Edelstahl, für Dachneigungen 27°- 48°
inkl. Regenkragen und Bleischürze

Prod. Ident.: CE 0036 CPD 91309 001

Bestell-Nr.: 192533
Menge: 1,000 Stck

**1.10.4.19 OERTLI Außenwandrohr DN 80/125, PPH/Edelstahl**
OERTLI Außenwandrohr DN 80/125
PPH/Edelstahl,
Außenwandsystem, konzentrisch
Innenrohr aus PPH mit Lippendichtung
Außenrohr Edelstahl, blank mit Konus

Gesamtlänge: 250 mm

Ausführung nach EN 14471
T120 H1 O W 2 O 00 E E L0
Prod. Ident.: CE 0036 CPD 91309 001

Bestell-Nr.: 192535
Menge: 1,000 Stck

**1.10.4.20 OERTLI Außenwandrohr DN 110/160, PPH/Edelstahl**
OERTLI Außenwandrohr DN 110/160
PPH/Edelstahl,
Außenwandsystem, konzentrisch
Innenrohr aus PPH mit Lippendichtung
Außenrohr Edelstahl, blank mit Konus

Gesamtlänge: 250 mm

Ausführung nach EN 14471
T120 H1 O W 2 O 00 E E L0
Prod. Ident.: CE 0036 CPD 91309 001

Bestell-Nr.: 192536
Menge: 1,000 Stck

**1.10.4.21 OERTLI Außenwandrohr DN 125/180, PPH/Edelstahl**
OERTLI Außenwandrohr DN 125/180
PPH/Edelstahl,
Außenwandsystem, konzentrisch
Innenrohr aus PPH mit Lippendichtung
Außenrohr Edelstahl, blank mit Konus

Gesamtlänge: 250 mm

Ausführung nach EN 14471
T120 H1 O W 2 O 00 E E L0
Prod. Ident.: CE 0036 CPD 91309 00

Bestell-Nr.: 192537
Menge: 1,000 Stck

**1.10.4.22 OERTLI AW-Bogen 45 Grd DN 80/125 Außenwandsystem, konzentrisch, PPH/ES**
OERTLI AW-Bogen 45° DN 80/125
PPH/Edelstahl,
Außenwandsystem, konzentrisch
Innenrohr aus PPH mit Lippendichtung
Außenrohr Edelstahl, blank mit Konus

Ausführung nach EN 14471
T120 H1 O W 2 O 00 E E L0
Prod. Ident.: CE 0036 CPD 91309 001

Bestell-Nr.: 192538
Menge: 1,000 Stck

**1.10.4.23 OERTLI AW-Bogen 45 Grd DN 110/160 Außenwandsystem, konzentrisch, PPH/ES**
OERTLI AW-Bogen 45° DN 110/160
PPH/Edelstahl,
Außenwandsystem, konzentrisch
Innenrohr aus PPH mit Lippendichtung
Außenrohr Edelstahl, blank mit Konus

Ausführung nach EN 14471
T120 H1 O W 2 O 00 E E L0
Prod. Ident.: CE 0036 CPD 91309 001

Bestell-Nr.: 192539
Menge: 1,000 Stck

**1.10.4.24 OERTLI LAB-Wandkonsolenverlängerung L=50-150 mm, für DN 160/225, PPH/ES**
OERTLI LAB-Wandkonsolenverlängerung
von 50 bis 150 mm Länge für DN 160/225
PPH/Edelstahl

Ausführung nach EN 14471
T120 H1 O W 2 O 00 E E L0
Zulassungsnummer CE 0036 CPD 91309 001

Bestell-Nr.: 192565
Menge: 1,000 Stck

**1.10.4.25 OERTLI LAB-Übergang DN160/225 Muffe auf DN200/300 Sicke**
OERTLI LAB-Übergang von
DN 160/225 mm konische Muffe
auf DN 200/300 konische Sicke

passend zu AW-Abgassystem
PPH/Edelstahl

Bestell-Nr.: 192566
Menge: 1,000 Stck

**1.10.4.26 OERTLI Außenwandrohr DN 200/300 Außenwandsystem, konzentrisch, PPH/ES**
OERTLI Außenwandrohr DN 200/300
PPH/Edelstahl,
Außenwandsystem, konzentrisch
Innenrohr aus PPH mit Lippendichtung
Außenrohr Edelstahl, blank mit Konus

Gesamtlänge: 1 m

Ausführung nach EN 14471
T120 H1 O W 2 O 00 E E L0
Prod. Ident.: CE 0036 CPD 91309 001

Bestell-Nr.: 192567
Menge: 1,000 Stck

##### 1.10.5 Abgasanlage LAB

**1.10.5.1 OERTLI LAB-Mündungsabschluss mit Zuluft DN 110/160**
OERTLI Mündungsabschluss Edelstahl
DN 110/160 mm mit Zuluftringspalt für
LAB-Außenwandsystem und
Dachheizzentrale
PPH/Edelstahl

Außendurchmesser 180 mm

Prod. Ident.: CE 0036 CPD 91309 001

Bestell-Nr.: 192098
Menge: 1,000 Stck

**1.10.5.2 OERTLI LAB-Mündungsabschluss DN 200/300 mit Zuluftringspalt, PPH/ES**
OERTLI Mündungsabschluss Edelstahl
DN 200/300 mm mit Zuluftringspalt für
LAB-Außenwandsystem und
Dachheizzentrale
PPH/Edelstahl

Außendurchmesser ca. 360 mm

Prod. Ident.: CE 0036 CPD 91309 001

Bestell-Nr.: 192568
Menge: 1,000 Stck

**1.10.5.3 OERTLI LAB-Wandhalterung DN 200/300 für Außenwandsystem, konzentrisch**
OERTLI LAB-Wandhalterung DN 200/300
für Außenwandsystem, konzentrisch
verstellbar für Wandabstand 90-160 mm

Zulassungsnummer CE 0036 CPD 91309 001

Bestell-Nr.: 192569
Menge: 1,000 Stck

**1.10.5.4 OERTLI LAB-Flachdachdurchführung DN 110/160 mm, Neigungswinkel 0 Grd, ES**
OERTLI LAB-Flachdachdurchführung DN 110/160 mm
Edelstahl, Neigungswinkel 0°
incl. Regenkragen
Prod. Ident.: CE 0036 CPD 91309 001

Bestell-Nr.: 192603
Menge: 1,000 Stck

**1.10.5.5 OERTLI LAB-Wandkonsole mit Zuluftschlitzen, DN 80/125, PPH/ES**
OERTLI LAB-Wandkonsole DN 80/125
Außenwandsystem, konzentrisch
inkl. T-Stück mit Zuluftschlitzen
PPH/Edelstahl

Ausführung nach EN 14471
T120 H1 O W 2 O 00 E E L0
Zulassungsnummer CE 0036 CPD 91309 001

Bestell-Nr.: 192615
Menge: 1,000 Stck

**1.10.5.6 OERTLI LAB-Wandkonsolenverlängerung L=50-150 mm, für DN 80/125, PPH/ES**
OERTLI LAB-Wandkonsolenverlängerung
von 50 bis 150 mm Länge für DN 80/125
PPH/Edelstahl

Ausführung nach EN 14471
T120 H1 O W 2 O 00 E E L0
Zulassungsnummer CE 0036 CPD 91309 001

Bestell-Nr.: 192616
Menge: 1,000 Stck

**1.10.5.7 OERTLI Verbindungsschelle f. LAB-Aussenwandrohr, DN 110/160 PPH/ES**
OERTLI Verbindungsschelle für
LAB-Aussenwandrohr
DN 110/160 PPH/Edelstahl,
Außenwandsystem, konzentrisch

Bestell-Nr.: 192619
Menge: 1,000 Stck

**1.10.5.8 OERTLI Verbindungsschelle f. LAB-Aussenwandrohr, DN 125/180 PPH/ES**
OERTLI Verbindungsschelle für
LAB-Aussenwandrohr
DN 125/180 PPH/Edelstahl,
Außenwandsystem, konzentrisch

Bestell-Nr.: 192620
Menge: 1,000 Stck

**1.10.5.9 OERTLI LAB- Revisionsrohr DN 160/225 Aussenmontage, konzentrisch, PPH/ES**
OERTLI Abgas- Revisionsbauteil
LAB- Revisionsrohr DN 160/225
mit Zuluft- Deckel
PPH/Edelstahl
Aussenmontage, konzentrisch

Ausführung nach EN 14471
T120 H1 O W 2 O 00 E E L0
Prod. Ident.: CE 0036 CPD 91309 001

Bestell-Nr.: 192639
Menge: 1,000 Stck

**1.10.5.10 OERTLI LAB-Sparrenschelle für Aussenwandrohr DN 160/225 - PPH/ES**
OERTLI Sparrenschelle für
Aussenwandrohr -Dachdurchführung
DN 160/225 - PPH/Edelstahl,

Außenwandsystem, konzentrisch

Bestell-Nr.: 192746
Menge: 1,000 Stck

**1.10.5.11 OERTLI Übergang LAB LIB auf LAB übergang DN 160/225**
OERTLI LAB-Übergang von LIB auf LAB
Muffenwechsel mit konischer Sicke
passend zu AW-Abgassystem
PPH/Edelstahl

Zulassungsnummer CE 0036 CPD 91309 001

Bestell-Nr.: 192747
Menge: 1,000 Stck

**1.10.5.12 OERTLI AW-Bogen 45 Grd DN 160/225 Außenwandsystem, konzentrisch, PPH/ES**
OERTLI AW-Bogen 45° DN 160/225
PPH/Edelstahl,
Außenwandsystem, konzentrisch
Innenrohr aus PPH mit Lippendichtung
Außenrohr Edelstahl, blank mit Konus

Ausführung nach EN 14471
T120 H1 O W 2 O 00 E E L0
Prod. Ident.: CE 0036 CPD 91309 001

Bestell-Nr.: 192918
Menge: 1,000 Stck

**1.10.5.13 OERTLI Universaldachpfanne DN 80/125 für Dachneigungen 5 - 27 Grd, ES**
OERTLI Universaldachpfanne DN 80/125
Edelstahl, für Dachneigungen 5° - 27°
inkl. Regenkragen und Bleischürze

Prod. Ident.: CE 0036 CPD 91309 001

Bestell-Nr.: 192919
Menge: 1,000 Stck

**1.10.5.14 OERTLI Universaldachpfanne DN 110/160 für Dachneigungen 5 - 27 Grd, ES**
OERTLI Universaldachpfanne DN 110/160
Edelstahl, für Dachneigungen 5° - 27°
inkl. Regenkragen und Bleischürze

Prod. Ident.: CE 0036 CPD 91309 001

Bestell-Nr.: 192920
Menge: 1,000 Stck

**1.10.5.15 OERTLI Regenkragen für LAB Nennweite DN 160 einsetzbar**
OERTLI Regenkragen
für LAB Nennweite DN 160 einsetzbar

Zulassungsnummer CE 0036 CPD 91309 001

Bestell-Nr.: 192926
Menge: 1,000 Stck

**1.10.5.16 OERTLI Mündungsabschluss DN 110/160 für LAB-Außenwands. und Dachheizzentr.**
OERTLI Mündungsabschluss Edelstahl
DN 110/160 mm mit extra großem
Zuluftringspalt für
LAB-Außenwandsystem und
Dachheizzentrale
PPH/Edelstahl

Außenmaß Haube 260 mm

Bestell-Nr.: 192964
Menge: 1,000 Stck

**1.10.5.17 OERTLI Außenwandrohr DN 200/300 Außenwandsystem, konzentrisch, PPH/ES**
OERTLI Außenwandrohr DN 200/300
PPH/Edelstahl,
Außenwandsystem, konzentrisch
Innenrohr aus PPH mit Lippendichtung
Außenrohr Edelstahl, blank mit Konus

Gesamtlänge: 0,5 m

Ausführung nach EN 14471
T120 H1 O W 2 O 00 E E L0
Prod. Ident.: CE 0036 CPD 91309 001

Bestell-Nr.: 192972
Menge: 1,000 Stck

**1.10.5.18 OERTLI LAB-Bogen 45 Grd DN 200/300 Außenwandsystem, konzentrisch, PPH/ES**
OERTLI LAB-Bogen 45 ° DN 200/300

PPH/Edelstahl,
Außenwandsystem, konzentrisch

Bestell-Nr.: 192973
Menge: 1,000 Stck

**1.10.5.19 OERTLI LAB-Verbindungsschelle DN 200/300 Außenwandsystem, konzentrisch, PPH/ES**
OERTLI Verbindungsschelle für
LAB-Aussenwandrohr
DN 200/300 PPH/Edelstahl,
Außenwandsystem, konzentrisch

Bestell-Nr.: 192975
Menge: 1,000 Stck

**1.10.5.20 OERTLI Regenkragen für LAB Nennweite DN 300, Wandrosette**
OERTLI Regenkragen
für LAB Nennweite DN 300 und
auch als Wandrosette einsetzbar

Zulassungsnummer CE 0036 CPD 91309 001

Bestell-Nr.: 192979
Menge: 1,000 Stck

**1.10.5.21 OERTLI LAB-Flachdachdurchführung DN 200/300, 0 Grd, ES**
OERTLI LAB-Flachdachdurchführung DN 200/300 mm
Edelstahl, Neigungswinkel 0°
Durchmesser Rohrdurchführung 350 mm für LAB
200/300 mm
L=600 mm
Prod. Ident.: CE 0036 CPD 91309 001

Bestell-Nr.: 192603
Menge: 1,000 Stck

**1.10.5.22 OERTLI Universaldachpfanne DN 160/225 für Dachneigungen 5 - 27 Grd, ES**
OERTLI Universaldachpfanne DN 160/225
Edelstahl, für Dachneigungen 5° - 27°
inkl. Regenkragen und Bleischürze

Prod. Ident.: CE 0036 CPD 91309 001

Bestell-Nr.: 192984
Menge: 1,000 Stck

**1.10.5.23 OERTLI Mündungsabschluss DN125/180 für LAB-Außenwands. und Dachheizzentr.**
OERTLI Mündungsabschluss Edelstahl
DN 125/180 mm mit extra großem
Zuluftringspalt für
LAB-Außenwandsystem und
Dachheizzentrale
PPH/Edelstahl

Bestell-Nr.: 192989
Menge: 1,000 Stck

##### 1.10.6 Abgasanlage LAS

**1.10.6.1 OERTLI Dachzentrale schwarz DN 80/125, Bausatz A, bestehend aus:**
OERTLI Dachzentrale schwarz
DN 80/125, Bausatz A, bestehend aus:
1 x Revisions-T-Stück LAS DN80/125gerade
1 x Langmuffe LAS DN80/125 (Schiebestück
1 x Doppelrohr LAS DN80/125  500mm
1 x Dachdurchführung LAS DN80/125schwarz
1 x Schrägdachpfanne schwarz
1 x Tube Gleitmittel
Bestell-Nr.:  189600
Menge: 1,000 Stck

**1.10.6.2 OERTLI Verbindungsleitung LAS80/125 für Optimat. Kessel z. Schacht**
OERTLI Verbindungsleitung
LAS80/125 für Optimat. Kessel z. Schacht

Bestell-Nr.: 189601
Menge: 1,000 Stck

**1.10.6.3 OERTLI Schachtleitung DN 80 Bausatz D**
OERTLI Schachtleitung DN 80
Bausatz D, bestehend aus
1 x Auflageschiene 250mm
1 x Stützbogen DN 80
1 x Rohrschelle für Montagehilfe
3 x Rohr PPs DN 80 2000mm
3 x Abstandshalter Kunststoff DN80, grau
1 x Reinigungsrohr DN 80 gerade
1 x Schachtabdeckung DN 80

Bestell-Nr.:  189602
Menge: 1,000 Stck

**1.10.6.4 OERTLI Revisions-T-Stück DN 80/125 Farbe RAL 9010**
OERTLI Revisions-T-Stück
DN80/125, Farbe RAL 9010
Zulassungsnummer: Z-7.2-1622

Bestell-Nr.: 189604
Menge: 1,000 Stck

**1.10.6.5 OERTLI Reinigungsrohr gerade DN 80/125, Farbe RAL 9010**
OERTLI Reinigungsrohr gerade
DN 80/125, Farbe RAL 9010
Zulassungsnummer: Z-7.2-1622
Bestell-Nr.: 189605
Menge: 1,000 Stck

**1.10.6.6 OERTLI Doppelrohr LAS DN80/125 Länge 500mm, Farbe RAL 9010**
OERTLI Doppelrohr LAS DN80/125
Länge 500mm, Farbe RAL 9010
Zulassungsnummer: Z-7.2-1622
Bestell-Nr.: 189606
Menge: 1,000 Stck

**1.10.6.7 OERTLI Doppelrohr LAS DN 80/125 Länge 1000mm, Farbe RAL 9010**
OERTLI Doppelrohr LAS DN 80/125
Länge 1000mm, Farbe RAL 9010
Zulassungsnummer: Z-7.2-1622
Bestell-Nr.: 189607
Menge: 1,000 Stck

**1.10.6.8 OERTLI Luftansaugstück DN80/125 für Außenwandmontage, Farbe RAL 9010**
OERTLI Luftansaugstück DN80/125
für Außenwandmontage, Farbe RAL 9010
Zulassungsnummer: Z-7.2-1622
Bestell-Nr.: 189609
Menge: 1,000 Stck

**1.10.6.9 OERTLI Dachdurchführung DN 80/125 mit Schelle, schwarz**
OERTLI Dachdurchführung
DN 80/125 mit Schelle, schwarz
Zulassungsnummer: Z-7.2-1622
Bestell-Nr.: 189610
Menge: 1,000 Stck

**1.10.6.10 OERTLI Dachdurchführung DN 80/125 mit Schelle, rot**
OERTLI Dachdurchführung
DN 80/125 mit Schelle, rot
Zulassungsnummer: Z-7.2-1622
Bestell-Nr.: 189611
Menge: 1,000 Stck

**1.10.6.11 OERTLI Bogenstück 80/125 30 Grad konzentrisch**
OERTLI Bogenstück 80/125 30 grd
konzentrisch

Bestell-Nr.: 189612
Menge: 1,000 Stck

**1.10.6.12 OERTLI Bogen 45Grd LAS DN80/125 Farbe RAL 9010**
OERTLI Bogen 45Grd LAS DN80/125
Farbe RAL 9010
Zulassungsnummer: Z-7.2-1622
Bestell-Nr.: 189613
Menge: 1,000 Stck

**1.10.6.13 OERTLI Bogen 90Grd LAS DN80/125 Farbe RAL 9010**
OERTLI Bogen 90Grd LAS DN80/125
Farbe RAL 9010
Zulassungsnummer: Z-7.2-1622
Bestell-Nr.: 189614
Menge: 1,000 Stck

**1.10.6.14 OERTLI Dachzentr. rot DN80/125 Bausatz A, bestehend aus**
OERTLI Dachzentr. rot DN80/125
Bausatz A, bestehend aus
- 1 x Revisions-T-Stück LAS DN 80/125
-  gerade
- 1 x Langmuffe LAS DN 80/125
  (Schiebestück)
- 1 x Doppelrohr LAS DN 80/125  500mm
- 1 x Dachdurchführung LAS DN 80/125 rot
- 1 x Schrägdachpfanne rot
- 1 x Tube Gleitmittel
Zulassungsnummer: Z-7.2-1622
Bestell-Nr.:  189626
Menge: 1,000 Stck

**1.10.6.15 OERTLI Grundbausatz Aussenwand**
Grundbausatz Aussenwand
Menge: 1,000 Stck

**1.10.6.16 OERTLI Belüftungsblende DN80 Farbe grau**
OERTLI Belüftungsblende DN80
Farbe grau
Bestell-Nr.: 189633
Menge: 1,000 Stck

**1.10.6.17 OERTLI Langmuffe LAS DN 80/125 Schiebestück, Farbe RAL 9010**
OERTLI Langmuffe LAS DN 80/125
Schiebestück, Farbe RAL 9010
Zul.Nr.: Z-7.2-1622
Bestell-Nr.: 189634
Menge: 1,000 Stck

**1.10.6.18 OERTLI Mauerblende DN 125 Farbe RAL 9010**
OERTLI Mauerblende DN 125
Farbe RAL 9010
Bestell-Nr.: 189635
Menge: 1,000 Stck

**1.10.6.19 OERTLI Außenwandanschluß DN 80/125, z.direkten Ausblasen d. Abgas**
OERTLI Außenwandanschluß
DN 80/125, z.direkten Ausblasen d. Abgas
über die Außenwand
Farbe RAL 9010
Zul.-Nr.: Z-7.2-1622
Bestell-Nr.: 189642
Menge: 1,000 Stck

**1.10.6.20 OERTLI Abzweig f.KaskadeDN80/125,87grd, f.OPTIMAT 2000**
OERTLI Abzweig
f.KaskadeDN80/125,87grd, f.OPTIMAT 2000
Bestell-Nr.: 189643
Menge: 1,000 Stck

**1.10.6.21 OERTLI Abzweig f.Kaskade DN8087 grd., f. OPTIMAT 2000**
OERTLI Abzweig
f.Kaskade DN8087 grd., f. OPTIMAT 2000
Bestell-Nr.: 189644
Menge: 1,000 Stck

**1.10.6.22 OERTLI Grundbausatz f.Kaskade OPTIMAT2000 RAUMLUFTUNABHÄNGIG**
OERTLI Grundbausatz
f.Kaskade OPTIMAT2000 RAUMLUFTUNABHÄNGIG
bestehend aus:
- Mauerblende
- Doppelrohr 80/125  500 mm
- Langmuffe
- Revisionsstück gerade
- 2 x Doppelrohr 80/125  1000 mm
- Abzweig 80/125  87 grd
- T-Stück 80/125 mit Deckel
Bestell-Nr.: 189649
Menge: 1,000 Stck

**1.10.6.23 OERTLI Grundbausatz f.Kaskade OPTIMAT2000 RAUMLUFTABHÄNGIG**
OERTLI Grundbausatz
f.Kaskade OPTIMAT2000 RAUMLUFTABHÄNGIG
bestehend aus:
- Belüftungsblende
- Rohr 80  500 mm
- Revisionsstück geradee
- 2 x Rohr 80  1000 mm
- Abzweig 80  87 grdDeckel
- Abschlussdeckel mit Kondensatablauf
Bestell-Nr.: 189650
Menge: 1,000 Stck

**1.10.6.24 OERTLI Erweiterung LAS DN 80/125 auf 110/150**
OERTLI Erweiterung
DN 80/125 auf DN 100/160

Bestell-Nr.: 189659
Menge: 1,000 Stck

**1.10.6.25 OERTLI Belüftungsblende mit Schiebestück DN 125**
OERTLI Belüftungsblende
DN 125

Bestell-Nr.: 189660
Menge: 1,000 Stck

**1.10.6.26 OERTLI Abstandhalter VA DN 125**
OERTLI Abstandshalter VA DN 125

Bestell-Nr.: 189672
Menge: 1,000 Stck

##### 1.10.7 Abgasanlage LAS

**1.10.7.1 OERTLI Kaminschachtabdeckung mit Wetterkragen DN 125**
OERTLI Kaminschachtabdeckung
mit Wetterkragen DN 125

Bestell-Nr.: 189673
Menge: 1,000 Stck

**1.10.7.2 OERTLI Grundbausatz Kaskade DN 100/160 für 2 Geräte**
OERTLI Grundbausatz Kaskade
DN 100/150 für 2 Geräte
Raumluftunabhängig, bestehend aus:
1 Mauerblende
1 Langmuffe
2 Doppelrohre 1000 mm
1 Revisionsstück gerade
2 Erweiterungen
1 Kaskadenanschluss
1 Revisions-T-Stück
2 Doppelmuffe
1 Rohrstück PPs 150 mm

Bestell-Nr.: 189674
Menge: 1,000 Stck

**1.10.7.3 OERTLI Grundbausatz Kaskade DN 100 für 2 Geräte**
OERTLI Grundbausatz Kaskade
DN 100 für 2 Geräte
Raumluftabhängig, bestehend aus:
1 Belüftungsblende
1 Revisionsstück gerade
1 Rohrstück PPs 500 mm
2 Kaskadenanschluss
2 Bogen PPs DN 80, 87 grd
1 Abschlussdeckel mit Ablauf DN 32

Bestell-Nr.: 189675
Menge: 1,000 Stck

**1.10.7.4 OERTLI Grundbausatz Kaskade DN 125 für 2 Geräte**
OERTLI Grundbausatz Kaskade
DN 125 für 2 Geräte
Raumluftabhängig, bestehend aus:
1 Belüftungsblende
1 Revisionsstück gerade
1 Rohrstück PPs 500 mm
2 Kaskadenanschluss
2 Bogen PPs DN 80, 87 grd
1 Abschlussdeckel mit Ablauf DN 32

Bestell-Nr.: 189676
Menge: 1,000 Stck

**1.10.7.5 OERTLI Dachzentrale schwarz FLACHDACH, DN 80/125, Bausatz A**
OERTLI Dachzentrale schwarz
FLACHDACH
DN 80/125, Bausatz A, bestehend aus:
1 x Revisions-T-Stück LAS DN80/125gerade
1 x Langmuffe LAS DN80/125
(Schiebestück)
1 x Doppelrohr LAS DN80/125  500mm
1 x Dachdurchführung LAS DN80/125schwarz
1 x Schrägdachpfanne schwarz
1 x Tube Gleitmittel
Bestell-Nr.:  189749
Menge: 1,000 Stck

**1.10.7.6 OERTLI Grundbausatz Abgasanlage Aussenwand DN 80/125, 2400 mm**
OERTLI Grundbausatz
Abgasanlage Aussenwand
DN 80/125 bestehend aus:
1 Adapter für Aussenwandbogen
1 Aussenwandbogen
1 Luftansaugstück
1 Aussenwandrevision
1 Muffe für Dachdurchführung
1 Dachdurchführung schwarz
1 Schrägdachpfanne mit Bleischürze
1 Mauerblende

Gesamtlänge 1.550 mm

Bestell-Nr.: 189764
Menge: 1,000 Stck

**1.10.7.7 OERTLI Ausblasestutzen für Außenwand LAS, weiß DN 60/100**
OERTLI  Ausblasestutzen
für Außenwand LAS, weiß  DN 60/100

Bestell-Nr.:  190125
Menge: 1,000 Stck

**1.10.7.8 OERTLI Dachdurchführung LAS mit Wetterkragen, schwarz DN 60/100**
OERTLI Dachdurchführung
LAS mit Wetterkragen, schwarz  DN 60/100

Bestell-Nr.:  190126
Menge: 1,000 Stck

**1.10.7.9 OERTLI Dachdurchführung LAS DN 60/100 mit Wetterkragen, rot**
OERTLI Dachdurchführung LAS DN 60/100
mit Wetterkragen, rot

Bestell-Nr.:  190128
Menge: 1,000 Stck

**1.10.7.10 OERTLI LAS Revisions-Bogen 87° Konzentrisch DN 60/100, Alu weiß**
OERTLI LAS Revisions-Bogen 87°
Verbindungssystem CONNEXT
Innen PPs, außen Alu, weiß
Konzentrisch DN 60/100
Zulassung CE-0036

Bestell-Nr.: 190131
Menge: 1,000 Stck

**1.10.7.11 OERTLI Anschluss-Stück LAS mit Messöffnung für System 80/125**
OERTLI Anschluss-Stück
LAS mit Messöffnung für System 80/125

Bestell-Nr.: 190133
Menge: 1,000 Stck

**1.10.7.12 OERTLI Verlängerung für Dachdurchführung DN 60/100, 500 mm, rot**
OERTLI  Verlängerung Rot DN 60/100
für Dachdurchführung 500 mm

Bestell-Nr.:  190134
Menge: 1,000 Stck

**1.10.7.13 OERTLI Verlängerung für Dachdurchführung DN 60/100, 500 mm, schwarz**
OERTLI  Verlängerung Schwarz DN 60/100
für Dachdurchführung 500 mm

Bestell-Nr.:  190135
Menge: 1,000 Stck

**1.10.7.14 OERTLI Verlängerung für Dachdurchführung DN 60/100, 1000 mm, rot**
OERTLI Verlängerung 1000 mm DN 60/100
für Dachdurchführung, rot

Bestell-Nr.:  190136
Menge: 1,000 Stck

**1.10.7.15 OERTLI Verlängerung für Dachdurchführung DN 60/100, 1000 mm, schwarz**
OERTLI  Verlängerung 1000 mm  DN 60/100
für  Dachdurchführung, schwarz

Bestell-Nr.:  190137
Menge: 1,000 Stck

**1.10.7.16 OERTLI Adapter Reduzierung DN 80/125 auf DN 60/100**
OERTLI  Adapter
Reduzierung DN 80/125 auf DN 60/100

Bestell-Nr.:  190233
Menge: 1,000 Stck

**1.10.7.17 OERTLI Verlängerung Befestigungsschelle DN 125, 160-300 mm, für Doppelrohre**
OERTLI Verlängerung
für Befestigungsschelle mit verstellbarem Achsabstand,
für Doppelrohre 160 - 300 mm,
geeignet für Schellen DN 125.

Bestell-Nr.  :  190239
Menge: 1,000 Stck

**1.10.7.18 OERTLI Dachzentrale schwarz DN 60/100, Bausatz A**
OERTLI Dachzentrale schwarz
DN 60/100, Bausatz A, bestehend aus:

1 x Revisions-T-Stück DN60/100 gerade
1 x Langmuffe DN60/100 (Schiebestück)
1 x Doppelrohr DN60/100 500mm
1 x Dachdurchführung DN60/100
1 x Schrägdachpfanne schwarz
1 x Tube Gleitmittel

Farbe: SCHWARZ

Bestell-Nr.:  190266
Menge: 1,000 Stck

**1.10.7.19 OERTLI Dachzentrale rot DN 60/100, Bausatz A**
OERTLI Dachzentrale rot
DN 60/100, Bausatz A, bestehend aus:

1 x Revisions-T-Stück DN60/100 gerade
1 x Langmuffe DN60/100 (Schiebestück)
1 x Doppelrohr DN60/100 500mm
1 x Dachdurchführung DN60/100
1 x Schrägdachpfanne rot
1 x Tube Gleitmittel

Farbe: ROT

Bestell-Nr.:  190267
Menge: 1,000 Stck

**1.10.7.20 OERTLI Dachzentrale schwarz für FLACHDACH, DN 60/100, Bausatz A**
OERTLI Dachzentrale schwarz
für FLACHDACH
DN 60/100, Bausatz A, bestehend aus:

1 x Revisions-T-Stück DN60/100 gerade
1 x Langmuffe DN60/100 (Schiebestück)
1 x Doppelrohr DN60/100 500mm
1 x Dachdurchführung DN60/100
1 x Flachdachkragen
1 x Tube Gleitmittel

Farbe: SCHWARZ

Bestell-Nr.:  190268
Menge: 1,000 Stck

**1.10.7.21 OERTLI Verbindungsleitung DN 60/100 für Optimat. Set B Kessel zum Schacht**
OERTLI Verbindungsleitung
DN 60/100 für Optimat.
Set B Kessel zum Schacht
Länge: 640-740 mm

Bestell-Nr.: 190269
Menge: 1,000 Stck

**1.10.7.22 OERTLI Schachtleitung DN 125 Bausatz D, Länge: 6370 mm**
OERTLI Schachtleitung DN 125
Bausatz D, bestehend aus
1 x Auflageschiene 250mm
1 x Stützbogen DN 125
1 x Rohrschelle für Montagehilfe
3 x Rohr PPs DN 125 2000mm
3 x Abstandshalter Kunststoff DN 125
1 x Reinigungsrohr DN 125 gerade
1 x Schachtabdeckung DN 125
Länge: 6370 mm

Bestell-Nr.:  190272
Menge: 1,000 Stck

**1.10.7.23 OERTLI AW-Rohr LAS 2000 mm DN 80/125**
OERTLI  AW-Rohr LAS
2000 mm DN 80/125

Bestell-Nr.:  190282
Menge: 1,000 Stck

**1.10.7.24 OERTLI Doppelrohr DN 100 / 160, 500 mm, weiß**
OERTLI  Doppelrohr DN 100 / 160
500 mm, Farbe: weiß

Bestell-Nr.  :  190300
Menge: 1,000 Stck

**1.10.7.25 OERTLI Doppelrohr DN 100 / 160 1000 mm, Farbe weiß**
OERTLI  Doppelrohr DN 100 / 160
1000 mm, Farbe weiß

Bestell-Nr.  :  190301
Menge: 1,000 Stck

**1.10.7.26 OERTLI Doppelrohr DN 110 / 160, 2000 mm, weiß**
OERTLI  Doppelrohr DN 110 / 160
2000 mm, Farbe weiß

Bestell-Nr.  :  190302
Menge: 1,000 Stck

##### 1.10.8 Abgasanlage LAS

**1.10.8.1 OERTLI Bogenstück DN 100 / 160 45 grd, Farbe weiß**
OERTLI  Bogenstück DN 100 / 160
45 grd, Farbe weiß

Bestell-Nr.  :  190303
Menge: 1,000 Stck

**1.10.8.2 OERTLI Bogenstück DN 100 / 160 90 grd, Farbe weiß**
OERTLI  Bogenstück DN 100 / 160
90 grd, Farbe weiß

Bestell-Nr.  :  190304
Menge: 1,000 Stck

**1.10.8.3 OERTLI Revisionsstück, gerade DN 100 / 160, Farbe weiß**
OERTLI Revisionsstück, gerade
DN 100 / 160, Farbe weiß

Bestell-Nr.  :  190305
Menge: 1,000 Stck

**1.10.8.4 OERTLI Revisions-T-Stück DN 100 / 160 Farbe weiß**
OERTLI Revisions-T-Stück DN 100 / 160
Farbe weiß

Bestell-Nr.  :  190306
Menge: 1,000 Stck

**1.10.8.5 OERTLI Langmuffe (Schiebestück) DN 100 / 160, Farbe weiß**
OERTLI Langmuffe (Schiebestück)
DN 100 / 160, Farbe weiß

Bestell-Nr.  :  190307
Menge: 1,000 Stck

**1.10.8.6 OERTLI Verlängerung für Dachdurchführung DN 100/160, 500 mm, schwarz**
OERTLI Verlängerung DN 100/160
für Dachdurchführung 500 mm, SCHWARZ,

Bestell-Nr.:  190308
Menge: 1,000 Stck

**1.10.8.7 OERTLI Verlängerung für Dachdurchführung DN 100/160, 500 mm, rot**
OERTLI Verlängerung für
Dachdurchführung 500 mm, ROT, DN 100/160

Bestell-Nr.:  190309
Menge: 1,000 Stck

**1.10.8.8 OERTLI Dachdurchführung DN 100 / 160 LAS mit Wetterkragen, schwarz,**
OERTLI Dachdurchführung DN 100 / 160
LAS mit Wetterkragen, schwarz,

Bestell-Nr.:  190310
Menge: 1,000 Stck

**1.10.8.9 OERTLI Dachdurchführung LAS mit Wetterkragen, ROT DN 100 / 160**
OERTLI Dachdurchführung
LAS mit Wetterkragen, ROT DN 100 / 160

Bestell-Nr.:  190311
Menge: 1,000 Stck

**1.10.8.10 OERTLI Wandfutter für LAS DN 100 / 160**
OERTLI  Wandfutter für LAS DN 100 / 160

Bestell-Nr.  :  190312
Menge: 1,000 Stck

**1.10.8.11 OERTLI Befestigungsschelle für LAS DN 100 / 160**
OERTLI  Befestigungsschelle
für LAS  DN 100 / 160

Bestell-Nr.  :  190313
Menge: 1,000 Stck

**1.10.8.12 OERTLI Befestigungsschelle für LAS DN 100 / 160, Achsabstand 100-160 mm, w**
OERTLI  Befestigungsschelle
für LAS  DN 100 / 160, verstellbarer
Achsabstand, 100 - 160 mm, Farbe weiß

Bestell-Nr.  :  190323
Menge: 1,000 Stck

**1.10.8.13 OERTLI Kaskadenanschluss DN 100/150 (T-STÜCK) 87 Grd mit 1 Muffe für OPTIMAT**
OERTLI Kaskadenanschluss
(T-STÜCK) DN 100/150
87 Grd mit 1 Muffe für OPTIMAT

Bestell-Nr.: 190349
Menge: 1,000 Stck

**1.10.8.14 OERTLI Erweiterung LAS DN 80/125-100/150 Adapter für Optimaten**
OERTLI Erweiterung LAS
DN 80/125-100/150
Adapter für Optimaten

Bestell-Nr.: 190350
Menge: 1,000 Stck

**1.10.8.15 OERTLI Uhrenthermostat 813 HF Set 1 digit. Funkübertragung, f. GMR 1024**
OERTLI Digitaler Funk Uhrenthermostat
Ramses 813 HF,
funkgesteuert mit Empfänger für
Standardschaltfeld ohne Regelung
am GVR 140 N und für
alle GMR 1024 Condens

Bestell-Nr.: 190443
Menge: 1,000 Stck

**1.10.8.16 OERTLI Flachdichtung für Revisionsdeckel DN 60/80**
OERTLI Flachdichtung für
Revisionsdeckel DN 60/80

Bestell-Nr.: 190497
Menge: 1,000 Stck

**1.10.8.17 OERTLI Flachdichtung für Revisionsdeckel DN 110-200**
OERTLI Flachdichtung für
Revisionsdeckel DN 110 - 200

Bestell-Nr.: 190498
Menge: 1,000 Stck

**1.10.8.18 OERTLI Lippendichtung für Steckmuffen DN 60**
OERTLI Lippendichtung für Steckmuffen
DN 60

Bestell-Nr.: 190499
Menge: 1,000 Stck

**1.10.8.19 OERTLI Lippendichtung für Steckmuffen DN 80**
OERTLI Lippendichtung für Steckmuffen
DN 80

Bestell-Nr.: 190500
Menge: 1,000 Stck

**1.10.8.20 OERTLI Lippendichtung für Steckmuffen DN 110**
OERTLI Lippendichtung für Steckmuffen
DN 110

Bestell-Nr.: 190501
Menge: 1,000 Stck

**1.10.8.21 OERTLI Befestigungsschelle LAS DN 60/100 weiß**
OERTLI Befestigungsschelle LAS
DN 60/100 weiß

Bestell-Nr.: 190514
Menge: 1,000 Stck

**1.10.8.22 OERTLI Revisionsbogen DN 125**
OERTLI Revisionsbogen DN 125

Bestell-Nr.: 190544
Menge: 1,000 Stck

**1.10.8.23 OERTLI Lippendichtung für Steckmuffen DN 160**
OERTLI Lippendichtung für Steckmuffen
DN 150

Bestell-Nr.: 190545
Menge: 1,000 Stck

**1.10.8.24 OERTLI Belüftungsblende mit Schiebestück DN 200**
OERTLI Belüftungsblende
mit Schiebestück DN 200

Bestell-Nr.: 190558
Menge: 1,000 Stck

**1.10.8.25 OERTLI Kaminschachtabdeckung mit Wetterkragen DN 200**
OERTLI Kaminschachtabdeckung
Metall, Aluminium, lackiert
mit Wetterkragen DN 200

Bestell-Nr.: 190559
Menge: 1,000 Stck

**1.10.8.26 OERTLI Abstandhalter VA DN 200**
OERTLI Abstandshalter VA DN 200

Bestell-Nr.: 190560
Menge: 1,000 Stck

##### 1.10.9 Abgasanlage LAS

**1.10.9.1 OERTLI Lippendichtung für Steckmuffen DN 200**
OERTLI Lippendichtung für Steckmuffen
DN 200

Bestell-Nr.: 190563
Menge: 1,000 Stck

**1.10.9.2 OERTLI Grundbausatz Aussenwand LAS 110/150**
OERTLI Grundbausatz Aussenwand
LAS 110/150

bestehend aus:
1 Adapter für Außenwandbogen 190319
150
1 Außenwandbogen 190320 30
1 Luftansaugstück 190321 4 1000
1 Außenwandrevision 190318 32 200
1 Abschluß oben mit Dichtung 190322 26
100
1 Mauerblende 190312 6

Achtung: Die Muffen des Außenrohres
zeigen entgegengesetzt der Abgasrichtung
(nach unten) und die Muffen des PPs-
Innenrohres in Abgasrichtung (nach
oben).
Menge: 1,000 Stck

**1.10.9.3 OERTLI Verbindungsleitung DN 110/150 Bausatz B**
OERTLI Verbindungsleitung DN 110/150
Bausatz B

bestehend aus:
1 Revisionsstück-T-Stück LAS
1 Doppelrohr LAS
1 Wandfutter für LAS DN 150
1 Tube Gleitmittel

Bestell-Nr.: 190614
Menge: 1,000 Stck

**1.10.9.4 OERTLI Grundbausatz Aussenwandanlage DN 110/150 mit Dachdurchführung**
OERTLI Grundbausatz Aussenwandanl.
DN 110/150 mit Dachdurchführung

bestehend aus:
1 Adapter für Außenwandbogen
1 Außenwandbogen
1 Luftansaugstück
1 Außenwandrevision
1 Muffe für Dachdurchführung
1 Dachdurchführung, schwarz
1 Schrägdachpfanne mit Bleischürze
1 Mauerblende
Gesamtlänge 2400 mm

Achtung: Die Muffen des Außenrohres
zeigen entgegengesetzt der Abgasrichtung
(nach unten) und die Muffen des PPs-
Innenrohres in Abgasrichtung (nach
Menge: 1,000 Stck

**1.10.9.5 OERTLI Dachheizzentrale DN 110/150 Set A, schwarz**
OERTLI Dachheizzentrale schwarz
DN 110/150 Set A

bestehend aus:
Adapter NW 100/150 auf DN 110/150
1 Revisionsstück LAS gerade
1 Doppelrohr 500 mm
1 Langmuffe-Schiebestück
1 Dachdurchführung mit Wetterkragen,
schwarz
1 Schrägdachpfanne m. Bleischürze
1 Tube Gleitmittel

Bestell-Nr.: 190616
Menge: 1,000 Stck

**1.10.9.6 OERTLI Dachheizzentrale DN 110/150 Bausatz A, rot**
OERTLI Dachheizzentrale rot
DN 110/150 Bausatz A

bestehend aus:
Adapter NW 100/150 auf DN 110/150
1 Revisionsstück LAS gerade
1 Doppelrohr 500 mm
1 Langmuffe-Schiebestück
1 Dachdurchführung mit Wetterkragen,
  rot
1 Schrägdachpfanne m. Bleischürze
1 Tube Gleitmittel

Bestell-Nr.: 190617
Menge: 1,000 Stck

**1.10.9.7 OERTLI Dachheizzentrale Flachdach DN 110/150 schwarz, Bausatz A**
OERTLI Dachheizzentrale Flachdach
DN 110/150 schwarz, Bausatz A

bestehend aus:
Adapter NW 100/150 auf DN 110/150
1 Revisionsstück LAS gerade
1 Doppelrohr 500 mm
1 Langmuffe-Schiebestück
1 Dachdurchführung mit Wetterkragen,
  schwarz
1 Flachdachkragen
1 Tube Gleitmittel

Bestell-Nr.: 190618
Menge: 1,000 Stck

**1.10.9.8 OERTLI Grundbausatz Mehrfachbelegung für 2 Brennwertgeräte DN 110**
OERTLI Grundbausatz Mehrfachbelegung
Für 2 Brennwertgeräte DN 110

Bestell-Nr.:  190792
Menge: 1,000 Stck

**1.10.9.9 OERTLI Schrägdachpfanne mit Bleischürze 5-25 Grad, DN 60/100 u. 80/125, schwarz**
OERTLI  Schrägdachpfanne
mit Bleischürze, SCHWARZ
Dachneigung  5 - 25°
für Dachdurchführungen in
DN 60/100 und 80/125
Maße: 500x500

Bestell-Nr.:  191026
Menge: 1,000 Stck

**1.10.9.10 OERTLI Schrägdachpfanne mit Bleischürze 5-25 Grad, DN 60/100 u. 80/125, rot**
OERTLI  Schrägdachpfanne
mit Bleischürze, rot RAL 8023
Dachneigung  5 - 25°
für Dachdurchführungen in
DN 60/100 und 80/125
Maße: 500x500

Bestell-Nr.:  191027
Menge: 1,000 Stck

**1.10.9.11 OERTLI Schrägdachpfanne mit Bleischürze 35-55 Grad, DN 60/100 u. 80/125, schwarz**
OERTLI  Schrägdachpfanne
mit Bleischürze, SCHWARZ
Dachneigung  35 - 55°
für Dachdurchführungen in
DN 60/100 und 80/125
Maße: 500x500

Bestell-Nr.:  191072
Menge: 1,000 Stck

**1.10.9.12 OERTLI Schrägdachpfanne mit Bleischürze 35-55 Grad, DN 60/100 u. 80/125, rot**
OERTLI  Schrägdachpfanne
mit Bleischürze, rot RAL 8023
Dachneigung  35 - 55°
für Dachdurchführungen in
DN 60/100 und 80/125
Maße: 500x500

Bestell-Nr.:  191073
Menge: 1,000 Stck

**1.10.9.13 OERTLI LAS- Übergangsstück 60/100 auf 70/110**
LAS- Übergangsstück von 60/100 auf
70/110
für den Anschluss moderner
Brennwertkessel an Abgasaltanlagen.

Bestell.- Nr. 191185

Bestell-Nr.  :  191185
Menge: 1,000 Stck

**1.10.9.14 OERTLI Grundbausatz Außenwand LAS 60/100 f. Abgasführung an Fassade, o. Dachüber.**
OERTLI Grundbausatz Außenwand LAS 60/100
für die Abgasführung an der Fassade
ohne Dachüberstand

Grundbausatz mit:
- Außenwandbogen
- Luftansaugstück
- Außenwandrevision
- Mündungsabschluss
- Mauerblende

Dimension: DN 60/100

Länge: ca. 690 mm

Best.-Nr.: 191209

Bestell-Nr.  :  191209
Menge: 1,000 Stck

**1.10.9.15 OERTLI Grundbausatz Außenwand LAS 60/100 mit Dachdurchführung schwarz, Dachüberst**
OERTLI Grundbausatz Außenwand LAS 60/100
mit Dachdurchführung schwarz
für die Abgasführung an der Fassade
durch Dachüberstand

Grundbausatz mit:
- Außenwandbogen
- Luftansaugstück
- Außenwandrevision
- Dachdurchführung schwarz
- Schrägdachpfanne mit Bleischürze
- Mauerblende

Dimension: DN 60/100

Länge: ca. 1.550 mm

Best.-Nr.: 191210
Menge: 1,000 Stck

**1.10.9.16 OERTLI Revisionsschraubdeckel für DN 60 und DN 80 sowie für Abgasteile**
OERTLI Revisionsschraubdeckel für
Revisionsrohre, Revisions-T- Stücke
DN 60 und DN 80 sowie für Abgasteile
der Revisionsteile AZ 60/100 und 80/125

Bestell-Nr.: 191211
Menge: 1,000 Stck

**1.10.9.17 OERTLI Revisionsschraubdeckel für DN 110 DN, 125, DN 160 und DN 200**
OERTLI Revisionsschraubdeckel für
Revisionsrohre, Revisions-T- Stücke
der Nennweiten der Abgasteile
DN 110 DN, 125, DN 160 und DN 200
sowie für Abgasteile
der Revisionsteile AZ 110/150

Bestell-Nr.: 191212
Menge: 1,000 Stck

**1.10.9.18 OERTLI Isolierdeckel SH 96/240 550mm, weiß 1 Stück**
OERTLI Isolierdeckel SH 96/240
550mm, weiß 1 Stück

Bestell-Nr.: 191219
Menge: 1,000 Stck

**1.10.9.19 OERTLI Abgas-Rohrmanschette EPDM d: 50 - 120 mm**
ABGAS-ROHRMANSCHETTE EPDM

Dektiter Rohrmanschette zur Abdichtung
von Rohrdurchführungen durch Blech- oder
Eternitdächer (Spezialnieten
erforderlich).

- Witterungs- und UV- beständig
- Temperaturbereich: -50° C bis +115°C

Maße:
- Öffnung für Rohrdurchmesser
  50 - 120 mm
- Grundfläche
218 x 218 mm
- Dachneigung
0 - 35°
Menge: 1,000 Stck

**1.10.9.20 OERTLI Abgas-Rohrmanschette EPDM d: 110 - 170 mm**
ABGAS-ROHRMANSCHETTE EPDM

Dektiter Rohrmanschette zur Abdichtung
von Rohrdurchführungen durch Blech- oder
Eternitdächer (.Spezialnieten
erforderlich ).

- Witterungs- und UV- beständig
- Temperaturbereich: -50° C bis +115°C

Maße:
- Öffnung für Rohrdurchmesser
  110 - 170 mm
- Grundfläche
284 x 284 mm
- Dachneigung
0 - 35°
Menge: 1,000 Stck

**1.10.9.21 OERTLI Abgas-Rohrmanschette EPDM d: 160 - 300 mm**
ABGAS-ROHRMANSCHETTE EPDM

Dektiter Rohrmanschette zur Abdichtung
von Rohrdurchführungen durch Blech- oder
Eternitdächer (.Spezialnieten
erforderlich ).

- Witterungs- und UV- beständig
- Temperaturbereich: -50°C bis +115°C

Maße:
- Öffnung für Rohrdurchmesser
  160 - 300 mm
- Grundfläche
453 x 453 mm
- Dachneigung
0 - 35°

Lieferumfang:
- 32 St. Edelstahl/Saphir Bohrschrauben
- Dichtmasse

Hinweis:
Beim Einsatz der Dektiter Rohrmanschette
sind u. a. die Vorgaben der DIN 18807
"Öffnungen in Dächern" zu beachten.
Rohrmanschetten dürfen nicht im Bereich
von Quer- oder Längsstößen eingebaut
werden.
Die Bohrschrauben sind grundsätzlich zu
verwenden. Für Faserzementmaterialien
werden diese entsprechend auf Anfrage
gegen Spezialnieten ersetzt.

Best._Nr.: 191377

Bestell-Nr.  :  191377
Menge: 1,000 Stck

**1.10.9.22 OERTLI Adapter LAS Reduzierung DN 100/150 auf DN 80/125**
OERTLI LAS Adapter
Reduzierung DN 100/150 auf DN 80/125
Nur für gerade Abgasführung bis max. 4m
Nur für GMR 4065 in Dachheizzentrale
geeignet.

Bestell-Nr.: 191393
Menge: 1,000 Stck

**1.10.9.23 OERTLI LAS Stützbogen 90 Grad DN 80/125, Innen PPs, außen Alu, weiß**
OERTLI LAS Stützbogen 90°
für LAS-Rohr im Schacht DN 80/125
Innen PPs, außen Alu, weiß
Konzentrisch DN 80/125
Zulassung CE-0036

Bestell-Nr.: 191684
Menge: 1,000 Stck

**1.10.9.24 OERTLI Außenwand T-STÜCK DN 110/150 87 Grd, mit Muffe, Mehrfachbel. AW**
OERTLI Außenwand T-STÜCK DN 110/150 87° mit
1 Muffe für Mehrfachbelegung Außenwand

Bestell-Nr.: 191946
Menge: 1,000 Stck

**1.10.9.25 OERTLI Bogenstück DN 110 / 150 30 grd, Farbe weiß**
OERTLI  Bogenstück DN 110 / 150
30 grd, Farbe weiß

Bestell-Nr.  :  192012
Menge: 1,000 Stck

**1.10.9.26 OERTLI Anschluss-Stück Mehrfachbelegung DN 80 x DN 160, mit Schiebemuffe**
OERTLI Anschluss-Stück
für Mehrfachbelegung
DN 80 x DN 160 mit Schiebemuffe
und Fixierschelle

Bestell-Nr.: 192059
Menge: 1,000 Stck

##### 1.10.10 Abgasanlage LAS

**1.10.10.1 OERTLI Kondensatanschluss DN 160 für Mehrfachbelegung Kondensatleitung**
OERTLI Kondensatanschluss DN 160
für Mehrfachbelegung zum Anschluss der
Kondensatleitung vom Kessel

Bestell-Nr.: 192060
Menge: 1,000 Stck

**1.10.10.2 OERTLI Universaldachpfanne DN 160/225 Edelstahl, für Dachneigungen 27°-55°**
OERTLI Universaldachpfanne DN 160/225
Edelstahl, für Dachneigungen 27°- 48°
inkl. Regenkragen und Bleischürze

Zulassungsnummer CE 0036 CPD 91309 001

Bestell-Nr.: 192159
Menge: 1,000 Stck

**1.10.10.3 OERTLI Abgaserweiterung LAS exzentrisch DN 60/100 auf DN 80/125, waagrecht**
OERTLI  LAS Abgaserweiterung exzentrisch von
DN 60/100 auf DN 80/125 für den waagrechten Einbau

Bestell-Nr.: 192276
Menge: 1,000 Stck

**1.10.10.4 OERTLI Flachdachkragen DN 80/125 H=250mm**
OERTLI  Flachdachkragen DN 125
Ausführung hoch 250 mm

Bestell-Nr.:  192488
Menge: 1,000 Stck

**1.10.10.5 OERTLI Raumluftverbundblende für LAS DN 80/125**
OERTLI Raumluftverbundblende DN80/125
für Montage in die Verbindungsleitung
Kessel- Schacht, Farbe RAL 9010
Zulassungsnummer: Z-7.2-1622

Bestell-Nr.: 192570
Menge: 1,000 Stck

**1.10.10.6 OERTLI Dachzentrale SET A, DN 110/160 für Schrägdächer 25-45° Neigung, schwarz**
OERTLI Dachzentrale schwarz SET A
für Schrägdächer 25-45° Neigung

DN 110/160 Bausatz bestehend aus:
1x Dachdurchführung sw:  1.000 mm ü.D.
1x Schrägdachpfanne sw:  25-45°
1x Doppelrohr, weiß  500 mm
1x Schieberohr  300-500 mm
1x Revisionsrohr  250 mm
1x Kesselanschluß Adapter  30 mm

Bestell-Nr.:  192731
Menge: 1,000 Stck

**1.10.10.7 OERTLI Schachtleitung Grundpaket DN 80 Set E**
OERTLI Schachtleitung DN 80
Bausatz E, bestehend aus
1 x Auflageschiene 250mm  Nr. 6003276
1 x Stützbogen DN 80  Nr. 189637
5 x Abstandshalter Kunststoff DN 80 Nr. 189622
1 x Schachtabdeckung DN 80 sw  Nr. 189638

Bestell-Nr.:  192733
Menge: 1,000 Stck

**1.10.10.8 OERTLI Schachtleitung Grundpaket DN 110 Set E**
OERTLI Schachtleitung DN 110
Bausatz E, bestehend aus
1 x Auflageschiene 250mm
1 x Stützbogen DN 110
5 x Abstandshalter Kunststoff DN 110
1 x Schachtabdeckung DN 110 sw

Bestell-Nr.:  192734
Menge: 1,000 Stck

**1.10.10.9 OERTLI Schachtleitung Grundpaket DN 125 Set E**
OERTLI Schachtleitung DN 125
Bausatz E, bestehend aus
1 x Auflageschiene 250mm
1 x Stützbogen DN 125
4 x Abstandshalter Kunststoff DN 125
1 x Schachtabdeckung DN 125 sw

Bestell-Nr.:  192735
Menge: 1,000 Stck

**1.10.10.10 OERTLI Schachtleitung Grundpaket DN 60 Set E**
OERTLI Schachtleitung DN 60
Bausatz E, bestehend aus
1 x Auflageschiene 250mm
1 x Stützbogen DN 60
5 x Abstandshalter Kunststoff DN 60
1 x Schachtabdeckung DN 60, sw

Bestell-Nr.:  192740
Menge: 1,000 Stck

**1.10.10.11 OERTLI Raumluftverbundblende LAS DN 60/100**
OERTLI Raumluftverbundblende DN 60/100
für Montage in die Verbindungsleitung
Kessel- Schacht, Farbe RAL 9010
Zulassungsnummer: Z-7.2-1622

Bestell-Nr.: 192741
Menge: 1,000 Stck

**1.10.10.12 OERTLI Schachtleitung Grundpaket DN 110 Set E**
OERTLI Schachtleitung DN 110
Bausatz E, bestehend aus
1 x Auflageschiene 250mm
1 x Stützbogen DN 110
5 x Abstandshalter Kunststoff DN 110
1 x Schachtabdeckung DN 110 sw

Bestell-Nr.:  192745
Menge: 1,000 Stck

**1.10.10.13 OERTLI Universaldachpfanne DN 160/225 Edelstahl, für Dachneigungen 0°-5°**
OERTLI Universaldachpfanne DN 160/225
Edelstahl, für Dachneigungen 0° - 5°
inkl. Regenkragen
Zulassungsnummer CE 0036 CPD 91309 001

Bestell-Nr.: 192748
Menge: 1,000 Stck

**1.10.10.14 OERTLI Dachzentrale schwarz SET A für Schrägdächer 25-45 Grd Neigung**
OERTLI Dachzentrale schwarz SET A
für Schrägdächer 25-45° Neigung

DN 80/125 Bausatz bestehend aus:
1x Dachdurchführung sw:  400 mm ü.D.
1x Schrägdachpfanne sw:  25-45°
1x Doppelrohr, weiß  500 mm
1x Schieberohr  300-500 mm
1x Revisionsrohr  250 mm
1x Kesselanschluß Adapter  30 mm

Bestell-Nr.:  192929
Menge: 1,000 Stck

**1.10.10.15 OERTLI Revisionsstück LAS gerade, weiß DN 60/100**
OERTLI  Revisionsstück LAS
gerade, weiß DN 60/100

Bestell-Nr.:  294952
Menge: 1,000 Stck

**1.10.10.16 OERTLI Doppelmuffe LAS DN100/160**
OERTLI Doppelmuffe LAS DN100/160

Bestell-Nr. : 6003050
Menge: 1,000 Stck

**1.10.10.17 OERTLI Auflageschiene DN 70 70/125**
OERTLI  Auflageschiene
zur Montage des Kaminanschlussbogens
im Schacht

Bestell-Nr.:  6003276
Menge: 1,000 Stck

**1.10.10.18 OERTLI Granulatsystem Nachfüllset 5l, f. SK1, SK2, BP 52 und BP 54**
Granulatsystem Neutralisationsgranulat
(Nachfüllset ca. 5 Liter)
für SK1, SK2, BP 52 und BP 54

Bestell-Nr.: 6004997
Menge: 1,000 Stck

**1.10.10.19 OERTLI SK1 bis 50 kW incl. Granulatfüllung**
OERTLI Neutralisationsbox
SK 1 bis 50 kW incl. Granulatfüllung

Bestell-Nr.: 6005107
Menge: 1,000 Stck

**1.10.10.20 OERTLI Anschluss-Stück f. Mehrfachbeleg. DN 80 x DN 110 mit Montagedeckel**
OERTLI Anschluss-Stück
für Mehrfachbelegung
DN 80 x DN 110 mit Montagedeckel
und Fixierschelle

Bestell-Nr.: 6005610
Menge: 1,000 Stck

**1.10.10.21 OERTLI Kondensatanschluss f. Mehrfachbel Anschluss der Kondensatleitung v. Kessel**
OERTLI Kondensatanschluss
für Mehrfachbelegung
zum Anschluss der Kondensatleitung vom
Kessel

Bestell-Nr.: 6005612
Menge: 1,000 Stck

**1.10.10.22 OERTLI Verbindungsschelle z. Fixierung der Abgasleitung im Schacht**
OERTLI Verbindungsschelle
für Mehrfachbelegung
zur Fixierung der Abgasleitung im
Schacht

Bestell-Nr.: 6005613
Menge: 1,000 Stck

**1.10.10.23 OERTLI Schachtsohle f. Mehrfachbel. DN 110 mit Kondensatanschluss**
OERTLI Schachtsohle
für Mehrfachbelegung
DN 110 mit Kondensatanschluss

Bestell-Nr.: 6005614
Menge: 1,000 Stck

**1.10.10.24 OERTLI MFB Blinddeckel DN 80 mit Muffe - Nachrüstsatz FLEX auf starr**
OERTLI MFB Blinddeckel DN 80
mit Muffe - Nachrüstsatz FLEX auf starr
DN 80
Dieser Satz wird zusätzlich benötigt,
falls die metallische Schachtabdeckung
DN 80 Art.-Nr.: 100001570 in
Verbindung mit FLEX-Rohr verwendet
werden soll.

Best.-Nr.: 6005617
Menge: 1,000 Stck

**1.10.10.25 OERTLI Absorptions-Luftabscheider Rp 3/4**
OERTLI Absorptions-Luftabscheider Rp 3/4

aus MS mit eingebautem Schwimmerentlüfter zum Einbau in geschlossene
Solar-Anlagen
Bestell-Nr.  : 7071768
Menge: 1,000 Stck

##### 1.10.11 Abgasanlage LIB

**1.10.11.1 OERTLI LIB-Verbindungs-T-Stück DN 110/160 mm PPH/Edelstahl, waagrecht**
OERTLI Verbindungs-T-Stück DN 110/160
für waagerechten Einbau in einer Kaskade

Innenmontage, konzentrisch
PPH/Edelstahl

Prod. Ident.: CE 0036 CPD 9165 001

Bestell-Nr.: 192108
Menge: 1,000 Stck

**1.10.11.2 OERTLI LIB-Rohr, 500mm, DN80/125 PPH/Edelstahl, Innenmontage, konzentr.**
OERTLI Abgasrohr DN 80/125
PPH/Edelstahl,
Innenmontage, konzentrisch
Länge  500 mm

Ausführung nach EN 14471
T120 H1 O W 2 O 00 E E L0
Prod. Ident.: CE 0036 CPD 91309 001

Bestell-Nr.: 192201
Menge: 1,000 Stck

**1.10.11.3 OERTLI Abgasrohr DN 110/160 250 mm, PPH/Edelstahl,**
OERTLI Abgasrohr DN 110/160
PPH/Edelstahl,
Innenmontage, konzentrisch
Länge  250 mm

Zulassungsnummer CE 0036 CPD 91309 001

Bestell-Nr.: 192243
Menge: 1,000 Stck

**1.10.11.4 OERTLI Abgaserweiterung von DN 110/160 mm auf DN 160/225**
OERTLI Abgaserweiterung, symetrisch
von DN 110/160 mm auf DN 160/225

Innenmontage, konzentrisch
PPH/Edelstahl

Ausführung nach EN 14471
T120 H1 O W 2 O 00 E E L0
Zulassungsnummer CE 0036 CPD 91309 001

Bestell-Nr.: 192244
Menge: 1,000 Stck

**1.10.11.5 OERTLI Verbindungs-T-Stück DN 160/225 für waagerechten Einbau in einer Kaskade**
OERTLI Verbindungs-T-Stück DN 160/225
für waagerechten Einbau in einer Kaskade

Innenmontage, konzentrisch
PPH/Edelstahl

Prod. Ident.: CE 0036 CPD 9165 001

Bestell-Nr.: 192245
Menge: 1,000 Stck

**1.10.11.6 OERTLI LIB-Abgasrohr DN 160/225 L=250 mm, PPH/Edelstahl, konzentrisch**
OERTLI Abgasrohr DN 160/225
PPH/Edelstahl,
konzentrisch
Länge  250 mm

Zulassungsnummer CE 0036 CPD 91309 001

Bestell-Nr.: 192246
Menge: 1,000 Stck

**1.10.11.7 OERTLI LIB-Abgasrohr DN 160/225 L=1000 mm, PPH/Edelstahl, konzentrisch**
OERTLI Abgasrohr DN 160/225
PPH/Edelstahl,
konzentrisch
Länge  1000 mm

Zulassungsnummer CE 0036 CPD 91309 001

Bestell-Nr.: 192247
Menge: 1,000 Stck

**1.10.11.8 OERTLI Ablauf-T-Stück DN 160/225 für Kaskadenbetrieb, PPH/ES**
OERTLI Ablauf-T-Stück DN 160/225
für Kaskadenbetrieb
mit Kondensat-Anschluss-Stutzen DN 40
Innenmontage, konzentrisch
PPH/Edelstahl

Zulassungsnummer CE 0036 CPD 91309 001

Bestell-Nr.: 192248
Menge: 1,000 Stck

**1.10.11.9 OERTLI LIB-Rohr, 500mm, DN110/160 PPH/Edelstahl**
OERTLI Abgasrohr DN 110/160
PPH/Edelstahl,
Innenmontage, konzentrisch
Länge  500 mm

Ausführung nach EN 14471
T120 H1 O W 2 O 00 E E L0
Prod. Ident.: CE 0036 CPD 91309 001

Bestell-Nr.: 192257
Menge: 1,000 Stck

**1.10.11.10 OERTLI Rohrschelle für DN 125 PPH Rohr**
Rohrschelle mit Stockschraube und Dübel
für DN 125 PPH Rohr

Bestell-Nr.: 192316
Menge: 1,000 Stck

**1.10.11.11 OERTLI LIB-Abgasrohr DN 160/225 L=500 mm, PPH/Edelstahl, konzentrisch**
OERTLI Abgasrohr DN 160/225
PPH/Edelstahl,
konzentrisch
Länge  500 mm

Zulassungsnummer CE 0036 CPD 91309 001

Bestell-Nr.: 192374
Menge: 1,000 Stck

**1.10.11.12 OERTLI LIB-Abgasrohr DN 160/225 Revisions-T-Stück mit Deckel, Kaskadenb.**
OERTLI Abgasrohr Revisions- T-Stück
für Kaskadenbetrieb
LIB-Umlenk-T-Stück mit Deckel DN 160/225
PPH/Edelstahl

Zulassungsnummer CE 0036 CPD 91309 001

Bestell-Nr.: 192375
Menge: 1,000 Stck

**1.10.11.13 OERTLI Abstandhalter für konzentrisches Abgasrohr DN 125 / 180, PPH / Stahl**
OERTLI Abstandhalter  für konzentrisches
Abgasrohr DN 125 / 180
PPH / Stahl im Schacht

Dm.: 180 mm

Bestell-Nr.: 192384
Menge: 1,000 Stck

**1.10.11.14 OERTLI LIB-Bogen 87° DN 160/225 PPH/Edelstahl blank für GMR 5065-5115**
OERTLI Bogen 87° ohne Revisionsdeckel
DN 160 PPH / DN 225 Edelstahl blank
Abgasrohrsysteme an OPTIMAT GMR 5065-5115

Bestell-Nr.: 192454
Menge: 1,000 Stck

**1.10.11.15 OERTLI LIB-Bogen 45° DN 160/225 ES blank**
OERTLI Bogen 45° DN 160/225
Innenmontage, konzentrisch
PPH/Edelstahl

Prod. Ident.: CE 0036 CPD 9165 001

Bestell-Nr.: 192455
Menge: 1,000 Stck

**1.10.11.16 OERTLI Bogen 30 Grd DN 160 PPH/DN 225 PPH/Edelstahl, Innenmontage, konzentr.**
OERTLI Bogen 30° DN 160 PPH/DN 225
Innenmontage, konzentrisch
PPH/Edelstahl

Prod. Ident.: CE 0036 CPD 9165 001

Bestell-Nr.: 192456
Menge: 1,000 Stck

**1.10.11.17 OERTLI Bogen 15 Grd DN 160 PPH/DN 225 PPH/Edelstahl, Innenmontage, konzentr.**
OERTLI Bogen 15° DN 160 PPH/DN 225
Innenmontage, konzentrisch
PPH/Edelstahl

Prod. Ident.: CE 0036 CPD 9165 001

Bestell-Nr.: 192457
Menge: 1,000 Stck

**1.10.11.18 OERTLI LIB-Revisionsrohr DN 160/225 mit Deckel, PPH/Edelstahl, konzentrisch**
OERTLI Revisionsrohr DN 160/225
PPH/Edelstahl, Außenwandsystem, konzentrisch
inkl. Deckel

Ausführung nach EN 14471
T120 H1 O W 2 O 00 E E L0
Zulassungsnummer CE 0036 CPD 91309 001

Bestell-Nr.: 192483
Menge: 1,000 Stck

**1.10.11.19 OERTLI Abgasrückströmsicherung für GAWP DN 80/125**
OERTLI Abgasrückströmsicherung
für GAWP DN 80/125
im Schieberohr mit Klemmband,

Innenmontage, konzentrisch
PPH/Edelstahl

Länge verstellbar ca. 500 mm

Ausführung nach EN 14471
T120 H1 O W 2 O 00 E E L0
Prod. Ident.: CE 0036 CPD 9165 001

Bestell-Nr.  :  192500
Menge: 1,000 Stck

**1.10.11.20 OERTLI Kesselanschluss-Stück für GSR 230 LIB-Abgas-/Zuluftadapter DN 160/225 mm**
OERTLI Kesselanschluss-Stück
für den raumluftunabhängigen Betrieb
der OERTLI Kesselserie
GSR 230 condens

Adapter aus PPH/Edelstahl zum Übergang
vom Kessel Abgas- und Zuluftanschluss
2x NW 150 mm auf konzentrisches
Abgasrohr DN 160/225 mm

Bestell-Nr.: 192597
Menge: 1,000 Stck

**1.10.11.21 OERTLI Schieberohr mit Klemmband 300-500 mm, DN 80/125, PPH/ES**
OERTLI Schieberohr DN 80/125
mit Klemmband,
Innenmontage, konzentrisch
PPH/Edelstahl
auch für Abgasklappe DN 80

Länge verstellbar 300 - 500 mm

Ausführung nach EN 14471
T120 H1 O W 2 O 00 E E L0
Prod. Ident.: CE 0036 CPD 9165 001

Bestell-Nr.: 192604
Menge: 1,000 Stck

**1.10.11.22 OERTLI Abgaserweiterung von DN 80/125 mm auf DN 110/160**
OERTLI Abgaserweiterung, symetrisch
von DN 80/125 mm auf DN 110/160

Innenmontage, konzentrisch
PPH/Edelstahl

Ausführung nach EN 14471
T120 H1 O W 2 O 00 E E L0
Zulassungsnummer CE 0036 CPD 91309 001

Bestell-Nr.:  192605
Menge: 1,000 Stck

**1.10.11.23 OERTLI Schieberohr mit Klemmband 300-500 mm, DN 110/160, PPH/ES**
OERTLI Schieberohr DN 110/160
mit Klemmband,
Innenmontage, konzentrisch
PPH/Edelstahl

Länge verstellbar 300 - 500 mm

Ausführung nach EN 14471
T120 H1 O W 2 O 00 E E L0
Prod. Ident.: CE 0036 CPD 9165 001

Bestell-Nr.: 192606
Menge: 1,000 Stck

**1.10.11.24 OERTLI Bogen 45 Grd DN 110/160 Innenmontage, konzentrisch, PPH/ES**
OERTLI Bogen 45° DN 110/160
Innenmontage, konzentrisch
PPH/Edelstahl

Prod. Ident.: CE 0036 CPD 9165 001

Bestell-Nr.: 192607
Menge: 1,000 Stck

**1.10.11.25 OERTLI Kondensatfalle DN 110/160 Auslaufstutzen 32 mm, PPH/ES**
OERTLI Kondensatfalle DN 110/160
mit Auslaufstutzen 32 mm Durchmesser
Innenmontage, konzentrisch
PPH/Edelstahl

Prod. Ident.: CE 0036 CPD 9165 001

Bestell-Nr.: 192608
Menge: 1,000 Stck

**1.10.11.26 OERTLI Revisionsrohr DN 110/160 Innenmontage, konzentrisch, PPH/ES**
OERTLI Abgas- Revisionsbauteil
Revisionsrohr DN 110/160
PPH/Edelstahl
Innenmontage, konzentrisch

Ausführung nach EN 14471
T120 H1 O W 2 O 00 E E L0
Zulassungsnummer CE 0036 CPD 91309 001

Bestell-Nr.: 192609
Menge: 1,000 Stck

##### 1.10.12 Abgasanlage LIB

**1.10.12.1 OERTLI Abstandhalter für konzentrisches Abgasrohr DN 110 / 160, PPH / Stahl**
OERTLI Abstandhalter  für konzentrisches
Abgasrohr DN 110/160
PPH / Stahl im Schacht

Bestell-Nr.: 192611
Menge: 1,000 Stck

**1.10.12.2 OERTLI Revisions- T-Stück DN 80/125 Innenmontage, konzentrisch, PPH/ES**
OERTLI Abgas- Revisionsbauteil
Revisions- T-Stück DN 80/125
PPH/Edelstahl
Innenmontage, konzentrisch

Ausführung nach EN 14471
T120 H1 O W 2 O 00 E E L0
Zulassungsnummer CE 0036 CPD 91309 001

Bestell-Nr.: 193612
Menge: 1,000 Stck

**1.10.12.3 OERTLI Abgasrohr DN 80/125 LIB-Rohr 1000 mm DN 80/125, PPH/ES**
OERTLI Abgasrohr DN 80/125
LIB-Rohr 1000 mm DN 80/125
PPH/Edelstahl

Länge 1000 mm

Zulassungsnummer CE 0036 CPD 91309 001

Bestell-Nr.: 192613
Menge: 1,000 Stck

**1.10.12.4 OERTLI Wandrosette als Abdeckblende DN 160/225, LIB/LAB, konzentrisch, ES**
OERTLI Wandrosette als
Abdeckblende für Rohr DN 160/225
Edelstahl
LIB/LAB-System, konzentrisch

Prod. Ident.: CE 0036 CPD 91309 001

Bestell-Nr.: 192614
Menge: 1,000 Stck

**1.10.12.5 OERTLI Kondensatfalle DN 125/180 Auslaufstutzen 32 mm, PPH/ES**
OERTLI Kondensatfalle DN 125/180
mit Auslaufstutzen 32 mm Durchmesser
Innenmontage, konzentrisch
PPH/Edelstahl

Prod. Ident.: CE 0036 CPD 9165 001

Bestell-Nr.: 192621
Menge: 1,000 Stck

**1.10.12.6 OERTLI Abgaserweiterung von DN 80/125 mm auf DN 125/180**
OERTLI Abgaserweiterung, symetrisch
von DN 80/125 mm auf DN 125/180

Innenmontage, konzentrisch
PPH/Edelstahl

Ausführung nach EN 14471
T120 H1 O W 2 O 00 E E L0
Zulassungsnummer CE 0036 CPD 91309 001

Bestell-Nr.:  192622
Menge: 1,000 Stck

**1.10.12.7 OERTLI Bogen 87 Grd DN 80/125 Innenmontage, konzentrisch, PPH/ES**
OERTLI Bogen 87° DN 80/125
Innenmontage, konzentrisch
PPH/Edelstahl

Prod. Ident.: CE 0036 CPD 9165 001

Bestell-Nr.: 192632
Menge: 1,000 Stck

**1.10.12.8 OERTLI Kesselanschluss DN 80/125 konzentrisch, mit Messstutzen, PPH**
Kesselanschluss konzentrisch DN 80/125
mit Messstutzen
PPH/Edelstahl
Zulassungsnummer CE 0036 CPD 91309 001

Bestell-Nr.: 192633
Menge: 1,000 Stck

**1.10.12.9 OERTLI Revisionsrohr DN 80/125 Innenmontage, konzentrisch, PPH/ES**
OERTLI Abgas- Revisionsbauteil
Revisionsrohr DN 80/125
PPH/Edelstahl
Innenmontage, konzentrisch

Ausführung nach EN 14471
T120 H1 O W 2 O 00 E E L0
Zulassungsnummer CE 0036 CPD 91309 001

Bestell-Nr.: 192634
Menge: 1,000 Stck

**1.10.12.10 OERTLI Abgasrohr DN 110/160 1.000 mm, PPH/Edelstahl**
OERTLI Abgasrohr DN 110/160
PPH/Edelstahl,
Innenmontage, konzentrisch
Länge  1.000 mm

Ausführung nach EN 14471
T120 H1 O W 2 O 00 E E L0
Prod. Ident.: CE 0036 CPD 91309 001

Bestell-Nr.: 192635
Menge: 1,000 Stck

**1.10.12.11 OERTLI Ablauf-T-Stück DN 110/160 für Kaskadenbetrieb, PPH/ES**
OERTLI Ablauf-T-Stück DN 110/160
für Kaskadenbetrieb
mit Kondensat-Anschluss-Stutzen DN 40
Innenmontage, konzentrisch
PPH/Edelstahl

Zulassungsnummer CE 0036 CPD 91309 001

Bestell-Nr.: 192636
Menge: 1,000 Stck

**1.10.12.12 OERTLI Bogen 87 Grd DN 110/160 Innenmontage, konzentrisch, PPH/ES**
OERTLI Bogen 87° DN 110/160
Innenmontage, konzentrisch
PPH/Edelstahl

Prod. Ident.: CE 0036 CPD 9165 001

Bestell-Nr.: 192607
Menge: 1,000 Stck

**1.10.12.13 OERTLI Verbindungsschelle für Aussenwandrohr DN 110/160, PPH/ES**
OERTLI Verbindungsschelle für
Aussenwandrohr DN 110/160 PPH/Edelstahl,
Außenwandsystem, konzentrisch

Bestell-Nr.: 192619
Menge: 1,000 Stck

**1.10.12.14 OERTLI Revisionsbogen DN 110/160 87 Grad, Innenmontage, konz., PPH/ES**
OERTLI Abgas- Revisionsbauteil
Revisions- Bogen 87 Grad  DN 110/160
Innenmontage, konzentrisch
PPH/Edelstahl

Ausführung nach EN 14471
T120 H1 O W 2 O 00 E E L0
Prod. Ident.: CE 0036 CPD 91309 001

Bestell-Nr.: 192887
Menge: 1,000 Stck

**1.10.12.15 OERTLI Revisionsbogen DN 160/225 87 Grad, Innenmontage, konz., PPH/ES**
OERTLI Abgas- Revisionsbauteil
Revisions- Bogen 87 Grad  DN 160/225
Innenmontage, konzentrisch
PPH/Edelstahl

Ausführung nach EN 14471
T120 H1 O W 2 O 00 E E L0
Prod. Ident.: CE 0036 CPD 91309 001

Bestell-Nr.: 193078
Menge: 1,000 Stck

**1.10.12.16 OERTLI Revisions- T-Stück DN 110/160 Innenmontage, konzentrisch, PPH/ES**
OERTLI Abgas- Revisionsbauteil
Revisions- T-Stück DN 110/160
PPH/Edelstahl
Innenmontage, konzentrisch

Ausführung nach EN 14471
T120 H1 O W 2 O 00 E E L0
Zulassungsnummer CE 0036 CPD 91309 001

Bestell-Nr.: 193089
Menge: 1,000 Stck

**1.10.12.17 OERTLI Abgasrohr DN 125/180 L=250 mm, PPH/ES, konzentrisch**
OERTLI Abgasrohr DN 125/180
PPH/Edelstahl,
Innenmontage, konzentrisch
Länge  250 mm

Zulassungsnummer CE 0036 CPD 91309 001

Bestell-Nr.: 193093
Menge: 1,000 Stck

**1.10.12.18 OERTLI Abgasrohr DN 125/180 L=500 mm, PPH/ES, konzentrisch**
OERTLI Abgasrohr DN 125/180
PPH/Edelstahl,
Innenmontage, konzentrisch
Länge  500 mm

Ausführung nach EN 14471
T120 H1 O W 2 O 00 E E L0
Prod. Ident.: CE 0036 CPD 91309 001

Bestell-Nr.: 193094
Menge: 1,000 Stck

**1.10.12.19 OERTLI Abgasrohr DN 125/180 L=1000 mm, PPH/ES, konzentrisch**
OERTLI Abgasrohr DN 125/180
PPH/Edelstahl,
konzentrisch
Länge  1000 mm

Zulassungsnummer CE 0036 CPD 91309 001

Bestell-Nr.: 193095
Menge: 1,000 Stck

**1.10.12.20 OERTLI Bogen 45 Grd DN 125/180 Innenmontage, konzentrisch, PPH/ES**
OERTLI Bogen 45° DN 125/180
Innenmontage, konzentrisch
PPH/Edelstahl

Prod. Ident.: CE 0036 CPD 9165 001

Bestell-Nr.: 193096
Menge: 1,000 Stck

**1.10.12.21 OERTLI Bogen 87° DN 125/180 Innenmontage, konzentrisch, PPH/ES**
OERTLI Bogen 87° DN 125/180
Innenmontage, konzentrisch
PPH/Edelstahl

Prod. Ident.: CE 0036 CPD 9165 001

Bestell-Nr.: 193096
Menge: 1,000 Stck

**1.10.12.22 OERTLI Schieberohr mit Klemmband 300-500 mm, DN 15/180, PPH/ES**
OERTLI Schieberohr DN 125/180
mit Klemmband,
Innenmontage, konzentrisch
PPH/Edelstahl

Länge verstellbar 300 - 500 mm

Ausführung nach EN 14471
T120 H1 O W 2 O 00 E E L0
Prod. Ident.: CE 0036 CPD 9165 001

Bestell-Nr.: 193098
Menge: 1,000 Stck

**1.10.12.23 OERTLI Revisions- T-Stück DN 125/180 Innenmontage, konzentrisch, PPH/ES**
OERTLI Abgas- Revisionsbauteil
Revisions- T-Stück DN 125/180
PPH/Edelstahl
Innenmontage, konzentrisch

Ausführung nach EN 14471
T120 H1 O W 2 O 00 E E L0
Zulassungsnummer CE 0036 CPD 91309 001

Bestell-Nr.: 193099
Menge: 1,000 Stck

**1.10.12.24 OERTLI Revisions- T-Stück DN 125/180 Innenmontage, konzentrisch, PPH/ES**
OERTLI Abgas- Revisionsbauteil
Revisions- T-Stück DN 125/180
PPH/Edelstahl
Innenmontage, konzentrisch

Ausführung nach EN 14471
T120 H1 O W 2 O 00 E E L0
Zulassungsnummer CE 0036 CPD 91309 001

Bestell-Nr.: 193100
Menge: 1,000 Stck

**1.10.12.25 OERTLI Abgaserweiterung von DN 110/160 mm auf DN 125/180**
OERTLI Abgaserweiterung, symetrisch
von DN 110/160 mm auf DN 125/180

Innenmontage, konzentrisch
PPH/Edelstahl

Ausführung nach EN 14471
T120 H1 O W 2 O 00 E E L0
Zulassungsnummer CE 0036 CPD 91309 001

Bestell-Nr.: 193101
Menge: 1,000 Stck

**1.10.12.26 OERTLI Verbindungs-T-Stück DN 125/180 für waagerechten Einbau in einer Kaskade**
OERTLI Verbindungs-T-Stück DN 125/180
für waagerechten Einbau in einer Kaskade

Innenmontage, konzentrisch
PPH/Edelstahl

Prod. Ident.: CE 0036 CPD 9165 001

Bestell-Nr.: 193102
Menge: 1,000 Stck

##### 1.10.13 Abgasanlage LIL

**1.10.13.1 OERTLI LIL-Kesselanschluss Adapter DN 80/125 auf 110/160 mm**
OERTLI LIL-Kesselanschluss DN 80/125
Adapter auf 110/160 mm
PPH/Stahl weiß beschichtet

Ausführung nach EN 14471
T120 H1 O W 2 O 00 E E L0
Prod. Ident.: CE 0036 CPD 91309 001

Bestell-Nr.:  191742
Menge: 1,000 Stck

**1.10.13.2 OERTLI Abgasrohr DN 110/160 L= 250 mm, PPH/Stahl, konzentrisch**
OERTLI Abgasrohr DN 110/160
 weiß
Innenmontage, konzentrisch
Länge  250 mm

Zulassungsnummer CE 0036 CPD 91309 001

Bestell-Nr.: 192023
Menge: 1,000 Stck

**1.10.13.3 OERTLI LIL-Abgasrohr DN 110/160 L=1000 mm, PPH/Stahl, weiß beschichtet**
OERTLI Abgasrohr DN 110/160
PPH/Stahl weiß
Innenmontage, konzentrisch
Länge  1.000 mm

Ausführung nach EN 14471
T120 H1 O W 2 O 00 E E L0
Prod. Ident.: CE 0036 CPD 91309 001

Bestell-Nr.: 192032
Menge: 1,000 Stck

**1.10.13.4 OERTLI LIL-Abdeckblende zweiteilig DN 110/160**
OERTLI Abdeckblende für Rohr
DN 110/160
Stahl weiß
LIL/LAL-System, konzentrisch

Prod. Ident.: CE 0036 CPD 91309 001

Bestell-Nr.: 192107
Menge: 1,000 Stck

**1.10.13.5 OERTLI LIL-Schieberohr mit Klemmband DN 110/160**
OERTLI Schieberohr DN 110/160
mit Klemmband,
Innenmontage, konzentrisch
PPH/Stahl weiß

Länge verstellbar 300 - 500 mm

Ausführung nach EN 14471
T120 H1 O W 2 O 00 E E L0
Prod. Ident.: CE 0036 CPD 9165 001

Bestell-Nr.: 192109
Menge: 1,000 Stck

**1.10.13.6 OERTLI LIL-Rev. T-Stück DN 110/160**
OERTLI Abgas- Revisionsbauteil
Revisionsrohr DN 110/160
PPH/Stahl weiß
Innenmontage, konzentrisch

Ausführung nach EN 14471
T120 H1 O W 2 O 00 E E L0
Zulassungsnummer CE 0036 CPD 91309 001

Bestell-Nr.: 192110
Menge: 1,000 Stck

**1.10.13.7 OERTI LIL-Umlenk-T-Stück DN 110/160 mit Revisionsdeckel, weiß beschichtet**
OERTLI Abgas- Revisionsbauteil
Revisions- T-Stück DN 110/160
PPH/Stahl weiß
Innenmontage, konzentrisch

Ausführung nach EN 14471
T120 H1 O W 2 O 00 E E L0
Zulassungsnummer CE 0036 CPD 91309 001

Bestell-Nr.: 192111
Menge: 1,000 Stck

**1.10.13.8 OERTLI LIL-Abdeckblende zweiteilig DN 125/180**
OERTLI Wandrosette als
Abdeckblende für Rohr DN 125/180
Stahl weiß
LIL/LAL-System, konzentrisch

Prod. Ident.: CE 0036 CPD 91309 001

Bestell-Nr.: 192121
Menge: 1,000 Stck

**1.10.13.9 OERTLI LIL -Rohr mit Muffe 500 mm DN 125/180**
OERTLI Abgasrohr DN 125/180
PPH/Stahl weiß
Innenmontage, konzentrisch
Länge  500 mm

Ausführung nach EN 14471
T120 H1 O W 2 O 00 E E L0
Prod. Ident.: CE 0036 CPD 91309 001

Bestell-Nr.: 192122
Menge: 1,000 Stck

**1.10.13.10 OERTLI Schieberohr mit Klemmband 300 - 500 mm, DN 125/180, PPH/Stahl**
OERTLI Schieberohr DN 125/180
mit Klemmband,
Innenmontage, konzentrisch
PPH/Stahl weiß

Länge verstellbar 300 - 500 mm

Ausführung nach EN 14471
T120 H1 O W 2 O 00 E E L0
Prod. Ident.: CE 0036 CPD 9165 001

Bestell-Nr.: 192123
Menge: 1,000 Stck

**1.10.13.11 OERTLI Revisions- T-Stück DN 125/180 Innenmontage, konzentrisch, PPH/Stahl**
OERTLI Abgas- Revisionsbauteil
Revisions- T-Stück DN 125/180
PPH/Stahl weiß
Innenmontage, konzentrisch

Ausführung nach EN 14471
T120 H1 O W 2 O 00 E E L0
Zulassungsnummer CE 0036 CPD 91309 001

Bestell-Nr.: 192124
Menge: 1,000 Stck

**1.10.13.12 OERTLI LIL-Umlenk. T-Stück DN 125/180**
OERTLI Abgas- Revisionsbauteil
Revisions- T-Stück DN 125/180
PPH/Stahl weiß
Innenmontage, konzentrisch

Ausführung nach EN 14471
T120 H1 O W 2 O 00 E E L0
Zulassungsnummer CE 0036 CPD 91309 001

Bestell-Nr.: 192125
Menge: 1,000 Stck

**1.10.13.13 OERTLI LIL-Erweiterung DN 125/180**
OERTLI  LIL-Erweiterung
DN 125/180

Bestell-Nr.: 192126
Menge: 1,000 Stck

**1.10.13.14 OERTLI Kondensatfalle DN 80/125 mit Auslaufstutzen 32 mm, PPH/Stahl weiß**
OERTLI Kondensatfalle DN 80/125
mit Auslaufstutzen 32 mm Durchmesser
Innenmontage, konzentrisch
PPH/Stahl weiß

Prod. Ident.: CE 0036 CPD 9165 001

Bestell-Nr.: 192187
Menge: 1,000 Stck

**1.10.13.15 OERTLI Kondensatfalle DN 110/160 d: 32mm, konzentrisch, PPH/Stahl weiß**
OERTLI Kondensatfalle DN 110/160
mit Auslaufstutzen 32 mm Durchmesser
Innenmontage, konzentrisch
PPH/Stahl weiß

Prod. Ident.: CE 0036 CPD 9165 001

Bestell-Nr.: 192188
Menge: 1,000 Stck

**1.10.13.16 OERTLI LIL-Bogen 45° DN 110/160 PPH/Stahl, weiß**
OERTLI Bogen 45° DN 110/160
Innenmontage, konzentrisch
PPH/Stahl weiß

Prod. Ident.: CE 0036 CPD 9165 001

Bestell-Nr.: 192189
Menge: 1,000 Stck

**1.10.13.17 OERTLI Bogen 87 Grd DN 110/160 PPH/Stahl weiß**
OERTLI Bogen 87° DN 110/160
Innenmontage, konzentrisch
PPH/Stahl weiß

Prod. Ident.: CE 0036 CPD 9165 001

Bestell-Nr.: 192190
Menge: 1,000 Stck

**1.10.13.18 OERTLI LIL-Abdeckblende f.Rohr DN 80/125 Edelstahl, weiß beschichtet, konzentr.**
OERTLI Abdeckblende für Rohr
DN 80/125
Stahl weiss
LIL/LAL-System, konzentrisch

Prod. Ident.: CE 0036 CPD 91309 001

Bestell-Nr.: 192203
Menge: 1,000 Stck

**1.10.13.19 OERTLI LIL-Rohr DN 80/125 L=500 mm PPH/Stahl, weiß**
OERTLI Abgasrohr DN 80/125
PPH/Stahl weiß
Innenmontage, konzentrisch
Länge  500 mm

Ausführung nach EN 14471
T120 H1 O W 2 O 00 E E L0
Prod. Ident.: CE 0036 CPD 91309 001

Bestell-Nr.: 192204
Menge: 1,000 Stck

**1.10.13.20 OERTLI LIL-Umlenk-T-Stück, DN80/125 mit Revisionsdecke, PPH/Stahl weiß**
OERTLI Abgas- Revisionsbauteil
Revisions- T-Stück DN 80/125
PPH/Stahl weiß
Innenmontage, konzentrisch

Ausführung nach EN 14471
T120 H1 O W 2 O 00 E E L0
Zulassungsnummer CE 0036 CPD 91309 001

Bestell-Nr.: 192205
Menge: 1,000 Stck

**1.10.13.21 OERTLI Zuluft-T-Stück für C53x, Abgas DN 80/125**
OERTLI Zuluft-T-Stück für C53x
mit Zuluftstutzen NW 80 mm
Abgas DN 80/125
Verbrennungsluftstutzen 80 mm

PPH/Stahl weiß pulverbeschichtet

Bestell-Nr.: 192238
Menge: 1,000 Stck

**1.10.13.22 OERTLI Abgasrohr Ablauf-T-Stück DN 110/160 mm, für Kaskadenbetrieb**
OERTLI Abgasrohr Ablauf-T-Stück
für Kaskadenbetrieb
LIL-Ablauf-T-Stück 87° DN 110/160 mm
mit Kondensat-Anschluss
PPH/Stahl, weiß

Zulassungsnummer CE 0036 CPD 91309 001

Bestell-Nr.: 192307
Menge: 1,000 Stck

**1.10.13.23 Kesselanschluss konzentrisch DN 80/125 mit Messstutzen, PPH/Stahl, weiß**
Kesselanschluss konzentrisch DN 80/125
mit Messstutzen
PPH/Stahl, weiß
Zulassungsnummer CE 0036 CPD 91309 001

Bestell-Nr.: 192311
Menge: 1,000 Stck

**1.10.13.24 OERTLI Abgas-T-Stück mit Schraubdeckel LIL-Ablauf-T-Stück DN 80/125 mm**
OERTLI Abgas-T-Stück mit Schraubdeckel
für Kaskadenbetrieb
LIL-Ablauf-T-Stück DN 80/125 mm
mit Kondensat-Anschluss
PPH/Stahl, weiß

Ausführung nach EN 14471
T120 H1 O W 2 O 00 E E L0
Prod. Ident.: CE 0036 CPD 91309 001

Bestell-Nr.: 192312
Menge: 1,000 Stck

**1.10.13.25 OERTLI LIL-Verbindungsleitung DN 110/160 Bausatz B**
OERTLI Verbindungsleitung DN 110/160
Bausatz B

bestehend aus:
1 Kesselanschlussadapter
1 Revisionsstück-T-Stück LAS
1 Doppelrohr LAS
1 Schachtblende für LAS DN 160

Ausführung nach EN 14471
T120 H1 O W 2 O 00 E E L0
Zulassungsnummer CE 0036 CPD 91309 001

Bestell-Nr.: 192377
Menge: 1,000 Stck

**1.10.13.26 OERTLI Abgasrohr DN 125/180 250 mm, PPH/Stahl weiß**
OERTLI Abgasrohr DN 125/180
PPH/Stahl weiß
Innenmontage, konzentrisch
Länge  250 mm

Zulassungsnummer CE 0036 CPD 91309 001

Bestell-Nr.: 192379
Menge: 1,000 Stck

##### 1.10.14 Abgasanlage LIL

**1.10.14.1 OERTLI Abgasrohr DN 125/180 L=1000 mm, PPH/Stahl, konzentrisch**
OERTLI Abgasrohr DN 125/180
PPH/Stahl weiß,
konzentrisch
Länge  1000 mm

Zulassungsnummer CE 0036 CPD 91309 001

Bestell-Nr.: 192380
Menge: 1,000 Stck

**1.10.14.2 OERTLI Kondensatfalle DN 125/180 Auslaufstutzen 32 mm, PPH/Stahl, weiß**
OERTLI Kondensatfalle DN 125/180
mit Auslaufstutzen 32 mm Durchmesser
Innenmontage, konzentrisch
PPH/Stahl weiß

Prod. Ident.: CE 0036 CPD 9165 001

Bestell-Nr.: 192381
Menge: 1,000 Stck

**1.10.14.3 OERTLI Bogen 87 Grd DN 125/180 PPH/Stahl, weiß, Innenmontage, konz.**
OERTLI Bogen 87° DN 125/180
Innenmontage, konzentrisch
PPH/Stahl weiß

Prod. Ident.: CE 0036 CPD 9165 001

Bestell-Nr.: 192382
Menge: 1,000 Stck

**1.10.14.4 OERTLI Bogen 45 Grad DN 125/180 Innenm., konzentrisch, PPH Stahl weiß**
OERTLI Bogen 45° DN 125/180
Innenmontage, konzentrisch
PPH/Stahl weiß
Prod. Ident.: CE 0036 CPD 9165 001

Bestell-Nr.: 192383
Menge: 1,000 Stck

**1.10.14.5 OERTLI Verbindungs-T-Stück DN 110/160 für waagerechten Einbau in einer Kaskade**
OERTLI Verbindungs-T-Stück DN 110/160
für waagerechten Einbau in einer Kaskade

Innenmontage, konzentrisch
PPH/Stahl weiss

Prod. Ident.: CE 0036 CPD 9165 001

Bestell-Nr.: 192410
Menge: 1,000 Stck

**1.10.14.6 OERTLI Verbindungs-T-Stück DN 125/180 für waagerechten Einbau in einer Kaskade**
OERTLI Verbindungs-T-Stück DN 125/180
für waagerechten Einbau in einer Kaskade

Innenmontage, konzentrisch
PPH/Stahl weiss

Prod. Ident.: CE 0036 CPD 9165 001

Bestell-Nr.: 192411
Menge: 1,000 Stck

**1.10.14.7 OERTLI Schieberohr mit Klemmband 300-500 mm, DN 80/125, PPH/Stahl, weiß**
OERTLI Schieberohr DN 80/125
mit Klemmband,
Innenmontage, konzentrisch
PPH/Stahl weiß
auch für Abgasklappe DN 80

Länge verstellbar 300 - 500 mm

Ausführung nach EN 14471
T120 H1 O W 2 O 00 E E L0
Prod. Ident.: CE 0036 CPD 9165 001

Bestell-Nr.: 192498
Menge: 1,000 Stck

**1.10.14.8 OERTLI LIL-Schieberohr mit Klemmband 300 - 500 mm, DN 125 / 180, Stahl weiß**
OERTLI Schieberohr DN 160/225
mit Klemmband,
Innenmontage, konzentrisch
PPH/Edelstahl

Länge verstellbar 300 - 500 mm

Ausführung nach EN 14471
T120 H1 O W 2 O 00 E E L0
Prod. Ident.: CE 0036 CPD 9165 001

Bestell-Nr.: 192599
Menge: 1,000 Stck

##### 1.10.15 Abgasanlage PPH

**1.10.15.1 OERTLI Kaminschachtabdeckung DN 110, mit Wetterkragen, ES**
OERTLI Kaminschachtabdeckung
Edelstahl mit Wetterkragen DN 110

Für Abgassysteme PPH
Platte 400x400, Mündungsabschluss

Bestell-Nr.: 191216
Menge: 1,000 Stck

**1.10.15.2 OERTLI Abstandshalter DN110, PPH für starres und Flex-Rohr**
OERTLI Abstandhalter PPH
Segmentbauweise
Universell für starres und Flex-Rohr
einsetzbar

Prod. Ident.: CE 0036 CPD 91309 001

Bestell-Nr.: 191740
Menge: 1,000 Stck

**1.10.15.3 OERTLI Revision DN 110 mit Deckel und Kondensatablauf**
Revision DN 110 mit Deckel und Kondensatablauf

Bestell-Nr.: 191741
Menge: 1,000 Stck

**1.10.15.4 OERTLI Grundbausatz Kaskade 87° DN 125 PPH**
OERTLI Grundbausatz Kaskade 87° DN 125
PPH

Bestehend aus:
1 Kaskadenendstück mit Revisionsdeckel
  DN 125 mm, PPH
2 Kaskadenrohr 87° DN 125/*80mm,
  L=1000  mm
1 Kondensatfalle DN 125 mm PPH
1 PVC-Übergang für Siphon John DN 40 mm

  auf DN 32 mm
1 Siphon Long John 150 mm
1 Kondensat-Flexrohr f. Siphon John
  (1 lfm)
2 Rohr starr 250 mm DN 125 mm PPH
2 Rohr starr 250 mm DN 80 mm PPH
2 Bogen 15° DN 80 mm PPH
1 Abdeckblende mit Hinterlüftung weiß
  beschichtet DN 125 mm

Zulassungsnummer CE 0036 CPD 91309 001

Bestell-Nr.: 191977
Menge: 1,000 Stck

**1.10.15.5 OERTLI Erweiterungsbausatz Kaskade 87° DN 125, PPH für weiteren Kessel**
OERTLI Erweiterungsbausatz Kaskade 87°
DN 125 PPH für einen weiteren Kessel

Bestehend aus:
1 Kaskadenrohr 87° DN 125/*80mm,
  L=1000 mm
1 Rohr starr 250 mm DN 80 mm PPH
1 Bogen 15° DN 80 mm PPH

Zulassungsnummer CE 0036 CPD 91309 001

Bestell-Nr.: 191978
Menge: 1,000 Stck

**1.10.15.6 OERTLI Grundbausatz Kaskade 87° DN 160 PPH**
OERTLI Grundbausatz Kaskade 87° DN 160
PPH

Bestehend aus:
1 Kaskadenendstück mit Revisionsdeckel

  DN 160 mm, PPH
2 Kaskadenrohr 87° DN 160/*110mm,
  L=1000  mm
1 Kondensatfalle DN 160 mm PPH
1 PVC-Übergang für Siphon John DN 40 mm

  auf DN 32 mm
1 Siphon Long John 150 mm
1 Kondensat-Flexrohr f. Siphon John
  (1 l fm)
2 Rohr starr 250 mm DN 160 mm PPH
2 Rohr starr 250 mm DN 110 mm PPH
2 Bogen 15° DN 110 mm PPH
2 Kesselanschluss zentrisch 100*/110 mm

  PPH
1 Abdeckblende mit Hinterlüftung weiß
  beschichtet DN 160 mm

Zulassungsnummer CE 0036 CPD 91309 001

Bestell-Nr.: 191979
Menge: 1,000 Stck

**1.10.15.7 OERTLI Erweiterungsbausatz Kaskade 87° DN 160 PPH für einen weiteren Kessel**
OERTLI Erweiterungsbausatz Kaskade 87°
DN 160 PPH für einen weiteren Kessel

Bestehend aus:
1 Kaskadenrohr 87° DN 160/*110mm,
  L=1000 mm
1 Rohr starr 250 mm DN 110 mm PPH
1 Bogen 15° DN 110 mm PPH
1 Kesselanschluss zentrisch 100*/110 mm
  PPH

Zulassungsnummer CE 0036 CPD 91309 001

Bestell-Nr.: 191980
Menge: 1,000 Stck

**1.10.15.8 OERTLI Grundbausatz Kaskade 87° DN 200 PPH**
OERTLI Grundbausatz Kaskade 87° DN 200
PPH

Bestehend aus:
1 Kaskadenendstück mit Revisionsdeckel

  DN 200 mm, PPH
2 Kaskadenrohr 87° DN 200/*110mm, L=1000
mm
1 Kondensatfalle DN 200 mm PPH
1 PVC-Übergang für Siphon John DN 40 mm
  auf DN 32 mm
1 Siphon Long John 150 mm
1 Kondensat-Flexrohr f. Siphon John
  (1 lfm)
2 Rohr starr 250 mm DN 200 mm PPH
2 Rohr starr 250 mm DN 110 mm PPH
2 Bogen 15° DN 110 mm PPH
2 Kesselanschluss zentrisch 100*/110 mm

  PPH
1 Lüftungsgitter weiß beschichtet DN 200
mm

Zulassungsnummer CE 0036 CPD 91309 001

Bestell-Nr.: 191981
Menge: 1,000 Stck

**1.10.15.9 OERTLI Erweiterungsbausatz Kaskade 87° DN 200 PPH für einen weiteren Kessel**
OERTLI Erweiterungsbausatz Kaskade 87°
DN 200  PPH für einen weiteren Kessel

Bestehend aus:
1 Kaskadenrohr 87° DN 200/*110mm,
  L=1000 mm
1 Rohr starr 250 mm DN 110 mm PPH
1 Bogen 15° DN 110 mm PPH
1 Kesselanschluss zentrisch 100*/110 mm
  PPH

Zulassungsnummer CE 0036 CPD 91309 001

Bestell-Nr.: 191982
Menge: 1,000 Stck

**1.10.15.10 OERTLI Abgasrohr starr DN 125 PPH L=500mm, mit Muffe, transluzent**
OERTLI Abgasrohr starr DN 125 PPH mit
Muffe

transluzent, Länge 500 mm

Zulassungsnummer CE 0036 CPD 91309 001

Bestell-Nr.: 191983
Menge: 1,000 Stck

**1.10.15.11 OERTLI Abgasrohr starr DN 160 PPH L=500mm, mit Muffe, transluzent**
OERTLI Abgasrohr starr DN 160 PPH mit
Muffe

transluzent, Länge 500 mm

Zulassungsnummer CE 0036 CPD 91309 001

Bestell-Nr.: 191984
Menge: 1,000 Stck

**1.10.15.12 OERTLI Abgasrohr starr DN 200 PPH L=500mm, mit Muffe, transluzent**
OERTLI Abgasrohr starr DN 200 PPH mit
Muffe

transluzent, Länge 500 mm

Zulassungsnummer CE 0036 CPD 91309 001

Bestell-Nr.: 191985
Menge: 1,000 Stck

**1.10.15.13 OERTLI Umlenk- T- Stück 87° DN 125 PPH mit Revisionsdeckel, transluzent**
OERTLI Umlenk- T- Stück 87° DN 125 PPH
mit Revisionsdeckel

transluzent

Zulassungsnummer CE 0036 CPD 91309 001

Bestell-Nr.: 191986
Menge: 1,000 Stck

**1.10.15.14 OERTLI Umlenk- T- Stück 87° DN 160 PPH mit Revisionsdeckel, transluzent**
OERTLI Umlenk- T- Stück 87° DN 160 PPH
mit Revisionsdeckel

transluzent

Zulassungsnummer CE 0036 CPD 91309 001

Bestell-Nr.: 191987
Menge: 1,000 Stck

**1.10.15.15 OERTLI Umlenk- T- Stück 87° DN 200 PPH mit Revisionsdeckel, transluzent**
OERTLI Umlenk- T- Stück 87° DN 200 PPH
mit Revisionsdeckel

transluzent

Zulassungsnummer CE 0036 CPD 91309 001

Bestell-Nr.: 191988
Menge: 1,000 Stck

**1.10.15.16 OERTLI Revisionsrohr DN 125 PPH gerade, transluzent**
OERTLI Revisionsrohr DN 125 PPH

transluzent

Zulassungsnummer CE 0036 CPD 91309 001

Bestell-Nr.: 191989
Menge: 1,000 Stck

**1.10.15.17 OERTLI Revisionsrohr DN 160 PPH gerade, transluzent**
OERTLI Revisionsrohr DN 160 PPH

transluzent

Zulassungsnummer CE 0036 CPD 91309 001

Bestell-Nr.: 191990
Menge: 1,000 Stck

**1.10.15.18 OERTLI Revisionsrohr DN 200 PPH gerade, transluzent**
OERTLI Revisionsrohr DN 200 PPH

transluzent

Zulassungsnummer CE 0036 CPD 91309 001

Bestell-Nr.: 191991
Menge: 1,000 Stck

**1.10.15.19 OERTLI Stützbogen PPH DN 110, mit Muffe, incl EST-Auflagesch.**
OERTLI Stützbogen DN 110 PPH
mit Muffe
Stützbogen, transluzent
incl. EST-Auflageschiene

Prod. Ident.: CE 0036 CPD 91309 001

Bestell-Nr.: 192025
Menge: 1,000 Stck

**1.10.15.20 OERTLI Erweiterung PPH symetrisch Kesselanschluss zentrisch 110*/125 mm**
OERTLI Erweiterung PPH DN 110-125 symetrisch
Kesselanschluss zentrisch 110*/125 mm PPH

transluzent

Zulassungsnummer CE 0036 CPD 91309 001

Bestell-Nr.: 192026
Menge: 1,000 Stck

**1.10.15.21 OERTLI Abgasrohr starr DN 125 PPH L=2000mm, mit Muffe, transluzent**
OERTLI Abgasrohr starr DN 125 PPH mit
Muffe
Rohr starr 2000 mm DN 125 mm PPH

transluzent, Länge 2000 mm

Zulassungsnummer CE 0036 CPD 91309 001

Bestell-Nr.: 192027
Menge: 1,000 Stck

**1.10.15.22 OERTLI Abstandhalter SYSALMEVA Universell für starres und Flex-Rohr**
OERTLI Abstandhalter SYSALMEVA
Universell für starres und Flex-Rohr
einsetzbar

Zulassungsnummer Z-7.2-3128

Bestell-Nr.: 192028
Menge: 1,000 Stck

**1.10.15.23 OERTLI Schachtabdeckung DN 125 Kunststoff, UV-beständig**
OERTLI Schachtabdeckung DN 125
Dachabschluss starr Kunststoff DN 125 mm
(Platte 400x400, Wetterkragen,
Mündungsrohr schwarz)

Bestell-Nr.: 192029
Menge: 1,000 Stck

**1.10.15.24 OERTLI Abgasrohr starr DN 125 PPH L=1000mm, mit Muffe, transluzent**
OERTLI Abgasrohr starr DN 125 PPH mit
Muffe Rohr starr 1000 mm DN 125 mm PPH

transluzent, Länge 1000 mm

Zulassungsnummer CE 0036 CPD 91309 001

Bestell-Nr.: 192034
Menge: 1,000 Stck

**1.10.15.25 OERTLI Abgasrohr starr DN 200 PPH L=1000mm, mit Muffe, transluzent**
OERTLI Abgasrohr starr DN 200 PPH mit
Muffe, transluzent, Länge 1000 mm

Zulassungsnummer CE 0036 CPD 91309 001

Bestell-Nr.: 192036
Menge: 1,000 Stck

**1.10.15.26 OERTLI Abgasrohr starr DN 200 PPH L=2000mm, mit Muffe, transluzent**
OERTLI Abgasrohr starr DN 200 PPH mit
Muffe, transluzent, Länge 2000 mm

Zulassungsnummer CE 0036 CPD 91309 001

Bestell-Nr.: 192037
Menge: 1,000 Stck

##### 1.10.16 Abgasanlage PPH

**1.10.16.1 OERTLI Abgasrohr DN 200 PPH starr, transluzent, Bogen 45°**
OERTLI Abgasrohr starr DN 200 PPH mit
Muffe

transluzent, Bogen 45°

Zulassungsnummer
CE 0036 CPD 91309 001

Bestell-Nr.: 192038
Menge: 1,000 Stck

**1.10.16.2 OERTLI Abgasrohr DN 200 PPH starr, transluzent, Bogen 87°**
OERTLI Abgasrohr starr DN 200 PPH mit
Muffe

transluzent, Bogen 87°

Zulassungsnummer
CE 0036 CPD 91309 001

Bestell-Nr.: 192039
Menge: 1,000 Stck

**1.10.16.3 OERTLI Abgasrohr starr DN 160 PPH L=1000 mm, mit Muffe, transluzent**
OERTLI Abgasrohr starr DN 160 PPH mit
Muffe

transluzent, Länge 1000 mm

Zulassungsnummer CE 0036 CPD 91309 001

Bestell-Nr.: 192048
Menge: 1,000 Stck

**1.10.16.4 OERTLI Abgasrohr starr DN 160 PPH L=1950mm, mit Muffe, transluzent**
OERTLI Abgasrohr starr DN 160 PPH mit
Muffe

transluzent, Länge 1950 mm

Zulassungsnummer CE 0036 CPD 91309 001

Bestell-Nr.: 192049
Menge: 1,000 Stck

**1.10.16.5 OERTLI Schachtabdeckung DN 160 Kunststoff-UV-beständig**
OERTLI SCHACHTABDECKUNG
SYSALMEVA
Für starres Rohr einsetzbar

Zulassungsnummer CE 0036 CPD 91309 001

Bestell-Nr.: 192050
Menge: 1,000 Stck

**1.10.16.6 OERTLI Abstandhalter PPH DN 160 Universell für starres und Flex-Rohr**
OERTLI Abstandhalter SYSALMEVA
Universell für starres und Flex-Rohr
Nennweite DN 160 einsetzbar

Zulassungsnummer CE 0036 CPD 91309 001

Bestell-Nr.: 192051
Menge: 1,000 Stck

**1.10.16.7 OERTLI Stützbogen 87° DN 200 PPH mit Muffe, transluzent**
OERTLI Abgas Bauteil DN 200 PPH mit
Muffe

transluzent, Stützbogen 87°

Zulassungsnummer CE 0036 CPD 91309 001

Bestell-Nr.: 192056
Menge: 1,000 Stck

**1.10.16.8 OERTLI Belüftungsblende für DN 200 PPH Abgassystem, ca. BxH 270 x 340 mm**
OERTLI Belüftungsblende für DN 200, DN 250 und DN 315
PPH Abgassystem

Metall 140 mm B x 200 mm H

Zulassungsnummer CE 0036 CPD 91309 001

Bestell-Nr.: 192057
Menge: 1,000 Stck

**1.10.16.9 OERTLI Schachtabdeckung für DN 200 PPH Abgassystem, Edelstahl ca, 400x400 mm**
OERTLI Schachtabdeckung für DN 200 PPH
Abgassystem

Edelstahl ca. L x B 400 mm x 400 mm H

Zulassungsnummer CE 0036 CPD 91309 001

Bestell-Nr.: 192058
Menge: 1,000 Stck

**1.10.16.10 OERTLI Bogen 45° starr DN 125 PPH mit Muffe, transluzent**
OERTLI Abgasrohr starr DN 125 PPH mit
Muffe

transluzent, Bogen 45°

Zulassungsnummer CE 0036 CPD 91309 001

Bestell-Nr.: 192063
Menge: 1,000 Stck

**1.10.16.11 OERTLI Bogen 87° starr DN 125 PPH mit Muffe, transluzent**
OERTLI Abgasrohr starr DN 125 PPH mit
Muffe

transluzent, Bogen 87°

Zulassungsnummer CE 0036 CPD 91309 001

Bestell-Nr.: 192064
Menge: 1,000 Stck

**1.10.16.12 OERTLI Stützbogen 87° DN 125 PPH mit EST-Auflageschiene, mit Muffe**
OERTLI Abgas Bauteil DN 125 PPH mit
Muffe

transluzent, Stützbogen 87° incl.
EST-Auflageschiene

Zulassungsnummer CE 0036 CPD 91309 001

Bestell-Nr.: 192065
Menge: 1,000 Stck

**1.10.16.13 OERTLI Belüftungsblende für DN 125 PPH Abgassystem, Metall, ca. 270x340 mm**
OERTLI Belüftungsblende für DN 125 PPH
Abgassystem

Metall ca. 270 mm B x 340 mm H

Zulassungsnummer CE 0036 CPD 91309 001

Bestell-Nr.: 192066
Menge: 1,000 Stck

**1.10.16.14 OERTLI Schachtabdeckung für DN 125 PPH Abgassystem, Edelstahl, ca. 400x400mm**
OERTLI Schachtabdeckung für DN 125 PPH
Abgassystem

Edelstahl ca. L x B 400 mm x 400 mm H

Zulassungsnummer CE 0036 CPD 91309 001

Bestell-Nr.: 192067
Menge: 1,000 Stck

**1.10.16.15 OERTLI Bogen 45° starr DN 160 PPH mit Muffe, transluzent**
OERTLI Abgasrohr starr DN 160 PPH mit
Muffe

transluzent, Bogen 45°

Zulassungsnummer CE 0036 CPD 91309 001

Bestell-Nr.: 192068
Menge: 1,000 Stck

**1.10.16.16 OERTLI Bogen 87°Bauteil DN 160 PPH mit Muffe, transluzent**
OERTLI Abgas Bauteil DN 160 PPH mit
Muffe

transluzent, Bogen 87°

Zulassungsnummer CE 0036 CPD 91309 001

Bestell-Nr.: 192069
Menge: 1,000 Stck

**1.10.16.17 OERTLI Stützbogen 87° Bauteil DN 160 PPH mit EST-Auflageschiene, mit Muffe**
OERTLI Abgas Bauteil DN 160 PPH mit
Muffe

transluzent, Stützbogen 87° incl.
EST-Auflageschiene

Zulassungsnummer CE 0036 CPD 91309 001

Bestell-Nr.: 192070
Menge: 1,000 Stck

**1.10.16.18 OERTLI Belüftungsblende für DN 160 PPH Abgassystem, Metall, ca. 270x430 mm**
OERTLI Belüftungsblende für DN 160 PPH
Abgassystem

Metall ca. 270 mm B x 430 mm H

Zulassungsnummer CE 0036 CPD 91309 001

Bestell-Nr.: 192071
Menge: 1,000 Stck

**1.10.16.19 OERTLI Schachtabdeckung für DN 160 PPH Abgassystem, Edelstahl, ca. 400x400mm**
OERTLI Schachtabdeckung für DN 160 PPH
Abgassystem

Edelstahl ca. L x B 400 mm x 400 mm H

Zulassungsnummer CE 0036 CPD 91309 001

Bestell-Nr.: 192072
Menge: 1,000 Stck

**1.10.16.20 OERTLI Abstandhalter PPH DN 200 Universell für starres und Flex-Rohr**
OERTLI Abstandhalter SYSALMEVA
Universell für starres und Flex-Rohr
Nennweite DN 200 einsetzbar

Zulassungsnummer CE 0036 CPD 91309 001

Bestell-Nr.: 192073
Menge: 1,000 Stck

**1.10.16.21 OERTLI Abgasrohr starr DN 250 PPH L=500mm, mit Muffe, transluzent**
OERTLI Abgasrohr starr DN 250 PPH mit
Muffe

transluzent, Länge 500 mm

Zulassungsnummer CE 0036 CPD 91309 001

Bestell-Nr.: 192074
Menge: 1,000 Stck

**1.10.16.22 OERTLI Abgasrohr starr DN 250 PPH L=1000mm, mit Muffe, transluzent**
OERTLI Abgasrohr starr DN 250 PPH mit
Muffe

transluzent, Länge 1000 mm

Zulassungsnummer CE 0036 CPD 91309 001

Bestell-Nr.: 192075
Menge: 1,000 Stck

**1.10.16.23 OERTLI Abgasrohr starr DN 250 PPH L=1950mm, mit Muffe, transluzent**
OERTLI Abgasrohr starr DN 250 PPH mit
Muffe

transluzent, Länge 1950 mm

Zulassungsnummer CE 0036 CPD 91309 001

Bestell-Nr.: 192076
Menge: 1,000 Stck

**1.10.16.24 OERTLI Abgasrohr starr DN 250 PPH mit Muffe, transluzent, Bogen 45 Grad**
OERTLI Abgasrohr starr DN 250 PPH mit
Muffe

transluzent, Bogen 45°

Zulassungsnummer CE 0036 CPD 91309 001

Bestell-Nr.: 192077
Menge: 1,000 Stck

**1.10.16.25 OERTLI Abgasrohr starr DN 250 PPH mit Muffe, transluzent, Bogen 87 Grad**
OERTLI Abgasrohr starr DN 250 PPH mit
Muffe

transluzent, Bogen 87°

Zulassungsnummer CE 0036 CPD 91309 001

Bestell-Nr.: 192078
Menge: 1,000 Stck

**1.10.16.26 OERTLI Umlenk-T-Stück m. Revisionsdeckel 87 Grad, DN 250 PPH**
OERTLI Umlenk- T- Stück 87° DN 250 PPH
mit Revisionsdeckel

transluzent

Zulassungsnummer CE 0036 CPD 91309 001

Bestell-Nr.: 192079
Menge: 1,000 Stck

##### 1.10.17 Abgasanlage PPH

**1.10.17.1 OERTLI Stützbogen 87° Bauteil DN 250 PPH mit EST-Auflageschiene, mit Muffe**
OERTLI Abgas Bauteil DN 250 PPH mit
Muffe

transluzent, Stützbogen 87° incl.
EST-Auflageschiene

Zulassungsnummer CE 0036 CPD 91309 001

Bestell-Nr.: 192080
Menge: 1,000 Stck

**1.10.17.2 OERTLI Revisionsrohr DN 250 PPH gerade, transluzent**
OERTLI Revisionsrohr DN 250 PPH

transluzent

Zulassungsnummer CE 0036 CPD 91309 001

Bestell-Nr.: 192081
Menge: 1,000 Stck

**1.10.17.3 OERTLI Abstandhalter PPH DN 250 Universell für starres und Flex-Rohr**
OERTLI Abstandhalter SYSALMEVA
Universell für starres und Flex-Rohr
Nennweite DN 250 einsetzbar

Zulassungsnummer CE 0036 CPD 91309 001

Bestell-Nr.: 192082
Menge: 1,000 Stck

**1.10.17.4 OERTLI Abgasrohr starr DN 315 PPH mit Muffe, transluzent, Länge 500 mm**
OERTLI Abgasrohr starr DN 315 PPH mit
Muffe

transluzent, Länge 500 mm

Zulassungsnummer CE 0036 CPD 91309 001

Bestell-Nr.: 192083
Menge: 1,000 Stck

**1.10.17.5 OERTLI Abgasrohr starr DN 315 PPH mit Muffe, transluzent, Länge 1000 mm**
OERTLI Abgasrohr starr DN 315 PPH mit
Muffe

transluzent, Länge 1000 mm

Zulassungsnummer CE 0036 CPD 91309 001

Bestell-Nr.: 192084
Menge: 1,000 Stck

**1.10.17.6 OERTLI Abgasrohr starr DN 315 PPH mit Muffe, transluzent, Länge 1950 mm**
OERTLI Abgasrohr starr DN 315 PPH mit
Muffe

transluzent, Länge 1950 mm

Zulassungsnummer CE 0036 CPD 91309 001

Bestell-Nr.: 192085
Menge: 1,000 Stck

**1.10.17.7 OERTLI Abgasrohr starr DN 315 PPH mit Muffe, transluzent, Bogen 45 Grad**
OERTLI Abgasrohr starr DN 315 PPH mit
Muffe

transluzent, Bogen 45°

Zulassungsnummer CE 0036 CPD 91309 001

Bestell-Nr.: 192086
Menge: 1,000 Stck

**1.10.17.8 OERTLI Abgasrohr starr DN 315 PPH mit Muffe, transluzent, Bogen 87 Grad**
OERTLI Abgasrohr starr DN 315 PPH mit
Muffe

transluzent, Bogen 87°

Zulassungsnummer CE 0036 CPD 91309 001

Bestell-Nr.: 192087
Menge: 1,000 Stck

**1.10.17.9 OERTLI Umlenk-T-Stück m. Revisionsdeckel 87 Grad, DN 315 PPH**
OERTLI Umlenk- T- Stück 87° DN 315 PPH
mit Revisionsdeckel

transluzent

Zulassungsnummer CE 0036 CPD 91309 001

Bestell-Nr.: 192088
Menge: 1,000 Stck

**1.10.17.10 OERTLI Revisionsrohr DN 315 PPH, transluzent**
OERTLI Revisionsrohr DN 315 PPH

transluzent

Zulassungsnummer CE 0036 CPD 91309 001

Bestell-Nr.: 192089
Menge: 1,000 Stck

**1.10.17.11 OERTLI Abgas Bauteil DN 315, PPH, mit Muffe, tranzulent**
OERTLI Abgas Bauteil DN 315 PPH mit
Muffe

transluzent, Stützbogen 87° incl.
EST-Auflageschiene

Zulassungsnummer CE 0036 CPD 91309 001

Bestell-Nr.: 192090
Menge: 1,000 Stck

**1.10.17.12 OERTLI Abstandhalter SYSALMEVA Univers. f. starres u. Flex-Rohr DN 315**
OERTLI Abstandhalter SYSALMEVA
Universell für starres und Flex-Rohr
Nennweite DN 315 einsetzbar

Zulassungsnummer CE 0036 CPD 91309 001

Bestell-Nr.: 192091
Menge: 1,000 Stck

**1.10.17.13 OERTLI Abschlussblech HL für PPL Nennweite DN 315 einsetzbar**
OERTLI Abschlussblech HL für PPL
Nennweite DN 315 einsetzbar

Zulassungsnummer CE 0036 CPD 91309 001

Bestell-Nr.: 192092
Menge: 1,000 Stck

**1.10.17.14 OERTLI Regenkragen für PPL Nennweite DN 315 einsetzbar**
OERTLI Regenkragen
für PPL Nennweite DN 315 einsetzbar

Zulassungsnummer CE 0036 CPD 91309 001

Bestell-Nr.: 192093
Menge: 1,000 Stck

**1.10.17.15 OERTLI Belüftungsblende für DN 315 PPH Abgassystem**
OERTLI Belüftungsblende für DN 315 PPH
Abgassystem
 Metall ca. 270 mm B x 340 mm H
 Zulassungsnummer CE 0036 CPD 91309 001

Bestell-Nr.: 192094
Menge: 1,000 Stck

**1.10.17.16 OERTLI Abschlussblech HL für PPL Nennweite DN 250 einsetzbar**
OERTLI Abschlussblech HL für PPL
Nennweite DN 250 einsetzbar

Zulassungsnummer CE 0036 CPD 91309 001

Bestell-Nr.: 192095
Menge: 1,000 Stck

**1.10.17.17 OERTLI Regenkragen für PPL Nennweite DN 250 einsetzbar**
OERTLI Regenkragen
für PPL Nennweite DN 250 einsetzbar

Zulassungsnummer CE 0036 CPD 91309 001

Bestell-Nr.: 192096
Menge: 1,000 Stck

**1.10.17.18 OERTLI Belüftungsblende für DN 250 PPH Abgassystem, Metall, ca. 270x340mm**
OERTLI Belüftungsblende für DN 250 PPH
Abgassystem

Metall ca. 270 mm B x 340 mm H

Zulassungsnummer CE 0036 CPD 91309 001

Bestell-Nr.: 192097
Menge: 1,000 Stck

**1.10.17.19 OERTLI Revisionsrohr DN 80 PPH, transluzent nicht UV-best.**
OERTLI Revisionsrohr DN 80 PPH

transluzent, nicht UV-beständig

Zulassungsnummer CE 0036 CPD 91309 001

Bestell-Nr.: 192127
Menge: 1,000 Stck

**1.10.17.20 OERTLI Erweiterung DN 160 - 200 PPH transluzent, nicht UV-beständig**
OERTLI Erweiterung DN 160-200
transluzent, nicht UV-beständig

Zulassungsnummer CE 0036 CPD 91309 001

Bestell-Nr.: 192137
Menge: 1,000 Stck

**1.10.17.21 OERTLI Erweiterung PPH DN 200-250, transluzent**
OERTLI Erweiterung DN 200-250
transluzent
nicht UV-beständig

Zulassungsnummer CE 0036 CPD 91309 001

Bestell-Nr.: 192138
Menge: 1,000 Stck

**1.10.17.22 OERTLI Erweiterung PPH DN 250-315, transluzent**
OERTLI Erweiterung DN 250-315
transluzent
nicht UV-beständig

Zulassungsnummer CE 0036 CPD 91309 001

Bestell-Nr.: 192139
Menge: 1,000 Stck

**1.10.17.23 OERTLI Abgasrohr starr DN 80 PPH mit Muffe, transluzent, Länge 250 mm**
OERTLI Abgasrohr starr DN 80 PPH mit Muffe

transluzent, Länge 250 mm

Ausführung nach EN 14471
T120 H1 O W 2 O 20 I E L
Zulassungsnummer CE 0036 CPD 91309 001

Bestell-Nr.: 192140
Menge: 1,000 Stck

**1.10.17.24 OERTLI Abgasrohr starr DN 110 PPH mit Muffe, transluzent, Länge 250 mm**
OERTLI Abgasrohr starr DN 110 PPH mit Muffe
transluzent, Länge 250 mm

Ausführung nach EN 14471
T120 H1 O W 2 O 20 I E L
Zulassungsnummer CE 0036 CPD 91309 001

Bestell-Nr.: 192141
Menge: 1,000 Stck

**1.10.17.25 OERTLI Abgasrohr starr DN 125 PPH mit Muffe, transluzent, Länge 250 mm**
OERTLI Abgasrohr starr DN 125 PPH mit Muffe
transluzent, Länge 250 mm

Ausführung nach EN 14471
T120 H1 O W 2 O 20 I E L
Zulassungsnummer CE 0036 CPD 91309 001

Bestell-Nr.: 192142
Menge: 1,000 Stck

**1.10.17.26 OERTLI Abgasrohr starr DN 160 PPH mit Muffe, transluzent, Länge 250 mm**
OERTLI Abgasrohr starr DN 160 PPH mit Muffe
transluzent, Länge 250 mm

Ausführung nach EN 14471
T120 H1 O W 2 O 20 I E L
Zulassungsnummer CE 0036 CPD 91309 001

Bestell-Nr.: 192143
Menge: 1,000 Stck

##### 1.10.18 Abgasanlage PPH

**1.10.18.1 OERTLI Abgasrohr starr DN 200 PPH mit Muffe, transluzent, Länge 250 mm**
OERTLI Abgasrohr starr DN 200 PPH mit Muffe
transluzent, Länge 250 mm

Ausführung nach EN 14471
T120 P1 O W 2 O 20 I E L
Zulassungsnummer CE 0036 CPD 91309 001

Bestell-Nr.: 192144
Menge: 1,000 Stck

**1.10.18.2 OERTLI Abgasrohr starr DN 250 PPH mit Muffe, transluzent, Länge 250 mm**
OERTLI Abgasrohr starr DN 250 PPH mit Muffe
transluzent, Länge 250 mm

Ausführung nach EN 14471
T120 P1 O W 2 O 20 I E L
Zulassungsnummer CE 0036 CPD 91309 001

Bestell-Nr.: 192145
Menge: 1,000 Stck

**1.10.18.3 OERTLI Abgasrohr starr DN 315 PPH mit Muffe, transluzent, Länge 250 mm**
OERTLI Abgasrohr starr DN 315 PPH mit Muffe
transluzent, Länge 250 mm

Ausführung nach EN 14471
T120 P1 O W 2 O 20 I E L
Zulassungsnummer CE 0036 CPD 91309 001

Bestell-Nr.: 192146
Menge: 1,000 Stck

**1.10.18.4 OERTLI Blinddeckel DN 110 mm PPH zum Verschließen nicht gen. K.-Anschl.**
OERTLI Blinddeckel DN 110 mm PPH mit Muffe
zum Verschließen offener, zeitweise nicht genutzter
Kesselanschlüsse in Abgaskaskadensystemen
in der Bauphase.
transluzent, Länge 250 mm

Ausführung nach EN 14471
T120 H1 O W 2 O 20 I E L
Zulassungsnummer CE 0036 CPD 91309 001

Bestell-Nr.: 192148
Menge: 1,000 Stck

**1.10.18.5 OERTLI Abgasrohr starr DN 80 PPH mit Muffe, transluzent, Länge 1000 mm**
OERTLI Abgasrohr starr DN 80 PPH mit Muffe

transluzent, Länge 1000 mm

Ausführung nach EN 14471
T120 H1 O W 2 O 20 I E L
Zulassungsnummer CE 0036 CPD 91309 001

Bestell-Nr.: 192164
Menge: 1,000 Stck

**1.10.18.6 OERTLI Schachtabdeckung DN 110, mit Wetterkragen, schwarz**
OERTLI Schachtabdeckung DN 110
Dachabschluss starr Kunststoff
DN 110 mm
Platte 400x400, Wetterkragen,
Mündungsrohr schwarz

Prod. Ident.: CE 0036 CPD 91309 001

Bestell-Nr.: 192169
Menge: 1,000 Stck

**1.10.18.7 OERTLI Kesselanschluss-Adapter für GMR 5065, 5090 und 5115**
OERTLI Kesselanschluss- Adapter für
den Anschluss einwandiger PPH
Abgasrohrsysteme DN 110 an
OPTIMAT GMR 5065, 5090 und 5115

Innenmontage, PPH
Prod. Ident.: CE 0036 CPD 9165 001

Bestell-Nr.: 192181
Menge: 1,000 Stck

**1.10.18.8 OERTLI Kessel- Anschlussadapter PPH DN 250 an OPTIMAT GSR 300 DUO Condens**
OERTLI Kessel- Anschlussadapter exzentrisch DN 250
für den Anschluss einwandiger PPH- Abgasrohrsysteme
an OPTIMAT GSR 300 DUO Condens
transluzent
Durchmesser: 350 mm (Steckteil); DN 250 (Muffe)
Baulänge 150 mm
Zulassungsnummer CE 0036 CPD 91309 001

Artikelnummer: 192219
Menge: 1,000 Stck

**1.10.18.9 OERTLI Bogen Bogen 87° DN 80mm PPH, transluzent**
OERTLI Bogen 87° DN 80 PPH
transluzent, nicht UV-beständig

Zulassungsnummer CE 0036 CPD 91309 001

Bestell-Nr.: 192223
Menge: 1,000 Stck

**1.10.18.10 OERTLI Kesselanschluss zentrisch PPH 80 mm, mit Messstutzen, transzulent**
Kesselanschluss zentrisch  80 mm PPH
mit Messstutzen
transluzent
nicht UV-beständig

Zulassungsnummer CE 0036 CPD 91309 001

Bestell-Nr.: 192224
Menge: 1,000 Stck

**1.10.18.11 OERTLI Verbindungs T-Stück PPH transluzent DN 160**
OERTLI  Verbindungs T-Stück  PPH
transluzent DN 160
nicht UV-beständig

Zulassungsnummer CE 0036 CPD 91309 001

Bestell-Nr.: 192225
Menge: 1,000 Stck

**1.10.18.12 OERTLI Erweiterung PPH DN 80 auf DN 110k, transluzent**
Erweiterung von DN  80 auf DN 110k PPH
transluzent
nicht UV-beständig

Zulassungsnummer CE 0036 CPD 91309 001

Bestell-Nr.: 192226
Menge: 1,000 Stck

**1.10.18.13 OERTLI Rohrschelle DN 160 PPH, tranzulent**
Rohrschelle mit Stockschraube und Dübel
DN 160 PPH
transluzent

Zulassungsnummer CE 0036 CPD 91309 001

Bestell-Nr.: 192227
Menge: 1,000 Stck

**1.10.18.14 OERTLI Abgasrohr DN 80/125 L=250 mm, PPH/Stahl, konzentrisch**
OERTLI Abgasrohr DN 80/125
PPH/Stahl weiß
Innenmontage, konzentrisch
Länge  250 mm

Zulassungsnummer CE 0036 CPD 91309 001

Bestell-Nr.: 192228
Menge: 1,000 Stck

**1.10.18.15 OERTLI Abgasrohr DN 80/125 LIL-Rohr 1000 mm DN 80/125, PPH/Stahl w**
OERTLI Abgasrohr DN 80/125
LIL-Rohr 1000 mm DN 80/125
PPH/Stahl weiß

Länge 1000 mm

Zulassungsnummer CE 0036 CPD 91309 001

Bestell-Nr.: 192229
Menge: 1,000 Stck

**1.10.18.16 OERTLI Schieberohr mit Klemmband L=300-500 mm, DN80 PPH/DN125 Stahl weiß**
OERTLI Schieberohr mit Klemmband 300 - 500 mm lang
DN 80 PPH / DN 125 Stahl weiß pulverbeschichtet
Abgasrohrsysteme an OPTIMAT GMR 3015-5045

Bestell-Nr.: 192230
Menge: 1,000 Stck

**1.10.18.17 OERTLI Revisionsrohr DN 80/125 Innenmontage, konzentrisch, PPH/Stahl**
OERTLI Abgas- Revisionsbauteil
Revisionsrohr DN 80/125
PPH/Stahl weiß
Innenmontage, konzentrisch

Ausführung nach EN 14471
T120 H1 O W 2 O 00 E E L0
Zulassungsnummer CE 0036 CPD 91309 001

Bestell-Nr.: 192231
Menge: 1,000 Stck

**1.10.18.18 OERTLI Bogen 45 Grd DN 80/125 PPH/Stahl weiß**
OERTLI Bogen 45° DN 80/125
Innenmontage, konzentrisch
PPH/Stahl weiß

Prod. Ident.: CE 0036 CPD 9165 001

Bestell-Nr.: 192232
Menge: 1,000 Stck

**1.10.18.19 OERTLI Bogen 87 Grd DN 80/125 PPH/Stahl weiß**
OERTLI Bogen 87° DN 80/125
Innenmontage, konzentrisch
PPH/Stahl weiß

Prod. Ident.: CE 0036 CPD 9165 001

Bestell-Nr.: 192233
Menge: 1,000 Stck

**1.10.18.20 OERTLI Siphon Long John 150 mm f. Kondensat Fallen mit d: 32 mm**
OERTLI Siphon Long John 150 mm
für Kondensat Fallen mit 32 mm
Durchmesser am Auslaufstutzen
Abgasrohrsysteme an
OPTIMAT GMR 3015-5115

Bestell-Nr.: 192234
Menge: 1,000 Stck

**1.10.18.21 OERTLI Kondensat-Flexrohr 32mm, für Siphon Long John 150mm**
OERTLI Kondensat-Flexrohr 32mm
für Siphon Long John 150mm
Abgasrohrsysteme an
OPTIMAT GMR 3015-5115

Bestell-Nr.: 192235
Menge: 1,000 Stck

**1.10.18.22 OERTLI Adapter von 40 auf 32 mm, für Siphon Long John**
OERTLI Adapter von 40 auf 32 mm
Durchmesser für Siphon Long John
für Kondensat Fallen,
Ablauf LIB Ablauf T-Stücke
Abgasrohrsysteme an OPTIMAT

Bestell-Nr.: 192251
Menge: 1,000 Stck

**1.10.18.23 OERTLI Reduzierung mit Messstutzen zentrischm von DN 160 auf DN 125 PPH**
Reduzierung zentrisch mit Messstutzen
von DN 160 auf DN 125 PPH
transluzent
nicht UV-beständig

Bestell-Nr.: 192252
Menge: 1,000 Stck

**1.10.18.24 OERTLI Schraubverbindungsteil DN 160, PPH, transzulent**
Schraubverbindungsteil zum anschrauben
an den Revisionsdeckel des Umlenk-T-Stück
zur Verbindung einer anderen Abgasleitung
mit der Hauptabgasleitung zur Kaskade.
In DN 160 aus PPH
transluzent
nicht UV-beständig

Bestell-Nr.: 192253
Menge: 1,000 Stck

**1.10.18.25 OERTLI Kondensatfalle DN 125 PPH für Kaskade oder lange Schachtleitungen**
OERTLI Kondensatfalle DN 125 PPH für Kaskade
oder lange Schachtleitungen.
Einsatz in Verbindung mit Adapter Artikel 192251,
Siphon Long John Artikel 192234
und Flexrohr für Siphon mit 32 mm Durchmesser Artikel
192235
für Abgasrohrsysteme an OPTIMAT GMR 3015-5115 und GAWP

Bestell-Nr.: 192293
Menge: 1,000 Stck

**1.10.18.26 OERTLI Kondensatfalle DN 160 PPH für Kaskade oder lange Schachtleitungen**
OERTLI Kondensatfalle DN 160 PPH für Kaskade
oder lange Schachtleitungen.
Einsatz in Verbindung mit Adapter Artikel 192251,
Siphon Long John Artikel 192234
und Flexrohr für Siphon mit 32 mm Durchmesser Artikel
192235
für Abgasrohrsysteme an OPTIMAT GMR 3015-5115 und GAWP

Bestell-Nr.: 192294
Menge: 1,000 Stck

##### 1.10.19 Abgasanlage PPH

**1.10.19.1 OERTLI Kondensatfalle DN 200 PPH für Kaskade oder lange Schachtleitungen**
OERTLI Kondensatfalle DN 200 PPH für Kaskade
oder lange Schachtleitungen.
Einsatz in Verbindung mit Adapter Artikel 192251,
Siphon Long John Artikel 192234
und Flexrohr für Siphon mit 32 mm Durchmesser Artikel
192235
für Abgasrohrsysteme an OPTIMAT GMR 3015-5115 und GAWP

Bestell-Nr.: 192295
Menge: 1,000 Stck

**1.10.19.2 OERTLI Bogen 15 Grad DN 80 Anschluss einwand. PPH Abgasrohrssys.**
OERTLI Bogen 15° DN 80 für
den Anschluss einwandiger PPH
Abgasrohrsysteme an OPTIMAT GMR 5065-5115

Bestell-Nr.: 192298
Menge: 1,000 Stck

**1.10.19.3 OERTLI Bogen 15 Grad DN 110 Anschluss einwand. PPH Abgasrohrssys.**
OERTLI Bogen 15° DN 110 für
den Anschluss einwandiger PPH
Abgasrohrsysteme an OPTIMAT GMR 5065-5115

Bestell-Nr.: 192299
Menge: 1,000 Stck

**1.10.19.4 OERTLI Kaskadenendstück DN 125, an OPTIMAT GMR 5065-5115**
OERTLI Kaskadenendstück mit Revisionsdeckel
DN 125 für den Anschluss einwandiger PPH
Abgasrohrsysteme an OPTIMAT GMR 5065-5115

Bestell-Nr.: 192300
Menge: 1,000 Stck

**1.10.19.5 OERTLI Kaskadenendstück DN 160, an OPTIMAT GMR 5065-5115**
OERTLI Kaskadenendstück mit Revisionsdeckel
DN 160 für den Anschluss einwandiger PPH
Abgasrohrsysteme an OPTIMAT GMR 5065-5115

Bestell-Nr.: 192301
Menge: 1,000 Stck

**1.10.19.6 OERTLI Kaskadenendstück DN 200, an OPTIMAT GMR 5065-5115**
OERTLI Kaskadenendstück mit Revisionsdeckel
DN 200 für den Anschluss einwandiger PPH
Abgasrohrsysteme an OPTIMAT GMR 5065-5115

Bestell-Nr.: 192302
Menge: 1,000 Stck

**1.10.19.7 OERTLI Revision DN 80 mit Deckel und Kondensatablauf**
Revision DN 80 mit Deckel und Kondensatablauf

Bestell-Nr.: 192317
Menge: 1,000 Stck

**1.10.19.8 OERTLI Umlenk-T-Stück mit Muffe und Revisionsdeckel, DN 80**
OERTLI Umlenk-T-Stück mit Muffe und
Revisionsdeckel DN 80

Einwandige PPH-Abgasrohrsysteme,
transluzent.

Ausführung nach EN 14471
T120 H1 O W 2 O 20 I E L
Prod. Ident.: CE 0036 CPD 91309 001

Bestell-Nr.: 192318
Menge: 1,000 Stck

**1.10.19.9 OERTLI Kondensatfalle DN 250 PPH für Kaskade oder lange Schachtleitungen**
OERTLI Kondensatfalle DN 250 PPH für Kaskade
oder lange Schachtleitungen.
Einsatz in Verbindung mit Adapter Artikel 192251,
Siphon Long John Artikel 192234
und Flexrohr für Siphon mit 32 mm Durchmesser Artikel
192235
für Abgasrohrsysteme an OPTIMAT GMR 3015-5115 und GAWP

Bestell-Nr.: 192448
Menge: 1,000 Stck

**1.10.19.10 OERTLI Kondensatfalle DN 315 PPH für Kaskade oder lange Schachtleitungen**
OERTLI Kondensatfalle DN 315 PPH für Kaskade
oder lange Schachtleitungen.
Einsatz in Verbindung mit Adapter Artikel 192251,
Siphon Long John Artikel 192234
und Flexrohr für Siphon mit 32 mm Durchmesser Artikel
192235
für Abgasrohrsysteme an OPTIMAT GMR 3015-5115 und GAWP

Bestell-Nr.: 192449
Menge: 1,000 Stck

**1.10.19.11 OERTLI Verbindungs T-Stück PPH transluzent DN 200**
OERTLI  Verbindungs T-Stück  PPH
transluzent DN 200
nicht UV-beständig

Zulassungsnummer CE 0036 CPD 91309 001

Bestell-Nr.: 192450
Menge: 1,000 Stck

**1.10.19.12 OERTLI Verbindungs T-Stück PPH transluzent DN 250**
OERTLI  Verbindungs T-Stück  PPH
transluzent DN 250
nicht UV-beständig

Zulassungsnummer CE 0036 CPD 91309 001

Bestell-Nr.: 192451
Menge: 1,000 Stck

**1.10.19.13 OERTLI Verbindungs T-Stück PPH transluzent DN 315**
OERTLI  Verbindungs T-Stück  PPH
transluzent DN 315
nicht UV-beständig

Zulassungsnummer CE 0036 CPD 91309 001

Bestell-Nr.: 192452
Menge: 1,000 Stck

**1.10.19.14 OERTLI Abgasklappe DN 80 mit zweiten Schraubverbindungsteil PPH**
Abgasklappe DN 80 mm mit zweiten
Schraubverbindungsteil PPH

bis 70KW Kesselleistung

Bestell-Nr.: 192499
Menge: 1,000 Stck

**1.10.19.15 OERTLI Kaskadensammler PPH transluzent DN 160, Abgang DN 80**
OERTLI  Kaskadensammler  PPH
transluzent DN 160
Abgang DN 80; 45°
nicht UV-beständig

Zulassungsnummer CE 0036 CPD 91309 001

Bestell-Nr.: 192501
Menge: 1,000 Stck

**1.10.19.16 OERTLI Kaskadensammler PPH transluzent DN 160, Abgang DN 125**
OERTLI  Kaskadensammler  PPH
transluzent DN 160
Abgang DN 125; 45°
nicht UV-beständig

Zulassungsnummer CE 0036 CPD 91309 001

Bestell-Nr.: 192504
Menge: 1,000 Stck

**1.10.19.17 OERTLI Belüftungsblende 270x340mm für DN 110 PPH Abgassystem, weiß**
OERTLI Belüftungsblende für DN 110 PPH
Abgassystem, Stahl, weiß
Maße: B= 270 mm x H= 340 mm

Prod. Ident.: CE 0036 CPD 91309 001

Bestell-Nr.: 192507
Menge: 1,000 Stck

**1.10.19.18 OERTLI Mündungsrohr DN 250, L=500mm, ES, blank**
OERTLI Mündungsrohr DN 250
Edelstahl, blank

UV-Beständiges Endrohr für
Abschlussblech HL in Verbindung
mit PPH Schachtsystem

Gesamtlänge: 500 mm
Prod. Ident.: CE 0036 CPD 91309 001

Bestell-Nr.: 192549
Menge: 1,000 Stck

**1.10.19.19 OERTLI Mündungsrohr DN 315, L=500mm, ES, blank**
OERTLI Mündungsrohr DN 315
Edelstahl, blank

UV-Beständiges Endrohr für
Abschlussblech HL in Verbindung
mit PPH Schachtsystem

Gesamtlänge: 500 mm
Prod. Ident.: CE 0036 CPD 91309 001

Bestell-Nr.: 192550
Menge: 1,000 Stck

**1.10.19.20 OERTLI Kaskadensammler PPH transluzent DN 125, Abgang DN 110**
OERTLI  Kaskadensammler  PPH
transluzent DN 125
Abgang DN 110; 87°
nicht UV-beständig

Zulassungsnummer CE 0036 CPD 91309 001

Bestell-Nr.: 192617
Menge: 1,000 Stck

**1.10.19.21 OERTLI Mündungsrohr DN 200, L=1000mm, ES, blank**
OERTLI Mündungsrohr DN 200
Edelstahl, blank

UV-Beständiges Endrohr für
Abschlussblech HL in Verbindung
mit PPH Schachtsystem

Gesamtlänge: 1000 mm
Prod. Ident.: CE 0036 CPD 91309 001

Bestell-Nr.: 192629
Menge: 1,000 Stck

**1.10.19.22 OERTLI Kaskadensammler PPH transluzent DN 160, Abgang DN 110**
OERTLI  Kaskadensammler  PPH
transluzent DN 160
Abgang DN 110; 87°
nicht UV-beständig

Zulassungsnummer CE 0036 CPD 91309 001

Bestell-Nr.: 192631
Menge: 1,000 Stck

**1.10.19.23 OERTLI Kaskadenendstück DN 250, f. Anschl. einw. PPH Abgasrohrs.**
OERTLI KaskadenendstückDN 250
mit Revisionsdeckel und Siphon
für den Anschluss einwandiger PPH
Abgasrohrsysteme

Bestell-Nr.: 192640
Menge: 1,000 Stck

**1.10.19.24 OERTLI Kaskadensammler PPH transluzent DN 250, Abgang DN 160**
OERTLI  Kaskadensammler  PPH
transluzent DN 250
Abgang DN 160; 87°
nicht UV-beständig

Zulassungsnummer CE 0036 CPD 91309 001

Bestell-Nr.: 192641
Menge: 1,000 Stck

**1.10.19.25 OERTLI Schachtabdeckung Bausatz Edelstahl nur für RLA DN 250**
OERTLI Schachtabdeckung Edelstahl
für DN 250 PPH Abgassystem

Bausatz bestehend aus:
1x Mündungsrohr  500 mm
1x Abschlußblech  400x400 mm
1x RRegenkragen NW  250 mm

Zulassungsnummer CE 0036 CPD 91309 001

Bestell-Nr.: 192736
Menge: 1,000 Stck

**1.10.19.26 OERTLI Verbindungsleitung DN 80/125 Bausatz B**
OERTLI Verbindungsleitung DN 80/125
Bausatz B

bestehend aus:
1 Kesselanschlussadapter
1 Revisionsstück-T-Stück LAS
1 Doppelrohr LAS
1 Schachtblende für LAS DN 160

Ausführung nach EN 14471
T120 H1 O W 2 O 00 E E L0
Zulassungsnummer CE 0036 CPD 91309 001

Bestell-Nr.: 192934
Menge: 1,000 Stck

##### 1.10.20 Abgasanlage PPH

**1.10.20.1 OERTLI Abgasrohr DN 80 L= 2000 mm, transluzent**
OERTLI Abgasrohr starr DN 80 PPH mit Muffe

transluzent, Länge 2000 mm

Ausführung nach EN 14471
T120 H1 O W 2 O 20 I E L
Zulassungsnummer CE 0036 CPD 91309 001

Bestell-Nr.: 193106
Menge: 1,000 Stck

**1.10.20.2 OERTLI Abgasrohr DN 80 transluzent, Bogen 45 Grd**
OERTLI Abgasrohr starr DN 80 PPH mit
Muffe

transluzent, Bogen 45°

Zulassungsnummer CE 0036 CPD 91309 001

Bestell-Nr.: 193107
Menge: 1,000 Stck

**1.10.20.3 OERTLI Reduzierung von DN 200 auf DN 160 transluzent, nicht UV-beständig**
OERTLI Reduzierung symmetrisch
von DN 200 auf DN 160 PPH

transluzent, nicht UV-beständig
Durchmesser: 200 mm (Steckteil); DN 160 (Muffe)
Baulänge 150 mm
Zulassungsnummer CE 0036 CPD 91309 001

Bestell-Nr.: 193109
Menge: 1,000 Stck

**1.10.20.4 OERTLI Reduzierung von DN 250 auf DN 200 transluzent, nicht UV-beständig**
OERTLI Reduzierung symmetrisch
von DN 250 auf DN 200 PPH

transluzent, nicht UV-beständig
Durchmesser: 250 mm (Steckteil); DN 200 (Muffe)
Baulänge 150 mm
Zulassungsnummer CE 0036 CPD 91309 001

Bestell-Nr.: 193110
Menge: 1,000 Stck

##### 1.10.21 Abgasanlage PPs

**1.10.21.1 OERTLI Bogen 15 Grad PPs DN 80 Zulassungsnummer Z-7.2-1622**
OERTLI Bogen 15 Grad PPs DN 80
Zulassungsnummer Z-7.2-1622
Bestell-Nr.: 189615
Menge: 1,000 Stck

**1.10.21.2 OERTLI Bogen 30 Grad PPs DN 80 Zulassungsnummer Z-7.2-1622**
OERTLI Bogen 30 Grad PPs DN 80
Zulassungsnummer Z-7.2-1622
Bestell-Nr.: 189616
Menge: 1,000 Stck

**1.10.21.3 OERTLI Bogen 45 Grad PPs DN 80 Zulassungsnummer Z-7.2-1622**
OERTLI Bogen 45 Grad PPs DN 80
Zulassungsnummer Z-7.2-1622
Bestell-Nr.: 189617
Menge: 1,000 Stck

**1.10.21.4 OERTLI Bogen 87 Grad PPs DN 80 Zulassungsnummer Z-7.2-1622**
OERTLI Bogen 87 Grad PPs DN 80
Zulassungsnummer Z-7.2-1622
Bestell-Nr.: 189618
Menge: 1,000 Stck

**1.10.21.5 OERTLI Rohr PPs DN 80 Länge 500mm, Zul.-Nr. Z-7.2-1622**
OERTLI Rohr PPs DN 80
Länge 500mm, Zul.-Nr. Z-7.2-1622
Bestell-Nr.: 189619
Menge: 1,000 Stck

**1.10.21.6 OERTLI Rohr PPs DN 80 Länge 1000mm, Zul.-Nr. Z-7.2-1622**
OERTLI Rohr PPs DN 80
Länge 1000mm, Zul.-Nr. Z-7.2-1622
Bestell-Nr.: 189620
Menge: 1,000 Stck

**1.10.21.7 OERTLI Rohr PPs DN 80 Länge 2000mm, Zul.-Nr. Z-7.2-1622**
OERTLI Rohr PPs DN 80
Länge 2000mm, Zul.-Nr. Z-7.2-1622
Bestell-Nr.: 189621
Menge: 1,000 Stck

**1.10.21.8 OERTLI Abstandshalter DN80 Kunststoff grau, Zul.Nr. Z-7.2-1622**
OERTLI Abstandshalter DN80
Kunststoff grau, Zul.Nr. Z-7.2-1622
Bestell-Nr.: 189622
Menge: 1,000 Stck

**1.10.21.9 OERTLI Reinigungsrohr PPs gerade DN80, Zul.Nr. Z-7.2-1622**
OERTLI Reinigungsrohr
PPs gerade DN80, Zul.Nr. Z-7.2-1622
Bestell-Nr.: 189623
Menge: 1,000 Stck

**1.10.21.10 OERTLI Revisions-T-Stück PPs DN 80, Zul.Nr. Z-7.2-1622**
OERTLI Revisions-T-Stück
PPs DN 80, Zul.Nr. Z-7.2-1622
Bestell-Nr.: 189624
Menge: 1,000 Stck

**1.10.21.11 OERTLI Erweiterung PPs 80 mm auf DN 100, Zul.Nr. Z-7.2.-1622**
OERTLI Erweiterung PPs 80 mm
auf DN 100, Zul.Nr. Z-7.2.-1622
Bestell-Nr.: 189625
Menge: 1,000 Stck

**1.10.21.12 OERTLI Anschlußstück PPs DN 80 mit Meßöffnung, Zul.Nr. Z-7.2-1622**
OERTLI Anschlußstück PPs DN 80
mit Meßöffnung, Zul.Nr. Z-7.2-1622
Bestell-Nr.: 189632
Menge: 1,000 Stck

**1.10.21.13 OERTLI Stützbogen PPs DN 80 Zulassungsnummer Z-7.2-1622**
OERTLI Stützbogen PPs DN 80
Zulassungsnummer Z-7.2-1622
Bestell-Nr.: 189637
Menge: 1,000 Stck

**1.10.21.14 OERTLI Schachtabdeckung DN 80, unlackiert**
OERTLI Schachtabdeckung DN 80
unlackiert
Bestell-Nr.: 189638
Menge: 1,000 Stck

**1.10.21.15 OERTLI Abschlußstück oben DN 80/125 mit Dichtung, Außenwandmontage**
OERTLI Abschlußstück oben
DN 80/125 mit Dichtung f. Außenwandmonta
Zulassungsnummer: Z-7.2-1622
Bestell-Nr.: 189640
Menge: 1,000 Stck

**1.10.21.16 OERTLI Reinigungsrohr PPs, gerade mit Schraubdeckel DN 125**
OERTLI Reinigungsrohr PPs DN 125
gerade mit Schraubdeckel

Bestell-Nr.: 189661
Menge: 1,000 Stck

**1.10.21.17 OERTLI Kaskadenanschluss PPs DN 125, DN 80**
OERTLI Kaskadensammler PPs DN 125
Rohr mit Kesselanschluß 45° DN 80
Bauteillänge 1.000 mm

T120 H1 O W 2 O20 I E L

Bestell-Nr.: 189662
Menge: 1,000 Stck

**1.10.21.18 OERTLI Abschlussdeckel PPs DN 125 mit Kondensatablauf DN 32**
OERTLI Abschlussdeckel DN 125 mit
Revision und Kondensatstutzen 32 mm
für Kaskadensammler DN 125

T120 H1 O W 2 O20 I E L

Bestell-Nr.: 189663
Menge: 1,000 Stck

**1.10.21.19 OERTLI Rohrstück PPs 500 mm DN 125**
OERTLI Rohrstück PPs 500 mm DN 125

Bestell-Nr.: 189664
Menge: 1,000 Stck

**1.10.21.20 OERTLI Rohrstück PPs 1000 mm DN 125**
OERTLI Rohrstück PPs
1000 mm DN 125

Bestell-Nr.: 189665
Menge: 1,000 Stck

**1.10.21.21 OERTLI Rohrstück PPs 2000 mm DN 125**
OERTLI Rohrstück PPs
2000 mm DN 125

Bestell-Nr.: 189666
Menge: 1,000 Stck

**1.10.21.22 OERTLI Bogenstück PPs 15 ° DN 125**
OERTLI Bogenstück PPs
15 Grad DN 125

Bestell-Nr.: 189667
Menge: 1,000 Stck

**1.10.21.23 OERTLI Bogenstück PPs 30 ° DN 125**
OERTLI Bogenstück PPs
30 Grad DN 125

Bestell-Nr.: 189668
Menge: 1,000 Stck

**1.10.21.24 OERTLI Bogenstück PPs 45 Grad DN 125**
OERTLI Bogenstück PPs
45 Grad DN 125

Bestell-Nr.: 189669
Menge: 1,000 Stck

**1.10.21.25 OERTLI Bogenstück PPs 87,5 Grad DN 125**
OERTLI Bogenstück PPs
87,5 Grad DN 125

Bestell-Nr.: 189670
Menge: 1,000 Stck

**1.10.21.26 OERTLI Steigleitung im Schacht PPs-Rohr DN 100**
OERTLI Steigleitung im Schacht
PPs-Rohr DN 110
bestehend aus:  Nr.  Länge:

1 Auflageschiene für
  Anschlußbogen  11  -
1 Kaminanschlußbogen
  PPs  24  170
1 Rohrschelle Montagehilfe  13  -
3 Rohrstück PPs
  a 2000 mm  14  6000
2 Abstandshalter,
  Edelstahl  15  -
1 Reinigungsrohr gerade
  mit Deckel  16  200
1 Kaminschachtabdeckung 17  -

Gesamtlänge: 6370 mm

Bestell-Nr.  : 60921
Menge: 1,000 Stck

##### 1.10.22 Abgasanlage PPs

**1.10.22.1 OERTLI Kaminanschlußbogen PPs DN 125**
OERTLI Kaminanschlussbogen
PPs DN 125

Bestell-Nr.: 189671
Menge: 1,000 Stck

**1.10.22.2 OERTLI Erweiterung Abgasrohr DN 100 auf DN 125**
OERTLI Erweiterung
Abgasrohr
DN 100 auf DN 125

Bestell-Nr.: 189677
Menge: 1,000 Stck

**1.10.22.3 OERTLI Abgasadapter DN 70 auf DN 80**
OERTLI Abgasadapter
DN 70 auf DN 80

Bestell-Nr.: 189766
Menge: 1,000 Stck

**1.10.22.4 OERTLI Rohrstück PPs DN 80, 250 mm**
OERTLI Rohrstück PPs
DN 80, 250 mm

Bestell-Nr.: 189773
Menge: 1,000 Stck

**1.10.22.5 OERTLI Erweiterung PPs DN 60/80, exzentrisch**
OERTLI Erweiterung PPs 60/80
( exzentrisch )

Bestell-Nr.: 190234
Menge: 1,000 Stck

**1.10.22.6 OERTLI Schachtleitung DN 60 Bausatz D**
OERTLI Schachtleitung DN 60
Bausatz D, bestehend aus
1 x Auflageschiene 250mm
1 x Stützbogen DN 60
1 x Rohrschelle für Montagehilfe
3 x Rohr PPs DN 60 2000mm
3 x Abstandshalter Kunststoff DN60, grau
1 x Reinigungsrohr DN 60 gerade
1 x Schachtabdeckung DN 60
Länge: 6370 mm

Bestell-Nr.:  190271
Menge: 1,000 Stck

**1.10.22.7 OERTLI Adapter Reduzierung von DN 80 auf DN 60**
OERTLI  Adapter Reduzierung
von DN 80 auf DN 60

Bestell-Nr.:  190283
Menge: 1,000 Stck

**1.10.22.8 OERTLI Doppelrohr DN 100/150 AW, 500 mm**
OERTLI Doppelrohr 500 mm
DN 100/150 AW FÜR
Außenwandmontage (OPTIMAT)

Bestell-Nr.: 190314
Menge: 1,000 Stck

**1.10.22.9 OERTLI Doppelrohr DN 100/150 AW, 1000 mm**
OERTLI Doppelrohr 1000 mm
DN 100/150 AW für
Außenwandmontage (OPTIMAT)

Bestell-Nr.: 190315
Menge: 1,000 Stck

**1.10.22.10 OERTLI Doppelrohr DN 100/150 AW, 2000 mm**
OERTLI Doppelrohr 2000 mm
DN 100/150 AW für
Außenwandmontage (OPTIMAT)

Bestell-Nr.: 190316
Menge: 1,000 Stck

**1.10.22.11 OERTLI Muffe für Dachdurchführung für LAS DN 100/160**
OERTLI  Muffe für Dachdurchführung
für LAS  DN 100/160

Bestell-Nr.  :  190317
Menge: 1,000 Stck

**1.10.22.12 OERTLI Aussenwandrevision DN 100 / 160, gerade, weiß**
OERTLI  Aussenwandrevision gerade
DN 100 / 160, Farbe weiß

Bestell-Nr.  :  190318
Menge: 1,000 Stck

**1.10.22.13 OERTLI Adapter für AW-Bogen (Anschluss-Stück ), DN 100/160, weiß**
OERTLI  Adapter für AW-Bogen
(Anschluss-Stück ),  DN 100 / 160,
Farbe weiß

Bestell-Nr.  :  190319
Menge: 1,000 Stck

**1.10.22.14 OERTLI AW-Bogen DN 100 / 160, 90 grd, weiß**
OERTLI  AW-Bogen DN 100 / 160, 90 grd
Farbe weiß

Bestell-Nr.  :  190320
Menge: 1,000 Stck

**1.10.22.15 OERTLI LAS - Rohr DN 100 / 160 mit Luftansaugung für AW, Farbe weiß**
OERTLI  LAS - Rohr DN 100 / 160
mit Luftansaugung für AW, Farbe weiß

Bestell-Nr.  :  190321
Menge: 1,000 Stck

**1.10.22.16 OERTLI oberer Abschluss DN 100 / 160 mit Dichtung, Farbe weiß**
OERTLI  oberer Abschluss DN 100 / 160
mit Dichtung, Farbe weiß

Bestell-Nr.  :  190322
Menge: 1,000 Stck

**1.10.22.17 OERTLI Anschlussstück PPs DN 60, mit Abgasmessung**
OERTLI  Anschlussstück mit Abgasmessung
PPs DN 60

Bestell-Nr.:  190324
Menge: 1,000 Stck

**1.10.22.18 OERTLI Siphon zur Entwässerung von Abgasleitungen mit DN 32**
OERTLI Siphon zur Entwässerung
von Abgasleitungen mit DN 32
Anschluss für alle Abgas
Systeme mit PPS Rohr

Bestell-Nr.: 190329
Menge: 1,000 Stck

**1.10.22.19 OERTLI Abgasreduzierung PPs DN 110/DN 80**
OERTLI Abgasreduzierung PPs
DN 110/DN 80

Bestell-Nr.: 190435
Menge: 1,000 Stck

**1.10.22.20 OERTLI Revisionsbogen DN 110, 87 Grad, mit Deckel**
OERTLI Revisionsbogen DN 110

Bestell-Nr.: 190436
Menge: 1,000 Stck

**1.10.22.21 OERTLI Langmuffe PPS DN 80**
OERTLI Langmuffe PPS
DN80

Bestell-Nr.: 190439
Menge: 1,000 Stck

**1.10.22.22 OERTLI Lippendichtung für PPs-Abgasrohre DN 125**
OERTLI Lippendichtung
Für PPs-Abgasrohre DN 125

Bestell-Nr.: 190502
Menge: 1,000 Stck

**1.10.22.23 OERTLI Reduzierung DN 150/110**
OERTLI Reduzierung DN 150/110

Bestell-Nr.: 190504
Menge: 1,000 Stck

**1.10.22.24 OERTLI Reduzierung DN 150/125 DN 150/125**
OERTLI Reduzierung DN 150/125

Bestell-Nr.: 190505
Menge: 1,000 Stck

**1.10.22.25 OERTLI Rohrstück PPs 500 mm DN 200**
OERTLI Rohrstück PPs mit Muffe und
Dichtung DN 200
Länge  500 mm
T120 H1 O W 2 O20 I E L

Bestell-Nr.: 190548
Menge: 1,000 Stck

**1.10.22.26 OERTLI Rohrstück PPs 1000 mm DN 200**
OERTLI Rohrstück PPs mit Muffe und
Dichtung DN 200
Länge  1000 mm
T120 H1 O W 2 O20 I E L

Bestell-Nr.: 190549
Menge: 1,000 Stck

##### 1.10.23 Abgasanlage PPs

**1.10.23.1 OERTLI Rohrstück PPs 2000 mm DN 200**
OERTLI Rohrstück PPs mit Muffe und
Dichtung DN 200
Länge  1950 mm
T120 H1 O W 2 O20 I E L

Bestell-Nr.: 190550
Menge: 1,000 Stck

**1.10.23.2 OERTLI Bogenstück PPs 15 Grad DN 200**
OERTLI Bogenstück PPs
15 Grad DN 200

Bestell-Nr.: 190551
Menge: 1,000 Stck

**1.10.23.3 OERTLI Bogenstück PPs 30 Grad DN 200**
OERTLI Bogenstück PPs
30 Grad DN 200

Bestell-Nr.: 190552
Menge: 1,000 Stck

**1.10.23.4 OERTLI Bogenstück PPs 45 Grad DN 200 mit Muffe und Dichtung**
OERTLI Bogenstück PPs
mit Muffe und Dichtung
45 Grad DN 200
T120 H1 O W 2 O20 I E L

Bestell-Nr.: 190553
Menge: 1,000 Stck

**1.10.23.5 OERTLI Bogenstück PPs 87,5 Grd DN 200 mit Muffe und Dichtung**
OERTLI Bogenstück PPs
mit Muffe und Dichtung
87,5 Grad DN 200
T120 H1 O W 2 O20 I E L

Bestell-Nr.: 190554
Menge: 1,000 Stck

**1.10.23.6 OERTLI Kaminanschlußbogen PPs DN 200**
OERTLI Kaminanschlussbogen
PPs DN 200

Bestell-Nr.: 190555
Menge: 1,000 Stck

**1.10.23.7 OERTLI Reinigungsrohr PPs, gerade mit Schraubdeckel DN 200**
OERTLI Reinigungsrohr PPs DN 200
gerade mit Schraubdeckel

Bestell-Nr.: 190556
Menge: 1,000 Stck

**1.10.23.8 OERTLI Revisionsbogen DN 200 PPs 87,5 °, mit Deckel**
OERTLI Revisionsbogen 87,5 ° Grad
DN 200 PPs mit Deckel

Bestell-Nr.: 190557
Menge: 1,000 Stck

**1.10.23.9 OERTLI Erweiterung PPs DN 160/200, exzentrisch**
OERTLI Erweiterung DN 160/200
Exzentrisch
Bestell-Nr.: 190561
Menge: 1,000 Stck

**1.10.23.10 OERTLI Kaskadensammler PPs DN 160 45 Grad, DN 110, 1000 mm**
OERTLI Kaskadensammler PPs DN 160
Rohr mit Kesselanschluß 45° DN 110
Bauteillänge 1.000 mm

T120 H1 O W 2 O20 I E L

Bestell-Nr.: 190573
Menge: 1,000 Stck

**1.10.23.11 OERTLI Abschlussdeckel DN 160 für Kaskadensammler DN 160, 32 mm**
OERTLI Abschlussdeckel DN 160 mit
Revision und Kondensatstutzen 32 mm
für Kaskadensammler DN 160

T120 H1 O W 2 O20 I E L

Bestell-Nr.: 190574
Menge: 1,000 Stck

**1.10.23.12 OERTLI Anschlussadapter LAS DN 110/150 an OPTIMAT 3065 und 3090**
OERTLI Anschlussadapter für den
Anschluss konzentrischer LAS
Abgasrohrsysteme DN 110/150 an
OPTIMAT 3065 und 3090

Bestell-Nr.: 190575
Menge: 1,000 Stck

**1.10.23.13 OERTLI Reduzierung Abgas von NW 250 auf DN 200**
OERTLI Reduzierung Abgas
von NW 250 auf DN 200

Bestell-Nr.: 190586
Menge: 1,000 Stck

**1.10.23.14 OERTLI Reduzierung DN 200/150**
OERTLI Reduzierung DN 200/150

Bestell-Nr.: 190587
Menge: 1,000 Stck

**1.10.23.15 OERTLI Abgas-Hosenstück PPS DN 200, Abgang 2 X DN 160**
OERTLI ABGAS-HOSENSTÜCK PPS DN 200
ABGANG 2 X DN 160

Bestell-Nr.: 190588
Menge: 1,000 Stck

**1.10.23.16 OERTLI Abgas-Hostenstück PPS DN 160, Abgang 2 X DN 160**
OERTLI ABGAS-HOSENSTÜCK PPS DN 160
ABGANG 2 X DN 160

Bestell-Nr.: 190682
Menge: 1,000 Stck

**1.10.23.17 OERTLI Mündungsrohr DN 80, L= 345mm, UV-best., ohne Muffe**
OERTLI-MUENDUNGSROHR SCHWARZ DN80
345mm lang, UV-beständig OHNE Muffe

Bestell-Nr.: 190684
Menge: 1,000 Stck

**1.10.23.18 OERTLI Kaskadensammler PPs DN 200 87 Grad, DN 160, 1000 mm**
OERTLI Kaskadensammler PPs DN 200
Rohr mit Kesselanschluß 87° DN 160
Bauteillänge 1.000 mm

T120 H1 O W 2 O20 I E L

Bestell-Nr.: 190876
Menge: 1,000 Stck

**1.10.23.19 OERTLI Abschlussdeckel DN 200 für Kaskadensammler DN 200, 32 mm**
OERTLI Abschlussdeckel DN 200 mit
Revision und Kondensatstutzen 32 mm
für Kaskadensammler DN 200.

T120 H1 O W 2 O20 I E L

Bestell-Nr.: 190877
Menge: 1,000 Stck

**1.10.23.20 OERTLI Erweiterung PPs DN 125/160, exzentrisch**
OERTLI Erweiterung PPs 125/160
( exzentrisch )

Bestell-Nr.: 191167
Menge: 1,000 Stck

**1.10.23.21 OERTLI Erweiterung PPs DN 60/75, exzentrisch**
OERTLI Erweiterung PPs 60/75
( exzentrisch )

Bestell-Nr.: 191180
Menge: 1,000 Stck

**1.10.23.22 OERTLI Luftansaugstück für Außenwand, weiß 60/100**
OERTLI Luftansaugstück für
Außenwand, weiß  60/100

Bestell-Nr.: 191201
Menge: 1,000 Stck

**1.10.23.23 OERTLI Abschluss oben mit Dichtung 60/100**
OERTLI Abschluss oben
mit Dichtung 60/100

Bestell-Nr.: 191202
Menge: 1,000 Stck

**1.10.23.24 OERTLI Erweiterung DN 60/110, symmetrisch**
OERTLI Erweiterung 60/110
( symmetrisch )

Bestell-Nr.: 191206
Menge: 1,000 Stck

**1.10.23.25 OERTLI Doppelmuffe DN 80 PPs**
OERTLI Doppelmuffe DN 80 PPs

Bestell-Nr.: 191374
Menge: 1,000 Stck

**1.10.23.26 OERTLI Abgasreduzierung PPs DN 100 auf DN 80**
OERTLI Abgasreduzierung PPs
DN 100 auf DN 80
für Gasbrennwertkessel GMR 4065
für raumluftabhängigen Betrieb oder
separate Zuluftführung

Bestell-Nr.: 1901431
Menge: 1,000 Stck

##### 1.10.24 Abgasanlage PPs

**1.10.24.1 OERTLI Schachtabdeckung DN 80 VA, mit ES-Endrohr, schwarz**
OERTLI Schachtabdeckung DN 80 VA,
schwarz, mit Edelstahl-Endrohr

Für Brennwertanlagen in doppelzügigen
Kaminen mit nebenliegendem Festbrennstoff-Schacht. Rußbrandbeständige
Abdeckung an der Mündung. Ausführung
gemäß Brandschutz-bestimmungen der DIN
18160 und den Bestimmungen des ZIV
Endrohr der Abgasleitung aus Edelstahl,
beginnend 30 cm unter der Mündungsplatte.
Die untere Flanschplatte, die auf den
Kaminkopf geschraubt wird, ist aus
Edelstahl gefertigt und mit Edelstahlschrauben bestückt. Der Wetterkragen
wird  aus Aluminium gepresst. Beide
Teile sind schwarz lackiert. Das innere
Edelstahlrohr ist blankes Edelstahl
Für raumluftunabhängige Betriebsweise
geeignet.

Bestehend aus:
- Mündungsplatte mit Edelstahlschrauben
- Edelstahl- Mündungsrohr
- Wetterkragen

Typ:  D 80 VA
Bestell-Nr.: 191513
Menge: 1,000 Stck

**1.10.24.2 OERTLI Verlängerung für das Mündungsrohr DN 80**
OERTLI Verlängerung für das Mündungsrohr
der metallischen Schachtabdeckung mit
Edelstahl- Endrohr DN 80
Zulassung CE-0036

Bestell-Nr.: 191514
Menge: 1,000 Stck

**1.10.24.3 OERTLI Schachtabdeckung DN 110 VA, mit ES-Endrohr, schwarz,**
OERTLI Schachtabdeckung DN 110 VA,
schwarz, mit Edelstahl-Endrohr

Für Brennwertanlagen in doppelzügigen
Kaminen mit nebenliegendem Festbrennstoff- Schacht. Rußbrandbeständige
Abdeckung an der Mündung. Ausführung
gemäß Brandschutz-bestimmungen der DIN
18160 und den Bestimmungen des ZIV
Endrohr der Abgasleitung aus Edelstahl,
beginnend 30 cm unter der Mündungsplatte.
Die untere Flanschplatte, die auf den
Kaminkopf geschraubt wird, ist aus
Edelstahl gefertigt und mit  Edelstahlschrauben bestückt. Der Wetterkragen
wird  aus Aluminium gepresst. Beide
Teile sind schwarz lackiert. Das innere
Edelstahlrohr ist blankes Edelstahl
Für raumluftunabhängige Betriebsweise
geeignet.

Bestehend aus:
- Mündungsplatte mit Edelstahlschrauben
- Edelstahl- Mündungsrohr
- Wetterkragen

Typ:  D 110 VA
Bestell-Nr.: 191517
Menge: 1,000 Stck

**1.10.24.4 OERTLI Verlängerung für das Mündungsrohr DN 110**
OERTLI Verlängerung für das Mündungsrohr
der metallischen Schachtabdeckung mit
Edelstahl-Endrohr DN 110
Zulassung CE-0036

Bestell-Nr.: 191518
Menge: 1,000 Stck

**1.10.24.5 OERTLI Kessel-Anschluss-Stück DN 200 mit Abgasmessung**
OERTLI Kessel-Anschluss-Stück DN 200
mit Abgasmessung
Zulassung CE-0036

Bestell-Nr.: 191611
Menge: 1,000 Stck

**1.10.24.6 OERTLI Kessel-Anschluss-Stück DN 125 mit Abgasmessung**
OERTLI Kessel-Anschluss-Stück DN 125
mit Abgasmessung
Zulassung CE-0036

Bestell-Nr.: 191615
Menge: 1,000 Stck

**1.10.24.7 OERTLI LAS Revisions-Bogen 87° Konzentrisch DN 80/125, PPs/ALU weiß**
OERTLI LAS Revisions-Bogen 87°
Verbindungssystem CONNEXT
Innen PPs, außen Alu, weiß
Konzentrisch DN 80/125
Zulassung CE-0036

Bestell-Nr.: 191682
Menge: 1,000 Stck

**1.10.24.8 OERTLI Kesselanschluss-Stück für OECOJET DN 125 - DN 100**
OERTLI Kesselanschluss-Stück
für OECOJET DN 125 - DN 100
mit Dichtmanschette und Abgasmess. als Bausatz

Bestell-Nr.  :  191746
Menge: 1,000 Stck

**1.10.24.9 OERTLI LAS Außenwand-Bogen 45 Grad DN 110/150, Innen PPs, außen Alu, weiß**
OERTLI LAS Außenwand-Bogen 45°
Innen PPs, außen Alu, weiß
Konzentrisch DN 110/150
Zulassung CE-0036

Bestell-Nr.: 191858
Menge: 1,000 Stck

**1.10.24.10 OERTLI Anschluss-Stück MFB DN 125 im Schacht, Kesselanschluss DN 80**
OERTLI Anschluss-Stück MFB
für Mehrfachbelegung DN 125 im Schacht
mit Schiebemuffe und Fixierschelle
Kesselanschluss DN 80
Zulassung CE-0036

Bestell-Nr.: 191859
Menge: 1,000 Stck

**1.10.24.11 OERTLI Kondensatanschluss MFB für Mehrfachbelegung DN 125 im Schacht**
OERTLI Kondensatanschluss MFB
für Mehrfachbelegung DN 125 im Schacht
zum Anschluss der Kondensatleitung vom
Kessel
Zulassung CE-0036

Bestell-Nr.: 191860
Menge: 1,000 Stck

**1.10.24.12 OERTLI Verbindungsschelle DN 125 Fixierung der Abgasleitung im Schacht**
OERTLI Verbindungsschelle DN 125
für Mehrfachbelegung
zur Fixierung der Abgasleitung im
Schacht
Zulassung CE-0036

Bestell-Nr.: 191861
Menge: 1,000 Stck

**1.10.24.13 OERTLI Schachtsohle DN 125 für Mehrfachbelegung DN 125 im Schacht**
OERTLI Schachtsohle
für Mehrfachbelegung DN 125 im Schacht
mit Schiebemuffe, Stützbogen
und Kondensatanschluss
Zulassung CE-0036

Bestell-Nr.: 191862
Menge: 1,000 Stck

**1.10.24.14 OERTLI Grundbausatz Mehrfachbelegung Für 2 Brennwertgeräte DN 110**
OERTLI Grundbausatz Mehrfachbelegung
Für 2 Brennwertgeräte DN 110

Bestell-Nr.: 191863
Menge: 1,000 Stck

**1.10.24.15 OERTLI Rohr DN 80, mit Kondensatablaufstutzen D32**
OERTLI Rohr DN 80 mit Kondensatablaufstutzen D32
für den Einsatz in Abgaskaskaden
Raumluftabhängig direkt zwischen
dem letzten Kessel der Kaskade und
der senkrechten Steigleitung.
Zum Ableiten von Regenwasser und
Kondensat aus dem senkrechten Teil der
Abgasanlage vor der mechanischen Abgasklappe.

Zubehör:
Siphon mit Schlauch #190329

Bestell-Nr.  :  191936
Menge: 1,000 Stck

**1.10.24.16 OERTLI Rohr DN 200, mit Kondensatablaufstutzen D32**
OERTLI Rohr DN 200 mit Kondensatablaufstutzen D32
für den Einsatz in Abgaskaskaden
Raumluftabhängig direkt zwischen
dem letzten Kessel der Kaskade und
der senkrechten Steigleitung.
Zum Ableiten von Regenwasser und
Kondensat aus dem senkrechten Teil der
Abgasanlage vor der mechanischen Abgasklappe.

Zubehör:
Siphon mit Schlauch #190329

Bestell-Nr.  :  191954
Menge: 1,000 Stck

**1.10.24.17 OERTLI Schachtabdeckung DN 60 VA, mit ES-Endrohr**
OERTLI Schachtabdeckung DN 60 VA,
mit Edelstahl-Endrohr

Für Brennwertanlagen in doppelzügigen
Kaminen mit nebenliegendem Festbrennstoff-Schacht.

Bestell-Nr.: 191992
Menge: 1,000 Stck

**1.10.24.18 OERTLI Flexrohr mit Einsteckende DN 60, L=12,5m, 63mm**
OERTLI Flexrohr 63mm
mit Einsteckende DN 60,
Länge 12,5 m
Zulassungsnummer Z-7.2-1622
Bestell-Nr.: 192001
Menge: 1,000 Stck

**1.10.24.19 OERTLI Grundbausatz flexibel, DN 60**
OERTLI Grundbausatz flexibel,
bestehend aus:
- 1 x Schachtabdeckung mit Aufhängung
-  Flex 60
- 1 x Karton Abstandshalter blau, 4 Stk.
- 1 x Stützbogen DN 60
- 1 x Auflageschiene 250 mm
Zulassungsnummer: Z-7.2-1622
Bestell-Nr.:  192002
Menge: 1,000 Stck

**1.10.24.20 OERTLI Schachtsohle für Mehrfachbelegung, DN 160**
OERTLI Schachtsohle
für Mehrfachbelegung DN 160 mit
Schiebemuffe, Stützbogen und
Kondensatanschluss

Bestell-Nr.: 192062
Menge: 1,000 Stck

**1.10.24.21 OERTLI Rohr DN 110, mit Kondensatablaufstutzen D32**
OERTLI Rohr DN 110 mit Kondensatablaufstutzen D32
für den Einsatz in Abgaskaskaden
Raumluftabhängig direkt zwischen
dem letzten Kessel der Kaskade und
der senkrechten Steigleitung.
Zum Ableiten von Regenwasser und
Kondensat aus dem senkrechten Teil der
Abgasanlage vor der mechanischen Abgasklappe.

Zubehör:
Siphon mit Schlauch #190329

Bestell-Nr.  :  192220
Menge: 1,000 Stck

**1.10.24.22 OERTLI Rohr DN 125, mit Kondensatablaufstutzen D32**
OERTLI Rohr DN 125 mit Kondensatablaufstutzen D32
für den Einsatz in Abgaskaskaden
Raumluftabhängig direkt zwischen
dem letzten Kessel der Kaskade und
der senkrechten Steigleitung.
Zum Ableiten von Regenwasser und
Kondensat aus dem senkrechten Teil der
Abgasanlage vor der mechanischen Abgasklappe.

Zubehör:
Siphon mit Schlauch #190329

Bestell-Nr.  :  192221
Menge: 1,000 Stck

**1.10.24.23 OERTLI Rohr DN 160, mit Kondensatablaufstutzen D32**
OERTLI Rohr DN 160 mit Kondensatablaufstutzen D32
für den Einsatz in Abgaskaskaden
Raumluftabhängig direkt zwischen
dem letzten Kessel der Kaskade und
der senkrechten Steigleitung.
Zum Ableiten von Regenwasser und
Kondensat aus dem senkrechten Teil der
Abgasanlage vor der mechanischen Abgasklappe.

Zubehör:
Siphon mit Schlauch #190329

Bestell-Nr.  :  192222
Menge: 1,000 Stck

**1.10.24.24 OERTLI Mündungsrohr VA DN 125, L= 1000mm**
OERTLI Mündungsrohr VA für
metallische Schachtabdeckung ALU
Nennweite DN 125
für doppelzügige Kamine mit einem
Zug für Festbrennstoffkessel
Gesamtlänge 1.000 mm

Bestell-Nr.: 192338
Menge: 1,000 Stck

**1.10.24.25 OERTLI Mündungsrohr VA DN 160, L=1000mm**
OERTLI Mündungsrohr VA für
metallische Schachtabdeckung ALU
Nennweite DN 160
für doppelzügige Kamine mit einem
Zug für Festbrennstoffkessel
Gesamtlänge 1.000 mm

Bestell-Nr.: 192339
Menge: 1,000 Stck

**1.10.24.26 OERTLI Abgasschalldämpfer für alle Gas-Brennwert Kessel**
Abgasschalldämpfer für alle
Gas-Brennwert Kessel,
im Tausch gegen das
DN 80 Endrohr.

Artikelnummer: 192446
Menge: 1,000 Stck

##### 1.10.25 Abgasanlage PPs

**1.10.25.1 OERTLI Rohr DN 60, mit Kondensatablaufstutzen D32**
OERTLI Rohr DN 60 mit Kondensatablaufstutzen D32
für den Einsatz in Abgaskaskaden
Raumluftabhängig direkt zwischen
dem letzten Kessel der Kaskade und
der senkrechten Steigleitung.
Zum Ableiten von Regenwasser und
Kondensat aus dem senkrechten Teil der
Abgasanlage vor der mechanischen Abgasklappe.

Zubehör:
Siphon mit Schlauch #190329

Bestell-Nr.  :  192467
Menge: 1,000 Stck

**1.10.25.2 OERTLI Kompensator zur Dämpfung der Übertragung von Körperschall**
OERTLI Kompensator
zur Dämpfung der Übertragung
von Körperschall des
Heizgerätes zum Abgasweg

Bestell-Nr.: 192541
Menge: 1,000 Stck

**1.10.25.3 OERTLI Raumluftverbundblende DN110/150, RAL 9010**
OERTLI Raumluftverbundblende DN110/150
für Montage in die Verbindungsleitung
Kessel- Schacht, Farbe RAL 9010
Zulassungsnummer: Z-7.2-1622

Bestell-Nr.: 192592
Menge: 1,000 Stck

**1.10.25.4 OERTLI Reduzierung DN 125 / 110**
OERTLI Reduzierung DN 125 / 110

Bestell-Nr.: 192630
Menge: 1,000 Stck

**1.10.25.5 OERTLI SET Schachtleitung DN 80 Bausatz E, Edelstahl**
OERTLI SET Schachtleitung DN 80
Bausatz E, Edelstahl, bestehend aus
1 x Auflageschiene 250mm  Nr. 6003276
1 x Stützbogen DN 80  Nr. 189637
3 x Abstandshalter Kunststoff DN 80 Nr. 189622
1 x Schachtabdeckung (VA) DN 80 Nr. 191513

Bestell-Nr.:  192733
Menge: 1,000 Stck

**1.10.25.6 OERTLI SET Schachtleitung DN 60 Bausatz E, Edelstahl**
OERTLI SET Schachtleitung DN 60
Bausatz E, Edelstahl, bestehend aus
1 x Auflageschiene 250 mm  Nr. 6003276
1 x Stützbogen DN 60  Nr. 296634
3 x Abstandshalter Kunststoff DN 60 Nr. 295005
1 x Schachtabdeckung (VA) DN 60 Nr. 191992

Bestell-Nr.:  192931
Menge: 1,000 Stck

**1.10.25.7 OERTLI SET Schachtleitung DN 110 Bausatz E, Edelstahl**
OERTLI SET Schachtleitung DN 110
Bausatz E, Edelstahl, bestehend aus
1 x Auflageschiene 250mm  Nr. 6003276
1 x Stützbogen DN 110 Nr. 6001217
3 x Abstandshalter Kunststoff DN 110 Nr. 6006637
1 x Schachtabdeckung (VA) DN 110 Nr. 191517

Bestell-Nr.:  192932
Menge: 1,000 Stck

**1.10.25.8 OERTLI Abgaserweiterung von DN 60 auf DN 80**
OERTLI  Abgaserweiterung
von DN 60 auf DN 80

Bestell-Nr.:  294949
Menge: 1,000 Stck

**1.10.25.9 OERTLI Abgaserweiterung von DN 60/100 auf DN 80/125**
OERTLI  Abgaserweiterung
von DN 60/100 auf DN 80/125

Bestell-Nr.:  294950
Menge: 1,000 Stck

**1.10.25.10 OERTLI Bogenstück PPs 15 Grad, DN 60**
OERTLI  Bogenstück PPs
15 Grad,  DN 60

Bestell-Nr.:  294953
Menge: 1,000 Stck

**1.10.25.11 OERTLI Bogenstück PPs 30 Grad, DN 60**
OERTLI  Bogenstück PPs
30 Grad,  DN 60

Bestell-Nr.:  294954
Menge: 1,000 Stck

**1.10.25.12 OERTLI Bogenstück PPs 45 Grad, DN 60**
OERTLI  Bogenstück PPs
45 Grad,  DN 60

Bestell-Nr.:  294955
Menge: 1,000 Stck

**1.10.25.13 OERTLI Bogenstück PPs 87,5 Grad, DN 60**
OERTLI  Bogenstück PPs
87,5 Grad,  DN 60

Bestell-Nr.:  294956
Menge: 1,000 Stck

**1.10.25.14 OERTLI Bogenstück LAS 45 Grad, DN 60/100**
OERTLI  Bogenstück LAS
45 Grad,  DN 60/100

Bestell-Nr.:  294959
Menge: 1,000 Stck

**1.10.25.15 OERTLI Rohrstück PPs 500 mm DN 60**
OERTLI  Rohrstück PPs 500 mm DN 60

Bestell-Nr.:  294961
Menge: 1,000 Stck

**1.10.25.16 OERTLI Rohrstück PPs 1000 mm DN 60**
OERTLI Rohrstück PPs 1000 mm DN 60

Bestell-Nr.:  294962
Menge: 1,000 Stck

**1.10.25.17 OERTLI Rohrstück PPs 2000 mm DN 60**
OERTLI  Rohrstück PPs 2000 mm DN 60

Bestell-Nr.:  294963
Menge: 1,000 Stck

**1.10.25.18 OERTLI Doppelrohr LAS 500 mm weiß DN 60/100**
OERTLI  Doppelrohr LAS
500 mm weiß DN 60/100

Bestell-Nr.:  294965
Menge: 1,000 Stck

**1.10.25.19 OERTLI Doppelrohr LAS 1000 mm weiß DN 60/100**
OERTLI  Doppelrohr LAS
1000 mm weiß DN 60/100

Bestell-Nr.:  294966
Menge: 1,000 Stck

**1.10.25.20 OERTLI Langmuffe LAS ( Schiebestück ) weiß DN 60/100**
OERTLI  Langmuffe LAS
( Schiebestück ) weiß DN 60/100

Bestell-Nr.:  294968
Menge: 1,000 Stck

**1.10.25.21 OERTLI Abstandshalter Kunststoff für PPs-Rohr DN 60, grau**
OERTLI  Abstandshalter
Kunststoff für PPs-Rohr DN 60, grau

Bestell-Nr.:  295005
Menge: 1,000 Stck

**1.10.25.22 OERTLI Reinigungsrohr PPs, DN 60 gerade mit Schraubdeckel**
OERTLI  Reinigungsrohr PPs, DN 60
gerade mit Schraubdeckel

Bestell-Nr.:  295951
Menge: 1,000 Stck

**1.10.25.23 OERTLI Belüftungsblende DN 60 mit Schiebestück**
OERTLI  Belüftungsblende DN 60
mit Schiebestück

Bestell-Nr.:  303700
Menge: 1,000 Stck

**1.10.25.24 OERTLI Rohrstück PPs 500 mm DN 160**
OERTLI Rohrstück PPs
500 mm DN 150

Bestell-Nr.: 6000202
Menge: 1,000 Stck

**1.10.25.25 OERTLI Rohrstück PPs 1000 mm DN 160**
OERTLI Rohrstück PPs
1000 mm DN 150

Bestell-Nr.: 6000204
Menge: 1,000 Stck

**1.10.25.26 OERTLI Rohrstück PPs 2000 mm DN 160**
OERTLI Rohrstück PPs
2000 mm DN 150

Bestell-Nr.: 6000206
Menge: 1,000 Stck

##### 1.10.26 Abgasanlage PPs

**1.10.26.1 OERTLI Kaminanschlußbogen PPs DN 160**
OERTLI Kaminanschlussbogen
PPs DN 150

Bestell-Nr.: 6000216
Menge: 1,000 Stck

**1.10.26.2 OERTLI Kessel-Anschluss-Stück DN 160 mit Abgasmessung**
OERTLI Kessel-Anschluss-Stück DN 160
mit Abgasmessung

Bestell-Nr.: 6000218
Menge: 1,000 Stck

**1.10.26.3 OERTLI Belüftungsblende mit Schiebestück, DN 160**
OERTLI Belüftungsblende
mit Schiebestück DN 160

Bestell-Nr.: 6000222
Menge: 1,000 Stck

**1.10.26.4 OERTLI Kaminschachtabdeckung mit Wetterkragen DN 160**
OERTLI Kaminschachtabdeckung
mit Wetterkragen DN 150

Bestell-Nr.: 6000225
Menge: 1,000 Stck

**1.10.26.5 OERTLI Reinigungsrohr PPs, gerade mit Schraubdeckel DN 160**
OERTLI Reinigungsrohr PPs DN 150
gerade mit Schraubdeckel

Bestell-Nr.: 6000230
Menge: 1,000 Stck

**1.10.26.6 OERTLI Adapter 150/160 GRS 200**
OERTLI Erweiterung PPS
NW 150 mm auf DN 150 mm
(NW 160 mm) Symetrisch
für alle GSR 230 Condens

Bestell-Nr.: 6000429
Menge: 1,000 Stck

**1.10.26.7 OERTLI Kesselanschlußstück DN 80/70**
OERTLI Kesselanschlußstück
DN 80/70

Bestell-Nr.  : 6000865
Menge: 1,000 Stck

**1.10.26.8 OERTLI Rohrstück DN 100 150 mm PPS**
OERTLI Rohrstück 150 mm lang PPS
DN 100

Bestell-Nr.: 6001000
Menge: 1,000 Stck

**1.10.26.9 OERTLI PPs Rohrstück 500 mm lang DN 100**
OERTLI PPs Rohrstück 500 mm lang DN 100

Bestell-Nr.  : 6001026
Menge: 1,000 Stck

**1.10.26.10 OERTLI PPs Rohrstück 1000 mm lang, DN 10**
OERTLI PPs Rohrstück 1000 mm lang, DN 10

Bestell-Nr.  : 6001042
Menge: 1,000 Stck

**1.10.26.11 OERTLI PPs Rohrstück 2000 mm DN 100**
OERTLI PPs Rohrstück 2000 mm
DN 100
Bestell-Nr.  : 6001068
Menge: 1,000 Stck

**1.10.26.12 OERTLI Bogenstück PPs 15 Grad DN 100**
OERTLI Bogenstück PPs 15 Grad
DN 100
Bestell-Nr.  : 6001084
Menge: 1,000 Stck

**1.10.26.13 OERTLI Bogenstück PPs 30 Grad DN 100**
OERTLI Bogenstück PPs 30 Grad
DN 100
Bestell-Nr.  : 6001097
Menge: 1,000 Stck

**1.10.26.14 OERTLI Bogenstück PPs 45 Grad DN 100**
OERTLI Bogenstück PPs 45 Grad
DN 100
Bestell-Nr.  : 6001107
Menge: 1,000 Stck

**1.10.26.15 OERTLI Bogenstück PPs 87,5 Grad DN 100**
OERTLI Bogenstück PPs 87,5 Grad
DN 100
Bestell-Nr.  : 6001136
Menge: 1,000 Stck

**1.10.26.16 OERTLI Kaminanschlußbogen PPs 170 mm, DN 100**
OERTLI Kaminanschlußbogen PPs
170 mm, DN 100
Bestell-Nr.  : 6001217
Menge: 1,000 Stck

**1.10.26.17 OERTLI Belüftungsblende mit Schiebestück DN 160**
OERTLI Belüftungsblende mit Schiebestück
DN 110
Bestell-Nr.  : 6001229
Menge: 1,000 Stck

**1.10.26.18 OERTLI Reinigungsrohr PPs gerade mit Schraubdeckel, 200 mm, DN 100**
OERTLI Reinigungsrohr PPs gerade mit
Schraubdeckel, 200 mm, DN 100
Bestell-Nr.  : 6001246
Menge: 1,000 Stck

**1.10.26.19 OERTLI T-Stück PPS DN 110 mit Deckel 90 Grad**
OERTLI T-Stück PPS DN 110
mit Deckel 90 Grad

Bestell-Nr.: 6001262x
Menge: 1,000 Stck

**1.10.26.20 OERTLI Anschlussadapter PPs DN 110 an OPTIMAT 3045 und 3065**
OERTLI Anschlussadapter DN 110für
den Anschluss einwandiger PPs
Abgasrohrsysteme an OPTIMAT 3045
und 3065

Bestell-Nr.: 6001275
Menge: 1,000 Stck

**1.10.26.21 OERTLI Kaminschachtabdeckung mit Wetterkragen DN 100**
Kaminschachtabdeckung mit Wetterkragen
DN 110
Bestell-Nr.: 6001314
Menge: 1,000 Stck

**1.10.26.22 OERTLI Abschlußdeckel DN 100 mit Kondensatablauf**
OERTLI Abschlussdeckel DN 110 mit
Revision und Kondensatstutzen 32 mm
für Kaskadensammler DN 110

T120 H1 O W 2 O20 I E L

Bestell-Nr.: 6001626
Menge: 1,000 Stck

**1.10.26.23 OERTLI Revisionsbogen DN 160**
OERTLI Revisionsbogen 87° PPS
DN 150 mm (NW 160 mm)
mit Schraubdeckel

Bestell-Nr.: 6002001
Menge: 1,000 Stck

**1.10.26.24 OERTLI Abstandshalter PPs DN 160**
OERTLI Rohrstück PPs
1950 mm lang
DN 150 (NW 160 mm)

Bestell-Nr.: 6000206
Menge: 1,000 Stck

**1.10.26.25 OERTLI Abstandshalter Kunststoff für PPs Rohr DN 100**
Abstandshalter Kunststoff für PPs Rohr
DN 100
Bestell-Nr.  : 6006637
Menge: 1,000 Stck

**1.10.26.26 OERTLI Kaskadenanschluss PPs DN 100, DN 80**
OERTLI Kaskadensammler PPs DN 110
Rohr mit Kesselanschluß 45° DN 80
Bauteillänge 1.000 mm

T120 H1 O W 2 O20 I E L

Bestell-Nr.: 6006784
Menge: 1,000 Stck

##### 1.10.27 Zubehör

**1.10.27.1 OERTLI Schlüssel für Schraubdeckel der abgasseitigen Revisionsteile**
OERTLI Schlüssel zum Öffnen der
Schraubdeckel der abgasseitigen
Revisionsteile

Best.-Nr.: 191213

Bestell-Nr.  :  191213
Menge: 1,000 Stck

**1.10.27.2 OERTLI AZ-Kondensatablauf DN 80/125 mit Siphon und Anschluss-Schlauch**
OERTLI AZ-Kondensatablauf DN 80/125
mit Siphon und Anschluss-Schlauch
für den Einsatz in Abgaskaskaden
Raumluftunabhängig direkt zwischen
dem letzten Kessel und der senkrechten
Steigleitung.
Zum Ableiten von Regenwasser und
Kondensat aus dem senkrechten Teil der
Abgasanlage.

Bestell-Nr.: 191448
Menge: 1,000 Stck

**1.10.27.3 OERTLI Muendungsrohr DN 60, L= 345mm, UV-best., ohne Muffe**
OERTLI MUENDUNGSROHR SCHWARZ DN60
345mm lang, UV-beständig OHNE Muffe

Bestell-Nr.: 191449
Menge: 1,000 Stck

**1.10.27.4 OERTLI Muendungsrohr Flex Reparaturteil DN 80, L= 130mm, UV-best., schwarz**
OERTLI MUENDUNGSROHR FLEX SCHWARZ DN 80
130 mm lang, UV-beständig, Reparaturteil

Bestell-Nr.: 191468
Menge: 1,000 Stck

**1.10.27.5 OERTLI Reparaturteil Mündungsrohr DN 80, UV best., starr mit Muffe, 350 mm**
REPARATURTEIL MUENDUNGSROHR SCHWARZ
DN 80, UV BEST, STARR MIT MUFFE
LÄNGE: 350 mm

Artikelnummer: 191470
Menge: 1,000 Stck

**1.10.27.6 OERTLI Verschlusskappe Abgasmessöffungen für diverse Kesselanschlussbauteile**
Verschlusskappe der Abgasmessöffungen
für diverse Kesselanschlussbauteile Skoberne

Gummikappe 18 mm
für die Artikel
#190231 Kesselanschlusstück 60/100 Optimat Compact
Anschlusstücke mit Abgasmessung
#190324, #189632, #6001233, #6000218

Bestell- Nr.: 191496
Menge: 1,000 Stck

**1.10.27.7 OERTLI Anschluss-Stück LAS mit Messöffnung für System 110/150**
OERTLI Anschluss-Stück
LAS mit Messöffnung für System 110/150

Bestell-Nr.: 191722
Menge: 1,000 Stck

**1.10.27.8 OERTLI TemperaturfühlerPT100,TR 10-B für Gas-ABS**
OERTLI Einschraubfühler PT 100 Klasse A
(IEC 60751)
Typ TR 10-B mit Atex Zulassung
Prozessgewinde 3/4 Zoll für
Gasübergabestationen
Werkstoff des Schutzrohr 316/316L
Einbaulänge 200 mm
2x 4 Leiterschaltung Temp.Bereich: -50
+250°C

Bestell-Nr.: 191841
Menge: 1,000 Stck

**1.10.27.9 OERTLI EINZUGSELEMENT FÜR FLEXLEITUNG 58 mm, DN 60, mit Seil für Optimaten**
OERTL EINZUGSELEMENT FÜR FLEXLEITUNG 58MM
DN 60 MIT SEIL FÜR OPTIMATEN

Bestell-Nr.: 192003
Menge: 1,000 Stck

**1.10.27.10 OERTLI Messumformer MU-U-TAB Eingang 0-10V, Ausgang 0-10V**
OERTLI Messumformer Typ MU-U-TAB
Eingang:  4-20 mA
Ausgang:  0-10 V
Versorgung: 24 VDC

Bestell-Nr.:  192020
Menge: 1,000 Stck

**1.10.27.11 OERTLI Verbindungsschelle DN 160 Fixierung der Abgasleitung im Schacht**
OERTLI Verbindungsschelle DN 160
für Mehrfachbelegung zur Fixierung der
Abgasleitung im Schacht

Bestell-Nr.: 192061
Menge: 1,000 Stck

**1.10.27.12 OERTLI Mess-Stopfen EPDM**
Mess-Stopfen EPDM

Bestell-Nr.: 192208
Menge: 1,000 Stck

**1.10.27.13 OERTLI Ansaugkorb PPH DN 80 an OPTIMAT GMR 3015-5045**
OERTLI Ansaugkorb als mechanischer Schutz für
raumluftabhängigen Betrieb mit PPH DN 80
Abgasrohrsysteme an OPTIMAT GMR 3015-5045

Bestell-Nr.: 192236
Menge: 1,000 Stck

**1.10.27.14 OERTLI Ansaugkorb PPH DN 110 an OPTIMAT GMR 5065-5115**
OERTLI Ansaugkorb als mechanischer Schutz für
raumluftabhängigen Betrieb mit PPH DN 110
Abgasrohrsysteme an OPTIMAT GMR 5065-5115

Bestell-Nr.: 192237
Menge: 1,000 Stck

**1.10.27.15 OERTLI AZ-Kondensatablauf DN 110/150 mit Siphon und Anschluss-Schlauch**
OERTLI AZ-Kondensatablauf DN 110/150
mit Siphon und Anschluss-Schlauch
für den Einsatz in Abgaskaskaden
Raumluftunabhängig direkt zwischen
dem letzten Kessel und der senkrechten
Steigleitung.
Zum Ableiten von Regenwasser und
Kondensat aus dem senkrechten Teil der
Abgasanlage.

Bestell-Nr.: 192255
Menge: 1,000 Stck

**1.10.27.16 OERTLI Kesselanschlußstück DN 70 / 125 mm**
OERTLI Kesselanschlußstück
DN 70 / 125 mm

Bestell-Nr.: 192272
Menge: 1,000 Stck

**1.10.27.17 OERTLI Kondensatfalle für GMR 5065 bis 5115 u. GSR 140 65-115**
OERTLI Kondensatfalle für Gasbrennwertkessel
GMR 5065 bis 5115 und GSR 140 65-115
Kondensatfalle und Kesselanschlussadapter in einem.
Direkter Anschluss am Kesselstutzen DN 100/150,
Abgang Muffe für Abgasleitung DN 110/150

Baulänge 250 mm

Bestell-Nr.: 192274
Menge: 1,000 Stck

**1.10.27.18 OERTLI Einsteckende Flex DN80 Adapter f. DN 80 Stützbogen**
OERTLI Einsteckende Flex DN 80
als Adapter für den DN 80 Stützbogen

Bestell-Nr.: 192340
Menge: 1,000 Stck

**1.10.27.19 OERTLI Einsteckende Flex DN110 Adapter f. DN 110 Stützbogen**
OERTLI Einsteckende Flex DN 110
als Adapter für den DN 110 Stützbogen

Bestell-Nr.: 192341
Menge: 1,000 Stck

**1.10.27.20 OERTLI Grundbausatz Flexleitung DN80 Schachtabdeckung DN 80**
OERTLI Grundbausatz flexibel,
Edelstahl bestehend aus:
- 1 x Schachtabdeckung DN 80 Edelstahl
- 1 x Set-Aufhängevorrichtung Flexrohr
  für DN 80 Edelstahl Schachtabdeckung
- 1 x Karton Abstandshalter blau, 5
  Stück
- 1 x Einsteckende für Flexrohr DN 80
- 1 x Stützbogen DN 80
- 1 x Auflageschiene 250 mm

Bestell-Nr.:  192342
Menge: 1,000 Stck

**1.10.27.21 OERTLI Grundbausatz Flexleitung DN80 Schachtabdeckung mit Aufhängung**
OERTLI Grundbausatz flexibel,
Kunststoff bestehend aus:
- 1 x Schachtabdeckung mit Aufhängung
- Flex 80 Kunststoff
- 1 x Karton Abstandshalter blau, 5 St.
- 1 x Einsteckende für Flexrohr DN 80
- 1 x Stützbogen DN 80
- 1 x Auflageschiene 250 mm

Bestell-Nr.:  192343
Menge: 1,000 Stck

**1.10.27.22 OERTLI Abstandhalter 83 mm Kunststoff, 5 Stück, blau**
OERTLI Abstandshalter 83mm
5 Stück im Lieferumfang
Kunststoff blau

Bestell-Nr.: 192344
Menge: 1,000 Stck

**1.10.27.23 OERTLI Revisionsstück f. Flexrohr 83 mm**
OERTLI Revisionsstück für
Flexrohr 83 mm

Bestell-Nr.: 192345
Menge: 1,000 Stck

**1.10.27.24 OERTLI Verbindungskupplung f. Flexrohr DN 80**
OERTLI Verbindungskupplung
für Flexrohr DN 80

Bestell-Nr.: 192346
Menge: 1,000 Stck

**1.10.27.25 OERTLI Einzugselement für Flexleitung 80 mm**
OERTLI Einzugselement
für Flexleitung 80 mm ohne Seil

Bestell-Nr.: 192347
Menge: 1,000 Stck

**1.10.27.26 OERTLI Flex-Rohr 83 mm Einsteckende DN 80, 12,5 m**
OERTLI Flexrohr 83 mm
mit Einsteckende DN 80,  12,5 m

Bestell-Nr.: 192348
Menge: 1,000 Stck

##### 1.10.28 Zubehör

**1.10.28.1 OERTLI Flexrohr 83 mm mit Einsteckende DN 80, L= 25,0 m**
OERTLI Flexrohr 83 mm
mit Einsteckende DN 80,  25,0 m

Bestell-Nr.: 192349
Menge: 1,000 Stck

**1.10.28.2 OERTLI Grundbausatz Flexleitung DN110 Schachtabdeckung DN 110**
OERTLI Grundbausatz flexibel,
Edelstahl bestehend aus:
- 1 x Schachtabdeckung DN 110 Edelstahl
- 1 x Set-Aufhängevorrichtung Flexrohr
  für DN 110 Edelstahl Schachtabdeckung
- 1 x Karton Abstandshalter blau, 5 St.
- 1 x Einsteckende für Flexrohr DN 110
- 1 x Stützbogen DN 110
- 1 x Auflageschiene 250 mm

Bestell-Nr.:  192350
Menge: 1,000 Stck

**1.10.28.3 OERTLI Grundbausatz Flexleitung DN110 Schachtabdeckung m. Aufhängung**
OERTLI Grundbausatz flexibel, DN 110
bestehend aus:
- 1 x Schachtabdeckung mit Aufhängung
  Flex DN 110
- 1 x Karton Abstandshalter blau, 5 St.
- 1 x Einsteckende für Flexrohr DN 110
- 1 x Stützbogen DN 110
- 1 x Auflageschiene 250 mm

Bestell-Nr.:  192351
Menge: 1,000 Stck

**1.10.28.4 OERTLI Abstandhalter 110 mm Kunststoff, 5 Stück, blau**
OERTLI Abstandshalter 110 mm
5 Stück im Lieferumfang
Kunststoff blau

Bestell-Nr.: 192352
Menge: 1,000 Stck

**1.10.28.5 OERTLI Revisionsstück f. Flexrohr 110mm**
OERTLI Revisionsstück für
Flexrohr 110 mm

Bestell-Nr.: 192353
Menge: 1,000 Stck

**1.10.28.6 OERTLI Verbindungskupplung f. Flexrohr DN 110**
OERTLI Verbindungskupplung
für Flexrohr DN 110

Bestell-Nr.: 192354
Menge: 1,000 Stck

**1.10.28.7 OERTLI Einzugselement für Flexleitung 110 mm**
OERTLI Einzugselement
für Flexleitung 110 mm ohne Seil

Bestell-Nr.: 192355
Menge: 1,000 Stck

**1.10.28.8 OERTLI Flex-Rohr 113 mm Einsteckende DN 110, 15,0 m**
OERTLI Flexrohr 113 mm
mit Einsteckende DN 110,  15,0 m

Bestell-Nr.: 192356
Menge: 1,000 Stck

**1.10.28.9 OERTLI Flexrohr 113 mm mit Einsteckende DN 110, L= 25,0 m**
OERTLI Flexrohr 113 mm
mit Einsteckende DN 110,  25,0 m

Bestell-Nr.: 192357
Menge: 1,000 Stck

**1.10.28.10 OERTLI Seil für Einzugselement für Flexleitung 80 mm und 110 mm**
OERTLI Seil für Einzugselement
für Flexleitung 80 mm und 110 mm

Bestell-Nr.: 192358
Menge: 1,000 Stck

**1.10.28.11 OERTLI Schachtabdeckung mit Aufhängung Endrohr und Aufhängung DN 80**
OERLTI Flexrohr - Schachtabdeckung
Kunststoff mit Endrohr und
Aufhängung DN 80

Bestell-Nr.: 192359
Menge: 1,000 Stck

**1.10.28.12 OERLTI Set-Aufhängevorrichtung Flexrohr für ES-Schachtabdeckung, DN 80**
OERLTI Set-Aufhängevorrichtung
Flexrohr für Edelstahl Schachtabdeckung
DN 80,  Artikel 191513

Bestell-Nr.: 192360
Menge: 1,000 Stck

**1.10.28.13 OERTLI Schachtabdeckung Endrohr und Aufhängung DN 110**
OERLTI Flexrohr - Schachtabdeckung
Kunststoff mit Endrohr und
Aufhängung DN 110

Bestell-Nr.: 192361
Menge: 1,000 Stck

**1.10.28.14 OERLTI Set-Aufhängevorrichtung Flexrohr für ES-Schachtabdeckung, DN 110**
OERLTI Set-Aufhängevorrichtung
Flexrohr für Edelstahl Schachtabdeckung
DN 110,  Artikel 191517

Bestell-Nr.: 192362
Menge: 1,000 Stck

**1.10.28.15 OERTLI MasterFlash Manschette f. Abgasrohr von DN 80 bis DN 200**
MasterFlash Manschette aus EPDM für
Abgasrohr von DN 80 bis DN 200

Bestell-Nr.: 192370
Menge: 1,000 Stck

**1.10.28.16 OERTLI Muendungsrohr DN 80, L= 1.000 mm, schwarz, o. Endrohr**
Muendungsrohr schwarz, UV-beständig
für Abdeckungen ohne Endrohr
DN 80, Länge 1.000 mm

Artikelnummer: 192406
Menge: 1,000 Stck

**1.10.28.17 OERTLI Erweiterung Außenblech 125mm auf 150mm, für Art. 189625**
OERTLI Erweiterung Außenblech 125 auf 150 mm
für die exzentrische Erweiterung 189625

Bestell-Nr.: 192409
Menge: 1,000 Stck

**1.10.28.18 OERTLI AZ-Kondensatablauf DN 60/100 mit Siphon und Anschluss-Schlauch**
OERTLI AZ-Kondensatablauf DN 60/100
mit Siphon und Anschluss-Schlauch
für den Einsatz in Abgaskaskaden
Raumluftunabhängig direkt zwischen
dem letzten Kessel und der senkrechten
Steigleitung.
Zum Ableiten von Regenwasser und
Kondensat aus dem senkrechten Teil der
Abgasanlage.

Bestell-Nr.: 192466
Menge: 1,000 Stck

**1.10.28.19 OERTLI Mündungsrohr VA DN 110, L=1000mm**
OERTLI Mündungsrohr VA, UV-beständig
für Schachtabdeckung ohne Endrohr
oder erhöhte Brandschutzanforderungen
bei Doppelbelegung

Nennweite DN 110
Gesamtlänge 1.000 mm

Bestell-Nr.: 192486
Menge: 1,000 Stck

**1.10.28.20 OERTLI Flachdachkragen DN 160, Ausführung hoch 250 mm**
OERTLI  Flachdachkragen DN 160
Ausführung hoch 250 mm

Bestell-Nr.:  192489
Menge: 1,000 Stck

**1.10.28.21 OERTLI Abgasrohr Ablauf-T-Stück DN 125/180 mm, für Kaskadenbetrieb**
OERTLI Abgasrohr Ablauf-T-Stück
für Kaskadenbetrieb
LIL-Ablauf-T-Stück 87° DN 125/180 mm
mit Kondensat-Anschluss
PPH/Stahl, weiß

Prod. Ident.: CE 0036 CPD 91309 001

Bestell-Nr.: 192534
Menge: 1,000 Stck

**1.10.28.22 OERTLI Muffenende Flex DN 80 als Adapter für Übergang auf starr**
OERTLI Muffenende Flex DN 80
als Adapter für Übergang auf starr

Bestell-Nr.: 192540
Menge: 1,000 Stck

**1.10.28.23 OERTLI Adapter Kesselanschl. Erw. 110/160 auf 125/180**
OERTLI  Adapter
Kesselanschluss Erweiterung 110/160 auf
DN 125/180

Bestell-Nr.:  192593
Menge: 1,000 Stck

**1.10.28.24 OERTLI Muendungsrohr DN 60, L= 1.000 mm, schwarz, o. Endrohr**
Muendungsrohr schwarz, UV-beständig
für Abdeckungen ohne Endrohr
DN 60, Länge 1.000 mm

Artikelnummer: 192871
Menge: 1,000 Stck

**1.10.28.25 OERTLI Bogenstück LAS DN 60/100 30°**
OERTLI  Bogenstück LAS
DN 60/100 30°

Bestell-Nr.:  294958
Menge: 1,000 Stck

**1.10.28.26 OERTLI Bogenstück LAS 90 Grad, DN 60/100**
OERTLI  Bogenstück LAS
90 Grad,  DN 60/100

Bestell-Nr.:  294960
Menge: 1,000 Stck

##### 1.10.29 Zubehör

**1.10.29.1 OERTLI Abgaswinkel Satz JA43 reduziert 60/100**
Abgaswinkel Satz von 80 / 125 mm
auf 60 / 100 mm, verringert die
Oberkante (Zuluftrohr) um 85 mm gegenüber der
Serienausführung mit 80 / 125 mm Bogen und 80 / 125 mm
Kesselanschluss für GMR 1000, 3000
und GSCR
Kolli: JA 43

Bestell-Nr.: 100018253
Menge: 1,000 Stck

**1.10.29.2 OERTLI Hydraulische Weiche GV45 60 / 60 Rp 1" bis ca. 70kW**
OERTLI Hydraulische Weiche
60 / 60 Rp 1" bis ca. 70 kW
Technische Daten
max. Durchsatz 3,0 m³/h bei
einem DT von 20 Kelvin
Lieferumfang:
mit Wandmontagekonsole und
PPE-Wärmedämmung
Kolli: GV 45

Bestell-Nr.: 100019346
Menge: 1,000 Stck

**1.10.29.3 OERTLI Hydraulische Weiche GV46 80 / 60 R 1.1/4" bis ca. 100kW**
OERTLI Hydraulische Weiche
80 / 60 R 1.1/4" bis ca. 100kW
Technische Daten
max. Durchsatz 4,5 m³/h
Lieferumfang:
mit Wandmontagekonsole und
PPE-Wärmedämmung
Kolli: GV 46

Bestell-Nr.: 100019347
Menge: 1,000 Stck

**1.10.29.4 OERTLI Hydraulische Weiche GV47 120 / 80 R 2" bis ca. 190kW**
OERTLI Hydraulische Weiche
120 / 80 R 2" bis ca. 190kW
Technische Daten
max. Durchsatz 8,0 m³/h
Lieferumfang:
mit Wandmontagekonsole und
PPE-Wärmedämmung
Kolli: GV 47

Bestell-Nr.: 100019348
Menge: 1,000 Stck

**1.10.29.5 OERTLI Doppelrohr LAS DN 60/100, 1950 mm**
OERTLI LAS Doppelrohr DN 60/100
1950 mm

Bestell-Nr.  : 254967
Menge: 1,000 Stck

**1.10.29.6 OERTLI Kaminanschlussbogen PPs DN 60**
OERTLI  Kaminanschlussbogen PPs, DN 60

Bestell-Nr.:  296634
Menge: 1,000 Stck

**1.10.29.7 OERTLI T-Stück PPs mit Deckel 87,5 ° DN 60**
OERTLI  T-Stück PPs mit Deckel
87,5 ° DN 60

Bestell-Nr.:  300903
Menge: 1,000 Stck

**1.10.29.8 OERTLI Kaminschachtabdeckung DN 60, mit Wetterkragen**
OERTLI  Kaminschachtabdeckung
mit Wetterkragen DN 60

Bestell-Nr.:  303697
Menge: 1,000 Stck

**1.10.29.9 OERTLI Wandfutter für LAS DN 60/100**
OERTLI  Wandfutter für LAS DN 60/100

Bestell-Nr.:  303699
Menge: 1,000 Stck

**1.10.29.10 OERTLI Bogenstück PPs 15 Grad DN 150**
OERTLI Bogenstück PPs
15 Grad DN 150

Bestell-Nr.: 6000208
Menge: 1,000 Stck

**1.10.29.11 OERTLI Bogenstück PPs 30 Grad DN 150**
OERTLI Bogenstück PPs
30 Grad DN 150

Bestell-Nr.: 6000209
Menge: 1,000 Stck

**1.10.29.12 OERTLI Bogenstück PPs 45 Grad DN 150**
OERTLI Bogenstück PPs
45 Grad DN 150

Bestell-Nr.: 6000210
Menge: 1,000 Stck

**1.10.29.13 OERTLI Bogenstück PPs 87,5 Grad DN 150**
OERTLI Bogenstück PPs
87,5 Grad DN 150

Bestell-Nr.: 6000213
Menge: 1,000 Stck

**1.10.29.14 OERTLI Befestigungsschelle LAS DN 70 70/125**
OERTLI Befestigungsschelle LAS
DN 70 70/125
Bestell-Nr.  : 6000455
Menge: 1,000 Stck

**1.10.29.15 OERTLI Befestigungsschelle für LAS DN 125, Achsabstand 100-160 mm**
Befestigungsschelle LAS, verstellbarer
Achsabstand 100-160 mm, DN 125

Bestell-Nr.  : 6001071
Menge: 1,000 Stck

**1.10.29.16 OERTLI MFB Blinddeckel DN125 Zuluftrohr mit Muffe**
OERTLI MFB Blinddeckel DN 125 nur für
das Zuluftrohr mit Muffe aus Aluminium -

zum Verschließen offener, zeitweise
nicht genutzter Zuluftanschlüsse in
Abgaskaskadensystemen und
Mehrfachbelegung in der Bauphase.

Bestell-Nr.  :  6001074
Menge: 1,000 Stck

**1.10.29.17 OERTLI Anschlußstück PPs 150 mm, DN 100, mit Abgasmessung**
Anschlußstück mit Abgasmessung PPs
150 mm, DN 100
Bestell-Nr.  : 6001233
Menge: 1,000 Stck

**1.10.29.18 Tube Gleitmittel**
Tube Gleitmittel

Bestell-Nr.  : 6002261
Menge: 1,000 Stck

**1.10.29.19 OERTLI Flachdachkragen DN 125**
OERTLI  Flachdachkragen DN 125

Bestell-Nr.:  6002423
Menge: 1,000 Stck

**1.10.29.20 OERTLI Schrägdachpfanne DN 110/150 25-45 Grad, schwarz**
Schrägdachpfanne mit Bleischürze
schwarz 25-45 Grad, DN 110/150

Bestell-Nr.  : 6003092
Menge: 1,000 Stck

**1.10.29.21 OERTLI Flachdachkragen DN 160**
OERTLI Flachdachkragen
DN 160
Bestell-Nr.  : 6003221
Menge: 1,000 Stck

**1.10.29.22 OERTLI Schrägdachpfanne mit Bleischürze 25-45 Grad, DN 60/100 u. 80/125, rot**
OERTLI  Schrägdachpfanne
mit Bleischürze, rot RAL 8023
Dachneigung  25 - 45 °
DN 60/100 und 80/125

Bestell-Nr.:  6003887
Menge: 1,000 Stck

**1.10.29.23 OERTLI Schrägdachpfanne mit Bleischürze 25-45 Grad, DN 100/160, rot**
Schrägdachpfanne mit Bleischürze rot
RAL 8023 25-45 Grad, DN 100/160
Bestell-Nr.  : 6003092
Menge: 1,000 Stck

**1.10.29.24 OERTLI Schrägdachpfanne mit Bleischürze 25-45 Grad, DN 60/100 u. 80/125, schwarz**
OERTLI Schrägdachpfanne
mit Bleischürze, schwarz
Dachneigung  25 - 45 °
DN 60/100 und 80/125

Bestell-Nr.:  6004369
Menge: 1,000 Stck

#### 1.11 Warmwasserbereitung

##### 1.11.1 Gas-Heißwasserspeicher GS/GSH

**1.11.1.1 OERTLI Gas-Heißwasserspeicher GS 18 Erdgas, 18 kW**
OERTLI Gas-Heißwasserspeicher GS 18
Erdgas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**1.11.1.2 OERTLI Gas-Heißwasserspeicher GS 18 Flüssiggas, 18 kW**
OERTLI Gas-Heißwasserspeicher GS 18
Flüssiggas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**1.11.1.3 OERTLI Gas-Heißwasserspeicher GS 20 Erdgas, 20 kW**
OERTLI Gas-Heißwasserspeicher GS 20
Erdgas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**1.11.1.4 OERTLI Gas-Heißwasserspeicher GS 20 Flüssiggas, 20 kW**
OERTLI Gas-Heißwasserspeicher GS 20
Flüssiggas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**1.11.1.5 OERTLI Gaswarmwasserspeicher GS 35 EC Vollautomat Erdgas, 38,7 kW**
OERTLI-Rohleder
Gaswarmwasserspeicher GS 35 EC
Vollautomat Erdgas, 38,7 kW
Gas-Heißwasserspeicher, stehende Ausführung. Innenbehälter aus Stahl,
2-fach emailliert. Hochwertige, FCKW-
freie
Wärmeisolierung. Verkleidung rot einbrennlackiert. Aufgesetzte,  360°
schwenkbare Strömungssicherung.
Atmosphärischer Edelstahlbrenner.
Erforderliche Sicherheits-, Steuer-,
und Regelgeräte eingebaut. Vollautomat
mit Zündtrafo und Gasfeuerungsautomat
mit Ionisationsflammenüberwachung.
Anschlüsse für Kalt- und Warmwasser,
Zirkulation und Entleerung. Eingebaute
Schutzanode.

Typ  : GS 35 EC
Inhalt  ltr. : 325
Nennwärmeleistung  kW : 34,0
Nennwärmebelastung  kW : 38,7
Gas-Anschlußwert:
 - Erdgas E (HUB: 9,5 kWh/m³): 4,1 m³/h
 - Erdgas LL (HUB: 8,4 kWh/m³): 4,6 m³/h
Dauerleistung (45°C)  l/h :  835
Spitzenleistung (60°C)  l/10min : 1050
Aufheizzeit von 10°C auf 60°C  min : 34
Leistungskennzahl  NL :  10
CO2-Gehalt  % :  6,7
Abgasmassenstrom  g/s :  23,61
Abgastemperatur  °C : 135
Betriebsüberdruck max.  bar : 6
Betriebstemperatur max.  °C : 85
Durchmesser  mm : 700
Höhe  mm : 1980
Abgasanschluß  Ø mm : 130
Zugbedarf  PA : 3
Gewicht (leer)  kg : 230
Produkt-ID-Nr.  CE : 0085 AP 0195

Verpackung:
 - 1 Holzverschlag :  Speicher / 219 kg
 - 1 Karton : Strömungssicherung / 15 kg

Bestell-Nr.  : 108112
Menge: 1,000 Stck

**1.11.1.6 OERTLI Gaswarmwasserspeicher GS 35 EC Vollautomat Flüssiggas**
OERTLI-Rohleder
Gaswarmwasserspeicher GS 35 EC
Vollautomat Flüssiggas, 38,7 kW
Gas-Heißwasserspeicher, stehende Ausführung. Innenbehälter aus Stahl,
2-fach emailliert. Hochwertige, FCKW-
freie
Wärmeisolierung. Verkleidung rot einbrennlackiert. Aufgesetzte,  360°
schwenkbare Strömungssicherung.
Atmosphärischer Edelstahlbrenner.
Erforderliche Sicherheits-, Steuer-,
und Regelgeräte eingebaut. Vollautomat
mit Zündtrafo und Gasfeuerungsautomat
mit Ionisationsflammenüberwachung.
Anschlüsse für Kalt- und Warmwasser,
Zirkulation und Entleerung. Eingebaute
Schutzanode.

Typ  : GS 35 EC
Inhalt  ltr. : 325
Nennwärmeleistung  kW : 34,0
Nennwärmebelastung  kW : 38,7
Flüssiggas-Anschlußwert
 (HUB: 12,8 kWh/m³) : 13 kg/h
Dauerleistung (45°C)  l/h :  835
Spitzenleistung (60°C)  l/10min : 1050
Aufheizzeit von 10°C auf 60°C  min : 34
Leistungskennzahl  NL :  10
CO2-Gehalt  % :  6,7
Abgasmassenstrom  g/s :  23,61
Abgastemperatur  °C : 135
Betriebsüberdruck max.  bar : 6
Betriebstemperatur max.  °C : 85
Durchmesser  mm : 700
Höhe  mm : 1980
Abgasanschluß  Ø mm : 130
Zugbedarf  PA : 3
Gewicht (leer)  kg : 230
Produkt-ID-Nr.  CE : 0085 AP 0195

Verpackung:
 - 1 Holzverschlag :  Speicher / 219 kg
 - 1 Karton : Strömungssicherung / 15 kg

Bestell-Nr.  : 108114
Menge: 1,000 Stck

**1.11.1.7 OERTLI Gaswarmwasserspeicher GS 50 EC Vollautomat Erdgas**
OERTLI-Rohleder
Gaswarmwasserspeicher GS 50 EC
Vollautomat Erdgas, 55,7 kW
Gas-Heißwasserspeicher, stehende Ausführung. Innenbehälter aus Stahl,
2-fach emailliert. Hochwertige, FCKW-
freie
Wärmeisolierung. Verkleidung rot einbrennlackiert. Aufgesetzte,  360°
schwenkbare Strömungssicherung.
Atmosphärischer Edelstahlbrenner.
Erforderliche Sicherheits-, Steuer-,
und Regelgeräte eingebaut. Vollautomat
mit Zündtrafo und Gasfeuerungsautomat
mit Ionisationsflammenüberwachung.
Anschlüsse für Kalt- und Warmwasser,
Zirkulation und Entleerung. Eingebaute
Schutzanode.

Typ  : GS 50 EC
Inhalt  ltr. : 315
Nennwärmeleistung  kW : 49,0
Nennwärmebelastung  kW : 55,7
Gas-Anschlußwert:
 - Erdgas E (HUB: 9,5 kWh/m3): 5,9 m3/h
 - Erdgas LL (HUB: 8,4 kWh/m3): 6,6 m3/h
Dauerleistung (45°C)  l/h :  1203
Spitzenleistung (60°C)  l/10min : 1410
Aufheizzeit von 10°C auf 60°C  min : 23
Leistungskennzahl  NL :  13
CO2-Gehalt  % :  6,7
Abgasmassenstrom  g/s :  33,96
Abgastemperatur  °C : 135
Betriebsüberdruck max.  bar : 6
Betriebstemperatur max.  °C : 85
Durchmesser  mm : 700
Höhe  mm : 1980
Abgasanschluß  O mm : 150
Zugbedarf  PA : 3
Gewicht (leer)  kg : 245
Produkt-ID-Nr.  CE : 0085 AP 0195

Verpackung:
 - 1 Holzverschlag :  Speicher / 234 kg
 - 1 Karton :  Strömungssicherung / 15kg

Bestell-Nr.  : 108312
Menge: 1,000 Stck

**1.11.1.8 OERTLI Gaswarmwasserspeicher GS 50 EC Vollautomat Flüssiggas**
OERTLI Gaswarmwasserspeicher GS 50 EC
Vollautomat Flüssiggas
Gas-Heißwasserspeicher, stehende Ausführung. Innenbehälter aus Stahl,
2-fach emailliert. Hochwertige
Wärmeisolierung. Verkleidung orange
RAL 2004 einbrennlackiert. Aufgesetzte,
schwenkbare Strömungssicherung.
Atmosphärischer Edelstahlbrenner.
Erforderliche Sicherheits-, Steuer-,
und Regelgeräte eingebaut. Vollautomat
mit Zündtrafo und Gasfeuerungsautomat
mit Ionisationsflammenüberwachung.
Anschlüsse für Kalt- und Warmwasser,
Zirkulation und Entleerung. Eingebaute
Schutzanode.
Produkt-ID-Nr.  : 0085 AP 0196
Nennwärmeleistung  kW : 49,0
Nennwärmebelastung  kW : 55,7
Inhalt  ltr. : 315
Betriebsdruck max.  bar : 6
Durchmesser  mm : 700
Höhe  mm : 1980
Abgasanschluß  mm : 150
Zugbedarf  PA : 3
Gewicht  kg : 245
Bestell-Nr.  : 108314
Typ  : GS 50 EC
Menge: 1,000 Stck

**1.11.1.9 OERTLI Gaswarmwasserspeicher GS 70 EC Vollautomat Erdgas**
OERTLI Gaswarmwasserspeicher GS 70 EC
Vollautomat Erdgas
Gas-Heißwasserspeicher, stehende Ausführung. Innenbehälter aus Stahl,
2-fach emailliert. Hochwertige
Wärmeisolierung. Verkleidung rot einbrennlackiert. Aufgesetzte,schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108712
Typ  : GS 70 EC
Menge: 1,000 Stck

**1.11.1.10 OERTLI Gaswarmwasserspeicher GS 70 EC Vollautomat Flüssiggas**
OERTLI Gaswarmwasserspeicher GS 70 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108714
Typ  : GS 70 EC
Menge: 1,000 Stck

**1.11.1.11 OERTLI Gaswarmwasserspeicher GS 90 EC Vollautomat Erdgas**
OERTLI Gaswarmwasserspeicher GS 90 EC
Vollautomat Erdgas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108912
Typ  : GS 90 EC
Menge: 1,000 Stck

**1.11.1.12 OERTLI Gaswarmwasserspeicher GS 90 EC Vollautomat Flüssiggas**
OERTLI Gaswarmwasserspeicher GS 90 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108914
Typ  : GS 90 EC
Menge: 1,000 Stck

**1.11.1.13 OERTLI Gas-Heißwasserspeicher GSH 134 Erdgas, weiß, RAL 9010, 6,9 kW, 115 l**
OERTLI Gas-Heißwasserspeicher
GSH 134 Erdgas, weiß, RAL 9010
2-fach emailliert, hochwertige Isolierung, rechteckige Verkleidung Farbe
rot RAL 3020, mit Reinigungsflansch,
NOx-reduzierter Edelstahlbrenner,
Kompakt-Gasarmatur, thermoelektrische
Zündsicherung, eingebauter Piezozünder.
Produkt-ID-Nr.  CE : 0085 AR 0456
Nennwärmeleistung  kW : 6,9
Inhalt  Ltr. : 115
NL-Zahl 60°C  : 1,7
Betriebsdruck max. bar : 10
Regelbereich  °C : 40 - 70
Gasanschluß  R" : 1/2
Breite  mm : 480
Tiefe  mm : 480
Höhe  mm : 1210
Abgasanschluß  mm : 80
Zugbedarf  PA : 4
Gewicht  kg : 58
Bestell-Nr.  : 189750
Typ  : GSH 134 R
Menge: 1,000 Stck

**1.11.1.14 OERTLI Gas-Heißwasserspeicher GSH 164 Erdgas, weiß, RAL 9010, 6,9 kW, 150 l**
OERTLI Gas-Heißwasserspeicher
GSH 164 Erdgas, weiß, RAL 9010
2-fach emailliert, hochwertige Isolierung, rechteckige Verkleidung Farbe
rot RAL 3020, mit Reinigungsflansch,
NOx-reduzierter Edelstahlbrenner,
Kompakt-Gasarmatur, thermoelektrische
Zündsicherung, eingebauter Piezozünder.
Produkt-ID-Nr.  CE : 0085 AR 0456
Nennwärmeleistung  kW : 6,9
Inhalt  Ltr. : 150
NL-Zahl 60°C  : 2,7
Betriebsdruck max. bar : 10
Regelbereich  °C : 40 - 70
Gasanschluß  R" : 1/2
Breite  mm : 480
Tiefe  mm : 480
Höhe  mm : 1465
Abgasanschluß  mm : 80
Zugbedarf  PA : 4
Gewicht  kg : 68
Bestell-Nr.  : 189752
Typ  : GSH 164 R
Menge: 1,000 Stck

**1.11.1.15 OERTLI Gas-Heißwasserspeicher GSH 204 Erdgas, weiß, RAL 9010, 9,18 kW, 190 l**
OERTLI Gas-Heißwasserspeicher
GSH 204 Erdgas, weiß, RAL 9010
2-fach emailliert, hochwertige Isolierung, rechteckige Verkleidung Farbe
rot RAL 3020, mit Reinigungsflansch,
NOx-reduzierter Edelstahlbrenner,
Kompakt-Gasarmatur, thermoelektrische
Zündsicherung, eingebauter Piezozünder.
Produkt-ID-Nr.  CE : 0085 AR 0456
Nennwärmeleistung  kW : 9,18
Inhalt  Ltr. : 190
NL-Zahl 60°C  : 3,4
Betriebsdruck max. bar : 10
Regelbereich  °C : 40 - 70
Gasanschluß  R" : 1/2
Breite  mm : 480
Tiefe  mm : 480
Höhe  mm : 1780
Abgasanschluß  mm : 80
Zugbedarf  PA : 4
Gewicht  kg : 89
Bestell-Nr.  : 189754
Typ  : GSH 204 R
Menge: 1,000 Stck

##### 1.11.2 Wohnungsstationen Warmwasserbereitung

**1.11.2.1 OERTLI Wohnungsstation Trinkwarmwasser Nw-Bd, 27 kW, Unterputz**
Wohnungsstation Trinkwarmwasser / Unterputz
Typ Nw-Bd
zur Trinkwassererwärmung im hygienischen
Durchlaufprinzip
Leistung 27 kW
Brauchwasserzapfmenge 10,2 l/min
bei Primär 55/25°C und Brauchwasser 48/10°C
Proportional- und Temperaturregelung für eine
gleichmäßig konstante Zapftemperatur
Passstück für den Einbau von Wärmemengenzähler
Primär- und Brauchwasserseitig Kugelhahn I.G. ¾"
Primär Schmutzfänger mit Feinsieb
Entleerung / Entlüftung DN 15
Edelstahl-Hochleistungswärmetauscher
Brauchwasser Zirkulationsanschluss optional
Funktionskontrolle im Herstellerwerk durchgeführt
Station in verzinktem Unterputzgehäuse für den
Wandeinbau
pulverbeschichtete Frontblende weiß

Bestell-Nr.:192856
Menge: 1,000 Stck

**1.11.2.2 OERTLI Wohnungsstation Trinkwarmwasser Nw-Bd, 27 kW, Aufputz**
Wohnungsstation Trinkwarmwasser / Aufputz
Typ Nw-Bd
zur Trinkwassererwärmung im hygienischen
Durchlaufprinzip
Leistung 27 kW
Brauchwasserzapfmenge 10,2 l/min
bei Primär 55/25°C und Brauchwasser 48/10°C
Proportional- und Temperaturregelung für eine
gleichmäßig konstante Zapftemperatur
Passstück für den Einbau von Wärmemengenzähler
Primär- und Brauchwasserseitig Kugelhahn I.G. ¾"
Primär Schmutzfänger mit Feinsieb
Entleerung / Entlüftung DN 15
Edelstahl-Hochleistungswärmetauscher
Brauchwasser Zirkulationsanschluss optional
Funktionskontrolle im Herstellerwerk durchgeführt
Station in pulverbeschichtetem Aufputzgehäuse für
Wandaufbau
Doppel-Fronttüren mit Magnetverschluss

Bestell-Nr.:192857
Menge: 1,000 Stck

**1.11.2.3 OERTLI Wohnungsstation Trinkwarmwasser Nw-Bd, 35 kW, Unterputz**
Wohnungsstation Trinkwarmwasser / Unterputz
Typ -Nw-Bd
zur Trinkwassererwärmung im hygienischen
Durchlaufprinzip
Leistung 35 kW
Brauchwasserzapfmenge 13,2 l/min
bei Primär 55/25°C und Brauchwasser 48/10°C
Proportional- und Temperaturregelung für eine
gleichmäßig konstante Zapftemperatur
Passstück für den Einbau von Wärmemengenzähler
Primär- und Brauchwasserseitig Kugelhahn I.G. ¾"
Primär Schmutzfänger mit Feinsieb
Entleerung / Entlüftung DN 15
Edelstahl-Hochleistungswärmetauscher
Brauchwasser Zirkulationsanschluss optional
Funktionskontrolle im Herstellerwerk durchgeführt
Station in verzinktem Unterputzgehäuse für den
Wandeinbau
pulverbeschichtete Frontblende weiß

Bestell-Nr.:192859
Menge: 1,000 Stck

**1.11.2.4 OERTLI Wohnungsstation Trinkwarmwasser Nw-Bd, 35 kW, Aufputz**
Wohnungsstation Trinkwarmwasser / Aufputz
Typ -Nw-Bd
zur Trinkwassererwärmung im hygienischen
Durchlaufprinzip
Leistung 27 kW
Brauchwasserzapfmenge 10,2 l/min
bei Primär 55/25°C und Brauchwasser 48/10°C
Proportional- und Temperaturregelung für eine
gleichmäßig konstante Zapftemperatur
Passstück für den Einbau von Wärmemengenzähler
Primär- und Brauchwasserseitig Kugelhahn I.G. ¾"
Primär Schmutzfänger mit Feinsieb
Entleerung / Entlüftung DN 15
Edelstahl-Hochleistungswärmetauscher
Brauchwasser Zirkulationsanschluss optional
Funktionskontrolle im Herstellerwerk durchgeführt
Station in pulverbeschichtetem Aufputzgehäuse für
Wandaufbau
Doppel-Fronttüren mit Magnetverschluss

Bestell-Nr.:192860
Menge: 1,000 Stck

**1.11.2.5 OERTLI Wohnungsstation WW / Heizung Nw-Bd-Hd, 27 kW, Unterputz**
Wohnungsstation Trinkwarmwasser und Heizung / Unterputz
Typ STOLZ-Nw-Bd-Hd
zur Trinkwassererwärmung im hygienischen
Durchlaufprinzip
und Versorgung einer statischen Heizgruppe
Brauchwasserleistung 27 kW
Brauchwasserzapfmenge 10,2 l/min
bei Primär 55/25°C und Brauchwasser 48/10°C
Proportional- und Temperaturregelung für eine
gleichmäßig konstante Zapftemperatur
Edelstahl-Hochleistungswärmetauscher
Brauchwasser Zirkulationsanschluss optional
Heizleistung 6 kW
Heizkreisventil mit Stellmotor zur Volumenstromregelung
des Heizkreises
mit Raumthermostat zur bauseitigen Montage
Passstück für den Einbau von Wärmemengenzähler
Primär- und Brauchwasserseitig Kugelhahn I.G. ¾"
Primär Schmutzfänger mit Feinsieb
Entleerung / Entlüftung DN 15
Funktionskontrolle im Herstellerwerk durchgeführt
Station in verzinktem Unterputzgehäuse für den
Wandeinbau
pulverbeschichtete Frontblende weiß

Bestell-Nr.:192862
Menge: 1,000 Stck

**1.11.2.6 OERTLI Wohnungsstation WW / Heizung Nw-Bd-Hd, 27 kW, Aufputz**
Wohnungsstation Trinkwarmwasser und Heizung / Aufputz
Typ-Nw-Bd-Hd
zur Trinkwassererwärmung im hygienischen
Durchlaufprinzip
und Versorgung einer statischen Heizgruppe
Brauchwasserleistung 27 kW
Brauchwasserzapfmenge 10,2 l/min
bei Primär 55/25°C und Brauchwasser 48/10°C
Proportional- und Temperaturregelung für eine
gleichmäßig konstante Zapftemperatur
Edelstahl-Hochleistungswärmetauscher
Brauchwasser Zirkulationsanschluss optional
Heizleistung 6 kW
Heizkreisventil mit Stellmotor zur Volumenstromregelung
des Heizkreises
mit Raumthermostat zur bauseitigen Montage
Passstück für den Einbau von Wärmemengenzähler
Primär- und Brauchwasserseitig Kugelhahn I.G. ¾"
Primär Schmutzfänger mit Feinsieb
Entleerung / Entlüftung DN 15
Funktionskontrolle im Herstellerwerk durchgeführt
Station in pulverbeschichtetem Aufputzgehäuse für
Wandaufbau
Doppel-Fronttüren mit Magnetverschluss

Bestell-Nr.:192863
Menge: 1,000 Stck

**1.11.2.7 OERTLI Wohnungsstation WW / Heizung Nw-Bd-Hd, 35 kW, Unterputz**
Wohnungsstation Trinkwarmwasser und Heizung / Unterputz
Typ -Nw-Bd-Hd
zur Trinkwassererwärmung im hygienischen
Durchlaufprinzip
und Versorgung einer statischen Heizgruppe
Brauchwasserleistung 35 kW
Brauchwasserzapfmenge 13,2 l/min
bei Primär 55/25°C und Brauchwasser 48/10°C
Proportional- und Temperaturregelung für eine
gleichmäßig konstante Zapftemperatur
Edelstahl-Hochleistungswärmetauscher
Brauchwasser Zirkulationsanschluss optional
Heizleistung 12 kW
Heizkreisventil mit Stellmotor zur Volumenstromregelung
des Keizkreises
mit Raumthermostat zur bauseitigen Montage
Passstück für den Einbau von Wärmemengenzähler
Primär- und Brauchwasserseitig Kugelhahn I.G. ¾"
Primär Schmutzfänger mit Feinsieb
Entleerung / Entlüftung DN 15
Funktionskontrolle im Herstellerwerk durchgeführt
Station in verzinktem Unterputzgehäuse für den
Wandeinbau
pulverbeschichtete Frontblende weiß

Bestell-Nr.:192865
Menge: 1,000 Stck

**1.11.2.8 OERTLI Wohnungsstation WW / Heizung Nw-Bd-Hd, 35 kW, Aufputz**
Wohnungsstation Trinkwarmwasser und Heizung / Aufputz
Typ-Nw-Bd-Hd
zur Trinkwassererwärmung im hygienischen
Durchlaufprinzip
und Versorgung einer statischen Heizgruppe
Brauchwasserleistung 35 kW
Brauchwasserzapfmenge 13,2 l/min
bei Primär 55/25°C und Brauchwasser 48/10°C
Proportional- und Temperaturregelung für eine
gleichmäßig konstante Zapftemperatur
Edelstahl-Hochleistungswärmetauscher
Brauchwasser Zirkulationsanschluss optional
Heizleistung 12 kW
Heizkreisventil mit Stellmotor zur Volumenstromregelung
des Heizkreises
mit Raumthermostat zur bauseitigen Montage
Passstück für den Einbau von Wärmemengenzähler
Primär- und Brauchwasserseitig Kugelhahn I.G. ¾"
Primär Schmutzfänger mit Feinsieb
Entleerung / Entlüftung DN 15
Funktionskontrolle im Herstellerwerk durchgeführt
Station in pulverbeschichtetem Aufputzgehäuse für
Wandaufbau
Doppel-Fronttüren mit Magnetverschluss

Bestell-Nr.:192866
Menge: 1,000 Stck

##### 1.11.3 Zubehör

**1.11.3.1 OERTLI Wohnungsstation Wärmedämmung der Rohrleitungen WW, 27 kW**
Wärmedämmung aller Rohrleitungen
der Wohnungsstation zur Trinkwarmwassererwärmung

Bestell-Nr.:192858
Menge: 1,000 Stck

**1.11.3.2 OERTLI Wohnungsstation Wärmedämmung Wärmedämmung der Rohrleitungen WW, 35 kW**
Wärmedämmung aller Rohrleitungen
der Wohnungsstation zur Trinkwarmwassererwärmung

Bestell-Nr.:192861
Menge: 1,000 Stck

**1.11.3.3 OERTLI Wohnungsstation Wärmedämmung der Rohrleitungen WW/Heizung 27 kW**
Wärmedämmung aller Rohrleitungen
der Wohnungsstation zur Trinkwarmwassererwärmung und
Heizungsversorgung

Bestell-Nr.:192864
Menge: 1,000 Stck

**1.11.3.4 OERTLI Wohnungsstation Wärmedämmung der Rohrleitungen WW/Heizung 35 kW**
Wärmedämmung aller Rohrleitungen
der Wohnungsstation zur Trinkwarmwassererwärmung und
Heizungsversorgung

Bestell-Nr.:192867
Menge: 1,000 Stck

**1.11.3.5 OERTLI Übergangs-Set G/R für Verteilbalken**
OERTLI Übergangs-Set G/R-Gewinde
2x G1" auf R 1"
und
1x G3/4" auf R3/4"
incl. erforderlichen Dichtungen

G-Gewinde ist nicht metallisch dichtend,
wohingegen ein konisches R-Außengewinde
in einem zylindrischen Rp-Innengewinde
metallisch dichtend ist ( mit Hanf,
Teflonband, Loctite etc. )

Kolli BH 84

Bestell-Nr.: 89557009
Menge: 1,000 Stck

##### 1.11.4 Zubehör GS

**1.11.4.1 OERTLI Zirkulationsbausatz GS-Speicher für GS 35-90 ( nicht für GS 57 )**
OERTLI Zirkulationsbausatz GS-Speicher
für GS 35-90 ( nicht für GS 57 )
Die interne Zirkulation sorgt für eine
Durchladung des Speichers und kann
zeitgesteuert auch zur thermischen
Desinfektion gegen Legionellen verwendet
werden.

Bestell-Nr.: 190865
Menge: 1,000 Stck

**1.11.4.2 OERTLI Brenner u. Zirkulationspumpensteuerung m.Zeitschaltuhr/Wochenpr**
OERTLI Brenner u. Zirkulationspumpensteuerung m.Zeitschaltuhr/Wochenpr
2-Kanal-Digitaluhr, 2 Betriebsschalter
Bestell-Nr.  : 484191
Menge: 1,000 Stck

**1.11.4.3 OERTLI Zirkulationszubehör GS 18-20 Rohrdoppelnippel R 1", Tauchrohr**
Zirkulationszubehör GS 18 - 20
bestehend aus:
-Rohrdoppelnippel  R 1"
-Tauchrohr
Bestell-Nr.  : 49150
Menge: 1,000 Stck

**1.11.4.4 OERTLI CORREX-Fremdstrom-Anode zu GS 35 - 70**
OERTLI CORREX-Fremdstrom-Anode
zu GS 35 - 70
mit Stecker-Potentiostat, für Anschluß
an 230 V/50 Hz und Verbindungskabel
3,5 Meter. Ausführung mit einer Anode.
Anschlußgewinde  R" : 3/4
Bestell-Nr.  : 51146
Menge: 1,000 Stck

**1.11.4.5 OERTLI CORREX-Fremdstrom-Anode zu GS 90**
OERTLI CORREX-Fremdstrom-Anode
zu GS 90
mit Stecker-Potentiostat, für Anschluß
an 230 V/50 Hz und Verbindungskabel
3,5 Meter. Ausführung mit zwei Anoden.
Anschlußgewinde  R" : 3/4
Bestell-Nr.  : 51147
Menge: 1,000 Stck

**1.11.4.6 OERTLI Soloschaltung für GS 18-20 (EZ)**
OERTLI Soloschaltung
für GS 18-20 (EZ)
Der Heizkessel geht außer Betrieb,
wenn der Warmwasserspeicher Wärme
anfordert.

Bestell-Nr.  : 52546
Menge: 1,000 Stck

**1.11.4.7 OERTLI Abgasüberwachung GS 35 C (EC) - 90 C (EC)**
OERTLI Abgasüberwachung
GS 35 C (EC) - 90 C (EC)
Bestell-Nr.  : 60065
Menge: 1,000 Stck

**1.11.4.8 OERTLI Abgasüberwachung GS 18-20**
OERTLI Abgasüberwachung
GS 18-20
Bestell-Nr.  : 60068
Menge: 1,000 Stck

**1.11.4.9 OERTLI Sparautomatik zu GS 35 - 90**
OERTLI Sparautomatik
zu GS 35 - 90
Automatisch gesteuerte Abgasklappe zur
Vermeidung von Auskühlverlusten während
der Stillstandszeiten.
Bestehend aus:
- Abgasstutzen mit Klappe
- Antriebs- und Steuergerät
  mit Kabel und Stecker

Höhe  mm : 100
Bestell-Nr.  : 60897
Menge: 1,000 Stck

#### 1.12 Gusskessel

##### 1.12.1 Gusskessel PKR und Zubehör

**1.12.1.1 OERTLI Gusskessel PKR 550/13 595-640 kW in losen Gliedern**
OERTLI Gusskessel PKR 550/13
595-640 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013910
Menge: 1,000 Stck

**1.12.1.2 OERTLI Gusskessel PKR 550/14 640-685 kW in losen Gliedern**
OERTLI Gusskessel PKR 550/14
640-685 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013911
Menge: 1,000 Stck

**1.12.1.3 OERTLI Gusskessel PKR 550/15 685-730 kW in losen Gliedern**
OERTLI Gusskessel PKR 550/15
685-730 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013912
Menge: 1,000 Stck

**1.12.1.4 OERTLI Gusskessel PKR 550/16 730-775 kW in losen Gliedern**
OERTLI Gusskessel PKR 550/16
730-775 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013913
Menge: 1,000 Stck

**1.12.1.5 OERTLI Gusskessel PKR 550/17 775-820 kW in losen Gliedern**
OERTLI Gusskessel PKR 550/17
775-820 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013914
Menge: 1,000 Stck

**1.12.1.6 OERTLI Gusskessel PKR 550/18 820-865 kW in losen Gliedern**
OERTLI Gusskessel PKR 550/18
820-865 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013915
Menge: 1,000 Stck

**1.12.1.7 OERTLI Gusskessel PKR 550/19 865-910 kW in losen Gliedern**
OERTLI Gusskessel PKR 550/19
865-910 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013916
Menge: 1,000 Stck

**1.12.1.8 OERTLI Gusskessel PKR 550/20 910-955 kW in losen Gliedern**
OERTLI Gusskessel PKR 550/20
910-955 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013917
Menge: 1,000 Stck

**1.12.1.9 OERTLI Gusskessel PKR 550/21 955-1000 kW in losen Gliedern**
OERTLI Gusskessel PKR 550/21
955-1000 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013918
Menge: 1,000 Stck

**1.12.1.10 OERTLI Gusskessel PKR 550/22 1000-1045 kW in losen Gliedern**
OERTLI Gusskessel PKR 550/22
1000-1045 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013919
Menge: 1,000 Stck

**1.12.1.11 OERTLI Gusskessel PKR 550/23 1045-1090 kW in losen Gliedern**
OERTLI Gusskessel PKR 550/23
1045-1090 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013920
Menge: 1,000 Stck

**1.12.1.12 OERTLI Gusskessel PKR 550/24 1090-1135 kW in losen Gliedern**
OERTLI Gusskessel PKR 550/24
1090-1135 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013921
Menge: 1,000 Stck

**1.12.1.13 OERTLI Gusskessel PKR 550/25 1135-1180 kW in losen Gliedern**
OERTLI Gusskessel PKR 550/25
1135-1180 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt
erhältlich

max. Betriebsdruck:  6 bar
max. Betriebstemperatur: 100 Grad C
Sicherheitsthermostat:  110 Grad C

Bestell-Nr.: 100013922
Menge: 1,000 Stck

**1.12.1.14 OERTLI Gusskessel PKR 550/13 595-640 kW genippelt**
OERTLI Gusskessel PKR 550/13
595-640 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013927
Menge: 1,000 Stck

**1.12.1.15 OERTLI Gusskessel PKR 550/14 640-685 kW genippelt**
OERTLI Gusskessel PKR 550/14
640-685 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013928
Menge: 1,000 Stck

**1.12.1.16 OERTLI Gusskessel PKR 550/15 685-730 kW genippelt**
OERTLI Gusskessel PKR 550/15
685-730 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013929
Menge: 1,000 Stck

**1.12.1.17 OERTLI Gusskessel PKR 550/16 730-775 kW genippelt**
OERTLI Gusskessel PKR 550/16
730-775 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013930
Menge: 1,000 Stck

**1.12.1.18 OERTLI Gusskessel PKR 550/17 775-820 kW genippelt**
OERTLI Gusskessel PKR 550/17
775-820 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013931
Menge: 1,000 Stck

**1.12.1.19 OERTLI Gusskessel PKR 550/18 820-865 kW genippelt**
OERTLI Gusskessel PKR 550/18
820-865 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013932
Menge: 1,000 Stck

**1.12.1.20 OERTLI Gusskessel PKR 550/19 865-910 kW genippelt**
OERTLI Gusskessel PKR 550/19
865-910 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013933
Menge: 1,000 Stck

**1.12.1.21 OERTLI Gusskessel PKR 550/20 910-955 kW genippelt**
OERTLI Gusskessel PKR 550/20
910-955 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013934
Menge: 1,000 Stck

**1.12.1.22 OERTLI Gusskessel PKR 550/21 955-1000 kW genippelt**
OERTLI Gusskessel PKR 550/21
955-1000 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013935
Menge: 1,000 Stck

**1.12.1.23 OERTLI Gusskessel PKR 550/22 1000-1045 kW genippelt**
OERTLI Gusskessel PKR 550/22
1000-1045 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013936
Menge: 1,000 Stck

**1.12.1.24 OERTLI Gusskessel PKR 550/23 1045-1090 kW genippelt**
OERTLI Gusskessel PKR 550/23
1045-1090 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013937
Menge: 1,000 Stck

**1.12.1.25 OERTLI Brennerplatte für PKR 450, 250mm**
OERTLI Bennerplatte

Bestell-Nr.: 124621
Menge: 1,000 Stck

**1.12.1.26 OERTLI Presswerkzeug JDS z. einfach. Zusammennoppeln v. Kesseln**
OERTLI Presswerkzeug JDS

zum einfachen Zusammennippeln
von Kesseln mit losen Gliedern vor Ort
- Leihweise für 14 Tage
- Rücksendung muß frachfrei erfolgen

Bestell-Nr.  : 600760
Menge: 1,000 Stck

##### 1.12.2 Gusskessel PKR und Zubehör

**1.12.2.1 OERTLI Gusskessel PKR 550/24 1090-1135 kWgenippelt**
OERTLI Gusskessel PKR 550/24
1090-1135 kWgenippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013938
Menge: 1,000 Stck

**1.12.2.2 OERTLI Gusskessel PKR 550/25 1135-1180 kW genippelt**
OERTLI Gusskessel PKR 550/25
1135-1180 kW genippelt

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock auch in losen Gliedern
erhältlich

max. Betriebsdruck:  6 bar
max. Betriebstemperatur: 100 Grad C
Sicherheitsthermostat:  110 Grad C

Bestell-Nr.: 100013939
Menge: 1,000 Stck

##### 1.12.3 Gusskessel PKX

**1.12.3.1 OERTLI Gusskessel PKX 450-8 220-265 KW in losen Gliedern**
OERTLI Gusskessel PKX 450-8
220-265 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013271
Menge: 1,000 Stck

**1.12.3.2 OERTLI Gusskessel PKX 450-9 265-315 KW in losen Gliedern**
OERTLI Gusskessel PKX 450-9
265-315 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013272
Menge: 1,000 Stck

**1.12.3.3 OERTLI Gusskessel PKX 450-10 315-365 KW in losen Gliedern**
OERTLI Gusskessel PKX 450-10
315-365 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013273
Menge: 1,000 Stck

**1.12.3.4 OERTLI Gusskessel PKX 450-11 365-425 KW in losen Gliedern**
OERTLI Gusskessel PKX 450-11
365-425 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013274
Menge: 1,000 Stck

**1.12.3.5 OERTLI Gusskessel PKX 450-12 425-485 KW in losen Gliedern**
OERTLI Gusskessel PKX 450-12
425-485 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013275
Menge: 1,000 Stck

**1.12.3.6 OERTLI Gusskessel PKX 450-13 485-550 KW in losen Gliedern**
OERTLI Gusskessel PKX 450-13
485-550 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013276
Menge: 1,000 Stck

**1.12.3.7 OERTLI Gusskessel PKX 450-14 550-615 KW in losen Gliedern**
OERTLI Gusskessel PKX 450-14
550-615 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013277
Menge: 1,000 Stck

**1.12.3.8 OERTLI Gusskessel PKR 450-8 220-265 KW in losen Gliedern**
OERTLI Gusskessel PKR 450-8
220-265 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013282
Menge: 1,000 Stck

**1.12.3.9 OERTLI Gusskessel PKR 450-9 265-315 KW in losen Gliedern**
OERTLI Gusskessel PKR 450-9
265-315 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013283
Menge: 1,000 Stck

**1.12.3.10 OERTLI Gusskessel PKR 450-10 315-365 KW in losen Gliedern**
OERTLI Gusskessel PKR 450-10
315-365 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013284
Menge: 1,000 Stck

**1.12.3.11 OERTLI Gusskessel PKR 450-11 365-425 KW in losen Gliedern**
OERTLI Gusskessel PKR 450-11
365-425 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013285
Menge: 1,000 Stck

**1.12.3.12 OERTLI Gusskessel PKR 450-12 425-485 KW in losen Gliedern**
OERTLI Gusskessel PKR 450-12
425-485 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013286
Menge: 1,000 Stck

**1.12.3.13 OERTLI Gusskessel PKR 450-13 485-550 KW in losen Gliedern**
OERTLI Gusskessel PKR 450-13
485-550 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013287
Menge: 1,000 Stck

**1.12.3.14 OERTLI Gusskessel PKR 450-14 550-615 KW in losen Gliedern**
OERTLI Gusskessel PKR 450-14
550-615 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013288
Menge: 1,000 Stck

**1.12.3.15 OERTLI Gusskessel PKX 550/13 595-640 kW in losen Gliedern**
OERTLI Gusskessel PKX 550/13
595-640 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013874
Menge: 1,000 Stck

**1.12.3.16 OERTLI Gusskessel PKX 550/14 640-685 kW in losen Gliedern**
OERTLI Gusskessel PKX 550/14
640-685 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013875
Menge: 1,000 Stck

**1.12.3.17 OERTLI Gusskessel PKX 550/15 685-730 kW in losen Gliedern**
OERTLI Gusskessel PKX 550/15
685-730 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013876
Menge: 1,000 Stck

**1.12.3.18 OERTLI Gusskessel PKX 550/16 730-775 kW in losen Gliedern**
OERTLI Gusskessel PKX 550/16
730-775 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013877
Menge: 1,000 Stck

**1.12.3.19 OERTLI Gusskessel PKX 550/17 775-820 kW in losen Gliedern**
OERTLI Gusskessel PKX 550/17
775-820 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013878
Menge: 1,000 Stck

**1.12.3.20 OERTLI Gusskessel PKX 550/18 820-865 kW in losen Gliedern**
OERTLI Gusskessel PKX 550/18
820-865 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013879
Menge: 1,000 Stck

**1.12.3.21 OERTLI Gusskessel PKX 550/19 865-910 kW in losen Gliedern**
OERTLI Gusskessel PKX 550/19
865-910 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013880
Menge: 1,000 Stck

**1.12.3.22 OERTLI Gusskessel PKX 550/20 910-955 kW in losen Gliedern**
OERTLI Gusskessel PKX 550/20
910-955 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013881
Menge: 1,000 Stck

**1.12.3.23 OERTLI Gusskessel PKX 550/21 955-1000 kW in losen Gliedern**
OERTLI Gusskessel PKX 550/21
955-1000 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013882
Menge: 1,000 Stck

**1.12.3.24 OERTLI Gusskessel PKX 550/22 1000-1045 kW in losen Gliedern**
OERTLI Gusskessel PKX 550/22
1000-1045 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013883
Menge: 1,000 Stck

**1.12.3.25 OERTLI Gusskessel PKX 550/23 1045-1090 kW in losen Gliedern**
OERTLI Gusskessel PKX 550/23
1045-1090 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013884
Menge: 1,000 Stck

##### 1.12.4 Gusskessel PKX und Zubehör

**1.12.4.1 OERTLI Gusskessel PKX 550/24 1090-1135 kW in losen Gliedern**
OERTLI Gusskessel PKX 550/24
1090-1135 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013885
Menge: 1,000 Stck

**1.12.4.2 OERTLI Gusskessel PKX 550/24 1135-1180 kW in losen Gliedern**
OERTLI Gusskessel PKX 550/24
1135-1180 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt
erhältlich

max. Betriebsdruck:  6 bar
max. Betriebstemperatur: 100 Grad C
Sicherheitsthermostat:  110 Grad C

Bestell-Nr.: 100013886
Menge: 1,000 Stck

**1.12.4.3 OERTLI Gusskessel PKX 550/13 595-640 kW in genippelt**
OERTLI Gusskessel PKX 550/13
595-640 kW in genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013892
Menge: 1,000 Stck

**1.12.4.4 OERTLI Gusskessel PKX 550/14 640-685 kW genippelt**
OERTLI Gusskessel PKX 550/14
640-685 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013893
Menge: 1,000 Stck

**1.12.4.5 OERTLI Gusskessel PKX 550/15 685-730 kW genippelt**
OERTLI Gusskessel PKX 550/15
685-730 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013894
Menge: 1,000 Stck

**1.12.4.6 OERTLI Gusskessel PKX 550/16 730-775 kW genippelt**
OERTLI Gusskessel PKX 550/16
730-775 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013895
Menge: 1,000 Stck

**1.12.4.7 OERTLI Gusskessel PKX 550/17 775-820 kW genippelt**
OERTLI Gusskessel PKX 550/17
775-820 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013896
Menge: 1,000 Stck

**1.12.4.8 OERTLI Gusskessel PKX 550/18 820-865 kW genippelt**
OERTLI Gusskessel PKX 550/18
820-865 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013897
Menge: 1,000 Stck

**1.12.4.9 OERTLI Gusskessel PKX 550/19 865-910 kW genippelt**
OERTLI Gusskessel PKX 550/19
865-910 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013898
Menge: 1,000 Stck

**1.12.4.10 OERTLI Gusskessel PKX 550/20 910-955 kW genippelt**
OERTLI Gusskessel PKX 550/20
910-955 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013899
Menge: 1,000 Stck

**1.12.4.11 OERTLI Gusskessel PKX 550/21 955-1000 kW genippelt**
OERTLI Gusskessel PKX 550/21
955-1000 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013901
Menge: 1,000 Stck

**1.12.4.12 OERTLI Gusskessel PKX 550/22 1000-1045 kW genippelt**
OERTLI Gusskessel PKX 550/22
1000-1045 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013902
Menge: 1,000 Stck

**1.12.4.13 OERTLI Gusskessel PKX 550/23 1045-1090 kW genippelt**
OERTLI Gusskessel PKX 550/23
1045-1090 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013903
Menge: 1,000 Stck

**1.12.4.14 OERTLI Gusskessel PKX 550/24 1090-1135 kW genippelt**
OERTLI Gusskessel PKX 550/24
1090-1135 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013904
Menge: 1,000 Stck

**1.12.4.15 OERTLI Gusskessel PKX 550/24 1135-1180 kW genippelt**
OERTLI Gusskessel PKX 550/24
1135-1180 kW genippelt

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock auch in losen Gliedern
erhältlich

max. Betriebsdruck:  6 bar
max. Betriebstemperatur: 100 Grad C
Sicherheitsthermostat:  110 Grad C

Bestell-Nr.: 100013905
Menge: 1,000 Stck

**1.12.4.16 Schalldämmbügel für PKX 540-13 bis 540-16 AK 19**
Schalldämmbügel für PKX 540-13 bis
540-16  AK 19
Bestell-Nr.:  126450
Menge: 1,000 Stck

**1.12.4.17 Schalldämmbügel für PKX 540-17 bis 540-20 AK 20**
Schalldämmbügel für PKX 540-17 bis
540-20  AK 20
Bestell-Nr.:  126451
Menge: 1,000 Stck

**1.12.4.18 Schalldämmbügel für PKX 540-21 bis 540-25 AK 21**
Schalldämmbügel für PKX 540-21 bis
540-25  AK 21
Bestell-Nr.:  126452
Menge: 1,000 Stck

#### 1.13 Pakete

##### 1.13.1 Gas-Brennwert Paket GBCR

**1.13.1.1 OERTLI Gas-Brennwert Paket GBCR 15 160SL, max. Zapfleistung 200 l/10 min**
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW Brauchwasserrohrschlangenspeicher 160SL mit Fremdstromanode,
formschöne Außenverkleidung passend
zum Gasbrennwertkessel GSCR und
Ölbrennwertkessel OSCR, für Aufstellung
unter dem Gasbrennwertkessel mit Zubehör
JA 8 oder neben dem Gas-/Ölbrennwert-
kessel. Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit
Wartungshähnen für Vorlauf- und Rücklauf Kreis A
und Gasabsperrhahn mit TAS, alle Anschlüsse oben,
auch als Halterung für die Verrohrung von Kreis B
mit Zubehör (JA 6), (JA 83), (JA 7) und Kolli JA 35
als Halterung der Verrohrung für die
Speicherladung eines externen Speichers mit
Zubehör (JA 10) und (JA 35) möglich.
Kolli: JA 36
Bestell-Nr.: 100017996
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
OERTLI  Vorlauffühler
zur Aktivierung des ersten Mischerkreises
bei OE-tronic 3, 4 und 4 MR.
Bei der GAWP als Vor- oder
Rücklauffühler.
Kolli: AD 199
Bestell-Nr.:  163176
OERTLI Pufferfühler als
Pufferfühler und Summenvorlauffühler
in einer Kaskade für den Einsatz in
hydraulischen Weichen in Verbindung
mit OE-tronic 4.
Kolli: AD 250
Bestell-Nr.: 100013305
OERTLI Hydraulische Weiche
60 / 60 Rp 1" bis ca. 70 kW
Technische Daten
max. Durchsatz 3,0 m³/h bei
einem DT von 20 Kelvin
Lieferumfang:
mit Wandmontagekonsole und
PPE-Wärmedämmung
Kolli: GV 45
Bestell-Nr.: 100019346
OERTLI Verteilerbalken für 2 und 3 Heizkreise
incl. Blockisolierung zum Anschluss von Oertli
Pumpengruppen, der dritte Kreis wird von unten
angeschlossen. Der Durchfluss ist maximal 2000 l/h,
dies ergibt bei 20 Kelvin Spreizung
eine maximale Leistung von 45 kW.
Kolli: EA 140
Bestell-Nr.: 100020164
OERTLI Wandhalterung für die
Wandmontage von zwei Pumpengruppen,
passende Pumpengruppen sind
100020167 oder 100020168.
Kolli: EA 141
Bestell-Nr.: 100020165
OERTLI Pumpengruppe für einen direkten
Heizkreis mit Hocheffizienzpumpe
der Energieeffizienzklasse A
Yonos Para, komplett vormontiert mit
Isolierschalen, Schwerkraftbremse
im Rücklauf, zwei Absperrkugelhähne
mit integriertem Thermometer
Kolli Nr.: EA 143
Bestell-Nr.: 100020167
OERTLI Pumpengruppe für einen gemischten
Heizkreis mit Hocheffizienzpumpe
der Energieeffizienzklasse A
Yonos Para komplett vormontiert mit
Dreiwegemischer und Stellmotor,
Isolierschalen, Rückschlagklappe
im Rücklauf, zwei Absperrkugelhähne
mit integriertem Thermometer
Kolli: EA 144
Bestell-Nr.: 100020168
Hydrozyklon- und Magnetleitungsfilter komplett
mit Absperrventilen 3/4" Type TF 1.
Zuverlässige Entfernung von Magnetit und Schlamm
aus dem Heizungssystem, zum Einbau in den Heizungs
Rücklauf für alle Kessel bis zu 35 kW,
je nach Anlagen Hydraulik.
Bestell-Nr.: 192212

Paket Bestell-Nr.: 55500207
Menge: 1,000 Stck

**1.13.1.2 OERTLI Gas-Brennwert Paket GBCR 25 Speicher 160SL, 5-25 kW, Pumpengr., oben**
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option) innerhalb
der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaFloW Brauchwasserrohrschlangenspeicher 160SL mit Fremdstromanode,
formschöne Außenverkleidung passend
zum Gasbrennwertkessel GSCR und
Ölbrennwertkessel OSCR, für Aufstellung
unter dem Gasbrennwertkessel mit Zubehör
JA 8 oder neben dem Gas-/Ölbrennwert-kessel.
Bei nebenstehendem Einsatz für
Gasbrennwertkessel ist das Zubehör ER 228
bei Ölbrennwertkessel MV 8 erforderlich.
Hochwertige FCKW-freie Hartschaum-Isolierung,
verstellbare Füße, Speicherfühler und
Fremdstromanode im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit Wartungshähnen
für Vorlauf- und Rücklauf Kreis A und Gasabsperrhahn
mit TAS, alle Anschlüsse oben, auch als Halterung
für die Verrohrung von Kreis B mit Zubehör (JA 6),
(JA 83), (JA 7) und Kolli JA 35 als Halterung der
Verrohrung für die Speicherladung eines
externen Speichers mit Zubehör (JA 10) und
(JA 35) möglich.
Kolli: JA 36
Bestell-Nr.: 100017996
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
OERTLI  Vorlauffühler
zur Aktivierung des ersten Mischerkreises
bei OE-tronic 3, 4 und 4 MR.
Bei der GAWP als Vor- oder
Rücklauffühler.
Kolli: AD 199
Bestell-Nr.:  163176
OERTLI Pufferfühler als
Pufferfühler und Summenvorlauffühler
in einer Kaskade für den Einsatz in
hydraulischen Weichen in Verbindung
mit OE-tronic 4.
Kolli: AD 250
Bestell-Nr.: 100013305
OERTLI Hydraulische Weiche
60 / 60 Rp 1" bis ca. 70 kW
Technische Daten
max. Durchsatz 3,0 m³/h bei
einem DT von 20 Kelvin
Lieferumfang:
mit Wandmontagekonsole und
PPE-Wärmedämmung
Kolli: GV 45
Bestell-Nr.: 100019346
OERTLI Verteilerbalken für 2 und 3 Heizkreise
incl. Blockisolierung zum Anschluss von
Oertli Pumpengruppen, der dritte Kreis wird v
von unten angeschlossen. Der Durchfluss ist
maximal 2000 l/h, dies ergibt bei 20 Kelvin Spreizung
eine maximale Leistung von 45 kW.
Kolli: EA 140
Bestell-Nr.: 100020164
OERTLI Wandhalterung für die
Wandmontage von zwei Pumpengruppen,
passende Pumpengruppen sind
100020167 oder 100020168.
Kolli: EA 141
Bestell-Nr.: 100020165
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter komplett
mit Absperrventilen 3/4"  Type TF 1.
Zuverlässige Entfernung von Magnetit und Schlamm
aus dem Heizungssystem, zum Einbau in den
Heizungs Rücklauf für alle Kessel bis zu 35 kW,
je nach Anlagen Hydraulik.
Bestell-Nr.: 192212

Paket Bestell-Nr.: 55500208
Menge: 1,000 Stck

**1.13.1.3 OERTLI Gas-Brennwert Paket GBCR 35 160SL, max. Zapfleistung 245 l/10 min**
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23

Bestell-Nr. 100017758
OEcaFloW Brauchwasserrohrschlangenspeicher 160SL mit Fremdstromanode,
formschöne Außenverkleidung passend
zum Gasbrennwertkessel GSCR und
Ölbrennwertkessel OSCR, für Aufstellung
unter dem Gasbrennwertkessel mit Zubehör
JA 8 oder neben dem Gas-/Ölbrennwert-
kessel. Bei nebenstehendem Einsatz für
Gasbrennwertkessel ist das Zubehör ER 228
bei Ölbrennwertkessel MV 8 erforderlich.
Hochwertige FCKW-freie Hartschaum-Isolierung,
verstellbare Füße, Speicherfühler und
Fremdstromanode im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit Wartungshähnen
für Vorlauf- und Rücklauf Kreis A und Gasabsperrhahn
mit TAS, alle Anschlüsse oben, auch als Halterung
für die Verrohrung von Kreis B mit Zubehör
(JA 6), (JA 83), (JA 7) und Kolli JA 35
als Halterung der Verrohrung für die
Speicherladung eines externen Speichers
mit Zubehör (JA 10) und (JA 35) möglich.
Kolli: JA 36
Bestell-Nr.: 100017996
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
OERTLI  Vorlauffühler
zur Aktivierung des ersten Mischerkreises
bei OE-tronic 3, 4 und 4 MR.
Bei der GAWP als Vor- oder
Rücklauffühler.
Kolli: AD 199
Bestell-Nr.:  163176
OERTLI Pufferfühler als
Pufferfühler und Summenvorlauffühler
in einer Kaskade für den Einsatz in
hydraulischen Weichen in Verbindung
mit OE-tronic 4.
Kolli: AD 250
Bestell-Nr.: 100013305
OERTLI Hydraulische Weiche
60 / 60 Rp 1" bis ca. 70 kW
Technische Daten
max. Durchsatz 3,0 m³/h bei
einem DT von 20 Kelvin
Lieferumfang:
mit Wandmontagekonsole und
PPE-Wärmedämmung
Kolli: GV 45
Bestell-Nr.: 100019346
OERTLI Verteilerbalken für 2 und 3 Heizkreise
incl. Blockisolierung zum Anschluss von
Oertli Pumpengruppen, der dritte Kreis wird von
unten angeschlossen. Der Durchfluss ist
maximal 2000 l/h, dies ergibt bei 20 Kelvin Spreizung
eine maximale Leistung von 45 kW.
Kolli: EA 140
Bestell-Nr.: 100020164
OERTLI Wandhalterung für die
Wandmontage von zwei Pumpengruppen,
passende Pumpengruppen sind
100020167 oder 100020168.
Kolli: EA 141
Bestell-Nr.: 100020165
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter komplett
mit Absperrventilen 3/4"  Type TF 1.
Zuverlässige Entfernung von Magnetit und Schlamm
aus dem Heizungssystem, zum Einbau in den
Heizungs Rücklauf für alle Kessel bis zu 35 kW,
je nach Anlagen Hydraulik.
Bestell-Nr.: 192212

Paket Bestell-Nr.: 55500209
Menge: 1,000 Stck

**1.13.1.4 OERTLI Gas-Brennwert Paket GBCR 15 mit OEcaFloW 160SL mit Verbindungssatz**
OERTLI OEnoviaTower Gas, Kessel und
160 SL Speicher nebeneinander als
OEnoviaTower Gas GBCR 15 kW nach oben
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit
Wartungshähnen für Vorlauf- und Rücklauf
Kreis A und Gasabsperrhahn mit TAS,
alle Anschlüsse oben, auch als Halterung
für die Verrohrung von Kreis B mit Zubehör
(JA 6), (JA 83), (JA 7) und Kolli JA 35 als
Halterung der Verrohrung für die
Speicherladung eines externen Speichers
mit Zubehör (JA 10) und (JA 35) möglich.
Kolli: JA 36
Bestell-Nr.: 100017996

Paket Bestell-Nr.: 999192219
Menge: 1,000 Stck

**1.13.1.5 OERTLI Gas-Brennwert Paket GBCR 25 mit OEcaFloW 160SL u. Verbindungssatz**
OERTLI OEnoviaTower Gas, Kessel und
160 SL Speicher nebeneinander als
OEnoviaTower Gas GBCR 25 kW nach oben
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit
Wartungshähnen für Vorlauf- und Rücklauf Kreis A
und Gasabsperrhahn mit TAS, alle Anschlüsse oben,
auch als Halterung für die Verrohrung von Kreis B
mit Zubehör (JA 6), (JA 83), (JA 7) und Kolli JA 35
als Halterung der Verrohrung für die
Speicherladung eines externen Speichers mit
Zubehör (JA 10) und (JA 35) möglich.
Kolli: JA 36
Bestell-Nr.: 100017996

Paket Bestell-Nr.: 999192220
Menge: 1,000 Stck

**1.13.1.6 OERTLI Gas-Brennwert Paket GBCR 35 mit OEcaFloW 160SL u. Verbindungssatz**
OERTLI OEnoviaTower Gas, Kessel und
160 SL Speicher nebeneinander als
OEnoviaTower Gas GBCR 35 kW nach oben
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228
OERTLI Anschlussverrohrung mit
Wartungshähnen für Vorlauf- und Rücklauf
Kreis A und Gasabsperrhahn mit TAS,
alle Anschlüsse oben, auch als Halterung
für die Verrohrung von Kreis B mit Zubehör
(JA 6), (JA 83), (JA 7) und Kolli JA 35
als Halterung der Verrohrung für die
Speicherladung eines externen Speichers
mit Zubehör (JA 10) und (JA 35) möglich.
Kolli: JA 36
Bestell-Nr.: 100017996

Paket Bestell-Nr.: 999192221
Menge: 1,000 Stck

**1.13.1.7 OERTLI OEnoviaTower Gas Kessel GBCR 15 mit 220SHL u. 2xSUND230**
OERTLI OEnoviaTower Gas Kessel und 220 SHL Speicher
nebeneinander
als OEnoviaTower Gas GVCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229
OERTLI Anschlussverrohrung mit Wartungshähnen
für Vorlauf- und Rücklauf Kreis A und
Gasabsperrhahn mit TAS, alle Anschlüsse oben,
auch als Halterung für die Verrohrung von Kreis B
mit Zubehör (JA 6), (JA 83), (JA 7) und Kolli JA 35
als Halterung der Verrohrung für die
Speicherladung eines externen Speichers mit
Zubehör (JA 10) und (JA 35) möglich.
Kolli: JA 36
Bestell-Nr.: 100017996
OERTLI Solarpaket SUN D 230-2
2 x Flachkollektor SUN D 230
vertikal Aufdach Falzziegel
Fläche 4,6 m2
bestehend aus:
- Flachkollektor
- Montage - Sets
- Aufständerung
- Hydraulik - Sets
  inklusive Kollektorfühler
- Solarflüssigkeit
nicht enthalten sind:
- Solarspeicher
- Solar-Regelung
- Solar-Pumpengruppe
- Solar-Ausdehnungsgefäß
Bestell-Nr.: 192694

Paket Bestell-Nr.: 999192270
Menge: 1,000 Stck

**1.13.1.8 OERTLI OEnoviaTower Gas Kessel GBCR 25 mit 220SHL u. 2xSUND230**
OERTLI OEnoviaTower Gas Kessel und 220 SHL Speicher
nebeneinander
als OEnoviaTower Gas GVCR 25 kW nach oben bestehend
aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229
OERTLI Anschlussverrohrung mit Wartungshähnen
für Vorlauf- und Rücklauf Kreis A und
Gasabsperrhahn mit TAS, alle Anschlüsse oben,
auch als Halterung für die Verrohrung von Kreis B
mit Zubehör (JA 6), (JA 83), (JA 7) und Kolli JA 35
als Halterung der Verrohrung für die
Speicherladung eines externen Speichers mit
Zubehör (JA 10) und (JA 35) möglich.
Kolli: JA 36
Bestell-Nr.: 100017996
OERTLI Solarpaket SUN D 230-2
2 x Flachkollektor SUN D 230
vertikal Aufdach Falzziegel
Fläche 4,6 m2
bestehend aus:
- Flachkollektor
- Montage - Sets
- Aufständerung
- Hydraulik - Sets
  inklusive Kollektorfühler
- Solarflüssigkeit
nicht enthalten sind:
- Solarspeicher
- Solar-Regelung
- Solar-Pumpengruppe
- Solar-Ausdehnungsgefäß
Bestell-Nr.: 192694

Paket Bestell-Nr.: 999192271
Menge: 1,000 Stck

**1.13.1.9 OERTLI OEnoviaTower Gas Kessel GBCR 35 mit 220SHL u. 2xSUND230**
OERTLI OEnoviaTower Gas Kessel und 220 SHL Speicher
nebeneinander
als OEnoviaTower Gas GVCR 35 kW nach oben bestehend
aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229
OERTLI Anschlussverrohrung mit Wartungshähnen
für Vorlauf- und Rücklauf Kreis A und
Gasabsperrhahn mit TAS, alle Anschlüsse oben,
auch als Halterung für die Verrohrung von Kreis B
mit Zubehör (JA 6), (JA 83), (JA 7) und Kolli JA 35
als Halterung der Verrohrung für die
Speicherladung eines externen Speichers mit
Zubehör (JA 10) und (JA 35) möglich.
Kolli: JA 36
Bestell-Nr.: 100017996
OERTLI Solarpaket SUN D 230-2
2 x Flachkollektor SUN D 230
vertikal Aufdach Falzziegel
Fläche 4,6 m2
bestehend aus:
- Flachkollektor
- Montage - Sets
- Aufständerung
- Hydraulik - Sets
  inklusive Kollektorfühler
- Solarflüssigkeit
nicht enthalten sind:
- Solarspeicher
- Solar-Regelung
- Solar-Pumpengruppe
- Solar-Ausdehnungsgefäß
Bestell-Nr.: 192694

Paket Bestell-Nr.: 999192272
Menge: 1,000 Stck

**1.13.1.10 OERTLI Paket GBCR 15 220SHL u. 2xSUNC250V, Wartungshahn**
OERTLI OEnoviaTower Gas Kessel und 220 SHL Speicher
nebeneinander
als OEnoviaTower Gas GBCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit
Wartungshähnen für Vorlauf- und Rücklauf
Kreis A und Gasabsperrhahn mit TAS,
alle Anschlüsse oben, auch als Halterung
für die Verrohrung von Kreis B mit Zubehör
(JA 6), (JA 83), (JA 7) und  Kolli JA 35
als Halterung der Verrohrung für die
Speicherladung eines externen Speichers
mit Zubehör (JA 10) und (JA 35) möglich.
Kolli: JA 36
Bestell-Nr.: 100017996
OERTLI Solarpaket SUN C 250-2
2 x Flachkollektor SUN C 250
vertikal für Schrägdach, Falzziegel
Fläche 5,0 m2
bestehend aus:
- Flachkollektor
- Montage - Sets
- Dachanker
- Hydraulik - Sets
  inklusive Kollektorfühler
- Solarflüssigkeit
Bestell-Nr.: 192676

Paket Bestell-Nr.: 999192419
Menge: 1,000 Stck

**1.13.1.11 OERTLI Paket GBCR 25 220SHL u. 2xSUNC250V, Wartungshahn**
OERTLI OEnoviaTower Gas Kessel und 220 SHL Speicher
nebeneinander
als OEnoviaTower Gas GBCR 25 kW nach oben bestehend
aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit
Wartungshähnen für Vorlauf- und Rücklauf
Kreis A und Gasabsperrhahn mit TAS,
alle Anschlüsse oben, auch als Halterung
für die Verrohrung von Kreis B mit Zubehör
(JA 6), (JA 83), (JA 7) und  Kolli JA 35
als Halterung der Verrohrung für die
Speicherladung eines externen Speichers
mit Zubehör (JA 10) und (JA 35) möglich.
Kolli: JA 36
Bestell-Nr.: 100017996
OERTLI Solarpaket SUN C 250-2
2 x Flachkollektor SUN C 250
vertikal für Schrägdach, Falzziegel
Fläche 5,0 m2
bestehend aus:
- Flachkollektor
- Montage - Sets
- Dachanker
- Hydraulik - Sets
  inklusive Kollektorfühler
- Solarflüssigkeit
Bestell-Nr.: 192676

Paket Bestell-Nr.: 999192420
Menge: 1,000 Stck

**1.13.1.12 OERTLI Paket GBCR 35 220SHL u. 2xSUNC250V, Wartungshahn**
OERTLI OEnoviaTower Gas Kessel und 220 SHL Speicher
nebeneinander
als OEnoviaTower Gas GBCR 35 kW nach oben bestehend
aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit
Wartungshähnen für Vorlauf- und Rücklauf
Kreis A und Gasabsperrhahn mit TAS,
alle Anschlüsse oben, auch als Halterung
für die Verrohrung von Kreis B mit Zubehör
(JA 6), (JA 83), (JA 7) und  Kolli JA 35
als Halterung der Verrohrung für die
Speicherladung eines externen Speichers
mit Zubehör (JA 10) und (JA 35) möglich.
Kolli: JA 36
Bestell-Nr.: 100017996
OERTLI Solarpaket SUN C 250-2
2 x Flachkollektor SUN C 250
vertikal für Schrägdach, Falzziegel
Fläche 5,0 m2
bestehend aus:
- Flachkollektor
- Montage - Sets
- Dachanker
- Hydraulik - Sets
  inklusive Kollektorfühler
- Solarflüssigkeit
Bestell-Nr.: 192676

Paket Bestell-Nr.: 999192420
Menge: 1,000 Stck

##### 1.13.2 Gas-Brennwert Paket GMR

**1.13.2.1 OERTLI Gas-Brennwert Paket 001 GMR 3015, OBU 130**
OERTLI Gas-Brennwertkessel
OPTIMAT GMR 3015 Condens
- Brennwert-Wandheizkessel für
  geschlossene Warmwasserzentralheizungsanlagen mit einer max.
  Betriebstemperatur von 90°C
- Optimat GMR 3015 mit integriertem
  3 Wege Umschaltventil für Heiz- und
  Warmwasserbetrieb
- Geräte nach Gasgeräterichtlinie DIN/EN
  90/396 und Wirkungsgradrichtlinie
  DIN/EN 90/42, auf Grundlage der
  DIN EN 297 und DIN EN 437
  baumustergeprüft und zertifiziert
- Gasgeräte-Kategorie: II2ELL3B/P
- Betriebsarten nach DVGW-TRGI: B23,
  B33, C13X, C33X, C43X, C63X, C53
- Betriebsbedingungen:
  zul. Betriebsüberdruck: 3 bar
- Kesseltemperatur von 20 bis 90°C
- STB: 100°C
- Elektroanschluss: 230 V AC / 50 Hz, S--
- Schutzart: IPX 4D
- Monoblockwärmetauscher aus
  korrosions- und temperaturbeständiger Aluminium/Silizium-
  Legierung mit geschlossenem
  Verbrennungsraum.
- Zylindrischer Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas B / P (Umrüstset)
  geeignet. Die Geräte sind werksseitig
  auf Erdgas E voreingestellt.
- Einsetzbar für den raumluftun- bzw. -
  abhängigen Betrieb, serienmäßig für die
  Kaskadierung vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  107,0 %
bei 50 / 30°C:  110,3 %
Kesselwirkungsgrad bezogen auf Hi
bei 80 / 60°C:  96,5 %
bei 50 / 30°C: 105,3 %
Hilfsenergiebedarf : Standby 4 Watt,
Werkseinstellung 63 Watt.
pH-Wert Kondensat: 4,5
Abgastemperatur bei
80 / 60°C max. Leistung: 65 °C
40 / 30°C min. Leistung:  30 °C
Maximal nutzbarer
Restförderdruck: 80 Pa
Abgasmassenstrom nach
DIN 4705 T1 für Erdgas E
bei 80 / 60°C:  0,0069 kg/s
CO2-Gehalt:
Erdgas E:  max. 8,8% / min. 8,4%
Erdgas LL:  max. 8,8% / min. 8,4%
Flüssiggas: max. 10,3% / min. 9,9%
Wasserinhalt (Primärkreis): 1,7 Liter
Mindestwasser-Umlaufmenge:  keine
Abmessungen H/H mit Verrohrung/B/T
690/820/450/450 mm
Abgasanschluss: DN 80 / 125
Transportgewicht: 43 kg
Kolli: HR 34
Bestell-Nr.: 100013642
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Hydraulischer
Speicherverbindungssatz
für Unterstellspeicher OBU 130
mit Optimat GMR 3000
Kolli: EA 137
Bestell-Nr.: 100013532
Hydrozyklon- und Magnetleitungsfilter
komplett mit Absperrventilen 3/4",
Type TF 1 Zuverlässige Entfernung von
Magnetit und Schlamm aus dem Heizungssystem,
zum Einbau in den Heizungs Rücklauf
für alle Kessel bis zu 35 kW,
je nach Anlagen Hydraulik.
Bestell-Nr.: 192212

Paket Bestell-Nr.: 55500001
Menge: 1,000 Stck

**1.13.2.2 OERTLI Gas-Brennwert Paket 002 GMR 3025, OBU 130**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Hydraulischer
Speicherverbindungssatz
für Unterstellspeicher OBU 130
mit Optimat GMR 3000
Kolli: EA 137
Bestell-Nr.: 100013532
Hydrozyklon- und Magnetleitungsfilter
komplett mit Absperrventilen 3/4"
Type TF 1 Zuverlässige Entfernung von
Magnetit und Schlamm aus dem Heizungssystem,
zum Einbau in den Heizungs Rücklauf
für alle Kessel bis zu 35 kW,
je nach Anlagen Hydraulik.
Bestell-Nr.: 192212

Paket Bestell-Nr.: 55500002
Menge: 1,000 Stck

**1.13.2.3 OERTLI Gas-Brennwert Paket 003 GMR 3035, OBU 130**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Hydraulischer
Speicherverbindungssatz
für Unterstellspeicher OBU 130
mit Optimat GMR 3000
Kolli: EA 137
Bestell-Nr.: 100013532
Hydrozyklon- und Magnetleitungsfilter
komplett mit Absperrventilen 3/4"
Type TF 1 Zuverlässige Entfernung von
Magnetit und Schlamm aus dem Heizungssystem,
zum Einbau in den Heizungs Rücklauf
für alle Kessel bis zu 35 kW,
je nach Anlagen Hydraulik.
Bestell-Nr.: 192212

Paket Bestell-Nr.: 55500003
Menge: 1,000 Stck

**1.13.2.4 OERTLI Gas-Brennwert Paket 004 GMR 3015, BS 60**
OERTLI Gas-Brennwertkessel
OPTIMAT GMR 3015 Condens
- Brennwert-Wandheizkessel für
  geschlossene Warmwasserzentralheizungsanlagen mit einer maximalen
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C:  96,5 %
bei 50 / 30°C: 105,3 %
Hilfsenergiebedarf : Standby 4 Watt,
Werkseinstellung 63 Watt.
pH-Wert Kondensat: 4,5
Abgastemperatur bei
80 / 60°C max. Leistung: 65 °C
40 / 30°C min. Leistung:  30 °C
Maximaler nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733
OERTLI Speicher BS 60
Brauchwasserrohrschlangenspeicher,
nebenhängend links oder rechts,
formschöne Außenverkleidung passend
zum Gasbrennwertkessel  GMR 3000.
Zum Anschluss an den GMR 3000 ist das
Zubehör (EA 138) nötig.
Hochwertige FCKW-freie PU-Hartschaum-
Isolierung, Aufhängeschiene,
Speicherfühler und Fremdstromanode
im Lieferumfang.
Betriebsbedingungen:
Maximale Betriebstemperatur: 90°C
für Heizungswasser und Trinkwasser
Maximaler Betriebsdruck:
- Warmwasserseitig (Behälter): 10 bar
- Heizungsseite (Rohrschlange): 3 bar
Technische Daten:
Typ : BS 60
Inhalt Rohrschlange: 3,5 Liter
Heizfläche: 0,70 m2
Wasserinhalt: 60 Liter
Leistungsaufnahme und maximale
Zapfleistung in 10 Minuten ist abhängig
von der Kesselleistung:
GMR 3015 max. 125 l/10 Minuten
GMR 3025 max. 145 l/10 Minuten
GMR 3035 max. 150 l/10 Minuten
(die Warmwasserleistung muss beim
GMR 3035 Condens auf 25 kW reduziert werden)
bei einer Warmwasseraustrittstemperatur von 40°C,
einer Kaltwassereintrittstemperatur von 10°C und
einer Kesseltemperatur von 80°C.
Dauer Zapfleistung bei einer Temperatur
Differenz von 35 Kelvin (Kesseltemperatur 80°C,
Kaltwassereintrittstemperatur 10°C,
Warmwasseraustrittstemperatur 45°C und
einer Speichertemperatur von 60°C):
15 kW  355 l/h
25 kW  485 l/h
35 kW  580 l/h
Versandgewicht: 50 kg
Kolli: EE 54
Bestell-Nr.: 100013755
OERTLI Verbindungs-Set zum Anschluss
von Speicher BS 60 an den GMR 3000
Kolli: EA 138
Bestell-Nr.: 100013746
OERTLI Pufferfühler als
Pufferfühler und Summenvorlauffühler
in einer Kaskade für den Einsatz in
hydraulischen Weichen in Verbindung
mit OE-tronic 4.
Kolli: AD 250
Bestell-Nr.: 100013305
OERTLI  Vorlauffühler
zur Aktivierung des ersten Mischerkreises
bei OE-tronic 3, 4 und 4 MR.
Bei der GAWP als Vor- oder
Rücklauffühler.
Kolli: AD 199
Bestell-Nr.:  163176
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
OERTLI Verteilerbalken für 2 und
3 Heizkreise incl. Blockisolierung
zum Anschluss von Oertli Pumpengruppen,
der dritte Kreis wird von unten angeschlossen.
Der Durchfluss ist maximal 2000 l/h,
dies ergibt bei 20 Kelvin Spreizung eine
maximale Leistung von 45 kW.
Kolli: EA 140
Bestell-Nr.: 100020164
OERTLI Wandhalterung für die
Wandmontage von zwei Pumpengruppen,
passende Pumpengruppen sind
100020167 oder 100020168.
Kolli: EA 141
Bestell-Nr.: 100020165
OERTLI Hydraulische Weiche
60 / 60 Rp 1" bis ca. 70 kW
Technische Daten
max. Durchsatz 3,0 m³/h
Lieferumfang:
mit Wandmontagekonsole und
PPE-Wärmedämmung
Kolli: GV 45
Bestell-Nr.: 100019346
Hydrozyklon- und Magnetleitungsfilter
komplett mit Absperrventilen 3/4"
Type TF 1 Zuverlässige Entfernung von
Magnetit und Schlamm aus dem
Heizungssystem, zum Einbau in den
Heizungs Rücklauf für alle Kessel
bis zu 35 kW, je nach Anlagen Hydraulik.
Bestell-Nr.: 192212

Paket Bestell-Nr.: 55500004
Menge: 1,000 Stck

**1.13.2.5 OERTLI Gas-Brennwert Paket 005 GMR 3025, BS 60**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
 -abhängigen Betrieb, serienmäßig für die
  Mehrfachbelegung und Kaskadierung
  vorbereitet.
- Serienmäßig mit Hocheffizienz-
  Heizungsumwälzpumpe der
  Energieeffizienzklasse A UPM2 15-70
  RES, Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicher BS 60
Brauchwasserrohrschlangenspeicher,
nebenhängend links oder rechts,
formschöne Außenverkleidung passend
zum Gasbrennwertkessel  GMR 3000.
Zum Anschluss an den GMR 3000 ist das
Zubehör (EA 138) nötig.
Hochwertige FCKW-freie PU-Hartschaum-
Isolierung, Aufhängeschiene,
Speicherfühler und Fremdstromanode
im Lieferumfang.
Betriebsbedingungen:
Maximale Betriebstemperatur: 90°C
für Heizungswasser und Trinkwasser
Maximaler Betriebsdruck:
- Warmwasserseitig (Behälter): 10 bar
- Heizungsseite (Rohrschlange): 3 bar
Technische Daten:
Typ : BS 60
Inhalt Rohrschlange: 3,5 Liter
Heizfläche: 0,70 m2
Wasserinhalt: 60 Liter
Leistungsaufnahme und maximale
Zapfleistung in 10 Minuten ist abhängig
von der Kesselleistung:
GMR 3015 max. 125 l/10 Minuten
GMR 3025 max. 145 l/10 Minuten
GMR 3035 max. 150 l/10 Minuten
(die Warmwasserleistung muss beim
GMR 3035 Condens auf 25 kW reduziert werden)
bei einer Warmwasseraustrittstemperatur von 40°C,
einer Kaltwassereintrittstemperatur von 10°C und
einer Kesseltemperatur von 80°C.
Dauer Zapfleistung bei einer Temperatur
Differenz von 35 Kelvin (Kesseltemperatur 80°C,
Kaltwassereintrittstemperatur 10°C,
Warmwasseraustrittstemperatur 45°C und
einer Speichertemperatur von 60°C):
15 kW  355 l/h
25 kW  485 l/h
35 kW  580 l/h
Versandgewicht: 50 kg
Kolli: EE 54
Bestell-Nr.: 100013755
OERTLI Verbindungs-Set zum Anschluss
von Speicher BS 60 an den GMR 3000
Kolli: EA 138
Bestell-Nr.: 100013746
OERTLI Pufferfühler als
Pufferfühler und Summenvorlauffühler
in einer Kaskade für den Einsatz in
hydraulischen Weichen in Verbindung
mit OE-tronic 4.
Kolli: AD 250
Bestell-Nr.: 100013305
OERTLI  Vorlauffühler
zur Aktivierung des ersten Mischerkreises
bei OE-tronic 3, 4 und 4 MR.
Bei der GAWP als Vor- oder
Rücklauffühler.
Kolli: AD 199
Bestell-Nr.:  163176
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
OERTLI Verteilerbalken für 2 und
3 Heizkreise incl. Blockisolierung
zum Anschluss von Oertli Pumpengruppen,
der dritte Kreis wird von unten angeschlossen.
Der Durchfluss ist maximal 2000 l/h, dies ergibt
bei 20 Kelvin Spreizung eine maximale Leistung
von 45 kW.
Kolli: EA 140
Bestell-Nr.: 100020164
OERTLI Wandhalterung für die
Wandmontage von zwei Pumpengruppen,
passende Pumpengruppen sind
100020167 oder 100020168.
Kolli: EA 141
Bestell-Nr.: 100020165
OERTLI Hydraulische Weiche
60 / 60 Rp 1" bis ca. 70 kW
Technische Daten
max. Durchsatz 3,0 m³/h
Lieferumfang:
mit Wandmontagekonsole und
PPE-Wärmedämmung
Kolli: GV 45
Bestell-Nr.: 100019346
Hydrozyklon- und Magnetleitungsfilter
komplett mit Absperrventilen 3/4"
Type TF 1 Zuverlässige Entfernung von
Magnetit und Schlamm aus dem
Heizungssystem, zum Einbau in den
Heizungs Rücklauf für alle Kessel bis
zu 35 kW, je nach Anlagen Hydraulik.
Bestell-Nr.: 192212

Paket Bestell-Nr.: 55500005
Menge: 1,000 Stck

**1.13.2.6 OERTLI Gas-Brennwert Paket 006 GMR 3035, BS 60**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicher BS 60
Brauchwasserrohrschlangenspeicher,
nebenhängend links oder rechts,
formschöne Außenverkleidung passend
zum Gasbrennwertkessel  GMR 3000.
Zum Anschluss an den GMR 3000 ist das
Zubehör (EA 138) nötig.
Hochwertige FCKW-freie PU-Hartschaum-
Isolierung, Aufhängeschiene,
Speicherfühler und Fremdstromanode
im Lieferumfang.
Betriebsbedingungen:
Maximale Betriebstemperatur: 90°C
für Heizungswasser und Trinkwasser
Maximaler Betriebsdruck:
- Warmwasserseitig (Behälter): 10 bar
- Heizungsseite (Rohrschlange): 3 bar
Technische Daten:
Typ : BS 60
Inhalt Rohrschlange: 3,5 Liter
Heizfläche: 0,70 m2
Wasserinhalt: 60 Liter
Leistungsaufnahme und maximale
Zapfleistung in 10 Minuten ist abhängig
von der Kesselleistung:
GMR 3015 max. 125 l/10 Minuten
GMR 3025 max. 145 l/10 Minuten
GMR 3035 max. 150 l/10 Minuten
(die Warmwasserleistung muss beim
GMR 3035 Condens auf 25 kW reduziert werden)
bei einer Warmwasseraustrittstemperatur von 40°C,
einer Kaltwassereintrittstemperatur von 10°C und
einer Kesseltemperatur von 80°C.
Dauer Zapfleistung bei einer Temperatur
Differenz von 35 Kelvin (Kesseltemperatur 80°C,
Kaltwassereintrittstemperatur 10°C,
Warmwasseraustrittstemperatur 45°C und
einer Speichertemperatur von 60°C):
15 kW  355 l/h
25 kW  485 l/h
35 kW  580 l/h
Versandgewicht: 50 kg
Kolli: EE 54
Bestell-Nr.: 100013755
OERTLI Verbindungs-Set zum Anschluss
von Speicher BS 60 an den GMR 3000
Kolli: EA 138
Bestell-Nr.: 100013746
OERTLI Pufferfühler als
Pufferfühler und Summenvorlauffühler
in einer Kaskade für den Einsatz in
hydraulischen Weichen in Verbindung
mit OE-tronic 4.
Kolli: AD 250
Bestell-Nr.: 100013305
OERTLI  Vorlauffühler
zur Aktivierung des ersten Mischerkreises
bei OE-tronic 3, 4 und 4 MR.
Bei der GAWP als Vor- oder
Rücklauffühler.
Kolli: AD 199
Bestell-Nr.:  163176
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
OERTLI Verteilerbalken für 2 und
3 Heizkreise incl. Blockisolierung
zum Anschluss von Oertli Pumpengruppen,
der dritte Kreis wird von unten angeschlossen.
Der Durchfluss ist maximal 2000 l/h,
dies ergibt bei 20 Kelvin Spreizung eine
maximale Leistung von 45 kW.
Kolli: EA 140
Bestell-Nr.: 100020164
OERTLI Wandhalterung für die
Wandmontage von zwei Pumpengruppen,
passende Pumpengruppen sind
100020167 oder 100020168.
Kolli: EA 141
Bestell-Nr.: 100020165
OERTLI Hydraulische Weiche
60 / 60 Rp 1" bis ca. 70 kW
Technische Daten
max. Durchsatz 3,0 m³/h
Lieferumfang:
mit Wandmontagekonsole und
PPE-Wärmedämmung
Kolli: GV 45
Bestell-Nr.: 100019346
Hydrozyklon- und Magnetleitungsfilter
komplett mit Absperrventilen 3/4"
Type TF 1 Zuverlässige Entfernung von
Magnetit und Schlamm aus dem
Heizungssystem, zum Einbau in den
Heizungs Rücklauf für alle Kessel bis
zu 35 kW, je nach Anlagen Hydraulik.
Bestell-Nr.: 192212

Paket Bestell-Nr.: 55500006
Menge: 1,000 Stck

**1.13.2.7 OERTLI Gas-Brennwert Paket 007 GMR 3025 CS**
OERTLI Gas-Brennwertkessel
OPTIMAT GMR 3025 CS Condens
- Brennwert-Wandheizkessel für
  geschlossene Warmwasserzentralheizungsanlagen mit einer max.
  Betriebstemperatur von 90°C
- Optimat GMR 3025 CS mit integriertem
  3 Wege Umschaltventil für Heiz- und
  Warmwasserbetrieb, Edelstahl-
  Schichtenspeichersystem und
  Plattenwärmetauscher für
  Warmwasserbetrieb.
- Produkt-Ident-Nr.: 0063BT3444
- Gasgeräte-Kategorie: II2ELL3P
- Betriebsarten nach DVGW-TRGI: B23p,
  B33, C13X, C33X, C43X, C53, C63X,
  C83X und C93X
- Betriebsbedingungen:
  zul. Betriebsüberdruck Heizung: 3 bar
  Warmwasserseitig (Speicher): 8 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
- 12 Liter Ausdehnungsgefäß (Heizkreis)
- Schallisolierte Geräteverkleidung in
  RAL 9010.
- 40 Liter Trinkwasserspeicher in
  3 Behältern mit Speicherfühler WS.
- Plattenwärmetauscher für
  Trinkwassererwärmung und
  Brauchwasserfühler TS für
  die Brennermodulation.
- Speicherladepumpe UPO 1-Stufig
- Trinkwasser Sicherheitsventil 7 bar
- Trinkwasser Ausdehnungsgefäß 2 Liter
- Typ : Optimat GMR 3025 CS Condens
Wärmeleistung 80/60° C HZ: 5,0 - 24,1 kW
Wärmeleistung 50/30° C HZ: 5,6 - 25,5 kW
Nennwärmebelastung HZ:  5,2 - 25,0 kW
Wärmeleistung 80/60°C WW:5,0 - 29,9 kW
Nennwärmebelastung WW:  5,2 - 29,3 kW
Normnutzungsgrad nach DIN 4702-8
bei 80 / 60 °C HZ:  96,1 %
bei 50 / 30 °C HZ:  108,0 %
Kesselwirkungsgrad bezogen auf Hi
bei 80 / 60 °C HZ:  96,3 %
bei 50 / 30 °C HZ:  102,0 %
Hilfsenergiebedarf : Standby 4 Watt,
Werkseinstellung 100 Watt.
pH-Wert Kondensat: 4,5
Abgastemperatur bei
80 / 60°C max. Leistung: 85 °C
40 / 30°C min. Leistung:  30 °C
Maximal nutzbarer Abgas
Restförderdruck Booster: 120 Pa (130)
Abgasmassenstrom (Booster) nach
DIN 4705 T1 für Erdgas E
bei 80 / 60°C: 8,9-42,1 (49,3) kg/h
CO2-Gehalt:
Erdgas E:  max.  8,8% / min. 8,4%
Erdgas LL: max.  8,8% / min. 8,4%
Propan:  max. 10,3% / min. 9,9%
Wasserinhalt (Primärkreis): 1,80 Liter
Wasserinhalt Trinkwasser: 40,5 Liter
Mindestwasser-Umlaufmenge:  keine
Restförderdruck der Pumpe = 295 mbar
bei 20 Kelvin Temperaturdifferenz
Abmessungen H/H mit Verrohrung/B/T
900/1030/600/500 mm
Abgasanschluss: DN 80 / 125
Leistungsaufnahme und maximale
Zapfleistung in 10 Minuten:
29,3 kW für max. 200 l / 10 Minuten
bei einer Warmwasseraustrittstemperatur von 40°C,
einer Kaltwassereintrittstemperatur von 10°C und
einer Kesseltemperatur von 80°C.
Transportgewicht: 70 kg
Geräuschpegel in 1 Meter Entfernung
bei maximaler Leistung: 44 dB (A)
Kolli: HR 26
Bestell-Nr.: 100013634
Zubehör Paket besteht aus:
1 x Gasanschlussrohr mit 15 mm,
1 x Vorlauf und Rücklauf Rohr je 22 mm
  und Warm- und Kaltwasser je 15 mm,
1 x Abgasanschluss DN 80 / 125 mm,
1 x Gasabsperrhahn 15 mm mit DN 15 IG.
Bestell-Nr.: 192162
Unterlagen Paket GMR 3025 CS Condens
besteht aus:
Installations- und Wartungsanleitung
Bedienungsanleitung
Bestell-Nr.: 191939
Hydrozyklon- und Magnetleitungsfilter
komplett mit Absperrventilen 3/4"
Type TF 1. Zuverlässige Entfernung von
Magnetit und Schlamm aus dem
Heizungssystem, zum Einbau in den
Heizungs Rücklauf für alle Kessel bis
zu 35 kW, je nach Anlagen Hydraulik.
Bestell-Nr.: 192212

Paket Bestell-Nr.: 55500007
Menge: 1,000 Stck

**1.13.2.8 OERTLI Gas-Brennwert Paket 014 GMR 3015, OBL 200**
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C:  96,5 %
bei 50 / 30°C: 105,3 %
Hilfsenergiebedarf : Standby 4 Watt,
Werkseinstellung 63 Watt.
pH-Wert Kondensat: 4,5
Abgastemperatur bei
80 / 60°C max. Leistung: 65 °C
40 / 30°C min. Leistung:  30 °C
Maximaler nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftsverl. dT45k: 1,8 kWh/24h
Wassers. Widerstand bei 3m³ 12 kPa
Primär-Temperatur:  80 °C
Dauerleistung bei dt 35:  810 l/h
Zapfleistung:  340 l/10min
NL-Zahl  4,7
Versandgewicht:  105 kg
Kolli: EC 615
Bestell-Nr.: 100018188
OERTLI Verteilbalken BW-HydroFixx
kpl. mit Isolierung und Wandkonsolen
für 2 Heizkreise, Verteilerbalken
mit integriertem hydraulischen Abgleich,
geeignet für Brennwertsysteme bis 50 KW.
Verwendbar anstelle einer hydraulischen
Weiche,  Kesselkreispumpe erforderlich
(Durchsatz bis 3,5 m3/h)
zur Aufnahme v. 2 OERTLI-Rohleder-
Pumpenbaugruppen Anschlüsse zu den
Pumpenbaugruppen mit Schweißbördel
und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter
komplett mit Absperrventilen 3/4"
Type TF 1 Zuverlässige Entfernung von
Magnetit und Schlamm aus dem Heizungssystem,
zum Einbau in den Heizungs Rücklauf
für alle Kessel bis zu 35 kW,
je nach Anlagen Hydraulik.
Bestell-Nr.: 192212

Paket Bestell-Nr.: 55500014
Menge: 1,000 Stck

**1.13.2.9 OERTLI Gas-Brennwert Paket 015 GMR 3025, OBL 200**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftsverl. dT45k: 1,8 kWh/24h
Wassers. Widerstand bei 3m³ 12 kPa
Primär-Temperatur:  80 °C
Dauerleistung bei dt 35:  810 l/h
Zapfleistung:  340 l/10min
NL-Zahl  4,7
Versandgewicht:  105 kg
Kolli: EC 615
Bestell-Nr.: 100018188
OERTLI Verteilbalken BW-HydroFixx
kpl. mit Isolierung und Wandkonsolen
für 2 Heizkreise, Verteilerbalken
mit integriertem hydraulischen Abgleich,
geeignet für Brennwertsysteme bis 50 KW.
Verwendbar anstelle einer hydraulischen
Weiche,  Kesselkreispumpe erforderlich
(Durchsatz bis 3,5 m3/h)
zur Aufnahme v. 2 OERTLI-Rohleder-
Pumpenbaugruppen Anschlüsse zu den
Pumpenbaugruppen mit Schweißbördel
und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter
komplett mit Absperrventilen 3/4"
Type TF 1 Zuverlässige Entfernung von
Magnetit und Schlamm aus dem Heizungssystem,
zum Einbau in den Heizungs Rücklauf
für alle Kessel bis zu 35 kW,
je nach Anlagen Hydraulik.
Bestell-Nr.: 192212

Paket Bestell-Nr.: 55500015
Menge: 1,000 Stck

**1.13.2.10 OERTLI Gas-Brennwert Paket 016 GMR 3035, OBL 200**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw.
  -abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftsverl. dT45k: 1,8 kWh/24h
Wassers. Widerstand bei 3m³ 12 kPa
Primär-Temperatur:  80 °C
Dauerleistung bei dt 35:  810 l/h
Zapfleistung:  340 l/10min
NL-Zahl  4,7
Versandgewicht:  105 kg
Kolli: EC 615
Bestell-Nr.: 100018188
OERTLI Verteilbalken BW-HydroFixx
kpl. mit Isolierung und Wandkonsolen
für 2 Heizkreise, Verteilerbalken
mit integriertem hydraulischen Abgleich,
geeignet für Brennwertsysteme bis 50 KW.
Verwendbar anstelle einer hydraulischen
Weiche,  Kesselkreispumpe erforderlich
(Durchsatz bis 3,5 m3/h)
zur Aufnahme v. 2 OERTLI-Rohleder-
Pumpenbaugruppen Anschlüsse zu den
Pumpenbaugruppen mit Schweißbördel
und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter
komplett mit Absperrventilen 3/4"
Type TF 1 Zuverlässige Entfernung von
Magnetit und Schlamm aus dem Heizungssystem,
zum Einbau in den Heizungs Rücklauf
für alle Kessel bis zu 35 kW,
je nach Anlagen Hydraulik.
Bestell-Nr.: 192212

Paket Bestell-Nr.: 55500016
Menge: 1,000 Stck

**1.13.2.11 OERTLI Gas-Brennwertkessel Paket 018 GMR 3015, 3xSUN D230, vert. Aufd. Falzz.**
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  107,0 %
bei 50 / 30°C:  110,3 %
Kesselwirkungsgrad bezogen auf Hi
bei 80 / 60°C:  96,5 %
bei 50 / 30°C: 105,3 %
Hilfsenergiebedarf : Standby 4 Watt,
Werkseinstellung 63 Watt.
pH-Wert Kondensat: 4,5
Abgastemperatur bei
80 / 60°C max. Leistung: 65 °C
40 / 30°C min. Leistung:  30 °C
Maximal nutzbarer Abgas
Restförderdruck: 80 Pa
Abgasmassenstrom nach
DIN 4705 T1 für Erdgas E
bei 80 / 60°C:  0,0069 kg/s
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030

OERTLI Solarpaket SUN D 230-3
3 x Flachkollektor SUN D 230
vertikal Aufdach Falzziegel
Fläche 6,9 m2
bestehend aus:
- Flachkollektor
- Montage - Sets
- Aufständerung
- Hydraulik - Sets
  inklusive Kollektorfühler
- Solarflüssigkeit
nicht enthalten sind:
- Solarspeicher
- Solar-Regelung
- Solar-Pumpengruppe
- Solar-Ausdehnungsgefäß
Bestell-Nr.: 192695

OERTLI Warmwasserbereiter OBS 300 N
SOLAR, weiß RAL 9010
Indirekt beheizter Speicher in stehender Ausführung
- Behälter aus Stahl emailliert
- 2 eingeschweißte Glattrohrwärmetauscher, thermoglasiert
- Revisionsflansch mit grauer Abdeckung
- Magnesium-Schutzanode
- Wärmeisolierung aus 50mm dickem
  FCKW-freiem Hartschaum
- Hart-PVC Außenmantel, weiß
Typ:  OBS 300 N SOLAR
max. Betriebsdruck
-Ladeseitig (Wärmetauscher) bar : 10
-Warmwasserseitig
  (Behälter)  bar : 10
max. Betriebstemperatur
-Ladeseitig  : 110°
-Warmwasserseitig  : 95°
Leistungsaufnahme Heizung kW: 24
Solarwärmetauscher: m²  1,2
Höhe:  mm 1.796
Speicherdurchmesser mm  605
Inhalt Speicher  Liter : 300
Versandgewicht  kg : 129
NL- Zahl  1,2
Kolli: ER 95
Bestell-Nr.:  100019522

OERTLI Solarpumpengruppe DKSL 6-8 MSB
für bis zu 3 Kollektoren SUN D 230 bzw.
9 Kollektoren SUN C 250 H bzw.
7 Kollektoren SUN 3000
mit 7-Meter-Pumpe
VL und RL Anschlüsse 18mm Schneidring
MAG-Anschluss ¾"AG
zum direkten Anbau an OBS... N mit Zubhör
100019423
oder zur Wandmontage
Die Regelung OEtroSol Plus ist Zubehör!
ER 710
Bestell-Nr.: 7630417

OERTLI OEtroSol-Plus
für die Regelung einer Solaranlage
mit bis zu zwei Wärmetauschern
oder zwei Kollektorfeldern über
Umschaltventil oder HF-Pumpen mit
PWM Eingängen.
Insgesamt 10 Hydraulik-konzepte stehen
zur Auswahl.
PrioSol,  Kommunikation mit dem Kesselregler
(OE-tronic 4®), zur Verbesserung des Ertrags
(PrioSol-Buskabel ist erforderlich)
-mit digitaler Anzeige, einstellbare max. Temperatur
95°C
- inklusive 3 Fühler PT 1000 Durchmesser 6mm
-4 Fühlereingänge, 2 Relaisausgänge, 2 PWM Ausgänge

Diese intelligenten und unabhängigen
Regelungen optimieren sich selbständig,
indem die Temperaturen von Kollektor und
Speicher ständig abgefragt werden
und die Drehzahl der Umwälzpumpe
angepasst wird (matched flow). Diese
Solarregelungen verfügen über eine
Pumpensteuerung zum Schutz der
Solaranlage vor Übertemperatur.
Logarithmus zur Vermeidung von
Dampfschlägen Priosol-Funktion die
in Verbindung mit einer kompatiblen
Oetronik4 den Ertrag der Solaranlage steigert.
Wärmemengen Messung
auch mit Impulsgeber für  V-Bus
Programmierbarer Delta T Ein - Aus Schaltpunkt

Bestell-Nr.: 7630422

OERTLI Membran-Druckaus-
dehnungsgefäß 18 Liter, für
geschlossene Solaranlagen
Bruttovolumen:  18 Liter
Vordruck:  3 bar
zul. Betriebsüberdruck: 10 bar
ohne Wandhalterung
Kolli: EG 14

Bestell-Nr.:  251905
Hydrozyklon- und Magnetleitungsfilter komplett
mit Absperrventilen 22 mm Type TF 1
Zuverlässige Entfernung von Magnetit und
Schlamm aus dem Heizungssystem,
zum Einbau in den Heizungs Rücklauf
für alle Kessel bis zu 35 kW,
je nach Anlagen Hydraulik.
Bestell-Nr.: 100020045

Paket Bestell-Nr.: 55500018
Menge: 1,000 Stck

**1.13.2.12 OERTLI Gas-Brennwertkessel Paket 019 GMR 3025, 3xSUN D230, vert. Aufd. Falzz.**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030

OERTLI Solarpaket SUN D 230-3
3 x Flachkollektor SUN D 230
vertikal Aufdach Falzziegel
Fläche 6,9 m2
bestehend aus:
- Flachkollektor
- Montage - Sets
- Aufständerung
- Hydraulik - Sets
  inklusive Kollektorfühler
- Solarflüssigkeit
nicht enthalten sind:
- Solarspeicher
- Solar-Regelung
- Solar-Pumpengruppe
- Solar-Ausdehnungsgefäß
Bestell-Nr.: 192695

OERTLI Warmwasserbereiter OBS 300 N
SOLAR, weiß RAL 9010
Indirekt beheizter Speicher in stehender Ausführung
- Behälter aus Stahl emailliert
- 2 eingeschweißte Glattrohrwärmetauscher, thermoglasiert
- Revisionsflansch mit grauer Abdeckung
- Magnesium-Schutzanode
- Wärmeisolierung aus 50mm dickem
  FCKW-freiem Hartschaum
- Hart-PVC Außenmantel, weiß
Typ:  OBS 300 N SOLAR
max. Betriebsdruck
-Ladeseitig (Wärmetauscher) bar : 10
-Warmwasserseitig
  (Behälter)  bar : 10
max. Betriebstemperatur
-Ladeseitig  : 110°
-Warmwasserseitig  : 95°
Leistungsaufnahme Heizung kW: 24
Solarwärmetauscher: m²  1,2
Höhe:  mm 1.796
Speicherdurchmesser mm  605
Inhalt Speicher  Liter : 300
Versandgewicht  kg : 129
NL- Zahl  1,2
Kolli: ER 95
Bestell-Nr.:  100019522

OERTLI Solarpumpengruppe DKSL 6-8 MSB
für bis zu 3 Kollektoren SUN D 230 bzw.
9 Kollektoren SUN C 250 H bzw.
7 Kollektoren SUN 3000
mit 7-Meter-Pumpe
VL und RL Anschlüsse 18mm Schneidring
MAG-Anschluss ¾"AG
zum direkten Anbau an OBS... N mit Zubhör
100019423
oder zur Wandmontage
Die Regelung OEtroSol Plus ist Zubehör!
ER 710
Bestell-Nr.: 7630417

OERTLI OEtroSol-Plus
für die Regelung einer Solaranlage
mit bis zu zwei Wärmetauschern
oder zwei Kollektorfeldern über
Umschaltventil oder HF-Pumpen mit
PWM Eingängen.
Insgesamt 10 Hydraulik-konzepte stehen
zur Auswahl.
PrioSol,  Kommunikation mit dem Kesselregler
(OE-tronic 4®), zur Verbesserung des Ertrags
(PrioSol-Buskabel ist erforderlich)
-mit digitaler Anzeige, einstellbare max. Temperatur
95°C
- inklusive 3 Fühler PT 1000 Durchmesser 6mm
-4 Fühlereingänge, 2 Relaisausgänge, 2 PWM Ausgänge

Diese intelligenten und unabhängigen
Regelungen optimieren sich selbständig,
indem die Temperaturen von Kollektor und
Speicher ständig abgefragt werden
und die Drehzahl der Umwälzpumpe
angepasst wird (matched flow). Diese
Solarregelungen verfügen über eine
Pumpensteuerung zum Schutz der
Solaranlage vor Übertemperatur.
Logarithmus zur Vermeidung von
Dampfschlägen Priosol-Funktion die
in Verbindung mit einer kompatiblen
Oetronik4 den Ertrag der Solaranlage steigert.
Wärmemengen Messung
auch mit Impulsgeber für  V-Bus
Programmierbarer Delta T Ein - Aus Schaltpunkt

Bestell-Nr.: 7630422

OERTLI Membran-Druckaus-
dehnungsgefäß 18 Liter, für
geschlossene Solaranlagen
Bruttovolumen:  18 Liter
Vordruck:  3 bar
zul. Betriebsüberdruck: 10 bar
ohne Wandhalterung
Kolli: EG 14
Bestell-Nr.:  251905
Hydrozyklon- und Magnetleitungsfilter komplett
mit Absperrventilen 22 mm Type TF 1
Zuverlässige Entfernung von Magnetit und
Schlamm aus dem Heizungssystem,
zum Einbau in den Heizungs Rücklauf
für alle Kessel bis zu 35 kW,
je nach Anlagen Hydraulik.
Bestell-Nr.: 100020045

Paket Bestell-Nr.: 55500019
Menge: 1,000 Stck

**1.13.2.13 OERTLI Gas-Brennwertkessel Paket 020 GMR 3035, 3xSUN D230, vert. Aufd. Falzz.**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximal nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Solarpaket SUN D 230-3
3 x Flachkollektor SUN D 230
vertikal Aufdach Falzziegel
Fläche 6,9 m2
bestehend aus:
- Flachkollektor
- Montage - Sets
- Aufständerung
- Hydraulik - Sets
  inklusive Kollektorfühler
- Solarflüssigkeit
nicht enthalten sind:
- Solarspeicher
- Solar-Regelung
- Solar-Pumpengruppe
- Solar-Ausdehnungsgefäß
Bestell-Nr.: 192695
OERTLI Warmwasserbereiter OBS 300 N
SOLAR, weiß RAL 9010
Indirekt beheizter Speicher in stehender Ausführung
- Behälter aus Stahl emailliert
- 2 eingeschweißte Glattrohrwärmetauscher, thermoglasiert
- Revisionsflansch mit grauer Abdeckung
- Magnesium-Schutzanode
- Wärmeisolierung aus 50mm dickem
  FCKW-freiem Hartschaum
- Hart-PVC Außenmantel, weiß
Typ:  OBS 300 N SOLAR
max. Betriebsdruck
-Ladeseitig (Wärmetauscher) bar : 10
-Warmwasserseitig
  (Behälter)  bar : 10
max. Betriebstemperatur
-Ladeseitig  : 110°
-Warmwasserseitig  : 95°
Leistungsaufnahme Heizung kW: 24
Solarwärmetauscher: m²  1,2
Höhe:  mm 1.796
Speicherdurchmesser mm  605
Inhalt Speicher  Liter : 300
Versandgewicht  kg : 129
NL- Zahl  1,2
Kolli: ER 95
Bestell-Nr.:  100019522

OERTLI Solarpumpengruppe DKSL 6-8 MSB
für bis zu 3 Kollektoren SUN D 230 bzw.
9 Kollektoren SUN C 250 H bzw.
7 Kollektoren SUN 3000
mit 7-Meter-Pumpe
VL und RL Anschlüsse 18mm Schneidring
MAG-Anschluss ¾"AG
zum direkten Anbau an OBS... N mit Zubhör
100019423
oder zur Wandmontage
Die Regelung OEtroSol Plus ist Zubehör!
ER 710
Bestell-Nr.: 7630417

OERTLI OEtroSol-Plus
für die Regelung einer Solaranlage
mit bis zu zwei Wärmetauschern
oder zwei Kollektorfeldern über
Umschaltventil oder HF-Pumpen mit
PWM Eingängen.
Insgesamt 10 Hydraulik-konzepte stehen
zur Auswahl.
PrioSol,  Kommunikation mit dem Kesselregler
(OE-tronic 4®), zur Verbesserung des Ertrags
(PrioSol-Buskabel ist erforderlich)
-mit digitaler Anzeige, einstellbare max. Temperatur
95°C
- inklusive 3 Fühler PT 1000 Durchmesser 6mm
-4 Fühlereingänge, 2 Relaisausgänge, 2 PWM Ausgänge

Diese intelligenten und unabhängigen
Regelungen optimieren sich selbständig,
indem die Temperaturen von Kollektor und
Speicher ständig abgefragt werden
und die Drehzahl der Umwälzpumpe
angepasst wird (matched flow). Diese
Solarregelungen verfügen über eine
Pumpensteuerung zum Schutz der
Solaranlage vor Übertemperatur.
Logarithmus zur Vermeidung von
Dampfschlägen Priosol-Funktion die
in Verbindung mit einer kompatiblen
Oetronik4 den Ertrag der Solaranlage steigert.
Wärmemengen Messung
auch mit Impulsgeber für  V-Bus
Programmierbarer Delta T Ein - Aus Schaltpunkt

Bestell-Nr.: 7630422

OERTLI Membran-Druckaus-
dehnungsgefäß 18 Liter, für
geschlossene Solaranlagen
Bruttovolumen:  18 Liter
Vordruck:  3 bar
zul. Betriebsüberdruck: 10 bar
ohne Wandhalterung
Kolli: EG 14
Bestell-Nr.:  251905
Hydrozyklon- und Magnetleitungsfilter komplett
mit Absperrventilen 22 mm Type TF 1
Zuverlässige Entfernung von Magnetit und
Schlamm aus dem Heizungssystem,
zum Einbau in den Heizungs Rücklauf
für alle Kessel bis zu 35 kW,
je nach Anlagen Hydraulik.
Bestell-Nr.: 100020045

Paket Bestell-Nr.: 55500019
Menge: 1,000 Stck

**1.13.2.14 OERTLI Gas-Brennwertkessel Paket 021 2 x GMR 3015, Warmwasserbereiter OBLC**
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C: 96,5 %
bei 50 / 30°C: 105,3 %
Hilfsenergiebedarf : Standby 4 Watt,
Werkseinstellung 63 Watt.
pH-Wert Kondensat: 4,5
Abgastemperatur bei
80 / 60°C max. Leistung:  65 °C
40 / 30°C min. Leistung:  30 °C
Maximaler nutzbarer Abgas
Restförderdruck: 80 Pa
Abgasmassenstrom nach
DIN 4705 T1 für Erdgas E
bei 80 / 60°C: 5,3-25,2 kg/h
CO2-Gehalt:
Erdgas E:  max.  8,8% / min. 8,4%
Erdgas LL: max.  8,8% / min. 8,4%
Propan:  max.  10,3% / min. 9,9%
Wasserinhalt (Primärkreis): 1,7 Liter
Mindestwasser-Umlaufmenge:  keine
Restförderdruck der Pumpe = 545 mbar
bei 20 Kelvin Temperaturdifferenz
Abmessungen H/H mit Verrohrung/B/T
690/820/450/450 mm
Abgasanschluss: DN 80 / 125
Transportgewicht: 43 kg
Geräuschpegel in 1 Meter Entfernung
bei maximaler Leistung: 35 dB (A)
Kolli: HR 34
Bestell-Nr.: 2 x 100013642

OERTLI Gasabsperrhahn mit 1/2"
(DN 15) Innengewinde Eingang,
Klemmringverschraubung 15 mm
und thermisch auslösender
Gas-Absperreinrichtung
für alle GMR 3000 Condens
Bestell-Nr.: 2 x 191733

OERTLI Speicherfühler
für OETRONIC 3 und 4
für die Kombination mit Unterstell-
oder Beistellspeichern
(nicht für OBD 150)
bestehend aus:
- Speicherfühler mit 5m Kabel
- Simulationsstecker für
  die Fremdstromanode
- Stecker für Speicherladepumpe
- Einbauanleitung
Kolli AD 212
Bestell-Nr.: 100000030

OERTLI Pufferfühler als
Pufferfühler und Summenvorlauffühler
in einer Kaskade für den Einsatz in
hydraulischen Weichen in Verbindung
mit OE-tronic 4.
Kolli: AD 250
Bestell-Nr.: 100013305

OERTLI Buskabel geschirmt, 12 Meter lang,
für Kesselkaskaden von mehreren
Kesseln und Mischererweiterung
für Schaltfeld OE-tronic 3 und 4.
Kolli: AD 134
Bestell-Nr.:  161114

OERTLI Warmwasserbereiter OBLC 300
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher):10 bar
- Sekundärseite (Behälter):  10 bar
Maximale Sicherheitstemperatur:
-Primärseite (Wärmetauscher): 110°C
- Sekundärseite (Behälter):  95°C
Typ:  OBLC 300 weiß
Leistungsaufnahme:  39 kW
Inhalt:  300 l
Durchmesser:  605mm
Höhe:  1734 mm
Heizfläche:  1,2 m²
Bereitschaftsverl. dT45k:  2,2 kWh/24h
Wassers. Widerstand bei 3m³:12kPa
Primär-Temperatur:  80 °C
Dauerleistung bei dt 35:  960 l/h
Zapfleistung:  520 l/10min
Versandgewicht:  125 kg
Kolli: EC 616
Bestell-Nr.:  100018189

OERTLI Hydraulische Weiche
60 / 60 Rp 1" bis ca. 70 kW
Technische Daten
max. Durchsatz 3,0 m³/h
Lieferumfang:
mit Wandmontagekonsole und
PPE-Wärmedämmung
Kolli: GV 45
Bestell-Nr.: 100019346

OERTLI Pumpengruppe für einen direkten
Heizkreis mit Hocheffizienzpumpe
der Energieeffizienzklasse A
Yonos Para, komplett vormontiert mit
Isolierschalen, Schwerkraftbremse
im Rücklauf, zwei Absperrkugelhähne
mit integriertem Thermometer
Kolli Nr.: EA 143
Bestell-Nr.: 100020167

OERTLI Wandhalterung für die
Wandmontage von einer Pumpengruppe,
die passende Pumpengruppe ist Artikel
100020167 oder 100020168.
Kolli: EA 142
Bestell-Nr.: 100020166

Hydrozyklon- und Magnetleitungsfilter komplett
mit Absperrventilen 1" (DN 25) Type TF 1
Zuverlässige Entfernung von Magnetit und
Schlamm aus dem Heizungssystem,
zum Einbau in den Heizungs Rücklauf
für alle Kessel bis 65 kW bei 20 Kelvin Spreizung,
je nach Anlagen Hydraulik.
Bestell-Nr.: 192509

Paket Bestell-Nr.: 55500021
Menge: 1,000 Stck

**1.13.2.15 OERTLI Gas-Brennwertkessel Paket 022 2 x GMR 3025, Warmwasserbereiter OBLC**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C: 96,3 %
bei 50 / 30°C: 102,0 %
Hilfsenergiebedarf : Standby 4 Watt,
Werkseinstellung 76 Watt.
pH-Wert Kondensat: 4,5
Abgastemperatur bei
80 / 60°C max. Leistung: 80 °C
40 / 30°C min. Leistung: 30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 2 x 100013643

OERTLI Gasabsperrhahn mit 1/2"
(DN 15) Innengewinde Eingang,
Klemmringverschraubung 15 mm
und thermisch auslösender
Gas-Absperreinrichtung
für alle GMR 3000 Condens
Bestell-Nr.: 2 x 191733

OERTLI Speicherfühler
für OETRONIC 3 und 4
für die Kombination mit Unterstell-
oder Beistellspeichern
(nicht für OBD 150)
bestehend aus:
- Speicherfühler mit 5m Kabel
- Simulationsstecker für
  die Fremdstromanode
- Stecker für Speicherladepumpe
- Einbauanleitung
Kolli AD 212
Bestell-Nr.: 100000030

OERTLI Pufferfühler als
Pufferfühler und Summenvorlauffühler
in einer Kaskade für den Einsatz in
hydraulischen Weichen in Verbindung
mit OE-tronic 4.
Kolli: AD 250
Bestell-Nr.: 100013305

OERTLI Buskabel geschirmt, 12 Meter lang,
für Kesselkaskaden von mehreren
Kesseln und Mischererweiterung
für Schaltfeld OE-tronic 3 und 4.
Kolli: AD 134
Bestell-Nr.:  161114

OERTLI Warmwasserbereiter OBLC 300
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher):  10 bar
- Sekundärseite (Behälter):  10 bar
Maximale Sicherheitstemperatur:
-Primärseite (Wärmetauscher): 110°C
- Sekundärseite (Behälter):  95°C
Typ:  OBLC 300 weiß
Leistungsaufnahme:  39 kW
Inhalt:  300 l
Durchmesser:  605 mm
Höhe:  1734 mm
Heizfläche:  1,2 m²
Bereitschaftsverl. dT45k:  2,2 kWh/24h
Wassers. Widerstand bei 3m³:12kPa
Primär-Temperatur:  80 °C
Dauerleistung bei dt 35:  960 l/h
Zapfleistung:  520 l/10min
Versandgewicht:  125 kg
Kolli:  EC 616
Bestell-Nr.: 100018189

OERTLI Hydraulische Weiche
60 / 60 Rp 1" bis ca. 70 kW
Technische Daten
max. Durchsatz 3,0 m³/h
Lieferumfang:
mit Wandmontagekonsole und
PPE-Wärmedämmung
Kolli: GV 45
Bestell-Nr.: 100019346

OERTLI Pumpengruppe für einen direkten
Heizkreis mit Hocheffizienzpumpe
der Energieeffizienzklasse A
Yonos Para, komplett vormontiert mit
Isolierschalen, Schwerkraftbremse
im Rücklauf, zwei Absperrkugelhähne
mit integriertem Thermometer
Kolli Nr.: EA 143
Bestell-Nr.: 100020167

OERTLI Wandhalterung für die
Wandmontage von einer Pumpengruppe,
die passende Pumpengruppe ist Artikel
100020167 oder 100020168.
Kolli: EA 142
Bestell-Nr.: 100020166

Hydrozyklon- und Magnetleitungsfilter komplett
mit Absperrventilen 1" (DN 25) Type TF 1
Zuverlässige Entfernung von Magnetit und
Schlamm aus dem Heizungssystem,
zum Einbau in den Heizungs Rücklauf
für alle Kessel bis 65 kW bei 20 Kelvin Spreizung,
je nach Anlagen Hydraulik.
Bestell-Nr.: 192509

Paket Bestell-Nr.: 55500021
Menge: 1,000 Stck

**1.13.2.16 OERTLI Gas-Brennwertkessel Paket 023 2 x GMR 3035, Warmwasserbereiter OBLC**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C: 96,3 %
bei 50 / 30°C: 102,2 %
Hilfsenergiebedarf : Standby 4 Watt,
Werkseinstellung 99 Watt.
pH-Wert Kondensat: 4,5
Abgastemperatur bei
80 / 60°C max. Leistung: 75 °C
40 / 30°C min. Leistung: 30 °C
Maximal nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 2 x 100013644

OERTLI Gasabsperrhahn mit 1/2"
(DN 15) Innengewinde Eingang,
Klemmringverschraubung 15 mm
und thermisch auslösender
Gas-Absperreinrichtung
für alle GMR 3000 Condens
Bestell-Nr.: 2 x 191733

OERTLI Speicherfühler
für OETRONIC 3 und 4
für die Kombination mit Unterstell-
oder Beistellspeichern
(nicht für OBD 150)
bestehend aus:
- Speicherfühler mit 5m Kabel
- Simulationsstecker für
  die Fremdstromanode
- Stecker für Speicherladepumpe
- Einbauanleitung
Kolli AD 212
Bestell-Nr.: 100000030

OERTLI Pufferfühler als
Pufferfühler und Summenvorlauffühler
in einer Kaskade für den Einsatz in
hydraulischen Weichen in Verbindung
mit OE-tronic 4.
Kolli: AD 250
Bestell-Nr.: 100013305

OERTLI Buskabel geschirmt, 12 Meter lang,
für Kesselkaskaden von mehreren
Kesseln und Mischererweiterung
für Schaltfeld OE-tronic 3 und 4.
Kolli: AD 134
Bestell-Nr.:  161114

OERTLI Warmwasserbereiter OBLC 300
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher):10 bar
- Sekundärseite (Behälter):  10 bar
Maximale Sicherheitstemperatur:
-Primärseite (Wärmetauscher): 110°C
- Sekundärseite (Behälter):  95°C
Typ:  OBLC 300 weiß
Leistungsaufnahme:  39 kW
Inhalt:  300 l
Durchmesser:  605mm
Höhe:  1734 mm
Heizfläche:  1,2 m²
Bereitschaftsverl. dT45k:  2,2 kWh/24h
Wassers. Widerstand bei 3m³:12kPa
Primär-Temperatur:  80 °C
Dauerleistung bei dt 35:  960 l/h
Zapfleistung:  520 l/10min
Versandgewicht:  125 kg
Kolli:  EC 616
Bestell-Nr.: 100018189

OERTLI Hydraulische Weiche
60 / 60 Rp 1" bis ca. 70 kW
Technische Daten
max. Durchsatz 3,0 m³/h
Lieferumfang:
mit Wandmontagekonsole und
PPE-Wärmedämmung
Kolli: GV 45
Bestell-Nr.: 100019346

OERTLI Pumpengruppe für einen direkten
Heizkreis mit Hocheffizienzpumpe
der Energieeffizienzklasse A
Yonos Para, komplett vormontiert mit
Isolierschalen, Schwerkraftbremse
im Rücklauf, zwei Absperrkugelhähne
mit integriertem Thermometer
Kolli Nr.: EA 143
Bestell-Nr.: 100020167

OERTLI Wandhalterung für die
Wandmontage von einer Pumpengruppe,
die passende Pumpengruppe ist Artikel
100020167 oder 100020168.
Kolli: EA 142
Bestell-Nr.: 100020166

Hydrozyklon- und Magnetleitungsfilter komplett
mit Absperrventilen 1" (DN 25) Type TF 1
Zuverlässige Entfernung von Magnetit und
Schlamm aus dem Heizungssystem,
zum Einbau in den Heizungs Rücklauf
für alle Kessel bis 65 kW bei 20 Kelvin Spreizung,
je nach Anlagen Hydraulik.
Bestell-Nr.: 192509

Paket Bestell-Nr.: 55500021
Menge: 1,000 Stck

**1.13.2.17 OERTLI Gas-Brennwertkessel Paket 024 GMR 3015, 2 x Warmwasserbereiter OBLC**
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C: 96,5 %
bei 50 / 30°C: 105,3 %
Hilfsenergiebedarf : Standby 4 Watt,
Werkseinstellung  63 Watt.
pH-Wert Kondensat: 4,5
Abgastemperatur bei
80 / 60°C max. Leistung:  65 °C
40 / 30°C min. Leistung:  30 °C
Maximaler nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642

OERTLI Gasabsperrhahn mit 1/2"
(DN 15) Innengewinde Eingang,
Klemmringverschraubung 15 mm
und thermisch auslösender
Gas-Absperreinrichtung
für alle GMR 3000 Condens
Bestell-Nr.: 191733
PUMPE WILO Yonos  Para RS 15/6 RKC
FSM 130 12h, EEI <= 0,20, Effizienzklasse  A**,
3 - 45 Watt, PN 6, Imax 0,44 A, IPX4D, TF95
ohne Verschraubungen und Dichtungen,
Kabelanschluss auf 12 Uhr.
Bestell-Nr.: 192523

OERTLI Pufferfühler als
Pufferfühler und Summenvorlauffühler
in einer Kaskade für den Einsatz in
hydraulischen Weichen in Verbindung
mit OE-tronic 4.
Kolli: AD 250
Bestell-Nr.: 100013305

OERTLI 3-Wege-Umschaltventil SOLAR
3/4 Zoll Rp mit Schalt- und Dauerspannung
Kolli EC 164
Bestell-Nr.: 89804803

OERTLI Speicherfühler
für OETRONIC 3 und 4
für die Kombination mit Unterstell-
oder Beistellspeichern
(nicht für OBD 150)
bestehend aus:
- Speicherfühler mit 5m Kabel
- Simulationsstecker für
  die Fremdstromanode
- Stecker für Speicherladepumpe
- Einbauanleitung
Kolli AD 212
Bestell-Nr.: 100000030

OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftswärmeverl.
  dT45k: 1,8 kWh/24h
Wassers. Widerstand bei 3m³ 12 kPa
Primär-Temperatur:  80 grd
Dauerleistung bei dt 35:  810 l/h
Zapfleistung:  340 l/10min
NL-Zahl  4,7
Versandgewicht:  105 kg
Bestell-Nr.: 2 x 100018188

Hydrozyklon- und Magnetleitungsfilter komplett
mit Absperrventilen 22 mm Type TF 1
Zuverlässige Entfernung von Magnetit und
Schlamm aus dem Heizungssystem,
zum Einbau in den Heizungs Rücklauf
für alle Kessel bis zu 35 kW,
je nach Anlagen Hydraulik.
Bestell-Nr.: 100020045

Paket Bestell-Nr.: 55500024
Menge: 1,000 Stck

**1.13.2.18 OERTLI Gas-Brennwertkessel Paket 025 GMR 3025, 2 x Warmwasserbereiter OBLC**
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C: 96,3 %
bei 50 / 30°C: 102,0 %
Hilfsenergiebedarf : Standby 4 Watt,
Werkseinstellung 76 Watt.
pH-Wert Kondensat: 4,5
Abgastemperatur bei
80 / 60°C max. Leistung: 80 °C
40 / 30°C min. Leistung: 30 °C
Maximaler nutzbarer Abgas
Restförderdruck: 120 Pa
Abgasmassenstrom nach
DIN 4705 T1 für Erdgas E
bei 80 / 60°C: 8,9-42,1 kg/h
CO2-Gehalt:
Erdgas E:  max.  8,8% / min. 8,4%
Erdgas LL: max.  8,8% / min. 8,4%
Propan:  max.  10,3% / min. 9,9%
Wasserinhalt (Primärkreis): 1,7 Liter
Mindestwasser-Umlaufmenge:  keine
Restförderdruck der Pumpe = 295 mbar
bei 20 Kelvin Temperaturdifferenz
Abmessungen H/H mit Verrohrung/B/T
690/820/450/450 mm
Abgasanschluss: DN 80 / 125
Transportgewicht: 43 kg
Geräuschpegel in 1 Meter Entfernung
bei maximaler Leistung: 42 dB (A)
Kolli: HR 35
Bestell-Nr.: 100013643

OERTLI Gasabsperrhahn mit 1/2"
(DN 15) Innengewinde Eingang,
Klemmringverschraubung 15 mm
und thermisch auslösender
Gas-Absperreinrichtung
für alle GMR 3000 Condens
Bestell-Nr.: 191733

PUMPE WILO Yonos  Para RS 15/6 RKC
FSM 130 12h, EEI <= 0,20, Effizienzklasse  A**,
3 - 45 Watt, PN 6, Imax 0,44 A, IPX4D,
TF95 ohne Verschraubungen und Dichtungen,
Kabelanschluss auf 12 Uhr.
Bestell-Nr.: 192523

OERTLI Pufferfühler als
Pufferfühler und Summenvorlauffühler
in einer Kaskade für den Einsatz in
hydraulischen Weichen in Verbindung
mit OE-tronic 4.
Kolli: AD 250
Bestell-Nr.: 100013305

OERTLI 3-Wege-Umschaltventil SOLAR
3/4 Zoll Rp mit Schalt- und Dauerspannung
Kolli EC 164
Bestell-Nr.: 89804803

OERTLI Speicherfühler
für OETRONIC 3 und 4
für die Kombination mit Unterstell-
oder Beistellspeichern
(nicht für OBD 150)
bestehend aus:
- Speicherfühler mit 5m Kabel
- Simulationsstecker für
  die Fremdstromanode
- Stecker für Speicherladepumpe
- Einbauanleitung
Kolli AD 212
Bestell-Nr.: 100000030

OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftswärmeverl.
  dT45k: 1,8 kWh/24h
Wassers. Widerstand bei 3m³ 12 kPa
Primär-Temperatur:  80 grd
Dauerleistung bei dt 35:  810 l/h
Zapfleistung:  340 l/10min
NL-Zahl  4,7
Versandgewicht:  105 kg
Bestell-Nr.: 2 x 100018188

Hydrozyklon- und Magnetleitungsfilter komplett
mit Absperrventilen 22 mm Type TF 1
Zuverlässige Entfernung von Magnetit und
Schlamm aus dem Heizungssystem,
zum Einbau in den Heizungs Rücklauf
für alle Kessel bis zu 35 kW,
je nach Anlagen Hydraulik.
Bestell-Nr.: 100020045

Paket Bestell-Nr.: 55500025
Menge: 1,000 Stck

**1.13.2.19 OERTLI Gas-Brennwertkessel Paket 026 GMR 3035, 2 x Warmwasserbereiter OBLC**
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC/50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für
  die Mehrfachbelegung und Kaskadierung
  vorbereitet.
- Serienmäßig mit Hocheffizienz-
  Heizungsumwälzpumpe der
  Energieeffizienzklasse A UPM2 15-70
  RES, Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C: 96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644

OERTLI Gasabsperrhahn mit 1/2"
(DN 15) Innengewinde Eingang,
Klemmringverschraubung 15 mm
und thermisch auslösender
Gas-Absperreinrichtung
für alle GMR 3000 Condens
Bestell-Nr.: 191733

PUMPE WILO Yonos  Para RS 15/6 RKC
FSM 130 12h, EEI <= 0,20, Effizienzklasse  A**,
3 - 45 Watt, PN 6, Imax 0,44 A, IPX4D, TF95
ohne Verschraubungen und Dichtungen,
Kabelanschluss auf 12 Uhr.
Bestell-Nr.: 192523

OERTLI Pufferfühler als
Pufferfühler und Summenvorlauffühler
in einer Kaskade für den Einsatz in
hydraulischen Weichen in Verbindung
mit OE-tronic 4.
Kolli: AD 250
Bestell-Nr.: 100013305

OERTLI 3-Wege-Umschaltventil SOLAR
3/4 Zoll Rp mit Schalt- und Dauerspannung
Kolli EC 164
Bestell-Nr.: 89804803

OERTLI Speicherfühler
für OETRONIC 3 und 4
für die Kombination mit Unterstell-
oder Beistellspeichern
(nicht für OBD 150)
bestehend aus:
- Speicherfühler mit 5m Kabel
- Simulationsstecker für
  die Fremdstromanode
- Stecker für Speicherladepumpe
- Einbauanleitung
Kolli AD 212
Bestell-Nr.: 100000030

OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher): 110°C
- Sekundärseite (Behälter):  95°C
Typ:  OBLC 200 WEISS
Leistungsaufnahme:  33 kW
Inhalt:  200 l
Durchmesser:  605 mm
Höhe:  1212 mm
Heizfläche:  0,93 m²
Bereitschaftswärmeverl.
  dT45k: 1,8 kWh/24h
Wassers. Widerstand bei 3m³ 12 kPa
Primär-Temperatur:  80 grd
Dauerleistung bei dt 35:  810 l/h
Zapfleistung:  340 l/10min
NL-Zahl  4,7
Versandgewicht:  105 kg
Bestell-Nr.: 2 x 100018188

Hydrozyklon- und Magnetleitungsfilter komplett
mit Absperrventilen 22 mm Type TF 1
Zuverlässige Entfernung von Magnetit und
Schlamm aus dem Heizungssystem,
zum Einbau in den Heizungs Rücklauf
für alle Kessel bis zu 35 kW,
je nach Anlagen Hydraulik.
Bestell-Nr.: 100020045

Paket Bestell-Nr.: 55500026
Menge: 1,000 Stck

**1.13.2.20 OERTLI Gas-Brennwert Paket 101 GMR 5045, OBL 300**
OERTLI Gas-Brennwert Paket GMR 5000
mit Speicher

bestehend aus:

OERTLI Optimat 5045 Condens
Gas-Brennwertkessel mit
netzstromunabhängiger
Service-Innenbeleuchtung
von 8,9 - 43 kW mit OE-tronic 4
Nennwärmeleistung:
bei tV / tR 75 / 60°:  8,0 - 40,0 kW
bei tV / tR 40 / 30°:  8,9 - 43,0 kW
Nennwärmebelastung (Hu): 8,2 - 41,2 kW

Summenvorlauffühler

Speicherfühler

Vorlauffühler für Mischerkreis

Anschluss-Set inkl. Gashahn und TAS

Kesselkreispumpe Typ: UPM 25/70
Energieeffizienzklasse A

Hydraulische Weicher 60/60-1"
bis 70 kW, max. Durchsatz 3 m³/h

Trinkwarmwasserspeicher OBL 300
Hochleistungs-Beistell-Warmwasser-
bereiter
- Behälter aus emailliertem Stahlblech
- eingebaute Heizschlange aus
  emailliertem Stahl
Leistungsaufnahme:  44 kW
Inhalt:  300 l
Heizfläche:  1,19 m²
Bereitschaftswärmeverl.:  0,20 Wh/j/K/L
Primär-Durchsatz:  3,0 m3/h
Wassers. Widerstand primär: 118 mbar
Primär-Temperatur:  80 grd
Dauerleistung bei dt 35:  1080 l/h
Zapfleistung:  510 l/10min
Versandgewicht:  155 kg
Kolli: EC 452

Bestell-Nr.: 55500101
Menge: 1,000 Stck

**1.13.2.21 OERTLI Gas-Brennwert Paket 102 GMR 5065, OBL 400**
OERTLI Gas-Brennwert Paket GMR 5000
mit Speicher

bestehend aus:

OERTLI Optimat 5065 Condens
Gas-Brennwertkessel mit
netzstromunabhängiger
Service-Innenbeleuchtung
von 13,3 - 65 kW mit OE-tronic 4
Nennwärmeleistung:
bei tV / tR 75 / 60°:  12,0 - 61,0 kW
bei tV / tR 40 / 30°:  13,3 - 65,0 kW
Nennwärmebelastung (Hu): 12,2 - 62 kW

Summenvorlauffühler

Speicherfühler

Vorlauffühler für Mischerkreis

Anschluss-Set inkl. Gashahn und TAS

Kesselkreispumpe Typ: UPM 25/70
Energieeffizienzklasse A

Hydraulische Weicher 60/60-1"
bis 70 kW, max. Durchsatz 3 m³/h

Trinkwarmwasserspeicher OBL 400
Hochleistungs-Beistell-Warmwasser-
bereiter
- Behälter aus emailliertem Stahlblech
- eingebaute Heizschlange aus
  emailliertem Stahl
Leistungsaufnahme:  55 kW
Inhalt:  400 l
Heizfläche:  1,67 m²
Bereitschaftswärmeverl.:  0,19 Wh/j/K/L
Primär-Durchsatz:  3,0 m3/h
Wassers. Widerstand primär: 155 mbar
Primär-Temperatur:  80 grd
Dauerleistung bei dt 35:  1350 l/h
Zapfleistung:  580 l/10min
Versandgewicht:  238 kg
Kolli: EC 452

Bestell-Nr.: 55500102
Menge: 1,000 Stck

**1.13.2.22 OERTLI Gas-Brennwert Paket 103 GMR 5090, OBL 500**
OERTLI Gas-Brennwert Paket GMR 5000
mit Speicher

bestehend aus:

OERTLI Optimat 5090 Condens
Gas-Brennwertkessel mit
netzstromunabhängiger
Service-Innenbeleuchtung
von 15,8 - 89,5 kW mit OE-tronic 4
Nennwärmeleistung:
bei tV / tR 75 / 60°:  14,1 - 84,2 kW
bei tV / tR 40 / 30°:  15,8 - 89,5 kW
Nennwärmebelastung (Hu): 14,6 - 86 kW

Summenvorlauffühler

Speicherfühler

Vorlauffühler für Mischerkreis

Anschluss-Set inkl. Gashahn und TAS

Kesselkreispumpe Typ: UPE 25/80

Hydraulische Weicher 80/60-1 1/4"
bis 100 kW, max. Durchsatz 4,5 m³/h

Trinkwarmwasserspeicher OBL 500
Hochleistungs-Beistell-Warmwasser-
bereiter
- Behälter aus emailliertem Stahlblech
- eingebaute Heizschlange aus
  emailliertem Stahl
Leistungsaufnahme:  70 kW
Inhalt:  500 l
Heizfläche:  2,22 m²
Bereitschaftswärmeverl.:  0,15 Wh/j/K/L
Primär-Durchsatz:  3,0 m3/h
Wassers. Widerstand primär: 200 mbar
Primär-Temperatur:  80 grd
Dauerleistung bei dt 35:  1720 l/h
Zapfleistung:  780 l/10min
Versandgewicht:  290 kg

Bestell-Nr.: 55500103
Menge: 1,000 Stck

**1.13.2.23 OERTLI Gas-Brennwert Paket 105 3xGMR 5045, Kaskadenset LW, OB 1000**
OERTLI Gas-Brennwert Bestellbeispiel
Paket 3 x GMR 5045 Master/Slave
Kaskadenset für Wandmontage

bestehend aus:

1Stück
OERTLI Optimat 5045 Condens
Gas-Brennwertkessel mit
netzstromunabhängiger
Service-Innenbeleuchtung
von 8,9 - 43 kW mit OE-tronic 4
Nennwärmeleistung:
bei tV / tR 75 / 60°:  8,0 - 40,0 kW
bei tV / tR 40 / 30°:  8,9 - 43,0 kW
Nennwärmebelastung (Hu): 8,2 - 41,2 kW

2 Stück
OERTLI Optimat 5045 Condens
Gas-Brennwertkessel mit
netzstromunabhängiger
Service-Innenbeleuchtung
von 8,9 - 43 kW mit OE-Control
Nennwärmeleistung:
bei tV / tR 75 / 60°:  8,0 - 40,0 kW
bei tV / tR 40 / 30°:  8,9 - 43,0 kW
Nennwärmebelastung (Hu): 8,2 - 41,2 kW

Vorlauffühler Mischerkreis

Platine+Vorlauffühler 2´ter Mischerkreis

Kaskadenset LW.0120kW.3000
zur Wandmontage inklusive
Kesselkreispumpen und Blockisolierung
Kaskandenanschluss Sammler: DN 65
Gasverteilerrohr: DN 50

3 Stück
Isolierung Verteilerbalken

3 Stück
Isolierung Kessel-Anschluss-Satz

3 Stück
Isolierung hinten Kessel-Anschlussgruppe

Isolierung Sammler < 350 kW

Warmwasserspeicher OB 1000
Speicherinhalt: 960 ltr.
Heizfläche Wärmetauscher: 6,70 m²
Primär-Durchsatz: 6,0 m3/h
Wassers.Widerstand primär: 348 mbar
Leistungsaufnahme: 178 kW
Dauerleistung bei dT 35: 4360 ltr./h
Spitzenleistung bei dT 50: 1430 ltr./10
min.
NL-Zahl: 45

Speicherfühler

3 Stück
Raumstation RS400

Bestell-Nr.: 55500105
Menge: 1,000 Stck

**1.13.2.24 OERTLI Heizungspaket GMR 3015 2x SUN D 230 und OBS 300**
OERTLI Heizungspaket
Gas-Brennwertkessel GMR 3015 mit
zwei Stück SUN D 230 und
OBS 300 Solarspeicher

Bestehend aus:
- GMR 3015 Condens mit
  Gasabsperrhahn
- Speicherfühler
- OBS 300 Solarspeicher
  mit integrierter Solar Pumpenstation,
  Solarregelung OEtrosol Plus,
  Ausdehnungsgefäß Solar,
  Brauchwassermischer
- 2 Stück Flachkollektoren
  Typ: SUN D 230
- Aufdach-Montagesets
- Edelstahl Sparrenanker
- Hydraulisches Anschlussset
- Kollektorverbinder
- Wärmeträgerflüssigkeit
- Bus-Verbindungskabel 3 M, geschiermt
  für PRISOL Verbindung zu OETRONIC 4

Bestell-Nr.: 999192038
Menge: 1,000 Stck

**1.13.2.25 OERTLI Gas-Brennwert-Paket GMR 1000 mit Speicher OBU 130, 6 bis 24 kW, Wand**
OERTLI GMR 1024 Kessel und Speicher
OBU 130 untergestellt mit 2-Draht
Fernbedienung bestehend aus:
OERTLI Gas-Brennwertgerät
GMR 1024 Condens
- Wandhängend
- Modulierender Brenner
- Raumluftab- und unabhängig
- Von 6 bis 24 kW
Optimat GMR 1024 Condens
Gas-Brennwert-Wandkessel für Erdgas E,
LL, Flüssiggas Propan mit Edelstahl-
Wärmetauscher, Gerätesyphon,
Sicherheitsventil und Manometer im
Lieferumfang enthalten.
Ausdehnungsgefäß 8 Liter eingebaut.
Die Wartungshähne und der Gasgeräte -
Absperrhahn incl. TAS 3/4" gehören
ebenfalls zum Lieferumfang.
Der GMR 1024 Condens ist Heizungsseitig
mit Glattrohr-Anschlüssen 22 mm / Speicherseitig
mit 15 mm ausgestattet. Alle Geräte haben
eine eingebaute Pumpe und ein Umschaltventil
für die Umschaltung zwischen Heizung und
Warmwasser. Der Außenfühler zur
witterungsgeführten Regelung ist ab jetzt in den
Paketen enthalten. Die Platine ist steckerfertig
für die ab jetzt im Paket mitgelieferte RS 200
Fernbedienung vorverdrahtet.
Betriebsarten nach DVGW-TRGI:
B23-C13x-C33x-C43x-C53-C63x-C83x-C93x
Gerätekategorie: II2ELL3P
Betriebsbedingungen:
zul. Betriebsüberdruck (Heizung):  3 bar
min. Betriebsüberdruck (Heizung): 0,8 bar
Sicherheitstemperaturbegrenzer:  110 °C
Typ :  Optimat GMR 1024 Condens
Nennbelastung  :  5,8-24,0 kW
Nennleistung 80/60:  5,5-23,6 kW
Nennleistung 40/30:  6,3-25,0 kW
Abgasanschluss  :  80 / 125 mm
Norm-Nutzungsgrad 40 / 30 °C,
bei 30 % Leistung:  108,7 %
Gasdurchsatz max.
Erdgas E  :  2,4 m3/h
Erdgas LL  :  2,8 m3/h
Flüssiggas Propan  :  1,9 kg/h
Restförderdruck der Pumpe > 250 mbar
bei 20 Kelvin Temperaturdifferenz
Ausdehnungsgefäß  :  8 l
Vordruck MAG  :  1,0 bar
Wasserinhalt  :  1,7 l
Gewicht  :  29 kg
Abgastemp. 80/60 Max./Min.: 78 / 65 °C
Restförderdruck Abgas: 50 Pa
Elektroanschluss  :  230 V
Aufgen. Leistung Gesamt:  115 W
Aufgen. Leistung Pumpe:  90 W
Schallemission  :  < 44 dB(A)
Schutzart  :  IPX4D
OERTLI Abgasanschluss konzentrisch
DN 80 / 125 mm für GMR 1000,
GMR 3000 und GSCR
OERTLI Außenfühler
für alle GMR 1024
OERTLI Dialog Fernbedienung RS 200-3
für alle GMR 1000 und GMR 2000
Gasbrennwertkessel zum Ändern von
Steuerbefehlen und zur Fernkontrolle
der Heizung vom Wohnraum aus,
Temperatur- und
Betriebsartenverstellung Komfort-,
Warmwasser Funktion,
Schaltzeitenprogramme.
2-Draht Anschluss
Reine Raumregelung
auch ohne Außenfühler möglich
Bestell-Nr.: 192742
OERTLI Speicherfühler 5 m langes Kabel
für GMR 1024 und GMR 2025 Condens
Kolli: AD 226
Bestell-Nr.: 129522
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 1000 Condens mit
Unterstellspeicher OBU 130
Kolli: HG 57
Bestell-Nr.: 100011288

Paket Bestell-Nr.: 999192201
Menge: 1,000 Stck

**1.13.2.26 OERTLI Gas-Brennwert-Paket GMR 3015 Speicher OBU 130, 3-15 kW, wandhängend**
OERTLI GMR 3015 Condens Kessel
und Speicher OBU 130
untergestellt bestehend aus:
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A
  UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C:  96,5 %
bei 50 / 30°C: 105,3 %
Hilfsenergiebedarf : Standby 4 Watt,
Werkseinstellung 63 Watt.
pH-Wert Kondensat: 4,5
Abgastemperatur bei
80 / 60°C max. Leistung: 65 °C
40 / 30°C min. Leistung:  30 °C
Maximaler nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus
Schaumstoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 3000 Condens mit
Unterstellspeicher OBU 130
Kolli: EA 137
Bestell-Nr.: 100013532

Paket Bestell-Nr.: 999192207
Menge: 1,000 Stck

##### 1.13.3 Gas-Brennwert Paket GMR

**1.13.3.1 OERTLI Gas-Brennwert Paket GMR mit GMR 3025 und Speicher OBU 131**
OERTLI GMR 3025 Condens Kessel
und Speicher OBU 130
untergestellt bestehend aus:
OERTLI GMR 3025 Condens Kessel
und Speicher OBU 130
untergestellt bestehend aus:
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A
  UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus
Schaumstoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 3000 Condens mit
Unterstellspeicher OBU 130
Kolli: EA 137
Bestell-Nr.: 100013532

Paket Bestell-Nr.: 999192208
Menge: 1,000 Stck

**1.13.3.2 OERTLI Gas-Brennwert Paket GMR mit GMR 3035 und Speicher OBU 132**
OERTLI GMR 3035 Condens Kessel
und Speicher OBU 130
untergestellt bestehend aus:
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A
  UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI Warmwasserspeicher OBU 130
Emailliert, Weiss RAL 9010
rund, passend zu Brennwertgerät
GMR 1000, 2000 und 3000 Condens,
stehende Ausführung.
2-fach emailliert, mit eingeschweißtem
Glattrohr-Wärmetauscher, eingebaute
Magnesium-Schutzanode und Tauchhülse.
Hochwertige 30 mm-Isolierung aus
Schaumstoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 3000 Condens mit
Unterstellspeicher OBU 130
Kolli: EA 137
Bestell-Nr.: 100013532

Paket Bestell-Nr.: 999192209
Menge: 1,000 Stck

**1.13.3.3 OERTLI Gas-Brennwert-Paket GMR 2000 Speicher OBU 130, Fernbedienung RS 200-2**
OERTLI GMR 2025 Kessel und
Speicher OBU 130 untergestellt
mit Fernbedienung RS 200-3
bestehend aus:
OERTLI Gas-Brennwertkessel
OPTIMAT GMR 2025 Condens
- Brennwert-Wandheizkessel für
  geschlossene Warmwasserzentralheizungsanlagen mit einer max.
  Betriebstemperatur von 90°C
- Optimat GMR 2025 mit integriertem
  3 Wege Umschaltventil für Heiz- und
  Warmwasserbetrieb
- Produkt-Ident-Nr.: 0063CM3019
- Gasgeräte-Kategorie: II2ELL3B/P
- Betriebsarten nach DVGW-TRGI: B23,
  B23p, B33, C13X, C33X, C43X, C53,
  C63X, C83X, C93X
- Betriebsbedingungen:
  zul. Betriebsüberdruck: 3 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung RS 200,
  Serviceregler oder Recom Software.
- Für äußerst energiesparenden und
  emissionsarmen Betrieb mit Erdgas E,
  LL und Flüssiggas B, P geeignet. Die Geräte
  sind werksseitig auf Erdgas E voreingestellt.
- Einsetzbar für den raumluftun- bzw. -
  abhängigen Betrieb, serienmäßig für die
  Mehrfachbelegung vorbereitet.
- Serienmäßig mit Hocheffizienz-
  Heizungsumwälzpumpe der
  Energieeffizienzklasse A,
  Schnellentlüfter, Kondenswassersiphon,
  Sicherheitsventil 3 bar,
  8 Liter Ausdehnungsgefäß.
- Schallisolierte Geräteverkleidung in
  RAL 9010
- Typ: Optimat GMR 2025 Condens
Wärmeleistung 80/60° C: 5,5 bis 23,4 kW
Wärmeleistung 50/30° C: 6,1 bis 24,8 kW
Nennwärmebelastung:  5,6 bis 24,0 kW
Normnutzungsgrad nach DIN 4702-8
bei 50 / 30°C:  109,2 %
Kesselwirkungsgrad bezogen auf Hi
Volllast bei 80 / 60°C:  97,6 %
Volllast bei 50 / 30°C: 103,3 %
Teil-Last bei 80 / 60°C:  97,8 %
Hilfsenergiebedarf : Standby 3 Watt,
minimal 24 Watt und maximal 78 Watt.
Abgastemperatur bei
80 / 60°C max. Leistung: 78 °C
40 / 30°C min. Leistung:  32 °C
Maximal nutzbarer
Restförderdruck: 80 Pa
Abgasmassenstrom bei 80 / 60°C:
Volllast 38,7 kg/h, Teil-Last 9,4 kg/h.
CO2-Gehalt:
Erdgas E:  max.  9,3% / min. 8,9%
Erdgas LL: max.  9,3% / min. 8,9%
Propan:  max. 10,3% / min. 9,9%
Wasserinhalt (Primärkreis): 1,4 Liter
Mindestwasser-Umlaufmenge:  keine
Restförderdruck der Pumpe = 212 mbar
bei 20 Kelvin Temperaturdifferenz
Abmessungen ohne Verrohrung
H / B / T:  541 / 368 / 364 mm
Abgasanschluss: DN 80 / 125
Leergewicht gesamt: 25 kg
Leergewicht ohne Frontverkleidun.: 23 kg
Geräuschpegel in 1 Meter Entfernung
bei maximaler Leistung: 40 dB (A)
OERTLI Außenfühler FM 46
für alle GMR 2000 Condens
OERTLI Dialog Fernbedienung RS 200-3
für alle GMR 1000 und GMR 2000
Gasbrennwertkessel zum Ändern von
Steuerbefehlen und zur Fernkontrolle
der Heizung vom Wohnraum aus,
Temperatur- und
Betriebsartenverstellung Komfort-,
Warmwasser Funktion,
Schaltzeitenprogramme.
2-Draht Anschluss
Vormontagerahmen mit Vorlauf und Rücklauf
Absperrung, keine Absperrung zum Speicher,
Gaseckabsperrhahn mit TAS, Manometer,
Fülleinrichtung, mit Rohranschlussset 22 mm
für Heizung, 15 mm für die Speicherladung und
DN 20 IG für Gas, nur für den GMR 2025 Condens.
Speicherfühler als Zubehör.
Bestell-Nr.: 192491
OERTLI Speicherfühler 5 m langes Kabel
für GMR 1024 und GMR 2025 Condens
Kolli: AD 226
Bestell-Nr.: 129522
OERTLI Warmwasserspeicher OBU 130
Emailliert, Weiss RAL 9010
rund, passend zu Brennwertgerät
GMR 1000, 2000 und 3000 Condens,
stehende Ausführung.
2-fach emailliert, mit eingeschweißtem
Glattrohr-Wärmetauscher, eingebaute
Magnesium-Schutzanode und Tauchhülse.
Hochwertige 30 mm-Isolierung aus Schaum-
Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 2025 Condens mit
Unterstellspeicher OBU 130
Kolli: HR 92
Bestell-Nr.: 7600413

Paket Bestell-Nr.: 999192401
Menge: 1,000 Stck

**1.13.3.4 OERTLI Gas-Brennwert Paket GMR 3015 mit OEcaClean FWS 230-2**
OERTLI GMR 3015 Kessel und Speicher
OEca Clean 230 nebenstehend:
OERTLI Gas-Brennwertkessel
OPTIMAT GMR 3015 Condens
- Brennwert-Wandheizkessel für
  geschlossene Warmwasserzentralheizungsanlagen mit einer max.
  Betriebstemperatur von 90°C
- Optimat GMR 3015 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3015 Condens
Wärmeleistung 80/60° C: 3,0 bis 14,5 kW
Wärmeleistung 50/30° C: 3,4 bis 15,8 kW
Nennwärmebelastung:  3,1 bis 15,0 kW
Normnutzungsgrad nach DIN 4702-8
bei 80 / 60°C:  94,9 %
bei 50 / 30°C:  108,5 %
Kesselwirkungsgrad bezogen auf Hi
bei 80 / 60°C:  96,5 %
bei 50 / 30°C: 105,3 %
Hilfsenergiebedarf : Standby 4 Watt,
Werkseinstellung 63 Watt.
pH-Wert Kondensat: 4,5
Abgastemperatur bei
80 / 60°C max. Leistung: 65 °C
40 / 30°C min. Leistung:  30 °C
Maximaler nutzbarer Abgas
Restförderdruck: 80 Pa
Abgasmassenstrom nach
DIN 4705 T1 für Erdgas E
bei 80 / 60°C: 5,3-25,2 kg/h
CO2-Gehalt:
Erdgas E:  max.  8,8% / min. 8,4%
Erdgas LL: max.  8,8% / min. 8,4%
Propan:  max. 10,3% / min. 9,9%
Wasserinhalt (Primärkreis): 1,7 Liter
Mindestwasser-Umlaufmenge:  keine
Restförderdruck der Pumpe = 545 mbar
bei 20 Kelvin Temperaturdifferenz
Abmessungen H/H mit Verrohrung/B/T
690/820/450/450 mm
Abgasanschluss: DN 80 / 125
Transportgewicht: 43 kg
Geräuschpegel in 1 Meter Entfernung
bei maximaler Leistung: 35 dB (A)
Kolli: HR 34
Bestell-Nr.: 100013642
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI 3-Wege-Umschaltventil HV-turbo
230 Volt / R 1  V4044C1312B
zur Umschaltung von Öl/-Gas auf Festbrennstoffkessel und umgekehrt.
Bestell-Nr.: 51113
OERTLI Frischwasserspeicher
OEcaClean FWS 230-2
Frischwasserspeicher mit zwei Ladezonen.
Im oberen Bereich für die
Warmwassererwärmung und im
unteren Bereich wird die Pufferzone zur
Heizkreiserwärmung benutzt.
Trinkwasserbereitung mit geringem
Bevorratungsvolumen.
Ideal geeignet zur Erfüllung der neuen
Trinkwasserverordnung.
- Edelstahl-Trinkwasserschlange zur
  Warmwasserbereitung im
  Durchlaufprinzip.
- Pufferbehälter aus Stahlblech, beschichtet
  mit schwarzem Rostschutzmittel.
- Zwei Ladezonen:
  Brauchwasserzone und Pufferteil
- Thermosiphon-Anschlüsse zur
  Vermeidung von Rohr-in-Rohr
  Zirkulationen
- Wärmedämmung aus 100 mm starkem
  Polyesterflies mit PS Polysterol Außenmantel
Typ  :  FWS 230-2
Inhalt  :  234 L
Pufferteil
Zul. Betriebsüberdruck:  3 bar
Max. zul. Speichertemperatur:  95°C
Inhalt Pufferteil  :  214 L
Max. Nachheizleistung:  25 /  50 kW
Edelstahl - Trinkwasserschlange
Inhalt WW-Teil  :  20 L
Fläche Edelstahl-
Trinkwasserschlange  :  4,93 m²
zul. Betriebsdruck
Trinkwasserschlange  :  8 bar
Dauerleistung bei 25 kW  /  50 kW
55°C/40°C/10°C:  715 l/h  / 1275l/h
Spitzenzapfleistung bei
65°C/45°C/10°: 152l/10 min / 260l/10min
Leistungskennzahl NL:  1,5  /  4,1
Durchmesser mit Isolierung:  750 mm
Isolationsstärke  :  100 mm
Gewicht  :  80 kg
Bestell-Nr.:  192423

Paket Bestell-Nr.: 999192403
Menge: 1,000 Stck

**1.13.3.5 OERTLI Gas-Brennwert Paket GMR 3025 mit OEcaClean FWS 230-2**
OERTLI GMR 3025 Kessel und Speicher
OEca Clean 230 nebenstehend:
OERTLI Gas-Brennwertkessel
OPTIMAT GMR 3025 Condens
- Brennwert-Wandheizkessel für
  geschlossene Warmwasserzentralheizungsanlagen mit einer max.
  Betriebstemperatur von 90°C
- Optimat GMR 3025 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar,
  12 Liter Ausdehnungsgefäß.
- Schallisolierte Geräteverkleidung in
  RAL 9010
- Typ: Optimat GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximaler nutzbarer Abgas
Restförderdruck: 120 Pa
Abgasmassenstrom nach
DIN 4705 T1 für Erdgas E
bei 80 / 60°C: 8,9-42,1 kg/h
CO2-Gehalt:
Erdgas E:  max.  8,8% / min. 8,4%
Erdgas LL: max.  8,8% / min. 8,4%
Propan:  max. 10,3% / min. 9,9%
Wasserinhalt (Primärkreis): 1,7 Liter
Mindestwasser-Umlaufmenge:  keine
Restförderdruck der Pumpe = 295 mbar
bei 20 Kelvin Temperaturdifferenz
Abmessungen H/H mit Verrohrung/B/T
690/820/450/450 mm
Abgasanschluss: DN 80 / 125
Transportgewicht: 43 kg
Geräuschpegel in 1 Meter Entfernung
bei maximaler Leistung: 42 dB (A)
Kolli: HR 35
Bestell-Nr.: 100013643
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI 3-Wege-Umschaltventil HV-turbo
230 Volt / R 1  V4044C1312B
zur Umschaltung von Öl/-Gas auf Festbrennstoffkessel und umgekehrt.
Bestell-Nr.: 51113
OERTLI Frischwasserspeicher
OEcaClean FWS 230-2
Frischwasserspeicher mit zwei Ladezonen.
Im oberen Bereich für die
Warmwassererwärmung und im
unteren Bereich wird die Pufferzone zur
Heizkreiserwärmung benutzt.
Trinkwasserbereitung mit geringem
Bevorratungsvolumen.
Ideal geeignet zur Erfüllung der neuen
Trinkwasserverordnung.
- Edelstahl-Trinkwasserschlange zur
  Warmwasserbereitung im
  Durchlaufprinzip.
- Pufferbehälter aus Stahlblech, beschichtet
  mit schwarzem Rostschutzmittel.
- Zwei Ladezonen:
  Brauchwasserzone und Pufferteil
- Thermosiphon-Anschlüsse zur
  Vermeidung von Rohr-in-Rohr
  Zirkulationen
- Wärmedämmung aus 100 mm starkem
  Polyesterflies mit PS Polysterol Außenmantel
Typ  :  FWS 230-2
Inhalt  :  234 L
Pufferteil
Zul. Betriebsüberdruck:  3 bar
Max. zul. Speichertemperatur:  95°C
Inhalt Pufferteil  :  214 L
Max. Nachheizleistung:  25 /  50 kW
Edelstahl - Trinkwasserschlange
Inhalt WW-Teil  :  20 L
Fläche Edelstahl-
Trinkwasserschlange  :  4,93 m²
zul. Betriebsdruck
Trinkwasserschlange  :  8 bar
Dauerleistung bei 25 kW  /  50 kW
55°C/40°C/10°C:  715 l/h  / 1275l/h
Spitzenzapfleistung bei
65°C/45°C/10°: 152l/10 min / 260l/10min
Leistungskennzahl NL:  1,5  /  4,1
Durchmesser mit Isolierung:  750 mm
Isolationsstärke  :  100 mm
Gewicht  :  80 kg
Bestell-Nr.:  192423

Paket Bestell-Nr.: 999192404
Menge: 1,000 Stck

**1.13.3.6 OERTLI Gas-Brennwert Paket GMR 3035 mit OEcaClean FWS 230-2**
OERTLI GMR 3035 Kessel und Speicher
OEca Clean 230 nebenstehend:
OERTLI Gas-Brennwertkessel
OPTIMAT GMR 3035 Condens
- Brennwert-Wandheizkessel für
  geschlossene Warmwasserzentralheizungsanlagen mit einer max.
  Betriebstemperatur von 90°C
- Optimat GMR 3035 mit integriertem
  3 Wege Umschaltventil für Heiz- und
  Warmwasserbetrieb
- Produkt-Ident-Nr.: 0063BT3444
- Gasgeräte-Kategorie: II2ELL3P
- Betriebsarten nach DVGW-TRGI: B23p,
  B33, C13X, C33X, C43X, C53, C63X,
  C83X und C93X
- Betriebsbedingungen:
  zul. Betriebsüberdruck: 3 bar
- Kesseltemperatur von 20 bis 90°C
- STB: 100°C
- Elektroanschluss: 230 V AC / 50 Hz, S--
- Schutzart: IPX 4D
- Monoblockwärmetauscher aus
  korrosions- und temperaturbeständiger Aluminium/Silizium-
  Legierung mit geschlossenem
  Verbrennungsraum.
- Flächen Vormisch-Edelstahl-
  Brenner, Gas-Kompaktregelstrecke und
  Gas-/Luftverbundregelung
  mit Ansaugschalldämpfer.
- Modulationsverhältnis bis 1:5
- Mikroprozessorsteuerung OE-tronic 4.
  Serienmäßig mit Außenfühler für
  witterungsgeführte Regelung die ohne
  Zubehör einen direkten Heizkreis und
  Warmwasser regeln kann.
  Mit einem Vorlauffühler kann der erste
  Mischerkreis aktiviert werden.
  Durch die Platine für den zweiten
  Mischerkreis kann man einfach den
  zweiten gemischten Kreis nachrüsten.
- Mit Temperaturanzeige, Diagnosesystem
  und allen erforderlichen
  Sicherheitsfunktionen.
- Für äußerst energiesparenden und
  emissionsarmen Betrieb mit Erdgas E,
  LL und Flüssiggas P (Umrüstset)
  geeignet. Die Geräte sind werksseitig
  auf Erdgas E voreingestellt.
- Einsetzbar für den raumluftun- bzw. -
  abhängigen Betrieb, serienmäßig für die
  Mehrfachbelegung und Kaskadierung
  vorbereitet.
- Serienmäßig mit Hocheffizienz-
  Heizungsumwälzpumpe der
  Energieeffizienzklasse A UPM2 15-70 RES,
  Montageplatte mit Absperrhähnen
  und Nachfülleinrichtung,
  Schnellentlüfter, Kondenswassersiphon,
  Drucksensor, Sicherheitsventil 3 bar.
- Schallisolierte Geräteverkleidung in
  RAL 9010
- Typ: Optimat GMR 3035 Condens
Wärmeleistung 80/60° C: 6,3 bis 34,0 kW
Wärmeleistung 50/30° C: 7,0 bis 35,9 kW
Nennwärmebelastung:  6,5 bis 35,1 kW
Normnutzungsgrad nach DIN 4702-8
bei 80 / 60°C:  96,9 %
bei 50 / 30°C:  108,3 %
Kesselwirkungsgrad bezogen auf Hi
bei 80 / 60°C:  96,3 %
bei 50 / 30°C: 102,2 %
Hilfsenergiebedarf : Standby 4 Watt,
Werkseinstellung 99 Watt.
pH-Wert Kondensat: 4,5
Abgastemperatur bei
80 / 60°C max. Leistung: 75 °C
40 / 30°C min. Leistung: 30 °C
Maximaler nutzbarer Abgas
Restförderdruck: 140 Pa
Abgasmassenstrom nach
DIN 4705 T1 für Erdgas E
bei 80 / 60°C:  11,1-57,3 kg/h
CO2-Gehalt:
Erdgas E:  max.  9,0% / min. 8,6%
Erdgas LL: max.  9,0% / min. 8,6%
Propan:  max. 10,3% / min. 9,9%
Wasserinhalt (Primärkreis): 2,3 Liter
Mindestwasser-Umlaufmenge:  keine
Restförderdruck der Pumpe = 260 mbar
bei 20 Kelvin Temperaturdifferenz
Abmessungen H/H mit Verrohrung/B/T
690/820/450/450 mm
Abgasanschluss: DN 80 / 125
Transportgewicht: 39 kg
Geräuschpegel in 1 Meter Entfernung
bei maximaler Leistung: 45 dB (A)
Kolli: HR 36
Bestell-Nr.: 100013644
OERTLI Gasabsperrhahn mit 1/2"
(DN 15) Innengewinde Eingang,
Klemmringverschraubung 15 mm
und thermisch auslösender
Gas-Absperreinrichtung
für alle GMR 3000 Condens
Bestell-Nr.: 191733
OERTLI Speicherfühler
für OETRONIC 3 und 4
für die Kombination mit Unterstell-
oder Beistellspeichern
(nicht für OBD 150)
bestehend aus:
- Speicherfühler mit 5m Kabel
- Simulationsstecker für
  die Fremdstromanode
- Stecker für Speicherladepumpe
- Einbauanleitung
Kolli AD 212
Bestell-Nr.: 100000030
OERTLI 3-Wege-Umschaltventil HV-turbo
230 Volt / R 1  V4044C1312B
zur Umschaltung von Öl/-Gas auf Festbrennstoffkessel und umgekehrt.
Bestell-Nr.: 51113
OERTLI Frischwasserspeicher
OEcaClean FWS 230-2
Frischwasserspeicher mit zwei Ladezonen.
Im oberen Bereich für die
Warmwassererwärmung und im
unteren Bereich wird die Pufferzone zur
Heizkreiserwärmung benutzt.
Trinkwasserbereitung mit geringem
Bevorratungsvolumen.
Ideal geeignet zur Erfüllung der neuen
Trinkwasserverordnung.
- Edelstahl-Trinkwasserschlange zur
  Warmwasserbereitung im
  Durchlaufprinzip.
- Pufferbehälter aus Stahlblech, beschichtet
  mit schwarzem Rostschutzmittel.
- Zwei Ladezonen:
  Brauchwasserzone und Pufferteil
- Thermosiphon-Anschlüsse zur
  Vermeidung von Rohr-in-Rohr
  Zirkulationen
- Wärmedämmung aus 100 mm starkem
  Polyesterflies mit PS Polysterol Außenmantel
Typ  :  FWS 230-2
Inhalt  :  234 L
Pufferteil
Zul. Betriebsüberdruck:  3 bar
Max. zul. Speichertemperatur:  95°C
Inhalt Pufferteil  :  214 L
Max. Nachheizleistung:  25 /  50 kW
Edelstahl - Trinkwasserschlange
Inhalt WW-Teil  :  20 L
Fläche Edelstahl-
Trinkwasserschlange  :  4,93 m²
zul. Betriebsdruck
Trinkwasserschlange  :  8 bar
Dauerleistung bei 25 kW  /  50 kW
55°C/40°C/10°C:  715 l/h  / 1275l/h
Spitzenzapfleistung bei
65°C/45°C/10°: 152 l/10 min / 260 l/10min
Leistungskennzahl NL:  1,5  /  4,1
Durchmesser mit Isolierung:  750 mm
Isolationsstärke  :  100 mm
Gewicht  :  80 kg
Bestell-Nr.:  192423

Paket Bestell-Nr.: 999192405
Menge: 1,000 Stck

**1.13.3.7 OERTLI Gas-Brennwert Paket GMR GMR1024. Speicher OBU130, Funk-FB**
OERTLI GMR 1024 Kessel und
Speicher OBU 130 untergestellt
mit Funk Fernbedienung bestehend aus:
OERTLI Gas-Brennwertgerät
GMR 1024 Condens
- Wandhängend
- Modulierender Brenner
- Raumluftab- und unabhängig
- Von 6 bis 24 kW
Optimat GMR 1024 Condens
Gas-Brennwert-Wandkessel für Erdgas E,
LL, Flüssiggas Propan mit Edelstahl-
Wärmetauscher, Gerätesyphon,
Sicherheitsventil und Manometer im
Lieferumfang enthalten.
Ausdehnungsgefäß 8 Liter eingebaut.
Die Wartungshähne und der Gasgeräte -
Absperrhahn incl. TAS 3/4" gehören
ebenfalls zum Lieferumfang.
Der GMR 1024 Condens ist Heizungsseitig
mit Glattrohr-Anschlüssen 22 mm / Speicherseitig
mit 15 mm ausgestattet.
Alle Geräte haben eine eingebaute Pumpe
und ein Umschaltventil für die Umschaltung
zwischen Heizung undWarmwasser.
Der Außenfühler zur witterungsgeführten
Regelung ist ab jetzt in den Paketen enthalten.
Die Platine ist steckerfertig für die ab jetzt im
Paket mitgelieferte RS 200 Fernbedienung
vorverdrahtet. Betriebsarten nach
DVGW-TRGI_B23-C13x-C33x-C43x-C53-C63x-C83x-C93x
Gerätekategorie: II2ELL3P
Betriebsbedingungen:
zul. Betriebsüberdruck (Heizung):  3 bar
min. Betriebsüberdruck (Heizung): 0,8 bar
Sicherheitstemperaturbegrenzer:  110 °C
Typ :  Optimat GMR 1024 Condens
Nennbelastung  :  5,8-24,0 kW
Nennleistung 80/60:  5,5-23,6 kW
Nennleistung 40/30:  6,3-25,0 kW
Abgasanschluss  :  80 / 125 mm
Norm-Nutzungsgrad 40 / 30 °C,
bei 30 % Leistung:  108,7 %
Gasdurchsatz max.
Erdgas E  :  2,4 m3/h
Erdgas LL  :  2,8 m3/h
Flüssiggas Propan  :  1,9 kg/h
Restförderdruck der Pumpe > 250 mbar
bei 20 Kelvin Temperaturdifferenz
Ausdehnungsgefäß  :  8 l
Vordruck MAG  :  1,0 bar
Wasserinhalt  :  1,7 l
Gewicht  :  29 kg
Abgastemp. 80/60 Max./Min.: 78 / 65 °C
Restförderdruck Abgas: 50 Pa
Elektroanschluss  :  230 V
Aufgen. Leistung Gesamt:  115 W
Aufgen. Leistung Pumpe:  90 W
Schallemission  :  < 44 dB(A)
Schutzart  :  IPX4D
OERTLI Abgasanschluss konzentrisch
DN 80 / 125 mm für GMR 1000,
GMR 3000 und GSCR
OERTLI Außenfühler
für alle GMR 1024
OERTLI Funk-Dialog Fernbedienung
RS 200-3 Funk für alle GMR 1000
und GMR 2000 Gasbrennwertkessel
zum Ändern von Steuerbefehlen und
zur Fernkontrolle der Heizung vom
Wohnraum aus Temperatur- und
Betriebsartenverstellung Komfort-
Warmwasser Funktion,
Schaltzeitenprogramme.
Funk-Kesselmodul als Empfänger
im Lieferumfang enthalten
Bestell-Nr.: 192493
OERTLI Speicherfühler 5 m langes Kabel
für GMR 1024 und GMR 2025 Condens
Kolli: AD 226
Bestell-Nr.: 129522
OERTLI Warmwasserspeicher OBU 130
Emailliert, Weiss RAL 9010
rund, passend zu Brennwertgerät
GMR 1000, 2000 und 3000 Condens,
stehende Ausführung.
2-fach emailliert, mit eingeschweißtem
Glattrohr-Wärmetauscher, eingebaute
Magnesium-Schutzanode und Tauchhülse.
Hochwertige 30 mm-Isolierung aus
Schaum-Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 1000 Condens mit
Unterstellspeicher OBU 130
Kolli: HG 57
Bestell-Nr.: 100011288

Paket Bestell-Nr.: 999192406
Menge: 1,000 Stck

**1.13.3.8 OERTLI Heizungspaket GMR 3015, Speich. OBS 300N. 2 x SUN D230**
OERTLI Heizungspaket
Gas-Brennwertkessel GMR 3015 mit
zwei Stück SUN D 230 und
OBS 300 N Solarspeicher

Bestehend aus:
- GMR 3015 Condens mit
  Gasabsperrhahn
- Speicherfühler
- OBS 300 N Solarspeicher
- Solare Pumpenstation DKP
- Solarregelung OEtrosol A
- 2 Stück Flachkollektoren
  Typ: SUN D 230
- Aufdach-Montagesets
- Edelstahl Sparrenanker
- Hydraulisches Anschlussset
- Kollektorverbinder
- Wärmeträgerflüssigkeit
- Ausdehnungsgefäß Solar 18 Liter
- Anschlussset für MAG
- Brauchwassermischer

Bestell-Nr.: 999192407
Menge: 1,000 Stck

**1.13.3.9 OERTLI Heizungspaket GMR 3015, Perfectsun 300, 2 x SUN D230**
OERTLI Heizungspaket
Gas-Brennwertkessel GMR 3015 mit
zwei Stück SUN D 230 und
PERFECTSUN 300 Solarspeicher

Bestehend aus:
- GMR 3015 Condens mit
  Gasabsperrhahn
- Speicherfühler
- PERFECTSUN 300 Solarspeicher
  mit integrierter Solar Pumpenstation,
  Solarregelung OEtrosol A,
  Ausdehnungsgefäß Solar,
  Brauchwassermischer
- 2 Stück Flachkollektoren
  Typ: SUN D 230
- Aufdach-Montagesets
- Edelstahl Sparrenanker
- Hydraulisches Anschlussset
- Kollektorverbinder
- Wärmeträgerflüssigkeit

Bestell-Nr.: 999192408
Menge: 1,000 Stck

**1.13.3.10 OERTLI Gas-Brennwert Paket GMR GMR2025, Speicher OBU130, Funk-FB RS 200**
OERTLI GMR 2025 Kessel und
Speicher OBU 130 untergestellt
mit Funk Fernbedienung RS 200-3
bestehend aus:
OERTLI Gas-Brennwertkessel
OPTIMAT GMR 2025 Condens
- Brennwert-Wandheizkessel für
  geschlossene Warmwasserzentralheizungsanlagen mit einer max.
  Betriebstemperatur von 90°C
- Optimat GMR 2025 mit integriertem
  3 Wege Umschaltventil für Heiz- und
  Warmwasserbetrieb
- Produkt-Ident-Nr.: 0063CM3019
- Gasgeräte-Kategorie: II2ELL3B/P
- Betriebsarten nach DVGW-TRGI: B23,
  B23p, B33, C13X, C33X, C43X, C53,
  C63X, C83X, C93X
- Betriebsbedingungen:
  zul. Betriebsüberdruck: 3 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung
  RS 200, Serviceregler oder Recom Software.
- Für äußerst energiesparenden und
  emissionsarmen Betrieb mit Erdgas E,
  LL und Flüssiggas B, P geeignet. Die Geräte
  sind werksseitig auf Erdgas E voreingestellt.
- Einsetzbar für den raumluftun- bzw. -
  abhängigen Betrieb, serienmäßig für die
  Mehrfachbelegung vorbereitet.
- Serienmäßig mit Hocheffizienz-
  Heizungsumwälzpumpe der
  Energieeffizienzklasse A,
  Schnellentlüfter, Kondenswassersiphon,
  Sicherheitsventil 3 bar,
  8 Liter Ausdehnungsgefäß.
- Schallisolierte Geräteverkleidung in
  RAL 9010
- Typ: Optimat GMR 2025 Condens
Wärmeleistung 80/60° C: 5,5 bis 23,4 kW
Wärmeleistung 50/30° C: 6,1 bis 24,8 kW
Nennwärmebelastung:  5,6 bis 24,0 kW
Normnutzungsgrad nach DIN 4702-8
bei 50 / 30°C:  109,2 %
Kesselwirkungsgrad bezogen auf Hi
Volllast bei 80 / 60°C:  97,6 %
Volllast bei 50 / 30°C: 103,3 %
Teil-Last bei 80 / 60°C:  97,8 %
Hilfsenergiebedarf : Standby 3 Watt,
minimal 24 Watt und maximal 78 Watt.
Abgastemperatur bei
80 / 60°C max. Leistung: 78 °C
40 / 30°C min. Leistung:  32 °C
Maximal nutzbarer
Restförderdruck: 80 Pa
Abgasmassenstrom bei 80 / 60°C:
Volllast 38,7 kg/h, Teil-Last 9,4 kg/h.
CO2-Gehalt:
Erdgas E:  max.  9,3% / min. 8,9%
Erdgas LL: max.  9,3% / min. 8,9%
Propan:  max. 10,3% / min. 9,9%
Wasserinhalt (Primärkreis): 1,4 Liter
Mindestwasser-Umlaufmenge:  keine
Restförderdruck der Pumpe = 212 mbar
bei 20 Kelvin Temperaturdifferenz
Abmessungen ohne Verrohrung
H / B / T:  541 / 368 / 364 mm
Abgasanschluss: DN 80 / 125
Leergewicht gesamt: 25 kg
Leergewicht ohne Frontverkleidun.: 23 kg
Geräuschpegel in 1 Meter Entfernung
bei maximaler Leistung: 40 dB (A)
OERTLI Außenfühler FM 46
für alle GMR 2000 Condens
OERTLI Funk-Dialog Fernbedienung
RS 200-3 Funk für alle GMR 1000
und GMR 2000 Gasbrennwertkessel
zum Ändern von Steuerbefehlen und
zur Fernkontrolle der Heizung vom
Wohnraum aus Temperatur- und
Betriebsartenverstellung Komfort-
Warmwasser Funktion,
Schaltzeitenprogramme.
Funk-Kesselmodul als Empfänger
im Lieferumfang enthalten
Vormontagerahmen mit Vorlauf und Rücklauf
Absperrung, keine Absperrung zum Speicher,
Gaseckabsperrhahn mit TAS,
Manometer, Fülleinrichtung,
mit Rohranschlussset 22 mm für Heizung,
15 mm für die Speicherladung und
DN 20 IG für Gas, nur für den
GMR 2025 Condens. Speicherfühler als Zubehör.
Bestell-Nr.: 192495
OERTLI Speicherfühler 5 m langes Kabel
für GMR 1024 und GMR 2025 Condens
Kolli: AD 226
Bestell-Nr.: 129522
OERTLI Warmwasserspeicher OBU 130
Emailliert, Weiss RAL 9010
rund, passend zu Brennwertgerät
GMR 1000, 2000 und 3000 Condens,
stehende Ausführung.
2-fach emailliert, mit eingeschweißtem
Glattrohr-Wärmetauscher, eingebaute
Magnesium-Schutzanode und Tauchhülse.
Hochwertige 30 mm-Isolierung aus
Schaum-Stoff mit Kunststoffmantel
Inhalt  : 130 Liter
Durchmesser  : 570 mm
Höhe  : 912 mm
Betriebsüberdruck
Trinkwasserseitig  :  10 bar
Heizungsseitig  :  10 bar
Leistungsaufnahme
KW10/WW45/HV80°C: 24,0 kW
Dauerleistung
KW10/WW45/HV80°C: 590 l/h
Spitzenleistung
KW10/WW45/HV80°C: 200 l/10min
Leistungskennzahl NL: 1,5
Anschlüsse
 WW/KW  : R 3/4
 HV/HR  : G 3/4
Gewicht  : 59 kg
Kolli: EE 29
Bestell-Nr.:  120414
OERTLI Speicher-Anschluss-Set
für GMR 2025 Condens mit
Unterstellspeicher OBU 130
Kolli: HR 92
Bestell-Nr.: 7600413

Paket Bestell-Nr.: 999192409
Menge: 1,000 Stck

##### 1.13.4 Gas-Brennwert Paket GVCR

**1.13.4.1 OERTLI Gas-Brennwertkessel Paket GVCR 15 Condens, 2xSUN D230, Aufdach**
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756

OEcaLoad Solarkomplettspeicher
220 SHL mit integrierter Solarregelung
sowie Brauchwasserthermostat
und Solarpumpengruppe, formschöne
Außenverkleidung passend zum
Gasbrennwertkessel GSCR und
Ölbrennwertkessel OSCR,
für Aufstellung unter dem
Gasbrennwertkessel mit Zubehör JA 9
oder neben dem Gas-/Ölbrennwertkessel.
Bei nebenstehendem Einsatz für
Gasbrennwertkessel ist das Zubehör
ER 216 nötig, bei Ölbrennwertkessel
braucht man das Zubehör MV 11 oder
MV 35. Solarausdehnungsgefäß für
den Speicher als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.):3 bar
- Solarseite (Rohrschlange): 10 bar
Technische Daten:
Typ: 220 SHL
Inhalt Rohrschlange: 8,4 Liter
Heizfläche: 1,25 m2
Wasserinhalt: 220 Liter
Leistungskennzahl NL : 2
Die Leistungsaufnahme und die maximale
Zapfleistung in 10 Minuten ist abhängig
von der Kesselleistung:
GSCR 15  15 kW max. 200 l/10 Minuten
GSCR 25  28 kW max. 240 l/10 Minuten
GSCR 35  32 kW max. 260 l/10 Minuten
OSCR 18  18 kW max. 210 l/10 Minuten
OSCR 24  24 kW max. 240 l/10 Minuten
OSCR 30  30 kW max. 260 l/10 Minuten
bei einer Warmwasseraustrittstemperatur
von 40°C, einer Kaltwassereintrittstemperatur
von 10°C und einer Kesseltemperatur von 80°C.
Dauer Zapfleistung bei einer Temperatur
Differenz von 35 Kelvin (Kesseltemperatur 80°C,
Kaltwassereintrittstemperatur 10°C,
Warmwasseraustrittstemperatur 45°C und
einer Speichertemperatur von 60°C):
GSCR 15 kW  370 l/h
GSCR 28 kW  690 l/h
GSCR 32 kW  790 l/h
OSCR 18 kW  440 l/h
OSCR 24 kW  590 l/h
OSCR 30 kW  740 l/h
Versandgewicht: 124 kg
Kolli: ER 220

OERTLI Verbindungssatz Kessel/Speicher
GSCR ist auf OEcaFlow L 160 SL,
OEcaLoad 100 HL oder
OEcaLoad 220 SHL gestellt,
nur für GVCR als
OEnoviaTower Gas GVCR L 160 SL,
OEnoviaTower Gas GVCR 100 HL oder
OEnoviaTower Gas GVCR 220 SHL.
Kolli: JA 9

Solarausdehnungsgefäß mit
12 Liter Nennvolumen und
max. zulässigem Betriebsüberdruck
von 10 bar für das vorhandene Solarrohr
im OEcaLoad 220 SHL Speicher.
Kolli: ER 229

OERTLI Anschlussverrohrung mit
Wartungshähnen, Trinkwasser-
Sicherheitsventil, Manometer,
Gas-Absperrhahn mit TAS,
alle Anschlüsse nach links, für
Speicher 100 HL, 160 SL und 220 SHL,
nur für GVCR als OEnoviaTower Gas GVCR.
Kolli: JA 27
Bestell-Nr.: 100017762

Anschlussrohre, flexibel mit
2 Absperrventilen für Kolli JA 6 und JA 83 für einen
gemischten Heizkreis.
Die Anschlussrohre können auf die
entsprechenden Anschlussset nach oben
JA 26 und JA 36, links JA 27 oder
rechts JA 28 geführt werden.
Die Anschlussrohre können auch als Verbindung zwischen
dem Verrohrungssatz externer Speicher JA 10 und dem
Anschluss-Set mit Hähnen JA 36
eingebaut werden.
Kolli: JA 35
Bestell-Nr.: 100017827

OERTLI Einbau Dreiwegemischer
mit eigener A Klasse Pumpe für
GSCR 15-25-35 Condens
zur Installation innerhalb der
Geräteverkleidung inklusive Verrohrung,
Vorlauffühler und elektrischer Steckverbindungen für
diesen einen gemischten Heizkreis.
Die interne Verrohrung im GSCR
führt die Anschlüsse an die Kesselrückwand.
Mit dem Anschlussset JA 35
(Flexschläuche und Absperrventile)
Artikel 100017827, kann man die Rohre
bis zu den Anschluss-Sets mit Hähnen
JA 26, 27, 28 und 36 verlängern.
Kolli: JA 83
Bestell-Nr.: 7602811

OERTLI  Vorlauffühler
zur Aktivierung des ersten Mischerkreises
bei OE-tronic 3, 4 und 4 MR.
Bei der GAWP als Vor- oder
Rücklauffühler.
Kolli: AD 199
Bestell-Nr.:  163176

OERTLI Zirkulationszubehör
für OEcaFlow 160 SL und
OEcaLoad 220 SHL.
Das gelieferte Rohr für die Zirkulation
am Speicher 160 SL beginnt
am Zirkulationsanschlussstutzen DN 20 AG
vorne rechts mittlere Höhe und geht bis zur Rückseite
des Speichers 160 SL.
Das gelieferte Rohr für die Zirkulation
am Speicher 220 SHL beginnt
am Zirkulationsanschlussstutzen DN 20 AG
vorne links mittlere Höhe und geht bis zur Rückseite
des Speichers 220 SHL.
Kolli: ER 219
Bestell-Nr.: 100017433

Abgaswinkel Satz von 80 / 125 mm
auf 60 / 100 mm, verringert die
Oberkante (Zuluftrohr) um 85 mm
gegenüber der Serienausführung mit
80 / 125 mm Bogen und 80 / 125 mm
Kesselanschluss für
GMR 1000, 3000 und GSCR
Kolli: JA 43
Bestell-Nr.: 100018253

OERTLI Solarpaket SUN D 230-2
2 x Flachkollektor SUN D 230
vertikal Aufdach Falzziegel
Fläche 4,6 m2
bestehend aus:
- Flachkollektor
- Montage - Sets
- Aufständerung
- Hydraulik - Sets
  inklusive Kollektorfühler
- Solarflüssigkeit
nicht enthalten sind:
- Solarspeicher
- Solar-Regelung
- Solar-Pumpengruppe
- Solar-Ausdehnungsgefäß
Bestell-Nr.: 192694

Hydrozyklon- und Magnetleitungsfilter
komplett mit Absperrventilen 22 mm
Type TF 1. Zuverlässige Entfernung von Magnetit
und Schlamm aus dem Heizungssystem,
zum Einbau in den Heizungs Rücklauf
für alle Kessel bis zu  35 kW,
je nach Anlagen Hydraulik.
Bestell-Nr.: 2 x 100020045

Paket Bestell-Nr.: 55500210
Menge: 1,000 Stck

**1.13.4.2 OERTLI Gas-Brennwertkessel Paket GVCR 25 Condens, 2xSUN D230, Aufdach**
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757

OEcaLoad Solarkomplettspeicher
220 SHL mit integrierter Solarregelung
sowie Brauchwasserthermostat
und Solarpumpengruppe, formschöne
Außenverkleidung passend zum
Gasbrennwertkessel GSCR und
Ölbrennwertkessel OSCR,
für Aufstellung unter dem
Gasbrennwertkessel mit Zubehör JA 9
oder neben dem Gas-/Ölbrennwertkessel.
Bei nebenstehendem Einsatz für
Gasbrennwertkessel ist das Zubehör
ER 216 nötig, bei Ölbrennwertkessel
braucht man das Zubehör MV 11 oder
MV 35. Solarausdehnungsgefäß für
den Speicher als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.):3 bar
- Solarseite (Rohrschlange): 10 bar
Technische Daten:
Typ: 220 SHL
Inhalt Rohrschlange: 8,4 Liter
Heizfläche: 1,25 m2
Wasserinhalt: 220 Liter
Leistungskennzahl NL : 2
Die Leistungsaufnahme und die maximale
Zapfleistung in 10 Minuten ist abhängig
von der Kesselleistung:
GSCR 15  15 kW max. 200 l/10 Minuten
GSCR 25  28 kW max. 240 l/10 Minuten
GSCR 35  32 kW max. 260 l/10 Minuten
OSCR 18  18 kW max. 210 l/10 Minuten
OSCR 24  24 kW max. 240 l/10 Minuten
OSCR 30  30 kW max. 260 l/10 Minuten
bei einer Warmwasseraustrittstemperatur
von 40°C, einer Kaltwassereintrittstemperatur
von 10°C und einer Kesseltemperatur von 80°C.
Dauer Zapfleistung bei einer Temperatur
Differenz von 35 Kelvin (Kesseltemperatur 80°C,
Kaltwassereintrittstemperatur 10°C,
Warmwasseraustrittstemperatur 45°C und
einer Speichertemperatur von 60°C):
GSCR 15 kW  370 l/h
GSCR 28 kW  690 l/h
GSCR 32 kW  790 l/h
OSCR 18 kW  440 l/h
OSCR 24 kW  590 l/h
OSCR 30 kW  740 l/h
Versandgewicht: 124 kg
Kolli: ER 220

OERTLI Verbindungssatz Kessel/Speicher
GSCR ist auf OEcaFlow L 160 SL,
OEcaLoad 100 HL oder
OEcaLoad 220 SHL gestellt,
nur für GVCR als
OEnoviaTower Gas GVCR L 160 SL,
OEnoviaTower Gas GVCR 100 HL oder
OEnoviaTower Gas GVCR 220 SHL.
Kolli: JA 9
Solarausdehnungsgefäß mit
12 Liter Nennvolumen und
max. zulässigem Betriebsüberdruck
von 10 bar für das vorhandene Solarrohr
im OEcaLoad 220 SHL Speicher.
Kolli: ER 229

OERTLI Anschlussverrohrung mit
Wartungshähnen, Trinkwasser-
Sicherheitsventil, Manometer,
Gas-Absperrhahn mit TAS,
alle Anschlüsse nach links, für
Speicher 100 HL, 160 SL und 220 SHL,
nur für GVCR als OEnoviaTower Gas GVCR.
Kolli: JA 27
Bestell-Nr.: 100017762

Anschlussrohre, flexibel mit
2 Absperrventilen für Kolli JA 6 und JA 83 für einen
gemischten Heizkreis.
Die Anschlussrohre können auf die
entsprechenden Anschlussset nach oben
JA 26 und JA 36, links JA 27 oder
rechts JA 28 geführt werden.
Die Anschlussrohre können auch als Verbindung zwischen
dem Verrohrungssatz externer Speicher JA 10 und dem
Anschluss-Set mit Hähnen JA 36
eingebaut werden.
Kolli: JA 35
Bestell-Nr.: 100017827

OERTLI Einbau Dreiwegemischer
mit eigener A Klasse Pumpe für
GSCR 15-25-35 Condens
zur Installation innerhalb der
Geräteverkleidung inklusive Verrohrung,
Vorlauffühler und elektrischer Steckverbindungen für
diesen einen gemischten Heizkreis.
Die interne Verrohrung im GSCR
führt die Anschlüsse an die Kesselrückwand.
Mit dem Anschlussset JA 35
(Flexschläuche und Absperrventile)
Artikel 100017827, kann man die Rohre
bis zu den Anschluss-Sets mit Hähnen
JA 26, 27, 28 und 36 verlängern.
Kolli: JA 83
Bestell-Nr.: 7602811

OERTLI  Vorlauffühler
zur Aktivierung des ersten Mischerkreises
bei OE-tronic 3, 4 und 4 MR.
Bei der GAWP als Vor- oder
Rücklauffühler.
Kolli: AD 199
Bestell-Nr.:  163176

OERTLI Zirkulationszubehör
für OEcaFlow 160 SL und
OEcaLoad 220 SHL.
Das gelieferte Rohr für die Zirkulation
am Speicher 160 SL beginnt
am Zirkulationsanschlussstutzen DN 20 AG
vorne rechts mittlere Höhe und geht bis zur Rückseite
des Speichers 160 SL.
Das gelieferte Rohr für die Zirkulation
am Speicher 220 SHL beginnt
am Zirkulationsanschlussstutzen DN 20 AG
vorne links mittlere Höhe und geht bis zur Rückseite
des Speichers 220 SHL.
Kolli: ER 219
Bestell-Nr.: 100017433

Abgaswinkel Satz von 80 / 125 mm
auf 60 / 100 mm, verringert die
Oberkante (Zuluftrohr) um 85 mm
gegenüber der Serienausführung mit
80 / 125 mm Bogen und 80 / 125 mm
Kesselanschluss für
GMR 1000, 3000 und GSCR
Kolli: JA 43
Bestell-Nr.: 100018253

OERTLI Solarpaket SUN D 230-2
2 x Flachkollektor SUN D 230
vertikal Aufdach Falzziegel
Fläche 4,6 m2
bestehend aus:
- Flachkollektor
- Montage - Sets
- Aufständerung
- Hydraulik - Sets
  inklusive Kollektorfühler
- Solarflüssigkeit
nicht enthalten sind:
- Solarspeicher
- Solar-Regelung
- Solar-Pumpengruppe
- Solar-Ausdehnungsgefäß
Bestell-Nr.: 192694

Hydrozyklon- und Magnetleitungsfilter
komplett mit Absperrventilen 22 mm
Type TF 1. Zuverlässige Entfernung von Magnetit und
Schlamm aus dem Heizungssystem, zum Einbau in den
Heizungs Rücklauf für alle Kessel bis zu  35 kW, je
nach Anlagen Hydraulik.
Bestell-Nr.: 2 x 100020045

Paket Bestell-Nr.: 55500211
Menge: 1,000 Stck

**1.13.4.3 OERTLI Gas-Brennwertkessel Paket GVCR 35 Condens, 2xSUN D230, Aufdach**
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758

OEcaLoad Solarkomplettspeicher
220 SHL mit integrierter Solarregelung
sowie Brauchwasserthermostat
und Solarpumpengruppe, formschöne
Außenverkleidung passend zum
Gasbrennwertkessel GSCR und
Ölbrennwertkessel OSCR,
für Aufstellung unter dem
Gasbrennwertkessel mit Zubehör JA 9
oder neben dem Gas-/Ölbrennwertkessel.
Bei nebenstehendem Einsatz für
Gasbrennwertkessel ist das Zubehör
ER 216 nötig, bei Ölbrennwertkessel
braucht man das Zubehör MV 11 oder
MV 35. Solarausdehnungsgefäß für
den Speicher als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.):3 bar
- Solarseite (Rohrschlange): 10 bar
Technische Daten:
Typ: 220 SHL
Inhalt Rohrschlange: 8,4 Liter
Heizfläche: 1,25 m2
Wasserinhalt: 220 Liter
Leistungskennzahl NL : 2
Die Leistungsaufnahme und die maximale
Zapfleistung in 10 Minuten ist abhängig
von der Kesselleistung:
GSCR 15  15 kW max. 200 l/10 Minuten
GSCR 25  28 kW max. 240 l/10 Minuten
GSCR 35  32 kW max. 260 l/10 Minuten
OSCR 18  18 kW max. 210 l/10 Minuten
OSCR 24  24 kW max. 240 l/10 Minuten
OSCR 30  30 kW max. 260 l/10 Minuten
bei einer Warmwasseraustrittstemperatur
von 40°C, einer Kaltwassereintritts- temperatur von
10°C und einer Kesseltemperatur von 80°C.
Dauer Zapfleistung bei einer Temperatur
Differenz von 35 Kelvin (Kesseltemperatur 80°C,
Kaltwassereintrittstemperatur 10°C,
Warmwasseraustrittstemperatur 45°C und
einer Speichertemperatur von 60°C):
GSCR 15 kW  370 l/h
GSCR 28 kW  690 l/h
GSCR 32 kW  790 l/h
OSCR 18 kW  440 l/h
OSCR 24 kW  590 l/h
OSCR 30 kW  740 l/h
Versandgewicht: 124 kg
Kolli: ER 220

OERTLI Verbindungssatz Kessel/Speicher
GSCR ist auf OEcaFlow L 160 SL,
OEcaLoad 100 HL oder
OEcaLoad 220 SHL gestellt,
nur für GVCR als
OEnoviaTower Gas GVCR L 160 SL,
OEnoviaTower Gas GVCR 100 HL oder
OEnoviaTower Gas GVCR 220 SHL.
Kolli: JA 9

Solarausdehnungsgefäß mit
12 Liter Nennvolumen und
max. zulässigem Betriebsüberdruck
von 10 bar für das vorhandene Solarrohr
im OEcaLoad 220 SHL Speicher.
Kolli: ER 229

OERTLI Anschlussverrohrung mit
Wartungshähnen, Trinkwasser-
Sicherheitsventil, Manometer,
Gas-Absperrhahn mit TAS,
alle Anschlüsse nach links, für
Speicher 100 HL, 160 SL und 220 SHL,
nur für GVCR als OEnoviaTower Gas GVCR.
Kolli: JA 27
Bestell-Nr.: 100017762

Anschlussrohre, flexibel mit
2 Absperrventilen für Kolli JA 6 und JA 83 für einen
gemischten Heizkreis.
Die Anschlussrohre können auf die
entsprechenden Anschlussset nach oben
JA 26 und JA 36, links JA 27 oder
rechts JA 28 geführt werden.
Die Anschlussrohre können auch als Verbindung zwischen
dem Verrohrungssatz externer Speicher JA 10 und dem
Anschluss-Set mit Hähnen JA 36
eingebaut werden.
Kolli: JA 35
Bestell-Nr.: 100017827

OERTLI Einbau Dreiwegemischer
mit eigener A Klasse Pumpe für
GSCR 15-25-35 Condens
zur Installation innerhalb der
Geräteverkleidung inklusive Verrohrung,
Vorlauffühler und elektrischer Steckverbindungen für
diesen einen gemischten Heizkreis.
Die interne Verrohrung im GSCR
führt die Anschlüsse an die Kesselrückwand.
Mit dem Anschlussset JA 35
(Flexschläuche und Absperrventile)
Artikel 100017827, kann man die Rohre
bis zu den Anschluss-Sets mit Hähnen
JA 26, 27, 28 und 36 verlängern.
Kolli: JA 83
Bestell-Nr.: 7602811

OERTLI  Vorlauffühler
zur Aktivierung des ersten Mischerkreises
bei OE-tronic 3, 4 und 4 MR.
Bei der GAWP als Vor- oder
Rücklauffühler.
Kolli: AD 199
Bestell-Nr.:  163176

OERTLI Zirkulationszubehör
für OEcaFlow 160 SL und
OEcaLoad 220 SHL.
Das gelieferte Rohr für die Zirkulation
am Speicher 160 SL beginnt
am Zirkulationsanschlussstutzen DN 20 AG
vorne rechts mittlere Höhe und geht bis zur Rückseite
des Speichers 160 SL.
Das gelieferte Rohr für die Zirkulation
am Speicher 220 SHL beginnt
am Zirkulationsanschlussstutzen DN 20 AG
vorne links mittlere Höhe und geht bis zur Rückseite
des Speichers 220 SHL.
Kolli: ER 219
Bestell-Nr.: 100017433

Abgaswinkel Satz von 80 / 125 mm
auf 60 / 100 mm, verringert die
Oberkante (Zuluftrohr) um 85 mm
gegenüber der Serienausführung mit
80 / 125 mm Bogen und 80 / 125 mm
Kesselanschluss für
GMR 1000, 3000 und GSCR
Kolli: JA 43
Bestell-Nr.: 100018253

OERTLI Solarpaket SUN D 230-2
2 x Flachkollektor SUN D 230
vertikal Aufdach Falzziegel
Fläche 4,6 m2
bestehend aus:
- Flachkollektor
- Montage - Sets
- Aufständerung
- Hydraulik - Sets
  inklusive Kollektorfühler
- Solarflüssigkeit
nicht enthalten sind:
- Solarspeicher
- Solar-Regelung
- Solar-Pumpengruppe
- Solar-Ausdehnungsgefäß
Bestell-Nr.: 192694

Hydrozyklon- und Magnetleitungsfilter
komplett mit Absperrventilen 22 mm
Type TF 1. Zuverlässige Entfernung von Magnetit und
Schlamm aus dem Heizungssystem,
zum Einbau in den Heizungs Rücklauf
für alle Kessel bis zu  35 kW,
je nach Anlagen Hydraulik.
Bestell-Nr.: 2 x 100020045

Paket Bestell-Nr.: 55500212
Menge: 1,000 Stck

**1.13.4.4 OERTLI Gas-Brennwert Paket GVCR 15 mit OEcaFlow 160SL, Anschlüsse rechts**
OERTLI OEnoviaTower Gas Kessel
und 160 SL Speicher untergestellt als
OEnoviaTower Gas GVCR 15 kW Rechts
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW 160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit
Wartungshähnen, Trinkwasser Sicherheitsventil,
Manometer, Gas-Absperrhahn mit TAS,
alle Anschlüsse nach rechts, für
Speicher 100 HL, 160 SL und 220 SHL,
nur für GVCR als OEnoviaTower Gas GVCR.
Kolli: JA 28
Bestell-Nr.: 100017763

Paket Bestell-Nr.: 999192210
Menge: 1,000 Stck

**1.13.4.5 OERTLI Gas-Brennwert Paket GVCR 15 mit OEcaFlow 160SL, Anschlüsse links**
OERTLI OEnoviaTower Gas Kessel und
160 SL Speicher untergestellt als
OEnoviaTower Gas GVCR 15 kW Links
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit
Wartungshähnen, Trinkwasser Sicherheitsventil,
Manometer, Gas-Absperrhahn mit TAS,
alle Anschlüsse nach links, für Speicher
100 HL, 160 SL und 220 SHL, nur für GVCR
als OEnoviaTower Gas GVCR.
Kolli: JA 27
Bestell-Nr.: 100017762

Paket Bestell-Nr.: 999192211
Menge: 1,000 Stck

**1.13.4.6 OERTLI Gas-Brennwert Paket GVCR 15 mit OEcaFloW 160SL, Anschlüsse oben**
OERTLI OEnoviaTower Gas Kessel und
160 SL Speicher untergestellt als
OEnoviaTower Gas GVCR 15 kW
nach oben bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse oben, für Speicher 100 HL,
160 SL und 220 SHL, nur für GVCR als
OEnoviaTower Gas GVCR.
Kolli: JA 26
Bestell-Nr.: 100017761

Paket Bestell-Nr.: 999192212
Menge: 1,000 Stck

**1.13.4.7 OERTLI Gas-Brennwert Paket GVCR 25 mit OEcaFlow 160SL, Anschlüsse rechts**
OERTLI OEnoviaTower Gas, Kessel und
160 SL Speicher untergestellt als
OEnoviaTower Gas GVCR 25 kW Rechts
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse nach rechts, für Speicher
100 HL, 160 SL und 220 SHL, nur für
GVCR als OEnoviaTower Gas GVCR.
Kolli: JA 28
Bestell-Nr.: 100017763

Paket Bestell-Nr.: 999192213
Menge: 1,000 Stck

**1.13.4.8 OERTLI Gas-Brennwert Paket GVCR 25 mit OEcaFlow 160SL, Anschlüsse links**
OERTLI OEnoviaTower Gas, Kessel und
160 SL Speicher untergestellt als
OEnoviaTower Gas GVCR 25 kW Links
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse nach links, für Speicher
100 HL, 160 SL und 220 SHL, nur für GVCR als
OEnoviaTower Gas GVCR.
Kolli: JA 27
Bestell-Nr.: 100017762

Paket Bestell-Nr.: 999192214
Menge: 1,000 Stck

**1.13.4.9 OERTLI Gas-Brennwert Paket GVCR 25 mit OEcaFlow 160SL, Anschlüsse oben**
OERTLI OEnoviaTower Gas, Kessel und
160 SL Speicher untergestellt als
OEnoviaTower Gas GVCR 25 kW nach oben
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse oben, für Speicher 100 HL,
160 SL und 220 SHL, nur für GVCR als
OEnoviaTower Gas GVCR.
Kolli: JA 26
Bestell-Nr.: 100017761

Paket Bestell-Nr.: 999192215
Menge: 1,000 Stck

**1.13.4.10 OERTLI Gas-Brennwert Paket GVCR 35 mit OEcaFloW 160SL, Anschlüsse rechts**
OERTLI OEnoviaTower Gas Kessel und
160 SL Speicher untergestellt als
OEnoviaTower Gas GVCR 35 kW Rechts
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse nach rechts, für Speicher
100 HL, 160 SL und 220 SHL, nur für GVCR als
OEnoviaTower Gas GVCR.
Kolli: JA 28
Bestell-Nr.: 100017763

Paket Bestell-Nr.: 999192216
Menge: 1,000 Stck

**1.13.4.11 OERTLI Gas-Brennwert Paket GVCR 35 mit OEcaFloW 160SL, Anschlüsse links**
OERTLI OEnoviaTower Gas Kessel und
160 SL Speicher untergestellt als
OEnoviaTower Gas GVCR 35 kW Links
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse nach links, für Speicher
100 HL, 160 SL und 220 SHL, nur für GVCR
als OEnoviaTower Gas GVCR.
Kolli: JA 27
Bestell-Nr.: 100017762

Paket Bestell-Nr.: 999192217
Menge: 1,000 Stck

**1.13.4.12 OERTLI Gas-Brennwert Paket GVCR 35 mit OEcaFloW 160SL, Anschlüsse oben**
OERTLI OEnoviaTower Gas Kessel und
160 SL Speicher untergestellt als
OEnoviaTower Gas GVCR 35 kW nach oben
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaFloW 160 SL
Brauchwasserrohrschlangenspeicher
mit Fremdstromanode, formschöne
Außenverkleidung passend zum
Gasbrennwertkessel GSCR und
Ölbrennwertkessel OSCR, für Aufstellung
unter dem Gasbrennwertkessel mit Zubehör
JA 8 oder neben dem Gas-/Ölbrennwertkessel.
Bei nebenstehendem Einsatz für
Gasbrennwertkessel ist das Zubehör ER 228
bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8
OERTLI Anschlussverrohrung mit Wartungshähnen,
Trinkwasser Sicherheitsventil, Manometer,
Gas-Absperrhahn mit TAS,
alle Anschlüsse oben, für Speicher 100 HL,
160 SL und 220 SHL, nur für GVCR als
OEnoviaTower Gas GVCR.
Kolli: JA 26
Bestell-Nr.: 100017761

Paket Bestell-Nr.: 999192218
Menge: 1,000 Stck

**1.13.4.13 OERTLI Gas-Brennwert Paket GVCR 15 mit OEcaLoad 100HL, Anschlüsse rechts**
OERTLI OEnoviaTower Gas Kessel und Speicher
untergestellt
als OEnoviaTower Gas GVCR 15 kW bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192243
Menge: 1,000 Stck

**1.13.4.14 OERTLI Gas-Brennwert Paket GVCR 15 mit OEcaLoad 100HL, Anschlüsse links**
OERTLI OEnoviaTower Gas Kessel und Speicher
untergestellt
als OEnoviaTower Gas GVCR 15 kW bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192244
Menge: 1,000 Stck

**1.13.4.15 OERTLI Gas-Brennwert Paket GVCR 15 mit OEcaLoad 100HL, Anschlüsse oben**
OERTLI OEnoviaTower Gas Kessel und Speicher
untergestellt
als OEnoviaTower Gas GVCR 15 kW bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse oben, für Speicher 100 HL,
160 SL und 220 SHL, nur für GVCR als
OEnoviaTower Gas GVCR.
Kolli: JA 26
Bestell-Nr.: 100017761

Paket Bestell-Nr.: 999192245
Menge: 1,000 Stck

**1.13.4.16 OERTLI Gas-Brennwert Paket GVCR 25 mit OEcaLoad 100HL, Anschlüsse rechts**
OERTLI OEnoviaTower Gas Kessel und Speicher
untergestellt
als OEnoviaTower Gas GVCR 25 kW bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kessselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192246
Menge: 1,000 Stck

**1.13.4.17 OERTLI Gas-Brennwert Paket GVCR 25 mit OEcaLoad 100HL, Anschlüsse links**
OERTLI OEnoviaTower Gas Kessel und Speicher
untergestellt
als OEnoviaTower Gas GVCR 25 kW bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kessselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192247
Menge: 1,000 Stck

**1.13.4.18 OERTLI Gas-Brennwert Paket GVCR 25 mit OEcaLoad 100HL, Anschlüsse oben**
OERTLI OEnoviaTower Gas Kessel und Speicher
untergestellt
als OEnoviaTower Gas GVCR 25 kW bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kessselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse oben, für Speicher 100 HL,
160 SL und 220 SHL, nur für GVCR als
OEnoviaTower Gas GVCR.
Kolli: JA 26
Bestell-Nr.: 100017761

Paket Bestell-Nr.: 999192248
Menge: 1,000 Stck

**1.13.4.19 OERTLI Gas-Brennwert Paket GVCR 35 mit OEcaLoad 100 HL, Anschlüsse rechts**
OERTLI OEnoviaTower Gas Kessel und Speicher
untergestellt
als OEnoviaTower Gas GVCR 35 kW bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192249
Menge: 1,000 Stck

**1.13.4.20 OERTLI Gas-Brennwert Paket GVCR 35 mit OEcaLoad 100 HL, Anschlüsse links**
OERTLI OEnoviaTower Gas Kessel und Speicher
untergestellt
als OEnoviaTower Gas GVCR 35 kW bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse nach rechts, für Speicher
100 HL, 160 SL und 220 SHL, nur für GVCR
als OEnoviaTower Gas GVCR.
Kolli: JA 28
Bestell-Nr.: 100017763

Paket Bestell-Nr.: 999192250
Menge: 1,000 Stck

**1.13.4.21 OERTLI Gas-Brennwert Paket GVCR 35 mit OEcaLoad 100 HL, Anschlüsse oben**
OERTLI OEnoviaTower Gas Kessel und Speicher
untergestellt
als OEnoviaTower Gas GVCR 35 kW bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad  Brauchwasserschichtenspeicher
100HL mit Fremdstromanode, formschöne
Außenverkleidung passend zum
Gasbrennwertkessel GSCR und Ölbrennwertkessel
OSCR, für Aufstellung unter dem
Gasbrennwertkessel mit Zubehör JA 9 oder
unter dem Oelbrennwertkessel mit Zubehör.
Hochwertige FCKW-freie Hartschaum-
Isolierung, verstellbare Füße,
Speicherfühler, Kaltwasserfühler und
Fremdstromanode im Lieferumfang,
Plattenwärmetauscher und
Speicherladepumpe sind innerhalb
der Kesselverkleidung montiert.
Betriebsbedingungen:
Maximale Betriebstemperatur: 95°C
für Heizungswasser und Trinkwasser
Maximaler Betriebsdruck:
- Warmwasserseitig (Behälter): 10 bar
- Heizungsseite (Plattenwärmetauscher): 3 bar
Technische Daten:
Typ : 100 HL
Wasserinhalt: 95 Liter
Leistungskennzahl NL : > 2
Leistungsaufnahme und maximale
Zapfleistung in 10 Minuten sind abhängig
von der Kesselleistung:
GSCR 15  15 kW max 210 l/10 Minuten
GSCR 25  28 kW max 255 l/10 Minuten
GSCR 35  32 kW max 280 l/10 Minuten
bei einer Warmwasseraustrittstemperatur von 40°C,
einer Kaltwassereintrittstemperatur von 10°C und
einer Kesseltemperatur von 80°C.
Dauer Zapfleistung bei einer Temperatur
Differenz von 35 Kelvin (Kesseltemperatur 80°C,
Kaltwassereintrittstemperatur 10°C,
Warmwasseraustrittstemperatur 45°C und
einer Speichertemperatur von 60°C):
15 kW  370 l/h
25 kW  690 l/h
35 kW  790 l/h
Versandgewicht: 34 kg
Kolli: ER 225
OERTLI Verbindungssatz Kessel/Speicher
GSCR ist auf OEcaLoad 100HL
oder OEcaLoad 220SHL gestellt, nur
für GVCR als OEnoviaTower Gas GVCR 100HL
oder als OEnoviaTower Gas GVCR 220SHL.
Kolli: JA 9
OERTLI Anschlussverrohrung mit Wartungshähnen,
Trinkwasser Sicherheitsventil, Manometer,
Gas-Absperrhahn mit TAS,
alle Anschlüsse oben, für Speicher 100 HL,
160 SL und 220 SHL, nur für GVCR als
OEnoviaTower Gas GVCR.
Kolli: JA 26
Bestell-Nr.: 100017761

Paket Bestell-Nr.: 999192251
Menge: 1,000 Stck

**1.13.4.22 OERTLI Paket GVCR 15 220SHL u. 2xSUNC250V, Wartungsh. rechts**
OERTLI OEnoviaTower Gas Kessel und 220 SHL Speicher
untergestellt
als OEnoviaTower Gas GVCR 15 kW Rechts bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher
100 HL, 160 SL und 220 SHL, nur für GVCR
als OEnoviaTower Gas GVCR.
Kolli: JA 28
Bestell-Nr.: 100017763
OERTLI Solarpaket SUN C 250-2
2 x Flachkollektor SUN C 250
vertikal für Schrägdach, Falzziegel
Fläche 5,0 m2
bestehend aus:
- Flachkollektor
- Montage - Sets
- Dachanker
- Hydraulik - Sets
  inklusive Kollektorfühler
- Solarflüssigkeit
Bestell-Nr.: 192676

Paket Bestell-Nr.: 999192410
Menge: 1,000 Stck

**1.13.4.23 OERTLI Paket GVCR 15 220SHL u. 2xSUNC250V, Wartungsh. links**
OERTLI OEnoviaTower Gas Kessel und 220 SHL Speicher
untergestellt
als OEnoviaTower Gas GVCR 15 kW Links bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676

Paket Bestell-Nr.: 999192411
Menge: 1,000 Stck

**1.13.4.24 OERTLI Paket GVCR 15 220SHL u. 2xSUNC250V, Wartungsh. zentral**
OERTLI OEnoviaTower Gas Kessel und 220 SHL Speicher
untergestellt
als OEnoviaTower Gas GVCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676

Paket Bestell-Nr.: 999192412
Menge: 1,000 Stck

**1.13.4.25 OERTLI Paket GVCR 25 220SHL u. 2xSUNC250V, Wartungsh. rechts**
OERTLI OEnoviaTower Gas Kessel und 220 SHL Speicher
untergestellt
als OEnoviaTower Gas GVCR 25 kW Rechts bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher
100 HL, 160 SL und 220 SHL, nur für GVCR
als OEnoviaTower Gas GVCR.
Kolli: JA 28
Bestell-Nr.: 100017763
OERTLI Solarpaket SUN C 250-2
2 x Flachkollektor SUN C 250
vertikal für Schrägdach, Falzziegel
Fläche 5,0 m2
bestehend aus:
- Flachkollektor
- Montage - Sets
- Dachanker
- Hydraulik - Sets
  inklusive Kollektorfühler
- Solarflüssigkeit
Bestell-Nr.: 192676

Paket Bestell-Nr.: 999192413
Menge: 1,000 Stck

**1.13.4.26 OERTLI Paket GVCR 25 220SHL u. 2xSUNC250V, Wartungsh. links**
OERTLI OEnoviaTower Gas Kessel und 220 SHL Speicher
untergestellt
als OEnoviaTower Gas GVCR 25 kW Links bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676

Paket Bestell-Nr.: 999192414
Menge: 1,000 Stck

##### 1.13.5 Gas-Brennwert Paket GVCR

**1.13.5.1 OERTLI Paket GVCR 25 220SHL u. 2xSUNC250V, Wartungsh. zentral**
OERTLI OEnoviaTower Gas Kessel und 220 SHL Speicher
untergestellt
als OEnoviaTower Gas GVCR 25 kW Zentral bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676

Paket Bestell-Nr.: 999192415
Menge: 1,000 Stck

**1.13.5.2 OERTLI Paket GVCR 35 220SHL u. 2xSUNC250V, Wartungsh. rechts**
OERTLI OEnoviaTower Gas Kessel und 220 SHL Speicher
untergestellt
als OEnoviaTower Gas GVCR 35 kW Rechts bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher
100 HL, 160 SL und 220 SHL, nur für GVCR
als OEnoviaTower Gas GVCR.
Kolli: JA 28
Bestell-Nr.: 100017763
OERTLI Solarpaket SUN C 250-2
2 x Flachkollektor SUN C 250
vertikal für Schrägdach, Falzziegel
Fläche 5,0 m2
bestehend aus:
- Flachkollektor
- Montage - Sets
- Dachanker
- Hydraulik - Sets
  inklusive Kollektorfühler
- Solarflüssigkeit
Bestell-Nr.: 192676

Paket Bestell-Nr.: 999192416
Menge: 1,000 Stck

**1.13.5.3 OERTLI Paket GVCR 35 220SHL u. 2xSUNC250V, Wartungsh. links**
OERTLI OEnoviaTower Gas Kessel und 220 SHL Speicher
untergestellt
als OEnoviaTower Gas GVCR 35 kW Links bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676

Paket Bestell-Nr.: 999192417
Menge: 1,000 Stck

**1.13.5.4 OERTLI Paket GVCR 35 220SHL u. 2xSUNC250V, Wartungsh. zentral**
OERTLI OEnoviaTower Gas Kessel und 220 SHL Speicher
untergestellt
als OEnoviaTower Gas GVCR 35 kW Rechts bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676

Paket Bestell-Nr.: 999192418
Menge: 1,000 Stck

**1.13.5.5 OERTLI Paket GVCR15 220SHL-2xSUNC250V ext. Mischer, links**
OERTLI OEnoviaTower Gas Kessel und 220 SHL Speicher
untergestellt
als OEnoviaTower Gas GVCR 15 kW Links bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192422
Menge: 1,000 Stck

**1.13.5.6 OERTLI Paket GVCR15 220SHL-2xSUNC250V ext. Mischer, rechts**
OERTLI OEnoviaTower Gas Kessel und 220 SHL Speicher
untergestellt
als OEnoviaTower Gas GVCR 15 kW Rechts bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher 100 HL,
160 SL und 220 SHL, nur für GVCR als
OEnoviaTower Gas GVCR.
Kolli: JA 28
Bestell-Nr.: 100017763
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192423
Menge: 1,000 Stck

**1.13.5.7 OERTLI Paket GVCR15 220SHL-2xSUNC250V ext. Mischer, zentral**
OERTLI OEnoviaTower Gas Kessel und 220 SHL Speicher
untergestellt
als OEnoviaTower Gas GVCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192424
Menge: 1,000 Stck

**1.13.5.8 OERTLI Paket GVCR25 220SHL-2xSUNC250V ext. Mischer, links**
OERTLI OEnoviaTower Gas Kessel und 220 SHL Speicher
untergestellt
als OEnoviaTower Gas GVCR 25 kW Links bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192425
Menge: 1,000 Stck

**1.13.5.9 OERTLI Paket GVCR25 220SHL-2xSUNC250V ext. Mischer, rechts**
OERTLI OEnoviaTower Gas Kessel und 220 SHL Speicher
untergestellt
als OEnoviaTower Gas GVCR 25 kW Rechts bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher 100 HL,
160 SL und 220 SHL, nur für GVCR als
OEnoviaTower Gas GVCR.
Kolli: JA 28
Bestell-Nr.: 100017763
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192426
Menge: 1,000 Stck

**1.13.5.10 OERTLI Paket GVCR25 220SHL-2xSUNC250V ext. Mischer, zentral**
OERTLI OEnoviaTower Gas Kessel und 220 SHL Speicher
untergestellt
als OEnoviaTower Gas GVCR 25 kW nach oben bestehend
aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192427
Menge: 1,000 Stck

**1.13.5.11 OERTLI Paket GVCR35 220SHL-2xSUNC250V ext. Mischer, links**
OERTLI OEnoviaTower Gas Kessel und 220 SHL Speicher
untergestellt
als OEnoviaTower Gas GVCR 35 kW Links bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach links, für Speicher 100 HL,
160 SL und 220 SHL, nur für GVCR als
OEnoviaTower Gas GVCR.
Kolli: JA 27
Bestell-Nr.: 100017762
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192428
Menge: 1,000 Stck

**1.13.5.12 OERTLI Paket GVCR35 220SHL-2xSUNC250V ext. Mischer, rechts**
OERTLI OEnoviaTower Gas Kessel und 220 SHL Speicher
untergestellt
als OEnoviaTower Gas GVCR 35 kW Rechts bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse nach rechts, für Speicher 100 HL,
160 SL und 220 SHL, nur für GVCR als
OEnoviaTower Gas GVCR.
Kolli: JA 28
Bestell-Nr.: 100017763
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192429
Menge: 1,000 Stck

**1.13.5.13 OERTLI Paket GVCR35 220SHL-2xSUNC250V ext. Mischer, zentral**
OERTLI OEnoviaTower Gas Kessel und 220 SHL Speicher
untergestellt
als OEnoviaTower Gas GVCR 35 kW nach oben bestehend
aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
OERTLI Dialog Fernbedienung RS 400
für OE-tronic 4 mit 2 Draht Anschluss
zum Ändern von Steuerbefehlen und
zur Fernkontrolle der Heizung vom
Wohnraum aus, Temperatur- und
Betriebsartenverstellung,
Komfort-Warmwasser-Funktion,
und Schaltzeitenprogramme.
Kolli: AD 257
Bestell-Nr.: 100013477
Solarausdehnungsgefäß mit
18 Liter Nennvolumen und
max. zulässigem Betriebsüberdruck
von 10 bar für OEcaLoad 220 SHL.
Kolli: JA 74
OERTLI Anschlussverrohrung mit Wartungshähnen,
Trinkwasser Sicherheitsventil, Manometer,
Gas-Absperrhahn mit TAS,
alle Anschlüsse oben, für Speicher 100 HL,
160 SL und 220 SHL, nur für GVCR als
OEnoviaTower Gas GVCR.
Kolli: JA 26
Bestell-Nr.: 100017761
OERTLI Solarpaket SUN C 250-2
2 x Flachkollektor SUN C 250
vertikal für Schrägdach, Falzziegel
Fläche 5,0 m2
bestehend aus:
- Flachkollektor
- Montage - Sets
- Dachanker
- Hydraulik - Sets
  inklusive Kollektorfühler
- Solarflüssigkeit
Bestell-Nr.: 192676
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 160 SL beginnt
am Zirkulationsanschlussstutzen DN 20 AG
vorne rechts mittlere Höhe und geht bis zur
Rückseite des Speichers 160 SL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe DN 25 für einen
gemischten Heizkreis mit Hocheffizienzpumpe der Energieeffizienzklasse A
Yonos Para komplett vormontiert mit
Dreiwegemischer und Stellmotor,
Isolierschalen, Rückschlagklappe
im Rücklauf, zwei Absperrkugelhähne
mit integriertem Thermometer
Kolli: EA 144
Bestell-Nr.: 100020168

Paket Bestell-Nr.: 999192430
Menge: 1,000 Stck

##### 1.13.6 Gas-Brennwert Paket GVCR

**1.13.6.1 OERTLI OEnoviaTower Gas Kessel GVCR 15 mit 220SHL u. 2xSUND230, rechts**
OERTLI OEnoviaTower Gas Kessel und 220 SHL Speicher
untergestellt
als OEnoviaTower Gas GVCR 15 kW Rechts bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher
100 HL, 160 SL und 220 SHL, nur für GVCR
als OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694

Paket Bestell-Nr.: 999192261
Menge: 1,000 Stck

**1.13.6.2 OERTLI OEnoviaTower Gas Kessel GVCR 15 mit 220SHL u. 2xSUND230, links**
OERTLI OEnoviaTower Gas Kessel und 220 SHL Speicher
untergestellt
als OEnoviaTower Gas GVCR 15 kW Links bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694

Paket Bestell-Nr.: 999192262
Menge: 1,000 Stck

**1.13.6.3 OERTLI OEnoviaTower Gas Kessel GVCR 15 mit 220SHL u. 2xSUND230, zentral**
OERTLI OEnoviaTower Gas Kessel und 220 SHL Speicher
untergestellt
als OEnoviaTower Gas GVCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694

Paket Bestell-Nr.: 999192263
Menge: 1,000 Stck

**1.13.6.4 OERTLI OEnoviaTower Gas Kessel GVCR 25 mit 220SHL u. 2xSUND230, rechts**
OERTLI OEnoviaTower Gas Kessel und 220 SHL Speicher
untergestellt
als OEnoviaTower Gas GVCR 25 kW Rechts bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher
100 HL, 160 SL und 220 SHL, nur für GVCR
als OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694

Paket Bestell-Nr.: 999192264
Menge: 1,000 Stck

**1.13.6.5 OERTLI OEnoviaTower Gas Kessel GVCR 25 mit 220SHL u. 2xSUND230, links**
OERTLI OEnoviaTower Gas Kessel und 220 SHL Speicher
untergestellt
als OEnoviaTower Gas GVCR 25 kW Links bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694

Paket Bestell-Nr.: 999192265
Menge: 1,000 Stck

**1.13.6.6 OERTLI OEnoviaTower Gas Kessel GVCR 25 mit 220SHL u. 2xSUND230, zentral**
OERTLI OEnoviaTower Gas Kessel und 220 SHL Speicher
untergestellt
als OEnoviaTower Gas GVCR 25 kW nach oben bestehend
aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694

Paket Bestell-Nr.: 999192266
Menge: 1,000 Stck

**1.13.6.7 OERTLI OEnoviaTower Gas Kessel GVCR 35 mit 220SHL u. 2xSUND230, rechts**
OERTLI OEnoviaTower Gas Kessel und 220 SHL Speicher
untergestellt
als OEnoviaTower Gas GVCR 35 kW Rechts bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher
100 HL, 160 SL und 220 SHL, nur für GVCR
als OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694

Paket Bestell-Nr.: 999192267
Menge: 1,000 Stck

**1.13.6.8 OERTLI OEnoviaTower Gas Kessel GVCR 35 mit 220SHL u. 2xSUND230, links**
OERTLI OEnoviaTower Gas Kessel und 220 SHL Speicher
untergestellt
als OEnoviaTower Gas GVCR 35 kW Links bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694

Paket Bestell-Nr.: 999192268
Menge: 1,000 Stck

**1.13.6.9 OERTLI OEnoviaTower Gas Kessel GVCR 35 mit 220SHL u. 2xSUND230, zentral**
OERTLI OEnoviaTower Gas Kessel und 220 SHL Speicher
untergestellt
als OEnoviaTower Gas GVCR 35 kW nach oben bestehend
aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694

Paket Bestell-Nr.: 999192269
Menge: 1,000 Stck

**1.13.6.10 OERTLI OEnoviaTower Gas Kessel GVCR15-220SHL-2xSUND230 ext. M., links**
OERTLI OEnoviaTower Gas Kessel und 220 SHL Speicher
untergestellt
als OEnoviaTower Gas GVCR 15 kW Links bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192273
Menge: 1,000 Stck

**1.13.6.11 OERTLI OEnoviaTower Gas Kessel GVCR15-220SHL-2xSUND230 ext. M., rechts**
OERTLI OEnoviaTower Gas Kessel und 220 SHL Speicher
untergestellt
als OEnoviaTower Gas GVCR 15 kW Rechts bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher 100 HL,
160 SL und 220 SHL, nur für GVCR als
OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192274
Menge: 1,000 Stck

**1.13.6.12 OERTLI OEnoviaTower Gas Kessel GVCR15-220SHL-2xSUND230 ext. M., zentral**
OERTLI OEnoviaTower Gas Kessel und 220 SHL Speicher
untergestellt
als OEnoviaTower Gas GVCR 15 kW nach oben bestehend
aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192275
Menge: 1,000 Stck

**1.13.6.13 OERTLI OEnoviaTower Gas Kessel GVCR25-220SHL-2xSUND230 ext. M., links**
OERTLI OEnoviaTower Gas Kessel und 220 SHL Speicher
untergestellt
als OEnoviaTower Gas GVCR 25 kW Links bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192276
Menge: 1,000 Stck

**1.13.6.14 OERTLI OEnoviaTower Gas Kessel GVCR25-220SHL-2xSUND230 ext. M., rechts**
OERTLI OEnoviaTower Gas Kessel und 220 SHL Speicher
untergestellt
als OEnoviaTower Gas GVCR 25 kW Rechts bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher 100 HL,
160 SL und 220 SHL, nur für GVCR als
OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192277
Menge: 1,000 Stck

**1.13.6.15 OERTLI OEnoviaTower Gas Kessel GVCR25-220SHL-2xSUND230 ext. M., zentral**
OERTLI OEnoviaTower Gas Kessel und 220 SHL Speicher
untergestellt
als OEnoviaTower Gas GVCR 25 kW nach oben bestehend
aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192278
Menge: 1,000 Stck

**1.13.6.16 OERTLI OEnoviaTower Gas Kessel GVCR35-220SHL-2xSUND230 ext. M., links**
OERTLI OEnoviaTower Gas Kessel und 220 SHL Speicher
untergestellt
als OEnoviaTower Gas GVCR 35 kW Links bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach links, für Speicher 100 HL,
160 SL und 220 SHL, nur für GVCR als
OEnoviaTower Gas GVCR.
Kolli: JA 27
Bestell-Nr.: 100017762
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192279
Menge: 1,000 Stck

**1.13.6.17 OERTLI OEnoviaTower Gas Kessel GVCR35-220SHL-2xSUND230 ext. M., rechts**
OERTLI OEnoviaTower Gas Kessel und 220 SHL Speicher
untergestellt
als OEnoviaTower Gas GVCR 35 kW Rechts bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse nach rechts, für Speicher 100 HL,
160 SL und 220 SHL, nur für GVCR als
OEnoviaTower Gas GVCR.
Kolli: JA 28
Bestell-Nr.: 100017763
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192280
Menge: 1,000 Stck

**1.13.6.18 OERTLI OEnoviaTower Gas Kessel GVCR35-220SHL-2xSUND230 ext. M., zentral**
OERTLI OEnoviaTower Gas Kessel und 220 SHL Speicher
untergestellt
als OEnoviaTower Gas GVCR 35 kW nach oben bestehend
aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaLoad Solarkomplettspeicher
220 SHL mit integrierter Solarregelung
sowie Brauchwasserthermostat
und Solarpumpengruppe, formschöne
Außenverkleidung passend zum
Gasbrennwertkessel GSCR und
Ölbrennwertkessel OSCR,
für Aufstellung unter dem
Gasbrennwertkessel mit Zubehör JA 9
oder neben dem Gas-/Ölbrennwertkessel.
Bei nebenstehendem Einsatz für
Gasbrennwertkessel ist das Zubehör ER 216
bei Ölbrennwertkessel braucht man das
Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit Wartungshähnen,
Trinkwasser Sicherheitsventil, Manometer,
Gas-Absperrhahn mit TAS,
alle Anschlüsse oben, für Speicher 100 HL,
160 SL und 220 SHL, nur für GVCR als
OEnoviaTower Gas GVCR.
Kolli: JA 26
Bestell-Nr.: 100017761
OERTLI Solarpaket SUN D 230-2
2 x Flachkollektor SUN D 230
vertikal Aufdach Falzziegel
Fläche 4,6 m2
bestehend aus:
- Flachkollektor
- Montage - Sets
- Aufständerung
- Hydraulik - Sets
  inklusive Kollektorfühler
- Solarflüssigkeit
nicht enthalten sind:
- Solarspeicher
- Solar-Regelung
- Solar-Pumpengruppe
- Solar-Ausdehnungsgefäß
Bestell-Nr.: 192694
Anschlusssatz für GSCR 15-25-35 Condens
(ohne Mischer, ohne Pumpe)
zur Verrohrung innerhalb der
Geräteverkleidung für mehrere
gemischte externe Heizkreise
an einem Verteiler mit zwei oder
mehr gemischten Heizkreisen.
Die interne Verrohrung im GSCR
führt die Anschlüsse an die Kesselrückwand.
Mit dem Anschlussset JA 35
(Flexschläuche und Absperrventile)
Artikel 100017827, kann man die Rohre
bis zu den Anschluss-Sets mit Hähnen
JA 26, 27, 28 und 36 verlängern.
Kolli: JA 7
Bestell-Nr.: 100017390
OERTLI  Vorlauffühler
zur Aktivierung des ersten Mischerkreises
bei OE-tronic 3, 4 und 4 MR.
Bei der GAWP als Vor- oder
Rücklauffühler.
Kolli: AD 199
Bestell-Nr.:  163176
OERTLI Zirkulationszubehör
für OEcaFlow 160 SL und
OEcaLoad 220 SHL.
Das gelieferte Rohr für die Zirkulation
am Speicher 220 SHL beginnt
am Zirkulationsanschlussstutzen DN 20 AG
vorne links mittlere Höhe und geht bis zur
Rückseite des Speichers 220 SHL.
Kolli: ER 219
Bestell-Nr.: 100017433
Abgaswinkel Satz von 80 / 125 mm
auf 60 / 100 mm, verringert die
Oberkante (Zuluftrohr) um 85 mm gegenüber
der Serienausführung mit 80 / 125 mm Bogen
und 80 / 125 mm Kesselanschluss für
GMR 1000, 3000 und GSCR
Kolli: JA 43
Bestell-Nr.: 100018253
Hydrozyklon- und Magnetleitungsfilter komplett
mit Absperrventilen 22 mm Type TF 1
Zuverlässige Entfernung von Magnetit und
Schlamm aus dem Heizungssystem,
zum Einbau in den Heizungs Rücklauf
für alle Kessel bis zu 35 kW,
je nach Anlagen Hydraulik.
Bestell-Nr.: 100020045
OERTLI Pumpengruppe für einen gemischten
Heizkreis mit Hocheffizienzpumpe
der Energieeffizienzklasse A
Yonos Para komplett vormontiert mit
Dreiwegemischer und Stellmotor,
Isolierschalen, Rückschlagklappe
im Rücklauf, zwei Absperrkugelhähne
mit integriertem Thermometer
Kolli: EA 144
Bestell-Nr.: 100020168

Paket Bestell-Nr.: 999192281
Menge: 1,000 Stck

**1.13.6.19 OERTLI OEnoviaTower Gas Kessel GVCR15-L160SL mit Wartungshähnen**
OERTLI OEnoviaTower Gas Kessel und
L 160 SL Speicher untergestellt
als OEnoviaTower Gas GVCR 15 kW
nach oben bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer
Kaltwassereintrittstemperatur von 10°C
und einer Kesseltemperatur von 80°C.
Dauer Zapfleistung bei einer Temperatur
Differenz von 35 Kelvin (Kesseltemperatur 80°C,
Kaltwassereintrittstemperatur 10°C,
Warmwasseraustrittstemperatur 45°C und
einer Speichertemperatur von 65°C):
GSCR 15 kW  350 l/h
GSCR 23 kW  560 l/h
GSCR 25 kW  630 l/h
OSCR 18 kW  400 l/h
OSCR 24 kW  535 l/h
OSCR 25 kW  570 l/h
Versandgewicht: 97,5 kg
Kolli: EC 600
OERTLI Verbindungssatz Kessel/Speicher
GSCR ist auf OEcaFlow L 160 SL,
OEcaLoad 100 HL oder
OEcaLoad 220 SHL gestellt,
nur für GVCR als
OEnoviaTower Gas GVCR L 160 SL,
OEnoviaTower Gas GVCR 100 HL oder
OEnoviaTower Gas GVCR 220 SHL.
Kolli: JA 9
OERTLI Anschlussverrohrung mit Wartungshähnen
für Vorlauf- und Rücklauf Kreis A und
Gasabsperrhahn mit TAS, alle Anschlüsse oben,
auch als Halterung für die Verrohrung von Kreis B
mit Zubehör (JA 6), (JA 83), (JA 7) und Kolli JA 35
als Halterung der Verrohrung für die
Speicherladung eines externen Speichers mit
Zubehör (JA 10) und (JA 35) möglich.
Kolli: JA 36
Bestell-Nr.: 100017996

Paket Bestell-Nr.: 999192282
Menge: 1,000 Stck

**1.13.6.20 OERTLI OEnoviaTower Gas Kessel GVCR25-L160SL mit Wartungshähnen**
OERTLI OEnoviaTower Gas Kessel und
L 160 SL Speicher untergestellt
als OEnoviaTower Gas GVCR 25 kW
nach oben bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer
Kaltwassereintrittstemperatur von 10°C
und einer Kesseltemperatur von 80°C.
Dauer Zapfleistung bei einer Temperatur
Differenz von 35 Kelvin (Kesseltemperatur 80°C,
Kaltwassereintrittstemperatur 10°C,
Warmwasseraustrittstemperatur 45°C und
einer Speichertemperatur von 65°C):
GSCR 15 kW  350 l/h
GSCR 23 kW  560 l/h
GSCR 25 kW  630 l/h
OSCR 18 kW  400 l/h
OSCR 24 kW  535 l/h
OSCR 25 kW  570 l/h
Versandgewicht: 97,5 kg
Kolli: EC 600
OERTLI Verbindungssatz Kessel/Speicher
GSCR ist auf OEcaFlow L 160 SL,
OEcaLoad 100 HL oder
OEcaLoad 220 SHL gestellt,
nur für GVCR als
OEnoviaTower Gas GVCR L 160 SL,
OEnoviaTower Gas GVCR 100 HL oder
OEnoviaTower Gas GVCR 220 SHL.
Kolli: JA 9
OERTLI Anschlussverrohrung mit Wartungshähnen
für Vorlauf- und Rücklauf Kreis A und
Gasabsperrhahn mit TAS, alle Anschlüsse oben,
auch als Halterung für die Verrohrung von Kreis B
mit Zubehör (JA 6), (JA 83), (JA 7) und Kolli JA 35
als Halterung der Verrohrung für die
Speicherladung eines externen Speichers mit
Zubehör (JA 10) und (JA 35) möglich.
Kolli: JA 36
Bestell-Nr.: 100017996

Paket Bestell-Nr.: 999192283
Menge: 1,000 Stck

**1.13.6.21 OERTLI OEnoviaTower Gas Kessel GVCR35-L160SL mit Wartungshähnen**
OERTLI OEnoviaTower Gas Kessel und
L 160 SL Speicher untergestellt
als OEnoviaTower Gas GVCR 35 kW
nach oben bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer
Kaltwassereintrittstemperatur von 10°C
und einer Kesseltemperatur von 80°C.
Dauer Zapfleistung bei einer Temperatur
Differenz von 35 Kelvin (Kesseltemperatur 80°C,
Kaltwassereintrittstemperatur 10°C,
Warmwasseraustrittstemperatur 45°C und
einer Speichertemperatur von 65°C):
GSCR 15 kW  350 l/h
GSCR 23 kW  560 l/h
GSCR 25 kW  630 l/h
OSCR 18 kW  400 l/h
OSCR 24 kW  535 l/h
OSCR 25 kW  570 l/h
Versandgewicht: 97,5 kg
Kolli: EC 600
OERTLI Verbindungssatz Kessel/Speicher
GSCR ist auf OEcaFlow L 160 SL,
OEcaLoad 100 HL oder
OEcaLoad 220 SHL gestellt,
nur für GVCR als
OEnoviaTower Gas GVCR L 160 SL,
OEnoviaTower Gas GVCR 100 HL oder
OEnoviaTower Gas GVCR 220 SHL.
Kolli: JA 9
OERTLI Anschlussverrohrung mit Wartungshähnen
für Vorlauf- und Rücklauf Kreis A und
Gasabsperrhahn mit TAS, alle Anschlüsse oben,
auch als Halterung für die Verrohrung von Kreis B
mit Zubehör (JA 6), (JA 83), (JA 7) und Kolli JA 35
als Halterung der Verrohrung für die
Speicherladung eines externen Speichers mit
Zubehör (JA 10) und (JA 35) möglich.
Kolli: JA 36
Bestell-Nr.: 100017996

Paket Bestell-Nr.: 999192284
Menge: 1,000 Stck

##### 1.13.7 Gas-Pakete BW

**1.13.7.1 OERTLI OEnoviaTower Gas Paket BW-20 GSCR 15, OEcaLoad 100HL**
OERTLI OEnoviaTower Gas, Paket BW-20
Kessel und Speicher untergestellt
als OEnoviaTower Gas GVCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad  Brauchwasserschichtenspeicher
100HL mit Fremdstromanode, formschöne
Außenverkleidung passend zum
Gasbrennwertkessel GSCR und
Ölbrennwertkessel OSCR, für Aufstellung
unter dem Gasbrennwertkessel mit
Zubehör JA 9 oder unter dem Ölbrennwertkessel
mit Zubehör MV 7 oder MV 34.
Hochwertige FCKW-freie Hartschaum-
Isolierung, verstellbare Füße,
Speicherfühler, Kaltwasserfühler und
Fremdstromanode im Lieferumfang,
Plattenwärmetauscher und
Speicherladepumpe sind innerhalb
der Kesselverkleidung montiert.
Betriebsbedingungen:
Maximale Betriebstemperatur: 95°C
für Heizungswasser und Trinkwasser
Maximaler Betriebsdruck:
- Warmwasserseitig (Behälter): 10 bar
- Heizungsseite (Plattenwärmetau.): 3 bar
Technische Daten:
Typ : 100 HL
Wasserinhalt: 95 Liter
Leistungskennzahl NL : > 2
Leistungsaufnahme und maximale
Zapfleistung in 10 Minuten sind abhängig
von der Kesselleistung:
GSCR 15  15 kW max. 210 l/10 Minuten
GSCR 25  28 kW max. 255 l/10 Minuten
GSCR 35  32 kW max. 280 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 25 kW  690 l/h
GSCR 35 kW  790 l/h
OSCR 18 kW  440 l/h
OSCR 24 kW  590 l/h
OSCR 30 kW  740 l/h
Versandgewicht: 60 kg
Kolli: ER 225
OERTLI Verbindungssatz Kessel/Speicher
GSCR ist auf OEcaFlow L 160 SL,
OEcaLoad 100 HL oder
OEcaLoad 220 SHL gestellt,
nur für GVCR als
OEnoviaTower Gas GVCR L 160 SL,
OEnoviaTower Gas GVCR 100 HL oder
OEnoviaTower Gas GVCR 220 SHL.
Kolli: JA 9

Paket BW-20 Bestell-Nr. 100018214
Menge: 1,000 Stck

**1.13.7.2 OERTLI OEnoviaTower Gas Paket BW-21 GSCR 25, OEcaLoad 100HL**
OERTLI OEnoviaTower Gas, Paket BW-21
Kessel und Speicher untergestellt
als OEnoviaTower Gas GVCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad  Brauchwasserschichtenspeicher
100HL mit Fremdstromanode, formschöne
Außenverkleidung passend zum
Gasbrennwertkessel GSCR und
Ölbrennwertkessel OSCR, für Aufstellung
unter dem Gasbrennwertkessel mit Zubehör
JA 9 oder unter dem Ölbrennwertkessel mit
Zubehör MV 7 oder MV 34.
Hochwertige FCKW-freie Hartschaum-
Isolierung, verstellbare Füße,
Speicherfühler, Kaltwasserfühler und
Fremdstromanode im Lieferumfang,
Plattenwärmetauscher und
Speicherladepumpe sind innerhalb
der Kesselverkleidung montiert.
Betriebsbedingungen:
Maximale Betriebstemperatur: 95°C
für Heizungswasser und Trinkwasser
Maximaler Betriebsdruck:
- Warmwasserseitig (Behälter): 10 bar
- Heizungsseite (Plattenwärmetau.): 3 bar
Technische Daten:
Typ : 100 HL
Wasserinhalt: 95 Liter
Leistungskennzahl NL : > 2
Leistungsaufnahme und maximale
Zapfleistung in 10 Minuten sind abhängig
von der Kesselleistung:
GSCR 15  15 kW max. 210 l/10 Minuten
GSCR 25  28 kW max. 255 l/10 Minuten
GSCR 35  32 kW max. 280 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 25 kW  690 l/h
GSCR 35 kW  790 l/h
OSCR 18 kW  440 l/h
OSCR 24 kW  590 l/h
OSCR 30 kW  740 l/h
Versandgewicht: 60 kg
Kolli: ER 225
OERTLI Verbindungssatz Kessel/Speicher
GSCR ist auf OEcaFlow L 160 SL,
OEcaLoad 100 HL oder
OEcaLoad 220 SHL gestellt,
nur für GVCR als
OEnoviaTower Gas GVCR L 160 SL,
OEnoviaTower Gas GVCR 100 HL oder
OEnoviaTower Gas GVCR 220 SHL.
Kolli: JA 9

Paket BW-21 Bestell-Nr. 100018216
Menge: 1,000 Stck

**1.13.7.3 OERTLI OEnoviaTower Gas Paket BW-22 GSCR 35, OEcaLoad 100HL**
OERTLI OEnoviaTower Gas, Paket BW-22
Kessel und Speicher untergestellt
als OEnoviaTower Gas GVCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad  Brauchwasserschichtenspeicher
100HL mit Fremdstromanode, formschöne
Außenverkleidung passend zum
Gasbrennwertkessel GSCR und Ölbrennwertkessel
OSCR, für Aufstellung unter dem
Gasbrennwertkessel mit Zubehör JA 9 oder
unter dem Ölbrennwertkessel mit
Zubehör MV 7 oder MV 34.
Hochwertige FCKW-freie Hartschaum-
Isolierung, verstellbare Füße,
Speicherfühler, Kaltwasserfühler und
Fremdstromanode im Lieferumfang,
Plattenwärmetauscher und
Speicherladepumpe sind innerhalb
der Kesselverkleidung montiert.
Betriebsbedingungen:
Maximale Betriebstemperatur: 95°C
für Heizungswasser und Trinkwasser
Maximaler Betriebsdruck:
- Warmwasserseitig (Behälter): 10 bar
- Heizungsseite (Plattenwärmetau.): 3 bar
Technische Daten:
Typ : 100 HL
Wasserinhalt: 95 Liter
Leistungskennzahl NL : > 2
Leistungsaufnahme und maximale
Zapfleistung in 10 Minuten sind abhängig
von der Kesselleistung:
GSCR 15  15 kW max. 210 l/10 Minuten
GSCR 25  28 kW max. 255 l/10 Minuten
GSCR 35  32 kW max. 280 l/10 Minuten
OSCR 18  18 kW max. 210 l/10 Minuten
OSCR 24  24 kW max. 240 l/10 Minuten
OSCR 30  30 kW max. 260 l/10 Minuten
bei einer Warmwasseraustrittstemperatur von 40°C,
einer Kaltwassereintrittstemperatur von 10°C
und einer Kesseltemperatur von 80°C.
Dauer Zapfleistung bei einer Temperatur
Differenz von 35 Kelvin (Kesseltemperatur 80°C,
Kaltwassereintrittstemperatur 10°C,
Warmwasseraustrittstemperatur 45°C und
einer Speichertemperatur von 60°C):
GSCR 15 kW  370 l/h
GSCR 25 kW  690 l/h
GSCR 35 kW  790 l/h
OSCR 18 kW  440 l/h
OSCR 24 kW  590 l/h
OSCR 30 kW  740 l/h
Versandgewicht: 60 kg
Kolli: ER 225
OERTLI Verbindungssatz Kessel/Speicher
GSCR ist auf OEcaFlow L 160 SL,
OEcaLoad 100 HL oder
OEcaLoad 220 SHL gestellt,
nur für GVCR als
OEnoviaTower Gas GVCR L 160 SL,
OEnoviaTower Gas GVCR 100 HL oder
OEnoviaTower Gas GVCR 220 SHL.
Kolli: JA 9

Paket BW-22 Bestell-Nr. 100018218
Menge: 1,000 Stck

**1.13.7.4 OERTLI OEnoviaTower Gas Paket BW-23 GSCR 15, OEcaFlow 160SL**
OERTLI OEnoviaTower Gas, Paket BW-23
Kessel und Speicher untergestellt
als OEnoviaTower Gas GVCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW  160SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt,
nur für GVCR als OEnoviaTower Gas GVCR 160SL.
Kolli: JA 8

Paket BW-23 Bestell-Nr. 100018220
Menge: 1,000 Stck

**1.13.7.5 OERTLI OEnoviaTower Gas Paket BW-26 GSCR 15, OEcaFlow 160SL, nebenstehend**
OERTLI OEnoviaTower Gas, Paket BW-26
Kessel und Speicher nebenstehend
als OEnoviaTower Gas GBCR
bestehend aus: OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaFloW 160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228

Paket BW-26 Bestell-Nr. 100018222
Menge: 1,000 Stck

**1.13.7.6 OERTLI OEnoviaTower Gas Paket BW-24 GSCR 25, OEcaFlow 160SL als Tower**
OERTLI OEnoviaTower Gas, Paket BW-24
Kessel und Speicher untergestellt
als OEnoviaTower Gas GVCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaFloW 160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt, nur für
GVCR als OEnoviaTower Gas GVCR 160SL.
Kolli: JA 8

Paket BW-24 Bestell-Nr. 100018224
Menge: 1,000 Stck

**1.13.7.7 OERTLI OEnoviaTower Gas Paket BW-27 GSCR 25, OEcaFlow 160SL, nebenstehend**
OERTLI OEnoviaTower Gas, Paket BW-27
Kessel und Speicher nebenstehend
als OEnoviaTower Gas GBCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaFloW 160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228

Paket BW-27 Bestell-Nr. 100018226
Menge: 1,000 Stck

**1.13.7.8 OERTLI OEnoviaTower Gas Paket BW-25 GSCR 35, OEcaFlow 160SL als Tower**
OERTLI OEnoviaTower Gas, Paket BW-25
Kessel und Speicher untergestellt
als OEnoviaTower Gas GVCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaFloW 160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR ist auf OEcaFlow 160SL gestellt,
nur für GVCR als OEnoviaTower Gas GVCR 160SL.
Kolli: JA 8

Paket BW-25 Bestell-Nr. 100018228
Menge: 1,000 Stck

**1.13.7.9 OERTLI OEnoviaTower Gas Paket BW-28 GSCR 35, OEcaFlow 160SL, nebenstehend**
OERTLI OEnoviaTower Gas, Paket BW-28
Kessel und Speicher nebenstehend
als OEnoviaTower Gas GBCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaFloW160 SL
Brauchwasserrohrschlangenspeicher
mit Fremdstromanode, formschöne
Außenverkleidung passend zum
Gasbrennwertkessel GSCR und
Ölbrennwertkessel OSCR, für Aufstellung
unter dem Gasbrennwertkessel mit Zubehör
JA 8 oder neben dem Gas-/Ölbrennwertkessel.
Bei nebenstehendem Einsatz für
Gasbrennwertkessel ist das Zubehör
ER 228 bei Ölbrennwertkessel MV 8 erforderlich.
Hochwertige FCKW-freie Hartschaum-
Isolierung, verstellbare Füße,
Speicherfühler und Fremdstromanode
im Lieferumfang.
Betriebsbedingungen:
Maximale Betriebstemperatur: 95°C
für Heizungswasser und Trinkwasser
Maximaler Betriebsdruck:
- Warmwasserseitig (Behälter): 10 bar
- Heizungsseite (Rohrschlange): 3 bar
Technische Daten:
Typ : 160 SL
Inhalt Rohrschlange: 7,3 Liter
Heizfläche: 1,1 m2
Wasserinhalt: 160 Liter
Leistungskennzahl NL:
mit GSCR 15 = 2,1, GSCR 25 = 2,2
und GSCR 35 = 2,3.
Leistungsaufnahme und maximale
Zapfleistung in 10 Minuten sind abhängig
von der Kesselleistung:
GSCR 15  15 kW max. 200 l/10 Minuten
GSCR 25  28 kW max. 240 l/10 Minuten
GSCR 35  32 kW max. 245 l/10 Minuten
OSCR 18  18 kW max. 210 l/10 Minuten
OSCR 24  24 kW max. 235 l/10 Minuten
OSCR 30  30 kW max. 240 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 89 kg
Kolli: ER 223
OERTLI Verbindungssatz Kessel/Speicher
GSCR mit nebenstehendem Speicher
OEcaFlow 160 SL, komplett mit weiß
lackierter Blech Speicherabdeckung
als OEnoviaTower Gas GSCR 160 SL.
Die interne Verrohrung (JA 10) ist im
Lieferumfang enthalten.
Kolli: ER 228

Paket BW-28 Bestell-Nr. 100018230
Menge: 1,000 Stck

**1.13.7.10 OERTLI OEnoviaTower Gas Paket BW-32 GSCR 15, OEcaLoad 220SHL, als Tower**
OERTLI OEnoviaTower Gas, Paket BW-32
Kessel und Speicher untergestellt
als OEnoviaTower Gas GVCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229

Paket BW-32 Bestell-Nr. 100018232
Menge: 1,000 Stck

**1.13.7.11 OERTLI OEnoviaTower Gas Paket BW-29 GSCR 15, OEcaLoad 220SHL, nebenstehend**
OERTLI OEnoviaTower Gas, Paket BW-29
Kessel und Speicher nebenstehend
als OEnoviaTower Gas GBCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229

Paket BW-29 Bestell-Nr. 100018234
Menge: 1,000 Stck

**1.13.7.12 OERTLI OEnoviaTower Gas Paket BW-33 GSCR 25, OEcaLoad 220SHL, als Tower**
OERTLI OEnoviaTower Gas, Paket BW-33
Kessel und Speicher untergestellt
als OEnoviaTower Gas GVCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229
OERTLI Anschlussverrohrung mit
Wartungshähnen, Trinkwasser
Sicherheitsventil, Manometer,
Gas-Absperrhahn mit TAS, alle
Anschlüsse nach rechts, für Speicher
100 HL, 160 SL und 220 SHL, nur für
GVCR als OEnoviaTower Gas GVCR.
Kolli: JA 28
Bestell-Nr.: 100017763

Paket BW-33 Bestell-Nr. 100018236
Menge: 1,000 Stck

**1.13.7.13 OERTLI OEnoviaTower Gas Paket BW-30 GSCR 25, OEcaLoad 220SHL, nebenstehend**
OERTLI OEnoviaTower Gas, Paket BW-30
Kessel und Speicher nebenstehend
als OEnoviaTower Gas GBCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229

Paket BW-30 Bestell-Nr. 100018238
Menge: 1,000 Stck

**1.13.7.14 OERTLI OEnoviaTower Gas Paket BW-34 GSCR 35, OEcaLoad 220SHL, als Tower**
OERTLI OEnoviaTower Gas, Paket BW-34
Kessel und Speicher untergestellt
als OEnoviaTower Gas GVCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR ist auf OEcaFlow L 160 SL,
OEcaLoad 100 HL oder
OEcaLoad 220 SHL gestellt,
nur für GVCR als
OEnoviaTower Gas GVCR L 160 SL,
OEnoviaTower Gas GVCR 100 HL oder
OEnoviaTower Gas GVCR 220 SHL.
Kolli: JA 9
Solarausdehnungsgefäß mit
12 Liter Nennvolumen und
max. zulässigem Betriebsüberdruck
von 10 bar für OEcaLoad 220 SHL.
Kolli: ER 229

Paket BW-34 Bestell-Nr. 100018240
Menge: 1,000 Stck

**1.13.7.15 OERTLI OEnoviaTower Gas Paket BW-31 GSCR 35, OEcaLoad 220SHL, nebenstehend**
OERTLI OEnoviaTower Gas, Paket BW-31
Kessel und Speicher nebenstehend
als OEnoviaTower Gas GBCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OEcaLoad Solarkomplettspeicher
220 SHL mit integrierter Solarregelung
sowie Brauchwasserthermostat
und Solarpumpengruppe, formschöne
Außenverkleidung passend zum
Gasbrennwertkessel GSCR und
Ölbrennwertkessel OSCR,
für Aufstellung unter dem
Gasbrennwertkessel mit Zubehör JA 9
oder neben dem Gas-/Ölbrennwertkessel.
Bei nebenstehendem Einsatz für
Gasbrennwertkessel ist das Zubehör
ER 216 bei Ölbrennwertkessel braucht
man das Zubehör MV 11 oder MV 35.
Solarausdehnungsgefäß für den Speicher
als Zubehör ER 229 erhältlich,
Sicherheitsventil Solar, Manometer,
eingebaute Fremdstromanode,
Auffangbehälter für Solarflüssigkeit,
alle Anschlüsse hinten oben.
Hochwertige FCKW-freie Hartschaum-
Isolierung, verstellbare Füße,
Speicherfühler, Kaltwasserfühler und
Fremdstromanode im Lieferumfang,
Plattenwärmetauscher und
Speicherladepumpe sind innerhalb
der Kesselverkleidung montiert.
Betriebsbedingungen:
Maximale Betriebstemperatur: 95°C
für Heizungswasser und Trinkwasser,
Maximale Betriebstemperatur:
135°C im Solarkreis,
Maximaler Betriebsdruck:
- Warmwasserseitig (Behälter): 8 bar
- Heizungsseite (Plattenwärmetau.): 3 bar
- Solarseite (Rohrschlange): 10 bar
Technische Daten:
Typ: 220 SHL
Inhalt Rohrschlange: 8,4 Liter
Heizfläche: 1,25 m2
Wasserinhalt: 220 Liter
Leistungskennzahl NL : 2
Leistungsaufnahme und maximale
Zapfleistung in 10 Minuten sind abhängig
von der Kesselleistung:
GSCR 15  15 kW max. 200 l/10 Minuten
GSCR 25  28 kW max. 240 l/10 Minuten
GSCR 35  32 kW max. 260 l/10 Minuten
OSCR 18  18 kW max. 210 l/10 Minuten
OSCR 24  24 kW max. 240 l/10 Minuten
OSCR 30  30 kW max. 260 l/10 Minuten
bei einer Warmwasseraustrittstemperatur von 40°C,
einer Kaltwassereintrittstemperatur von 10°C und
einer Kesseltemperatur von 80°C.
Dauer Zapfleistung bei einer Temperatur
Differenz von 35 Kelvin (Kesseltemperatur 80°C,
Kaltwassereintrittstemperatur 10°C,
Warmwasseraustrittstemperatur 45°C und
einer Speichertemperatur von 60°C):
GSCR 15 kW  370 l/h
GSCR 28 kW  690 l/h
GSCR 32 kW  790 l/h
OSCR 18 kW  440 l/h
OSCR 24 kW  590 l/h
OSCR 30 kW  740 l/h
Versandgewicht: 124 kg
Kolli: ER 220
OERTLI Verbindungssatz Kessel/Speicher
GSCR mit nebenstehendem Speicher
OEcaLoad 220 SHL, komplett mit weiß
lackierter Blech Speicherabdeckung
als OEnoviaTower Gas GBCR 220 SHL.
Die interne Verrohrung (JA 10) ist im
Lieferumfang enthalten.
Kolli: ER 216
Solarausdehnungsgefäß mit
12 Liter Nennvolumen und
max. zulässigem Betriebsüberdruck
von 10 bar für OEcaLoad 220 SHL.
Kolli: ER 229

Paket BW-31 Bestell-Nr. 100018242
Menge: 1,000 Stck

**1.13.7.16 OERTLI OEnoviaTower Gas, Paket BW-40 GSCR 15, Schaltfeld und Verrohrung**
OERTLI OEnoviaTower Gas, Paket BW-40
Kessel mit Verrohrung für den Anschluss
an einen externen Speicher als
OEnoviaTower Gas GSCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
OERTLI Verrohrung für externen
nebenstehenden Warmwasserspeicher
der nicht aus dem OEnoviaTower
Programm ist. Die interne Verrohrung im
GSCR führt die Anschlüsse an die
Kesselrückwand.
Mit dem Anschlussset JA 35
(Flexschläuche und Absperrventile)
Artikel 100017827, kann man die Rohre
bis zum Anschluss-Set mit Hähnen JA 36
Artikel 100017996 verlängern.
Kolli: JA 10
Bestell-Nr.: 100017393
OERTLI Speicherfühler
für OETRONIC 3 und 4
für die Kombination mit Unterstell-
oder Beistellspeichern
(nicht für OBD 150)
bestehend aus:
- Speicherfühler mit 5m Kabel
- Simulationsstecker für
  die Fremdstromanode
- Stecker für Speicherladepumpe
- Einbauanleitung
Kolli: AD 212
Bestell-Nr.: 100000030

Paket BW-40 Bestell-Nr. 100018244
Menge: 1,000 Stck

**1.13.7.17 OERTLI OEnoviaTower Gas, Paket BW-41 GSCR 25, Schaltfeld, Verrohrung**
OERTLI OEnoviaTower Gas, Paket BW-41
Kessel mit Verrohrung für den Anschluss
an einen externen Speicher als
OEnoviaTower Gas GSCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Am Stutzen verfügbarer Druck: 120 Pa
Wasserinhalt: 1,9 L
Wasser-Minimaldurchsatz: keiner
Leergewicht: 56 kg
Kolli: JA 22
Bestell-Nr. 100017757
OERTLI Verrohrung für externen
nebenstehenden Warmwasserspeicher
der nicht aus dem OEnoviaTower
Programm ist. Die interne Verrohrung im
GSCR führt die Anschlüsse an die
Kesselrückwand.
Mit dem Anschlussset JA 35
(Flexschläuche und Absperrventile)
Artikel 100017827, kann man die Rohre
bis zum Anschluss-Set mit Hähnen JA 36
Artikel 100017996 verlängern.
Kolli: JA 10
Bestell-Nr.: 100017393
OERTLI Speicherfühler
für OETRONIC 3 und 4
für die Kombination mit Unterstell-
oder Beistellspeichern
(nicht für OBD 150)
bestehend aus:
- Speicherfühler mit 5m Kabel
- Simulationsstecker für
  die Fremdstromanode
- Stecker für Speicherladepumpe
- Einbauanleitung
Kolli: AD 212
Bestell-Nr.: 100000030

Paket BW-41 Bestell-Nr. 100018246
Menge: 1,000 Stck

**1.13.7.18 OERTLI OEnoviaTower Gas, Paket BW-42 GSCR 35, Schaltfeld, Verrohrung**
OERTLI OEnoviaTower Gas, Paket BW-42
Kessel mit Verrohrung für den Anschluss
an einen externen Speicher als
OEnoviaTower Gas GSCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Am Stutzen verfügbarer Druck: 140 Pa
Wasserinhalt: 2,5 L
Wasser-Minimaldurchsatz: keiner
Leergewicht: 58 kg
Kolli: JA 23
Bestell-Nr. 100017758
OERTLI Verrohrung für externen
nebenstehenden Warmwasserspeicher
der nicht aus dem OEnoviaTower
Programm ist. Die interne Verrohrung im
GSCR führt die Anschlüsse an die
Kesselrückwand.
Mit dem Anschlussset JA 35
(Flexschläuche und Absperrventile)
Artikel 100017827, kann man die Rohre
bis zum Anschluss-Set mit Hähnen JA 36
Artikel 100017996 verlängern.
Kolli: JA 10
Bestell-Nr.: 100017393
OERTLI Speicherfühler
für OETRONIC 3 und 4
für die Kombination mit Unterstell-
oder Beistellspeichern
(nicht für OBD 150)
bestehend aus:
- Speicherfühler mit 5m Kabel
- Simulationsstecker für
  die Fremdstromanode
- Stecker für Speicherladepumpe
- Einbauanleitung
Kolli: AD 212
Bestell-Nr.: 100000030

Paket BW-42 Bestell-Nr. 100018248
Menge: 1,000 Stck

##### 1.13.8 Gas-Brennwert Paket GSCR

**1.13.8.1 OERTLI Paket OEnoviaTower Gas GSCR 15, OEcaLoad L160SL als Tower**
OERTLI OEnoviaTower Gas, Paket BW
Kessel und Speicher untergestellt
als OEnoviaTower Gas GVCR
bestehend aus:
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.

OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756

OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer Kaltwassereintritts
-temperatur von 10°C und einer
Kesseltemperatur von 80°C.
Dauer Zapfleistung bei einer Temperatur
Differenz von 35 Kelvin (Kesseltemperatur 80°C,
Kaltwassereintrittstemperatur 10°C,
Warmwasseraustrittstemperatur 45°C und
einer Speichertemperatur von 65°C):
GSCR 15 kW  350 l/h
GSCR 23 kW  560 l/h
GSCR 25 kW  630 l/h
OSCR 18 kW  400 l/h
OSCR 24 kW  535 l/h
OSCR 25 kW  570 l/h
Versandgewicht: 97,5 kg
Kolli: EC 600

OERTLI Verbindungssatz Kessel/Speicher
GSCR ist auf OEcaFlow L 160 SL, OEcaLoad 100 HL
oder OEcaLoad 220 SHL gestellt, nur
für GVCR als OEnoviaTower Gas GVCR L 160 SL,
OEnoviaTower Gas GVCR 100 HL
oder als OEnoviaTower Gas GVCR 220 SHL.
Kolli: JA 9

Paket BW- Bestell-Nr. 7606048
Menge: 1,000 Stck

**1.13.8.2 OERTLI Paket OEnoviaTower Gas GSCR 25, OEcaLoad L160SL als Tower**
OERTLI OEnoviaTower Gas, Paket BW
Kessel und Speicher untergestellt
als OEnoviaTower Gas GVCR
bestehend aus:
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.

OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757

OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer Kaltwassereintritts
-temperatur von 10°C und einer
Kesseltemperatur von 80°C.
Dauer Zapfleistung bei einer Temperatur
Differenz von 35 Kelvin (Kesseltemperatur 80°C,
Kaltwassereintrittstemperatur 10°C,
Warmwasseraustrittstemperatur 45°C und
einer Speichertemperatur von 65°C):
GSCR 15 kW  350 l/h
GSCR 23 kW  560 l/h
GSCR 25 kW  630 l/h
OSCR 18 kW  400 l/h
OSCR 24 kW  535 l/h
OSCR 25 kW  570 l/h
Versandgewicht: 97,5 kg
Kolli: EC 600

OERTLI Verbindungssatz Kessel/Speicher
GSCR ist auf OEcaFlow L 160 SL, OEcaLoad 100 HL
oder OEcaLoad 220 SHL gestellt, nur
für GVCR als OEnoviaTower Gas GVCR L 160 SL,
OEnoviaTower Gas GVCR 100 HL
oder als OEnoviaTower Gas GVCR 220 SHL.
Kolli: JA 9

Paket BW- Bestell-Nr. 7606050
Menge: 1,000 Stck

**1.13.8.3 OERTLI Paket OEnoviaTower Gas GSCR 35, OEcaLoad L160SL als Tower**
OERTLI OEnoviaTower Gas, Paket BW
Kessel und Speicher untergestellt
als OEnoviaTower Gas GVCR
bestehend aus:
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758

OEcaFloW Brauchwasserrohrschlangen
-speicher L 160SL mit Fremdstromanode,
formschöne Außenverkleidung passend
zum Gasbrennwertkessel GSCR und
Ölbrennwertkessel OSCR, für Aufstellung
unter dem GSCR mit Zubehör JA 9 und
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
mit GSCR 15 = 2,0, GSCR 25 = 2,1
und GSCR 35 = 2,2.
Die Leistungsaufnahme und die maximale
Zapfleistung in 10 Minuten ist abhängig
von der Kesselleistung:
GSCR 15  15 kW max. 200 l/10 Minuten
GSCR 25  23 kW max. 240 l/10 Minuten
GSCR 35  25 kW max. 245 l/10 Minuten
OSCR 18  18 kW max. 230 l/10 Minuten
OSCR 24  24 kW max. 235 l/10 Minuten
OSCR 30  25 kW max. 240 l/10 Minuten
bei einer Warmwasseraustrittstemperatur
von 40°C, einer Kaltwassereintritts
-temperatur von 10°C und einer
Kesseltemperatur von 80°C.
Dauer Zapfleistung bei einer Temperatur
Differenz von 35 Kelvin (Kesseltemperatur 80°C,
Kaltwassereintrittstemperatur 10°C,
Warmwasseraustrittstemperatur 45°C und
einer Speichertemperatur von 65°C):
GSCR 15 kW  350 l/h
GSCR 23 kW  560 l/h
GSCR 25 kW  630 l/h
OSCR 18 kW  400 l/h
OSCR 24 kW  535 l/h
OSCR 25 kW  570 l/h
Versandgewicht: 97,5 kg
Kolli: EC 600

OERTLI Verbindungssatz Kessel/Speicher
GSCR ist auf OEcaFlow L 160 SL, OEcaLoad 100 HL
oder OEcaLoad 220 SHL gestellt, nur
für GVCR als OEnoviaTower Gas GVCR L 160 SL,
OEnoviaTower Gas GVCR 100 HL
oder als OEnoviaTower Gas GVCR 220 SHL.
Kolli: JA 9

Paket BW- Bestell-Nr. 7606052
Menge: 1,000 Stck

##### 1.13.9 Gas-Pakete GSR/GSCR

**1.13.9.1 OERTLI Gas-Brennwert Paket GSCR 15 OBL 200**
OERTLI Gas-Brennwertkessel
OEnoviaTower Gas GSCR 15
Stand-Gas-Brennwertkessel mit
modulierendem Voll-Vormischbrenner.
Kompakter Kessel, ausgestattet mit:
- einem 18-Liter Ausdehnungsgefäß
- einer modulierenden Heizungspumpe
  Energieeffizienzklasse A
- eingebautes 3-Wege Umschaltventil
  für Speichervorrang
- Sicherheitsventil 3 bar
- einem elektronischen Manometer
- automatischem Entlüfter
- einem Kondensat-Siphon
- einem Druckwächter
- einem Abgasfühler als Zubehör
Brenner modulierend von 22 bis 100% der
Nennleistung mit Ansaug-Schalldämpfer
Monoblock-Heizkörper aus
gegossenem korrosionsbeständigem
Aluminium/Silizium.
Hoher Normnutzungsgrad, bis 109%
Niedrige Schadstoffemissionen:
NOx < 35 mg/kWh
Für raumluftunabhängigen Anschluss
geeignet.
OE-tronic 4-Schaltfeld, von Werk aus
ausgestattet mit einer programmierbaren
elektronischen Regelung, die über eine
(optional lieferbare) Fernbedienung den
Kessel außen- und raumtemperaturabhängig
ansteuert. Außenfühler im Lieferumfang.
Bequeme Handhabung und Installation:
Anschlussgruppe für gemischten Heizkreis
mit Pumpe und Dreiwegemischer (Option)
innerhalb der Kesselverkleidung montierbar.
Abgas-Anschluss: 80/125 mm
Erdgas: 20/25 mbar
Propangas: 50 mbar
Kategorie: II2ELL3BP
Typ : GSCR 15 Condens
Wärmeleistung 50/30° C: 3,4 bis 15,8 kW
Wärmeleistung 80/60° C: 3,1 bis 15,0 kW
Abgasmassenstrom: 5,3-25,2 kg/h
Am Stutzen verfügbarer Druck: 80 Pa
Wasserinhalt: 1,9 L
Wasser-Minimaldurchsatz: keiner
Leergewicht: 56 kg
Kolli: JA 21
Bestell-Nr. 100017756
Verrohrungssatz für die
Speicherladung eines externen
Speichers. Die Anschlüsse enden wie beim
GSCR 15 hinten am Kessel
Kolli: JA 10
Bestell-Nr.: 100017393
OERTLI Speicherfühler
für OETRONIC 3 und 4
für die Kombination mit Unterstell-
oder Beistellspeichern
(nicht für OBD 150)
bestehend aus:
- Speicherfühler mit 5m Kabel
- Simulationsstecker für
  die Fremdstromanode
- Stecker für Speicherladepumpe
- Einbauanleitung
Kolli: AD 212
Bestell-Nr.: 100000030
OERTLI Anschlussverrohrung mit
Wartungshähnen für Vorlauf- und Rücklauf
Kreis A und Gasabsperrhahn mit TAS,
alle Anschlüsse oben, auch als Halterung
für die Verrohrung von Kreis B mit Zubehör
(JA 6) / (JA 7 möglich, aber nicht
wirtschaftlich) und (JA 35) und
als Halterung der Verrohrung für die
Speicherladung eines externen Speichers
mit Zubehör (JA 10) und (JA 35) möglich.
Kolli: JA 36
Bestell-Nr.: 100017996
Anschlussrohre, flexibel mit 2 Absperrventilen
für Kolli JA 6 und JA 83 für einen gemischten
Heizkreis. Die Anschlussrohre können auf die
entsprechenden Anschlussset nach oben
JA 26 und JA 36, links JA 27 oder
rechts JA 28 geführt werden.
Die Anschlussrohre können auch als
Verbindung zwischen dem Verrohrungssatz
externer Speicher JA 10 und dem
Anschluss-Set mit Hähnen JA 36
eingebaut werden.
Kolli: JA 35
Bestell-Nr.: 100017827
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftswärmeverl. dT45k: 1,8 kWh/24h
Wassers. Widerstand bei 3m³ 12 kPa
Primär-Temperatur:  80 °C
Dauerleistung bei dt 35:  810 l/h
Zapfleistung:  340 l/10min
NL-Zahl  4,7
Versandgewicht:  105 kg
Kolli: EC 615
Bestell-Nr.: 100018188
OERTLI Verteilbalken BW-HydroFixx
kpl. mit Isolierung und Wandkonsolen
für 2 Heizkreise, Verteilerbalken
mit integriertem hydraulischen Abgleich,
geeignet für Brennwertsysteme bis 50 KW.
Verwendbar anstelle einer hydraulischen
Weiche,  Kesselkreispumpe erforderlich
(Durchsatz bis 3,5 m3/h) zur Aufnahme
v. 2 OERTLI -Pumpenbaugruppen
Anschlüsse zu den Pumpenbaugruppen mit
Schweißbördel und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter komplett
mit Absperrventilen 3/4"  Type TF 1.
Zuverlässige Entfernung von Magnetit und Schlamm
aus dem Heizungssystem, zum Einbau in den Heizungs
Rücklauf für alle Kessel bis zu 35 kW,
je nach Anlagen Hydraulik.
Bestell-Nr.: 192212

Paket Bestell-Nr.: 55500201
Menge: 1,000 Stck

**1.13.9.2 OERTLI Gas-Brennwert Paket GSCR 25 OBL 200**
OERTLI Gas-Brennwertkessel
OEnoviaTower Gas GSCR 25
Stand-Gas-Brennwertkessel mit
modulierendem Voll-Vormischbrenner.
Kompakter Kessel, ausgestattet mit:
- einem 18-Liter Ausdehnungsgefäß
- einer modulierenden Heizungspumpe
  Energieeffizienzklasse A
- eingebautes 3-Wege Umschaltventil
  für Speichervorrang
- Sicherheitsventil 3 bar
- einem elektronischen Manometer
- automatischen Entlüftern
- einem Kondensat-Siphon
- einem Druckwächter
- einem Abgasfühler als Zubehör
Brenner modulierend von 22 bis 100% der
Nennleistung mit Ansaug-Schalldämpfer
Monoblock-Heizkörper aus
gegossenem korrosionsbeständigem
Aluminium/Silizium.
Hoher Normnutzungsgrad, bis 109%
Niedrige Schadstoffemissionen:
NOx < 40 mg/kWh
Für raumluftunabhängigen Anschluss
geeignet.
OE-tronic 4-Schaltfeld, von Werk aus
ausgestattet mit einer programmierbaren
elektronischen Regelung, die über eine
(optional lieferbare) Fernbedienung den
Kessel außen- und raumtemperaturabhängig
ansteuert. Außenfühler im Lieferumfang.
Bequeme Handhabung und Installation:
Anschlussgruppe für 1 gemischten Heizkreis
mit Umwälzpumpe und Mischer (Option)
innerhalb der Kesselverkleidung montierbar.
Abgas-Anschluss: 80/125 mm
Erdgas: 20/25 mbar
Propangas: 50 mbar
Kategorie: II2ELL3BP
Typ : GSCR 25 Condens
Wärmeleistung 50/30° C: 5,6 bis 25,5 kW
Wärmeleistung 80/60° C: 5,2 bis 25,0 kW
Abgasmassenstrom: 8,9-42,1 kg/h
Abgas Druck am Stutzen verfügbar: 120 Pa
Wasserinhalt: 1,9 L
Wasser-Minimaldurchsatz: keiner
Restförderdruck der Pumpe = 295 mbar bei
20 Kelvin Temperaturdifferenz
Leergewicht: 56 kg
Kolli: JA 22
Bestell-Nr. 100017757
Verrohrungssatz für die
Speicherladung eines externen
Speichers. Die Anschlüsse enden wie beim
GSCR 15 hinten am Kessel
Kolli: JA 10
Bestell-Nr.: 100017393
OERTLI Speicherfühler
für OETRONIC 3 und 4
für die Kombination mit Unterstell-
oder Beistellspeichern
(nicht für OBD 150)
bestehend aus:
- Speicherfühler mit 5m Kabel
- Simulationsstecker für
  die Fremdstromanode
- Stecker für Speicherladepumpe
- Einbauanleitung
Kolli: AD 212
Bestell-Nr.: 100000030
OERTLI Anschlussverrohrung mit
Wartungshähnen für Vorlauf- und Rücklauf
Kreis A und Gasabsperrhahn mit TAS,
alle Anschlüsse oben, auch als Halterung
für die Verrohrung von Kreis B mit Zubehör
(JA 6) / (JA 7 möglich, aber nicht
wirtschaftlich) und (JA 35) und
als Halterung der Verrohrung für die
Speicherladung eines externen Speichers
mit Zubehör (JA 10) und (JA 35) möglich.
Kolli: JA 36
Bestell-Nr.: 100017996
Anschlussrohre, flexibel mit 2 Absperrventilen
für Kolli JA 6 und JA 83 für einen gemischten
Heizkreis. Die Anschlussrohre können auf die
entsprechenden Anschlussset nach oben
JA 26 und JA 36, links JA 27 oder
rechts JA 28 geführt werden.
Die Anschlussrohre können auch als Verbindung
zwischen dem Verrohrungssatz externer Speicher
JA 10 und dem Anschluss-Set mit Hähnen JA 36
eingebaut werden.
Kolli: JA 35
Bestell-Nr.: 100017827
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftswärmeverl. dT45k: 1,8 kWh/24h
Wassers. Widerstand bei 3m³ 12 kPa
Primär-Temperatur:  80 °C
Dauerleistung bei dt 35:  810 l/h
Zapfleistung:  340 l/10min

NL-Zahl  4,7
Versandgewicht:  105 kg
Kolli: EC 615
Bestell-Nr.: 100018188
OERTLI Verteilbalken BW-HydroFixx
kpl. mit Isolierung und Wandkonsolen
für 2 Heizkreise, Verteilerbalken
mit integriertem hydraulischen Abgleich,
geeignet für Brennwertsysteme bis 50 KW.
Verwendbar anstelle einer hydraulischen
Weiche,  Kesselkreispumpe erforderlich
(Durchsatz bis 3,5 m3/h) zur Aufnahme
v. 2 OERTLI -Pumpenbaugruppen
Anschlüsse zu den Pumpenbaugruppen mit
Schweißbördel und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen gemischten
Heizkreis mit Hocheffizienzpumpe
der Energieeffizienzklasse A
Yonos Para komplett vormontiert mit
Dreiwegemischer und Stellmotor,
Isolierschalen, Rückschlagklappe
im Rücklauf, zwei Absperrkugelhähne
mit integriertem Thermometer
Kolli: EA 144
Bestell-Nr.: 100020168
Hydrozyklon- und Magnetleitungsfilter
komplett mit Absperrventilen 3/4"  Type TF 1.
Zuverlässige Entfernung von Magnetit und Schlamm
aus dem Heizungssystem, zum Einbau in den
Heizungs Rücklauf für alle Kessel bis zu 35 kW,
je nach Anlagen Hydraulik.
Bestell-Nr.: 192212

Paket Bestell-Nr.: 55500202
Menge: 1,000 Stck

**1.13.9.3 OERTLI Gas-Brennwert Paket GSCR 35 OBL 200**
OERTLI Gas-Brennwertkessel
OEnoviaTower Gas GSCR 35
Stand-Gas-Brennwertkessel mit
modulierendem Voll-Vormischbrenner.
Kompakter Kessel ausgestattet mit:
- einer modulierender Heizungspumpe
  Energieeffizienzklasse A
- eingebautes 3-Wege Umschaltventil
  für Speichervorrang
- Sicherheitsventil 3 bar
- einem elektronischen Manometer
- automatischer Entlüftern
- einem Kondensat-Siphon
- einem Druckwächter
- einem Abgasfühler als Zubehör
Brenner modulierend von 22 bis 100% der
Nennleistung mit Ansaug-Schalldämpfer
Monoblock-Heizkörper aus
gegossenem korrosionsbeständigem
Aluminium/Silizium.
Hoher Normnutzungsgrad, bis 109%
Niedrige Schadstoffemissionen:
NOx < 45 mg/kWh
Für raumluftunabhängigen Anschluss
geeignet.
OE-tronic 4-Schaltfeld, von Werk aus
ausgestattet mit einer programmierbaren
elektronischen Regelung, die über eine
(optional lieferbare) Fernbedienung den
Kessel außen- und raumtemperaturabhängig
ansteuert. Außenfühler im Lieferumfang.
Bequeme Handhabung und Installation:
Anschlussgruppe für 1 gemischten
Heizkreis mit Pumpe und Mischer (Option)
innerhalb der Kesselverkleidung montierbar.
Abgas-Anschluss: 80/125 mm
Erdgas: 20/25 mbar
Propangas: 50 mbar
Kategorie: II2ELL3BP
Typ : GSCR 35  Condens
Wärmeleistung 50/30° C: 7,0 bis 35,9 kW
Wärmeleistung 80/60° C: 6,5 bis 35,1 kW
Abgasmassenstrom: 11,1-57,3 kg/h
Abgas Druck am Stutzen verfügbar: 140 Pa
Wasserinhalt: 2,5 L
Wasser-Minimaldurchsatz: keiner
Restförderdruck der Pumpe = 260 mbar bei
20 Kelvin Temperaturdifferenz
Leergewicht: 58 kg
Kolli: JA 23
Bestell-Nr. 100017758
Verrohrungssatz für die
Speicherladung eines externen
Speichers. Die Anschlüsse enden wie beim
GSCR 15 hinten am Kessel
Kolli: JA 10
Bestell-Nr.: 100017393
OERTLI Speicherfühler
für OETRONIC 3 und 4
für die Kombination mit Unterstell-
oder Beistellspeichern
(nicht für OBD 150)
bestehend aus:
- Speicherfühler mit 5m Kabel
- Simulationsstecker für
  die Fremdstromanode
- Stecker für Speicherladepumpe
- Einbauanleitung
Kolli: AD 212
Bestell-Nr.: 100000030
OERTLI Anschlussverrohrung mit
Wartungshähnen für Vorlauf- und Rücklauf
Kreis A und Gasabsperrhahn mit TAS,
alle Anschlüsse oben, auch als Halterung
für die Verrohrung von Kreis B mit Zubehör
(JA 6) / (JA 7 möglich, aber nicht
wirtschaftlich) und (JA 35) und
als Halterung der Verrohrung für die
Speicherladung eines externen Speichers
mit Zubehör (JA 10) und (JA 35) möglich.
Kolli: JA 36
Bestell-Nr.: 100017996
Anschlussrohre, flexibel mit 2 Absperrventilen
für Kolli JA 6 und JA 83 für einen gemischten
Heizkreis. Die Anschlussrohre können auf die
entsprechenden Anschlussset nach oben
JA 26 und JA 36, links JA 27 oder
rechts JA 28 geführt werden.
Die Anschlussrohre können auch als
Verbindung zwischen dem Verrohrungssatz
externer Speicher JA 10 und dem
Anschluss-Set mit Hähnen JA 36
eingebaut werden.
Kolli: JA 35
Bestell-Nr.: 100017827
OERTLI  Vorlauffühler
zur Aktivierung des ersten Mischerkreises
bei OE-tronic 3, 4 und 4 MR.
Bei der GAWP als Vor- oder
Rücklauffühler.
Kolli: AD 199
Bestell-Nr.:  163176
OERTLI Warmwasserbereiter OBLC 200
Hochleistungs-Beistell-Warmwasser-
bereiter
- Behälter aus emailliertem Stahlblech
- eingebaute Heizschlange aus
  emailliertem Stahl
- Seitenflansch
- Magnesium-Schutzanode
- Wärmedämmung: hochwertiger 50 mm
  FCKW-freier PU-Hartschaum
- Kunststoff Außenverkleidung,
  Farbe weiß
- Reinigungsdeckel
- verstellbare Füße
Verpackung: 1 Paket
- vollständig montierter Speicher
Betriebsbedingungen:
Maximaler Betriebsdruck:
- Primärseite (Wärmetauscher): 10 bar
- Sekundärseite (Behälter):  10 bar
Maximale Sicherheitstemperatur:
-Primärseite (Wärmetauscher):  110°C
- Sekundärseite (Behälter):  95°C
Typ:  OBLC 200 WEISS
Leistungsaufnahme:  33 kW
Inhalt:  200 l
Durchmesser:  605 mm
Höhe:  1212 mm
Heizfläche:  0,93 m²
Bereitschaftswärmeverl. dT45k: 1,8 kWh/24h
Wassers. Widerstand bei 3m³ 12 kPa
Primär-Temperatur:  80 °C
Dauerleistung bei dt 35:  810 l/h
Zapfleistung:  340 l/10min
NL-Zahl  4,7
Versandgewicht:  105 kg
Kolli: EC 615
Bestell-Nr.: 100018188
OERTLI Verteilbalken BW-HydroFixx
kpl. mit Isolierung und Wandkonsolen
für 2 Heizkreise, Verteilerbalken
mit integriertem hydraulischen Abgleich,
geeignet für Brennwertsysteme bis 50 KW.
Verwendbar anstelle einer hydraulischen
Weiche,  Kesselkreispumpe erforderlich
(Durchsatz bis 3,5 m3/h) zur Aufnahme
v. 2 OERTLI -Pumpenbaugruppen
Anschlüsse zu den Pumpenbaugruppen mit
Schweißbördel und Überwurfmutter 1 1/2"
flachdichtend im unteren Bereich
Primäranschlüsse 1 1/2" AG
in flachdichtender Ausführung
einschl. 2 Messmuffen zur Aufnahme v.
erforderlichen Fühlern
Rasterabstand: 125 mm
Bestell-Nr.: 191099
OERTLI Pumpengruppe für einen direkten
Heizkreis mit Hocheffizienzpumpe
der Energieeffizienzklasse A
Yonos Para, komplett vormontiert mit
Isolierschalen, Schwerkraftbremse
im Rücklauf, zwei Absperrkugelhähne
mit integriertem Thermometer
Kolli Nr.: EA 143
Bestell-Nr.: 100020167
OERTLI Pumpengruppe für einen
gemischten Heizkreis mit Hocheffizienzpumpe
der Energieeffizienzklasse A
Yonos Para komplett vormontiert mit
Dreiwegemischer und Stellmotor,
Isolierschalen, Rückschlagklappe
im Rücklauf, zwei Absperrkugelhähne
mit integriertem Thermometer
Kolli: EA 144
Bestell-Nr.: 100020168
Hydrozyklon- und Magnetleitungsfilter komplett
mit Absperrventilen 3/4"  Type TF 1. Zuverlässige
Entfernung von Magnetit und Schlamm aus dem
Heizungssystem, zum Einbau in den Heizungs
Rücklauf für alle Kessel bis zu 35 kW,
je nach Anlagen Hydraulik.
Bestell-Nr.: 192212

Paket Bestell-Nr.: 55500203
Menge: 1,000 Stck

**1.13.9.4 OERTLI Gas-Brennwert Paket GSR 140-45 OBA 150, UPS 25/60**
OERTLI Gas-Brennwertkessel
Paket mit GSR 140-45 Condens
und OBA Speicher

bestehend aus:
Stand-Gas-Brennwertkessel GSR 140-45
mit modulierendem Voll-Vormischbrenner.
Wärmeleistung 40/30° C: 8,9 bis 43 kW
Wärmeleistung 80/60° C :8,2 bis 41,2 kW
 Abgasmassenstrom : 0,0039-0,0192 kg/s
Am Stutzen verfügbarer Druck: 200 Pa
Wasserinhalt: 5,5 l
Leergewicht: 70 kg

Speicherfühler

Anschluss-Set ingl. Gashahn und TAS

Heizkreispumpe UPS 25/60

Speicherladeset mit Pumpe

Warmwasserspeicher OBA 150
Speicher Nenninhalt  l : 150
Leistungsaufnahme  kW : 28,5
Bereitschafts-Wärmeverlust  kWh/d : 1,4
Warmwasserdauerleistung  l/h : 700
Warmwasserspitzenl.  l/10 min : 255
Leistungskennzahl  NL : 2,6

Paket Bestell-Nr.: 55500301
Menge: 1,000 Stck

##### 1.13.10 ÖL-Brennwert Paket OBCR

**1.13.10.1 OERTLI OEnoviaTower Öl OBCR nebenst. BW-Kessel OSCR 18 LS u. OEcaLoad 160 SL**
OERTLI OEnoviaTower Öl
Kessel und Speicher nebenstehend
als OEnoviaTower Öl OBCR mit 160 SL
bestehend aus:

Stand-Öl-Brennwertkessel OSCR 18 LS
aus Edelstahl mit schadstoffarmen
modulierendem Oertli Oelbrenner
Modulationsbereich von 60 bis 100%
(ausgestattet mit:
- einer modulierenden Heizungspumpe
  Energieeffizienzklasse A
- Sicherheitsventil 3 bar
- einem elektronischen Manometer
- automatischem Entlüfter
- einem Kondensat-Siphon
- einem Druckwächter
- OE-tronic 4-Schaltfeld
Kessel-Typenbezeichnung :  OSCR 18 LS
Nennwärmebelastung (Hi)  kW:  10-18 kW
Modulationsbereich:  %  60-100%
Normnutzungsgras  %  105,3%
Wasserinhalt  Liter:  47
NOx Emission  <mg/kwh  90
Heizöl.  Heizöl schwefelarm
  Heizöl mit 10%
Bioanteil
Restförderdruck  Pa:  30
Geräuschpegel in 1 m dB(A)  44-52
Abmessungen: H/B/T mm  1130/600/685
Anschluss HV/HR  G  1"
Speichervorlauf/Rücklauf  3/4"
Leergewicht: 117 kg

OEcaLoad 160 SL Kolli ER 223
WW-Rohrschlangenspeicher
ausgestattet mit:
- Fremdstromanode
- Speicherfühler
- FCKW-freie HartschaumIsolierung
Technische Daten:
Typ : 160 SL
Inhalt Rohrschlange: 7,3 Liter
Heizfläche: 1,1 m2
Wasserinhalt: 160 Liter
Leistungskennzahl NL: 2,1
Leistungsaufnahme und maximale
Zapfleistung in 10 Minuten sind abhängig
von der Kesselleistung:
OSCR 18  18 kW max. 230 l/10 Minuten
bei einer Warmwasseraustrittstemperatur von 40°C,
einer Kaltwassereintrittstemperatur von 10°C und
einer Kesseltemperatur von 80°C.
Dauer Zapfleistung bei einer Temperatur
Differenz von 35 Kelvin (Kesseltemperatur 80°C,
Kaltwassereintrittstemperatur 10°C,
Warmwasseraustrittstemperatur 45°C und
einer Speichertemperatur von 60°C):
OSCR 18 kW  440 l/h
Versandgewicht: 89 kg

Verbindungsleitung Kessel/Speicher
160 SL untergestellt, Kolli MV 8
mit Speicherladepumpe, Rückschlagventil
Speicherabdeckblech

Bestell-Nr. 1000177461
Menge: 1,000 Stck

**1.13.10.2 OERTLI OEnoviaTower Öl OBCR nebenst. BW-Kessel OSCR 24 LS u. OEcaLoad 160 SL**
OERTLI OEnoviaTower Öl
Kessel und Speicher nebenstehend
als OEnoviaTower Öl OBCR
bestehend aus:

Stand-Öl-Brennwertkessel OSCR 24 LS
aus Edelstahl mit schadstoffarmen
modulierendem Oertli Oelbrenner
Modulationsbereich von 60 bis 100%
(ausgestattet mit:
- einer modulierenden Heizungspumpe
  Energieeffizienzklasse A
- Sicherheitsventil 3 bar
- einem elektronischen Manometer
- automatischem Entlüfter
- einem Kondensat-Siphon
- einem Druckwächter
- OE-tronic 4-Schaltfeld
Kessel-Typenbezeichnung :  OSCR 24LS
Feuerungsleistung (Hi)  kW:  14-24 kW
Modulationsbereich:  %  60-100%
Normnutzungsgras  %  105,1%
Wasserinhalt  Liter:  47
NOx Emission  <mg/kwh  90
Heizöl.  Heizöl schwefelarm
  Heizöl mit 10%
Bioanteil
Restförderdruck  Pa:  50
Geräuschpegel in 1 m dB(A)  44-52
Abmessungen: H/B/T mm  1130/600/685
Anschluss HV/HR  G  1"
Speichervorlauf/Rücklauf  3/4"
Gewicht:  kg  117

OEcaLoad 160 SL Kolli ER 223
WW-Rohrschlangenspeicher
ausgestattet mit:
- Fremdstromanode
- Speicherfühler
- FCKW-freie HartschaumIsolierung
Technische Daten:
Typ : 160 SL
Inhalt Rohrschlange: 7,3 Liter
Heizfläche: 1,1 m2
Wasserinhalt: 160 Liter
Leistungskennzahl NL: 2,2
Leistungsaufnahme und maximale
Zapfleistung in 10 Minuten sind abhängig
von der Kesselleistung:
OSCR 24  24 kW max. 235 l/10 Minuten
bei einer Warmwasseraustrittstemperatur von 40°C,
einer Kaltwassereintrittstemperatur von 10°C und
einer Kesseltemperatur von 80°C.
Dauer Zapfleistung bei einer Temperatur
Differenz von 35 Kelvin (Kesseltemperatur 80°C,
Kaltwassereintrittstemperatur 10°C,
Warmwasseraustrittstemperatur 45°C und
einer Speichertemperatur von 60°C):
OSCR 24 kW  590 l/h
Versandgewicht: 89 kg

Verbindungsleitung Kessel/Speicher
160 SL untergestellt, Kolli MV 8
mit Speicherladepumpe, Rückschlagventil
Speicherabdeckblech

Bestell-Nr. 1000177481
Menge: 1,000 Stck

**1.13.10.3 OERTLI Öl Brennwertpaket 503 OBCR 18 LS, 160 SL, RNA Komfort**
OERTLI Öl Brennwertpaket 503
OBCR 18 LS Condens mit 160 SL Speicher
nebenstehend inkl.
Speicherverbindungsset
bestehend aus:
- OSCR 18 LS Condens, 9-18 kW
- Speicher 160 SL
- Speicherverbindungsset
- Heizungsfilter TF1 3/4"
- Neutralisationsanlage RNA Komfort

Bestell Nr. 55500503
Menge: 1,000 Stck

**1.13.10.4 OERTLI Öl Brennwertpaket 504 OBCR 24 LS, 220 SHL, RNA Komfort**
OERTLI Öl Brennwertpaket 504
OBCR 24 LS Condens mit 160 SL Speicher
nebenstehend inkl.
Speicherverbindungsset
bestehend aus:
- OSCR 24 LS Condens, 12-24 kW
- Speicher 160 SL
- Speicherverbindungsset
- Heizungsfilter TF1 3/4"
- Neutralisationsanlage RNA Komfort

Bestell Nr. 55500504
Menge: 1,000 Stck

**1.13.10.5 OERTLI Öl Brennwertpaket 505 OBCR 18 LS, 220 SHL, 2xSUN 211**
Öl Brennwertpaket 505
OBCR 18 LS Condens mit 220 SHL Speicher nebenstehend
inkl. Speicherverbindungsset
bestehend aus:
- OSCR 18 LS Condens
- Speicher 220 SHL
- Speicherverbindungsset
- Heizungsfilter TF1 3/4"
- Neutralisationsanlage RNA Komfort
- Verteiler HydroFixx 2 Kreise
- Pumpengruppe mit Mischer + A-Pumpe (MKA)
- Pumpengruppe ohne Mischer + A-Pumpe (UKA)
- Vorlauffühler zu Mischerkreis
- Solar Paket SUN D 230-2 (2x SUN D 230, 4,6 m²)

Bestell Nr. 55500505
Menge: 1,000 Stck

**1.13.10.6 OERTLI Öl Brennwertpaket 506 OBCR 24 LS, 220 SHL, 2xSUN 211**
Öl Brennwertpaket 506
OBCR 24 LS Condens mit 220 SHL Speicher nebenstehend
inkl. Speicherverbindungsset
bestehend aus:
- OSCR 24 LS Condens
- Speicher 220 SHL
- Speicherverbindungsset
- Heizungsfilter TF1 3/4"
- Neutralisationsanlage RNA Komfort
- Verteiler HydroFixx 2 Kreise
- Pumpengruppe mit Mischer + A-Pumpe (MKA)
- Pumpengruppe ohne Mischer + A-Pumpe (UKA)
- Vorlauffühler zu Mischerkreis
- Solar Paket SUN D 230-2 (2x SUN D 230, 4,6 m²)

Bestell Nr. 55500506
Menge: 1,000 Stck

##### 1.13.11 ÖL-Brennwert Paket OSCR

**1.13.11.1 OERTLI Öl Brennwertpaket 507 OSCR 18 LS, f. externen Speicher**
OERTLI Öl Brennwertpaket 507
OSCR 18 LS Condens inkl.
Speicherverbindungsset für externen
Speicher
bestehend aus:
- OSCR 18 LS Condens, 9-18 kW
- Speicherverbindungsset für externen
  Speicher
- Heizungsfilter TF1 3/4"
- Neutralisationsanlage RNA Komfort
- Verteiler HydroFixx 2 Kreise
- Pumpengruppe mit Mischer + A-Pumpe
  (MKA)
- Pumpengruppe ohne Mischer + A-Pumpe
  (UKA)
- Vorlauffühler zu Mischerkreis
- Speicherfühler

Bestell Nr. 55500507
Menge: 1,000 Stck

**1.13.11.2 OERTLI Öl Brennwertpaket 508 OSCR 24 LS, f. externen Speicher**
OERTLI Öl Brennwertpaket 508
OSCR 24 LS Condens inkl.
Speicherverbindungsset für externen
Speicher
bestehend aus:
- OSCR 24 LS Condens, 12-24 kW
- Speicherverbindungsset für externen
  Speicher
- Heizungsfilter TF1 3/4"
- Neutralisationsanlage RNA Komfort
- Verteiler HydroFixx 2 Kreise
- Pumpengruppe mit Mischer + A-Pumpe
  (MKA)
- Pumpengruppe ohne Mischer + A-Pumpe
  (UKA)
- Vorlauffühler zu Mischerkreis
- Speicherfühler

Bestell Nr. 55500508
Menge: 1,000 Stck

**1.13.11.3 OERTLI Öl Brennwertpaket 509 OSCR 30 LS, f. externen Speicher**
OERTLI Öl Brennwertpaket 509
OSCR 30 LS Condens inkl.
Speicherverbindungsset für externen
Speicher
bestehend aus:
- OSCR 30 LS Condens, 15-30 kW
- Speicherverbindungsset für externen
  Speicher
- Heizungsfilter TF1 3/4"
- Neutralisationsanlage RNA Komfort
- Verteiler HydroFixx 2 Kreise
- Pumpengruppe mit Mischer + A-Pumpe
  (MKA)
- Pumpengruppe ohne Mischer + A-Pumpe
  (UKA)
- Vorlauffühler zu Mischerkreis
- Speicherfühler

Bestell Nr. 55500509
Menge: 1,000 Stck

**1.13.11.4 OERTLI Paket FlexHybrid 2xSUN 3010/15 und OSCR 18 LS**
OERTLI HEIZUNGSPAKET FlexHybrid, Öl Brennwertkessel
OSCR 18 LS Condens und Solarer Unterstützung mit 7,16m²
Rohrenkollektoren.
Wärmepumpen Hybrid System
Modular aufgebauter Frischwasser - Kombi - Zonen -
Speicher für Trinkwassererwärmung und
Heizungsunterstützung mit Luft Wasser Wärmepumpe und
Bestehend aus:
Frischwasserspeicher
aus Stahlblech mit Korrosionsschutz beschichtet
mit Edelstahl Wellrohrwärmetauscher  für die
Wärmepumpe,
Edelstahl - Trinkwasserschlange zur
Brauchwassererwärmung im Durchlaufprinzip
Thermosiphon Anschlüsse zur Verhinderung von in Rohr
Zirkulation
100 mm Vlies Isolierung mit weißem Polystyrol Mantel
Typ  :  Hybrid Plus 390
Gesammtinhalt :  365 L
Pufferteil
Zul. Betriebsüberdruck:  6 bar
Max. zul. Speichertemp.:  95°C
Inhalt Pufferteil  :  352 L
Max. Nachheizleistung  : 25 kW
Edelstahl - Trinkwasserschlange
Inhalt WW-Teil  :  22 l
Fläche Edelstahl-
Trinkwasserschlange  : 4,30 m²
zul. Betriebsdruck
Trinkwasserschlange  :  10 bar
Max. zul. Temp.:  95°C
Dauerleistung bei
55°C/40°C/10°C  : 613 l/h
Spitzenzapfleistung bei
65°C/45°C/10°C  : 220 l / 10 min
Leistungskennzahl NL : 2,8
Wärmepumpenwärmetauscher
Heizfläche  : 2,0 m²
Inhalt  : 11 L
Tauscherschlange  max :  10 bar
Max. zul. Temp.:  90°C
Max. empfohlene
Kollektorfläche  : 12 m²
Durchmesser mit Isol.  :  750 mm
Isolationsstärke  :  100 mm
Kippmaß  :  1760 mm
Gewicht  :  125 kg
Anbaumodul mit Hydraulikset für Wärmepumpe und Regler
zur kostengünstigen Wärmeerzeugung
Der Regler ermittelt aufgrund der Außentemperatur den
günstigsten Weg wärme zu erzeugen, Wärmepumpe oder
konventioneller Kessel
Pumpengruppe für Glykolkreis zur Wärmepumpe
Membranausdehnungsgefäß für Glykolkreis zur Wärmepumpe
Auffangbehälter für Glykol
Abmessungen:
Breite  :  370 mm
Tiefe  :  350 mm
Höhe  :  1800 mm
OERTLI Luft-Wasser- Wärmepumpe
Kompakt Inverter Außenmodul
Luft/Wasser-Wärmepumpe in monoblock-Bauweise mit außen-
und innengerät für Heizung und Trinkwassererwärmung.
Hohe Jahresarbeitszahl und COP durch
leistungsgeregelten Verdichter (inverter) Außeneinheit
PUHZ-W50 VHA
Arbeitsbereich bis  -15 bis 35 °C
Elektroanschluss einphasig
Außeneinheit:
Modulierender Doppel-Rollkolben Verdichter (DC Inverter
Technologie), Verdampfer mit Kupferrohren und
Aluminiumlamellen, drehzahlgesteuertes Axialgebläse für
einen geräuscharmen Betrieb,
elektronisches Expansionsventil, Entfeuchtungsfilter,
Sicherheits- Hoch-und Niederdrucksensoren,
Anlaufstromminderer
Außeneinheit PUHZ-W50 VHA:
Höhe  : 740 mm
Breite : 950 mm
Tiefe  : 370 mm

Leistung heizen:
L10/W35:  5,10 kW/4,47 COP
L7/W35:  5,00 kW/4,10 COP
L2/W35:  5,00 kW/3,31 COP (DIN-Bezug)
L-7/W35:  4,60kW/ 2,78COP
Elektrische Leistungsaufnahme: 2,86 kW
Anschlussspannung
1 Phase, 230V, 50 Hz
Absicherung: 16 A
Gewicht: 64 kg
Verdampfer Luftdurchsatz Außeneinheit: 3000 m3/h
46 dB(A)
Kältemittel Inhalt R410A: 1,7 kg
Wärmetauscheranschluss: G1 AG
Max Sole Leitungslänge 15m  (nicht im Set Enthalten)
Bestell-Nr.:  7613239
-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 33).
-Heizungsrücklauffilter TF1 zum Schutz des Edelstahl
Monoblock.
-Neutralisationsanlage RNA Komfort.
Zubehör:
-Abgassystem DN 80/125 für raumluftunabhängigen Betrieb
oder DN 80 für  raumluftabhängigen Betrieb.
-Externer WW-Speicher.
-Integrierbarer Anschlusssatz für einen Mischerkreis
(MV 5).
-Vorlauffühler für Mischerkreis (AD 199).
-Kondensathebepumpe.
- Zirkulationsset
- 2 Stück Röhrenkollektoren
  SUN 3010
- 2 Stück Röhrenkollektoren
  SUN 3015
- 4 Stück Montageschienen Set
- 4 Stück Monteagwinkelset
- 10 Stück Alu - Dachanker
- Wellrohrschläuche
- 3 Stück Kollektorverbinder
- Tichelmann-Grundset
- 3 Stück Hydraulikabdeckung
- Wärmeträgerflüssigkeit
- Solare Pumpengruppe zur integration in den FlexHybrid
- OetroSol Plus

Paket Bestell-Nr.: 999192050
Menge: 1,000 Stck

**1.13.11.5 OERTLI Paket FlexHybrid 2xSUN 3010/15 und OSCR 24 LS**
OERTLI HEIZUNGSPAKET FlexHybrid, Öl Brennwertkessel
OSCR 24 LS Condens und Solarer Unterstützung mit 7,16m²
Rohrenkollektoren.
Wärmepumpen Hybrid System
Modular aufgebauter Frischwasser - Kombi - Zonen -
Speicher für Trinkwassererwärmung und
Heizungsunterstützung mit Luft Wasser Wärmepumpe und
Bestehend aus:
Frischwasserspeicher
aus Stahlblech mit Korrosionsschutz beschichtet
mit Edelstahl Wellrohrwärmetauscher  für die
Wärmepumpe,
Edelstahl - Trinkwasserschlange zur
Brauchwassererwärmung im Durchlaufprinzip
Thermosiphon Anschlüsse zur Verhinderung von in Rohr
Zirkulation
100 mm Vlies Isolierung mit weißem Polystyrol Mantel
Typ  :  Hybrid Plus 390
Gesammtinhalt :  365 L
Pufferteil
Zul. Betriebsüberdruck:  6 bar
Max. zul. Speichertemp.:  95°C
Inhalt Pufferteil  :  352 L
Max. Nachheizleistung  : 25 kW
Edelstahl - Trinkwasserschlange
Inhalt WW-Teil  :  22 l
Fläche Edelstahl-
Trinkwasserschlange  : 4,30 m²
zul. Betriebsdruck
Trinkwasserschlange  :  10 bar
Max. zul. Temp.:  95°C
Dauerleistung bei
55°C/40°C/10°C  : 613 l/h
Spitzenzapfleistung bei
65°C/45°C/10°C  : 220 l / 10 min
Leistungskennzahl NL : 2,8
Wärmepumpenwärmetauscher
Heizfläche  : 2,0 m²
Inhalt  : 11 L
Tauscherschlange  max :  10 bar
Max. zul. Temp.:  90°C
Max. empfohlene
Kollektorfläche  : 12 m²
Durchmesser mit Isol.  :  750 mm
Isolationsstärke  :  100 mm
Kippmaß  :  1760 mm
Gewicht  :  125 kg
Anbaumodul mit Hydraulikset für Wärmepumpe und Regler
zur kostengünstigen Wärmeerzeugung
Der Regler ermittelt aufgrund der Außentemperatur den
günstigsten Weg wärme zu erzeugen, Wärmepumpe oder
konventioneller Kessel
Pumpengruppe für Glykolkreis zur Wärmepumpe
Membranausdehnungsgefäß für Glykolkreis zur Wärmepumpe
Auffangbehälter für Glykol
Abmessungen:
Breite  :  370 mm
Tiefe  :  350 mm
Höhe  :  1800 mm
OERTLI Luft-Wasser- Wärmepumpe
Kompakt Inverter Außenmodul
Luft/Wasser-Wärmepumpe in monoblock-Bauweise mit außen-
und innengerät für Heizung und Trinkwassererwärmung.
Hohe Jahresarbeitszahl und COP durch
leistungsgeregelten Verdichter (inverter) Außeneinheit
PUHZ-W50 VHA
Arbeitsbereich bis  -15 bis 35 °C
Elektroanschluss einphasig
Außeneinheit:
Modulierender Doppel-Rollkolben Verdichter (DC Inverter
Technologie), Verdampfer mit Kupferrohren und
Aluminiumlamellen, drehzahlgesteuertes Axialgebläse für
einen geräuscharmen Betrieb,
elektronisches Expansionsventil, Entfeuchtungsfilter,
Sicherheits- Hoch-und Niederdrucksensoren,
Anlaufstromminderer
Außeneinheit PUHZ-W50 VHA:
Höhe  : 740 mm
Breite : 950 mm
Tiefe  : 370 mm

Leistung heizen:
L10/W35:  5,10 kW/4,47 COP
L7/W35:  5,00 kW/4,10 COP
L2/W35:  5,00 kW/3,31 COP (DIN-Bezug)
L-7/W35:  4,60kW/ 2,78COP
Elektrische Leistungsaufnahme: 2,86 kW
Anschlussspannung
1 Phase, 230V, 50 Hz
Absicherung: 16 A
Gewicht: 64 kg
Verdampfer Luftdurchsatz Außeneinheit: 3000 m3/h
46 dB(A)
Kältemittel Inhalt R410A: 1,7 kg
Wärmetauscheranschluss: G1 AG
Max Sole Leitungslänge 15m  (nicht im Set Enthalten)
Bestell-Nr.:  7613239
-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 33).
-Heizungsrücklauffilter TF1 zum Schutz des Edelstahl
Monoblock.
-Neutralisationsanlage RNA Komfort.
Zubehör:
-Abgassystem DN 80/125 für raumluftunabhängigen Betrieb
oder DN 80 für  raumluftabhängigen Betrieb.
-Externer WW-Speicher.
-Integrierbarer Anschlusssatz für einen Mischerkreis
(MV 5).
-Vorlauffühler für Mischerkreis (AD 199).
-Kondensathebepumpe.
- Zirkulationsset
- 2 Stück Röhrenkollektoren
  SUN 3010
- 2 Stück Röhrenkollektoren
  SUN 3015
- 4 Stück Montageschienen Set
- 4 Stück Monteagwinkelset
- 10 Stück Alu - Dachanker
- Wellrohrschläuche
- 3 Stück Kollektorverbinder
- Tichelmann-Grundset
- 3 Stück Hydraulikabdeckung
- Wärmeträgerflüssigkeit
- Solare Pumpengruppe zur integration in den FlexHybrid
- OetroSol Plus

Paket Bestell-Nr.: 999192051
Menge: 1,000 Stck

**1.13.11.6 OERTLI Paket FlexHybrid 2xSUN 3010/15 und OSCR 30 LS**
OERTLI HEIZUNGSPAKET FlexHybrid, Öl Brennwertkessel
OSCR 30 LS Condens und Solarer Unterstützung mit 7,16m²
Rohrenkollektoren.
Wärmepumpen Hybrid System
Modular aufgebauter Frischwasser - Kombi - Zonen -
Speicher für Trinkwassererwärmung und
Heizungsunterstützung mit Luft Wasser Wärmepumpe und
Bestehend aus:
Frischwasserspeicher
aus Stahlblech mit Korrosionsschutz beschichtet
mit Edelstahl Wellrohrwärmetauscher  für die
Wärmepumpe,
Edelstahl - Trinkwasserschlange zur
Brauchwassererwärmung im Durchlaufprinzip
Thermosiphon Anschlüsse zur Verhinderung von in Rohr
Zirkulation
100 mm Vlies Isolierung mit weißem Polystyrol Mantel
Typ  :  Hybrid Plus 390
Gesammtinhalt :  365 L
Pufferteil
Zul. Betriebsüberdruck:  6 bar
Max. zul. Speichertemp.:  95°C
Inhalt Pufferteil  :  352 L
Max. Nachheizleistung  : 25 kW
Edelstahl - Trinkwasserschlange
Inhalt WW-Teil  :  22 l
Fläche Edelstahl-
Trinkwasserschlange  : 4,30 m²
zul. Betriebsdruck
Trinkwasserschlange  :  10 bar
Max. zul. Temp.:  95°C
Dauerleistung bei
55°C/40°C/10°C  : 613 l/h
Spitzenzapfleistung bei
65°C/45°C/10°C  : 220 l / 10 min
Leistungskennzahl NL : 2,8
Wärmepumpenwärmetauscher
Heizfläche  : 2,0 m²
Inhalt  : 11 L
Tauscherschlange  max :  10 bar
Max. zul. Temp.:  90°C
Max. empfohlene
Kollektorfläche  : 12 m²
Durchmesser mit Isol.  :  750 mm
Isolationsstärke  :  100 mm
Kippmaß  :  1760 mm
Gewicht  :  125 kg
Anbaumodul mit Hydraulikset für Wärmepumpe und Regler
zur kostengünstigen Wärmeerzeugung
Der Regler ermittelt aufgrund der Außentemperatur den
günstigsten Weg wärme zu erzeugen, Wärmepumpe oder
konventioneller Kessel
Pumpengruppe für Glykolkreis zur Wärmepumpe
Membranausdehnungsgefäß für Glykolkreis zur Wärmepumpe
Auffangbehälter für Glykol
Abmessungen:
Breite  :  370 mm
Tiefe  :  350 mm
Höhe  :  1800 mm
OERTLI Luft-Wasser- Wärmepumpe
Kompakt Inverter Außenmodul
Luft/Wasser-Wärmepumpe in monoblock-Bauweise mit außen-
und innengerät für Heizung und Trinkwassererwärmung.
Hohe Jahresarbeitszahl und COP durch
leistungsgeregelten Verdichter (inverter) Außeneinheit
PUHZ-W50 VHA
Arbeitsbereich bis  -15 bis 35 °C
Elektroanschluss einphasig
Außeneinheit:
Modulierender Doppel-Rollkolben Verdichter (DC Inverter
Technologie), Verdampfer mit Kupferrohren und
Aluminiumlamellen, drehzahlgesteuertes Axialgebläse für
einen geräuscharmen Betrieb,
elektronisches Expansionsventil, Entfeuchtungsfilter,
Sicherheits- Hoch-und Niederdrucksensoren,
Anlaufstromminderer
Außeneinheit PUHZ-W50 VHA:
Höhe  : 740 mm
Breite : 950 mm
Tiefe  : 370 mm

Leistung heizen:
L10/W35:  5,10 kW/4,47 COP
L7/W35:  5,00 kW/4,10 COP
L2/W35:  5,00 kW/3,31 COP (DIN-Bezug)
L-7/W35:  4,60kW/ 2,78COP
Elektrische Leistungsaufnahme: 2,86 kW
Anschlussspannung
1 Phase, 230V, 50 Hz
Absicherung: 16 A
Gewicht: 64 kg
Verdampfer Luftdurchsatz Außeneinheit: 3000 m3/h
46 dB(A)
Kältemittel Inhalt R410A: 1,7 kg
Wärmetauscheranschluss: G1 AG
Max Sole Leitungslänge 15m  (nicht im Set Enthalten)
Bestell-Nr.:  7613239
-Öl Brennwertkessel mit Edelstahl Monoblock für
schwefelarmes Heizöl.
-Großer Verbrennungsraum mit innovativer Wasserführung.
-Modulierender Low NOx Öl Gebläsebrenner mit
gleichbleibendem  Öl/Luftverhältnis für extrem saubere
Verbrennung über den gesamten  Modulationsbereich
zwischen 50 und 100%.
-Serienmäßige witterungsgeführte Regelung OE-tronic 4
mit Außenfühler, zur  Ansteuerung von einem
ungemischten Heizkreis, einen gemischten  Heizkreis
sowie eines WW-Speicher.
-Hocheffizienz Energiespar Heizungsumwälzpumpe für
einen ungemischten  Heizkreis schon im Kessel
integriert.
-Verrohrungssatz für externen WW-Speicher inklusive
Speicherladepumpe  (MV 33).
-Heizungsrücklauffilter TF1 zum Schutz des Edelstahl
Monoblock.
-Neutralisationsanlage RNA Komfort.
Zubehör:
-Abgassystem DN 80/125 für raumluftunabhängigen Betrieb
oder DN 80 für  raumluftabhängigen Betrieb.
-Externer WW-Speicher.
-Integrierbarer Anschlusssatz für einen Mischerkreis
(MV 5).
-Vorlauffühler für Mischerkreis (AD 199).
-Kondensathebepumpe.
- Zirkulationsset
- 2 Stück Röhrenkollektoren
  SUN 3010
- 2 Stück Röhrenkollektoren
  SUN 3015
- 4 Stück Montageschienen Set
- 4 Stück Monteagwinkelset
- 10 Stück Alu - Dachanker
- Wellrohrschläuche
- 3 Stück Kollektorverbinder
- Tichelmann-Grundset
- 3 Stück Hydraulikabdeckung
- Wärmeträgerflüssigkeit
- Solare Pumpengruppe zur integration in den FlexHybrid
- OetroSol Plus

Paket Bestell-Nr.: 999192052
Menge: 1,000 Stck

##### 1.13.12 Öl-Brennwertpaket OECOIL

**1.13.12.1 OERTLI Paket OEcOil FVBR 22 mit EL 110 SL**
Paket OEcOil FVBR 22 mit Speicher EL 110 SL

>Öl Niedertemperaturkessel in robuster
Gussgliederbauweise mit abgasseitigem Dreizugprinzip.
  Konvektionsbeschleuniger sorgen für optimale
Wärmeübertragung und einen geräuscharmen Betrieb.
>Enspricht den ErP Anforderungen mit einem EtaS >82%.
>Kompakter Öl-Gebläsebrenner unter der Verkleidung in
Low NOx Ausführung.
>Schaltfeld OEtroCom2 zur Steuerung von einem direkten
Heizkreis sowie der Speicherladung.
  Selbsterklärende Piktogramme sorgen auf einem großen
Display für einfache Bedienung.
>Sicherheitsset bestehend aus Sicherheitventil,
Entlüftung und Druckmanometer.
>Pumpenbaugruppe für einen direkten Heizkreis komplett
montiert und Wärmegedämmt.
>Kessel/Speicherkombination als Säule mit Speicher EL
110 SL. Der Speicher ist emailliert und mit
  einer Glattrohrschlange zur Wärmeübertragung
ausgestattet. Zusätzlichen Korrosionsschutz
  bietet eine Magnesiumanode.
>Speicherverbindungsset inklusive Speicherladepumpe.

Zubehör:

>Dialog Fernbedienung wahlweise in 2-Draht oder
Funkausführung mit integrietem Raumfühler,
  der bei Bedarf aktivierbar ist.
>Platine und Vorlauffühler zur Ansteuerung eines
gemischten Heizkreises(MY420).
>Anodentester für die Magnesiumanode (MY408).

Paket Bestell-Nr.: 999192501
Menge: 1,000 Stck

**1.13.12.2 OERTLI Paket OEcOil FVBR 22 mit EL 116 SL**
Paket OEcOil FVBR 22 mit Speicher EL 160 SL

>Öl Niedertemperaturkessel in robuster
Gussgliederbauweise mit abgasseitigem Dreizugprinzip.
  Konvektionsbeschleuniger sorgen für optimale
Wärmeübertragung und einen geräuscharmen Betrieb.
>Enspricht den ErP Anforderungen mit einem EtaS >82%.
>Kompakter Öl-Gebläsebrenner unter der Verkleidung in
Low NOx Ausführung.
>Schaltfeld OEtroCom2 zur Steuerung von einem direkten
Heizkreis sowie der Speicherladung.
  Selbsterklärende Piktogramme sorgen auf einem großen
Display für einfache Bedienung.
>Sicherheitsset bestehend aus Sicherheitventil,
Entlüftung und Druckmanometer.
>Pumpenbaugruppe für einen direkten Heizkreis komplett
montiert und Wärmegedämmt.
>Kessel/Speicherkombination als Säule mit Speicher EL
160 SL. Der Speicher ist emailliert und mit
  einer Glattrohrschlange zur Wärmeübertragung
ausgestattet. Zusätzlichen Korrosionsschutz
  bietet eine Magnesiumanode.
>Speicherverbindungsset inklusive Speicherladepumpe.

Zubehör:

>Dialog Fernbedienung wahlweise in 2-Draht oder
Funkausführung mit integrietem Raumfühler,
  der bei Bedarf aktivierbar ist.
>Platine und Vorlauffühler zur Ansteuerung eines
gemischten Heizkreises(MY420).
>Anodentester für die Magnesiumanode (MY408).

Paket Bestell-Nr.: 999192502
Menge: 1,000 Stck

**1.13.12.3 OERTLI Paket OEcOil FSR 22 mit zwei Heizkreisen**
Paket OEcOil FSR 22 mit zwei Heizkreisen:

>Öl Niedertemperaturkessel in robuster
Gussgliederbauweise mit abgasseitigem Dreizugprinzip.
Konvektionsbeschleuniger sorgen für optimale
Wärmeübertragung und einen geräuscharmen Betrieb.
>Heizkessel ohne Brenner sowie Gebläsebrenner fallen
nicht in den Geltungsbereich der ErP Verordnung.
  Dies gilt, sefern der Kessel mit einem baugleichen
Gerät getauscht wird. Es kann somit kein Energie
  Effizienzlabel erstellt werden.
>Schaltfeld OEtroCom2 zur Steuerung von einem direkten
Heizkreis sowie der Speicherladung.
  Selbsterklärende Piktogramme sorgen auf einem großen
Display für einfache Bedienung.
>Zusätzliche Platine zum Einbau in das Kesselschaltfeld
für einen gemischten Heizkreis, inklusive
  Vorlauffühler.
>Sicherheitsset bestehend aus Sicherheitventil,
Entlüftung und Druckmanometer.
>Flexible Anschlussschläuche zwischen Kessel und
Verteiler.
>Verteilerbalken für zwei Heizkreisgruppen.
>Wandhalterungen für Verteilerbalken.
>Pumpenbaugruppe für einen direkten Heizkreis komplett
montiert und Wärmegedämmt.
>Pumpenbaugruppe für einen gemischten Heizkreis
komplett montiert und Wärmegedämmt.

Zubehör:

>Dialog Fernbedienung wahlweise in 2-Draht oder
Funkausführung mit integrietem Raumfühler,
  der bei Bedarf aktivierbar ist.
>Externer Warmwasserspeicher Typ OBLC oder OBPB.
>Speicherfühler (AD212).
  Speicherladeset zu nebenstehndem Warmwasserspeicher
OBLC oder OBPB (ER598).
>Anschlusskreuze mit Entlüftung (EA46).
>Empfohlene Öl-Gebläsebrenner für FSR 22: OES 151 LEV
oder OEN 162 LEV.
>Empfohlene Gas-Gebläsebrenner für FSR 22: OES 151 GE.

Paket Bestell-Nr.: 999192503
Menge: 1,000 Stck

**1.13.12.4 OERTLI Paket OEcOil FSR 29 mit zwei Heizkreisen**
Paket OEcOil FSR 29 mit zwei Heizkreisen:

>Öl Niedertemperaturkessel in robuster
Gussgliederbauweise mit abgasseitigem Dreizugprinzip.
  Konvektionsbeschleuniger sorgen für optimale
Wärmeübertragung und einen geräuscharmen Betrieb.
>Heizkessel ohne Brenner sowie Gebläsebrenner fallen
nicht in den Geltungsbereich der ErP Verordnung.
  Dies gilt, sefern der Kessel mit einem baugleichen
Gerät getauscht wird. Es kann somit kein Energie
  Effizienzlabel erstellt werden.
>Schaltfeld OEtroCom2 zur Steuerung von einem direkten
Heizkreis sowie der Speicherladung.
  Selbsterklärende Piktogramme sorgen auf einem großen
Display für einfache Bedienung.
>Zusätzliche Platine zum Einbau in das Kesselschaltfeld
für einen gemischten Heizkreis, inklusive
  Vorlauffühler.
>Sicherheitsset bestehend aus Sicherheitventil,
Entlüftung und Druckmanometer.
>Flexible Anschlussschläuche zwischen Kessel und
Verteiler.
>Verteilerbalken für zwei Heizkreisgruppen.
>Wandhalterungen für Verteilerbalken.
>Pumpenbaugruppe für einen direkten Heizkreis komplett
montiert und Wärmegedämmt.
>Pumpenbaugruppe für einen gemischten Heizkreis
komplett montiert und Wärmegedämmt.

Zubehör:

>Dialog Fernbedienung wahlweise in 2-Draht oder
Funkausführung mit integrietem Raumfühler,
  der bei Bedarf aktivierbar ist.
>Externer Warmwasserspeicher Typ OBLC oder OBPB.
>Speicherfühler (AD212).
  Speicherladeset zu nebenstehndem Warmwasserspeicher
OBLC oder OBPB (ER598).
>Anschlusskreuze mit Entlüftung (EA46).
>Empfohlene Öl-Gebläsebrenner für FSR 29: OES 151 LEV
oder OEN 163 LEV.
>Empfohlene Gas-Gebläsebrenner für FSR 29: OES 151 GE.

Paket Bestell-Nr.: 999192504
Menge: 1,000 Stck

##### 1.13.13 Öl-Brennwertpaket OVCR

**1.13.13.1 OERTLI OEnoviaTower Öl OVCR Tower BW-Kessel OSCR 18 LS und OEcaLoad 100 HL**
OERTLI OEnoviaTower Öl
Kessel und Speicher untergestellt
als OEnoviaTower Öl OVCR
bestehend aus:

Stand-Öl-Brennwertkessel OSCR 18 LS
aus Edelstahl mit schadstoffarmen
modulierendem Oertli Oelbrenner
Modulationsbereich von 60 bis 100%
(ausgestattet mit:
- einer modulierenden Heizungspumpe
  Energieeffizienzklasse A
- Sicherheitsventil 3 bar
- einem elektronischen Manometer
- automatischem Entlüfter
- einem Kondensat-Siphon
- einem Druckwächter
- OE-tronic 4-Schaltfeld
Kessel-Typenbezeichnung :  OSCR 18 LS
Nennwärmebelastung (Hi)  kW:  10-18 kW
Modulationsbereich:  %  60-100%
Normnutzungsgras  %  105,3%
Wasserinhalt  Liter:  47
NOx Emission  <mg/kwh  90
Heizöl.  Heizöl schwefelarm
  Heizöl mit 10%
Bioanteil
Restförderdruck  Pa:  30
Geräuschpegel in 1 m dB(A)  44-52
Abmessungen: H/B/T mm  1130/600/685
Anschluss HV/HR  G  1"
Speichervorlauf/Rücklauf  3/4"
Leergewicht: 117 kg

OEcaLoad 100 HL (ER 225)
WW-Schichtenspeicher
ausgestattet mit:
- Fremdstromanode
- Plattenwärmetauscher
- Schichtenladespeicherpumpe
- Speicherfühler
- FCKW-freie HartschaumIsolierung
Technische Daten:
Typ : 100 HL
Wasserinhalt: 95 Liter
Leistungskennzahl NL : 1,7
Leistungsaufnahme und maximale
Zapfleistung in 10 Minuten sind abhängig
von der Kesselleistung:
OSCR 18  18 kW max. 210 l/10 Minuten
bei einer Warmwasseraustrittstemperatur von 40°C,
einer Kaltwassereintrittstemperatur von 10°C und
einer Kesseltemperatur von 80°C.
Dauer Zapfleistung bei einer Temperatur
Differenz von 35 Kelvin (Kesseltemperatur 80°C,
Kaltwassereintrittstemperatur 10°C,
Warmwasseraustrittstemperatur 45°C und
einer Speichertemperatur von 60°C):
OSCR 18 kW  440 l/h
Leergewicht: 60 kg

Verbindungsleitung Kessel/Speicher
100 HL untergestellt, Kolli MV 7
mit Speicherladepumpe, Rückschlagventil

Bestell-Nr. 1000177451
Menge: 1,000 Stck

**1.13.13.2 OERTLI OEnoviaTower Öl OVCR Tower BW-Kessel OSCR 24 LS u. OEcaLoad 100 HL**
OERTLI OEnoviaTower Öl
Kessel und Speicher untergestellt
als OEnoviaTower Öl OVCR
bestehend aus:

Stand-Öl-Brennwertkessel OSCR 24 LS
aus Edelstahl mit schadstoffarmen
modulierendem Oertli Oelbrenner
Modulationsbereich von 50 bis 100%
(ausgestattet mit:
- einer modulierenden Heizungspumpe
  Energieeffizienzklasse A
- Sicherheitsventil 3 bar
- einem elektronischen Manometer
- automatischem Entlüfter
- einem Kondensat-Siphon
- einem Druckwächter
- OE-tronic 4-Schaltfeld
Kessel-Typenbezeichnung :  OSCR 24LS
Feuerungsleistung (Hi)  kW:  14-24 kW
Modulationsbereich:  %  60-100%
Normnutzungsgras  %  105,1%
Wasserinhalt  Liter:  47
NOx Emission  <mg/kwh  90
Heizöl.  Heizöl schwefelarm
  Heizöl mit 10%
Bioanteil
Restförderdruck  Pa:  50
Geräuschpegel in 1 m dB(A)  44-52
Abmessungen: H/B/T mm  1130/600/685
Anschluss HV/HR  G  1"
Speichervorlauf/Rücklauf  3/4"
Leergewicht:  kg  117

OEcaLoad 100 HL (ER 225)
WW-Schichtenspeicher
ausgestattet mit:
- Fremdstromanode
- Plattenwärmetauscher
- Brauchwasserpumpe
- Speicherfühler
- FCKW-freie HartschaumIsolierung
Technische Daten:
Typ : 100 HL
Wasserinhalt: 95 Liter
Leistungskennzahl NL : 2,2
Leistungsaufnahme und maximale
Zapfleistung in 10 Minuten sind abhängig
von der Kesselleistung:
OSCR 24  24 kW max. 240 l/10 Minuten
bei einer Warmwasseraustrittstemperatur von 40°C,
einer Kaltwassereintrittstemperatur von 10°C und
einer Kesseltemperatur von 80°C.
Dauer Zapfleistung bei einer Temperatur
Differenz von 35 Kelvin (Kesseltemperatur 80°C,
Kaltwassereintrittstemperatur 10°C,
Warmwasseraustrittstemperatur 45°C und
einer Speichertemperatur von 60°C):
OSCR 24 kW  590 l/h
Leergewicht: 60 kg

Verbindungsleitung Kessel/Speicher
100 HL untergestellt, Kolli MV 7
mit Speicherladepumpe, Rückschlagventil

Bestell-Nr. 1000177471
Menge: 1,000 Stck

**1.13.13.3 OERTLI Öl Brennwertpaket 501 OVCR 18 LS, 100 HL, RNA Komfort**
OERTLI Öl Brennwertpaket 501
OVCR 18 LS Condens mit 100 HL Speicher
übereinander inkl.
Speicherverbindungsset
bestehend aus:
- OSCR 18 LS Condens, 9 - 18 kW
- Speicher 100 HL
- Speicherverbindungsset
- Heizungsfilter TF 1 3/4"
- Neutralisationsanlage RNA Komfort

Bestell Nr. 55500501
Menge: 1,000 Stck

**1.13.13.4 OERTLI Öl Brennwertpaket 502 OVCR 24 LS, 100 HL, RNA Komfort**
OERTLI Öl Brennwertpaket 502
OVCR 24 LS Condens mit 100 HL Speicher
übereinander inkl.
Speicherverbindungsset
bestehend aus:
- OSCR 24 LS Condens, 12 - 24 kW
- Speicher 100 HL
- Speicherverbindungsset
- Heizungsfilter TF 1 3/4"
- Neutralisationsanlage RNA Komfort

Bestell Nr. 55500502
Menge: 1,000 Stck

**1.13.13.5 OERTLI Öl Brennwertpaket 510 Paket OVCR18 mit L160SL**
Öl Brennwertpaket 510
OVCR 18 LS Condens mit L160 SL Speicher übereinander
inkl. Speicherverbindungsset
bestehend aus:
- OSCR 18 LS Condens
- Speicher L160 SL
- Speicherverbindungsset
- Heizungsfilter TF 1 3/4"
- Neutralisationsanlage RNA Komfort

Bestell Nr. 55500510
Menge: 1,000 Stck

**1.13.13.6 OERTLI Öl Brennwertpaket 511 Paket OVCR24 mit L160SL**
OERTLI Öl Brennwertpaket 511
OVCR 24 LS Condens mit L160 SL Speicher übereinander
inkl. Speicherverbindungsset
bestehend aus:
- OSCR 24 LS Condens
- Speicher L160 SL
- Speicherverbindungsset
- Heizungsfilter TF 1 3/4"
- Neutralisationsanlage RNA Komfort

Bestell Nr. 55500511
Menge: 1,000 Stck

**1.13.13.7 OERTLI OEnoviaTower Öl Öl Brennwertpaket OVCR 18 LS / L160SL**
OERTLI OEnoviaTower Öl
Kessel und Speicher untergestellt
als OEnoviaTower Öl OVCR
bestehend aus:

Stand-Öl-Brennwertkessel OSCR 18 LS
aus Edelstahl mit schadstoffarmen
modulierendem Oertli Oelbrenner
Modulationsbereich von 60 bis 100%
(ausgestattet mit:
- einer modulierenden Heizungspumpe
  Energieeffizienzklasse A
- Sicherheitsventil 3 bar
- einem elektronischen Manometer
- automatischem Entlüfter
- einem Kondensat-Siphon
- einem Druckwächter
- OE-tronic 4-Schaltfeld
Kessel-Typenbezeichnung :  OSCR 18 LS
Nennwärmebelastung (Hi)  kW: 10-18 kW
Modulationsbereich:  %  60-100%
Normnutzungsgras  %  105,3%
Wasserinhalt  Liter: 47
NOx Emission  <mg/kwh  90
Heizöl.  schwefelarm
  Heizöl mit 10%
Bioanteil
Restförderdruck  Pa:30
Geräuschpegel in 1 m dB(A) 44-52
Abmessungen: H/B/T mm  1130/600/685
Anschluss HV/HR  G  1"
Speichervorlauf/Rücklauf  3/4"
Leergewicht:  117 kg

OEcaFloW Brauchwasserrohrschlangen
speicher L 160SL mit Fremdstromanode,
formschöne Außenverkleidung passend
zum Ölbrennwertkessel OSCR, für Aufstellung
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
Die Leistungsaufnahme und die maximale
Zapfleistung in 10 Minuten ist abhängig
von der Kesselleistung:
OSCR 18  18 kW max. 230 l/10 Minuten
bei einer Warmwasseraustrittstemperatur
von 40°C, einer Kaltwassereintritts
-temperatur von 10°C und einer
Kesseltemperatur von 80°C.
Dauer Zapfleistung bei einer Temperatur
Differenz von 35 Kelvin (Kesseltemperatur 80°C,
Kaltwassereintrittstemperatur 10°C,
Warmwasseraustrittstemperatur 45°C und
einer Speichertemperatur von 65°C):
OSCR 18 kW  400 l/h
Versandgewicht: 97,5 kg

Verbindungsleitung Kessel/Speicher
100 HL + L160 SL untergestellt, Kolli MV 7
mit Speicherladepumpe, Rückschlagventil

Bestell-Nr. 7614425
Menge: 1,000 Stck

**1.13.13.8 OERTLI OEnoviaTower Öl Öl Brennwertpaket OVCR 24 LS / L160SL**
OERTLI OEnoviaTower Öl
Kessel und Speicher untergestellt
als OEnoviaTower Öl OVCR
bestehend aus:

Stand-Öl-Brennwertkessel OSCR 24 LS
aus Edelstahl mit schadstoffarmen
modulierendem Oertli Oelbrenner
Modulationsbereich von 60 bis 100%
(ausgestattet mit:
- einer modulierenden Heizungspumpe
  Energieeffizienzklasse A
- Sicherheitsventil 3 bar
- einem elektronischen Manometer
- automatischem Entlüfter
- einem Kondensat-Siphon
- einem Druckwächter
- OE-tronic 4-Schaltfeld
Kessel-Typenbezeichnung :  OSCR 24LS
Feuerungsleistung (Hi)  kW: 14-24 kW
Modulationsbereich:  % 60-100%
Normnutzungsgras  % 105,1%
Wasserinhalt  Liter: 47
NOx Emission  <mg/kwh 90
Heizöl.  schwefelarm
  Heizöl mit 10%
Bioanteil
Restförderdruck  Pa: 50
Geräuschpegel in 1 m dB(A) 44-52
Abmessungen: H/B/T mm  1130/600/685
Anschluss HV/HR  G 1"
Speichervorlauf/Rücklauf  3/4"
Gewicht:  kg 117

OEcaFloW Brauchwasserrohrschlangen
-speicher L 160SL mit Fremdstromanode,
formschöne Außenverkleidung passend
zum Ölbrennwertkessel OSCR, für Aufstellung
unter dem OSCR mit Zubehör MV 7
oder MV 34. Hochwertige FCKW-freie
Hartschaum-Isolierung, verstellbare Füße,
Speicherfühler und Fremdstromanode
im Lieferumfang.
Betriebsbedingungen:
Maximale Betriebstemperatur: 95°C
für Heizungswasser und Trinkwasser
Maximaler Betriebsdruck:
- Warmwasserseitig (Behälter): 10 bar
- Heizungsseite (Rohrschlange): 3 bar
Technische Daten:
Typ : L 160 SL
Inhalt Rohrschlange: 6,4 Liter
Heizfläche: 0,95 m2
Wasserinhalt: 160 Liter
Leistungskennzahl NL:
Die Leistungsaufnahme und die maximale
Zapfleistung in 10 Minuten ist abhängig
von der Kesselleistung:
OSCR 24  24 kW max. 235 l/10 Minuten
bei einer Warmwasseraustrittstemperatur
von 40°C, einer Kaltwassereintritts
-temperatur von 10°C und einer
Kesseltemperatur von 80°C.
Dauer Zapfleistung bei einer Temperatur
Differenz von 35 Kelvin (Kesseltemperatur 80°C,
Kaltwassereintrittstemperatur 10°C,
Warmwasseraustrittstemperatur 45°C und
einer Speichertemperatur von 65°C):
OSCR 24 kW  535 l/h
Versandgewicht: 97,5 kg

Verbindungsleitung Kessel/Speicher
100 HL + L160 SL untergestellt, Kolli MV 7
mit Speicherladepumpe, Rückschlagventil

Bestell-Nr. 7614426
Menge: 1,000 Stck

**1.13.13.9 OERTLI Paket Öl Brennwertkessel OVCR 18 LS mit L100 SL**
Öl Brennwertkessel OVCR 18 LS Condens mit WW-Speicher L
160SL übereinander.

-Öl Brennwertkessel mit Edelstahl Monoblock für
schwefelarmes Heizöl.
-Großer Verbrennungsraum mit innovativer Wasserführung.
-Modulierender Low NOx Öl Gebläsebrenner mit
gleichbleibendem  Öl/Luftverhältnis für extrem
saubere Verbrennung über den gesamten
Modulationsbereich zwischen 50 und 100%.
-Serienmäßige witterungsgeführte Regelung OE-tronic 4
mit Außenfühler, zur
 Ansteuerung von einem ungemischten Heizkreis, einen
gemischten  Heizkreis sowie eines WW-Speichers.
-Hocheffizienz Energiespar Heizungsumwälzpumpe für
einen ungemischten  Heizkreis schon im Kessel
integriert.
-WW-Speicher L 160SL zur Aufstellung übereinander.
-Speicherverbindungsset inklusive Speicherladepumpe.
-Heizungsrücklauffilter TF1 zum Schutz des Edelstahl
Monoblock.
-Neutralisationsanlage RNA Komfort.

Zubehör:
-Abgassystem DN 80/125 für raumluftunabhängigen Betrieb
oder DN 80 für
 raumluftabhängigen Betrieb.
-Integrierbarer Anschlusssatz für einen Mischerkreis
(MV 5).
-Vorlauffühler für Mischerkreis (AD 199).
-Kondensathebepumpe.

Paket Bestell-Nr.: 999192310
Menge: 1,000 Stck

#### 1.14 Öl-/Gas-Spezialheizkessel

##### 1.14.1 Öl-/Gas-Spezialheizkessel PKR

**1.14.1.1 OERTLI Öl-/Gas Spezialheizkesse PKR 264 aus Guß von 40 bis 50 kW - geblockt -**
OERTLI  PKR 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004404
Menge: 1,000 Stck

**1.14.1.2 OERTLI Öl-/Gas Spezialheizkesse PKR 265 aus Guß von 50 bis 64 kW - geblockt -**
OERTLI  PKR 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004405
Menge: 1,000 Stck

**1.14.1.3 OERTLI Öl-/Gas Spezialheizkesse PKR 266 aus Guß von 64 bis 78 kW - geblockt -**
OERTLI  PKR 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004409
Menge: 1,000 Stck

**1.14.1.4 OERTLI Öl-/Gas Spezialheizkesse PKR 267 aus Guß von 78 bis 92 kW - geblockt -**
OERTLI  PKR 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004410
Menge: 1,000 Stck

**1.14.1.5 OERTLI Öl-/Gas Spezialheizkesse PKR 268 aus Guß von 92 bis 100 kW - geblockt -**
OERTLI  PKR 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004411
Menge: 1,000 Stck

**1.14.1.6 OERTLI Öl-/Gas Spezialheizkesse PKX 264 aus Guß von 40 bis 50 kW - in losen Gl.**
OERTLI  PKX 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004478
Menge: 1,000 Stck

**1.14.1.7 OERTLI Öl-/Gas Spezialheizkesse PKX 265 aus Guß von 50 bis 64 kW - lose Glieder**
OERTLI  PKX 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004479
Menge: 1,000 Stck

**1.14.1.8 OERTLI Öl-/Gas Spezialheizkesse PKX 266 aus Guß von 64 bis 78 kW - lose Glieder**
OERTLI  PKX 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004483
Menge: 1,000 Stck

**1.14.1.9 OERTLI Öl-/Gas Spezialheizkesse PKX 267 aus Guß von 78 bis 92 kW - lose Glieder**
OERTLI  PKX 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004484
Menge: 1,000 Stck

**1.14.1.10 OERTLI Öl-/Gas Spezialheizkesse PKX 268 aus Guß von 92 bis 100 kW - lose Glieder**
OERTLI  PKX 268
Öl-/Gas Spezialheizkessel
aus Guß von 92 bis 100 kW

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004485
Menge: 1,000 Stck

**1.14.1.11 OERTLI Öl-/Gas Spezialheizkesse PKR 264 aus Guß von 40 bis 50 kW - in losen Gl.**
OERTLI  PKR 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004486
Menge: 1,000 Stck

**1.14.1.12 OERTLI Öl-/Gas Spezialheizkesse PKR 265 aus Guß von 50 bis 64 kW - lose Glieder**
OERTLI  PKR 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004487
Menge: 1,000 Stck

**1.14.1.13 OERTLI Öl-/Gas Spezialheizkesse PKR 266 aus Guß von 64 bis 78 kW - lose Glieder**
OERTLI  PKR 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004488
Menge: 1,000 Stck

**1.14.1.14 OERTLI Öl-/Gas Spezialheizkesse PKR 267 aus Guß von 78 bis 92 kW - lose Glieder**
OERTLI  PKR 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004489
Menge: 1,000 Stck

**1.14.1.15 OERTLI Öl-/Gas Spezialheizkesse PKR 268 aus Guß von 92 bis 100 kW - lose Glieder**
OERTLI  PKR 268
Öl-/Gas Spezialheizkessel
aus Guß von 92 bis 100 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004490
Menge: 1,000 Stck

**1.14.1.16 OERTLI Öl-/Gas-Spezialheizk. PKR 356 m.REA vorber. Schaltfeld, -lose Gl.-**
OERTLI Öl-/Gas-Spezialheizk. PKR 356
m.REA vorber. Schaltfeld, -lose Gl.-
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004923
Menge: 1,000 Stck

**1.14.1.17 OERTLI Öl-/Gas-Spezialheizk. PKR 357 m.REA vorber. Schaltfeld, -lose Gl.-**
OERTLI Öl-/Gas-Spezialheizk. PKR 357
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004924
Menge: 1,000 Stck

**1.14.1.18 OERTLI Öl-/Gas-Spezialheizk. PKR 358 m.REA vorber. Schaltfeld, -lose Gl.-**
OERTLI Öl-/Gas-Spezialheizk. PKR 358
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004925
Menge: 1,000 Stck

**1.14.1.19 OERTLI Öl-/Gas-Spezialheizk. PKR 359 m.REA vorber. Schaltfeld, -lose Gl.-**
OERTLI Öl-/Gas-Spezialheizk. PKR 359
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004926
Menge: 1,000 Stck

**1.14.1.20 OERTLI Hochleistungs-Guß-Heizkessel PKX 450-8 genippelte Ausführung**
Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X- Schaltfeld
- Ölgebläsebrenner als Zubehör

max. Betriebsdruck:  6 bar
max. Betriebstemperatur: 100 Grad C
Sicherheitsthermostat:  110 Grad C

Brennerplatte mit unterschiedlichen
Bohrungen.
Bei Bestellung Maß/Type angeben!

Bestell-Nr.  :  100013265
Menge: 1,000 Stck

**1.14.1.21 OERTLI Hochleistungs-Guß-Heizkessel PKX 450-9 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X-Schaltfeld
- Ölgebläsebrenner als Zubehör

max. Betriebsdruck:  6 bar
max. Betriebstemperatur: 100 Grad C
Sicherheitsthermostat:  110 Grad C

Brennerplatte mit unterschiedlichen
Bohrungen.
Bei Bestellung Maß/Type angeben!

Bestell-Nr.  :  100013266
Menge: 1,000 Stck

**1.14.1.22 OERTLI Hochleistungs-Guß-Heizkessel PKX 450-10 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- Schaltfeld
- Ölgebläsebrenner als Zubehör

max. Betriebsdruck:  6 bar
max. Betriebstemperatur: 100 Grad C
Sicherheitsthermostat:  110 Grad C

Brennerplatte mit unterschiedlichen
Bohrungen.
Bei Bestellung Maß/Type angeben!

Bestell-Nr.  :  100013267
Menge: 1,000 Stck

**1.14.1.23 OERTLI Hochleistungs-Guß-Heizkessel PKX 450-11 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X-Schaltfeld
- Öl/Gasgebläsebrenner als Zubehör

max. Betriebsdruck:  6 bar
max. Betriebstemperatur: 100 Grad C
Sicherheitsthermostat:  110 Grad C

Brennerplatte ungebohrt!
Brennerplatte gebohrt als Zubehör seperat
bestellen!

Bestell-Nr.  :  100013268
Menge: 1,000 Stck

**1.14.1.24 OERTLI Hochleistungs-Guß-Heizkessel PKX 450-12 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X-Schaltfeld
- Ölgebläsebrenner als Zubehör

max. Betriebsdruck:  6 bar
max. Betriebstemperatur: 100 Grad C
Sicherheitsthermostat:  110 Grad C

Brennerplatte mit unterschiedlichen
Bohrungen.
Bei Bestellung Maß/Type angeben!

Bestell-Nr.  :  100013269
Menge: 1,000 Stck

**1.14.1.25 OERTLI Hochleistungs-Guß-Heizkessel PKX 450-13 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X-Schaltfeld
- Ölgebläsebrenner als Zubehör

max. Betriebsdruck:  6 bar
max. Betriebstemperatur: 100 Grad C
Sicherheitsthermostat:  110 Grad C

Brennerplatte mit unterschiedlichen
Bohrungen.
Bei Bestellung Maß/Type angeben!

Bestell-Nr.  :  100013280
Menge: 1,000 Stck

**1.14.1.26 OERTLI Hochleistungs-Guß-Heizkessel PKX 450-14 genippelte Ausführung**
OERTLI Hochleistungs-Guß-Heizkessel für
Anlagen nach DIN 4701
- Niedertemperaturbetrieb gleitend
- korrosionsbeständiger, thermoschockfester Spezialguß
- Kesselwirkungsgrad ca. 94 %
- Drei-Zug-Prinzip
- geräuscharmer Betrieb
- hervorragende Wärmedämmung
- schwenkbare Feuerraumtür
- Strömungswächter (voreingestellt)
- Standard-Schaltfeld ausgerüstet mit:
  - Ein/Aus-Schalter
  - Thermostate 1. und 2. Stufe
  - Sicherheitstemperaturbegrenzer
  - Thermometer
  - 6 A Überlastschalter mit Stand-
  Entriegelung
  - Ausschnitt für Abgasthermometer
  - Anschlußkabel für 2-stufigen Brenner

- Gußblock zusammengebaut
- Verkleidung und Isolation
- X-Schaltfeld
- Ölgebläsebrenner als Zubehör

max. Betriebsdruck:  6 bar
max. Betriebstemperatur: 100 Grad C
Sicherheitsthermostat:  110 Grad C

Brennerplatte mit unterschiedlichen
Bohrungen.
Bei Bestellung Maß/Type angeben!

Bestell-Nr.  :  100013281
Menge: 1,000 Stck

##### 1.14.2 Öl-/Gas-Spezialheizkessel PKR

**1.14.2.1 OERTLI Hochleistungs-Guß-Heizkessel PKR 450-8 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Bestell-Nr.  :  100013289
Menge: 1,000 Stck

**1.14.2.2 OERTLI Hochleistungs-Guß-Heizkessel PKR 450-9 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Bestell-Nr.  :  100013290
Menge: 1,000 Stck

**1.14.2.3 OERTLI Hochleistungs-Guß-Heizkessel PKR 450-10 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Bestell-Nr.  :  100013291
Menge: 1,000 Stck

**1.14.2.4 OERTLI Öl/Gas-Spezialheizkessel PKR 440-11,REA vorber. Schaltfeld,lose**
OERTLI  Öl/Gas-Spezialheizkessel
PKR 440-11,REA vorber. Schaltfeld,lose
Gl
Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Typ:  PKR 450-11
Nennwärmeleistung :  365-425 kW
Nennwärmebelastung:  392-460 kW
Anzahl Glieder:  11

Wasserinhalt:  495  L
Versandgewicht:  2505 kg

mit REA-vorbereitendem Schaltfeld

Bestell.-Nr.  :  100013292
Menge: 1,000 Stck

**1.14.2.5 OERTLI Hochleistungs-Guß-Heizkessel PKR 450-12 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Bestell-Nr.  :  100013293
Menge: 1,000 Stck

**1.14.2.6 OERTLI Hochleistungs-Guß-Heizkessel PKR 450-13 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock izusammengebaut
- Verkleidung und Isolation
- Schaltfeld
- Ölgebläsebrenner als Zubehör

max. Betriebsdruck:  6 bar
max. Betriebstemperatur: 100 Grad C
Sicherheitsthermostat:  110 Grad C

Brennerplatte mit unterschiedlichen
Bohrungen.
Bei Bestellung Maß/Type angeben!
Siehe Zubehör.

Bestell-Nr.  :  100013294
Menge: 1,000 Stck

**1.14.2.7 OERTLI Hochleistungs-Guß-Heizkessel PKR 450-14 genippelte Ausführung**
OERTLI Hochleistungs-Guß-Heizkessel für
Anlagen nach DIN 4701
- Niedertemperaturbetrieb gleitend
- korrosionsbeständiger, thermoschockfester Spezialguß
- Kesselwirkungsgrad ca. 94 %
- Drei-Zug-Prinzip
- geräuscharmer Betrieb
- hervorragende Wärmedämmung
- schwenkbare Feuerraumtür
- Strömungswächter (voreingestellt)
- Schaltfeld (REA vorbereitet)
  ausgerüstet mit:
  - Ein/Aus-Schalter
  - Sommer/Winter-Schalter
  - Thermostate 1. und 2. Stufe
  - Sicherheitstemperaturbegrenzer
  - Thermometer
  - 6 A Überlastschalter mit Stand-
  Entriegelung
  - Ausschnitt für Abgasthermometer
  - Anschlußkabel für 2-stufigen Brenner
  - Ausschnitt für Betriebsstundenzähler 1./2. Stufe
  - Schnittstelle für anschlußbereite
  REA-Regelung

- Gußblock zusammengebaut
- Verkleidung und Isolation
- Schaltfeld
- Ölgebläsebrenner als Zubehör

max. Betriebsdruck:  6 bar
max. Betriebstemperatur: 100 Grad C
Sicherheitsthermostat:  110 Grad C

Brennerplatte mit unterschiedlichen
Bohrungen.
Bei Bestellung Maß/Type angeben!
Siehe Zubehör.

Bestell-Nr.  :  1000013295
Menge: 1,000 Stck

##### 1.14.3 Öl-/Gas-Spezialheizkessel PKX

**1.14.3.1 OERTLI Öl-/Gas Spezialheizkesse PKX 264 aus Guß von 40 bis 50 kW - geblockt -**
OERTLI  PKX 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004396
Menge: 1,000 Stck

**1.14.3.2 OERTLI Öl-/Gas Spezialheizkesse PKX 265 aus Guß von 50 bis 64 kW - geblockt -**
OERTLI  PKX 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004397
Menge: 1,000 Stck

**1.14.3.3 OERTLI Öl-/Gas Spezialheizkesse PKX 266 aus Guß von 64 bis 78 kW - geblockt -**
OERTLI  PKX 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004401
Menge: 1,000 Stck

**1.14.3.4 OERTLI Öl-/Gas Spezialheizkesse PKX 267 aus Guß von 78 bis 92 kW - geblockt -**
OERTLI  PKX 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004402
Menge: 1,000 Stck

**1.14.3.5 OERTLI Öl-/Gas Spezialheizkesse PKX 268 aus Guß von 92 bis 100 kW - geblockt -**
OERTLI  PKX 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004403
Menge: 1,000 Stck

**1.14.3.6 OERTLI Öl-/Gas-Spezialheizk. PKX 355 mit Standard-Schaltfeld, genippelt, gebl**
OERTLI Öl-/Gas-Spezialheizk. PKX 355
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004897
Menge: 1,000 Stck

**1.14.3.7 OERTLI Öl-/Gas-Spezialheizk. PKX 356 mit Standard-Schaltfeld, genippelt, gebl**
OERTLI Öl-/Gas-Spezialheizk. PKX 356
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004898
Menge: 1,000 Stck

**1.14.3.8 OERTLI Öl-/Gas-Spezialheizk. PKX 357 Standard-Schaltfeld, genippelt, gebl**
OERTLI Öl-/Gas-Spezialheizk. PKX 357
Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004899
Menge: 1,000 Stck

**1.14.3.9 OERTLI Öl-/Gas-Spezialheizk. PKX 358 mit Standard-Schaltfeld, genippelt, gebl**
OERTLI Öl-/Gas-Spezialheizk. PKX 358
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004910
Menge: 1,000 Stck

**1.14.3.10 OERTLI Öl-/Gas-Spezialheizk. PKX 359 mit Standard-Schaltfeld, genippelt, gebl**
OERTLI Öl-/Gas-Spezialheizk. PKX 359
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004911
Menge: 1,000 Stck

**1.14.3.11 OERTLI Öl-/Gas-Spezialheizk. PKR 355 m.REA vorber. Schaltfeld, genippelt, geb**
OERTLI Öl-/Gas-Spezialheizk. PKR 355
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004912
Menge: 1,000 Stck

**1.14.3.12 OERTLI Öl-/Gas-Spezialheizk. PKR 356 m.REA vorber. Schaltfeld, genippelt, geb**
OERTLI Öl-/Gas-Spezialheizk. PKR 356
m.REA vorber. Schaltfeld, genippelt
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004913
Menge: 1,000 Stck

**1.14.3.13 OERTLI Öl-/Gas-Spezialheizk. PKR 357 m.REA vorber. Schaltfeld, genippelt, geb**
OERTLI Öl-/Gas-Spezialheizk. PKR 357
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004914
Menge: 1,000 Stck

**1.14.3.14 OERTLI Öl-/Gas-Spezialheizk. PKR 358 m.REA vorber. Schaltfeld, genippelt, geb**
OERTLI Öl-/Gas-Spezialheizk. PKR 358
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004915
Menge: 1,000 Stck

**1.14.3.15 OERTLI Öl-/Gas-Spezialheizk. PKR 359 m.REA vorber. Schaltfeld, genippelt, geb**
OERTLI Öl-/Gas-Spezialheizk. PKR 359
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004916
Menge: 1,000 Stck

**1.14.3.16 OERTLI Öl-/Gas-Spezialheizk. PKX 355 mit Standard-Schaltfeld, lose Glieder**
OERTLI Öl-/Gas-Spezialheizk. PKX 355
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004917
Menge: 1,000 Stck

**1.14.3.17 OERTLI Öl-/Gas-Spezialheizk. PKX 356 mit Standard-Schaltfeld, lose Glieder**
OERTLI Öl-/Gas-Spezialheizk. PKX 356
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004918
Menge: 1,000 Stck

**1.14.3.18 OERTLI Öl-/Gas-Spezialheizk. PKX 357 Standard-Schaltfeld, lose Glieder**
OERTLI Öl-/Gas-Spezialheizk. PKX 357
Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004919
Menge: 1,000 Stck

**1.14.3.19 OERTLI Öl-/Gas-Spezialheizk. PKX 358 mit Standard-Schaltfeld, lose Glieder**
OERTLI Öl-/Gas-Spezialheizk. PKX 358
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004920
Menge: 1,000 Stck

**1.14.3.20 OERTLI Öl-/Gas-Spezialheizk. PKX 359 mit Standard-Schaltfeld, lose Glieder**
OERTLI Öl-/Gas-Spezialheizk. PKX 359
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004921
Menge: 1,000 Stck

**1.14.3.21 OERTLI Öl-/Gas-Spezialheizk. PKR 355 m.REA vorber. Schaltfeld, -lose Gl.-**
OERTLI Öl-/Gas-Spezialheizk. PKR 355
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004922
Menge: 1,000 Stck

#### 1.15 Solaranlagen und Zubehör

##### 1.15.1 Solar Pakete Aufdach

**1.15.1.1 OERTLI Solarpaket SUN C 250-2 2 x Flachkollektor SUN C 250**
OERTLI Solarpaket SUN C 250-2
2 x Flachkollektor SUN C 250
vertikal für Schrägdach, Falzziegel
Fläche 5,0 m2
bestehend aus:
- Flachkollektor
- Montage - Sets
- Dachanker
- Hydraulik - Sets
  inklusive Kollektorfühler
- Solarflüssigkeit

nicht enthalten sind:
- Solarspeicher
- Solar-Regelung
- Solar-Pumpengruppe
- Solar-Ausdehnungsgefäß

Bestell-Nr.: 192676
Menge: 1,000 Stck

**1.15.1.2 OERTLI Solarpaket SUN C 250-3 3 x Flachkollektor SUN C 250**
OERTLI Solarpaket SUN C 250-3
3 x Flachkollektor SUN C 250
vertikal für Schrägdach, Falzziegel
Fläche 7,5 m2
bestehend aus:
- Flachkollektor
- Montage - Sets
- Dachanker
- Hydraulik - Sets
  inklusive Kollektorfühler
- Solarflüssigkeit

nicht enthalten sind:
- Solarspeicher
- Solar-Regelung
- Solar-Pumpengruppe
- Solar-Ausdehnungsgefäß

Bestell-Nr.: 192677
Menge: 1,000 Stck

**1.15.1.3 OERTLI Solarpaket SUN C 250-4 4 x Flachkollektor SUN C 250**
OERTLI Solarpaket SUN C 250-4
4 x Flachkollektor SUN C 250
vertikal für Schrägdach, Falzziegel
Fläche 10,0 m2
bestehend aus:
- Flachkollektor
- Montage - Sets
- Dachanker
- Hydraulik - Sets
  inklusive Kollektorfühler
- Solarflüssigkeit

nicht enthalten sind:
- Solarspeicher
- Solar-Regelung
- Solar-Pumpengruppe
- Solar-Ausdehnungsgefäß

Bestell-Nr.: 192678
Menge: 1,000 Stck

**1.15.1.4 OERTLI Solarpaket SUN C 250-5 5 x Flachkollektor SUN C 250**
OERTLI Solarpaket SUN C 250-5
5 x Flachkollektor SUN C 250
vertikal für Schrägdach, Falzziegel
Fläche 12,5 m2
bestehend aus:
- Flachkollektor
- Montage - Sets
- Dachanker
- Hydraulik - Sets
  inklusive Kollektorfühler
- Solarflüssigkeit

nicht enthalten sind:
- Solarspeicher
- Solar-Regelung
- Solar-Pumpengruppe
- Solar-Ausdehnungsgefäß

Bestell-Nr.: 192679
Menge: 1,000 Stck

**1.15.1.5 OERTLI Solarpaket SUN C 250-6 6 x Flachkollektor SUN C 250**
OERTLI Solarpaket SUN C 250-6
6 x Flachkollektor SUN C 250
vertikal für Schrägdach, Falzziegel
Fläche 15,0 m2
bestehend aus:
- Flachkollektor
- Montage - Sets
- Dachanker
- Hydraulik - Sets
  inklusive Kollektorfühler
- Solarflüssigkeit

nicht enthalten sind:
- Solarspeicher
- Solar-Regelung
- Solar-Pumpengruppe
- Solar-Ausdehnungsgefäß

Bestell-Nr.: 192680
Menge: 1,000 Stck

**1.15.1.6 OERTLI Solarpaket SUN C 250-7 7 x Flachkollektor SUN C 250**
OERTLI Solarpaket SUN C 250-7
7 x Flachkollektor SUN C 250
vertikal für Schrägdach, Falzziegel
Fläche 17,5 m2
bestehend aus:
- Flachkollektor
- Montage - Sets
- Dachanker
- Hydraulik - Sets
  inklusive Kollektorfühler
- Solarflüssigkeit

nicht enthalten sind:
- Solarspeicher
- Solar-Regelung
- Solar-Pumpengruppe
- Solar-Ausdehnungsgefäß

Bestell-Nr.: 192681
Menge: 1,000 Stck

**1.15.1.7 OERTLI Solarpaket SUN C 250-8 8 x Flachkollektor SUN C 250**
OERTLI Solarpaket SUN C 250-8
8 x Flachkollektor SUN C 250
vertikal für Schrägdach, Falzziegel
Fläche 20 m2
bestehend aus:
- Flachkollektor
- Montage - Sets
- Dachanker
- Hydraulik - Sets
  inklusive Kollektorfühler
- Solarflüssigkeit

nicht enthalten sind:
- Solarspeicher
- Solar-Regelung
- Solar-Pumpengruppe
- Solar-Ausdehnungsgefäß

Bestell-Nr.: 192682
Menge: 1,000 Stck

**1.15.1.8 OERTLI Solarpaket SUN C 250-9 9 x Flachkollektor SUN C 250**
OERTLI Solarpaket SUN C 250-9
9 x Flachkollektor SUN C 250
vertikal für Schrägdach, Falzziegel
Fläche 22,5 m2
bestehend aus:
- Flachkollektor
- Montage - Sets
- Dachanker
- Hydraulik - Sets
  inklusive Kollektorfühler
- Solarflüssigkeit

nicht enthalten sind:
- Solarspeicher
- Solar-Regelung
- Solar-Pumpengruppe
- Solar-Ausdehnungsgefäß

Bestell-Nr.: 192683
Menge: 1,000 Stck

**1.15.1.9 OERTLI Solarpaket SUN C 250-10 10 x Flachkollektor SUN C 250**
OERTLI Solarpaket SUN C 250-10
10 x Flachkollektor SUN C 250
vertikal für Schrägdach, Falzziegel
Fläche 25,0 m2
bestehend aus:
- Flachkollektor
- Montage - Sets
- Dachanker
- Hydraulik - Sets
  inklusive Kollektorfühler
- Solarflüssigkeit

nicht enthalten sind:
- Solarspeicher
- Solar-Regelung
- Solar-Pumpengruppe
- Solar-Ausdehnungsgefäß

Bestell-Nr.: 192684
Menge: 1,000 Stck

**1.15.1.10 OERTLI Solarpaket Aufdach 2xSUN D230, vertikal, Falzziegel 4,6 m2**
OERTLI Solarpaket SUN D 230-2
2 x Flachkollektor SUN D 230
vertikal Aufdach Falzziegel
Fläche 4,6 m2
bestehend aus:
- Flachkollektor
- Dachanker
- Montage - Sets
- Hydraulik - Sets
  inklusive Kollektorfühler
- Solarflüssigkeit

nicht enthalten sind:
- Solarspeicher
- Solar-Regelung
- Solar-Pumpengruppe
- Solar-Ausdehnungsgefäß

Bestell-Nr.: 192694
Menge: 1,000 Stck

**1.15.1.11 OERTLI Solarpaket Aufdach 3xSUN D230, vertikal, Falzziegel 6,9 m2**
OERTLI Solarpaket SUN D 230-3
3 x Flachkollektor SUN D 230
vertikal Aufdach Falzziegel
Fläche 6,9 m2
bestehend aus:
- Flachkollektor
- Montage - Sets
- Dachanker
- Hydraulik - Sets
  inklusive Kollektorfühler
- Solarflüssigkeit

nicht enthalten sind:
- Solarspeicher
- Solar-Regelung
- Solar-Pumpengruppe
- Solar-Ausdehnungsgefäß

Bestell-Nr.: 192695
Menge: 1,000 Stck

**1.15.1.12 OERTLI Solarpaket Aufdach 4xSUN D230, vertikal, Falzziegel 9,2 m2**
OERTLI Solarpaket SUN D 230-4
4 x Flachkollektor SUN D 230
vertikal Aufdach Falzziegel
Fläche 9,2 m2
bestehend aus:
- Flachkollektor
- Montage - Sets
- Dachanker
- Hydraulik - Sets
  inklusive Kollektorfühler
- Solarflüssigkeit

nicht enthalten sind:
- Solarspeicher
- Solar-Regelung
- Solar-Pumpengruppe
- Solar-Ausdehnungsgefäß

Bestell-Nr.: 192696
Menge: 1,000 Stck

**1.15.1.13 OERTLI Solarpaket Aufdach 5xSUN D230, vertikal, Falzziegel 11,5 m2**
OERTLI Solarpaket SUN D 230-5
5 x Flachkollektor SUN D 230
vertikal Aufdach Falzziegel
Fläche 11,5 m2
bestehend aus:
- Flachkollektor
- Montage - Sets
- Dachanker
- Hydraulik - Sets
  inklusive Kollektorfühler
- Solarflüssigkeit

nicht enthalten sind:
- Solarspeicher
- Solar-Regelung
- Solar-Pumpengruppe
- Solar-Ausdehnungsgefäß

Bestell-Nr.: 192697
Menge: 1,000 Stck

**1.15.1.14 OERTLI Heizungspaket Powersun 350 mit 2 x SUN D230**
OERTLI Heizungspaket
Paket Powersun 350 und zwei Stück
SUN D 230

Bestehend aus:
- Zwei Stück Flachkollektoren
  Typ: SUN D 230
- Aufdachmontageset für zwei Kollektoren
- 6 Edalstahl-Dachanker
- Solar-Rohr Duo- Flex inkl.Verschraubungen
- Solarfühler PT-1000
- Kollektorverbinder
- Tichelmannbrücke
- Wärmeträgerflüssigkeit
- Solar Ausdehnungsgefäß 18l
- Powersun 350 Solarspeicher mit

  drei integrierten Glattrohrtauschern
  mit werkseitig vorbereiteter
  solarer Pumpen und Regelstation,
  formschön verkleidet, inklusive
  Brauchwassermischer und Elektro-
  Heizung

Bestell-Nr.: 999192018
Menge: 1,000 Stck

**1.15.1.15 OERTLI Solarpaket Aufdach 2 x SUN D230, Solarspeicher OBS300N**
OERTLI Solarpaket
SUN D 230 zwei Stück und
300 l Solarspeicher

Bestehend aus:
- OBS 300 N Solarspeicher
- Solare Pumpenstation DKP
- Solarregelung Oetrosol A
- 2 Stück Flachkollektoren
  Typ: SUN D 230
- 2 Stück Aufdach-Montagesets
- 6 Stück Edelstahl-Dachanker
- Hydraulisches Anschlusset
- Kollektorverbinder
- Wärmeträgerflüssigkeit
- Ausdehnungsgefäß Solar 25 Liter
- Anschlusset für MAG
- Brauchwassermischer

Bestell-Nr.: 999192019
Menge: 1,000 Stck

**1.15.1.16 OERTLI Solarpaket Aufdach 2 x SUN D230, Speicher Perfectsun300**
OERTLI  Solarpaket
Paket zwei Stück SUN D 230 und
Solarspeicher Perfectsun 300

Bestehend aus:
- Perfectsun 300 Solarspeicher
  mit werkseitig vorbereiteter
  solarer Pumpen und Regelstation,
  formschön verkleidet, inklusive
  Brauchwassermischer
- 2 Stück Flachkollektoren
  Typ: SUN D 230
- 2 Stück Aufdach-Montagesets
- 6 Stück Edelstahl-Dachanker
- Hydraulisches Anschlusset
- Kollektorverbinder
- Wärmeträgerflüssigkeit

Bestell-Nr.: 999192020
Menge: 1,000 Stck

**1.15.1.17 OERTLI Solarpaket Aufdach 3 x SUN D230, Solarspeicher OBS400N**
OERTLI Solarpaket
drei Stück SUN D 230 und
400 l Solarspeicher

Bestehend aus:
- OBS 400 N Solarspeicher
- Solare Pumpenstation DKP
- Solarregelung Oetrosol A
- 3 Stück Flachkollektoren
  Typ: SUN D230
- 3 Stück Aufdach-Montagesets
- 8 Stück Edelstahl-Dachanker
- Hydraulisches Anschlusset
- Kollektorverbinder
- Wärmeträgerflüssigkeit
- Ausdehnungsgefäß Solar 25 Liter
- Anschlusset für MAG
- Brauchwassermischer

Bestell-Nr.: 999192021
Menge: 1,000 Stck

**1.15.1.18 OERTLI Solarpaket Aufdach 3 x SUN D230, Speicher Perfectsun400**
OERTLI Solarpaket
drei Stück SUN D230 und
Solarspeicher Perfectsun 400

Bestehend aus:
- Perfectsun 400 Solarspeicher
  mit werkseitig vorbereiteter
  solarer Pumpen und Regelstation,
  formschön verkleidet, inklusive
  Brauchwassermischer
- 3 Stück Flachkollektoren
  Typ: SUN D 230
- 3 Stück Aufdach-Montagesets
- 8 Stück Edelstahl Dachanker
- Hydraulisches Anschlusset
- Solar Aussdehnungsgefäß 18l
- Kollektorverbinder
- Wärmeträgerflüssigkeit

Bestell-Nr.: 999192022
Menge: 1,000 Stck

**1.15.1.19 OERTLI Solarpaket Aufdach 4 x SUN D230, KS750, DUO-Flex**
OERTLI Paket
KS 750 mit 4 Stück SUN D 230

Bestehend aus:
- 4 Stück Flachkollektoren
  Typ: SUN D 230
- 2 Stück Aufdach-Montagesets für
  zwei Kollektoren
- Rahmenverbinder
- 12 Stück Edelstahl-Dachanker
- Solar-Rohr Duo-Flex inkl.
  Verschraubungen
- Kollektorverbinder
- Tichelmannbrücke
- Wärmeträgerflüssigkeit
- Solares Ausdehnungsgefäß 50 Liter
- KS 750 Liter Kombispeicher
- Solare Pumpengruppe DKP 9-20
- Oetrosol A
- Brauchwassermischer

Bestell-Nr.: 999192023
Menge: 1,000 Stck

**1.15.1.20 OERTLI Solarpaket Aufdach 4xSUN D230, Kombispeicher OEcaClean 625**
OERTLI  Paket
OEcaClean 625 mit 4 Stück SUN D 230

Bestehend aus:
- 4 Stück Flachkollektoren
  Typ: SUN D 230
- 4 Stück Aufdach-Montagesets für
- 10 Stück Edelstahl-Dachanker
- Hydraulisches Anschlusset
- Kollektorverbinder
- Wärmeträgerflüssigkeit
- Solares Ausdehnungsgefäß 50 Liter
- OEcaClean 625 Frischwasser-
  Kombispeicher
- Solare Pumpengruppe OSS 4-16
  als Wandaufbaustation
- Oetrosol A
- Brauchwassermischer

Bestell-Nr.: 999192024
Menge: 1,000 Stck

**1.15.1.21 OERTLI Solarpaket Aufdach 4xSUN D230, Kombispeicher OEcaClean 750**
OERTLI  Paket
OEcaClean 750 mit 4 Stück SUN D 230

Bestehend aus:
- 4 Stück Flachkollektoren
  Typ: SUN D 230
- 4 Stück Aufdach-Montagesets für
- 10 Stück Edelstahl-Dachanker
- Hydraulisches Anschlusset
- Kollektorverbinder
- Wärmeträgerflüssigkeit
- Solares Ausdehnungsgefäß 50 Liter
- OEcaClean 750 Frischwasser-
  Kombispeicher
- Solare Pumpengruppe OSS 4-16
  als Wandaufbaustation
- Oetrosol A
- Brauchwassermischer

Bestell-Nr.: 999192025
Menge: 1,000 Stck

**1.15.1.22 OERTLI Solarpaket Aufdach 4xSUN D230, Kombispeicher OEcaClean 1000**
OERTLI Paket
OEcaClean 1000 mit 4 Stück SUN D 230

Bestehend aus:
- 4 Stück Flachkollektoren
  Typ: SUN D 230
- 4 Stück Aufdach-Montagesets für
- 10 Stück Edelstahl-Dachanker
- Hydraulisches Anschlusset
- Kollektorverbinder
- Wärmeträgerflüssigkeit
- Solares Ausdehnungsgefäß 50 Liter
- OEcaClean 1000 Frischwasser-
  Kombispeicher
- Solare Pumpengruppe OSS 4-16
  als Wandaufbaustation
- Oetrosol A
- Brauchwassermischer

Bestell-Nr.: 999192026
Menge: 1,000 Stck

**1.15.1.23 OERTLI Solarpaket Aufdach 5 x SUN D230, Oecosun 750, DUO-FLEX**
OERTLI Paket
Oecosun750 mit 5 Stück SUN D 230

Bestehend aus:
- Oecosun 750-10 Kombispeicher
- Heizkreisanschlussgruppe für
  gem. Heizkreis mit Energieeffizienzpumpe
- Brauchwassermischer
- 5 Stück Flachkollektoren
  Typ: SUN D 230
- 5 Stück Aufdach-Montagesets
- Kollektorverbinder
- 12 Stück Edelstahl-Dachanker
- Solar-Rohr Duo-Flex inkl.
  Verschraubungen
- Tichelmannbrücke
- Solarfühler PT 1000
- Wärmeträgerflüssigkeit
- Solares Ausdehnungsgefäß 50 Liter

Bestell-Nr.: 999192028
Menge: 1,000 Stck

**1.15.1.24 OERTLI Solarpaket 2x SUN D 230 und OBS 300**
OERTLI  Solarpaket
Paket zwei Stück SUN D 230 und
Solarspeicher OBS 300

Bestehend aus:
- OBS 300 Solarspeicher
  mit werkseitig vorbereiteter
  solarer Pumpen und Regelstation,
  formschön verkleidet, inklusive
 - 2 Stück Flachkollektoren
  Typ: SUN D 230
- 2 Stück Aufdach-Montagesets
- 6 Stück Edelstahl-Dachanker
- Hydraulisches Anschlusset
- Kollektorverbinder
- Wärmeträgerflüssigkeit
- Solar MAG
- Brauchwassermischer

Bestell-Nr.: 999192040
Menge: 1,000 Stck

**1.15.1.25 OERTLI Solarpaket 2x SUN D 230 und 400 L**
OERTLI Solarpaket
SUN D 230 zwei Stück und
400 L Solarspeicher

Bestehend aus:
- OBS 300 N Solarspeicher
- Solare Pumpenstation DKSL 6-8 MSB
- Solarregelung OetroSol Plus
- 3 Stück Flachkollektoren
  Typ: SUN D 230
- 3 Stück Aufdach-Montagesets
- 8 Stück Edelstahl-Dachanker
- Hydraulisches Anschlusset
- Kollektorverbinder
- Wärmeträgerflüssigkeit
- Ausdehnungsgefäß Solar 25 Liter
- Anschlusset für MAG
- Brauchwassermischer

Bestell-Nr.: 999192041
Menge: 1,000 Stck

**1.15.1.26 OERTLI Paket KS 750 mit 4 Stück SUN D 230**
OERTLI  Paket
Paket KS 750 mit 4 Stück SUN D 230

Bestehend aus:
- 4 Stück Flachkollektoren
  Typ: SUN D 230
- 4 Stück Aufdach-Montagesets
- 10 Stück Edelstahl-Dachanker
- Solar-Rohr Duo-Flex inkl.
  Verschraubungen
- Kollektorverbinder
- Wärmeträgerflüssigkeit
- Solares Ausdehnungsgefäß 50 Liter
- KS 750 Liter Kombispeicher
- Solare Pumpengruppe SKS 13-45
- OetroSol Plus
- Brauchwassermischer

Bestell-Nr.: 999192043
Menge: 1,000 Stck

##### 1.15.2 Solar Pakete Aufdach

**1.15.2.1 OERTLI Solarpaket Aufdach 4 x SUN 3015, Oecodens 750, DUO-FLEX**
OERTLI Paket
Oecodens 750 mit 4 Stück SUN 3015

Bestehend aus:
- Oecodens 750-10 Kombispeicher
- Heizkreisanschlussgruppe für
  gem. Heizkreis mit Energieeffizienzpumpe
- Brauchwassermischer
- 4 Stück Röhrenkollektoren
  Typ: SUN 3015
- 4 Stück Aufdach-Montagesets
- 10 Stück Alu-Dachanker
- Solar- Rohr Duo-Flex inkl.
  Verschraubungen
- Solarfühler
- Kollektorverbinder
- Tichelmann Grundset
- Hydraulik-Abdeckung
- Wärmeträgerflüssigkeit
- Solares Ausdehnungsgefäß 50 Liter

Bestell-Nr.:999192029
Menge: 1,000 Stck

**1.15.2.2 OERTLI Solarpaket Aufdach 5 x SUN D230, Oecodens 750, DUO-FLEX**
OERTLI Paket
Oecodens750 mit 5 Stück SUN D 230

Bestehend aus:
- Oecodens 750-10 Kombispeicher
  inklusive Gas-Brennwertgerät
  Typ: Optimat 3025 mit 25 kW
- Heizkreisanschlussgruppe für
  gem. Heizkreis mit Energieeffizienzpumpe
- Brauchwassermischer
- 5 Stück Flachkollektoren
  Typ: SUN D230
- 5 Stück Aufdach-Montagesets
- Kollektorverbinder
- 12 Stück Alu-Dachanker
- Solar- Rohr Duo- Flex inkl.
  Verschraubungen
- Solarfühler PT 1000
- Tichelmannbrücke
- Wärmeträgerflüssigkeit
- Solares Ausdehnungsgefäß 50 Liter
- Anschlussset für MAG

Bestell-Nr.: 999192030
Menge: 1,000 Stck

##### 1.15.3 Solar Pakete Flachdach

**1.15.3.1 OERTLI Solarpaket 31 - Flachdach 2 x Röhrenkollektor SUN 3010, 2,9 qm**
OERTLI Solarpaket 31
2 x Röhrenkollektor SUN 3010
mit insgesamt 20 Röhren
Bruttofläche : 2,9 m²
senkrecht nebeneinander für Flachdach,

bestehend aus:

- Röhrenmodulen
- Kollektorverbinder
- Hydraulikabdeckung
- Flachdachständer
- Befestigungsklemmen
- Hydraulik - Sets
- Solarflüssigkeit

nicht enthalten sind:
- Solarspeicher
- Solar-Regelung
- Solar-Pumpengruppe
- Solar-Ausdehnungsgefäß

Bestell-Nr.:  191340
Menge: 1,000 Stck

**1.15.3.2 OERTLI Solarpaket 32 - Flachdach 2 x Röhrenkollektor SUN 3015, 4,26qm**
OERTLI Solarpaket 32
2 x Röhrenkollektor SUN 3015
mit insgesamt 30 Röhren
Bruttofläche : 4,26  m²
senkrecht nebeneinander für Flachdach,

bestehend aus:

- Röhrenmodulen
- Kollektorverbinder
- Hydraulikabdeckung
- Flachdachständer
- Befestigungsklemmen
- Hydraulik - Sets
- Solarflüssigkeit

nicht enthalten sind:
- Solarspeicher
- Solar-Regelung
- Solar-Pumpengruppe
- Solar-Ausdehnungsgefäß

Bestell-Nr.:  191341
Menge: 1,000 Stck

**1.15.3.3 OERTLI Solarpaket 33 - Flachdach 2 x SUN 3010 + 1 x SUN 3015, 5,03 qm**
OERTLI Solarpaket 33
2 x Röhrenkollektor SUN 3010
und
1 x Röhrenkollektor SUN 3015
mit insgesamt 35 Röhren
Bruttofläche : 5,03  m²
senkrecht nebeneinander für Flachdach,

bestehend aus:

- Röhrenmodulen
- Kollektorverbinder
- Hydraulikabdeckung
- Flachdachständer
- Befestigungsklemmen
- Hydraulik - Sets
- Solarflüssigkeit

nicht enthalten sind:
- Solarspeicher
- Solar-Regelung
- Solar-Pumpengruppe
- Solar-Ausdehnungsgefäß

Bestell-Nr.:  191342
Menge: 1,000 Stck

**1.15.3.4 OERTLI Solarpaket 34 - Flachdach 3 x Röhrenkollektor SUN 3015, 6,39qm**
OERTLI Solarpaket 34
3 x Röhrenkollektor SUN 3015
mit insgesamt 45 Röhren
Bruttofläche : 6,39  m²
senkrecht nebeneinander für Flachdach,

bestehend aus:

- Röhrenmodulen
- Kollektorverbinder
- Hydraulikabdeckung
- Flachdachständer
- Befestigungsklemmen
- Hydraulik - Sets
- Solarflüssigkeit

nicht enthalten sind:
- Solarspeicher
- Solar-Regelung
- Solar-Pumpengruppe
- Solar-Ausdehnungsgefäß

Bestell-Nr.:  191343
Menge: 1,000 Stck

**1.15.3.5 OERTLI Solarpaket 35 - Flachdach 2 x SUN 3010 + 2 x SUN 3015, 7,16qm**
OERTLI Solarpaket 35
2 x Röhrenkollektor SUN 3010
und
2 x Röhrenkollektor SUN 3015
mit insgesamt 50 Röhren
Bruttofläche : 7,16  m²
senkrecht nebeneinander für Flachdach,

bestehend aus:

- Röhrenmodulen
- Kollektorverbinder
- Hydraulikabdeckung
- Flachdachständer
- Befestigungsklemmen
- Hydraulik - Sets
- Solarflüssigkeit

nicht enthalten sind:
- Solarspeicher
- Solar-Regelung
- Solar-Pumpengruppe
- Solar-Ausdehnungsgefäß

Bestell-Nr.:  191344
Menge: 1,000 Stck

**1.15.3.6 OERTLI Solarpaket 36 - Flachdach 4 x Röhrenkollektor SUN 3015, 8,52qm**
OERTLI Solarpaket 36
4 x Röhrenkollektor SUN 3015
mit insgesamt 60 Röhren
Bruttofläche : 8,52  m²
senkrecht nebeneinander für Flachdach,

bestehend aus:

- Röhrenmodulen
- Kollektorverbinder
- Hydraulikabdeckung
- Flachdachständer
- Befestigungsklemmen
- Hydraulik - Sets
- Solarflüssigkeit

nicht enthalten sind:
- Solarspeicher
- Solar-Regelung
- Solar-Pumpengruppe
- Solar-Ausdehnungsgefäß

Bestell-Nr.:  191345
Menge: 1,000 Stck

**1.15.3.7 OERTLI Solarpaket 37 - Flachdach 2 x SUN 3010 + 3 x SUN 3015, 9,29qm**
OERTLI Solarpaket 37
2 x Röhrenkollektor SUN 3010
und
3 x Röhrenkollektor SUN 3015
mit insgesamt 65 Röhren
Bruttofläche : 9,29  m²
senkrecht nebeneinander für Flachdach,

bestehend aus:

- Röhrenmodulen
- Kollektorverbinder
- Hydraulikabdeckung
- Flachdachständer
- Befestigungsklemmen
- Hydraulik - Sets
- Solarflüssigkeit

nicht enthalten sind:
- Solarspeicher
- Solar-Regelung
- Solar-Pumpengruppe
- Solar-Ausdehnungsgefäß

Bestell-Nr.:  191346
Menge: 1,000 Stck

**1.15.3.8 OERTLI Solarpaket 38 - Flachdach 5 x Röhrenkollektor SUN 3015, 10,65 qm**
OERTLI Solarpaket 38
5 x Röhrenkollektor SUN 3015
mit insgesamt 75 Röhren
Bruttofläche : 10,65  m²
senkrecht nebeneinander für Flachdach,

bestehend aus:

- Röhrenmodulen
- Kollektorverbinder
- Hydraulikabdeckung
- Flachdachständer
- Befestigungsklemmen
- Hydraulik - Sets
- Solarflüssigkeit

nicht enthalten sind:
- Solarspeicher
- Solar-Regelung
- Solar-Pumpengruppe
- Solar-Ausdehnungsgefäß

Bestell-Nr.:  191347
Menge: 1,000 Stck

**1.15.3.9 OERTLI Solarpaket SUN C 250-2F 2 x Flachkollektor SUN C 250**
OERTLI Solarpaket SUN C 250-2F
2 x Flachkollektor SUN C 250
vertikal für Flachdachmontage
Fläche 5,0 m2
bestehend aus:
- Flachkollektor
- Montage - Sets
- Aufständerung
- Hydraulik - Sets
  inklusive Kollektorfühler
- Solarflüssigkeit

nicht enthalten sind:
- Solarspeicher
- Solar-Regelung
- Solar-Pumpengruppe
- Solar-Ausdehnungsgefäß

Bestell-Nr.: 192685
Menge: 1,000 Stck

**1.15.3.10 OERTLI Solarpaket SUN C 250-3F 3 x Flachkollektor SUN C 250**
OERTLI Solarpaket SUN C 250-3F
3 x Flachkollektor SUN C 250
vertikal für Flachdachmontage
Fläche 7,5 m2
bestehend aus:
- Flachkollektor
- Montage - Sets
- Aufständerung
- Hydraulik - Sets
  inklusive Kollektorfühler
- Solarflüssigkeit

nicht enthalten sind:
- Solarspeicher
- Solar-Regelung
- Solar-Pumpengruppe
- Solar-Ausdehnungsgefäß

Bestell-Nr.: 192686
Menge: 1,000 Stck

**1.15.3.11 OERTLI Solarpaket SUN C 250-4F 4 x Flachkollektor SUN C 250**
OERTLI Solarpaket SUN C 250-4F
4 x Flachkollektor SUN C 250
vertikal für Flachdachmontage
Fläche 10,0 m2
bestehend aus:
- Flachkollektor
- Montage - Sets
- Aufständerung
- Hydraulik - Sets
  inklusive Kollektorfühler
- Solarflüssigkeit

nicht enthalten sind:
- Solarspeicher
- Solar-Regelung
- Solar-Pumpengruppe
- Solar-Ausdehnungsgefäß

Bestell-Nr.: 192687
Menge: 1,000 Stck

**1.15.3.12 OERTLI Solarpaket SUN C 250-5F 5 x Flachkollektor SUN C 250**
OERTLI Solarpaket SUN C 250-5F
5 x Flachkollektor SUN C 250
vertikal für Flachdachmontage
Fläche 12,5 m2
bestehend aus:
- Flachkollektor
- Montage - Sets
- Aufständerung
- Hydraulik - Sets
  inklusive Kollektorfühler
- Solarflüssigkeit

nicht enthalten sind:
- Solarspeicher
- Solar-Regelung
- Solar-Pumpengruppe
- Solar-Ausdehnungsgefäß

Bestell-Nr.: 192688
Menge: 1,000 Stck

**1.15.3.13 OERTLI Solarpaket SUN C 250-6F 6 x Flachkollektor SUN C 250**
OERTLI Solarpaket SUN C 250-6F
6 x Flachkollektor SUN C 250
vertikal für Flachdachmontage
Fläche 15,0 m2
bestehend aus:
- Flachkollektor
- Montage - Sets
- Aufständerung
- Hydraulik - Sets
  inklusive Kollektorfühler
- Solarflüssigkeit

nicht enthalten sind:
- Solarspeicher
- Solar-Regelung
- Solar-Pumpengruppe
- Solar-Ausdehnungsgefäß

Bestell-Nr.: 192689
Menge: 1,000 Stck

**1.15.3.14 OERTLI Solarpaket SUN C 250-7F 7 x Flachkollektor SUN C 250**
OERTLI Solarpaket SUN C 250-7F
7 x Flachkollektor SUN C 250
vertikal für Flachdachmontage
Fläche 17,5 m2
bestehend aus:
- Flachkollektor
- Montage - Sets
- Aufständerung
- Hydraulik - Sets
  inklusive Kollektorfühler
- Solarflüssigkeit

nicht enthalten sind:
- Solarspeicher
- Solar-Regelung
- Solar-Pumpengruppe
- Solar-Ausdehnungsgefäß

Bestell-Nr.: 192690
Menge: 1,000 Stck

**1.15.3.15 OERTLI Solarpaket SUN C 250-8F 8 x Flachkollektor SUN C 250**
OERTLI Solarpaket SUN C 250-8F
8 x Flachkollektor SUN C 250
vertikal für Flachdachmontage
Fläche 20,0 m2
bestehend aus:
- Flachkollektor
- Montage - Sets
- Aufständerung
- Hydraulik - Sets
  inklusive Kollektorfühler
- Solarflüssigkeit

nicht enthalten sind:
- Solarspeicher
- Solar-Regelung
- Solar-Pumpengruppe
- Solar-Ausdehnungsgefäß

Bestell-Nr.: 192691
Menge: 1,000 Stck

**1.15.3.16 OERTLI Solarpaket SUN C 250-9F 9 x Flachkollektor SUN C 250**
OERTLI Solarpaket SUN C 250-9F
9 x Flachkollektor SUN C 250
vertikal für Flachdachmontage
Fläche 22,5 m2
bestehend aus:
- Flachkollektor
- Montage - Sets
- Aufständerung
- Hydraulik - Sets
  inklusive Kollektorfühler
- Solarflüssigkeit

nicht enthalten sind:
- Solarspeicher
- Solar-Regelung
- Solar-Pumpengruppe
- Solar-Ausdehnungsgefäß

Bestell-Nr.: 192692
Menge: 1,000 Stck

**1.15.3.17 OERTLI Solarpaket SUN C 250-10F 10 x Flachkollektor SUN C 250**
OERTLI Solarpaket SUN C 250-10F
10 x Flachkollektor SUN C 250
vertikal für Flachdachmontage
Fläche 25,0 m2
bestehend aus:
- Flachkollektor
- Montage - Sets
- Aufständerung
- Hydraulik - Sets
  inklusive Kollektorfühler
- Solarflüssigkeit

nicht enthalten sind:
- Solarspeicher
- Solar-Regelung
- Solar-Pumpengruppe
- Solar-Ausdehnungsgefäß

Bestell-Nr.: 192693
Menge: 1,000 Stck

**1.15.3.18 OERTLI Solarpaket Fachdach 2 x SUN D230, vertikal, 4,6 m2**
OERTLI Solarpaket SUN D 230-2F
2 x Flachkollektor SUN D 230
vertikal für Flachdachmontage
Fläche 4,6 m2
bestehend aus:
- Flachkollektor
- Montage - Sets
- Aufständerung
- Hydraulik - Sets
  inklusive Kollektorfühler
- Solarflüssigkeit

nicht enthalten sind:
- Solarspeicher
- Solar-Regelung
- Solar-Pumpengruppe
- Solar-Ausdehnungsgefäß

Bestell-Nr.: 192698
Menge: 1,000 Stck

**1.15.3.19 OERTLI Solarpaket Flachdach 3 x SUN D230, vertikal, 6,9 m2**
OERTLI Solarpaket SUN D 230-3F
3 x Flachkollektor SUN D 230
vertikal für Flachdachmontage
Fläche 6,9 m2
bestehend aus:
- Flachkollektor
- Montage - Sets
- Aufständerung
- Hydraulik - Sets
  inklusive Kollektorfühler
- Solarflüssigkeit

nicht enthalten sind:
- Solarspeicher
- Solar-Regelung
- Solar-Pumpengruppe
- Solar-Ausdehnungsgefäß

Bestell-Nr.: 192699
Menge: 1,000 Stck

**1.15.3.20 OERTLI Solarpaket Flachdach 4 x SUN D230, vertikal, 9,2 m2**
OERTLI Solarpaket SUN D 230-4F
4 x Flachkollektor SUN D 230
vertikal für Flachdachmontage
Fläche 9,2 m2
bestehend aus:
- Flachkollektor
- Montage - Sets
- Aufständerung
- Hydraulik - Sets
  inklusive Kollektorfühler
- Solarflüssigkeit

nicht enthalten sind:
- Solarspeicher
- Solar-Regelung
- Solar-Pumpengruppe
- Solar-Ausdehnungsgefäß

Bestell-Nr.: 192700
Menge: 1,000 Stck

**1.15.3.21 OERTLI Solarpaket Flachdach 5 x SUN D230, vertikal, 11,5 m2**
OERTLI Solarpaket SUN D 230-5F
5 x Flachkollektor SUN D 230
vertikal für Flachdachmontage
Fläche 11,5 m2
bestehend aus:
- Flachkollektor
- Montage - Sets
- Aufständerung
- Hydraulik - Sets
  inklusive Kollektorfühler
- Solarflüssigkeit

nicht enthalten sind:
- Solarspeicher
- Solar-Regelung
- Solar-Pumpengruppe
- Solar-Ausdehnungsgefäß

Bestell-Nr.: 192701
Menge: 1,000 Stck

##### 1.15.4 Solar Pakete Schrägdach

**1.15.4.1 OERTLI Solarpaket 27 - Schrägdach 2 x SUN3010 + 2 x SUN 3015, 7,16qm**
OERTLI Solarpaket 27
2 x Röhrenkollektor SUN 3010
und
2 x Röhrenkollektor SUN 3015
mit insgesamt 50 Röhren
Bruttofläche : 7,16 qm
senkrecht nebeneinander für Schrägdach,
Falzziegel

bestehend aus:

- Röhrenmodulen
- Kollektorverbinder
- Hydraulikabdeckung
- Montage - Sets
- Dachanker
- Hydraulik - Sets
- Solarflüssigkeit

nicht enthalten sind:
- Solarspeicher
- Solar-Regelung
- Solar-Pumpengruppe
- Solar-Ausdehnungsgefäß

Bestell-Nr.: 191297
Menge: 1,000 Stck

**1.15.4.2 OERTLI Solarpaket 30 - Schrägdach 5 x Röhrenkollektor SUN 3015, 10,65qm**
OERTLI Solarpaket 30
5 x Röhrenkollektor SUN 3015
mit insgesamt 75 Röhren
Bruttofläche : 10,65 qm
senkrecht nebeneinander für Schrägdach,
Falzziegel
bestehend aus:

- Röhrenmodulen
- Kollektorverbinder
- Montage - Sets
- Dachanker
- Hydraulik - Sets
- Solarflüssigkeit

nicht enthalten sind:
- Solarspeicher
- Solar-Regelung
- Solar-Pumpengruppe
- Solar-Ausdehnungsgefäß

Bestell-Nr.: 191298
Menge: 1,000 Stck

**1.15.4.3 OERTLI Solarpaket 26 - Schrägdach 3 x Röhrenkollektor SUN 3015, 6,39qm**
OERTLI Solarpaket 26
3 x Röhrenkollektor SUN 3015
mit insgesamt 45 Röhren
Bruttofläche : 6,39 m²
senkrecht nebeneinander für Schrägdach,
Falzziegel
bestehend aus:

- Röhrenmodulen
- Kollektorverbinder
- Hydraulikabdeckung
- Montage - Sets
- Dachanker
- Hydraulik - Sets
- Solarflüssigkeit

nicht enthalten sind:
- Solarspeicher
- Solar-Regelung
- Solar-Pumpengruppe
- Solar-Ausdehnungsgefäß

Bestell-Nr.  : 191299
Menge: 1,000 Stck

**1.15.4.4 OERTLI Solarpaket 28 - Schrägdach 4 x Röhrenkollektor SUN 3015, 8,52qm**
OERTLI Solarpaket 28
4 x Röhrenkollektor SUN 3015
mit insgesamt 60 Röhren
Bruttofläche : 8,52 m²
senkrecht nebeneinander für Schrägdach,
Falzziegel
bestehend aus:

- Röhrenmodulen
- Kollektorverbinder
- Hydraulikabdeckung
- Montage - Sets
- Dachanker
- Hydraulik - Sets
- Solarflüssigkeit

nicht enthalten sind:
- Solarspeicher
- Solar-Regelung
- Solar-Pumpengruppe
- Solar-Ausdehnungsgefäß

Bestell-Nr.:  191321
Menge: 1,000 Stck

**1.15.4.5 OERTLI Solarpaket 25 - Schrägdach 2 x SUN 3010 + 1 x SUN 3015, 5,03qm**
OERTLI Solarpaket 25
2 x Röhrenkollektor SUN 3010
und
1 x Röhrenkollektor SUN 3015
mit insgesamt 35 Röhren
Bruttofläche : 5,03 m²
senkrecht nebeneinander für Schrägdach,
Falzziegel
bestehend aus:

- Röhrenmodulen
- Kollektorverbinder
- Hydraulikabdeckung
- Montage - Sets
- Dachanker
- Hydraulik - Sets
- Solarflüssigkeit

nicht enthalten sind:
- Solarspeicher
- Solar-Regelung
- Solar-Pumpengruppe
- Solar-Ausdehnungsgefäß

Bestell-Nr.:  191322
Menge: 1,000 Stck

**1.15.4.6 OERTLI Solarpaket 23 - Schrägdach 2 x Röhrenkollektor SUN 3010, 2,9 qm**
OERTLI Solarpaket 23
2 x Röhrenkollektor SUN 3010
mit insgesamt 20 Röhren
Bruttofläche : 2,9 qm
senkrecht nebeneinander für Schrägdach,
Falzziegel
bestehend aus:

- Röhrenmodulen
- Kollektorverbinder
- Hydraulikabdeckung
- Montage - Sets
- Dachanker
- Hydraulik - Sets
- Solarflüssigkeit

nicht enthalten sind:
- Solarspeicher
- Solar-Regelung
- Solar-Pumpengruppe
- Solar-Ausdehnungsgefäß

Bestell-Nr.:  191337
Menge: 1,000 Stck

**1.15.4.7 OERTLI Solarpaket 24 - Schrägdach 2 x Röhrenkollektor SUN 3015, 4,26 qm**
OERTLI Solarpaket 24
2 x Röhrenkollektor SUN 3015
mit insgesamt 30 Röhren
Bruttofläche : 4,26 qn
senkrecht nebeneinander für Schrägdach,
Falzziegel
bestehend aus:

- Röhrenmodulen
- Kollektorverbinder
- Hydraulikabdeckung
- Montage - Sets
- Dachanker
- Hydraulik - Sets
- Solarflüssigkeit

nicht enthalten sind:
- Solarspeicher
- Solar-Regelung
- Solar-Pumpengruppe
- Solar-Ausdehnungsgefäß

Bestell-Nr.: 191338
Menge: 1,000 Stck

**1.15.4.8 OERTLI Solarpaket 29 - Schrägdach 2 x SUN 3010 + 3 x SUN 3015, 9,29 qm**
OERTLI Solarpaket 29
2 x Röhrenkollektor SUN 3010
und
3 x Röhrenkollektor SUN 3015
mit insgesamt 65 Röhren
Bruttofläche : 9,29 m²
senkrecht nebeneinander für Schrägdach,
Falzziegel
bestehend aus:

- Röhrenmodulen
- Kollektorverbinder
- Hydraulikabdeckung
- Montage - Sets
- Dachanker
- Hydraulik - Sets
- Solarflüssigkeit

nicht enthalten sind:
- Solarspeicher
- Solar-Regelung
- Solar-Pumpengruppe
- Solar-Ausdehnungsgefäß

Bestell-Nr.: 191339
Menge: 1,000 Stck

##### 1.15.5 Solarkollektoren SUN

**1.15.5.1 OERTLI Hochleistungs-Flachkollektor SUN C, 2,5 m2 für Großanlagen**
OERTLI Hochleistungs-Flachkollektor
SUN C, 2,5 m2 für Großanlagen
für bis zu 10 Kollektoren in Reihe
Hochleistungs-Flachkollektor
SUN C 250 V, 2,51 m² für Großanlagen
für bis zu 10 Kollektoren in Reihe
- Hochleistungsabsorber aus Aluminium, selektive
Mirotherm- Shutter Beschichtung
- Mäanderförmiger  Wärmetauscher  ø 10mm Cu
laserverschweißt
- 22mm Sammlerrohre für geringe Rohrwiderstände
- Steinwolle- Isolierung, 50mm im Randbereich 40mm auf
der Rückseite zur  Verminderung der
Stillstandsverluste
- Gehäuse aus Aluminium, lichtbeständige Lackierung in
anthrazit mit  Aluminium Rückwand
- 3,2mm Sicherheitsglas zur optimalen Hagelresistenz
- Zubehör für Aufdach- und Flachdachmontage
- Der Kollektor verlangt nach einem wechselseitigen
hydraulischen  Anschluss. Das bedeutet: Der Vorlauf
kann links oder rechts oben  angeschlossen
werden.Der Rücklauf befindet sich dann auf der
gegenüberliegenden Seite unten.

Betriebsbedingungen
Arbeitsdruck :  2 bar
Max. Überdruck :  10 bar
Max.Arbeitstemperatur :  120 °C
Stillstandstemperatur-SUN C: 200 °C
Gesamtfläche (AG):  2,51 m2
Aperturfläche (AA) :  2,37 m2
Absorberfläche (AA):  2,35 m2
Breite:  1147 mm
Höhe:  2187 mm
Absorptionsfaktor :  95 +/- 2 %
Emissionsfaktor :  5 +/- 2 %
Wärmeträgerinhalt:  2,9 l
Optischer Wirkungsgrad :  82 %
Wärmeträger:  Tyfocor LS
Gewicht:  47 kg

Kollektor-Mindestertrag größer als
525 kWh/m2a. geprüft vom Fraunhofer ISE Prüfbericht
ktb-2010-31-k vom 16.11.2010

Bestell-Nr.: 1000016502
Menge: 1,000 Stck

**1.15.5.2 OERTLI Hochleistungs-Flachkollektor SUN D230 2,3 m2 (ER405)**
OERTLI Hochleistungs-Flachkollektor
SUN D230 2,3 m2
zur Trinkwassererwärmung
und zur Heiungsunterstützung
für bis zu fünf Kollektoren in Reihe
- Hochleistungsabsorber aus  Aluminium, selektive
Mirotherm -Shutter Beschichtung
- Mäanderförmige Rohrschlangenanordnung mit
integriertem Rücklaufrohr, dadurch Anschluss links oben
oder rechts oben wahlweise.
- Isolierung:  40mm an der Rückwand, 50mm im
Randbereich zur Verminderung der Stillstands Verluste
- Gehäuse aus Aluminium, lichtbeständige
  Lackierung in anthrazit mit Aluminium Rückwand
- Sicherheitsglas 3,2mm mit hoher Lichtdurchlässigkeit
von 91%.
- Montage in horizontaler und vertikaler Einbaulage
möglich
- Zubehör für Aufdach- und Flachdchmontage
- zahlreiches Montage- und Hydraulikzubehör

Betriebsbedingungen
Arbeitsdruck :  3 bar
Max. Überdruck :  10 bar
Max.Arbeitstemperatur :  120 °C
Stillstandstemperatur-D230  200 °C
Gesamtfläche (AG):  2,3 m2
Aperturfläche (AA) :  2,13 m2
Absorberfläche (AA):  2,13 m2
Breite:  1147 mm
Höhe:  2006 mm
Absorptionsfaktor :  95 +/- 2 %
Emissionsfaktor :  5 +/- 2 %
Wärmeträgerinhalt:  2,1 l
Optischer Wirkungsgrad :  82%
Wärmeträger:  Tyfocor LS
Gewicht:  40 kg

Bestell-Nr.: 100019332
Menge: 1,000 Stck

**1.15.5.3 OERTLI Vakuum-Röhrenkollektor SUN 3010 Parabolrinnenspiegel, 1,67 qm**
OERTLI  Vakuum-Röhrenkoll. SUN 3010
mit rückseitigem Parabolrinnenspiegel
360°-Absorberrohr für effiziente
Aufnahme von direkter und diffuser
Strahlung.
Vakuum-Hüllrohr aus Borosilikatglas
Patentierte vollintegrierte 3/4" -
Kollektorhydraulik erlaubt den einseitigen Kollektoranschluss, sowie den
Anschluss von mehreren Kollektormodulen
bei geringem Druckverlust.
Fühlertauchhülse vorinstalliert. Bis zu
10 Kollektoren können nebeneinander
montiert werden.
Wie bei einer Thermoskanne isoliert die
evakuierte, doppelwandige Glashülse
die durchströmende Flüssigkeit. Durch
seine hermetische Abdichtung besitzt der
Kollektor geringst mögliche
Wärmeverluste.
Der Kollektor verfügt über eine hoch
strahlungsselektive Absorberschicht auf
Aluminium-Nitritbasis.
Der geringe Außendurchmesser zeichnet
sich durch eine hohe Ästhetik aus. Das
geringe Rohrgewicht ermöglicht sehr
kompakte, leichte und handliche Module,
was insbesondere bei Transport und
Montage von großem Vorteil ist.
Kollektorfelder mit 10 Röhren je Modul
sind in kleinen Flächeneinheiten
auslegbar. Die Glasröhrenhülse ist
einzeln auswechselbar.

Technische Daten
Kollektorlänge:  1700 mm
Kollektorbreite:  850 mm
Kollektorhöhe:  97 mm
Flüssigkeitsvolumen
  Kollektor:  2,1 l
Kollektorgewicht (netto): 32 kg
Bruttofläche:  1,45 qm
Absorberfläche (360°):  1,67 qm
Aperturfläche:  1,15 qm
Glasstärke:  1,6 mm
max. Betriebsdruck:  10 bar
Anzahl der Röhren:  10
Wärmeträger:  Tyfocor HTL

Bestell-Nr.:  191237
Menge: 1,000 Stck

**1.15.5.4 OERTLI Vakuum-Röhrenkollektor SUN 3015 Parabolrinnenspiegel, 2,50 qm**
OERTLI Vakuum-Röhrenkollektor SUN 3015
mit rückseitigem Parabolrinnenspiegel
360°-Absorberrohr für effiziente
Aufnahme von direkter und diffuser
Strahlung.
Vakuum-Hüllrohr aus Borosilikatglas
Patentierte vollintegrierte 3/4" -
Kollektorhydraulik erlaubt den
einseitigen Kollektoranschluss, sowie
den Anschluss von mehreren Kollektormodulen bei geringem Druckverlust.
Fühlertauchhülse vorinstalliert. Bis zu
10 Kollektoren können nebeneinander
montiert werden.
Wie bei einer Thermoskanne isoliert die
evakuierte, doppelwandige Glashülse
die durchströmende Flüssigkeit. Durch
seine hermetische Abdichtung besitzt der
Kollektor geringstmögliche
Wärmeverluste.
Der Kollektor verfügt über eine hoch
strahlungsselektive Absorberschicht auf
Aluminium-Nitritbasis.
Der geringe Außendurchmesser zeichnet
sich durch eine hohe Ästhetik aus. Das
geringe Rohrgewicht ermöglicht sehr
kompakte, leichte und handliche Module,
was insbesondere bei Transport und
Montage von großem Vorteil ist.
Kollektorfelder mit 15 Röhren je Modul
sind in kleinen Flächeneinheiten
auslegbar. Die Glasröhrenhülse ist
einzeln auswechselbar.

Technische Daten
Kollektorlänge:  1700 mm
Kollektorbreite:  1250 mm
Kollektorhöhe:  97 mm
Flüssigkeitsvolumen
  Kollektor:  3,1 l
Kollektorgewicht (netto): 45 kg
Bruttofläche:  2,13 m²
Absorberfläche (360°):  2,50 m²
Aperturfläche:  1,72 m²
Glasstärke:  1,6 mm
max. Betriebsdruck:  10 bar
Anzahl der Röhren:  15
Wärmeträger:  Tyfocor HTL

Bestell-Nr.:  191239
Menge: 1,000 Stck

##### 1.15.6 Solar-Pakete OBLC

**1.15.6.1 OERTLI Paket GMR2025, OBLC SUN D 230, (4,6 m2) 2 Mischerkreise**
OERTLI Paket GMR2025, OBLC,
SUN D 230, (4,6m²) 2 Mischerkreise

bestehend aus:
OPTIMAT GMR 2025 Combi Condens
- Brennwert-Wandheizkessel für
  geschlossene Warmwasserzentralheizungsanlagen mit einer max.
  Betriebstemperatur von 90°C
- Optimat GMR 2025 Combi mit
  integriertem 3 Wege Umschaltventil
  für Heiz- und Warmwasserbetrieb und
  einem Platten Wärmetauscher für
  hocheffiziente Brauchwasserbereitung
- Produkt-Ident-Nr.: 0063CM3019
- Gasgeräte-Kategorie: II2ELL3B/P
- Betriebsarten nach DVGW-TRGI: B23,
  B23p, B33, C13X, C33X, C43X, C53X,
  C63X,  C83X, C93X
- Betriebsbedingungen:
  zul. Betriebsüberdruck Heizung: 3 bar
  Warmwasserseitig (Platten WT): 8 bar
- Kesseltemperatur von 20 bis 90°C
- STB: 110°C
- Elektroanschluss: 230 V AC / 50 Hz
- Schutzart: IPX 4D
- Monoblockwärmetauscher aus
  korrosions- und temperaturbeständiger Aluminium/Silizium-
  Legierung mit geschlossenem
  Verbrennungsraum.
- Flächen Vormisch-Edelstahl-
  Brenner und Ansaugschalldämpfer.
  Gas-/Luftverbundregelung, Steuerplatine,
  Mischkammer und Gebläse als Einheit.
- Modulationsverhältnis 1:4,1
- Nur für einen direkten Heizkreis und
  Warmwasserregelung bestimmt.
- Mechanische Temperatur- und
  Druckanzeige, Reset Taste und
  Betriebszustandsmeldung über
  blinkende Farbcodes und allen
  erforderlichen Sicherheitsfunktionen
  ablesbar auch mit Fernbedienung
  RS 200, Serviceregler oder Recom Software.
- Für äußerst energiesparenden und
  emissionsarmen Betrieb mit Erdgas E,
  LL und Flüssiggas B, P geeignet.
  Die Geräte sind werksseitig auf Erdgas E
  voreingestellt.
- Einsetzbar für den raumluftun- bzw. -
  abhängigen Betrieb, serienmäßig für die
  Mehrfachbelegung vorbereitet.
- Serienmäßig mit Hocheffizienz-
  Heizungsumwälzpumpe der Energieeffizienzklasse A, Schnellentlüfter,
  Kondenswassersiphon, Sicherheitsventil 3 bar, 8 Liter Ausdehnungsgefäß.
- Schallisolierte Geräteverkleidung in
  RAL 9010
- Typ: Optimat GMR 2025 Combi Condens
Wärmeleistung 80/60° C: 5,5 bis 23,4 kW
Wärmeleistung 50/30° C: 6,1 bis 24,8 kW
Nennwärmebelastung:  5,6 bis 24,0 kW
Wärmeleistung Booster:  5,5 bis 27,5 kW
Normnutzungsgrad nach DIN 4702-8
bei 50 / 30°C:  109,2 %
Kesselwirkungsgrad bezogen auf Hi
Volllast bei 80 / 60°C:  97,6 %
Volllast bei 50 / 30°C: 103,3 %
Teil-Last bei 80 / 60°C:  97,8 %
Hilfsenergiebedarf : Standby 3 Watt,
minimal 24 Watt und maximal 80 Watt.
Abgastemperatur bei
80 / 60°C max. Leistung: 84 °C
40 / 30°C min. Leistung:  32 °C
Maximal nutzbarer
Restförderdruck: 80 Pa (WW 116 Pa)
Abgasmassenstrom bei 80 / 60°C:
Volllast 38,7 kg/h Heizung,
Volllast 45,5 kg/h WW,
Teil-Last 9,4 kg/h.
CO2-Gehalt:
Erdgas E:  max.  9,3% / min. 8,9%
Erdgas LL: max.  9,3% / min. 8,9%
Propan:  max. 10,3% / min. 9,9%
Wasserinhalt (Primärkreis): 1,6 Liter
Wasserinhalt Trinkwasser: 0,16 Liter
Mindestwasser-Umlaufmenge:  keine
Restförderdruck der Pumpe = 203 mbar
bei 20 Kelvin Temperaturdifferenz
Abmessungen ohne Verrohrung
H / B / T:  541 / 368 / 364 mm
Abgasanschluss: DN 80 / 125
Leergewicht gesamt: 26 kg
Leergewicht ohne Frontverkleidung 24 kg
Geräuschpegel in 1 Meter Entfernung
bei maximaler Leistung: 42 dB (A)
OERTLI Außenfühler FM 46
für alle GMR 2000 Condens
OERTLI Funk-Dialog Fernbedienung
RS 200-3 Funk für alle GMR 1000
und GMR 2000 Gasbrennwertkessel
zum Ändern von Steuerbefehlen und
zur Fernkontrolle der Heizung vom
Wohnraum aus Temperatur- und
Betriebsartenverstellung Komfort-
Warmwasser Funktion,
Schaltzeitenprogramme.
Funk-Kesselmodul als Empfänger
im Lieferumfang enthalten
Vormontagerahmen mit Vorlauf
und Rücklauf Absperrung,
nur Kaltwasserabsperrung,
Gaseckabsperrhahn mit TAS, Manometer,
Fülleinrichtung, mit Rohranschlussset,
22 mm für Heizung, 15 mm für Kalt-
und Warmwasser, DN 20 IG für Gas,
nur für den GMR 2025 Combi Condens
Speicherfühler

Vorlauffühler

System-Pufferfühler

Mischerplatine

Brauchwassermischer

2 Stück
Gemischte Heizkreise

2 Stück
Flachkollektoren Typ: SUN D 230
inklusive
Montage - Sets
Dachanker
Hydraulik - Sets
inklusive Kollektorfühler
Solarflüssigkeit

Solarregler

Solar MAG 25 Liter

Paket Bestell-Nr.: 55500812
Menge: 1,000 Stck

##### 1.15.7 Solar-Pakete OEcaClean

**1.15.7.1 OERTLI Paket OSCR 24, OecaClean 3x SUN 3015, (6,39 m2) 2 Mischerkreise**
OERTLI Paket OSCR 24, OecaClean
3x SUN 3015, (6,39m²) 2 Mischerkreise

bestehend aus:
OEnoviaTower Oil Baureihe OSCR
Öl-Brennwertkessel aus Edelstahl,
großer Verbrennungsraum und innovative
Wasserführung
Modulierender Öl-Gebläsebrenner mit
gleichbleibendem Öl/Luftverhältnis für extrem
saubere Verbrennung über den gesamten
Modulationsbereich. Die längeren
Brennerlaufzeiten und geringere Feuerbelastung
sichern eine optimale Brennwertnutzung, und
reduzieren den ON/OFF Verschleiß.
Extrem leiser Betrieb. 44bis 52 dB(A)
Die patentierte Verbindung zwischen der
Ölpumpe und dem Hochleistungs-Boost-
System ermöglichen einen modulierenden
Brennerbetrieb zwischen 60 und 100%.
Serienmäßig integrierte witterungsgeführte
Regelung OE-tronic 4 mit automatischer
Sommer/Winter Umschaltung, Ansteuerung
von bis zu 3 Heizkreisen (1xdirekt und 2x
gemischt) und Warmwasservorrangschaltung.
(Vorlauffühler für den 1 gemischten Kreis und
Mischerplatine für 2. Kreis, und Speicherfühler
sind Zubehör) Individuelle Zeitprogramme für
alle Kreise,
5 Zeilen Display mit verständlichen Endkunden-
Informationen, einschl. Störanzeige. Das
Bedienfeld ist nach oben oder unten schwenkbar
Hocheffizienz Energiespar Heizungsumwälzpumpe
der Klasse "A" serienmäßig im Lieferumfang.
Für den 1. gemischten Heizkreis kann innerhalb der
Kesselverkleidung ein Bausatz Motormischer mit
Umwälzpumpe eingebaut werden.
Wahlweise ist raumluftabhängige oder raumluftunabhängige Betriebsweise möglich.
Zum Öl-Brennwerkessel passende Warmwasser-
Speicher als Schichtenladespeicher mit 100L oder
im Design passende nebenstehende Rohrschlangen
Speicher mit 160 l oder als Solarspeicher mit 220l
als Zubehör.

Kessel-Typenbezeichnung :  OSCR 24LS
Feuerungsleistung (Hi)  kW:  14-24 kW
Modulationsbereich:  %  60-100%
Normnutzungsgras  %  105,1%
Wasserinhalt  Liter:  47
NOx Emission  <mg/kwh  90
Heizöl.  Heizöl schwefelarm
  Heizöl mit 10%
Bioanteil
Restförderdruck  Pa:  50
Geräuschpegel in 1 m dB(A)  44-52
Abmessungen: H/B/T mm  1130/600/685
Anschluss HV/HR  G  1"
Speichervorlauf/Rücklauf  3/4"
Gewicht:  kg  117
Speicherfühler

Vorlauffühler

System-Pufferfühler

Mischerplatine

Brauchwassermischer

2 Stück
Gemischte Heizkreise

2 Stück
Vakuumröhrenkollektoren Typ: SUN 3015
inklusive
Montage - Sets
Dachanker
Hydraulik - Sets
inklusive Kollektorfühler
Solarflüssigkeit

Solarregler

Solar MAG 35 Liter

Paket Bestell-Nr.: 55500813
Menge: 1,000 Stck

**1.15.7.2 OERTLI Solarpaket 4 x SUN 3015, Speicher OEcaClean 625**
OERTLI Paket
OEcaClean mit 4 Stück Vakuum-Röhren-Kollektoren Typ:
SUN 3015

Bestehend aus:
- OecaClean 625 Frischwasser-
  Kombispeicher
- Brauchwassermischer
- Zirkulationsset
- 4 Stück Röhrenkollektoren
  SUN 3015
- 4 Stück Montageschienen Set
- 4 Stück Monteagwinkelset
- 10 Stück Alu - Dachanker
- Wellrohrschläuche
- 3 Stück Kollektorverbinder
- Tichelmann-Grundset
- 3 Stück Hydraulikabdeckung
- Wärmeträgerflüssigkeit
- Solare Pumpengruppe OSS 4-16
  als Wandaufbaustation
- Oetrosol A
- Solares Ausdehnungsgefäß 50 Liter

Bestell-Nr.: 999192031
Menge: 1,000 Stck

**1.15.7.3 OERTLI Solarpaket 4 x SUN 3015, Speicher OEcaClean 750**
OERTLI Paket
OEcaClean 750  mit 4 Stück Vakuum-Röhren-Kollektoren
Typ: SUN 3015

Bestehend aus:
- OecaClean 750 Frischwasser-
  Kombispeicher
- Brauchwassermischer
- Zirkulationsset
- 4 Stück Röhrenkollektoren SUN 3015
- 4 Stück Montageschienen Set
- 4 Stück Monteagwinkelset
- 10 Stück Alu - Dachanker
- Wellrohrschläuche
- 3 Stück Kollektorverbinder
- Tichelmann-Grundset
- 3 Stück Hydraulikabdeckung
- Wärmeträgerflüssigkeit
- Solare Pumpengruppe OSS 4-16
  als Wandaufbaustation
- Oetrosol A
- Solares Ausdehnungsgefäß 50 Liter

Bestell-Nr.: 999192032
Menge: 1,000 Stck

**1.15.7.4 OERTLI Solarpaket 4 x SUN 3015, Speicher OEcaClean 1000**
OERTLI Paket
OEcaClean 1000 mit 4 Stück Vakuum-Röhren-Kollektoren
Typ: SUN 3015

Bestehend aus:
- OecaClean 1000 Frischwasser-
  Kombispeicher
- Brauchwassermischer
- Zirkulationsset
- 4 Stück Röhrenkollektoren
  SUN 3015
- 4 Stück Montageschienen Set
- 4 Stück Monteagwinkelset
- 10 Stück Alu - Dachanker
- Wellrohrschläuche
- 3 Stück Kollektorverbinder
- Tichelmann-Grundset
- 3 Stück Hydraulikabdeckung
- Wärmeträgerflüssigkeit
- Solare Pumpengruppe OSS 4-16
  als Wandaufbaustation
- Oetrosol A
- Solares Ausdehnungsgefäß 50 Liter

Bestell-Nr.: 999192033
Menge: 1,000 Stck

**1.15.7.5 OERTLI Paket OEcaClean 625 mit 4xSUND230**
OERTLI  Paket
Paket OEcaClean 625 mit 4 Stück SUN D 230

Bestehend aus:
- 4 Stück Flachkollektoren
  Typ: SUN D 230
- 4 Stück Aufdach-Montagesets für
- 10 Stück Edelstahl-Dachanker
- Hydraulisches Anschlusset
- Kollektorverbinder
- Wärmeträgerflüssigkeit
- Solares Ausdehnungsgefäß 50 Liter
- OEcaClean 625 Frischwasser-
  Kombispeicher
- Solare Pumpengruppe SKS 13-45
  als Wandaufbaustation
- OetroSol Plus
- Brauchwassermischer

Bestell-Nr.: 999192044
Menge: 1,000 Stck

**1.15.7.6 OERTLI Paket OEcaClean 750 mit 4xSUND230**
OERTLI  Paket
Paket OEcaClean 750 mit 4 Stück SUN D 230

Bestehend aus:
- 4 Stück Flachkollektoren
  Typ: SUN D 230
- 4 Stück Aufdach-Montagesets für
- 10 Stück Edelstahl-Dachanker
- Hydraulisches Anschlusset
- Kollektorverbinder
- Wärmeträgerflüssigkeit
- Solares Ausdehnungsgefäß 50 Liter
- OEcaClean 750 Frischwasser-
  Kombispeicher
- Solare Pumpengruppe SKS 13-45
  als Wandaufbaustation
- OetroSol Plus
- Brauchwassermischer

Bestell-Nr.: 999192045
Menge: 1,000 Stck

**1.15.7.7 OERTLI Paket OEcaClean 1000 mit 4xSUND230**
OERTLI  Paket
Paket OEcaClean 1000 mit 4 Stück SUN D 230

Bestehend aus:
- 4 Stück Flachkollektoren
  Typ: SUN D 230
- 4 Stück Aufdach-Montagesets für
- 10 Stück Edelstahl-Dachanker
- Hydraulisches Anschlusset
- Kollektorverbinder
- Wärmeträgerflüssigkeit
- Solares Ausdehnungsgefäß 50 Liter
- OEcaClean 1000 Frischwasser-
  Kombispeicher
- Solare Pumpengruppe SKS 13-45
  als Wandaufbaustation
- OetroSol Plus
- Brauchwassermischer

Bestell-Nr.: 999192046
Menge: 1,000 Stck

**1.15.7.8 OERTLI Paket OEcaClean 625 mit 4xSUN 3015**
OERTLI  Paket
Paket OEcaClean mit 4 Stück Vakuum-Röhren-
Kollektoren Typ: SUN 3015

Bestehend aus:
- OecaClean 625 Frischwasser-
  Kombispeicher
- Brauchwassermischer
- Zirkulationsset
- 4 Stück Röhrenkollektoren
  SUN 3015
- 4 Stück Montageschienen Set
- 4 Stück Monteagwinkelset
- 10 Stück Alu - Dachanker
- Wellrohrschläuche
- 3 Stück Kollektorverbinder
- Tichelmann-Grundset
- 3 Stück Hydraulikabdeckung
- Wärmeträgerflüssigkeit
- Solare Pumpengruppe SKS 13-45
  als Wandaufbaustation
- OetroSol Plus
- Solares Ausdehnungsgefäß 50 Liter

Bestell-Nr.: 999192047
Menge: 1,000 Stck

**1.15.7.9 OERTLI Paket OEcaClean 750 mit 4xSUN 3015**
OERTLI  Paket
Paket OEcaClean 750  mit 4 Stück Vakuum-Röhren-
Kollektoren Typ: SUN 3015

Bestehend aus:
- OecaClean 750 Frischwasser-
  Kombispeicher
- Brauchwassermischer
- Zirkulationsset
- 4 Stück Röhrenkollektoren
  SUN 3015
- 4 Stück Montageschienen Set
- 4 Stück Monteagwinkelset
- 10 Stück Alu - Dachanker
- Wellrohrschläuche
- 3 Stück Kollektorverbinder
- Tichelmann-Grundset
- 3 Stück Hydraulikabdeckung
- Wärmeträgerflüssigkeit
- Solare Pumpengruppe SKS 13-45
  als Wandaufbaustation
- OetroSol Plus
- Solares Ausdehnungsgefäß 50 Liter

Bestell-Nr.: 999192032
Menge: 1,000 Stck

**1.15.7.10 OERTLI Paket OEcaClean 1000 mit 4xSUN 3015**
OERTLI  Paket
Paket OEcaClean 1000 mit
4 Stück Vakuum-Röhren-
Kollektoren Typ: SUN 3015

Bestehend aus:
- OecaClean 1000 Frischwasser-
  Kombispeicher
- Brauchwassermischer
- Zirkulationsset
- 4 Stück Röhrenkollektoren
  SUN 3015
- 4 Stück Montageschienen Set
- 4 Stück Monteagwinkelset
- 10 Stück Alu - Dachanker
- Wellrohrschläuche
- 3 Stück Kollektorverbinder
- Tichelmann-Grundset
- 3 Stück Hydraulikabdeckung
- Wärmeträgerflüssigkeit
- Solare Pumpengruppe SKS 13-45
  als Wandaufbaustation
- OetroSol Plus
- Solares Ausdehnungsgefäß 50 Liter

Bestell-Nr.: 999192049
Menge: 1,000 Stck

##### 1.15.8 Solar-Pakete Oecosun

**1.15.8.1 OERTLI Paket GMR3025, OECOSUN 500 3 x SUN3000, (6,39 m2) 2 Mischerkreise**
OERTLI Paket GMR3025, OECOSUN 500
3 x SUN3000, (6,39m²) 2 Mischerkreise

bestehend aus:
OERTLI Gas-Brennwertkessel
OPTIMAT GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximal nutzbarer
Restförderdruck: 120 Pa
Abgasanschluss: DN 80 / 125
Transportgewicht: 43 kg

Speicherfühler

Vorlauffühler

System-Pufferfühler

Mischerplatine

Brauchwassermischer

2 Stück
Gemischte Heizkreise
zum direkten Anbau an den Oecosun 500

3 Stück
Vakuumröhrenkollektor Typ: SUN3015
inklusive
Montage - Sets
Dachanker
Hydraulik - Sets
inklusive Kollektorfühler
Solarflüssigkeit

Solar MAG 35 Liter

Paket Bestell-Nr.: 55500810
Menge: 1,000 Stck

**1.15.8.2 OERTLI Paket GMR3025, OECOSUN 500 SUN C 250, (10 m2) 2 Mischerkreise**
OERTLI Paket GMR3025, OECOSUN 500
SUN C 250, (10m²) 2 Mischerkreise

bestehend aus:
OERTLI Gas-Brennwertkessel
OPTIMAT GMR 3025 Condens
Wärmeleistung 80/60° C: 5,0 bis 24,1 kW
Wärmeleistung 50/30° C: 5,6 bis 25,5 kW
Nennwärmebelastung:  5,2 bis 25,0 kW
Normnutzungsgrad nach DIN 4702-8
bei 80 / 60°C:  96,1 %
bei 50 / 30°C:  108,0 %
Kesselwirkungsgrad bezogen auf Hi
bei 80 / 60°C:  96,3 %
bei 50 / 30°C: 102,0 %
Hilfsenergiebedarf : Standby 4 Watt,
Werkseinstellung 76 Watt.
pH-Wert Kondensat: 4,5
Abgastemperatur bei
80 / 60°C max. Leistung: 80 °C
40 / 30°C min. Leistung:  30 °C
Maximal nutzbarer
Restförderdruck: 120 Pa
Abgasanschluss: DN 80 / 125
Transportgewicht: 43 kg

Speicherfühler

Vorlauffühler

System-Pufferfühler

Mischerplatine

Brauchwassermischer

2 Stück
Gemischte Heizkreise

4 Stück
Flachkollektoren Typ: SUN C 250 V
inklusive
Montage - Sets
Dachanker
Hydraulik - Sets
inklusive Kollektorfühler
Solarflüssigkeit

Solarregler

Solar MAG 35 Liter

Paket Bestell-Nr.: 55500811
Menge: 1,000 Stck

##### 1.15.9 Zubehör Solar

**1.15.9.1 OERTLI Brauchwassermischer DUCO MIX mit Klemmringverschraubung 22 mm**
OERTLI Brauchwassermischer DUCO MIX
mit Klemmringverschraubung 22 mm

Bestell-Nr.: 190049
Menge: 1,000 Stck

**1.15.9.2 OERTLI Differenzregelung SUN 7 E**
OERTLI Differenzregelung SUN 7
für Festbrennstoffkessel Stadler H 25-33
- Ausführung als Wandmontage
- zur Vermeidung der Pufferspeicherrückladung in den Kessel
- mit Kessel- und Pufferspeicherfühler

Bestell-Nr.: 190612
Menge: 1,000 Stck

**1.15.9.3 OERTLI Membran-Druckausdehngefäß 80 Liter, für geschl. Solaranlagen**
OERTLI Membran-Druckausdehngefäß
80 Liter, f. geschl. Solaranlagen

Bruttovolumen: 80 Liter
Vordruck:  2,5 bar
zul. Betriebsüberdruck: 10 bar
Max. Temperatur : 110°C

Bestell-Nr.:  190931
Menge: 1,000 Stck

**1.15.9.4 OERTLI Universeller Wärmemengenzähler für Solaranlagen mit Volumenmessteil**
OERTLI Universeller Wärmemengen-zähler
für Solaranlagen geeignet für
Wasser/Glykolgemische,
bestehend aus:
- Wärmemengenzählermodul
- 2 Temperatursensoren
- Volumenmessteil

Technische Daten:
Nenndurchfluss  0,6 m³/h=10 l/min
Maximaler Druchfluss 1,2 m³/h =20 l/min
Anschlüsse:  1/2" AG
Gehäuse:  Kunststoff
Schutzart:  IP 20 / DIN 40050
Anzeige:  Grafik-Display, LED
Leistungsaufnahme: 2 VA
Versorgung:  220 V
Messgenauigkeit:  +/- 0,3 K
Messbereich:  -30°C bis 150°C

Bestell-Nr.: 191171
Menge: 1,000 Stck

**1.15.9.5 OERTLI Montagewinkel für SUN 3000 4 Stück**
OERTLI 4 Stück Befestigungen
zur Montage des Vakuum-Röhren-
Kollektors an die Profilschienen

Bestell-Nr.:191255
Menge: 1,000 Stck

**1.15.9.6 OERTLI Kollektorverbinder (Kompensator) für SUN 3000, 3 Stück**
OERTLI  Kollektorverbinder
(3 St. Kompensatoren)
für SUN 3010 und SUN 3015
Anschlüsse: 3/4"
inklusive Dichtungen 18x24 mm

Bestell-Nr.:191256
Menge: 1,000 Stck

**1.15.9.7 OERTLI Tichelmann-Hydraulik-Grundset für SUN 3010/3015**
OERTLI  Tichelmann-Hydraulik-Grundset
(U-Bogen) 2 Blinddeckel/Dichtung
für SUN 3010/3015

Set besteht aus:
- 1 Stück U-Bogen inkl. Dichtungen 3/4"
- 2 Stück Blinddeckel 3/4"

Bestell-Nr.: 191257
Menge: 1,000 Stck

**1.15.9.8 OERTLI Hydraulikabdeckung Aluminium für SUN 3010 und SUN 3015**
OERTLI  Hydraulikabdeckung Aluminium
für SUN 3010 und SUN 3015
für die Montage zwischen den
Vakuum-Röhren-Kollektroen
Typ SUN 3010 und SUN 3015
Abdeckung ist an die Sammlerkastenform
angepasst.
inklusive :
Isoliermaterial und Klemmband

Bestell-Nr.:191258
Menge: 1,000 Stck

**1.15.9.9 OERTLI Flachdach Montage Grundset für SUN 3010 und SUN 3015**
OERTLI Flachdach Montage Grundset
für SUN 3010 und SUN 3015
bestehend aus:
2 Einfachstutzen, außen
(als Set vormontiert)
Material Aluminium

Bestell-Nr.:191263
Menge: 1,000 Stck

**1.15.9.10 OERTLI Flachdach Erweiterungs-Set für SUN 3010 und SUN 3015**
OERTLI Flachdach Erweiterungs-Set
für SUN 3010 und SUN 3015
bestehend aus:
1 Stück Doppelstütze, innen
(als Set vormontiert)
Material Aluminium
2 Klemmplatten mit Betonanker

Bestell-Nr.:191264
Menge: 1,000 Stck

**1.15.9.11 OERTLI Strömungswächter für Solekreis**
OERTLI Strömungswächter für
Solekreis

Bestell-Nr.: 191306
Menge: 1,000 Stck

**1.15.9.12 OERTLI Verschraubungsübergang (2 St.) f.solare Pumpenstati. OSS, 1"IG auf DN15**
OERTLI Verschraubungsübergang für
solare Pumpenstationen OSS
Überwurfmutter 1 Zoll Übergang auf
Schneidringdurchm. 15 mm mit Klemmring
und Stützhülse.

Set besteht aus zwei Stück

Bestell-Nr.: 191383
Menge: 1,000 Set

**1.15.9.13 OERTLI Verschraubungsübergang (2 St.) f.solare Pumpenstati. OSS, 1"IG auf DN18**
OERTLI Verschraubungsübergang für
solare Pumpenstationen OSS
Überwurfmutter 1 Zoll Übergang auf
Schneidringdurchm. 18 mm mit Klemmring
und Stützhülse.

Set besteht aus zwei Stück

Bestell-Nr.: 191384
Menge: 1,000 Stck

**1.15.9.14 OERTLI Verschraubungsübergang (2 St.) f.solare Pumpenstati. OSS, 1"IG auf DN22**
OERTLI Verschraubungsübergang für
solare Pumpenstationen OSS
Überwurfmutter 1 Zoll Übergang auf
Schneidringdurchm. 22 mm mit Klemmring
und Stützhülse.

Set besteht aus zwei Stück

Bestell-Nr.: 191385
Menge: 1,000 Stck

**1.15.9.15 OERTLI Erweiterungspaket um 2 Kreise für Solepakete**
OERTLI Erweiterungspaket um 2 Kreise
für Solepakete bestehend aus:
2 x 100 m PE-Rohr, 2x Erweiterungsbalken
inkl. Verschraubungen, 20 kg Neutragel

Bestell-Nr.: 191408
Menge: 1,000 Stck

**1.15.9.16 OERTLI Kupplung für DUO-FLEX DN 16 Spiralrohr**
OERTLI Kupplung
für DUO-FLEX DN 16 Spiralrohr
Zur Verbindung zweier DUO-FLEX ohne
Hartlöten

Bestell-Nr.: 191432
Menge: 1,000 Stck

**1.15.9.17 OERTLI Kupplung Kupplung 4/4" für Duo-Flex 20mm**
OERTLI Kupplung für
DUO-FLEX DN 20 Spiralrohr
Zur Verbindung zweier DUO-FLEX ohne
Hartlöten

Bestell-Nr.: 191433
Menge: 1,000 Stck

**1.15.9.18 OERTLI Anschlussatz (Adapter) für ES-Spiralrohr 1/2" auf 1" Überwurfm.**
OERTLI Anschlusssatz für DUO-FLEX
Edelstahl-Spiralrohr 1/2 Zoll
Bestehend aus:
Adapter für oben genannten
Spiralrohrschlauch
mit 1" Überwurfmutter

Beispielsweise zum Anschluss an
die Solare Pumpenbaugruppe OSS
(2 Stück)

Bestell-Nr.: 191561
Menge: 1,000 Stck

**1.15.9.19 OERTLI Anschlussatz (Adapter) für ES-Spiralrohr 3/4" auf 1" Überwurfm.**
OERTLI Anschlussatz für DUO-FLEX
Edelstahl-Spiralrohr 3/4 Zoll
Bestehend aus:
Adapter für oben genannten
Spiralrohrschlauch
mit 1 Zoll Überwurfmutter

Beispielsweise zum Anschluss an
die Solare Pumpenbaugruppe OSS
( 2 Stück )

Bestell-Nr.: 191562
Menge: 1,000 Stck

**1.15.9.20 OERTLI Anschlussatz (Adapter) für ES-Spiralrohr 1/2" auf Stutzen DN 18**
OERTLI Anschlussatz für DUO-FLEX
Edelstahl-Spiralrohr 1/2 Zoll
Bestehend aus:
Adapter für oben genannten
Spiralrohrschlauch auf
Klemmringstutzen DN 18 mm

Beispielsweise zum Anschluss an
die flexiblen Anbindungschläuche der
Kollektoren.
( 2 Stück )

Bestell-Nr.: 191563
Menge: 1,000 Stck

**1.15.9.21 OERTLI Anschlussatz (Adapter) für ES-Spiralrohr 3/4" auf Stutzen DN 18**
OERTLI Anschlusssatz für DUO-FLEX
Edelstahl-Spiralrohr 3/4 Zoll
Bestehend aus:
Adapter für oben genannten
Spiralrohrschlauch auf
Klemmringstutzen DN 18 mm

Beispielsweise zum Anschluss an
die flexiblen Anbindungschläuche der
Kollektoren.
( 2 Stück )

Bestell-Nr.: 191564
Menge: 1,000 Stck

**1.15.9.22 OERTLI Anschlussatz (Adapter) für ES-Spiralrohr 1/2" auf Muffe DN 18**
OERTLI Anschlusssatz für DUO-FLEX
Edelstahl-Spiralrohr 1/2 Zoll
Bestehend aus:
Adapter für oben genannten
Spiralrohrschlauch auf
Klemmringmuffe DN 18 mm

Beispielsweise zum Anschluss an
die Solarspeicher
OECODENS/OECOSUN bzw.
PERFECTSUN/POWERSUN
( 2 Stück )

Bestell-Nr.: 191565
Menge: 1,000 Stck

**1.15.9.23 OERTLI Anschlussatz (Adapter) für ES-Spiralrohr 3/4" auf Muffe DN 18**
OERTLI Anschlussatz für DUO-FLEX
Edelstahl-Spiralrohr 3/4 Zoll
Bestehend aus:
Adapter für oben genannten
Spiralrohrschlauch auf
Klemmringmuffe DN 18 mm

Beispielsweise zum Anschluss an
die Solarspeicher OECODENS/OECOSUN bzw.
ERFECTSUN/POWERSUN
( 2 Stück )

Bestell-Nr.: 191566
Menge: 1,000 Stck

**1.15.9.24 OERTLI Flowcon Sensor Zweistrangruppe mit Hocheffizienzpumpe, Komplett**
OERTLI Flowcon Sensor Zweistrangruppe
mit Hocheffizienzpumpe Komplett -
Solarstation mit allen notwendigen
Bauteilen, die für den Betrieb der
Solaranlage erforderlich sind. Die
Anbringung von Kollektor- und
Speicherfühler ist nicht erforderlich.
Der innovative Regelungsalgorithmus
kalkuliert die optimale solare Ernte.

Technische Daten:
2 Stück integrierte Digitalsensoren
Druckmessung
Volumenstrommessung
Wärmemengenzählung
Regelung mit Vollgrafik-Display
Umwälzpumpe Grundfos PM 15-85
Anschlüsse DN 20
Abmessungen: 374 x 417 x 179 mm
Anschuss für MAG: 3/4" flachdichtend
Sicherheitsventil 6 bar
Manometer 0 - 6 bar
Schwerkraftbremsen aufstellbar

Bestellnr.: 191867
Menge: 1,000 Stck

**1.15.9.25 OERTLI Solarregelung Oetrosol A Regelung einer Solaranlage mit Speicher**
OERTLI SOLARREGLER OETROSOL A
für die Regelung einer Solaranlage mit
Solarspeicher,
Regelt auch die Solarpumpe der
Pumpenstation DKP 6-8 und 9-20,
modulierend.
- mit digitaler Anzeige, einstellbare
  max.Temperaturbegrenzung auf 90 °C
- incl. Kollektor- und
  Speichertemperaturfühler
- Fühler PT 1000, Durchmesser 6 mm

Diese intelligenten und unabhängigen
Regelungen optimieren sich selbständig,
indem die Temperaturen von Kollektor und Speicher
ständig abgefragt werden
und die Drehzahl der Umwälzpumpe
angepasst wird (matched flow). Diese
Solarregelungen verfügen über eine
Pumpensteuerung zum Schutz der
Solaranlage vor Übertemperatur.
Logarithmus zur Vermeidung von
Dampfschlägen Priosol-Funktion die
in Verbindung mit einer kompatiblen
Oetronik4 (ab Software  1.7)den Ertrag der Solaranlage
steigert.
2 Tage Daten Speicher; Wärmemengen Messung auch mit
Impulsgeber für  V-Bus
Programmierbarer Delta T Ein - Aus Schaltpunkt.

Bestell-Nr.: 192482
Menge: 1,000 Stck

**1.15.9.26 OERTLI Reduzierstück 3/4" Aussengewinde x 1" Innengewinde**
OERTLI Reduzierstück um die DKP an einen
Speicher mit 1" Rohrgewinde anzubauen

3/4" Aussengewinde x 1" Innengewinde

ein Stück

Bestell-Nr.: 192911
Menge: 1,000 Stck

##### 1.15.10 Zubehör Solar

**1.15.10.1 OERTLI Hydraulischer Kollektoranschluss Übergang zur Anbindung Spiralrohr 1/2"**
OERTLI Hydraulischer Kollektoranschluss
Übergang zur Anbindung Spiralrohr 1/2"

Bestell-Nr.: 193025
Menge: 1,000 Stck

**1.15.10.2 OERTLI hydraulischer Kollektoranschluß Übergang zur Anbindung Spiralrohr 3/4"**
OERTLI hydraulischer Kollektoranschluß
Übergang zur Anbindung Spiralrohr 3/4"

Bestell-Nr.: 193026
Menge: 1,000 Stck

**1.15.10.3 OERTLI Anschlussset zum Anschl. von SUN D 230 1/2" Duo Flex**
OERTLI Anschlussset
zum Anschluss von SUN D 230 mit
1/2"  DuoFlex

Bestell-Nr.: 193027
Menge: 1,000 Stck

**1.15.10.4 OERTLI Anschlussset zum Anschl. von SUN D 230 3/4" Duo Flex**
OERTLI Anschlussset
zum Anschluss von SUN D 230 mit
3/4"  DuoFlex

Bestell-Nr.: 193028
Menge: 1,000 Stck

**1.15.10.5 OERTLI Übergang AG 3/4" auf 1/2" DUO-FLEX**
OERTLI Übergang
AG 3/4" auf 1/2" DUO-FLEX

Bestell-Nr.: 193073
Menge: 1,000 Stck

**1.15.10.6 OERTLI Übergang AG 3/4" auf 3/4" DUO-FLEX**
OERTLI Übergang
AG 3/4" auf 3/4" DUO-FLEX

Bestell-Nr.: 193074
Menge: 1,000 Stck

**1.15.10.7 OERTLI Edelstahl Sparrenanker für Falzziegel für SUN D230/C250/3000**
OERTLI Edelstahl Sparrenanker
für Falzziegel für SUN D230/C250/3000
Inhalt: 1 Stück

Bestell-Nr.: 193090
Menge: 1,000 Stck

**1.15.10.8 OERTLI MAG SOLAR 18L f. geschlossene Solaranlagen**
OERTLI Membran-Druckaus-
dehnungsgefäß 18 Liter, für
geschlossene Solaranlagen

Bruttovolumen:  18 Liter
Vordruck:  3 bar
zul. Betriebsüberdruck: 10 bar
ohne Wandhalterung
Kolli: EG 14

Bestell-Nr.:  251905
Menge: 1,000 Stck

**1.15.10.9 OERTLI Membran-Druckausdehngefäß mit 35 Liter, für geschl. Solaranlagen**
OERTLI Membran-Druckausdehn.-
gefäß 35 Liter, f. geschl. Solaranlagen

Bruttovolumen:  35 Liter
Vordruck:  3 bar
zul. Betriebsüberdruck: 10 bar

Bestell-Nr.:  251937
Menge: 1,000 Stck

**1.15.10.10 OERTLI Membran-Druckausdehngefäß mit 50 Liter, für geschl. Solaranlagen**
OERTLI Membran-Druckausdehn.-
gefäß 50 Liter, f. geschl. Solaranlagen

Bruttovolumen:  50 Liter
Vordruck:  3 bar
zul. Betriebsüberdruck: 10 bar

Bestell-Nr.:  251938
Menge: 1,000 Stck

**1.15.10.11 OERTLI Wärmeträgerflüssigkeit Tyfocor LS für Solaranlagen, rosa, 10 Liter**
OERTLI Wärmeträgerflüssigkeit Tyfocor LS
Farbe rosa,
Gebrauchsfertige Wärmeträgerflüssigkeit
für Solaranlagen mit Frost-, Korrosions-
und Siedeschutz.
Nicht mit Wasser mischen !
Frostbeständig bis  : - 30°C
Siedebeständig bei 4 bar:  150°C
Inhalt: 10 l

Bestell-Nr.: 7073221
Menge: 1,000 Stck

**1.15.10.12 OERTLI Wellrohrschlauch DN16 / DN 20 zur Dachdurchführung**
OERTLI Wellrohrschlauch DN16 / DN 20
zur Dachdurchführung
Flexibler Edelstahl-Wellschlauch für
den wärmeträgerseitigen Anschluß der
Kollektoren
Länge  : 800 mm
Durchmesser  : DN 16/DN 20
Anschluß  : R 3/4
Betriebsdruck  : 6 bar

Bestell-Nr.  : 7073469
Menge: 1,000 Stck

**1.15.10.13 OERTLI Frostschutz-Prüfer für H-30 mit Kunststoffschlauch**
OERTLI Frostschutz-Prüfer
für H-30 mit Kunststoffschlauch
zur Bestimung der Frostschutz-Sicherheit
von H-30
(Propylenglykol-Wasser-Mischung) in So-
lar-Anlagen mit Temperaturanzeige von
+5 Grd.C bis -35 Grd.C
Bestell-Nr.: 7154700
Menge: 1,000 Stck

**1.15.10.14 OERTLI Aufdach Montageset vertikal für SUN C250V und SUN D230**
OERTLI Aufdach Montageset vertikal (ER 664)
für
SUN C250V Solarkollektor
SUN D230 Solarkollektor

Bestell-Nr.: 7217044
Menge: 1,000 Stck

**1.15.10.15 OERTLI solare Be- und Entladestation DMCDB (ER 468)**
OERTLI solare Be- und Entladestation
DMCDB (ER 468)
Pumpenstation für die Pufferspeicher- erweiterung bei
großen Solaranlagen bzw. bei Holzkesselbetrieb mit mehr
als einem Pufferspeicher. Bestehend aus zwei
Umwälzpumpen Wilo Yonos Para
und einem 3-Wege-Umschaltventil. EEI <0,23

Incl. 3 Temperaturfühler PT 1000,
2 Pumpen und 3-Wege-Umschaltventil

Bestell-Nr.: 7604939
Menge: 1,000 Stck

**1.15.10.16 OERTLI Solarausdehnungsgefäß 18 l, 10 bar, für OEcaLoad 220 SHL**
OERTLI Solarausdehnungsgefäß
18 Liter Nennvolumen und
max. zulässigem Betriebsüberdruck
von 10 bar für OEcaLoad 220 SHL.
Kolli: JA 74

Bestell.-Nr.: 7607001
Menge: 1,000 Stck

**1.15.10.17 OERTLI Latten für Unterkonstruktion für SUN D230 oder C250, 2 Stück**
OERTLI Latten für Unterkonstruktion
2 Latten für die Kollektormontage an der
Unterkonstruktion für
SUN D230 SOLAR Flachkollektoren
SUN C250 SOLAR Flachkollektoren

Bestell-Nr.: 7607747
Menge: 1,000 Stck

**1.15.10.18 OERTLI Solarpumpengruppe SKS 13-45 5xSUN D 230/14xSUN C 250 H/15xSUN 3000**
OERTLI Solarpumpengruppe SKS 13-45
für bis zu 5 Kollektoren SUN D 230 bzw.
14 Kollektoren SUN C 250 H bzw.
15 Kollektoren SUN 3000
mit 13 -Meter-Pumpe
oder zur Wandmontage
3-22 l/min
VL und RL Anschlüsse ¾" IG,
MAG-Anschluss ¾"AG

Ohne Regelung!

ER 665

Bestell-Nr.: 7619964
Menge: 1,000 Stck

**1.15.10.19 OERTLI Solarpumpengruppe SKP 7-8 3x SUN D 230/9xSUN C250 V/7xSUN 3000**
OERTLI Solarpumpengruppe SKP 7-8
für bis zu 3 Kollektoren SUN D 230 bzw.
9 Kollektoren SUN C250 V bzw.
7 Kollektoren SUN 3000
mit 7-Meter-Pumpe
Rohranschlüsse 15mm

zum direkten Anbau an Speicher mit 3/4" Anschlüsse
für 1" Redstücke 192911 2x erforderlich

Die Regelung OEtroSol Plus ist Zubehör!

Bestell-Nr.: 7624853
Menge: 1,000 Stck

**1.15.10.20 OERTLI Solarpumpengruppe DKSL 6-8 MSB 3xSUN D 230/9xSUN C 250 H/7xSUN 3000**
OERTLI Solarpumpengruppe DKSL 6-8 MSB
für bis zu 3 Kollektoren SUN D 230 bzw.
9 Kollektoren SUN C 250 H bzw.
7 Kollektoren SUN 3000
mit 7-Meter-Pumpe
VL und RL Anschlüsse 18mm Schneidring
MAG-Anschluss ¾"AG

zum direkten Anbau an OBS... N mit Zubhör
100019423
oder zur Wandmontage

Die Regelung OEtroSol Plus ist Zubehör!

ER 710

Bestell-Nr.: 7630417
Menge: 1,000 Stck

**1.15.10.21 OERTLI Solar-Regelung OEtroSol-Plus für die Regelung einer Solaranlage**
OERTLI OEtroSol-Plus
für die Regelung einer Solaranlage
mit bis zu zwei Wärmetauschern
oder zwei Kollektorfeldern über
Umschaltventil oder HF-Pumpen mit
PWM Eingängen.
Insgesamt 10 Hydraulik-konzepte stehen
zur Auswahl.
PrioSol,  Kommunikation mit dem Kesselregler
(OE-tronic 4®), zur Verbesserung des Ertrags
(PrioSol-Buskabel ist erforderlich)
-mit digitaler Anzeige, einstellbare max. Temperatur
95°C
- inklusive 3 Fühler PT 1000 Durchmesser 6mm
-4 Fühlereingänge, 2 Relaisausgänge, 2 PWM Ausgänge

Diese intelligenten und unabhängigen
Regelungen optimieren sich selbständig,
indem die Temperaturen von Kollektor und
Speicher ständig abgefragt werden
und die Drehzahl der Umwälzpumpe
angepasst wird (matched flow). Diese
Solarregelungen verfügen über eine
Pumpensteuerung zum Schutz der
Solaranlage vor Übertemperatur.
Logarithmus zur Vermeidung von
Dampfschlägen Priosol-Funktion die
in Verbindung mit einer kompatiblen
Oetronik4 den Ertrag der Solaranlage steigert.
Wärmemengen Messung
auch mit Impulsgeber für  V-Bus
Programmierbarer Delta T Ein - Aus Schaltpunkt

Bestell-Nr.: 7630422
Menge: 1,000 Stck

**1.15.10.22 OERTLI ANSCHLUSS-KIT für 2. PWM gest. Pumpe an OEtroSol-Plus Regler**
OERTLI ANSCHLUSS-KIT FÜR 2. PWM GESTEUERTE
PUMPE AN OEtroSol-Plus REGLER (ER 712)

Bestell-Nr.:  7630423
Menge: 1,000 Stck

**1.15.10.23 OERTLI Buskabel geschirmt, 3 Meter lang, Verbindung OEtroSol-Plus und OE-tronic 4**
OERTLI Buskabel geschirmt, 3 Meter lang,
um die OEtroSol-Plus und  OE-tronic 4
zu verbinden
Kolli: ER 713

Bestell-Nr.:  7630424
Menge: 1,000 Stck

**1.15.10.24 OERTLI 3-Wege-Umschaltventil SOLAR 3/4 Zoll**
OERTLI 3-Wege-Umschaltventil SOLAR
3/4 Zoll Rp mit Schalt- und Dauerspannung
Kolli EC 164

Bestell-Nr.: 89804803
Menge: 1,000 Stck

**1.15.10.25 OERTLI Überspannungsschutz für Solar-Temperaturfühler, Kolli EC 176**
OERTLI Überspannungsschutz für
Solar-Temperaturfühler
Anschlussdose mit Überspannungsdioden zur Vermeidung von Schäden
durch ortsnahe Gewitterentladungen
-Kunststoffgehäuse 80x80x53 mm
-Schutzart IP 65
Kolli EC 176

Bestell-Nr.:  89804816
Menge: 1,000 Stck

**1.15.10.26 OERTLI Solardoppelrohr DUO-TUBES DN15 Anbindung der Solaranlage an -speicher**
OERTLI Solardoppelrohr DUO-TUBES
incl. Isolierung und Fühlerkabel
DN 15, Länge 15 Meter
zur Anbindung der Solaranlage an
den Solarspeicher
Kupferrohr

Bestell-Nr.: 89807001
Menge: 1,000 Stck

##### 1.15.11 Zubehör Solar

**1.15.11.1 OERTLI Doppel-Klemmringverschraubung 15 mm EG 374, f. Duotubes,ohne Hartlöten**
OERTLI  Doppel-Klemmringver-
schraubung zur Verbindung von
Solar-Doppelrohren DUOTUBES
ohne Hartlöten

Cu 15 mm ( 2 Stück )
Kolli EG 374

Bestell-Nr.:  100000417
Menge: 1,000 Stck

**1.15.11.2 OERTLI Doppel-Klemmringverschraubung 18 mm EG 375, f. Duotubes,ohne Hartlöten**
OERTLI  Doppel-Klemmringver-
schraubung zur Verbindung von
Solar-Doppelrohren DUOTUBES
ohne Hartlöten

Cu 18 mm ( 2 Stück )
Kolli EG 375

Bestell-Nr.:  100000418
Menge: 1,000 Stck

**1.15.11.3 OERTLI Solarregelung OETROSOL C Kolli EC 183**
OERTLI SOLARREGLER OETROSOL C
für die Regelung einer Solaranlage mit
Solarspeicher, der mit bis zu 2
integrierten Solarwärmetauschern
ausgestattet ist und 1 zusätzlicher
Verbraucher (z.B. Plattenwärmetauscher).
- mit Vbus-Anschluss
Regelt auch die modulierende Solarpumpe
der Pumpenstation OKS...
- mit digitaler Anzeige, einstellbare
  max.Temperaturbegrenzung auf 90 °C
- incl. Kollektor- und
  Speichertemperaturfühler
- Fühler PT 1000, Durchmesser 6 mm

Diese intelligenten und unabhängigen
Regelungen optimieren sich selbständig,
indem die Temperaturen von Kollektor und
Speicher ständig abgefragt werden
und die Drehzahl der Umwälzpumpe
angepasst wird (matched flow). Beide
Solarregelungen verfügen über eine
Pumpensteuerung zum Schutz der
Solaranlage vor Übertemperatur.

Kolli EC 183

Bestell-Nr.: 100001011
Menge: 1,000 Stck

**1.15.11.4 OERTLI Differenzregelung MCDB für solare Be- und Entladestation**
OERTLI Differenzregelung MCDB
für solare Be- und Entladestation

Kolli EC 162

Bestell-Nr.: 100004650
Menge: 1,000 Stck

**1.15.11.5 OERTLI Solar-Rohr DUO-Flex, Edelstahl, 16 mm x 15 m, f. Solaranlage an Speicher**
OERTLI Solardoppelrohr DUO-FLEX
incl. UV-beständiger Isolierung 14mm
und Fühlerkabel
Edelstahl - Flexrohr
DN 16, Länge 15 Meter
zur Anbindung der Solaranlage an
den Solarspeicher

Kolli EG 455
Bestell-Nr.: 100008020
Menge: 1,000 Stck

**1.15.11.6 OERTLI Solardoppelrohr DUO-TUBES DN18 Anbindung der Solaranlage an -speicher**
OERTLI Solardoppelrohr DUO-TUBES
inkl. Isolierung und Fühlerkabel
DN 18, Länge 15 Meter
zur Anbindung der Solaranlage an
den Solarspeicher
Kupferrohr

Bestell-Nr.: 89807002
Menge: 1,000 Stck

**1.15.11.7 OERTLI Montageschellen (4 Stück) für DUO-TUBES Solarrohr DN 15**
OERTLI Montageschellen
für DUO-TUBES Solarrohr DN 15
Inhalt:  4 Schellen

Bestell-Nr.: 89807003
Menge: 1,000 Stck

**1.15.11.8 OERTLI Montageschellen (4 Stück) für DUO-TUBES Solarrohr DN 18**
OERTLI Montageschellen
für DUO-TUBES Solarrohr DN 18
Inhalt:  4 Schellen

Bestell-Nr.: 89807004
Menge: 1,000 Stck

**1.15.11.9 OERTLI Rahmenverbinder Kolli EG 307**
OERTLI Rahmenverbinder
(Profilkopplungsset) in Reihe

Kolli EG 307

Bestell-Nr.:  89807307
Menge: 1,000 Stck

**1.15.11.10 OERTLI ALU-Dachanker Inhalt: 4 Stück, Kolli EG 311**
OERTLI ALU-Dachanker
für Falzziegel SUN 230/270/3000
Inhalt: 4 Stück
Kolli EG 311

Bestell-Nr.:  89807311
Menge: 1,000 Stck

**1.15.11.11 OERTLI ALU-Dachanker Inhalt: 6 Stück, Kolli EG 312**
OERTLI ALU-Dachanker
für Falzziegel SUN 230/270/3000
Inhalt: 6 Stück
Kolli EG 312

Bestell-Nr.:  89807312
Menge: 1,000 Stck

**1.15.11.12 OERTLI Edelstahl Sparrenanker Falzziegel für SUN 210/270/3000, 4 Stück**
OERTLI Edelstahl Sparrenanker
für Falzziegel, für SUN 210/270/3000
Inhalt: 4 Stück
Kolli EG 313

Bestell-Nr.: 89807313
Menge: 1,000 Stck

**1.15.11.13 OERTLI Edelstahl Sparrenanker Falzziegel für SUN 210/270/3000, 6 Stück**
OERTLI Edelstahl Sparrenanker
für Falzziegel für SUN 210/270/3000
Inhalt: 6 Stück
Kolli EG 314

Bestell-Nr.: 89807314
Menge: 1,000 Stck

**1.15.11.14 OERTLI Edelstahl-Dachanker Inhalt: 4 Stück, Kolli EG 315**
OERTLI Edelstahl-Dachanker
für Biberziegel SUN 230/270/3000
Inhalt: 4 Stück
Kolli EG 315

Bestell-Nr.:  89807315
Menge: 1,000 Stck

**1.15.11.15 OERTLI Edelstahl-Dachanker Inhalt: 6 Stück, Kolli EG 316**
OERTLI Edelstahl-Dachanker
für Biberziegel SUN 230/270/3000
Inhalt: 6 Stück
Kolli EG 316

Bestell-Nr.:  89807316
Menge: 1,000 Stck

**1.15.11.16 OERTLI Edelstahl-Dachanker Inhalt: 4 Stück, Kolli EG 317**
OERTLI Edelstahl-Dachanker
für Welldach SUN 230/270/3000
Inhalt: 4 Stück
Kolli EG 317

Bestell-Nr.:  89807317
Menge: 1,000 Stck

**1.15.11.17 OERTLI Edelstahl-Dachanker Inhalt: 6 Stück, Kolli EG 318**
OERTLI Edelstahl-Dachanker
für Welldach SUN 230/270/3000
Inhalt: 6 Stück
Kolli EG 318

Bestell-Nr.:  89807318
Menge: 1,000 Stck

**1.15.11.18 OERTLI Edelstahl-Dachanker Inhalt: 4 Stück, Kolli EG 319**
OERTLI Edelstahl-Dachanker
für Schieferdach  SUN 230/270/3000
Inhalt: 4 Stück
Kolli EG 319

Bestell-Nr.:  89807319
Menge: 1,000 Stck

**1.15.11.19 OERTLI Edelstahl-Dachanker Inhalt: 6 Stück, Kolli EG 320**
OERTLI Edelstahl-Dachanker
für Schieferdach  SUN 230/270/3000
Inhalt: 6 Stück
Kolli EG 320

Bestell-Nr.:  89807320
Menge: 1,000 Stck

**1.15.11.20 OERTLI Flachdachständer 45 grd. mit Sicherungskreuz, Kolli EG 323**
OERTLI Flachdachständer 45 grd.
mit Sicherungskreuz für:
- 1 Kollektor SUN 230 / 270 oder
- 2 Kollektoren SUN 3000
zur Montage senkrecht nebeneinander

Kolli EG 323

Bestell-Nr.:  89807323
Menge: 1,000 Stck

**1.15.11.21 OERTLI Flachdachständer 45 grd. mit Sicherungskreuz, Kolli EG 324**
OERTLI Flachdachständer 45 grd.
mit Sicherungskreuz für:
- 2 Kollektoren SUN 230 / 270 oder
- 3 Kollektoren SUN 3000
zur Montage senkrecht nebeneinander

Kolli EG 324

Bestell-Nr.:  89807324
Menge: 1,000 Stck

**1.15.11.22 OERTLI Absturzsicherungsgurt Kolli EG 350**
OERTLI Absturzsicherungsgurt
zum sicheren Arbeiten bei der
Installation von Solaranlagen auf
dem Dach
SICHERHEITSHINWEISE BEACHTEN

Kolli EG 350

Bestell-Nr.: 89807350
Menge: 1,000 Stck

**1.15.11.23 OERTLI Handfüllpumpe für Solarträgerflüssigkeit, Kolli EG 80**
OERTLI Handfüllpumpe für
Solarträgerflüssigkeit

Kolli EG 80

Bestell-Nr.:  89807769
Menge: 1,000 Stck

**1.15.11.24 OERTLI Profi Spül- und Befüllstation für Solaranlagen mit Umwälzpumpe**
OERTLI Profi Spül- und Befüllstation für
Solaranlagen
Kolli EG 81
Gewicht unbefüllt: 19 kg
Behälterinhalt: 25 Liter
mit Umwälzpumpe
(Förderhöhe 56 m / Förderstrom 4 m3/h)

Bestell-Nr.: 89807770
Menge: 1,000 Stck

**1.15.11.25 OERTLI Set zur Dichtemessung des solaren Wärmeträgermediums**
OERTLI Set zur Dichtemessung
des solaren Wärmeträgermediums
Kolli EG 103
zur Überprüfung der Solarflüssigkeit
hinsichtlich Frostsicherheit

Bestell-Nr.: 89807798
Menge: 1,000 Stck

**1.15.11.26 OERTLI Refraktometer, Profi-Messgerät zur Bestimmung der Frostsicherheit**
OERTLI Refraktometer, Profi-Messgerät
zur Bestimmung der Frostsicherheit
Kolli EG 104

Bestell-Nr.: 89807799
Menge: 1,000 Stck

##### 1.15.12 Zubehör Solar

**1.15.12.1 OERTLI Kabelsatz für Fußbodenheizung Anschluss für GVX 124 SUN condens**
OERTLI Kabelsatz
für Anschluss Fußbodenheizung
für GVX 124 SUN condens
Kolli HA 249

Bestell-Nr.: 100003301
Menge: 1,000 Stck

**1.15.12.2 OERTLI Solar-Rohr DUO-Flex, Edelstahl 20 mm x 15 m, f. Solaranlage an Speicher**
OERTLI Solardoppelrohr DUO-FLEX
incl. UV-beständiger Isolierung 14mm
und Fühlerkabel
Edelstahl - Flexrohr
DN 20, Länge 15 Meter
zur Anbindung der Solaranlage an
den Solarspeicher

Kolli EG 456
Bestell-Nr.: 100008021
Menge: 1,000 Stck

**1.15.12.3 OERTLI Set mit 2 Montageschienen für SUN 3010, Kolli ER31**
OERTLI Befestigungsset SUN 3010
Montageschinen sind für die
Schrägdachbefestigung auf den
Dachhaken für einen Kollektor Typ SUN
3010 geeignet

Kolli ER 31

Bestell-Nr.:  100012019
Menge: 1,000 Set

**1.15.12.4 OERTLI Set mit 2 Montageschienen für SUN 3015, Kolli ER 32**
OERTLI Befestigungsset SUN 3015
Montageschinen sind für die
Schrägdachbefestigung auf den
Dachhaken für einen Kollektor Typ SUN
3015 geeignet.

Kolli ER 32

Bestell-Nr.:  100012020
Menge: 1,000 Set

**1.15.12.5 OERTLI Solarausdehnungsgefäß 12l, für OEcaLoad 220 SHL**
Solarausdehnungsgefäß mit
12 Liter Nennvolumen und
max. zulässigem Betriebsüberdruck
von 10 bar für das vorhandene Solarrohr
im OEcaLoad 220 SHL Speicher.
Kolli: ER 229
Menge: 1,000 Stck

**1.15.12.6 OERTLI Aufdach Montageset vertikal (ER242), für Kollektor SUN C250V/ D 230**
OERTLI Aufdach Montageset vertikal (ER 242)
für
SUN C250V Solarkollektor
SUN D230 Solarkollektor

Bestell-Nr.: 100016504
Menge: 1,000 Stck

**1.15.12.7 OERTLI Anschlussset für SUN C250V Solar Flachkollektoren**
OERTLI Anschlussset  (ER 245)
für SUN C250V Solar Flachkollektoren

Bestell-Nr.: 100016506
Menge: 1,000 Stck

**1.15.12.8 OERTLI Verbindungsset (ER 246) für SUN C250V Solar Flachkollektoren**
OERTLI Verbindungsset  (ER 246)
für SUN C250V Solar Flachkollektoren

Bestell-Nr.: 100016507
Menge: 1,000 Stck

**1.15.12.9 OERTLI Flexible Anbindung an Strang für SUN C250V flachkollektoren**
OERTLI Flexible Anbindung an Strang  (ER 247)
hydraulische anbindung für SUN C250V Solar
Flachkollektoren

Bestell-Nr.: 100016508
Menge: 1,000 Stck

**1.15.12.10 OERTLI Kit Flachdachaufständerung (ER 250), Grundset für SUN C250V Solar**
OERTLI Kit Flachdachaufständerung (ER 250)
für SUN C250V Solar Flachkollektoren
Grundset (1x pro Strang)

Bestell-Nr.: 100016509
Menge: 1,000 Stck

**1.15.12.11 OERTLI Kit Flachdachaufständerung Erweiterungsset (ER251) f. SUNC250V/D230**
OERTLI Kit Flachdachaufständerung (ER 251)
für SUN C250V Solar Flachkollektoren
SUN D 230 Solar Flachkollektoren
Erweiterungsset

Bestell-Nr.: 100016510
Menge: 1,000 Stck

**1.15.12.12 OERTLI Zirkulationszubehör für OEcaLoad 100HL**
OERTLI Zirkulationszubehör
für OEcaLoad 100HL.
Das gelieferte Rohr für die Zirkulation
beginnt am Zirkulationsanschlussstutzen
neben dem Warmwasseranschluss und geht
bis zur Rückseite des Speichers 100HL.
Kolli: ER 218

Bestell-Nr.: 100017432
Menge: 1,000 Stck

**1.15.12.13 OERTLI Solarregler OERTOSOL DELTA E für die Regelung einer Solaranlage**
OERTLI SOLARREGLER OERTOSOL DELTA E

für die Regelung einer Solaranlage mit
Solarspeicher, der mit bis zu 2
integrierten Solarwärmetauschern
ausgestattet ist und 1 zusätzlicher
Verbraucher (z.B. Plattenwärmetauscher).
- mit Vbus-Anschluss
OEtroSol-Delat E für die Regelung einer Solaranlage mit
bis zu vier Wärmetauschern oder zwei Kollektorfeldern.
Insgesamt 30 Hydraulik-konzepte stehen zur Auswahl.
10 Sensoreingänge und 7 Relaisausgänge
7 Grundsysteme wählbar
Drehzahlregelung, solarer Betriebsstundenzähler und
Wärmemengenzählung
Erweiterter Handbetrieb mit Minimal- und
Maximaldrehzahl
3 PWM- / 0-10 V-Ausgänge für die drehzahl geregelte
Ansteuerung von Hocheffizienzpumpen
PWM-Standardkennlinien für Solar- und Heizungspumpen
hinterlegt
-Inbetriebnahmemenü
- incl. Kollektor- und
  Speichertemperaturfühler
- Fühler PT 1000, Durchmesser 6 mm

Diese intelligenten und unabhängigen
Regelungen optimieren sich selbständig,
indem die Temperaturen von Kollektor und
Speicher ständig abgefragt werden
und die Drehzahl der Umwälzpumpe
angepasst wird (matched flow). Beide
Solarregelungen verfügen über eine
Pumpensteuerung zum Schutz der
Solaranlage vor Übertemperatur.

Kolli ER 315

Bestell-Nr.: 100017500
Menge: 1,000 Stck

**1.15.12.14 OERTLI Anschlussset (ER 406) für SUN D230 Solar Flachkollektoren**
OERTLI Anschlussset  (ER 406)
für SUN D230 Solar Flachkollektoren

Bestell-Nr.: 100019333
Menge: 1,000 Stck

**1.15.12.15 OERTLI Verbindungs-Set für SUN D230 Solar Flachkollektoren**
OERTLI Verbindungsset  (ER 407)
für SUN D230 Solar Flachkollektoren

Bestell-Nr.: 100019334
Menge: 1,000 Stck

**1.15.12.16 OERTLI Rohrbausatz für DKSL 6-8 MSB an OBS ... N Speicher**
OERTLI Rohrbausatz
um DKSL 6-8 MSB
an einen OBS ... N Speicher zu montieren und verrohren

Pumpengruppe 7630417 nicht enthalten

Die Regelung OEtroSol Plus ist Zubehör!

Bestell-Nr.:100019423
Menge: 1,000 Stck

**1.15.12.17 OERTLI Membran-Druckausdehngefäß MAG 25 l, o. Wandhalter, f. geschl. Anlagen**
OERTLI Membran-Druckausdehnungsgefäß
25 Liter, für geschl. Solaranlagen

Bruttovolumen:  25 Liter
Vordruck:  3 bar
zul. Betriebsüberdruck: 10 bar
ohne Wandhalterung

Bestell-Nr.: 100019428
Menge: 1,000 Stck

**1.15.12.18 OERTLI Verbindungssatz GMR 2000 Combi an Trinkwasserspeicher**
OERTLI Verbindungssatz

zur Verbindung eines
GMR 2000 Combi mit einem
vorgewärmten Trinkwasserspeicher
die Geräteleistung wird aufgrund der
Eingangstemperatur und der
Durchflussmenge angepasst.

Anschlussplatine, Durchflusssensor,
Eingangs-Temperatursensor und
Durchflussmengenbegrenzung im
Set enthalten, Brauchwassermischer
wird separat benötigt.

für GMR 2025 Combi Condens

Bestell-Nr.: 7603940
Menge: 1,000 Stck

#### 1.16 Plattenwärmetauscher

##### 1.16.1 Plattenwärmetauscher

**1.16.1.1 OERTLI Plattenwärmetauscher EP NT-85 Kolli EC735, ohne Isolierung**
Plattenwärmetauscher, geschraubt, ohne Isolierung,
Type EP NT-85 Kolli EC735.
Techn. Daten bei Primär 80 °C/ Sekundär 60 °C:
Leistung (80-60°C) Primär:  85 kW,
Max. Betriebsdruck:  10 bar,
Max. Betriebstemperatur:  100 °C
Platten Anzahl:  11
Durchfluss Primär:  3,66
m³/h,
Druckverlust Primär:  1,8 m
(18 kPa),
Durchfluss Sekundär:  3,66 m³/h,
Druckverlust Sekundär:  1,8 m (18
kPa),
Temp. Verlust Primär/Sekundär:  5 K,
Anschlüsse Ein/Aus, Primär/Sek.:  DN 50,
Aussengewinde,
Gewicht Netto:  117
kg,
Gewicht in Betrieb:  123 kg.
Alle Angaben gelten für klares Wasser.

Bestell-Nr.: 7609004
Menge: 1,000 Stck

**1.16.1.2 OERTLI Plattenwärmetauscher EP NT-100 Kolli EC736, ohne Isolierung**
Plattenwärmetauscher, geschraubt, ohne Isolierung,
Type EP NT-100 Kolli EC736.
Techn. Daten bei Primär 80 °C/ Sekundär 60 °C:
Leistung (80-60°C) Primär:  100 kW,
Max. Betriebsdruck:  10 bar,
Max. Betriebstemperatur:  100 °C
Platten Anzahl:  13
Durchfluss Primär:  4,31
m³/h,
Druckverlust Primär:  1,6 m
(16kPa),
Durchfluss Sekundär:  4,31 m³/h,
Druckverlust Sekundär:  1,6 m (16
kPa),
Temp. Verlust Primär/Sekundär:  5 K,
Anschlüsse Ein/Aus, Primär/Sek.:  DN 50,
Aussengewinde,
Gewicht Netto:  119
kg,
Gewicht in Betrieb:  127 kg.
Alle Angaben gelten für klares Wasser.

Bestell-Nr.: 7609005
Menge: 1,000 Stck

**1.16.1.3 OERTLI Plattenwärmetauscher EP NT-130 Kolli EC737, ohne Isolierung**
Plattenwärmetauscher, geschraubt, ohne Isolierung,
Type EP NT-130 Kolli EC737.
Techn. Daten bei Primär 80 °C/ Sekundär 60 °C:
Leistung (80-60°C) Primär:  130 kW,
Max. Betriebsdruck:  10 bar,
Max. Betriebstemperatur:  100 °C
Platten Anzahl:  15
Durchfluss Primär:  5,60
m³/h,
Druckverlust Primär:  1,9 m
(19 kPa),
Durchfluss Sekundär:  4,31 m³/h,
Druckverlust Sekundär:  1,9 m (19
kPa),
Temp. Verlust Primär/Sekundär:  5 K,
Anschlüsse Ein/Aus, Primär/Sek.:  DN 50,
Aussengewinde,
Gewicht Netto:  121
kg,
Gewicht in Betrieb:  130 kg.
Alle Angaben gelten für klares Wasser.

Bestell-Nr.: 7609007
Menge: 1,000 Stck

**1.16.1.4 OERTLI Plattenwärmetauscher EP NT-180 Kolli EC738, ohne Isolierung**
Plattenwärmetauscher, geschraubt, ohne Isolierung,
Type EP NT-180 Kolli EC738.
Techn. Daten bei Primär 80 °C/ Sekundär 60 °C:
Leistung (80-60°C) Primär:  180 kW,
Max. Betriebsdruck:  10 bar,
Max. Betriebstemperatur:  100 °C
Platten Anzahl:  21
Durchfluss Primär:  7,75
m³/h,
Druckverlust Primär:  1,9 m
(19 kPa),
Durchfluss Sekundär:  7,75 m³/h,
Druckverlust Sekundär:  1,9 m (19
kPa),
Temp. Verlust Primär/Sekundär:  5 K,
Anschlüsse Ein/Aus, Primär/Sek.:  DN 50,
Aussengewinde,
Gewicht Netto:  128
kg,
Gewicht in Betrieb:  140 kg.
Alle Angaben gelten für klares Wasser.

Bestell-Nr.: 7609008
Menge: 1,000 Stck

**1.16.1.5 OERTLI Plattenwärmetauscher EP NT-85 A, mit Isolierung**
Plattenwärmetauscher, geschraubt, mit Isolierung,
Type EP NT- 85 A.
Abnehmbare Isolierschalen aus 65 mm
Glaswolle bestehend, beidseitig Alu- kaschiert
Techn. Daten bei Primär 80 °C/ Sekundär 60 °C:
Leistung (80-60°C) Primär:  85 kW,
Max. Betriebsdruck:  10 bar,
Max. Betriebstemperatur:  100 °C
Platten Anzahl:  11
Durchfluss Primär:  3,66
m³/h,
Druckverlust Primär:  1,8 m
(18 kPa),
Durchfluss Sekundär:  3,66 m³/h,
Druckverlust Sekundär:  1,8 m (18
kPa),
Temp. Verlust Primär/Sekundär:  5 K,
Anschlüsse Ein/Aus, Primär/Sek.:  DN 50,
Aussengewinde,
Gewicht Netto:  141
kg,
Gewicht in Betrieb:  147 kg.
Alle Angaben gelten für klares Wasser.

Bestell-Nr.: 7609010
Menge: 1,000 Stck

**1.16.1.6 OERTLI Plattenwärmetauscher EP NT-100 A, mit Isolierung**
Plattenwärmetauscher, geschraubt, mit Isolierung,
Type EP NT - 100 A.
Abnehmbare Isolierschalen aus 65 mm
Glaswolle bestehend, beidseitig Alu- kaschiert
Techn. Daten bei Primär 80 °C/ Sekundär 60 °C:
Leistung (80-60°C) Primär:  100 kW,
Max. Betriebsdruck:  10 bar,
Max. Betriebstemperatur:  100 °C
Platten Anzahl:  13
Durchfluss Primär:  4,31
m³/h,
Druckverlust Primär:  1,6 m
(16kPa),
Durchfluss Sekundär:  4,31 m³/h,
Druckverlust Sekundär:  1,6 m (16
kPa),
Temp. Verlust Primär/Sekundär:  5 K,
Anschlüsse Ein/Aus, Primär/Sek.:  DN 50,
Aussengewinde,
Gewicht Netto:  143
kg,
Gewicht in Betrieb:  151 kg.
Alle Angaben gelten für klares Wasser.

Bestell-Nr.: 7609011
Menge: 1,000 Stck

**1.16.1.7 OERTLI Plattenwärmetauscher EP NT-130 A, mit Isolierung**
Plattenwärmetauscher, geschraubt, mit Isolierung,
Type EP NT - 130 A.
Abnehmbare Isolierschalen aus 65 mm
Glaswolle bestehend, beidseitig Alu- kaschiert
Techn. Daten bei Primär 80 °C/ Sekundär 60 °C:
Leistung (80-60°C) Primär:  130 kW,
Max. Betriebsdruck:  10 bar,
Max. Betriebstemperatur:  100 °C
Platten Anzahl:  15
Durchfluss Primär:  5,60
m³/h,
Druckverlust Primär:  1,9 m
(19 kPa),
Durchfluss Sekundär:  4,31 m³/h,
Druckverlust Sekundär:  1,9 m (19
kPa),
Temp. Verlust Primär/Sekundär:  5 K,
Anschlüsse Ein/Aus, Primär/Sek.:  DN 50,
Aussengewinde,
Gewicht Netto:  145
kg,
Gewicht in Betrieb:  154kg.
Alle Angaben gelten für klares Wasser.

Bestell-Nr.: 7609012
Menge: 1,000 Stck

**1.16.1.8 OERTLI Plattenwärmetauscher EP NT-180 A, mit Isolierung**
Plattenwärmetauscher, geschraubt, mit Isolierung,
Type EP NT - 180 A.
Abnehmbare Isolierschalen aus 65 mm
Glaswolle bestehend, beidseitig Alu- kaschiert
Techn. Daten bei Primär 80 °C/ Sekundär 60 °C:
Leistung (80-60°C) Primär:  180 kW,
Max. Betriebsdruck:  10 bar,
Max. Betriebstemperatur:  100 °C
Platten Anzahl:  21
Durchfluss Primär:  7,75
m³/h,
Druckverlust Primär:  1,9 m
(19 kPa),
Durchfluss Sekundär:  7,75 m³/h,
Druckverlust Sekundär:  1,9 m (19
kPa),
Temp. Verlust Primär/Sekundär:  5 K,
Anschlüsse Ein/Aus, Primär/Sek.:  DN 50,
Aussengewinde,
Gewicht Netto:  152
kg,
Gewicht in Betrieb:  164 kg.
Alle Angaben gelten für klares Wasser.

Bestell-Nr.: 7609013
Menge: 1,000 Stck

**1.16.1.9 OERTLI Plattenwärmetauscher EP NT-205 Kolli EC743, ohne Isolierung**
Plattenwärmetauscher, geschraubt, ohne Isolierung,
Type EP NT-205 Kolli EC743.
Techn. Daten bei Primär 80 °C/ Sekundär 60 °C:
Leistung (80-60°C) Primär:  205 kW,
Max. Betriebsdruck:  10 bar,
Max. Betriebstemperatur:  100 °C
Platten Anzahl:  23
Durchfluss Primär:  8,83
m³/h,
Druckverlust Primär:  1,9 m
(19 kPa),
Durchfluss Sekundär:  8,83 m³/h,
Druckverlust Sekundär:  1,9 m (19
kPa),
Temp. Verlust Primär/Sekundär:  5 K,
Anschlüsse Ein/Aus, Primär/Sek.:  DN 50,
Aussengewinde,
Gewicht Netto:  130
kg,
Gewicht in Betrieb:  144 kg.
Alle Angaben gelten für klares Wasser.

Bestell-Nr.: 7609084
Menge: 1,000 Stck

**1.16.1.10 OERTLI Plattenwärmetauscher EP NT-280 Kolli EC 744, ohne Isolierung**
Plattenwärmetauscher, geschraubt, ohne Isolierung,
Type EP NT-280 Kolli EC 744.
Techn. Daten bei Primär 80 °C/ Sekundär 60 °C:
Leistung (80-60°C) Primär:  280 kW,
Max. Betriebsdruck:  10 bar,
Max. Betriebstemperatur:  100 °C
Platten Anzahl:  31,
Durchfluss Primär:  12,06
m³/h,
Druckverlust Primär:  2 m (20
kPa),
Durchfluss Sekundär:  12,06 m³/h,
Druckverlust Sekundär:  2 m (20
kPa),
Temp. Verlust Primär/Sekundär:  5 K,
Anschlüsse Ein/Aus, Primär/Sek.:  DN 50,
Aussengewinde,
Gewicht Netto:  138
kg,
Gewicht in Betrieb:  157 kg.
Alle Angaben gelten für klares Wasser.

Bestell-Nr.: 7609085
Menge: 1,000 Stck

**1.16.1.11 OERTLI Plattenwärmetauscher EP NT-350 Kolli EC745, ohne Isolierung**
Plattenwärmetauscher, geschraubt, ohne Isolierung,
Type EP NT-350 Kolli EC745.
Techn. Daten bei Primär 80 °C/ Sekundär 60 °C:
Leistung (80-60°C) Primär:  350 kW,
Max. Betriebsdruck:  10 bar,
Max. Betriebstemperatur:  100 °C
Platten Anzahl:  39,
Durchfluss Primär:  15,07
m³/h,
Druckverlust Primär:  2 m (20
kPa),
Durchfluss Sekundär:  15,07 m³/h,
Druckverlust Sekundär:  2 m (20
kPa),
Temp. Verlust Primär/Sekundär:  5 K,
Anschlüsse Ein/Aus, Primär/Sek.:  DN 50,
Aussengewinde,
Gewicht Netto:  147
kg,
Gewicht in Betrieb:  171 kg.
Alle Angaben gelten für klares Wasser.

Bestell-Nr.: 7609086
Menge: 1,000 Stck

**1.16.1.12 OERTLI Plattenwärmetauscher EP NT-425 Kolli EC746, ohne Isolierung**
Plattenwärmetauscher, geschraubt, ohne Isolierung,
Type EP NT- 425 Kolli EC746.
Techn. Daten bei Primär 80°C/ Sekundär 60 °C:
Leistung (80-60°C) Primär:  425 kW,
Max. Betriebsdruck:  10
bar,
Max. Betriebstemperatur:  100 °C,
Platten Anzahl:
47,
Durchfluss Primär:  18,3
m³/h,
Druckverlust Primär:  2 m
(20 kPa),
Durchfluss Sekundär:  18,3
m³/h
Druckverlust Sekundär:  2 m (20
kPa),
Temp. Verlust Primär/Sekundär:  5 K,
Anschlüsse Ein/Aus, Primär/Sek.:  DN 50,
Aussengewinde,
Gewicht Netto:
159 kg,
Gewicht in Betrieb:  188
kg.

Bestell-Nr:: 7609087
Menge: 1,000 Stck

**1.16.1.13 OERTLI Plattenwärmetauscher EP NT-500 Kolli EC747, ohne Isolierung**
Plattenwärmetauscher, geschraubt, ohne Isolierung,
Type EP NT- 500 Kolli EC747.
Techn. Daten bei Primär 80°C/ Sekundär 60 °C:
Leistung (80-60°C) Primär:  500 kW,
Max. Betriebsdruck:  10
bar,
Max. Betriebstemperatur:  100 °C,
Platten Anzahl:
57,
Durchfluss Primär:
21,53 m³/h,
Druckverlust Primär:  1,9 m
(19 kPa),
Durchfluss Sekundär:  21,53
m³/h
Druckverlust Sekundär:  1,9 m
(19 kPa),
Temp. Verlust Primär/Sekundär:  5 K,
Anschlüsse Ein/Aus, Primär/Sek.:  DN 50,
Aussengewinde,
Gewicht Netto:
170 kg,
Gewicht in Betrieb:  206
kg.

Bestell-Nr:: 7609088
Menge: 1,000 Stck

**1.16.1.14 OERTLI Plattenwärmetauscher EP NT-575 Kolli EC748, ohne Isolierung**
Plattenwärmetauscher, geschraubt, ohne Isolierung,
Type EP NT- 575 Kolli EC748.
Techn. Daten bei Primär 80°C/ Sekundär 60 °C:
Leistung (80-60°C) Primär:  575 kW,
Max. Betriebsdruck:  10
bar,
Max. Betriebstemperatur:  100 °C,
Platten Anzahl:
66,
Durchfluss Primär:
24,76 m³/h,
Druckverlust Primär:  2 m
(20 kPa),
Durchfluss Sekundär:  24,76
m³/h
Druckverlust Sekundär:  2 m (20
kPa),
Temp. Verlust Primär/Sekundär:  5 K,
Anschlüsse Ein/Aus, Primär/Sek.:  DN 50,
Aussengewinde,
Gewicht Netto:
180 kg,
Gewicht in Betrieb:  222
kg.

Bestell-Nr:: 7609089
Menge: 1,000 Stck

**1.16.1.15 OERTLI Plattenwärmetauscher EP NT-650 Kolli EC749, ohne Isolierung**
Plattenwärmetauscher, geschraubt, ohne Isolierung,
Type EP NT- 650 Kolli EC749.
Techn. Daten bei Primär 80°C/ Sekundär 60 °C:
Leistung (80-60°C) Primär:  650 kW,
Max. Betriebsdruck:  10
bar,
Max. Betriebstemperatur:  100 °C,
Platten Anzahl:  78
Durchfluss Primär:
27,99 m³/h,
Druckverlust Primär:  2 m
(20 kPa),
Durchfluss Sekundär:  27,99
m³/h
Druckverlust Sekundär:  2 m (20
kPa),
Temp. Verlust Primär/Sekundär:  5 K,
Anschlüsse Ein/Aus, Primär/Sek.:  DN 50,
Aussengewinde,
Gewicht Netto:
193 kg,
Gewicht in Betrieb:  242
kg.

Bestell-Nr:: 7609090
Menge: 1,000 Stck

**1.16.1.16 OERTLI Plattenwärmetauscher EP NT-205 A, mit Isolierung**
Plattenwärmetauscher, geschraubt, mit Isolierung,
Type EP NT-205 A.
Abnehmbare Isolierschalen aus 65 mm
Glaswolle bestehend, beidseitig Alu- kaschiert
Techn. Daten bei Primär 80 °C/ Sekundär 60 °C:
Leistung (80-60°C) Primär:  205 kW,
Max. Betriebsdruck:  10 bar,
Max. Betriebstemperatur:  100 °C
Platten Anzahl:  23
Durchfluss Primär:  8,83
m³/h,
Druckverlust Primär:  1,9 m
(19 kPa),
Durchfluss Sekundär:  8,83 m³/h,
Druckverlust Sekundär:  1,9 m (19
kPa),
Temp. Verlust Primär/Sekundär:  5 K,
Anschlüsse Ein/Aus, Primär/Sek.:  DN 50,
Aussengewinde,
Gewicht Netto:  154
kg,
Gewicht in Betrieb:  168 kg.
Alle Angaben gelten für klares Wasser.

Bestell-Nr.: 7609092
Menge: 1,000 Stck

**1.16.1.17 OERTLI Plattenwärmetauscher EP NT-280 A, mit Isolierung**
Plattenwärmetauscher, geschraubt, mit Isolierung,
Type EP NT-280 A.
Abnehmbare Isolierschalen aus 65 mm
Glaswolle bestehend, beidseitig Alu- kaschiert
Techn. Daten bei Primär 80 °C/ Sekundär 60 °C:
Leistung (80-60°C) Primär:  280 kW,
Max. Betriebsdruck:  10 bar,
Max. Betriebstemperatur:  100 °C
Platten Anzahl:  31,
Durchfluss Primär:  12,06
m³/h,
Druckverlust Primär:  2 m (20
kPa),
Durchfluss Sekundär:  12,06 m³/h,
Druckverlust Sekundär:  2 m (20
kPa),
Temp. Verlust Primär/Sekundär:  5 K,
Anschlüsse Ein/Aus, Primär/Sek.:  DN 50,
Aussengewinde,
Gewicht Netto incl. Isolierung:  162 kg,
Gewicht in Betrieb incl. Isolierung:  181 kg.
Alle Angaben gelten für klares Wasser.

Bestell-Nr.: 7609093
Menge: 1,000 Stck

**1.16.1.18 OERTLI Plattenwärmetauscher EP NT-350 A, mit Isolierung**
Plattenwärmetauscher, geschraubt, mit Isolierung,
Type EP NT- 350 A.
Abnehmbare Isolierschalen aus 65 mm
Glaswolle bestehend, beidseitig Alu- kaschiert
Techn. Daten bei Primär 80 °C/ Sekundär 60 °C:
Leistung (80-60°C) Primär:  350 kW,
Max. Betriebsdruck:  10 bar,
Max. Betriebstemperatur:  100 °C
Platten Anzahl:  39,
Durchfluss Primär:  15,07
m³/h,
Druckverlust Primär:  2 m (20
kPa),
Durchfluss Sekundär:  15,07 m³/h,
Druckverlust Sekundär:  2 m (20
kPa),
Temp. Verlust Primär/Sekundär:  5 K,
Anschlüsse Ein/Aus, Primär/Sek.:  DN 50,
Aussengewinde,
Gewicht Netto:  173
kg,
Gewicht in Betrieb:  197 kg.
Alle Angaben gelten für klares Wasser.

Bestell-Nr.: 7609094
Menge: 1,000 Stck

**1.16.1.19 OERTLI Plattenwärmetauscher EP NT-425 A, mit Isolierung**
Plattenwärmetauscher, geschraubt, mit Isolierung,
Type EP NT- 425 A.
Abnehmbare Isolierschalen aus 65 mm
Glaswolle bestehend, beidseitig Alu- kaschiert
Techn. Daten bei Primär 80°C/ Sekundär 60 °C:
Leistung (80-60°C) Primär:  425 kW,
Max. Betriebsdruck:  10 bar,
Max. Betriebstemperatur:  100 °C,
Platten Anzahl:
47,
Durchfluss Primär:  18,3
m³/h,
Druckverlust Primär:  2 m
(20 kPa),
Durchfluss Sekundär:  18,3
m³/h
Druckverlust Sekundär:  2 m (20
kPa),
Temp. Verlust Primär/Sekundär:  5 K,
Anschlüsse Ein/Aus, Primär/Sek.:  DN 50,
Aussengewinde,
Gewicht Netto:
185 kg,
Gewicht in Betrieb:  214
kg.
Alle Angaben gelten für klares Wasser.

Bestell-Nr.: 7609096
Menge: 1,000 Stck

**1.16.1.20 OERTLI Plattenwärmetauscher EP NT-500 A, mit Isolierung**
Plattenwärmetauscher, geschraubt, mit Isolierung,
Type EP NT- 500 A.
Abnehmbare Isolierschalen aus 65 mm
Glaswolle bestehend, beidseitig Alu- kaschiert
Techn. Daten bei Primär 80°C/ Sekundär 60 °C:
Leistung (80-60°C) Primär:  500 kW,
Max. Betriebsdruck:  10
bar,
Max. Betriebstemperatur:  100 °C,
Platten Anzahl:
57,
Durchfluss Primär:
21,53 m³/h,
Druckverlust Primär:  1,9 m
(19 kPa),
Durchfluss Sekundär:  21,53
m³/h
Druckverlust Sekundär:  1,9 m
(19 kPa),
Temp. Verlust Primär/Sekundär:  5 K,
Anschlüsse Ein/Aus, Primär/Sek.:  DN 50,
Aussengewinde,
Gewicht Netto:
196 kg,
Gewicht in Betrieb:  232
kg.
Alle Angaben gelten für klares Wasser.

Bestell-Nr:: 7609098
Menge: 1,000 Stck

**1.16.1.21 OERTLI Plattenwärmetauscher EP NT-575 A, mit Isolierung**
Plattenwärmetauscher, geschraubt, mit Isolierung,
Type EP NT- 575 A.
Abnehmbare Isolierschalen aus 65 mm
Glaswolle bestehend, beidseitig Alu- kaschiert
Techn. Daten bei Primär 80°C/ Sekundär 60 °C:
Leistung (80-60°C) Primär:  575 kW,
Max. Betriebsdruck:  10
bar,
Max. Betriebstemperatur:  100 °C,
Platten Anzahl:
66,
Durchfluss Primär:
24,76 m³/h,
Druckverlust Primär:  2 m
(20 kPa),
Durchfluss Sekundär:  24,76
m³/h
Druckverlust Sekundär:  2 m (20
kPa),
Temp. Verlust Primär/Sekundär:  5 K,
Anschlüsse Ein/Aus, Primär/Sek.:  DN 50,
Aussengewinde,
Gewicht Netto:
208 kg,
Gewicht in Betrieb:  250
kg.
Alle Angaben gelten für klares Wasser.

Bestell-Nr:: 7609099
Menge: 1,000 Stck

**1.16.1.22 OERTLI Plattenwärmetauscher EP NT-650 A, mit Isolierung**
Plattenwärmetauscher, geschraubt, mit Isolierung,
Type EP NT- 650 A.
Abnehmbare Isolierschalen aus 65 mm
Glaswolle bestehend, beidseitig Alu- kaschiert
Techn. Daten bei Primär 80°C/ Sekundär 60 °C:
Leistung (80-60°C) Primär:  650 kW,
Max. Betriebsdruck:  10
bar,
Max. Betriebstemperatur:  100 °C,
Platten Anzahl:  78
Durchfluss Primär:
27,99 m³/h,
Druckverlust Primär:  2 m
(20 kPa),
Durchfluss Sekundär:  27,99
m³/h
Druckverlust Sekundär:  2 m (20
kPa),
Temp. Verlust Primär/Sekundär:  5 K,
Anschlüsse Ein/Aus, Primär/Sek.:  DN 50,
Aussengewinde,
Gewicht Netto:
221 kg,
Gewicht in Betrieb:  270
kg.
Alle Angaben gelten für klares Wasser.

Bestell-Nr:: 7609090
Menge: 1,000 Stck

#### 1.17 Spezialkessel

##### 1.17.1 Elektro-Niederdruck-Dampfkessel ENDh

**1.17.1.1 OERTLI Elektro-Niederdruck-Dampfkessel ENDh 15 kW, hängende Ausführung**
OERTLI Elektro-Niederdruck-Dampfkessel
ENDh 15 kW
Niederdruck-Dampfkessel aus Stahl bis
0,5 bar Überdruck
- lotrecht hängende Ausführung
- Innenbehälter aus Stahl,
Thermoglasiert
- Hochwertige, FCKW-freie Wärmedämmung
- Stahl Außenmantel, weiß lackiert (RAL
9010)
- Wasserstandsanzeige mit eingebauter
bistabiler Schaltung
- Druckmanometer 0 - 1 bar
- Elektrisch * gesteuerte Wasserspeise-
Regelung
- Speisewasserfilter 1,5 mm
- Druckregler und Druckbegrenzer
- Sicherheitsventil mit
Ablasseinrichtung
- Austauschbaren Heizflansch mit
Heizstäben und Tauchhülse
- Elektrische * und thermische Sicherung

zum Schutz der Heizstäbe bei trocken
gehen
-Betriebszustände Visualisierung
- Anschlussfertig verdrahtet und auf
Klemmen geführt

* bistabile Schaltung mit Reedkontakt

Technische Daten:
- Nennaufnahme 15 kW
- Anschlussspannung: 400V/3 N/50-60 Hz
(Sonderspannungen sowie Tropenausführung
auf Anfrage / Mehrpreis)
- Steuerspannung: 230 V / 50-60 Hz
 Betriebsbedingungen:
-Betriebsüberdruck max.: 0,4 bar
- Sicherheitspressostat: 0,5 bar
- Abblasedruck Sicherheitsventil 0,5 bar

Verpackung: ein Holz-Verschlag:
- Kessel kpl.
- Magnetschwimmer, Flanschdichtung
Magnetanzeiger
und Richtmagnet als Hilfswerkzeug
separat verpackt.
- Einbau- und Bedienungsanleitung.
Versandgewicht: 102 kg

Bestell-Nr.  :  182012
Menge: 1,000 Stck

**1.17.1.2 OERTLI Elektro-Niederdruck-Dampfkessel ENDh 4,5 kW, hängende Ausführung**
OERTLI-Rohleder
Elektro-Niederdruck-Dampfkessel
ENDh 4,5 kW
Niederdruck-Dampfkessel aus Stahl bis
0,5 bar Überdruck
- lotrecht hängende Ausführung
- Innenbehälter aus Stahl,
Thermoglasiert
- Hochwertige, FCKW-freie Wärmedämmung
- Stahl Außenmantel, weiß lackiert (RAL
9010)
- Wasserstandsanzeige mit eingebauter
bistabilen Schaltung
- Druckmanometer 0 - 1 bar
- Elektrisch * gesteuerte Wasserspeise-
Regelung
- Speisewasserfilter 1,5 mm
- Druckregler und Druckbegrenzer
- Sicherheitsventil mit
Ablasseinrichtung
- Austauschbaren Heizflansch mit
Heizstäben und Tauchhülse
- Elektrische * und thermische Sicherung

zum Schutz der Heizstäbe bei trocken
gehen
-Betriebszustände Visualisierung
- Anschlussfertig verdrahtet und auf
Klemmen geführt

* bistabile Schaltung mit Reedkontakt

Technische Daten:
- Nennaufnahme 4,5 kW
- Anschlussspannung: 400 V / 3 N / 50-60
Hz
(Sonderspannungen sowie Tropenausführung
auf Anfrage / Mehrpreis)
- Steuerspannung: 230 V / 50-60 Hz
 Betriebsbedingungen:
-Betriebsüberdruck max.: 0,4 bar
- Sicherheitspressostat: 0,5 bar
- Abblasedruck Sicherheitsventil 0,5 bar

Verpackung: ein Holz-Verschlag:
- Kessel kpl.
- Magnetschwimmer, Flanschdichtung
Magnetanzeiger
und Richtmagnet als Hilfswerkzeug
separat verpackt.
- Einbau- und Bedienungsanleitung.
Versandgewicht: 65 kg

Bestell-Nr.  :  182612
Menge: 1,000 Stck

**1.17.1.3 OERTLI Elektro-Niederdruck-Dampfkessel ENDh 6 kW, hängende Ausführung**
OERTLI-Rohleder
Elektro-Niederdruck-Dampfkessel
ENDh 6 kW
Niederdruck-Dampfkessel aus Stahl bis
0,5 bar Überdruck
- lotrecht hängende Ausführung
- Innenbehälter aus Stahl,
Thermoglasiert
- Hochwertige, FCKW-freie Wärmedämmung
- Stahl Außenmantel, weiß lackiert (RAL
9010)
- Wasserstandsanzeige mit eingebauter
bistabilen Schaltung
- Druckmanometer 0 - 1 bar
- Elektrisch * gesteuerte Wasserspeise-
Regelung
- Speisewasserfilter 1,5 mm
- Druckregler und Druckbegrenzer
- Sicherheitsventil mit
Ablasseinrichtung
- Austauschbaren Heizflansch mit
Heizstäben und Tauchhülse
- Elektrische * und thermische Sicherung

zum Schutz der Heizstäbe bei trocken
gehen
-Betriebszustände Visualisierung
- Anschlussfertig verdrahtet und auf
Klemmen geführt

* bistabile Schaltung mit Reedkontakt

Technische Daten:
- Nennaufnahme 6 kW
- Anschlussspannung: 400 V / 3 N / 50-60
Hz
(Sonderspannungen sowie Tropenausführung
auf Anfrage / Mehrpreis)
- Steuerspannung: 230 V / 50-60 Hz
 Betriebsbedingungen:
-Betriebsüberdruck max.: 0,4 bar
- Sicherheitspressostat: 0,5 bar
- Abblasedruck Sicherheitsventil 0,5 bar

Verpackung: ein Holz-Verschlag:
- Kessel kpl.
- Magnetschwimmer, Flanschdichtung
Magnetanzeiger
und Richtmagnet als Hilfswerkzeug
separat verpackt.
- Einbau- und Bedienungsanleitung.
Versandgewicht: 65 kg

Bestell-Nr.  :  182712
Menge: 1,000 Stck

**1.17.1.4 OERTLI Elektro-Niederdruck-Dampfkessel ENDh 9 kW, hängende Ausführung**
OERTLI-Rohleder
Elektro-Niederdruck-Dampfkessel
ENDh 9 kW
Niederdruck-Dampfkessel aus Stahl bis
0,5 bar Überdruck
- lotrecht hängende Ausführung
- Innenbehälter aus Stahl,
Thermoglasiert
- Hochwertige, FCKW-freie Wärmedämmung
- Stahl Außenmantel, weiß lackiert (RAL
9010)
- Wasserstandsanzeige mit eingebauter
bistabilen Schaltung
- Druckmanometer 0 - 1 bar
- Elektrisch * gesteuerte Wasserspeise-
Regelung
- Speisewasserfilter 1,5 mm
- Druckregler und Druckbegrenzer
- Sicherheitsventil mit
Ablasseinrichtung
- Austauschbaren Heizflansch mit
Heizstäben und Tauchhülse
- Elektrische * und thermische Sicherung

zum Schutz der Heizstäbe bei trocken
gehen
-Betriebszustände Visualisierung
- Anschlussfertig verdrahtet und auf
Klemmen geführt

* bistabile Schaltung mit Reedkontakt

Technische Daten:
- Nennaufnahme 9 kW
- Anschlussspannung: 400 V / 3 N / 50-60
Hz
(Sonderspannungen sowie Tropenausführung
auf Anfrage / Mehrpreis)
- Steuerspannung: 230 V / 50-60 Hz
 Betriebsbedingungen:
-Betriebsüberdruck max.: 0,4 bar
- Sicherheitspressostat: 0,5 bar
- Abblasedruck Sicherheitsventil 0,5 bar

Verpackung: ein Holz-Verschlag:
- Kessel kpl.
- Magnetschwimmer, Flanschdichtung
Magnetanzeiger
und Richtmagnet als Hilfswerkzeug
separat verpackt.
- Einbau- und Bedienungsanleitung.
Versandgewicht: 102 kg

Bestell-Nr.  :  182812
Menge: 1,000 Stck

**1.17.1.5 OERTLI Elektro-Niederdruck-Dampfkessel ENDh 12 kW, hängende Ausführung**
OERTLI-Rohleder
Elektro-Niederdruck-Dampfkessel
ENDh 12 kW
Niederdruck-Dampfkessel aus Stahl bis
0,5 bar Überdruck
- lotrecht hängende Ausführung
- Innenbehälter aus Stahl,
Thermoglasiert
- Hochwertige, FCKW-freie Wärmedämmung
- Stahl Außenmantel, weiß lackiert (RAL
9010)
- Wasserstandsanzeige mit eingebauter
bistabilen Schaltung
- Druckmanometer 0 - 1 bar
- Elektrisch * gesteuerte Wasserspeise-
Regelung
- Speisewasserfilter 1,5 mm
- Druckregler und Druckbegrenzer
- Sicherheitsventil mit
Ablasseinrichtung
- Austauschbaren Heizflansch mit
Heizstäben und Tauchhülse
- Elektrische * und thermische Sicherung

zum Schutz der Heizstäbe bei trocken
gehen
-Betriebszustände Visualisierung
- Anschlussfertig verdrahtet und auf
Klemmen geführt

* bistabile Schaltung mit Reedkontakt

Technische Daten:
- Nennaufnahme 12 kW
- Anschlussspannung: 400 V/3 N/50-60 Hz
(Sonderspannungen sowie Tropenausführung
auf Anfrage / Mehrpreis)
- Steuerspannung: 230 V / 50-60 Hz
 Betriebsbedingungen:
-Betriebsüberdruck max.: 0,4 bar
- Sicherheitspressostat: 0,5 bar
- Abblasedruck Sicherheitsventil 0,5 bar

Verpackung: ein Holz-Verschlag:
- Kessel kpl.
- Magnetschwimmer, Flanschdichtung
Magnetanzeiger
und Richtmagnet als Hilfswerkzeug
separat verpackt.
- Einbau- und Bedienungsanleitung.
Versandgewicht: 102 kg

Bestell-Nr.  :  182912
Menge: 1,000 Stck

#### 1.18 Zubehör Allgemein

##### 1.18.1 Zubehör Allgemein

**1.18.1.1 OERTLI Manometer 0-100 mbar**
KAPSELFEDERMANOMETER 100
0-100 mbar

Bestell-Nr.: 084145
Menge: 1,000 Stck

**1.18.1.2 OERTLI Prüfbrenner PB 2 mit Absperrhahn R 1/2"**
OERTLI Prüfbrenner PB 2 mit
Absperrhahn Rp 1/2"

Bestell-Nr.:  084357
Menge: 1,000 Stck

**1.18.1.3 OERTLI Adapterstecker-Zwischenstück Z113 zum einfachen Anschluß von Magnetventil**
Adapterstecker-Zwischenstück Z 113
zum einfachen Anschluß eines externen
Magnetventils z. B. als
Gewässerschutzventil nach §19 WHG
Bestell-Nr.:  100064
Menge: 1,000 Stck

**1.18.1.4 OERTLI Brennerstecker 7-polig für Fremdkessel ( einstufig )**
OERTLI  Brennerstecker
7-polig für Fremdkessel
( einstufig )

Bestell-Nr.: 100180
Menge: 1,000 Stck

**1.18.1.5 OERTLI Brennerstecker 4-polig für Fremdk. zusätzl. zu 100180 (2-stuf.)**
OERTLI  Brennerstecker
4-polig für Fremdkessel
( 2. Stufe ) zusätzlich zum
Brennerstecker 7-polig
( 1.Stufe )

Bestell-Nr.: 100182
Menge: 1,000 Stck

**1.18.1.6 OERTLI hitzebeständiges Fett für den Service von Gebläsebrennern**
OERTLI  hitzebeständ. Fett
für den Service von Gebläsebrennern

Bestell-Nr.: 104444
Menge: 1,000 Stck

**1.18.1.7 OERTLI Dichtheitskontrollgerät TC116**
OERTLI Dichtheitskontrollgerät TC 116

Bestell-Nr.: 112004
Menge: 1,000 Stck

**1.18.1.8 OERTLI Anschluss-Set MAG Anschl. Ausdehnungsgefäßes an Pumpengr.**
OERTLI Anschluss-Set MAG
Zum Anschluss eines Aus-
Dehnungsgefäßes an die
Pumpengruppen (ohne MAG )

Bestell-Nr.: 122120
Menge: 1,000 Stck

**1.18.1.9 OERTLI Netzanschlusskasten ohne Steuertrafo, ohne Sicherungen**
Netzanschlusskasten ohne Steuertrafo
ohne Sicherungen

Bestellnr. 24775
Menge: 1,000 Stck

**1.18.1.10 OERTLI -Rohleder Netzanschlusskasten m.Steuertrafo,o. Sicherungen, Stahlblech**
OERTLI-Rohleder
Netzanschlußkasten mit Steuertrafo
in Stahlblechausführung

Bestell-Nr.: 24776
Menge: 1,000 Stck

**1.18.1.11 OERTLI Steuersatz f.Umwälzpumpe Drehstrom 400 V/50 Hz.**
OERTLI-Rohleder
Steuersatz f.Umwälzpumpe
Drehstrom 400 V/50 Hz.
mit Steuerschalter >Hand-0-Automatik<,
Leuchtmelder für >Betrieb< und
>Störung<, Luftschütz 4,0 kW
Sicherungselement und Motorschutzschalter.

Bestell-Nr. : 45734
Menge: 1,000 Stck

**1.18.1.12 OERTLI Zusatzausrüstung für automatische Wiedereinschaltung.**
OERTLI-Rohleder
Automatische Wiedereinschalteinrichtung
zu GX 01 zeit- und/oder temperaturabhängig, mit Zeitschaltuhr,
Hand / 0 / Autom.-Schalter und Anschlußklemmen für Beckenwasserthermostat, 230
V,~, 50 Hz,  bzw. für externe
Freigabe/Sperrung des Schwimmbadheizers,
einschl. Einbau und Verdrahtung im
Schaltschrankgehäuse.

Bestell-Nr.  : 45824
Menge: 1,000 Stck

**1.18.1.13 OERTLI Beckenwasserfühler Schaltdifferenz 0,25 ... 2 K**
OERTLI Beckenwasserfühler
Schaltdifferenz 0,25 ... 2 K

Bestell-Nr.  : 45826
Menge: 1,000 Stck

**1.18.1.14 OERTLI Wasser-Magnetventil Rp2" Einbau in die Wasserzuführungsleitung**
OERTLI Wasser-Magnetventil Rp2"
zum Einbau in die Wasserzuführungsleitung.

Bestell-Nr.  : 45827
Menge: 1,000 Stck

**1.18.1.15 OERTLI Wasser-Magnetventil DN65 Einbau in die Wasserzuführungsleitung**
OERTLI Wasser-Magnetventil DN65
zum Einbau in die Wasserzuführungsleitung.

Bestell-Nr.  : 45828
Menge: 1,000 Stck

**1.18.1.16 OERTLI Zirkulationszubehör GSH 13R - 203R und STH 120-200**
OERTLI Zirkulationszubehör
GSH 13R - 203R und STH 120-200
Bestehend aus:
-Rohrdoppelnippel  R 3/4"
-Tauchrohr
Bestell-Nr.  : 46407
Menge: 1,000 Stck

**1.18.1.17 OERTLI Betriebsstundenzähler Einbau Armaturenpult, 2x2stufige Kesssel**
OERTLI Betriebsstundenzähler

Zum Einbau in das Armaturenpult.
2 Betriebsstundenzähler für 2-stufige
Kessel erforderlich.
Bestell-Nr.  : 47655
Menge: 1,000 Stck

**1.18.1.18 OERTLI Schaltschrankgehäuse f. 2 Stufen Betriebsstundenzähler und Kesselsteuer.**
OERTLI Schaltschrankgehäuse

Schaltschrankgehäuse mit Betriebsstundenzähler und Kesselsteuerung
(ohne Stufenschaltwerk und elektronische
Regelung) für max. 2 Kesselstufen,
Hand - 0 - Automatik-Schalter je
Schaltstufe.
Breite  mm  : 600
Höhe  mm  : 600
Tiefe  mm  : 300
Netzeinspeisung  A/V  : 16/400
Drehstrom  : 3/N/PE, 50 Hz
Schutzart  : IP 52
Bestell-Nr.  : 47805
Menge: 1,000 Stck

**1.18.1.19 OERTLI Schlüssel- Not- Aus- Schalter mit Meldeleuchte für Schaltschrank**
OERTLI Schlüssel- Not- Aus- Schalter mit
Meldeleuchte für Einbau in einen
Schaltschrank

Bestell-Nr.: 49442
Menge: 1,000 Stck

**1.18.1.20 OERTLI Steuersatz f.Schwimmbadheiz. GX01 und Wassermagnetventil**
Oertli-Rohleder Steuersatz für
Schwimmbadheizer GX 01 und
Wassermagnetventil 230 V ~, 50 Hz,
mit Steuerschalter Hand / 0 / Autom.,
Leuchtmelder für Kesselstörung,
Hilfsrelais und Wischrelais
(einschaltwischend), einschl. Einbau-
und Verdrahtung in Schaltschrankgehäuse.

Bestell-Nr. 49447
Menge: 1,000 Stck

**1.18.1.21 OERTLI Steuersatz für Druckerhöhungspumpe 400 V**
Oertli-Rohleder
Steuersatz für Druckerhöhungspumpe,
Drehstrom 400 V (3/N/PE,~, 50 Hz),
Stern-/Dreieckschaltung, mit
Steuerschalter "Hand / 0 / Autom.",
Leuchtmelder für "Betrieb" und
"Störung", Kleinschütze, Motorschutzschalter und Zeitrelais, einschl.
Einbau und Verdrahtung in Schaltschrankgehäuse.

Bestell-Nr. 49448
Menge: 1,000 Stck

**1.18.1.22 OERTLI FI-Schutzschalter 25 A Auslösestrom 0,3 bzw. 0,5 A**
OERTLI FI-Schutzschalter 25 A
Auslösestrom 0,3 bzw. 0,5 A

Bestell-Nr.  : 52709
Menge: 1,000 Stck

**1.18.1.23 OERTLI Heizpatrone BGC 4 kW / 230 Volt oder 6 kW / 400 Volt**
OERTLI  Heizpatrone BGC
4 kW / 230 Volt oder 6 kW / 400 Volt

Bestell-Nr.  : 53655
Menge: 1,000 Stck

**1.18.1.24 OERTLI Wandgehäuse für REA-Regelung**
OERTLI Wandgehäuse für
REA-Regelung
Bestell-Nr.:  61054
Menge: 1,000 Stck

**1.18.1.25 OERTLI Verlängerung 1 1/2" für E-Heizstab**
OERTLI Verlängerung 1 1/2"
für E-Heizstab

Bestell-Nr.: 61219
Menge: 1,000 Stck

**1.18.1.26 OERTLI Steuersatz Sicherheitskr m. automat. Wiedereinschalt. n. Netzausf**
OERTLI Steuersatz Sicherheitskr
m. automat. Wiedereinschalt. n. Netzausf
Bestell-Nr.  : 950833
Menge: 1,000 Stck

##### 1.18.2 Zubehör Allgemein

**1.18.2.1 OERTLI Brennerplatte PKR/X 440 Durchmesser 175 mm**
OERTLI  Brennerplatte PKR/X 440
Durchmesser 175 mm

Bestell-Nr.: 124620
Menge: 1,000 Stck

**1.18.2.2 OERTLI Brennerplatte PKR/X 440 Durchmesser 190 mm**
OERTLI  Brennerplatte PKR/X 440
Durchmesser 190 mm

Bestell-Nr.: 124813
Menge: 1,000 Stck

**1.18.2.3 Schalldämmbügel CS 61 11 bis 14 Glieder**
Schalldämmbügel CS 61  11 bis 14 Glieder

Bestell-Nr.  : 125380
Menge: 1,000 Stck

**1.18.2.4 Schalldämmbügel CS 60 8 bis 10 Glieder**
Schalldämmbügel CS 60  8 bis 10 Glieder

Bestell-Nr.  : 125382
Menge: 1,000 Stck

**1.18.2.5 OERTLI Presswerkzeug JD-TE Plus zum einfachen Zusammennoppeln v. Kesseln**
OERTLI Presswerkzeug JD-TE Plus zum
einfachen Zusammennoppeln v. Kesseln
mit losen Gliedern vor Ort.
- leihweise für 14 Tage
- Rücksendung muss frachtfrei erfolgen
Bestell-Nr.: 126589
Menge: 1,000 Stck

**1.18.2.6 Verbindungsleitung zu jedem Folgekessel 12 m abgeschirmte Datenleitung**
Verbindungsleitung zu jedem Folgekessel
12 m abgeschirmte Datenleitung
Bestell-Nr.:  126653
Menge: 1,000 Stck

**1.18.2.7 OERTLI SalesProfi-Software incl. 1-Tages-Schulung**
OERTLI SalesProfi-Software
incl. 1-Tages-Schulung

Bestell-Nr.: 190610
Menge: 1,000 Stck

**1.18.2.8 OERTLI Systemregler SE 6320 OGZ Wärmemanagement für Wärmeerzeuger**
OERTLI Witterungsgeführte Regelung SE
6324 OGZ zur Montage auf der Hutschiene
im Schaltschrank mit integriertem
Wärmemanagement für stufige und
modulierende Wärmeerzeuger
Die Wärmeleistung kann über einen
PID-Regler ermittelt werden. Bei der
Ausführung mit Kaskadenmanager kann
diese Anforderung auf bis zu 8
Wärmeerzeuger verteilt werden.
Der Kaskadenmanager verwaltet die
Adressen der Wärmeerzeuger und kann eine
Sequenzumschaltung steuern. Der Sollwert
der Gastemperatur kann über ein 0-10V
Eingang per Hand eingestellt werden.
Parametrierebenen  Passwortgeschützt.
Die Bedienung erfolgt über ein externes
Bedienmodul MB6100 (Zubehör)
Einfache Bedienung durch zwei
Drehknöpfe und Display mit leicht
erkennbaren, sprachenabhängigen Symbolen
Automatische Sommer/Winter Umschaltung
Standschutzfunktion für Mischer und
Pumpen Frost- und Kesselschutzfunktion
Parametrierung über PC und Modem
mit Servicetool (Zubehör) möglich

Bestell-Nr.: 191842
Menge: 1,000 Stck

**1.18.2.9 OERTLI Neutalisationsanlage RNA f. OSCR 18-24-30, GSCR 15-25-35, - 100kW**
OERTLI Neutralisationsanlage
Öl- und Gas-Brennwert
-Höhe = 149 mm
-Breite = 200 mm
-Länge = 322 mm
-Höhe Kondensateintritt = 35 mm
-Anschluss = DN 25 mm
-Höhe Kondensataustritt = 115 mm
-Anschluss = DN 25 mm

geeignet für:
OSCR 18-24-30 und GSCR 15-25-35

Bestell-Nr.:  192259
Menge: 1,000 Stck

**1.18.2.10 OERTLI Kondensatpumpe mit Gehäuse f. OSCR 18-24-30, GSCR 15-25-35**
OERTLI Kondensatpumpe
ohne Neutralisation für
Öl- und Gas-Brennwert
Technische Daten:
-Betriebsspannung = 230 V / 50 Hz
-Motorleistung = 80 Watt
-Schutzart = IP 44
-Medientemperatur = max. 50°C
-Förderhöhe maximal 5,2 m
-Fördermenge maximal 360 L/h
-spez. Fördermenge inkl. Schlauch:
 192 l/h bei 3 m Pumpenhöhe

geeignet für:
OSCR 18-24-30 und GSCR 15-25-35

Achtung: Beim Einsatz an Öl Brennwert
nur in Kombination mit Neutralisationsanlage
verwenden da es ansonsten zu Beschädigungen
der Hebepumpe kommen kann!

Bestell-Nr.:  192260
Menge: 1,000 Stck

**1.18.2.11 OERTLI Hydrozyklon-/Magnetleitungsfilter mit Absperrventilen 1" (DN 25) Type TF 1**
OERTLI  Hydrozyklon- und Magnetleitungsfilter komplett
mit Absperrventilen 1" (DN 25) Type TF 1
Zuverlässige Entfernung von Magnetit und
Schlamm aus dem Heizungssystem,
zum Einbau in den Heizungs Rücklauf
für alle Kessel bis 65 kW bei 20 Kelvin Spreizung, je
nach Anlagen Hydraulik.

Bestell-Nr.: 192509
Menge: 1,000 Stck

**1.18.2.12 OERTLI Pumpe Wilo Yonos Para 15/6 RKC**
PUMPE WILO Yonos  Para RS 15/6 RKC
FSM 130 12h, EEI <= 0,20, Effizienzklasse  A**,
3 - 45 Watt, PN 6, Imax 0,44 A, IPX4D, TF95
ohne Verschraubungen und Dichtungen.
Für Speicherladesets die noch dreistufige Pumpen
enthalten, Kabelanschluss auf 12 Uhr.

Bestell-Nr.: 192523
Menge: 1,000 Stck

**1.18.2.13 OERTLI Anschlusszubehör für Neutralisationsanlage RNA Komfort**
OERTLI Anschlusszubehör
für Neutralisationsanlage RNA Komfort
und/oder Hebepumpe.
Inhalt:
- 8 Stück Schlauchklemmen
  DN 29,3-30,9 mm
- 5 m Kondensatwellschlauch NW 19
- 4 Stück Siliconschlauch Adapter
  DN 24 x 60 mm

Bestell-Nr.:  192591
Menge: 1,000 Stck

**1.18.2.14 OERTLI Entmineralisierungseinheit Permas PT -PS 5000 Alu, nach VDI 2035**
OERTLI Entmineralisierungseinheit Permas, nach VDI 2035
zum Befüllen von Heizungsanlagen mit Wärmeerzeugern mit
Al/Si Wärmetauschern.
Typ Permasoft PT -PS 5000 Alu

Bestell-Nr.: 192658
Menge: 1,000 Stck

**1.18.2.15 OERTLI Entmineralisierungseinheit Permas PT -PS 18 000 Alu, nach VDI 2035**
OERTLI Entmineralisierungseinheit Permas, nach VDI 2035
zum Befüllen von Heizungsanlagen mit Wärmeerzeugern mit
Al/Si Wärmetauschern.
Typ Permasoft PT -PS 18 000 Alu

Bestell-Nr.: 192659
Menge: 1,000 Stck

**1.18.2.16 OERTLI Messkoffer Permasoft zur Heizungsbefüllung VDI2035/EN1717**
OERTLI Messkoffer Permasoft
zur Heizungsbefüllung nach VDI 2035 und EN 1717
bestehnd aus :
-Leitfähigkeitsmessgerät zur
orientierenden Bestimmung der
Wasserhärte
-pH-Indikatorstreifen zur Bestimmung
des pH -Wert
-Messbesteck zur Bestimmung der
Wasserhärte

Art.Nr. 192660
Menge: 1,000 Stck

**1.18.2.17 OERTLI Montagekoffer PS-MK zur Heizungsbefüllung VDI 2035/EN 1717**
OERTLI Montagekoffer PS-MK
zur Heizungsbefüllung nach VDI 2035 und EN 1717
bestehend aus:
-Systemtrenner BA(Klasse 4) mit DVGW
 Zulassung
-Füllschlauch 1,3m mit Überwurfmutter
-Leitfähigkeitsmessgerät zur
 orientierenden Bestimmung der
 Wasserhärte
-pH Indikatorstreifen
-Messbesteck zur Bestimmung der
 Wasserhärte

Bestell-Nr.: 192661
Menge: 1,000 Stck

**1.18.2.18 OERTLI Montagekoffer permamat Heizungsbefüllung VDI 2035 und EN 1717**
OERTLI permamat Montagekoffer
zur Automatischen und Mobilen Heizungsbefüllung
nach VDI 2035 und EN 1717
bestehend aus :
-permamat Füllautomat
-Füllschlauch 1,3m mit Überwurfmutter
-Leitfähigkeitsmessgerät zur orientierenden
Bestimmung der Wasserhärte
-ph-Indikatorstreifen
-Messbesteckzur Bestimmung
der Gesamthärte

Bestell-Nr.: 192599
Menge: 1,000 Stck

**1.18.2.19 OERTLI Befüllstation Zubehör PS-AD 18 000, Anschlussadapter**
OERTLI Zubehör für Befüllstation PS-AD 18 000
spezifischer Anschlussadapter mit
2 flexiblen Anschlussschläuchen (1m)
zum Anschluss von permasoft PT-PS 18000 Alu für die
Erst - und Nachbefüllung von größeren Anlagenvolumen

Bestell-Nr.: 192663
Menge: 1,000 Stck

**1.18.2.20 OERTLI Wasseranalyse Wasseranalyse einfach nach VDI 2035**
OERTLI Wasseranalyse einfach
nach VDI 2035
Analysiert werden:
-Farbe/Aussehen
-pH Wert
-Leitfähigkeit
-Gesamthärte
-Säurekapazität (m+p Wert)
Bewertung nur: VDI 2035 erfüllt/nicht erfüllt

Bestell-Nr.: 192664
Menge: 1,000 Stck

**1.18.2.21 OERTLI Wasseranalyse Wasseranalyse erweitert nach VDI 2035**
OERTLI Wasseranalyse erweitert
nach VDI 2035
analysiert werden:
-Farbe/Aussehen
-pH Wert
-Gesamthärte
-Säurekapazität
-Leitfähigkeit
-Chloride
-Aluminium
-Eisen
-Kupfer
-Phosphate
-Molybdat
Qualifizierte Auswertung

Bestell-Nr.: 192665
Menge: 1,000 Stck

**1.18.2.22 OERTLI Probeentnahmeset für Wasseranalyse nach VDI 2035**
OERTLI Probeentnahmeset
für Wasseranalyse nach VDI 2035
bestehend aus :
- 2 Stück Probeentnahmeflasche
- Versandkarton
-Anleitung/Protokoll

Bestell-Nr.: 192666
Menge: 1,000 Stck

**1.18.2.23 OERTLI Heizkreis Erweiterung SE 6304 WPC-F**
OERTLI Heizkreise Erweiterung SE 6304 WPC-F
Systemheizkreisregler zur Erweiterung
des Wärmepumpencontrollers.
Für zwei gemischte Heizkreise sowie
eine Brauchwasserfunktion geeignet.

Bestell-Nr.: 192672
Menge: 1,000 Stck

**1.18.2.24 OERTLI Flanschpumpe NMT LAN C 40 F 22 m³/h, 13 mm DN 40,**
OERTLI Hocheffizienz- Flanschpumpe
Naßläuferpumpe mit Displayanzeige,
Permanentmagnetmotor (ECM Technologie)
und elektronischer Leistungsanpassung.

ZUSATZAUSSTATTUNG
Mit Kommunikationsmodul / LAN C
- Analoger Steuerungseingang 0 - 10 V
- 3 Digitaleingänge
- 1 Relaisausgang

TECHNISCHE DATEN
Flanschanschluß DN 40
Einbaulänge 250 mm
Förderstrom Q bis 22 m³/h
Förderhöhe H bis 13 m
Leistungsaufnahme 20 - 500 Watt
Betriebsdruck PN 6/10 bar
Elektroanschluß 1 ~ 230 V, 50/60 Hz
Motor/Elektronik
- Permanentmagnetmotor
- Energieeffizienzindex EEI < 0,27
- Integrierter Motorschutz
Regelungsarten:
- Konstante Druckkontrolle
- Proportionale Druckkontrolle
- Konstante Betriebskurve
- RPM Regulierung
el. Leistungsbegrenzung
Schutzart IP 44
Isolationsklasse H

Bestell-Nr.  :  192711
Menge: 1,000 Stck

**1.18.2.25 OERTLI Flanschpumpe NMT LAN C 50 F 29 m³/h, 13 m, DN 50**
OERTLI Hocheffizienz- Flanschpumpe
Naßläuferpumpe mit Displayanzeige,
Permanentmagnetmotor (ECM Technologie)
und elektronischer Leistungsanpassung.

ZUSATZAUSSTATTUNG
Mit Kommunikationsmodul / LAN C
- Analoger Steuerungseingang 0 - 10 V
- 3 Digitaleingänge
- 1 Relaisausgang

TECHNISCHE DATEN
Flanschanschluß DN 50
Einbaulänge 280 mm
Förderstrom Q bis 29 m³/h
Förderhöhe H bis 13 m
Leistungsaufnahme 26 - 800 Watt
Betriebsdruck PN 6/10 bar
Elektroanschluß 1 ~ 230 V, 50/60 Hz
Motor/Elektronik
- Permanentmagnetmotor
- Energieeffizienzindex EEI < 0,26
- Integrierter Motorschutz
Regelungsarten:
- Konstante Druckkontrolle
- Proportionale Druckkontrolle
- Konstante Betriebskurve
- RPM Regulierung
el. Leistungsbegrenzung
Schutzart IP 44
Isolationsklasse H

Bestell-Nr.: 192712
Menge: 1,000 Stck

**1.18.2.26 OERTLI Pfand für Permasoft PT-PS 18000 Alu**
Pfand für permasoft PT-PS 18000 Alu
Gutschrift nach Rücksendung der Kartusche

Bestell-Nr.: 192739
Menge: 1,000 Stck

##### 1.18.3 Zubehör Allgemein

**1.18.3.1 OERTLI Pumpengruppe DN 32 ein Direktkreis mit Pumpe Yonos Para**
OERTLI Pumpengruppe DN 32 für einen
direkten Heizkreis mit Hocheffizienzpumpe
der Energieeffizienzklasse A
Yonos Para, komplett vormontiert mit
Isolierschalen, Schwerkraftbremse
im Rücklauf, zwei Absperrkugelhähne
mit integriertem Thermometer

TECHNISCHE DATEN
Armaturen:  Messing
Dichtungen:  EPDM/ NBR
Isolierung:  EPP
Nenndruck:  6 bar
Max. Betriebstemperatur: 110 °C
Kvs-Wert:  12,3
Achsabstand:  125 mm
Breite/Höhe:  250/438 mm
Anschluß Verbraucher:  1 1/4" IG

Bestell-Nr.: 192812
Menge: 1,000 Stck

**1.18.3.2 OERTLI Pumpengruppe DN 32 ein gemischter Kreis m. Pumpe Yonos Para**
OERTLI Pumpengruppe DN 32 für einen
gemischten Heizkreis mit Hocheffizienzpumpe der Energieeffizienzklasse A
Yonos Para komplett vormontiert mit
Dreiwegemischer und Stellmotor,
Isolierschalen, Schwerkraftbremse
im Rücklauf, zwei Absperrkugelhähne
mit integriertem Thermometer

TECHNISCHE DATEN
Armaturen:  Messing
Dichtungen:  EPDM/ NBR
Isolierung:  EPP
Nenndruck:  6 bar
Max. Betriebstemperatur: 110 °C
Kvs-Wert:  6,8
Achsabstand:  125 mm
Breite/Höhe:  250/448 mm
Anschluß Verbraucher:  1 1/4" IG

Bestell-Nr.: 192813
Menge: 1,000 Stck

**1.18.3.3 OERTLI Erweiterungsmodul DN40 für Modulverteilers DN 40 um 1 HK, Isol.**
OERTLI Erweiterungsmodul DN 40
zur Erweiterung eines bestehenden
Modulverteilers DN 40 um einen
weiteren Heizkreis.
Lieferung mit Isolierung
Baulänge 320 mm

Bestell-Nr.: 192821
Menge: 1,000 Stck

**1.18.3.4 OERTLI Pumpengruppe DN 40 ein Direktkreis mit Pumpe Yonos Para**
OERTLI Pumpengruppe DN 40 für einen
direkten Heizkreis mit Hocheffizienzpumpe
der Energieeffizienzklasse A, Stratos 30/1-12
komplett vormontiert mit
Isolierschalen, Schwerkraftbremse aufstellbar
im Rücklauf, zwei Absperrkugelhähnen
mit integriertem Thermometer

elektrischer Anschluß 230 V/50 Hz,

TECHNISCHE DATEN
Armaturen:  Messing
Dichtungen:  EPDM/ NBR
Isolierung:  EPP
Nenndruck:  6 bar
Max. Betriebstemperatur: 110 °C
Kvs-Wert:  18,9
Achsabstand:  160 mm
Breite/Höhe:  560 mm
Anschluß Verbraucher:  1 1/2" IG

Bestell-Nr.: 192822
Menge: 1,000 Stck

**1.18.3.5 OERTLI Pumpengruppe DN 40 ein gemischter Kreis m. Pumpe Yonos Para**
OERTLI Pumpengruppe DN 40 für einen
gemischten Heizkreis mit Hocheffizienzpumpe
der Energieeffizienzklasse A, Stratos 30/1-12
komplett vormontiert mit
Isolierschalen, Schwerkraftbremse aufstellbar
im Rücklauf, zwei Absperrkugelhähnen
mit integriertem Thermometer
Stellmotor SR10 mit 1,5 m Kabel
Umschalter für Hand-/Automatikbetrieb,
elektrischer Anschluß 230 V/50 Hz,
Drehmoment 10 Nm

TECHNISCHE DATEN
Armaturen:  Messing
Dichtungen:  EPDM/ NBR
Isolierung:  EPP
Nenndruck:  6 bar
Max. Betriebstemperatur: 110 °C
Kvs-Wert:  14,3
Achsabstand:  160 mm
Breite/Höhe:  560 mm
Anschluß Verbraucher:  1 1/2" IG

Bestell-Nr.: 192823
Menge: 1,000 Stck

**1.18.3.6 OERTLI Grundbausatz Hydraulik DN 80 Typ 2/12 inklusive Fertig- Isolierung**
Oertli Grundbausatz Hydraulik DN 80
Typ 2/12 inklusive Fertig- Isolierung
für 2 Heizkreise, bodenstehend
mit höhenverstellbaren Standfüßen,
Durchflussmenge bis 12 m³/h
Nennweite DN 80
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192832
Menge: 1,000 Stck

**1.18.3.7 OERTLI Grundbausatz Hydraulik DN 100 Typ 2/30 inklusive Fertig- Isolierung**
Oertli Grundbausatz Hydraulik DN 100
Typ 2/30 inklusive Fertig- Isolierung
für 2 Heizkreise, bodenstehend
mit höhenverstellbaren Standfüßen,
Durchflussmenge bis 30 m³/h
Nennweite DN 100
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192833
Menge: 1,000 Stck

**1.18.3.8 OERTLI Grundbausatz Hydraulik DN 150 Typ 2/50 inklusive Fertig- Isolierung**
Oertli Grundbausatz Hydraulik DN 150
Typ 2/50 inklusive Fertig- Isolierung
für 2 Heizkreise, bodenstehend
mit höhenverstellbaren Standfüßen,
Durchflussmenge bis 50 m³/h
Nennweite DN 150
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192834
Menge: 1,000 Stck

**1.18.3.9 OERTLI Grundbausatz Hydraulik DN 200 Typ 2/100 inklusive Fertig- Isolierung**
Oertli Grundbausatz Hydraulik DN 200
Typ 2/100 inklusive Fertig- Isolierung
für 2 Heizkreise, bodenstehend
mit höhenverstellbaren Standfüßen,
Durchflussmenge bis 100 m³/h
Nennweite DN 200
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192835
Menge: 1,000 Stck

**1.18.3.10 OERTLI Grundbausatz Hydraulik DN 80 Typ 3/12 inklusive Fertig- Isolierung**
Oertli Grundbausatz Hydraulik DN 80
Typ 3/12 inklusive Fertig- Isolierung
für 3 Heizkreise, bodenstehend
mit höhenverstellbaren Standfüßen,
Durchflussmenge bis 12 m³/h
Nennweite DN 80
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192836
Menge: 1,000 Stck

**1.18.3.11 OERTLI Grundbausatz Hydraulik DN 100 Typ 3/30 inklusive Fertig- Isolierung**
Oertli Grundbausatz Hydraulik DN 100
Typ 3/30 inklusive Fertig- Isolierung
für 3 Heizkreise, bodenstehend
mit höhenverstellbaren Standfüßen,
Durchflussmenge bis 30 m³/h
Nennweite DN 100
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192837
Menge: 1,000 Stck

**1.18.3.12 OERTLI Grundbausatz Hydraulik DN 150 Typ 3/50 inklusive Fertig- Isolierung**
Oertli Grundbausatz Hydraulik DN 150
Typ 3/50 inklusive Fertig- Isolierung
für 3 Heizkreise, bodenstehend
mit höhenverstellbaren Standfüßen,
Durchflussmenge bis 50 m³/h
Nennweite DN 150
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192838
Menge: 1,000 Stck

**1.18.3.13 OERTLI Grundbausatz Hydraulik DN 200 Typ 3/100 inklusive Fertig- Isolierung**
Oertli Grundbausatz Hydraulik DN 200
Typ 3/100 inklusive Fertig- Isolierung
für 3 Heizkreise, bodenstehend
mit höhenverstellbaren Standfüßen,
Durchflussmenge bis 100 m³/h
Nennweite DN 200
Druckstufe PN6

Ausstattung:
- Erweiterungsfähiger Zweikammer-
  Verteiler, mit thermischer
  Trennung von Vor- und Rücklauf
- Montageschellen mit Dichtung
- Bezeichnungsschilder
- Hydraulische Weiche, mit kombiniertem
  Luft- und Gasabscheider, Schmutz und
  Schlammfänger inklusive:
  1 Paar Flansche zur Kesselseite,
  1 Entleerungshahn 1"
  4 Muffen ¾" zur optionalen Aufnahme von
  Magnetit Abscheidern
  1 automatischer Schwimmerentlüfter
  1 Spülkugelhahn
  1 Tauchhülse für Temperaturfühler
  1 Reinigungsöffnung im Boden

Bestell-Nr.  :  192839
Menge: 1,000 Stck

**1.18.3.14 OERTLI Bausatz Pumpengruppe (UKA) DN 32 für einen direkten Heizkreis**
OERTLI Bausatz Pumpengruppe (UKA)
DN 32 für einen direkten Heizkreis
Anschluß an Modulverteiler mit Übergangs-
Verschraubungen und Differenzdruckgeregelter Hocheffizienzpumpe (EEI<0,20)
handaufstellbarer Schwerkraftbremse,
zwei Absperrkugelhähne mit im Griff
integriertem Thermometer, EPP-Isolierung

TECHNISCHE DATEN
Armaturen:  Stahl, Messing
Dichtungen:  EPDM/ PTFE
Isolierung:  EPP
Nenndruck:  PN10
Max. Betriebstemperatur: 110 °C
Kvs-Wert:  11
Achsabstand:  175 mm
Höhe:  550 mm
Anschluß oben:  1 1/4" IG

Bestell-Nr.: 192840
Menge: 1,000 Stck

**1.18.3.15 OERTLI Bausatz Pumpengruppe (UKA) DN 40 für einen direkten Heizkreis**
OERTLI Bausatz Pumpengruppe (UKA)
DN 40 für einen direkten Heizkreis
Anschluß an Modulverteiler mit Übergangs-
Verschraubungen und Differenzdruck
geregelter Hocheffizienzpumpe (EEI<0,23)
integrierte Schwerkraftbremse,
drei Absperrventile, 3 KFE-Kugelhähne
2 Thermometer, 1/2" Blindstopfen in
Vor- und Rücklauf, Schmutzfänger,
Schellen für Modulverteiler, EPP-Isolierung
Werkseitig vormontiert

TECHNISCHE DATEN
Armaturen:  Stahl, Messing
Dichtungen:  EPDM
Isolierung:  EPP
Nenndruck:  PN10
Max. Betriebstemperatur: 110 °C
Kvs-Wert:  14,5
Achsabstand:  250 mm
Höhe:  920 mm
Anschluß oben:  1 1/2" AG

Bestell-Nr.: 192841
Menge: 1,000 Stck

**1.18.3.16 OERTLI Bausatz Pumpengruppe (UKA) DN 50 für einen direkten Heizkreis**
OERTLI Bausatz Pumpengruppe (UKA)
DN 50 für einen direkten Heizkreis
Anschluß an Modulverteiler mit Übergangs-
Verschraubungen und Differenzdruck
geregelter Hocheffizienzpumpe (EEI<0,23)
integrierte Schwerkraftbremse,
drei Absperrventile, 3 KFE-Kugelhähne
2 Thermometer, 1/2" Blindstopfen in
Vor- und Rücklauf, Schmutzfänger,
Schellen für Modulverteiler, EPP-Isolierung
Werkseitig vormontiert

TECHNISCHE DATEN
Armaturen:  Stahl, Messing
Dichtungen:  EPDM
Isolierung:  EPP
Nenndruck:  PN10
Max. Betriebstemperatur: 110 °C
Kvs-Wert:  20,5
Achsabstand:  250 mm
Höhe:  920 mm
Anschluß oben:  2" AG

Bestell-Nr.: 192842
Menge: 1,000 Stck

**1.18.3.17 OERTLI Bausatz Pumpengruppe (UKA) DN 65 für einen direkten Heizkreis**
OERTLI Bausatz Pumpengruppe (UKA)
DN 65 für einen direkten Heizkreis
Anschluß an Modulverteiler mit Übergangs-
Verschraubungen und Differenzdruck
geregelter Hocheffizienzpumpe (EEI<0,23)
integrierte Schwerkraftbremse,
drei Absperrventile, 3 KFE-Kugelhähne
2 Thermometer, 1/2" Blindstopfen in
Vor- und Rücklauf, Schmutzfänger,
Schellen für Modulverteiler, EPP-Isolierung
Werkseitig vormontiert

TECHNISCHE DATEN
Armaturen:  Stahl, Messing
Dichtungen:  EPDM
Isolierung:  EPP
Nenndruck:  PN10
Max. Betriebstemperatur: 110 °C
Kvs-Wert:  20,5
Achsabstand:  250 mm
Höhe:  1000 mm
Anschluß oben:  2 1/2" AG

Bestell-Nr.: 192843
Menge: 1,000 Stck

**1.18.3.18 OERTLI Bausatz Pumpengruppe (MKA) DN 32 für einen gemischten Heizkreis**
OERTLI Bausatz Pumpengruppe (MKA)
DN 32 für einen gemischten Heizkreis
mit 3-Wege- Mischer, Stellantrieb 230V
mit 2m Anschlußkabel, Hand-Notbetriebs
funktion, Differenzdruck geregelter
Hocheffizienzpumpe (EEI<0,20),
Übergangsverschraubungen,
handaufstellbarer Schwerkraftbremse,
zwei Absperrkugelhähne mit im Griff
integriertem Thermometer, EPP-Isolierung

TECHNISCHE DATEN
Spannungsvers.:  230V/50Hz
Laufzeit Stellmotor:  140 sec./90°
Drehmoment:  6 Nm
Armaturen:  Stahl, Messing
Dichtungen:  EPDM/ PTFE
Isolierung:  EPP
Nenndruck:  PN10
Max. Betriebstemperatur: 110 °C
Kvs-Wert:  6,4
Achsabstand:  175 mm
Höhe:  550 mm
Anschluß oben:  1 1/4" IG

Bestell-Nr.: 192844
Menge: 1,000 Stck

**1.18.3.19 OERTLI Bausatz Pumpengruppe (MKA) DN 40 für einen gemischten Heizkreis**
OERTLI Bausatz Pumpengruppe (MKA)
DN 40 für einen gemischten Heizkreis
mit 3-Wege-Flansch- Mischer, Stellantrieb
mit 2m Anschlußkabel Hand-Notbetriebs-
funktion, Differenzdruck geregelte
Hocheffizienzpumpe (EEI<0,23),
Übergangsverschraubungen,
integrierte Schwerkraftbremse,
2 Absperrventile, 3 KFE-Kugelhähne
2 Thermometer, 1/2" Blindstopfen in
Vor- und Rücklauf, Schmutzfänger,
Schellen für Modulverteiler, EPP-Isolierung
Werkseitig vormontiert

TECHNISCHE DATEN
Spannungsvers.:  230V/50Hz
Laufzeit Stellmotor:  140 sec./90°
Drehmoment:  15 Nm
Armaturen:  Stahl, Messing
Dichtungen:  EPDM
Isolierung:  EPP
Nenndruck:  PN10
Max. Betriebstemperatur: 110 °C
Kvs-Wert:  14
Achsabstand:  250 mm
Höhe:  920 mm
Anschluß oben:  1 1/2" AG

Bestell-Nr.: 192845
Menge: 1,000 Stck

**1.18.3.20 OERTLI Bausatz Pumpengruppe (MKA) DN 50 für einen gemischten Heizkreis**
OERTLI Bausatz Pumpengruppe (MKA)
DN 50 für einen gemischten Heizkreis
mit 3-Wege-Flansch- Mischer, Stellantrieb
mit 2m Anschlußkabel Hand-Notbetriebs-
funktion, Differenzdruck geregelte
Hocheffizienzpumpe (EEI<0,23),
Übergangsverschraubungen,
integrierte Schwerkraftbremse,
2 Absperrventile, 3 KFE-Kugelhähne
2 Thermometer, 1/2" Blindstopfen in
Vor- und Rücklauf, Schmutzfänger,
Schellen für Modulverteiler, EPP-Isolierung
Werkseitig vormontiert

TECHNISCHE DATEN
Spannungsvers.:  230V/50Hz
Laufzeit Stellmotor:  140 sec./90°
Drehmoment:  15 Nm
Armaturen:  Stahl, Messing
Dichtungen:  EPDM
Isolierung:  EPP
Nenndruck:  PN10
Max. Betriebstemperatur: 110 °C
Kvs-Wert:  20
Achsabstand:  250 mm
Höhe:  920 mm
Anschluß oben:  2" AG

Bestell-Nr.: 192846
Menge: 1,000 Stck

**1.18.3.21 OERTLI Bausatz Pumpengruppe (MKA) DN 65 für einen gemischten Heizkreis**
OERTLI Bausatz Pumpengruppe (MKA)
DN 65 für einen gemischten Heizkreis
mit 3-Wege-Flansch- Mischer, Stellantrieb
mit 2m Anschlußkabel Hand-Notbetriebs-
funktion, Differenzdruck geregelte
Hocheffizienzpumpe (EEI<0,23),
Übergangsverschraubungen,
integrierte Schwerkraftbremse,
2 Absperrventile, 3 KFE-Kugelhähne
2 Thermometer, 1/2" Blindstopfen in
Vor- und Rücklauf, Schmutzfänger,
Schellen für Modulverteiler, EPP-Isolierung
Werkseitig vormontiert

TECHNISCHE DATEN
Spannungsvers.:  230V/50Hz
Laufzeit Stellmotor:  130 sec./90°
Drehmoment:  20 Nm
Armaturen:  Stahl, Messing
Dichtungen:  EPDM
Isolierung:  EPP
Nenndruck:  PN10
Max. Betriebstemperatur: 110 °C
Kvs-Wert:  25,5
Achsabstand:  250 mm
Höhe:  1000bnmm
Anschluß oben:  2 1/2" AG

Bestell-Nr.: 192847
Menge: 1,000 Stck

**1.18.3.22 OERTLI 2-fach Modulverteiler DN25 für zwei Pumpengruppen, max. 3 HK**
OERTLI 2-fach Modulverteiler für
zwei Pumpengruppen, erweiterbar
auf maxiaml 3 Heizkreise (#192852)
incl. Blockisolierung zum Anschluss
von Oertli Pumpengruppen.
Inclusive Wandkonsole
Nenn- Durchfluss bis 3,2 qbm/h
Entspricht ca. 74 kW bei 20 K.
Spreizung.

TECHNISCHE DATEN
Armaturen:  Messing
Dichtungen:  EPDM/ NBR
Isolierung:  EPP-Halbschalen
Nenndruck:  6 bar
Max. Betriebstemperatur: 110 °C
Kvs-Wert:  12,5
Achsabstand:  125 mm
Einbauhöhe:  100 mm
Höhe Isolierung:  128 mm

Bestell-Nr.: 192849
Menge: 1,000 Stck

**1.18.3.23 OERTLI 2-fach Modulverteiler DN32 für zwei Pumpengruppen, max. 3 HK**
OERTLI 2-fach Modulverteiler für
zwei Pumpengruppen, erweiterbar
auf maxiaml 3 Heizkreise (#192853)
incl. Blockisolierung zum Anschluss
von Oertli Pumpengruppen.
Inclusive Wandkonsole
Nenn- Durchfluss bis 6 qbm/h
Entspricht ca. 140 kW bei 20 K.
Spreizung.

TECHNISCHE DATEN
Armaturen:  Messing
Dichtungen:  EPDM/ NBR
Isolierung:  EPP-Halbschalen
Nenndruck:  6 bar
Max. Betriebstemperatur: 110 °C
Kvs-Wert:  20,6
Achsabstand:  125 mm
Einbauhöhe:  125 mm
Höhe Isolierung:  150 mm

Bestell-Nr.: 192850
Menge: 1,000 Stck

**1.18.3.24 OERTLI 2-fach Modulverteiler DN40 für zwei Pumpengruppen, max. 3 HK**
OERTLI 2-fach Modulverteiler für
zwei Pumpengruppen, erweiterbar
incl. Blockisolierung zum Anschluss
von Oertli Pumpengruppen.
Inclusive Wandkonsole
Nenn- Durchfluss bis 10 qbm/h
Entspricht ca. 240 kW bei 20 K.
Spreizung.

TECHNISCHE DATEN
Armaturen:  Messing
Dichtungen:  EPDM/ NBR
Isolierung:  EPP-Halbschalen
Nenndruck:  6 bar
Max. Betriebstemperatur: 110 °C
Kvs-Wert:  32,8
Achsabstand:  160mm
Einbauhöhe:  179 mm
Höhe Isolierung:  190mm

Bestell-Nr.: 192851
Menge: 1,000 Stck

**1.18.3.25 OERTLI Erweiterungssatz DN25 zum Anschluss 3. Pumengr. an Modulvert.**
OERTLI Bausatz dritter Heizkreis DN 25
Bausatz zum Anschluß einer dritten
Pumpengruppe DN 25 von unten an den
2- fach Modulverteiler DN 25

Bestell-Nr.: 192852
Menge: 1,000 Stck

**1.18.3.26 OERTLI Erweiterungssatz 3. Heizkreis DN32, zum Anschluss 3. PG von unten**
OERTLI Bausatz dritter Heizkreis DN 32
Bausatz zum Anschluss eines dritten
Heizkreises
Pumpengruppe DN 32 von unten an den
2-fach Modulverteiler DN 32

Bestell-Nr.: 192853
Menge: 1,000 Stck

##### 1.18.4 Zubehör Allgemein

**1.18.4.1 OERTLI Reduktion 15/18 mm für Anschluss DUOTUBES, EG 376**
OERTLI  Reduzierung 18/15 mm zum
Anschluss von Speichern POWERSUN,
OECOSUN und OECODENS an
Solar-Doppelrohr DUOTUBES
( nur in Verbindung mit Doppel-Klemm-
ringverschraubung 18 mm
( Art.- Nr.: 100000418 )

Kolli EG 376

Bestell-Nr.:  100000419
Menge: 1,000 Stck

**1.18.4.2 OERTLI Gasabsperrhahn mit Brandschutzventil TAE Rp 3/4 Zoll**
OERTLI Gas-Absperrhahn mit
Brandschutzventil
Rp 3/4" Kolli HC 155

Bestell-Nr.: 100003030
Menge: 1,000 Stck

**1.18.4.3 OERTLI Leitungen für Kältemittel 5/8" - 3/8" Länge 5m**
OERTLI Leitungen für Kältemittel

Leitungen für Kältemittel 5/8" - 3/8" Länge 5m

Bestell-Nr.: 100012535
Menge: 1,000 Stck

**1.18.4.4 OERTLI Leitungen für Kältemittel 5/8" - 3/8" Länge 10m**
OERTLI Leitungen für Kältemittel

Leitungen für Kältemittel 5/8" - 3/8" Länge 10m

Bestell-Nr.: 100012536
Menge: 1,000 Stck

**1.18.4.5 OERTLI Leitungen für Kältemittel 5/8" - 3/8" Länge 20m**
OERTLI Leitungen für Kältemittel

Leitungen für Kältemittel 5/8" - 3/8" Länge 20m

Bestell-Nr.: 100012537
Menge: 1,000 Stck

**1.18.4.6 OERTLI Anschlussgruppe EA 137 f. OBU 130 mit GMR 3000**
OERTLI Speicher-Anschluss-Set
für GMR 3000 Condens mit
Unterstellspeicher OBU 130
Kolli: EA 137

Bestell-Nr.: 100013532
Menge: 1,000 Stck

**1.18.4.7 OERTLI Anschlussrohre JA35 2 Absperventile JA6**
Anschlussrohre, flexibel mit
2 Absperrventilen
für Kolli JA 6 und JA 83
für einen gemischten Heizkreis.
Die Anschlussrohre können auf die
entsprechenden Anschlussset nach
oben JA 26 und JA 36, links JA 27 oder
rechts JA 28 geführt werden.
Die Anschlussrohre können auch als
Verbindung zwischen dem Verrohrungssatz
externer Speicher JA 10 und dem
Anschluss-Set mit Hähnen JA 36
eingebaut werden.
Kolli: JA 35

Bestell-Nr.: 100017827
Menge: 1,000 Stck

**1.18.4.8 OERTLI Umschaltventil (HK23) 230V Heizung / Warmwasser für externe Montage**
OERTLI Umschaltventil  (HK23)
Heizung / Warmwasser für externe Montage
230V

Bestell-Nr.: 100017833
Menge: 1,000 Stck

**1.18.4.9 OERTLI Hydrozyklon-/Magnetleitungsfilter Heizungsfilter TF1 mit Absperrvent. 22mm**
OERTLI Hydrozyklon- und Magnetleitungsfilter komplett
mit Absperrventilen 22 mm Type TF 1
Zuverlässige Entfernung von Magnetit und
Schlamm aus dem Heizungssystem,
zum Einbau in den Heizungs Rücklauf
für alle Kessel bis zu 35 kW,
je nach Anlagen Hydraulik.

Bestell-Nr.: 100020045
Menge: 1,000 Stck

**1.18.4.10 OERTLI Industrieregler TROVIS 6495-21 für Gasregelstation**
OERTLI Industrieregler Trovis 6495-21
für Gasregelstation

Bestell-Nr.: 1903702
Menge: 1,000 Stck

**1.18.4.11 OERTLI Fahrtkosten Serviceeinsatz über 60 km von Möglingen**
OERTL Fahrtkosten Serviceeinsatz
pro Entfernungskilometer

Bestell-Nr.: 199815

====================
Menge: 1,000 km

**1.18.4.12 OERTL Kundendienst-Verrechnungssatz Fahrzeit 15 min ( 0,25 h )**
OERTL Kundendienst-Verrechnungssatz
Fahrzeit 15 min ( 0,25 h )

Bestell-Nr.: 199816
Menge: 1,000 Stck

**1.18.4.13 OERTLI TAS-Gasabsperrhahn Rp 1/2" DG**
OERTLI TAS-Gasabsperrhahn
Rp 1/2" DG
Bestell-Nr.: 283277
Menge: 1,000 Stck

**1.18.4.14 OERTLI Umwälzpumpe Alpha 2 25/60 180 lang, WPLW 8-16 HG ab 07/2010**
OERTLI Umwälzpumpe Alpha 2 25/60
180 lang, WPLW 8-16 HG ab 07/2010

Bestell-Nr.: 300023202
Menge: 1,000 Stck

**1.18.4.15 Mehrpreis für größere Gehäuseausführung von I auf II**
Mehrpreis für größere Gehäuseausführung
von I auf II
Bestell-Nr.  : 457181
Menge: 1,000 Stck

**1.18.4.16 Mehrpreis für größere Gehäuseausführung von I auf III**
Mehrpreis für größere Gehäuseausführung
von I auf III
Bestell-Nr.  : 457182
Menge: 1,000 Stck

**1.18.4.17 Mehrpreis für größere Gehäuseausführung von I auf IV**
Mehrpreis für größere Gehäuseausführung
von I auf IV
Bestell-Nr.  : 457183
Menge: 1,000 Stck

**1.18.4.18 OERTLI Abgasthermometer für Öl-/Gas- kessel PKR/CKR/PURN/PURS/CUM**
OERTLI Abgasthermometer für Öl-/Gas-
kessel PKR/CKR/PURN/PURS/CUM

Bestell-Nr.: 601172
Menge: 1,000 Stck

**1.18.4.19 OERTLI genippelte Ausführung PKR / PKX 440 - Mehrpreis pauschal**
OERTLI genippelte Ausführung
PKR / PKX 440  - Mehrpreis pauschal
Bestell-Nr.  : 603760
Menge: 1,000 Stck

**1.18.4.20 OERTLI genippelte Ausführung PKR / PKX 540, - Mehrpreis pauschal**
OERTLI genippelte Ausführung
PKR / PKX 540,  - Mehrpreis pauschal
Bestell-Nr.:  603761
Menge: 1,000 Stck

#### 1.19 Sonstige Produkte

##### 1.19.1 Sonstige Produkte

**1.19.1.1 OERTLI 2-Kreis-Hydraulikmodul 2/12 Erweiterung zum Grundbausatz Hydraulik**
Oertli 2-Kreis-Hydraulikmodul 2/12
passende Erweiterung zum
Grundbausatz Hydraulik 2/12
inklusive Fertig- Isolierung
für 2 Heizkreise, bodenstehend
mit höhenverstellbaren Standfüßen,
Durchflussmenge bis 12 m³/h
Nennweite DN 100
Druckstufe PN6

Ausstattung:
- Erweiterungsfähiger Zweikammer-
  Verteiler, mit thermischer
  Trennung von Vor- und Rücklauf
- Montageschellen mit Dichtung

Bestell-Nr.  :  192749
Menge: 1,000 Stck

**1.19.1.2 OERTLI 2-Kreis-Hydraulikmodul 2/30 Erweiterung zum Grundbausatz Hydraulik**
Oertli 2-Kreis-Hydraulikmodul 2/30
passende Erweiterung zum
Grundbausatz Hydraulik 2/30
inklusive Fertig- Isolierung
für 2 Heizkreise, bodenstehend
mit höhenverstellbaren Standfüßen,
Durchflussmenge bis 30 m³/h
Nennweite DN 150
Druckstufe PN6

Ausstattung:
- Erweiterungsfähiger Zweikammer-
  Verteiler, mit thermischer
  Trennung von Vor- und Rücklauf
- Montageschellen mit Dichtung

Bestell-Nr.  :  192750
Menge: 1,000 Stck

**1.19.1.3 OERTLI 2-Kreis-Hydraulikmodul 2/50 Erweiterung zum Grundbausatz Hydraulik**
Oertli 2-Kreis-Hydraulikmodul 2/50
passende Erweiterung zum
Grundbausatz Hydraulik 2/50
inklusive Fertig- Isolierung
für 2 Heizkreise, bodenstehend
mit höhenverstellbaren Standfüßen,
Durchflussmenge bis 50 m³/h
Nennweite DN 150
Druckstufe PN6

Ausstattung:
- Erweiterungsfähiger Zweikammer-
  Verteiler, mit thermischer
  Trennung von Vor- und Rücklauf
- Montageschellen mit Dichtung

Bestell-Nr.  :  192751
Menge: 1,000 Stck

**1.19.1.4 OERTLI 2-Kreis-Hydraulikmodul 2/100 Erweiterung zum Grundbausatz Hydraulik**
Oertli 2-Kreis-Hydraulikmodul 2/100
passende Erweiterung zum
Grundbausatz Hydraulik 2/100
inklusive Fertig- Isolierung
für 2 Heizkreise, bodenstehend
mit höhenverstellbaren Standfüßen,
Durchflussmenge bis 100 m³/h
Nennweite DN 200
Druckstufe PN6

Ausstattung:
- Erweiterungsfähiger Zweikammer-
  Verteiler, mit thermischer
  Trennung von Vor- und Rücklauf
- Montageschellen mit Dichtung

Bestell-Nr.  :  192752
Menge: 1,000 Stck

**1.19.1.5 OERTLI Erweiterung 3-Kreis-Hydraulikm. zum Grundbausatz Hydraulik 3/12**
Oertli 3-Kreis-Hydraulikmodul 3/12
passende Erweiterung zum
Grundbausatz Hydraulik 3/12
inklusive Fertig- Isolierung
für 3 Heizkreise, bodenstehend
mit höhenverstellbaren Standfüßen,
Durchflussmenge bis 12 m³/h
Nennweite DN 100
Druckstufe PN6

Ausstattung:
- Erweiterungsfähiger Zweikammer-
  Verteiler, mit thermischer
  Trennung von Vor- und Rücklauf
- Montageschellen mit Dichtung

Bestell-Nr.  :  192753
Menge: 1,000 Stck

**1.19.1.6 OERTLI 3-Kreis-Hydraulikmodul 3/30 Erweiterung zum Grundbausatz Hydraulik**
Oertli 3-Kreis-Hydraulikmodul 3/30
passende Erweiterung zum
Grundbausatz Hydraulik 3/30
inklusive Fertig- Isolierung
für 3 Heizkreise, bodenstehend
mit höhenverstellbaren Standfüßen,
Durchflussmenge bis 30 m³/h
Nennweite DN 150
Druckstufe PN6

Ausstattung:
- Erweiterungsfähiger Zweikammer-
  Verteiler, mit thermischer
  Trennung von Vor- und Rücklauf
- Montageschellen mit Dichtung

Bestell-Nr.  :  192754
Menge: 1,000 Stck

**1.19.1.7 OERTLI 3-Kreis-Hydraulikmodul 3/50 Erweiterung zum Grundbausatz Hydraulik**
Oertli 3-Kreis-Hydraulikmodul 3/50
passende Erweiterung zum
Grundbausatz Hydraulik 3/50
inklusive Fertig- Isolierung
für 3 Heizkreise, bodenstehend
mit höhenverstellbaren Standfüßen,
Durchflussmenge bis 50 m³/h
Nennweite DN 150
Druckstufe PN6

Ausstattung:
- Erweiterungsfähiger Zweikammer-
  Verteiler, mit thermischer
  Trennung von Vor- und Rücklauf
- Montageschellen mit Dichtung

Bestell-Nr.  :  192755
Menge: 1,000 Stck

**1.19.1.8 OERTLI 3-Kreis-Hydraulikmodul 3/100 Erweiterung zum Grundbausatz Hydraulik**
Oertli 3-Kreis-Hydraulikmodul 3/100
passende Erweiterung zum
Grundbausatz Hydraulik 3/100
inklusive Fertig- Isolierung
für 3 Heizkreise, bodenstehend
mit höhenverstellbaren Standfüßen,
Durchflussmenge bis 100 m³/h
Nennweite DN 200
Druckstufe PN6

Ausstattung:
- Erweiterungsfähiger Zweikammer-
  Verteiler, mit thermischer
  Trennung von Vor- und Rücklauf
- Montageschellen mit Dichtung

Bestell-Nr.  :  192756
Menge: 1,000 Stck

**1.19.1.9 OERTLI Hydraulikwart MH 80 DN 80, PN 6, 12 m3/h**
Oertli Hydraulikwart MH 80
passend zu Hydraulikmodulen
inklusive Fertig- Isolierung
bodenstehend mit
höhenverstellbaren Standfüßen,
Durchflussmenge bis 12 m³/h
Nennweite DN 80
Druckstufe PN6

Ausstattung:
- Hydraulische Weiche, mit kombiniertem
  Luft- und Gasabscheider, Schmutz und
  Schlammfänger inklusive:
1 Entleerungshahn 1"
4 Muffen ¾" zur optionalen Aufnahme
  von Magnetit Abscheidern
1 automatischer Schwimmerentlüfter
1 Spülkugelhahn
1 Tauchhülse für Temperaturfühler
1 Reinigungsöffnung im Boden

Bestell-Nr.  :  192758
Menge: 1,000 Stck

**1.19.1.10 OERTLI Hydraulikwart MH 100 DN 100, PN 6, 30 m3/h**
Oertli Hydraulikwart MH 100
passend zu Hydraulikmodulen
inklusive Fertig- Isolierung
bodenstehend mit
höhenverstellbaren Standfüßen,
Durchflussmenge bis 30 m³/h
Nennweite DN 100
Druckstufe PN6

Ausstattung:
- Hydraulische Weiche, mit kombiniertem
  Luft- und Gasabscheider, Schmutz und
  Schlammfänger inklusive:
1 Entleerungshahn 1"
4 Muffen ¾" zur optionalen Aufnahme
  von Magnetit Abscheidern
1 automatischer Schwimmerentlüfter
1 Spülkugelhahn
1 Tauchhülse für Temperaturfühler
1 Reinigungsöffnung im Boden

Bestell-Nr.  :  192759
Menge: 1,000 Stck

**1.19.1.11 OERTLI Hydraulikwart MH 150 DN 150, PN 6, 50 m3/h**
Oertli Hydraulikwart MH 150
passend zu Hydraulikmodulen
inklusive Fertig- Isolierung
bodenstehend mit
höhenverstellbaren Standfüßen,
Durchflussmenge bis 50 m³/h
Nennweite DN 150
Druckstufe PN6

Ausstattung:
- Hydraulische Weiche, mit kombiniertem
  Luft- und Gasabscheider, Schmutz und
  Schlammfänger inklusive:
1 Entleerungshahn 1"
4 Muffen ¾" zur optionalen Aufnahme
  von Magnetit Abscheidern
1 automatischer Schwimmerentlüfter
1 Spülkugelhahn
1 Tauchhülse für Temperaturfühler
1 Reinigungsöffnung im Boden

Bestell-Nr.  :  192760
Menge: 1,000 Stck

**1.19.1.12 OERTLI Hydraulikwart MH 200 DN 200, PN 6, 100 m3/h**
Oertli Hydraulikwart MH 200
passend zu Hydraulikmodulen
inklusive Fertig- Isolierung
bodenstehend mit
höhenverstellbaren Standfüßen,
Durchflussmenge bis 100 m³/h
Nennweite DN 200
Druckstufe PN6

Ausstattung:
- Hydraulische Weiche, mit kombiniertem
  Luft- und Gasabscheider, Schmutz und
  Schlammfänger inklusive:
1 Entleerungshahn 1"
4 Muffen ¾" zur optionalen Aufnahme
  von Magnetit Abscheidern
1 automatischer Schwimmerentlüfter
1 Spülkugelhahn
1 Tauchhülse für Temperaturfühler
1 Reinigungsöffnung im Boden

Bestell-Nr.  :  192761
Menge: 1,000 Stck

**1.19.1.13 OERTLI Übergangsverschraubungen DN 80 f. Hydraulikwart MH 80 Hydraulikm. X/12**
Oertli Übergangsverschraubungen DN 80
Verbindung zu Hydraulikwart MH 80
und Hydraulikmodul x/12
Set zu 2 Stück.
incl. Isolierung

Bestell-Nr.  :  192762
Menge: 1,000 Stck

**1.19.1.14 OERTLI Übergangsverschraubungen DN 100 f. Hydraulikwart MH 100 Hydraulikm. X/30**
Oertli Übergangsverschraubungen DN 100
Verbindung zu Hydraulikwart MH 100
und Hydraulikmodul x/30
Set zu 2 Stück.
incl. Isolierung

Bestell-Nr.  :  192763
Menge: 1,000 Stck

**1.19.1.15 OERTLI Übergangsverschraubungen DN 150 f. Hydraulikwart MH 150 Hydraulikm. X/50**
Oertli Übergangsverschraubungen DN 150
Verbindung zu Hydraulikwart MH 150
und Hydraulikmodul x/50
Set zu 2 Stück.
incl. Isolierung

Bestell-Nr.  :  192764
Menge: 1,000 Stck

**1.19.1.16 OERTLI Übergangsverschraubungen DN 200 f Hydraulikwart MH 200 Hydraulikm. X/100**
Oertli Übergangsverschraubungen DN 200
Verbindung zu Hydraulikwart MH 200
und Hydraulikmodul x/100
Set zu 2 Stück.
incl. Isolierung

Bestell-Nr.  :  192765
Menge: 1,000 Stck

**1.19.1.17 OERTLI Schweißenden DN 80 für Hydraulikwart MH 80**
Oertli Schweißenden DN 80
Verbindung von Hydraulikwart MH 80
zum Wärmeerzeuger DN 80
Set zu 2 Stück.

Bestell-Nr.  :  192766
Menge: 1,000 Stck

**1.19.1.18 OERTLI Schweißenden DN 100 für Hydraulikwart MH 100**
Oertli Schweißenden DN 100
Verbindung von Hydraulikwart MH 100
zum Wärmeerzeuger DN 100
Set zu 2 Stück.

Bestell-Nr.  :  192767
Menge: 1,000 Stck

**1.19.1.19 OERTLI Schweißenden DN 150 für Hydraulikwart MH 150**
Oertli Schweißenden DN 150
Verbindung von Hydraulikwart MH 150
zum Wärmeerzeuger DN 150
Set zu 2 Stück.

Bestell-Nr.  :  192768
Menge: 1,000 Stck

**1.19.1.20 OERTLI Schweißenden DN 200 für Hydraulikwart MH 200**
Oertli Schweißenden DN 200
Verbindung von Hydraulikwart MH 200
zum Wärmeerzeuger DN 200
Set zu 2 Stück.

Bestell-Nr.  :  192769
Menge: 1,000 Stck

**1.19.1.21 OERTLI Adapterflansch DN 80 / PN 6 Hydraulikwart MH 80 und WEZ - DN 80**
Oertli Adapterflansch DN 80 / PN 6
Verbindung zu Hydraulikwart MH 80
und WEZ - DN 80
Set zu 2 Stück mit Schelle

Bestell-Nr.  :  192770
Menge: 1,000 Stck

**1.19.1.22 OERTLI Adapterflansch DN 100 / PN 6 Hydraulikwart MH 100 und WEZ - DN 100**
Oertli Adapterflansch DN 100 / PN 6
Verbindung zu Hydraulikwart MH 100
und WEZ - DN 100
Set zu 2 Stück mit Schelle

Bestell-Nr.  :  192771
Menge: 1,000 Stck

**1.19.1.23 OERTLI Adapterflansch DN 150 / PN 6 Hydraulikwart MH 150 und WEZ - DN 150**
Oertli Adapterflansch DN 150 / PN 6
Verbindung zu Hydraulikwart MH 150
und WEZ - DN 150
Set zu 2 Stück mit Schelle

Bestell-Nr.  :  192772
Menge: 1,000 Stck

**1.19.1.24 OERTLI Adapterflansch DN 200 / PN 6 Hydraulikwart MH 200 und WEZ - DN 200**
Oertli Adapterflansch DN 200 / PN 6
Verbindung zu Hydraulikwart MH 200
und WEZ - DN 200
Set zu 2 Stück mit Schelle

Bestell-Nr.  :  192773
Menge: 1,000 Stck

**1.19.1.25 OERTLI Winkelanschlussset 12,3 m3/h, PN 6, Nennweite Rohr 114,3**
Oertli Winkelanschlussset, 1 Paar
zur Eck- Verbindung von
zwei gleichen Verteilermodulen
inkl. 2 Kupplungsschellen und
Isolierung

Ausführung:
280 kW (DT 20K),
Durchsatz 12 m3/h,
Nennweite Rohr 114,3
Achsabstand 225 mm
Druckstufe PN6

Bestell-Nr.  :  192774
Menge: 1,000 Stck

**1.19.1.26 OERTLI Winkelanschlussset 30 m3/h, PN 6, Nennweite Rohr 168,3**
Oertli Winkelanschlussset, 1 Paar
zur Eck- Verbindung von
zwei gleichen Verteilermodulen
inkl. 2 Kupplungsschellen und
Isolierung

Ausführung:
700 kW (DT 20K),
Durchsatz 30 (50) m3/h,
Nennweite Rohr 168,3
Achsabstand 340 mm
Druckstufe PN6

Bestell-Nr.  :  192775
Menge: 1,000 Stck

##### 1.19.2 Sonstige Produkte

**1.19.2.1 OERTLI Winkelanschlussset 100 m3/h, PN 6, Nennweite Rohr 219,1**
Oertli Winkelanschlussset, 1 Paar
zur Eck- Verbindung von
zwei gleichen Verteilermodulen
inkl. 2 Kupplungsschellen und
Isolierung

Ausführung:
2.300 kW (DT 20K),
Durchsatz 100 m3/h,
Nennweite Rohr 219,1
Achsabstand 450 mm
Druckstufe PN6

Bestell-Nr.  :  192777
Menge: 1,000 Stck

**1.19.2.2 OERTLI Schweißenden DN 80 zum Anschluss ohne Heizungswart**
Oertli Schweißenden DN 80
Adapter mit Isolierung
Schweissende mit Isolierung zum Anschluss
des Wärmeerzeugerkreises an den
Verteilerbalken OHNE Heizungswart
Ausführung: 114,3 x 88,9
Set zu 2 Stück.

Bestell-Nr.  :  192778
Menge: 1,000 Stck

**1.19.2.3 OERTLI Schweißenden DN 100 zum Anschluss ohne Heizungswart**
Oertli Schweißenden DN 100
Adapter mit Isolierung
Schweissende mit Isolierung zum Anschluss
des Wärmeerzeugerkreises an den
Verteilerbalken OHNE Heizungswart
Ausführung: 168,3 x 114,3
Set zu 2 Stück.

Bestell-Nr.  :  192779
Menge: 1,000 Stck

**1.19.2.4 OERTLI Schweißenden DN 150 zum Anschluss ohne Heizungswart**
Oertli Schweißenden DN 150
Adapter mit Isolierung
Schweissende mit Isolierung zum Anschluss
des Wärmeerzeugerkreises an den
Verteilerbalken OHNE Heizungswart
Ausführung: 168,3 x 168,3
Set zu 2 Stück.

Bestell-Nr.  :  192780
Menge: 1,000 Stck

**1.19.2.5 OERTLI Schweißenden DN 200 zum Anschluss ohne Heizungswart**
Oertli Schweißenden DN 200
Adapter mit Isolierung
Schweissende mit Isolierung zum Anschluss
des Wärmeerzeugerkreises an den
Verteilerbalken OHNE Heizungswart
Ausführung: 219,1 x 219,1
Set zu 2 Stück.

Bestell-Nr.  :  192781
Menge: 1,000 Stck

**1.19.2.6 OERTLI Bezeichnungsschilder 1x rot und 1x blau**
Oertli Bezeichnungsschilder
zur Kennzeichnung der Heizkreise
Set zu 2 Stück je
1x rot und 1x blau
incl. Dübel und Beschriftungsleisten

Bestell-Nr.  :  192782
Menge: 1,000 Stck

**1.19.2.7 OERTLI Übergangsverschraubungen f. Pumpengruppe DN 32/Hydraulikm. x/12**
Oertli Übergangsverschraubungen für
Pumpengruppe DN 32 als
Verbinder zu Hydraulikmodul x/12
Set zu 2 Stück.
Maße: 1 1/2" auf 60,3 mm

Bestell-Nr.  :  192787
Menge: 1,000 Stck

**1.19.2.8 OERTLI Pumpengruppe (MKA) DN 32 für einen gemischten Heizkreis**
OERTLI Pumpengruppe (MKA) DN 32 für
einen gemischten Heizkreis mit 3-Wege-
Mischer, Differenzdruck geregelter
Hocheffizienzpumpe (EEI<0,20)
handaufstellbarer Schwerkraftbremse,
zwei Absperrkugelhähne mit im Griff
integriertem Thermometer, EPP-Isolierung

TECHNISCHE DATEN
Armaturen:  Stahl, Messing
Dichtungen:  EPDM/ PTFE
Isolierung:  EPP
Nenndruck:  PN10
Max. Betriebstemperatur: 110 °C
Kvs-Wert:  6,4
Achsabstand:  175 mm
Höhe:  550 mm
Anschluß oben:  1 1/4" IG
Anschluß unten:  1 1/2" AG (flachd.)

Bestell-Nr.: 192788
Menge: 1,000 Stck

**1.19.2.9 OERTLI Pumpengruppe (MKA) DN 40 für einen gemischten Heizkreis**
OERTLI Pumpengruppe (MKA) DN 40 für
einengemischten Heizkreis mit 3-Wege-
Flansch- Mischer, Differenzdruck
geregelte Hocheffizienzpumpe (EEI<0,23),
integrierte Schwerkraftbremse,
2 Absperrventile, 3 KFE-Kugelhähne
2 Thermometer, 1/2" Blindstopfen in
Vor- und Rücklauf, Schmutzfänger,
Schellen für Modulverteiler, EPP-Isolierung
Werkseitig vormontiert

TECHNISCHE DATEN
Armaturen:  Stahl, Messing
Dichtungen:  EPDM
Isolierung:  EPP
Nenndruck:  PN10
Max. Betriebstemperatur: 110 °C
Kvs-Wert:  14
Achsabstand:  250 mm
Höhe:  920 mm
Anschluß oben:  Rohr, gesickt 48,3
Anschluß unten:  Rohr, gesickt 48,3

Bestell-Nr.: 192789
Menge: 1,000 Stck

**1.19.2.10 OERTLI Pumpengruppe (MKA) DN 50 für einen gemischten Heizkreis**
OERTLI Pumpengruppe (MKA) DN 50 für
einengemischten Heizkreis mit 3-Wege-
Flansch- Mischer, Differenzdruck
geregelte Hocheffizienzpumpe (EEI<0,23),
integrierte Schwerkraftbremse,
2 Absperrventile, 3 KFE-Kugelhähne
2 Thermometer, 1/2" Blindstopfen in
Vor- und Rücklauf, Schmutzfänger,
Schellen für Modulverteiler, EPP-Isolierung
Werkseitig vormontiert

TECHNISCHE DATEN
Armaturen:  Stahl, Messing
Dichtungen:  EPDM
Isolierung:  EPP
Nenndruck:  PN10
Max. Betriebstemperatur: 110 °C
Kvs-Wert:  20
Achsabstand:  250 mm
Höhe:  920 mm
Anschluß oben:  Rohr, gesickt 60,3
Anschluß unten:  Rohr, gesickt 60,3

Bestell-Nr.: 192790
Menge: 1,000 Stck

**1.19.2.11 OERTLI Pumpengruppe (MKA) DN 65 für einen gemischten Heizkreis**
OERTLI Pumpengruppe (MKA) DN 65 für
einengemischten Heizkreis mit 3-Wege-
Flansch- Mischer, Differenzdruck
geregelte Hocheffizienzpumpe (EEI<0,23),
integrierte Schwerkraftbremse,
2 Absperrventile, 3 KFE-Kugelhähne
2 Thermometer, 1/2" Blindstopfen in
Vor- und Rücklauf, Schmutzfänger,
Schellen für Modulverteiler, EPP-Isolierung
Werkseitig vormontiert

TECHNISCHE DATEN
Armaturen:  Stahl, Messing
Dichtungen:  EPDM
Isolierung:  EPP
Nenndruck:  PN10
Max. Betriebstemperatur: 110 °C
Kvs-Wert:  25,5
Achsabstand:  250 mm
Höhe:  1000bnmm
Anschluß oben:  Rohr, gesickt 76,1
Anschluß unten:  Rohr, gesickt 76,1

Bestell-Nr.: 192791
Menge: 1,000 Stck

**1.19.2.12 OERTLI Stellmotor für Pumpengruppe MKA DN32**
Oertli Stellmotor für Pumpengruppe
MKA DN32
mit Not-Handbetrieb und
Stellungsanzeige inklusive Anbausatz
und 2m Kabel

Spannungsvers.:  230V/50Hz
Leistungsaufn.:  2,5 VA
Drehmoment:  6 Nm
Laufzeit:  140 sec./90°

Bestell-Nr.  :  192792
Menge: 1,000 Stck

**1.19.2.13 OERTLI Stellmotor für Pumpengruppe MKA DN40/50**
Oertli Stellmotor für Pumpengruppe
MKA DN40/50
mit Not-Handbetrieb und
Stellungsanzeige inklusive Anbausatz
und 2m Kabel

Spannungsvers.:  230V/50Hz
Leistungsaufn.:  2,5 VA
Drehmoment:  15 Nm
Laufzeit:  140 sec./90°

Bestell-Nr.  :  192793
Menge: 1,000 Stck

**1.19.2.14 OERTLI Stellmotor für Pumpengruppe MKA DN65**
Oertli Stellmotor für Pumpengruppe
MKA DN65
mit Not-Handbetrieb und
inklusive Anbausatz

Spannungsvers.:  230V/50Hz
Leistungsaufn.:  3,5 VA
Drehmoment:  20 Nm
Laufzeit:  130 sec./90°

Bestell-Nr.  :  192793
Menge: 1,000 Stck

**1.19.2.15 OERTLI Übergangsverschraubungen für UKA und MKA in DN 40**
Oertli Übergangsverschraubungen
zum Heizkreis für Pumpengruppen
UKA und MKA in DN 40

Set zu 2 Stück mit Schellen
Maße: 1 1/2" AG

Bestell-Nr.  :  192795
Menge: 1,000 Stck

**1.19.2.16 OERTLI Übergangsverschraubungen für UKA und MKA in DN 50**
Oertli Übergangsverschraubungen
zum Heizkreis für Pumpengruppen
UKA und MKA in DN 50

Set zu 2 Stück mit Schellen
Maße: 2" AG

Bestell-Nr.  :  192796
Menge: 1,000 Stck

**1.19.2.17 OERTLI Übergangsverschraubungen für UKA und MKA in DN 65**
Oertli Übergangsverschraubungen
zum Heizkreis für Pumpengruppen
UKA und MKA in DN 65

Set zu 2 Stück mit Schellen
Maße: 2 1/2" AG

Bestell-Nr.  :  192797
Menge: 1,000 Stck

**1.19.2.18 OERTLI Schweißenden DN 40 Verb. Pumpengr. DN 40 zu Heizkreis**
Oertli Schweißenden DN 40
Verbindung von Pumpengruppe
DN 40 zu den Heizkreisen
Schweißfase Ausführung: AD 48,3
Set zu 2 Stück.

Bestell-Nr.  :  192798
Menge: 1,000 Stck

**1.19.2.19 OERTLI Schweißenden DN 50 Verb. Pumpengr. DN 50 zu Heizkreis**
Oertli Schweißenden DN 50
Verbindung von Pumpengruppe DN 50
zu den  Wärmeverbraucherkreisen
Schweßende Ausführung: 60,3 x 60,3
Set zu 2 Stück.

Bestell-Nr.  :  192799
Menge: 1,000 Stck

**1.19.2.20 OERTLI Schweißenden DN 65 Pumpengruppe zu Wärmeverbraucherkreisen**
Oertli Schweißenden DN 65
Verbindung von Pumpengruppe DN 65
zu den  Wärmeverbraucherkreisen
Schweißfase Ausführung: AD 76,1
Set zu 2 Stück.

Bestell-Nr.  :  192800
Menge: 1,000 Stck

**1.19.2.21 OERTLI Pressverbinder DN 40 Verb. Pumpengr. DN 40 zu Heizkreis**
Oertli Pressverbinder DN 40
Verbindung von Pumpengruppe
DN 40 zu den Heizkreisen
Ausführung: DN 40 Anschluß 48,3
Set zu 2 Stück.

Bestell-Nr.  :  192801
Menge: 1,000 Stck

**1.19.2.22 OERTLI Pressverbinder DN 50 Verb. Pumpengr. DN 50 zu Heizkreis**
Oertli Pressverbinder DN 50
Verbindung von Pumpengruppe
DN 50 zu den Heizkreisen
Ausführung: DN 50 Anschluß 60,3
Set zu 2 Stück.

Bestell-Nr.  :  192802
Menge: 1,000 Stck

**1.19.2.23 OERTLI Satz Wandkonsole für Modulverteiler DN 40**
OERTLI Satz Wandkonsole
für Modulverteiler DN 40

2 Stück Wandkonsolen, Stahl, verzinkt,
4 Schrauben und 4 Dübel,
2 Befestigungsverschraubungen für
Verteiler auf der Wandkonsole für
Wandabstand Rohrachse A = 230 mm.

Bestell-Nr.: 192824
Menge: 1,000 Stck

**1.19.2.24 OERTLI Pumpengruppe (UKA) DN 32 für einen direkten Heizkreis**
OERTLI Pumpengruppe (UKA) DN 32 für
einen direkten Heizkreis
handaufstellbarer Schwerkraftbremse,
zwei Absperrkugelhähne mit im Griff
integriertem Thermometer, EPP-Isolierung
Ausführung ohne Pumpe

TECHNISCHE DATEN
Armaturen:  Stahl, Messing
Dichtungen:  EPDM/ PTFE
Isolierung:  EPP
Nenndruck:  PN10
Max. Betriebstemperatur: 110 °C
Kvs-Wert:  11
Achsabstand:  175 mm
Höhe:  550 mm
Anschluß oben:  1 1/4" IG
Anschluß unten:  1 1/2" AG (flachd.)

Bestell-Nr.: 193056
Menge: 1,000 Stck

**1.19.2.25 OERTLI Pumpengruppe (UKA) DN 40 für einen direkten Heizkreis**
OERTLI Pumpengruppe (UKA) DN 40 für
einen direkten Heizkreis
integrierte Schwerkraftbremse,
drei Absperrventile, 3 KFE-Kugelhähne
2 Thermometer, 1/2" Blindstopfen in
Vor- und Rücklauf, Schmutzfänger,
Schellen für Modulverteiler, EPP-Isolierung
Werkseitig vormontiert
Ausführung OHNE Pumpe

TECHNISCHE DATEN
Armaturen:  Stahl, Messing
Dichtungen:  EPDM
Isolierung:  EPP
Nenndruck:  PN10
Max. Betriebstemperatur: 110 °C
Kvs-Wert:  14,5
Achsabstand:  250 mm
Höhe:  920 mm
Anschluß oben:  Rohr, gesickt 48,3
Anschluß unten:  Rohr, gesickt 48,3

Bestell-Nr.: 193057
Menge: 1,000 Stck

**1.19.2.26 OERTLI Pumpengruppe (UKA) DN 50 für einen direkten Heizkreis**
OERTLI Pumpengruppe (UKA) DN 50 für
einen direkten Heizkreis
integrierte Schwerkraftbremse,
drei Absperrventile, 3 KFE-Kugelhähne
2 Thermometer, 1/2" Blindstopfen in
Vor- und Rücklauf, Schmutzfänger,
Schellen für Modulverteiler, EPP-Isolierung
Werkseitig vormontiert
Ausführung OHNE Pumpe

TECHNISCHE DATEN
Armaturen:  Stahl, Messing
Dichtungen:  EPDM
Isolierung:  EPP
Nenndruck:  PN10
Max. Betriebstemperatur: 110 °C
Kvs-Wert:  20,5
Achsabstand:  250 mm
Höhe:  920 mm
Anschluß oben:  Rohr, gesickt 60,3
Anschluß unten:  Rohr, gesickt 60,3

Bestell-Nr.: 193058
Menge: 1,000 Stck

##### 1.19.3 Sonstige Produkte

**1.19.3.1 OERTLI Wandhalter DN 25 - DN 32**
Wandhalter DN 25-DN32
Bestandteile :
2 Halter als Satz, Stahl, verzinkt,
Befestigungsmaterial
DN 25: möglicher Wandabstand: 100 -150 mm, Teilung 25
mm
DN 32: möglicher Wandabstand: 155-180 mm; Teilung 25 mm
Ab MV5 empfehlen wir 2 Satz Halter

Bestell-Nr.: 193158
Menge: 1,000 Stck

**1.19.3.2 OERTLI Wandhalter DN 32**
Wandhalter DN 32

Bestandteile :
2 x  2"Mutter, Halteplatte, Wandhalter
möglicher Achsabstand 142,5-167,5 mm
Teilung 12,5

Bestell-Nr.: 193161
Menge: 1,000 Stck

**1.19.3.3 OERTLI Wandhalter DN 40**
OERTLI Wandhalterung für die
Wandmontage von einer Pumpengruppe,
die passende Pumpengruppe ist Artikel Nr.:
192822 und 192823.

Bestell-Nr.: 193163
Menge: 1,000 Stck
